# Neubau Reinwasserbehälter DE Lauchhammer
Angebotsaufforderung (GAEB DA XML 3.2, DA83)
Projekt: 1 584 2
Währung: EUR
Auftraggeber: Wasserverband Lausitz, Am Stadthafen 1, 01968 Senftenberg
Ausführungsort: Neubau Druckerhöhungsstation Lauchhammer, (DE Lauchhammer)
Erstellt mit: BUILDUP, BUILDUP v30.0.0.0, 16.02.2026

## 002 Los 2 - Neubau, 2. Bauabschnitt (AK, RWB & Außenb.)

### 2 Los 2 - Neubau, 2. Bauabschnitt (AK, RWB & Außenb.)

*Hinweis: Los 2 - Neubau, 2. Bauabschnitt (AK, RWB & Außenb.)*
Vor Ort Besichtigung

Dem Bieter wird dringend empfohlen, vor der Bearbeitung
des Angebots eine Besichtigung der Anlagen vor Ort
vorzunehmen, um örtliche Bedingungen bei der
Preisbildung berücksichtigen zu können.
Mehrkosten, die einzig und allein aus der Unkenntnis
der örtlichen Gegebenheiten resultieren, werden später
nicht anerkannt.
Der AN hat mit Angebotsabgabe auf eventuelle
Unstimmigkeiten zwischen Ausschreibung und Örtlichkeit
oder fehlende Leistungen schriftlich hinzuweisen.

Vorschriften, Regeln und Normen

Vom AN wird erwartet, dass die Ausführung der Arbeiten
entsprechend des LV und  nach  einschlägigen  Normen
bzw.  Regeln  erfolgt.  Anwendung  finden  die VOB,
DIN, VDI, DVGW, DWA, ATV und ATEX Regelwerke. Nach
Erfordernis ist durch den AN nachzuweisen, dass alle
erfolgten Arbeiten nach den genannten Richtlinien
durchgeführt wurden.
Im Besonderen gelten Richtlinien, welche sich mit
Wasser- und Abwasserinstallationen auseinandersetzen.

Regulierungen für die Preisbildung und Angebotsabgabe

Generell  sind  für  die  Preise  in  jeder
LV-Position  die  Leistungen  mit  einzurechnen, welche
für die betriebs- und abnahmefähige Erbringung der
Leistung erforderlich sind.  Sofern nicht anders
angegeben sind in die Positionen alle erforderlichen
Kleinmaterialien wie Befestigungsmaterialien, Klemmen,
Hutschienen, Anschlussmaterialien, etc.
einzukalkulieren. Durch den Angebotspreis sind die laut
VOB beschriebenen Nebenleistungen abgegolten.
Werden in LV-Positionen Hersteller und Fabrikat
vorgegeben, ist ausschließlich dieses Fabrikat
anzubieten. Aufgrund von Standardisierung kann vom AG
kein anderes Produkt gestattet werden. Wird neben der
Angabe von Hersteller und Fabrikat der Zusatz "oder
gleichwertig" verwendet, können andere Fabrikate
zugelassen werden, welche die gleichen technischen
Spezifikationen  enthalten.  Für  diese,  und  ebenso
für  alternative  Materialien  ist ein lückenloser
Nachweis der Gleichwertigkeit vom Bieter vorzulegen.
Bei nachgewiesener  Gleichwertigkeit  kann  vom  AG
die  Verwendbarkeit  des  Fabrikates zugelassen werden.

Mit Abgabe des Angebots erklärt der Bieter, dass alle
im LV aufgeführten Leistungsbeschreibungen vollends
verstanden wurden. Sollten etwaige Fehler erkannt
werden, sind diese schriftlich zu melden und es ist ein
Angebot für die Zusatzkosten zur Herstellung der
gewollten Funktion abzugeben.

Durchführung der Leistungen

Vor Arbeitsbeginn und während der gesamten
Leistungs-erbringung ist vom AN ein  detaillierter
Terminplan  zu  führen,  welcher  sich  an  der
Grobterminplanung orientiert.  Weiterhin  ist  parallel
 eine  dauerhafte  Abstimmungsarbeit  zwischen AN  und
AG  zu  der  vorliegenden  Werksplanung  durchzuführen.

Es  ist  dem  AG  vorbehalten,  vom  LV  abweichende
oder  nicht  den  Regeln  der Technik  entsprechende
Leistungen  zurückzuweisen.  Dies  kann  Materialien,
Baustoffe, Geräte oder  Arbeitsleistungen betreffen.
Der  AN ist verpflichtet, die Leistungen  nach  den
Maßgaben  des  AG  zu  erfüllen.  Durch
Ersatzlieferungen etc. anfallende Kosten werden nicht
erstattet.

Sämtliche  erbrachte  Leistungen  durch  den  AN
erfordern  eine  Abnahme  durch den AG. Zu dieser ist
weiterhin eine lückenlose Dokumentation, in einem vom
AG festgelegten Umfang, vorzulegen. Vor Allem hat diese
alle Dokumente zum
Betrieb, Wartung, Ersatz- und Verschleißteilen der
Anlage zu enthalten. Die Unterlagen sind auf dem
neuesten Stand abzugeben. Bis zur Übergabe der Anlage
sind  weiterhin  revidierte  Unterlagen  ständig  auf
der  Baustelle  bereit- zuhalten. Grundsätzlich  sind
alle  Dokumente,  Beschriftungen  sowie  Schriftverkehr
 in deutscher Sprache auszuführen.
Dem AN ergibt sich die Möglichkeit, Teilleistungen an
andere Firmen zu übertragen.  Dies  entbindet  ihn
jedoch  nicht  der  Verantwortung  zur  Erbringung
genau dieser Leistungen.

Zusätzliche Technische Vertragsbedingungen (ZTV)

Für die Ausführung der Leistungen gelten in der
aktuellen Fassung:
- die einschlägigen DIN- und VDE Vorschriften
- die einschlägigen Unfallverhütungsvorschriften
  der DGUV/BGV
- Richtlinien  und  technische  Anschlussbedingungen
  des  zuständigen EVU
- Telekommunikationsordnung
- Richtlinien der BNA
- Das  Vorschriftenwerk  des  VDE, mit  sämtlichen
  zutreffenden  VDE-Bestimmungen in der zur Zeit
  der Erstellung der Anlagen gültigen  Fassung.
- Die technischen Anschlussbedingungen (TAB)
  des zuständigen EVU.
- Die  einschlägigen  Vorschriften und Verordnungen
  bezüglich  des  Ex-Schutzes.
- Zutreffende Vorschriften der DeutschenTelekom AG,
  insbesondere für Fernmeldeanlagen.
- Sämtliche sonstigen zutreffenden Vorschriften und
  allgemein anerkannten Regeln der Technik.
- Richtlinien  für  Fundamenterder und  inneren und
  äußeren Blitzschutz, bspw. des VDB und entsprechende
  VDE/DIN-Normen.

Baustelleneinrichtungen

Die Baustellen sind nach aktueller Richtlinie über die
auf zeitlich begrenzte oder ortsveränderliche
Baustellen Mindest- vorschriften für die Sicherheit und
den Gesundheitsschutz einzurichten, zu betreiben und zu
verlassen.
Durch den AN ist die Baustelle (auch bei
Teilbeauftragungen) einzurichten, vorzuhalten, zu
räumen, und Verunreinigungen nach Beendigung der
Arbeiten zu entfernen. In der Gesamtheit sind hier alle
Einrichtungen/Geräte/Hilfsmittel und dergleichen  zu
sehen,  die  für  die  einwandfreie,  reibungslose
Abwicklung  der Bauleistung erforderlich sind:
- leichtes und schweres Gerät
- Maschinen aller Art
- Messgeräte aller Art
- Werkzeuge aller Art
- Absperrungen, Sicherungen, Arbeitsgerüste,
  Arbeitsbühnen
- Ordnung auf Baustellengelände Aufrechterhalten

Bauablaufpläne

Der Bauablaufplan umfasst die Ablaufplanung eines
Bauprojektes und ist somit ein terminliches Modell
eines Bauprojektes, das die logische Abfolge der
einzelnen  Projektschritte  (Bauablauf)  auf  der
Zeitachse  darstellt.  Durch  Zuordnung konkreter
Kalender-Termine  wird  der  Bauablaufplan  zum
Bauzeitenplan  (Bau- Terminplan).  Der  AN  ist
verpflichtet,  einen  Bauzeitenplan  zu  erstellen  und
 diesen dem AG zur Freigabe einzureichen. Der Plan soll
EDV-gestützt erstellt werden.

Festlegungen zu Steuerung und Schaltgeräten

Grundsätzlich müssen alle Schalt-, Steuer- und
Einbaugeräte den einschlägigen VDE-Vorschriften
entsprechen.
Für die Ausführung der Schalt- und Steueranlagen und
Geräte gilt insbesonderenauch  die
Durchführungsanweisung  zur  Unfallverhütungsvorschrift
 -  Elektrische Anlagen und Betriebsmittel - DGUV/BGV.
Für die Ausführung der Steuerungen ist weiterhin zu
beachten: Für  die  Steuerspannungen  sind
entsprechend  ausgelegte  Steuertrafos  mit
primärseitigem  Überlastschutz  und  sekundärseitigem
Kurzschlussschutz  vorzusehen. Schmelzsicherungen sind
hierfür NICHT zu verwenden, die Schutzschalter sind mit
 Meldekontakten  zur  Signalisierung  des
Steuerspannungsausfalls  zu  versehen.
Beim Einbau Schalt-, Steuer- und Einbaugeräte sind die
Vorgaben vom Hersteller zu beachten. So müssen die
Komponenten für die vorliegenden Umgebungsbedingung
geeignet sein und nach den Einbauvoschriften des
Hersteller mit ausreichend Abstand und geeigneter
Absicherung verbaut werden.

Überspannungsschutz

Vorzusehen ist Einzeladerschutz als kombinierter Überspannungsschutz Typ 1, 2  und  3.  Der  prinzipielle
Aufbau  jeder  Schutzschaltung  muss  sich  an  den
Verwendungs- hinweisen  des  Herstellers  orientieren.
Der  Typ  der  Über- spannungsschutzeinrichtung  ist
von  den  jeweiligen  Einsatzbedingungen abhängig
(Übergang Blitzschutzzonen).

Erdungs- und Potentialausgleich

Zu berücksichtigen sind:
- Die  Errichtung  von  Potential-  und  Erdungsanlage
  nach VDE Norm sowie den Vorschriften des GUV
  und des TÜV, für alle metallenen Teile wie Gerüste,
  Rohrleitungen, Geländer etc. einschließlich Vermaschung
  der Erdungsanlage.
- Das Einbeziehen sämtlicher außenliegender
  Messwertaufnehmer in die Erdungsanlage

Kabelverlegung

Kabelleerohre sind fachgerecht und gasdicht zu
verschließen. Die Verwendung von Bauschaum ist
unzulässig! Es muss die Möglichkeit bestehen
nachträglich weitere Kabel verlegen zu können.
Beim Rückbau von Kabeln sind diese komplett zurück zu
ziehen und nicht nur abzuschneiden. Sollten Kabel
liegen bleiben, so sind diese beidseitig mit
Schrumpfkappen zu verschließen und eindeutig zu
kennzeichnen.

Gesundheits-, Arbeits-, Unfall- und Brandschutz

Der AN hat sein Personal in dem erforderlichen Umfang
entsprechend den Bestimmungen  des  Sozialgesetzbuches
zu  versichern  und  dafür  zu  sorgen, dass alle
gesetzlichen Vorschriften des Arbeitsschutzes und der
Unfallverhütung sowie die maßgebenden
Unfallverhütungsvorschriften der
Berufsgenossenschaften,  die  allgemein  anerkannten
Regeln  der  Sicherheitstechnik,  die diesbezüglichen
Richtlinien  des  AG's  sowie  die  dem  Arbeitsschutz,
 der  Unfallverhütung  und  der  Anlagensicherheit
dienenden  Richtlinien  und  der  örtlichen Bauleitung
des AG's eingehalten werden.
Insbesondere  sind  nachfolgend  genannten  Gesetze,
Verordnungen,  Verwaltungsvorschriften, Richtlinien und
Merkblätter zu erfüllen:
- Arbeitsstättenverordnung
- Baustellenverordnung
- Montagevorschriften des Anlagenherstellers
- Gesetz über technische Arbeitsmittel
(Gerätesicherheitsgesetz)
- Betriebssicherheitsverordnung (BetrSichV)
- Gefahrstoffverordnung (GefStoffV)
- Brandschutzgesetz
- Unfallverhütungsvorschriften (UVV)

Festlegungen zu Inbetriebnahmen

Es gilt als Vertragsbestandteil, dass die Anlage in
jedem Fall förmlich abgenommen werden muss.
Der AN hat die Abnahme schriftlich zu beantragen.
Die Abnahme erfolgt nach festzulegenden Terminen.
Der AG hat grundsätzlich das Recht vom Beginn der
Inbetriebnahme an bis zur endgültigen Abnahme die
Anlage so zu nutzen, wie es der Betrieb der Anlage
erfordert.
Die Abnahme zu den vereinbarten Terminen erfolgt nur,
wenn folgende Voraussetzungen seitens des AN erfüllt
sind:
- die Anlage muss betriebsfertig erstellt sein, die
vorangegangenen internen  Funktionsproben  und
Inbetriebnahmen  müssen  mängelfrei  abgelaufen sein
beziehungsweise aufgetretene Mängel behoben sein.
- Grundsätzlich  ist  der  AG rechtzeitig  vor  Beginn
der Funktionsproben  zu  unterrichten  zwecks
Teilnahme,  je  nach  Erfordernis.
- Die Dauer des Probebetriebes ist gemeinsam
abzustimmen. Innerhalb des Probebetriebes sollte neben
dem ungestörten Anlagenbetrieb auch die verschiedenen
Fehlerzustände getestet werden.
- Sämtliche  erforderlichen  Messungen  und  Prüfungen
müssen  abgeschlossen und durch Prüf- und
Messprotokolle belegt sein.
- Die Messungen beziehen sich hierbei insbesondere auf
die Nachweise zur Einhaltung der Schutzmaßnahmen gegen
gefährliche Körperströme  gemäß VDE, der
Schleifenimpedanzmessungen, Selektivitätsnachweis,
Erdungswiderstände etc.
- Die  kompletten  Bestandsunterlagen  müssen
vorliegen.
- Die  Abnahme  kann  verschoben  beziehungsweise
abgebrochen  werden,  wenn die Voraussetzungen nicht
erfüllt sind.
- Für die Beseitigung von Mängeln wird seitens des AG
eine angemessene Frist eingeräumt. Werden die Mängel
innerhalb der festgelegten Frist nicht behoben, so
erfolgt eine schriftliche Mahnung seitens des AG
gegebenenfalls mit einer Fristverlängerung.
Erfolgt  innerhalb  der  Fristverlängerung  immer  noch
 keine  Behebung  der  Mängel, so ist der AG
berechtigt, ohne weitere Mitteilung an den AG, die
Mängel durch eine andere Firma oder Person beheben zu
lassen.
Die dadurch entstehenden Kosten werden von der
Endrechnung einbehalten.
Die Behebung von Mängeln durch andere kann insbesondere
dann zur Anwendung  gelangen,  wenn  Gefahr  in  Verzug
 ist  oder  dem  AG  durch  die nicht behobenen Mängel
höhere Betriebskosten entstehen.
Eine Abahme einzelner Anlagenteile ist möglich sofern
die genannten Punkte für die Teilanlage vollständig
erfüllt wurden.

Festlegungen zur Dokumentation

Die technische Dokumentation beinhaltet
Pläne/Zeichnungen, Beschreibungen, Listen/Tabellen.
Die  Unterlagen  sind  nach  den  geltenden
DIN-Vorschriften  zu erstellen. Die Übergabe der
Unterlagen erfolgt CAD- bzw. rechnergestützt. Die
Dokumentationen  sollen  als  Papierausdruck  und  auf
Datenträger  übergeben werden. Das CAD-System wird
durch den AG vorgegeben. Der AN liefert  die  gesamten
Bestandsunterlagen  getrennt  nach  Anlagenbereichen
ab.
Folgende Unterlagen sind Bestandteil:
- Aufbauzeichnungen
- Stromlaufpläne
- Klemmpläne
- Kabellisten
- Kabelpläne
- Gerätelisten
- Aufstellungspläne
- Datenblätter
- Handbücher
- Errichterbestätigung gemäß DGUV/BGV
- Prüfprotokolle für Geräte und Schaltanlagen
- Prüfprotokolle für Isolationsmessung und Kabelanlagen
- Prüfprotokolle für Schutzmaßnahmen
- Einweisungsbestätigung
Die  Unterlagen  werden  zur  Abnahme  in  Ordnern  mit
 Register  und  Inhaltverzeichnis an die Bauleitung
übergeben.

Drei Wochen vor der Inbetriebnahme der Anlage ist die
Vorab-Dokumentation in 1-facher Ausfertigung an den AG
zu übergeben.
Die  Gesamtanlage  gilt  erst  dann  als  abgenommen,
wenn  alle  Bestandspläne übergeben,  vom  AG
beziehungsweise  Ingenieurbüro  geprüft  und
abgenommen wurden.
Weiterhin ist von jeder Zeichnung beziehungsweise von
jedem Plan eine für gebräuchliche CAD-Systeme lesbare
Datei auf Datenträger (CD-ROM) zu übergeben.

Beschriftungen

Alle Betriebsmittel und Kabel sind eindeutig zu
Beschriften. Die Beschriftung hat so zu erfolgen, dass
diese dauerhaft fest ist und nicht verwittert bzw. sich
wegwischen lässt. Bei der Auswahl der Beschriftung sind
die jeweiligen Umgebungsbedingungen zu beachten.

Abnahme

Der AN ist verpflichtet, die Durchführung von
Anmeldeverfahren und Einholung von
Betriebsgenehmigungen zu veranlassen.
Es  ist  eine  Überprüfung  und  Abnahme  der  fertig
gestellten  Anlage  durch  die fachlich  Beteiligten
und  den  AG  durchzu- führen,  sowie  ein
Abnahmeprotokoll in 3-facher Ausführung zu erstellen.

#### 2.1 Übergreifende Leistungen

##### 2.1.1 Sicherheits- und Baustelleneinrichtung

###### 2.1.1.1 Baustelleneinrichtung

**2.1.1.1.1 Einrichten der Baustelle**
Einrichten der Baustelle

Zur Baustelleneinrichtung gehören alle zur sach- und fristgerechten Durchführung der Leistungen notwendigen Geräte, Aggregate, Pumpen, Werkzeuge, Maschinen, Hebezeuge, Hilfsmittel, erforderliche Büro-, Sanitär- und Lagercontainer, temporäre Flächenbefestigungen, usw., Baustellenbeleuchtung und Arbeitsplatzbeleuchtung, sonstige Betriebsmittel, sowie alle benötigten Schutz- und Sicherungsmaßnahmen nach SiGe-Plan.

Hierzu gehören auch alle Maßnahmen der Verkehrssicherung im Bereich der Baustelle
sowie alle weiteren Maßnahmen nach den Unfallverhütungsvorschriften und den behördlichen Bestimmungen.
Der aufgestellte Bauzaun ist zur Aufrechterhaltung der Sicherheit und je nach Baufortschritt nach Erfordernis umzusetzen.

Besondere Aufwendungen für Hygienemaßnahmen, welche bei der Herstellung von Trinkwasserbehältern erforderlich sind, sind einzukalkulieren.

Für die Baustelleneinrichtung, Unterkünfte, Lager- und Abstellplätzen werden durch den AG befestigte/ unbefestigte Flächen zur Verfügung gestellt. Die Fläche für die Baustelleneinrichtung ist mit dem AG konkret abzustimmen.

Befahrbare Zufahrtswege sind vorhanden.
Zusätzliche begeh- und befahrbare Zufahrtswege und Flächen (Baustraßen und Kranstandort) sind je nach Erfordernis herzustellen.
Ebenso sind alle erforderlichen baustellengerechten Zugänge zu den Arbeitsstellen (z. B. über Bautreppen oder Rampen) zur jederzeitigen sicheren Begehbarkeit zu gewährleisten.
Auftretende Verschmutzungen der öffentlichen und betrieblichen Verkehrsflächen während der Bauphase
sind laufend zu beseitigen.

Antransport und Aufbau von stationären oder mobilen Hebezeugen (z. B. Krane),
bei Erfordernis, einschließlich der Herstellung  der erforderlichen Aufstandsflächen.
Aufwendungen dafür sind einzukalkulieren und werden nicht gesondert vergütet.

Anfallendes sanitäres Abwasser ist vom AN zu sammeln und einer Kläranlage zuzuführen.
Aufwendungen dafür sind einzukalkulieren und werden nicht gesondert vergütet.

Strom und Wasser werden vom AG unentgeltlich zur Verfügung gestellt.
Der Baustromkasten mit Zähler wird durch den AG neben dem Wasserturm bereitgestellt.
Für die Wasserversorgung stellt der AG ein Standrohr zur Verfügung.
Die erforderliche Einhausung bzw. der Frostschutz sind vom AN auszuführen.

Der AN hat sämtliche Einrichtungen zur Verteilung des benötigten Baustroms und Bauwassers einschließlich ggf. erforderlicher Druckerhöhungsanlagen sowie aller notwendigen Messeinrichtungen herzustellen.
Die entnommenen Mengen an Baustrom und Bauwasser sind vom AN zu erfassen und dem AG nachweislich zu übergeben.

unterhalten der Baustraße auch außerhalb der Umzäunung inkl. Ausbesserung während der Bauzeit
Menge: 1,000 psch

**2.1.1.1.2 Vorhalten der Baustelleneinrichtung**
Katalog-Nr. 000.005030.SH
Vorhalten der Baustelleneinrichtung

Vorhalten der vorbeschriebenen Baustelleneinrichtung, einschl. der notwendigen Sicherungsmaßnahmen und entsprechenden Beleuchtung der Baustellen über die gesamte Bauzeit.
Menge: 17,000 Mt

**2.1.1.1.3 Verl. Vorhalten Baustelleneinrichtung**
Verlängerte Vorhaltung der Baustelleneinrichtung

Verlängerte Vorhaltung der Baustelleneinrichtung über die Zeit der Vertragsarbeiten hinaus bei
Unterbrechung und Verzögerung der Arbeiten durch technologisch bedingte Stillstands- und Wartezeiten, die nicht durch
den AN verursacht wurden.
- Abrechnungseinheit pro Woche -
Menge: 4,000 Wo

**2.1.1.1.4 Räumen der Baustelle**
Räumen der Baustelle

Baustelleneinrichtung abbauen und abfahren.
Baustelle von allen Geräten, Anlagen, Einrichtungen und dergleichen räumen. Benutzte Flächen und Wege entsprechend dem ursprünglichen Zustand unter Wahrung der landschaftspflegerischen Belange ordnungsgemäß herrichten und Verunreinigungen beseitigen.
Die Pauschale gilt für alle Leistungen und sämtliche Abschnitte des Leistungsverzeichnisses.
Menge: 1,000 psch

**2.1.1.1.5 Bauzaun aufst., umsetzen und entfernen**
Bauzaun aufst., umsetzen und entfernen

Aufstellen, Vorhalten, Unterhalten, erforderliches Umsetzen nach Bauablauf sowie Entfernen eines temporären Bauzauns aus 2,00 m hohen Stahlgitterelementen einschließlich aller erforderlichen Pfosten, Standfüße, Verbindungen, Sicherungen sowie erforderlicher Tore.
Der Bauzaun ist den jeweiligen Erfordernissen des Bauablaufs anzupassen und bei Bedarf umzusetzen.
Ausführung nach Wahl des Auftragnehmers.
Menge: 50,000 m

###### 2.1.1.2 Technische Bearbeitung

**2.1.1.2.1 Bauablaufplan**
Bauablaufplan

für den Leistungsumfang nach der Zuschlagserteilung hat der AN einen mit allen Beteiligten, auch mit den übrigen projektbeteiligten Fachlosen, abgestimmten detaillierten Bauzeitenplan, einschließlich Erläuterungen des Bauablaufes, der die zeitliche Folge aller wesentlichen Bauleistungen innerhalb der gestellten Frist erkennen lässt, spätestens 14 Tage vor Baubeginn dem AG und der Bauleitung zur Genehmigung vorzulegen.
Der Bauzeitenplan ist im Verlauf der Bauausführung auf Anweisung des AG mehrfach (ca. 10 x) anzupassen und in überarbeiteter Form erneut vorzulegen.
Menge: 1,000 psch

**2.1.1.2.2 Baustelleneinrichtungsplan**
Baustelleneinrichtungsplan

Erstellung eines Baustelleneinrichtungsplanes nach Zuschlagserteilung, abgestimmt mit dem AG und allen Beteiligten.
Der Baustelleneinrichtungsplan ist in 2-facher Ausfertigung spätestens 5 Tage nach Zuschlagserteilung dem AG und der Bauleitung zur Genehmigung vorzulegen.
Eine Fortschreibung des BE-Planes  ist einzukalkulieren.
Menge: 1,000 psch

**2.1.1.2.3 Erstellen/Überarbeiten des Entsorgungskonzeptes**
Erstellen / Überarbeiten des Verwertungs-/Entsorgungskonzeptes für die zu entsorgenden Materialien

Erstellen / Überarbeiten / Vervollständigen des Entsorgungskonzeptes in tabellarischer Form für alle zu entsorgenden Materialien
mit folgenden Angaben:
- interne Abfallbezeichnung
- Abfallschlüssel gemäß AVV
- Transporteur
  (Name, Anschrift, Beförderernummer)
- Abfallentsorger
  (Name, Anschrift, Entsorgernummer)
- Entsorgungsanlage
  (Name, Anschrift, Entsorgernummer)

Das Entsorgungskonzept ist 5 Arbeitstage vor Beginn der Entsorgung dem AG und der örtlichen Bauüberwachung zur Prüfung vorzulegen.
Menge: 1,000 psch

**2.1.1.2.4 Probenahme/Deklarationsanalyse**
Probenahme / Deklarationsanalyse

Probenahme / Deklarationsanalyse zur Entsorgung von Abfällen sowie zur Darstellung von Hintergrundbelastungen durchführen.
Die Dokumentation und Bewertung der Untersuchungsergebnisse hat durch die Vorlage eines Untersuchungsberichtes zu erfolgen.
Im Untersuchungsbericht müssen mindestens die Probenahme (LAGA-Richtlinie PN 98, Untersuchung nach Ersatzbaustoff-verordnung und / oder DepV), das zugehörige qualifizierte Probenahmeprotokoll, der Prüfbericht (Analysenergebnisse) und Informationen (z.B. Ausgangsstoffe und deren Zusammensetzung) bezogen auf die vorgesehene Entsorgung bzw. der Wiederverwendung nach den Anforderungen an die Folgenutzung (Landschaftsbau/Land- und Forstwirtschaft) des Abfalls mit den dazu einzuhaltenden Gesetzen, Verordnungen und Verwaltungsvorschriften (BBodSchG, BBodSchV, DepV, LAGA-Merkblätter etc.) dargestellt sein.

Die Deklarationsanalyse dient zur eindeutigen Indentifikation der Inhaltsstoffe der Abfälle. Die chemische Analytik der relevanten Parameter erfolgt nach den jeweils geltenden aktuellen Vorschriften durch Feststellung des Gesamtgehaltes (im Regelfall Feststoffanalyse), des verfügbaren, mobilen Anteiles der Schadstoffe (im Regelfall Eluatanalyse) sowie sonstiger erforderlicher Parameter.

Der Umfang der Analytik ist mit dem Entsorger abzustimmen und richtet sich nach den Regelungen der Genehmigung bzw. des Zulassungsbescheides, insbesondere der Annahmeparameter der Entsorgungsanlage.
Die Deklarationsanalyse ist u. a. Bestandteil der Entsorgungsnachweisverfahren. Die Probenahme und Analytik sind von einem anerkannten, zugelassenen und unabhängigen Labor durchzuführen.
Menge: 3,000 St

**2.1.1.2.5 Aufwendungen für Fremdüberwachung**
Aufwendungen für Fremdüberwachung von Beton

Aufwendungen für Fremdüberwachung von Beton der Überwachungsklasse 2 auf der Baustelle gemäß DIN 1045.

Die Baustelle ist entsprechend zur Fremdüberwachung anzumelden. Eine Kopie der bestätigten Anmeldung ist der zuständigen Genehmigungsbehörde vor Betonierbeginn zu übergeben.
Menge: 1,000 psch

**2.1.1.2.6 Erstellung Werkstatt- und Montagepläne**
Erstellung Werkstatt- und Montagepläne

Der AN hat die für die Ausführung erforderliche Werkplanung (Fertigungs- und Montageplanung), einschließlich evtl. zugehöriger geprüfter statischer Berechnungen anzufertigen und dem AG vorzulegen und zu übergeben.

Der AN erhält mit Auftragserteilung die Ausführungsplanung.
Diese werden vom AG jeweils in Papierform als auch digital(Zeichnungen im dwg-Format) bereitgestellt.

Der Auftragnehmer muss vor Fertigungsbeginn detaillierte Fertigungs- bzw. Werkstattpläne, sowie erforderliche Berechnungen erstellen und dem AG bzw. dessen Beauftragten zur Genehmigung bzw. Freigabe vorlegen.
Die Werkplanung hat auf der Grundlage von Vor-Ort-Aufmaßen, sowie von Maßen der tatsächlich zum Einbau kommenden Bauwerken / baulichen Einbauten, Aggregate, Pumpen, Armaturen, Formstücken und Rohrleitungen zu erfolgen
(Fortschreibung der Ausführungsplanung).

Die Prüfung der Werkplanung durch den AG bzw. seinen Beauftragten sollte mit jeweils einer Lesung abgeschlossen sein.
Der Aufwand für wiederholte Prüfungen durch den Planverfasser ist durch den AN zu tragen.

Die Unterlagen müssen sämtliche relevanten Bauteile und Planungsdetails enthalten, insbesondere:
.Fassade
.Dachaufbau
.Leiter und Treppen
.Türen und Fenster
.Blitzschutz und Erdung
.Einbauteile Wanddurchführungen
.Metall- und Stahlbau

- Einbaupläne, die eine detaillierte Kenntnis
  über die Anordnung aller Anlagenkomponenten vermitteln
- auf den Lieferumfang bezogene,
  Werkstattzeichnungen mit den
  erforderlichen Ansichten und Schnitten
  M 1:50, Details M 1:25 mit Angaben zu
  Darstellung des gesamten
  Lieferumfanges, Anlagenkennzeichnung,
  Platzbedarf (auch für Wartung/ Reparatur),
  Angaben über Art, Lage und Größe von
  Medienanschlüssen
- Werkstattzeichnungen/Montagepläne
  (wo anwendbar)
-Rohrleitungspläne
-Pläne wenn möglich auch als Isometrie
-Stücklisten von Apparaten/Aggregaten,
 Rohrleitungen, Armaturen und Messstellen (wo anwendbar)

-Berechnungen (soweit erforderlich), wie
 z.B.:
 -bautechnische Berechnungen
 -statische Berechnungen
 -Bemessung von Aggregaten (Maschinenauslegung, angepasst an die
  Einbausituation) (soweit erforderlich)

Des weiteren:
- Montageterminplan auf Grundlage des
  Rahmenterminplanes mit Ausweisung der
  Einzelbaumaßnahmen und Angabe von
  Stillstandszeiten

Alle für den Werkerfolg noch notwendigen, über die mit der Ausführungsplanung vorliegenden Unterlagen hinausgehenden statischen Berechnungen und Nachweise sind durch einen zugelassenen Prüfstatiker zu prüfen. Alle dafür erforderlichen Kosten sind mit dem Angebot abgegolten.

Übergabe der überarbeiteten Werkstatt-, Verlege- und Montageplanung, sowie erforderliche Berechnungen 2-fach in Papier sowie als PDF- und DWG-Datei.
Die Übergabe aller Unterlagen in digitaler Fassung zusätzlich zur Quelldatei im PDF-Format (PDF) erfolgt auf mit dem AG abgestimmten Datenträgern.

Beabsichtigte Abweichungen von den Ausführungsplänen und/ oder dem Leistungsverzeichnis sind vom AN in den
überarbeiteten Planunterlagen besonders zu kennzeichnen und zur Prüfung vorzulegen. Abweichungen, die nicht besonders gekennzeichnet sind, können auch nach erfolgter Genehmigung der Werkstattpläne eine Ablehnung zur Folge haben.
Die vom AG bzw. seinem Beauftragten erteilten Freigaben im Zusammenhang mit vorgenannten
Unterlagen entbinden den AN nicht von seiner Verantwortung für die richtige Auslegung und einwandfreie Funktionsfähigkeit der Anlage.

Diese Unterlagen sind durch den AN
mit Auftragserteilung 6 Wochen vor Montagebeginn prüffähig der Bauleitung des AG vorzulegen zur Prüfung durch den Planverfasser.

Alle Montage- und Werkstattpläne sind rechtzeitig vor Beginn der Montage/Fertigung/Bestellung vom AG oder den von ihm beauftragten Bauüberwacher/Planverfasser freizeichnen zu lassen.

Mit der Ausführung der Arbeiten darf der AN erst nach erfolgter Freizeichnung beginnen. Die Lieferung der Montage- und
Werkstattplanung durch den AN gilt als fest vereinbart.
Durch die Freizeichnung der Montage- und Werkstattplanung des AN durch den AG wird die Haftung des AN für seine Leistungen nicht aufgehoben bzw. beschränkt.
Menge: 1,000 psch

**2.1.1.2.7 Rohrhalterungsprojekt**
Rohrhalterungsprojekt

Erstellung und Auslieferung an den AG eines Rohrhalterungsprojektes für alle Rohrleitungen einschl. der zugehörigen Armaturen mit folgendem Inhalt:

- Festlegung aller Befestigungspunkte nach statischen und dynamischen Erfordernissen und unter Berücksichtigung der örtlichen Einbaubedingungen und aller zu berücksichtigenden Lasten, Temperaturen,
Bauwerkssetzungen für die Rohrleitungen im Innen- sowie im Außenbereich

- Werkstattplanung und Konstruktionszeichnungen aller
Befestigungen einschl. Stützkonstruktionen, Abstrebungen, Aussteifungen und Verbindungs- und Verankerungsmittel

- Aufstellen der statischen Berechnungen und Nachweise entsprechend dem Leistungsbild der Leistungsphase 4
Genehmigungsplanung und Leistungsphase 5 Ausführungsplanung nach § 51 i. V. mit Anlage 14 HOAI 2021 - Tragwerksplanung  für die Rohrbefestigungen, einschl. Stützkonstruktionen, Abstrebungen,
Aussteifungen und Verbindungs- und Verankerungsmittel, gemäß den statischen und dynamischen Beanspruchungen

Alle Kräfte und Momente aus statischer und dynamischer Beanspruchung müssen durch die vorgesehenen Befestigungs- und Unterstützungskonstruktionen aufgenommen werden.

Die statischen Berechnungen und Nachweise sind durch einen zugelassenen Prüfstatiker nach Wahl des AN zu prüfen. Die Prüfgebühren sind in den Einheitspreis einzukalkulieren und werden nicht gesondert vergütet.

Das Rohrhalterungsprojekt einschl. der geprüften Statik ist mit der Werkplanung 2-fach in Papier und 1-fach digital auf CD an den AG zu übergeben.

Als Material für alle Rohrhalterungen, Rohraufhängungen, Rohrunterstützungen, Rohrbefestigungen wird Stahl verzinkt vorgesehen.

Falls nicht anders vereinbart, ist folgendes Datenformat
festgelegt:
- Text:  Word und PDF
- Tabellen:  Excel
- Zeichnungen:  dxf-Datei und dwg.-Datei
Menge: 1,000 psch

**2.1.1.2.8 Aufwendungen für Koordinierungsleistungen, Los 3 und 4**
Koordinierungsleistungen Los 3 und 4

Aufwendungen für Abstimmungen mit dem
ausführenden AN von Los 3 -Abbruch und Außenanlagen und Los 4 PV-Anlage
die zur Erfüllung der geplanten Leistung und Einhaltung der im Bauzeitenplan gesetzten Fristen für den Bauablauf erforderlich sind.

Der Leistungsgegenstand erstreckt sich über die gesamte Bauzeit und endet mit der Abnahme der kompletten Leistungen.
Die Abrechnung erfolgt nach tatsächlichem Aufwand.
Vorgabe: ca. 20 Stunden.
Menge: 1,000 psch

**2.1.1.2.9 Aufwendungen für Koordinierungsleistungen, Provisorium**
Koordinierungsleistungen Provisorium

Aufwendungen für Abstimmungen mit dem
Betreiber für die Herstellung und Inbetriebnahme der erforderlichen provisorischen Druckerhöhungsanlage.

Die provisorische Druckerhöhungsanlage soll im Wasserturm aufgestellt werden und die Wasserversorgung während des Umsetzens der bestehenden Druckerhöhungsanlage bis zur Inbetriebnahme der Behälteranlage sicherstellen.

Insbesondere sind der elektrische und hydraulische Anschluss sowie die zeitliche Einordnung mit dem Betreiber abzustimmen.
Menge: 1,000 psch

**2.1.1.2.10 Erstellung Umbindungskonzept**
Erstellung Umbindungskonzept

Erstellung eines detailierten Umbindungskonzepts in Abstimmung mit dem Betreiber. Das Umbindungskonzept muss folgende Umbindungen konkret beschreiben:
- Umbindung Zulaufleitung WW Tettau DN1000
- Förderleitung obere Druckzone DN300
- Förderleitung untere Druckzone DN250
- Fernwasserleitung Kostebrau DN400.

Es ist ein detailierter Ablaufplan zu erstellen mit Beschreibung der erforderlichen Arbeitsschritte. Dieser ist mit dem Betreiber abzustimmen und bei Erforderniss zu optimieren.
Menge: 1,000 psch

**2.1.1.2.11 Bedienungsanleitung**
Erstellen Bedienungsanleitung

Vor Beginn des Probebetriebes ist vom AN eine Bedienungsanleitung für die Behälteranlage/ Druckerhöhungsanlage Lauchhammer zu erstellen und dem AG zu übergeben.
Die textliche Beschreibung hat unter Berücksichtigung des DVGW-Regelwerk Arbeitsblatt W 1010 zu erfolgen.
Die Anleitung muss mindestens anlagenkonkret folgende Punkte umfassen:
- allgemeine Anlagenbeschreibung
- Verfahrens- und Funktionsbeschreibung
- Technische Anlagenbeschreibung
- Bedienung und Steuerung
- Inbetriebnahme der Anlage/ Anlagenteile
- laufender Betrieb
- Außerbetriebnahme unter Normalbedingungen und
  bei Störungen
- Sicherheitshinweise
- Wartungshinweise, Intervalle, Betriebsführung

Des weiteren muss enthalten sein:
- Zeichnungen
  ° Lageplan,
  ° Verfahrensfließbild/ R&I-Schema,
  ° Revisionszeichnungen, Verfahrenstechnische
  Ausrüstung und EMSR-Technik
  ° Anlagen,
  ° revidierte Ausrüstungslisten, gemäß
  Kennzeichnungssystem

Die Bedienungsanleitung ist im Ergebnis des Probebetriebes und der Leistungsfahrt zu überarbeiten und bis zur Endfassung fortzuschreiben.

Lieferung:
- 2-fach in Papier
- 1-fach digital
- Texte als Word-Datei
- Zeichnungen als dwg- oder dxf-Dateien
- sowie als pdf-Dateien
Menge: 1,000 psch

**2.1.1.2.12 Fließbild erstellen**
Erstellung Fließbild

Für die verfahrenstechnische Darstellung aller Bauteile innerhalb des Wasserwerkes ist ein Fließbild nach DIN EN ISO 10628, DIN EN 62424, ISO 9001 zu erstellen und dem AG vorzulegen und zu übergeben.
Das Fließbild lehnt sich weitgehend an das R-I-Schema an. Details, Größe und Aufstellort sind mit dem AG abzustimmen.
Lieferung des Fließbildes als in Kunststofffolie laminiertes Wandbild.
Menge: 1,000 psch

**2.1.1.2.13 Beweissicherung durchführen**
Beweissicherung durchführen

Bautechnische Beweissicherung erstellen.
Vor Beginn, während und nach Beendigung der Bauarbeiten sind durch den AN eine Beweissicherung aller Bauteile sowie aller beim Bauen benutzten vorhandenen Bauteile nachweisbar zu dokumentieren.
Einzubeziehen sind auch Nachbarbebauungen, Straßen, Wege, Außenanlagen außerhalb des Arbeitsbereiches, wenn sie für den Baustellenbetrieb und -verkehr benutzt werden.

Festgestellte Schäden sind protokollarisch und fotografisch (Foto mit eingeblendetem Datum) zu dokumentieren.
Die Angaben sind durch den AG/ Bauoberleitung zu bestätigen.

Die Beweissicherung muss min. umfassen:
- Fotodokumentation vor, während und nach der Baudurchführung in digitaler Form (jpg-Format)
- Fotodokumentation der Bauleistungen (jpg-
  Format) (chronologisch geordnet, beschriftet)

Die Dokumentation der Beweissicherung ist farbig 1-fach in Papier vor Beginn der Arbeiten dem AG/Bauoberleitung zu übergeben.
Die Schlussbeweissicherung ist spätestens mit der Schlussrechnung zu übergeben.
Menge: 1,000 psch

**2.1.1.2.14 Abschlussdokumentation**
Abschlussdokumentation

Zur Bauabnahme ist vom Auftragnehmer
eine Abschlussdokumentation 3-fach in Papier und 1-fach digital auf geeigneter Datenträger im PDF-Format,
Zeichnungen zusätzlich in DXF-/DWG-/IFC-Format, Schalt- und Stromlaufpläne in WSCAD zu den betreffenden Leistungen anzufertigen, vorzulegen und zu übergeben mit folgendem Inhalt:

- Produktdatenblätter
- Anlagenbeschreibungen
- Bestandsunterlagen (berichtigte
  Ausführungsunterlagen), Bestandszeichnungen gem. ZTV- ING Teil 1
  Abschnitt 2 techn. Bearbeitung, Pkt. 4
  Bestandsunterlagen
- Liefernachweise
- Messprotokolle
- Auflistung von Wartungsintervallen
- Instandhaltungsplan/-konzept
- Fachunternehmererklärung
- Kostenzusammenstellung
- Endabnahmeprotokolle
- Aufmaße
- Bautagebücher
- Bauleitererklärung

 an den AG zu übergeben.
Menge: 1,000 psch

**2.1.1.2.15 Mobile Videoüberwachung**
Mobile Videoüberwachung

Lieferung, betriebsfertige Installation sowie Aufbau und Abbau eines mobilen Videoüberwachungsturms (Masthöhe ca. 6 m) zur Sicherung des Baustellengeländes gegen Diebstahl und Vandalismus.
Inklusive zweimaligem Umsetzen des Videoüberwachungsturms während der Bauphase.
Vorhaltung gemäß nachfolgender Position.

Leistungsmerkmale:
-Detektion: mind. 2 Kameras mit Nachtsichtfunktion, mit intelligenter Analysesoftware zur Personenerkennung (Vermeidung von Fehlalarmen durch Tiere/Wind).
-Prävention: Integrierte grüne Lichtquelle (Abschreckungseffekt) und Lautsprecher zur direkten Täteransprache.
-Leitstelle: Aufschaltung auf eine 24/7 besetzte Notruf- und Serviceleitstelle inkl. Intervention nach Alarmplan.
-Technik: Datenübertragung per LTE; DSGVO-konforme Bildverarbeitung.
-Betrieb: Überwachung außerhalb der Arbeitszeiten (Nacht/Wochenende).
Menge: 1,000 psch

**2.1.1.2.16 Vorhaltung und Betrieb Baustellenkamera**
Vorhaltung und Betrieb Baustellenkamera

Vorhaltung und Betrieb des zuvor beschriebenen Videoüberwachungssystems Inklusive aller laufenden Betriebskosten für Mobilfunk, Datentransfer, Fernwartung und System-Monitoring.
-Fernüberwachung: Echtzeit Statusmeldungen und automatisierte Benachrichtigung bei Systemausfall
-Service: Inklusive Vor-Ort-Einsätzen bei technischen Defekten (Reparatur oder Austausch).
Menge: 15,000 Mt

###### 2.1.1.3 Stundenlohnarbeiten

*Hinweis: Vorbemerkung Stundenlohnarbeiten*
Vorbemerkung Stundenlohnarbeiten

Bei Stundenlohnarbeiten gelten die vereinbarten Verrechnungssätze für die gesamte Bauzeit unabhängig von der Anzahl der geleisteten Stunden.
Bei erforderlichen Stundenlohnleistungen ist § 15 Nr. 3 VOB/B zu beachten.

Stundenlohnarbeiten sind nur nach vorheriger Anzeige und Zustimmung durch den Auftraggeber auszuführen.

**2.1.1.3.1 Stundenlohn, Vorarbeiter**
Stundenlohn Vorarbeiter

Für evtl. erforderliche Arbeiten, die nicht im Leistungsverzeichnis erfasst sind und nur auf Anweisung der Bauleitung des AG zur Ausführung kommen, werden berechnet für:
VORARBEITER / OBERMONTEUR
Menge: 25,000 h

**2.1.1.3.2 Stundenlohn, Facharbeiter**
Stundenlohn Facharbeiter

Für evtl. erforderliche Arbeiten, die nicht im Leistungsverzeichnis erfasst sind und nur auf Anweisung der Bauleitung des AG zur Ausführung kommen, werden berechnet für:
FACHARBEITER / MONTEUR
Menge: 60,000 h

**2.1.1.3.3 Stundenlohn, Helfer**
Stundenlohn Helfer

Für evtl. erforderliche Arbeiten, die nicht im Leistungsverzeichnis erfasst sind und nur auf Anweisung der Bauleitung des AG zur Ausführung kommen, werden berechnet für:
HELFER
Menge: 40,000 h

**2.1.1.3.4 Stundenlohn, LKW**
Stundenlohn LKW

Für evtl. erforderliche Arbeiten, die nicht im
Leistungsverzeichnis erfasst sind und nur auf Anweisung der Bauleitung des AG zur Ausführung kommen, werden je Einsatzstunde einschl.
- Vorhalte- und Betriebskosten sowie
- Lohnkosten des Bedienungspersonals und
- aller Zuschläge
berechnet für:
L K W
Menge: 20,000 h

**2.1.1.3.5 Stundenlohn, Lader**
Stundenlohn Lader

Für evtl. erforderliche Arbeiten, die nicht im
Leistungsverzeichnis erfasst sind und nur auf Anweisung der Bauleitung des AG zur Ausführung kommen, werden je Einsatzstunde einschl.
- Vorhalte- und Betriebskosten sowie
- Lohnkosten des Bedienungspersonals und
- aller Zuschläge
berechnet für:
L A D E R
Menge: 20,000 h

**2.1.1.3.6 Stundenlohn, Bagger**
Stundenlohn Bagger

Für evtl. erforderliche Arbeiten, die nicht im
Leistungsverzeichnis erfasst sind und nur auf Anweisung der Bauleitung des AG zur Ausführung kommen, werden je Einsatzstunde einschl.
- Vorhalte- und Betriebskosten sowie
- Lohnkosten des Bedienungspersonals und
- aller Zuschläge
berechnet für:
B A G G E R
Menge: 20,000 h

###### 2.1.1.4 Vermessung

**2.1.1.4.1 Vermessungsleistungen**
Vermessungsleistungen

Vermessungsleistungen
- für die Bauausführung (baubegleitende Vermessung)
- für die monatliche Nachweisführung und
- für die Abrechnung sowie für das Endaufmaß gemäß beiliegender Vermessungsrichtlinie des AG durchführen.

Sicherung der vom AG übergebenen Höhenfestpunkte und Hauptachsen sowie baubegleitendes lage- und höhenmäßiges Abstecken aller neu zu errichtenden
unter- und oberirdischen Bauwerke.

Die Detailabsteckung ist vom beauftragten Vermessungsbüros des AN unter Beachtung des vorhandenen Bestandes im Beisein der örtlichen Bauleitung des Auftragnehmers und Auftraggebers durchzuführen.
Die Koordinierung obliegt dem AN.

Im Rahmen der Bauausführung sind alle vom AN errichteten baulichen Anlagen, inkl. der temporären Anlagen einzumessen.

Die gemäß Vermessungsrichtlinie zu erstellenden Vermessungsunterlagen sind im Original an den Auftraggeber zu übergeben.
Eine besondere Vergütung wird hierfür nicht gewährt.

Die Einmessunterlagen sind während der gesamten Bauzeit laufend zu aktualisieren. Die jeweils aktualisierten Unterlagen sind dem AG unaufgefordert in digitaler Form (dgn-, dwg- und pdf-Format) zu übergeben, spätestens fünf Arbeitstage nach Errichtung bzw. Änderung der betreffenden Anlage.

Erstellung und Übergabe des vollständigen Endaufmaßes nach Vermessungsrichtlinie des AG an den Auftraggeber im Original.

Der Leistungsumfang beinhaltet auch die An- und Abtransportkosten, einschl. Nebenkosten.
Menge: 1,000 psch

##### 2.1.2 Gerüstarbeiten

*Hinweis: Hinweis Fassadengerüst, außen*
Fassadengerüst, außen

**2.1.2.1 Fassadengerüst Außenfassade Reinwasserbehälter**
Fassadengerüst Außenfassade Reinwasserbehälter

Fassadengerüst gemäß DIN EN 12811-1
als längenorientiertes Standgerüst
(Fassadengerüst nach DIN EN 12810-1),
aufbauen, wieder abbauen.

Die Leistung ist an zwei baugleichen Reinwasserbehältern mit jeweils ca. 21,50 m Durchmesser auszuführen. Das Gerüst ist der gekrümmten Fassadengeometrie
der Rundbehälter anzupassen.

Die einzurüstende Höhe beträgt bis ca. 11,50 m gemessen von Geländeoberkante (GOK) bis Oberkante Attika einschließlich eines arbeits- und sicherheitstechnisch erforderlichen Überstands.

An den Anschlussstellen der Rundbehälter
an die Armaturenkammer beginnt die Einrüstung erst ab einer Höhe von ca. 3,50 m über GOK.

An den Außenwänden ist eine vorgehängte hinterlüftete Fassadenkonstruktion aus Mineralfaserdämmung und Aluminium-Fassadenelementen mit einer
Gesamtdicke von ca. 22 cm vorgesehen.

Das Fassadengerüst ist unter Berücksichtigung dieses Fassadenaufbaus herzustellen.
Die Wahl des Abstandes zwischen Gerüstbelag und Bauwerkskante sowie die daraus resultierenden erforderlichen Sicherungs- und Zusatzmaßnahmen
obliegen dem Auftragnehmer und sind gemäß DIN EN 12811-1 in die Einheitspreise einzukalkulieren.

In den Bereichen, in denen das Fassadengerüst auf dem Dach der Armaturenkammer gegründet wird,
sind erforderliche Maßnahmen zur standsicheren Abfangung und Stützung des Gerüsts vorzusehen und in die Einheitspreise einzukalkulieren.

Im Zuge des Gerüstabbaus sind die
Gerüstverankerungslöcher fachgerecht zu schließen.
Erforderliche Umrüstungen und Anpassungen an Bauwerksgeometrie und Gelände sind in die Einheitspreise einzukalkulieren und werden
nicht gesondert vergütet.

Verwendungszweck:
Ausführung einer vorgehängten hinterlüfteten Fassadenkonstruktion einschließlich aller hierfür erforderlichen Montagearbeiten.
Mitnutzung für Dacharbeiten

Konstruktionsart: mehrteiliges Stahlrohrgerüst
Einzurüstende Höhe: bis ca. 11,50 m
Höhenklasse: 2
Breitenklasse: W 09
Lastklasse: 4 (bis 3,0 kN/m²)
Menge: 1585,000 m²

**2.1.2.2 Fassadengerüst, LK 4, Gebrauchsüberl.**
Fassadengerüst, LK 4, Gebrauchsüberl.

Gebrauchsüberlassung für die Vorposition: Fassadengerüst, Arbeits- und Schutzgerüst gemäß DIN EN 12811-1.
Verlängerung der Vorhaltezeit nach Abstimmung mit dem AG.

- Lastklasse: 4 (bis 3 kN/m2)
- Breitenklasse: W 09
- Verwendungszweck: Fassaden- und Dacharbeiten
Menge: 55475,000 m²Wo

**2.1.2.3 Schutzwand / Seitenschutz mit Gitter oder Netz**
Schutzwand / Seitenschutz mit Gitter oder Netz

Zusätzlicher Ausbau des Fassadengerüsts
mit Schutzwand als Seitenschutz.

Ausführung als Schutzwand mit Gitter oder Netz zur Sicherung gegen herabfallende Bauteile, Werkzeuge und Montagematerialien, aufbauen und wieder abbauen.

Die Schutzwand ist an den Arbeitsbereichen
der Fassadenmontage über die gesamte Höhe und Länge des Fassadengerüsts anzuordnen.
Menge: 1585,000 m²

**2.1.2.4 Schutzwand / Seitenschutz mit Gitter oder Netz, Gebrauchsüberl.**
Schutzwand / Seitenschutz mit Gitter oder Netz, Gebrauchsüberl.

Gebrauchsüberlassung Schutzwand / Seitenschutz mit Gitter oder Netz gemäß DIN EN 12811-1.
Verlängerung der Vorhaltezeit nach Abstimmung mit dem Auftraggeber.
Verwendungszweck: Fassaden- und Dacharbeiten.
Menge: 55475,000 m²Wo

**2.1.2.5 Abfangung / Stützung des Fassadengerüsts**
Abfangung / Stützung des Fassadengerüsts

Erforderliche Maßnahmen zur Abfangung und standsicheren Stützung des Fassadengerüsts in den Bereichen, in denen das Gerüst auf dem Dach der Armaturenkammer gegründet wird.

Die Art und Anzahl der hierfür erforderlichen
Bauteile (z. B. Baustützen / Baustempel)
obliegen dem Auftragnehmer und sind in die
Einheitspreise einzukalkulieren.
Menge: 1,000 psch

**2.1.2.6 Gerüsttreppenturm**
Gerüsttreppenturm

Gerüsttreppenturm für Fassadengerüst Reinwasserbehälter liefern, montieren und abbauen eines Gerüsttreppenturms
zur sicheren Begehung und zum Materialtransport auf das Fassadengerüst.

- Höhe: ca. 11,50 m
- Podestbreite mind. 1,00 m
- Inklusive Geländer, Durchstiege und Anschlüsse an das Fassadengerüst
Menge: 2,000 St

**2.1.2.7 Gerüsttreppenturm, Gebrauchsüberl.**
Gerüsttreppenturm, Gebrauchsüberl.

Gebrauchsüberlassung der Gerüsttreppentürme.
Verlängerung der Vorhaltezeit nach Abstimmung mit dem AG.
Menge: 70,000 StWo

**2.1.2.8 Fassadengerüst Armaturenkammer**
Fassadengerüst Armaturenkammer

Fassadengerüst gemäß DIN EN 12811-1 als längenorientiertes Standgerüst
(Fassadengerüst nach DIN EN 12810-1),
aufbauen und wieder abbauen.

Das Fassadengerüst ist an den Außenwänden der Armaturenkammer auszuführen.

An den Außenwänden der Armaturenkammer ist eine vorgehängte hinterlüftete Fassadenkonstruktion aus Mineralfaserdämmung und Aluminium-Fassadenelementen mit einer Gesamtdicke von ca. 22 cm vorgesehen.

Das Fassadengerüst ist unter Berücksichtigung
dieses Fassadenaufbaus herzustellen.
Die Wahl des Abstandes zwischen Gerüstbelag und Bauwerkskante sowie die daraus resultierenden
erforderlichen Sicherungs- und Zusatzmaßnahmen obliegen dem Auftragnehmer und sind gemäß
DIN EN 12811-1 in die Einheitspreise einzukalkulieren.

Im Zuge des Gerüstabbaus sind die
Gerüstverankerungslöcher fachgerecht zu schließen.
Erforderliche Umrüstungen und Anpassungen an Bauwerksgeometrie und Gelände sind in die Einheitspreise einzukalkulieren und werden nicht gesondert vergütet.

Verwendungszweck:
Ausführung einer vorgehängten hinterlüfteten
Fassadenkonstruktion an den Außenwänden
der Armaturenkammer.
Mitnutzung für Dacharbeiten

Konstruktionsart: mehrteiliges Stahlrohrgerüst
Einzurüstende Höhe: bis ca. 3,50 m
Höhenklasse: 2
Breitenklasse: W 09
Lastklasse: 4 (bis 3,0 kN/m²)
Menge: 138,000 m²

**2.1.2.9 Fassadengerüst, LK 4, Gebrauchsüberl.**
Fassadengerüst, LK 4, Gebrauchsüberl.

Gebrauchsüberlassung für die Vorposition: Fassadengerüst, Arbeits- und Schutzgerüst gemäß DIN EN 12811-1.
Verlängerung der Vorhaltezeit nach Abstimmung mit dem AG.

- Lastklasse: 4 (bis 3 kN/m2)
- Breitenklasse: W 09
- Verwendungszweck: Fassaden- und Dacharbeiten
Menge: 1932,000 m²Wo

**2.1.2.10 Überbrückung, Fassadengerüst**
Überbrückung, Fassadengerüst

Überbrückung von Tür/ Tor im Fassadengerüst der Vorposition.
Ggf. erforderliche Umrüstungen und Anpassungen sind einzukalkulieren und werden nicht gesondert vergütet.
Menge: 4,000 m

**2.1.2.11 Überbrückung, Fassadengerüst, Überlassung**
Überbrückung, Fassadengerüst, Überlassung

Gebrauchsüberlassung der Überbrückung von Toren im Fassadengerüst der Vorposition. Verlängerung der Vorhaltezeit nach Abstimmung mit dem AG.
Menge: 56,000 mWo

*Hinweis: Hinweis Raumgerüste*
Raumgerüste

zu Beachten:
Abbau der Gerüste im Reinwasserbehälter kann nur durch die Drucktüren (ca. 1x2 m) erfolgen.

**2.1.2.12 Raumgerüst Reinwasserbehälter**
Raumgerüst Reinwasserbehälter

Raumgerüst als flächenorientiertes Standgerüst gemäß DIN EN 12811-1,
mit horizontalem Podiumsbelag,
mit allseitigem Seitenschutz,
aufbauen und wieder abbauen.

Das Raumgerüst ist im Inneren eines
Reinwasserbehälters auszuführen.
Der Innendurchmesser des Behälters beträgt ca. 20,00 m.

Es ist vorgesehen, jeweils nur einen
Reinwasserbehälter gleichzeitig einzurüsten.
Nach Abschluss der Arbeiten ist das Raumgerüst zur Nutzung im zweiten baugleichen Behälter
umzusetzen.

Die Wahl der Gerüstgeometrie sowie der
erforderlichen Anpassungen an die runde
Behältergeometrie obliegt dem Auftragnehmer und ist gemäß DIN EN 12811-1 auszuführen.

Erforderliche Umrüstungen und Anpassungen an umgebende Flächen sind in die Einheitspreise einzukalkulieren und werden nicht gesondert vergütet.

Höhe: bis ca. 9,50 m
Einsatzbereich: im Gebäude
Verwendungszweck: Montage-, Ausbau-
und Installationsarbeiten
Lastklasse: 4 (bis 3,0 kN/m²)
Menge: 328,000 m²

**2.1.2.13 Raumgerüst, LK 4, Gebrauchsüberl.**
Raumgerüst, LK 4, Gebrauchsüberl.

Gebrauchsüberlassung für die Vorposition: Raumgerüst, Arbeits- und Schutzgerüst gemäß DIN EN 12811-1.
Verlängerung der Vorhaltezeit nach Abstimmung mit dem AG.

- Lastklasse: 4 (bis 3 kN/m2)
- Breitenklasse: W 09
- Verwendungszweck: Montage-, Ausbau- und Installationsarbeiten

Ausführung im Reinwasserbehälter
Menge: 11480,000 m²Wo

**2.1.2.14 Umsetzung Raumgerüst Reinwasserbehälter**
Umsetzung Raumgerüst Reinwasserbehälter

Umsetzen des vorhandenen Raumgerüsts
vom ersten Reinwasserbehälter
in den zweiten baugleichen Reinwasserbehälter,
einschließlich teilweisen Abbaus,
Transport innerhalb der Baustelle
und Wiederaufbaus am neuen Standort.

Die Umsetzung erfolgt einmalig.
Menge: 1,000 psch

**2.1.2.15 Raumgerüst Armaturenkammer**
Raumgerüst Armaturenkammer

Raumgerüst als flächenorientiertes Standgerüst gemäß DIN EN 12811-1,
mit horizontalem Podiumsbelag,
mit allseitigem Seitenschutz,
aufbauen und wieder abbauen.

Das Raumgerüst ist im Inneren der
Armaturenkammer auszuführen.
Die Grundfläche des zunächst einzurüstenden
Bereichs beträgt ca. 60,00 m².

Das Raumgerüst ist innerhalb der
Armaturenkammer abschnittsweise umzusetzen,
um Arbeiten an den übrigen Wand- und
Deckenflächen zu ermöglichen.

Erforderliche Umrüstungen und Anpassungen an umgebende Flächen sind in die Einheitspreise einzukalkulieren und werden nicht gesondert vergütet.

Höhe: bis ca. 4,00 m
Einsatzbereich: im Gebäude
Verwendungszweck: Montage-, Ausbau-
und Installationsarbeiten
Lastklasse: 4 (bis 3,0 kN/m²)
Menge: 60,000 m²

**2.1.2.16 Raumgerüst, LK 4, Gebrauchsüberl.**
Raumgerüst, LK 4, Gebrauchsüberl.

Gebrauchsüberlassung für die Vorposition: Raumgerüst, Arbeits- und Schutzgerüst gemäß DIN EN 12811-1.
Verlängerung der Vorhaltezeit nach Abstimmung mit dem AG.

- Lastklasse: 4 (bis 3 kN/m2)
- Breitenklasse: W 09
- Verwendungszweck: Montage-, Ausbau- und Installationsarbeiten

Ausführung im Armaturenkammer
Menge: 11480,000 m²Wo

**2.1.2.17 Fahrbares Gerüst. LK 3 innen**
Fahrbares Gerüst. LK 3 innen

Fahrbares Standgerüst, Systemgerüst
gemäß DIN EN 12810-1
- Lastklasse 3 (bis 2 kN/m2)
- Höhe: bis 4,00 m
- Standfläche: Bodenplatte aus Stahlbeton

Verwendungszweck:
Montagearbeiten

Gerüstlagen mit allseitigem Seitenschutz,
Aufstellung im Gebäude,
Menge: 2,000 St

**2.1.2.18 Fahrbares Gerüst, LK 3, Gebrauchsüberl.**
Fahrbares Gerüst, LK 3, Gebrauchsüberl.

Gebrauchsüberlassung des fahrbaren Standgerüsts
über die 4-wöchige Grundeinsatzzeit hinaus.
Menge: 70,000 StWo

*Hinweis: Traggerüste Reinwasserbehälter*

**2.1.2.19 Statische Berechnung Traggerüste**
Statische Berechnung Traggerüste

Herstellung der statischen Berechnung und Planung für die Traggerüste der Bemessungsklasse B.
In der Planung sind alle Bauzwischenzustände gemäss der
Ausführungsplanung zu berücksichtigen.
Rechtzeitig vor Ausfühungsbeginn ist das Unterstützungskonzept/ Abstützungskonzept mit dem verantwortlichen Statiker und der
Bauleitung abzustimmen und zur Prufüng vorzulegen.
Die Planung und statische Berechnungen sind spätestens 4 Wochen vor Fertigung, dem Prüfingenieur und Tragwerksplaner
zur Bestätigung vorzulegen.
Übergabe 2-fach in Papier und digital im PDF- Format auf Datenträger.
Menge: 1,000 psch

**2.1.2.20 Traggerüst, Deckenhöhe: ca. 9,50 m, Deckendicke: 35 cm**
Traggerüst, Deckenhöhe: ca. 9,50 m, Deckendicke: 35 cm

Traggerüst für Betonarbeiten, Bemessungsklasse B2 gem.
DIN 18331, als besondere Leistung,
mit Trägerlage, aufbauen, absenken und abbauen,
auf vorhandene Bodenplatte der beiden Reinwasserbehälter,
inkl. Vorhaltung für Dauer des Erreichens der Endfestigkeit des Bauteils (28 Tage)
Verwendungszweck:
- Herstellung Decke der beiden
  Reinwasserbehälter
- Einsatzbereich: Decke über Bodenplatte
- Bemessungsklasse: B, gem. DIN 18331,
- Deckendicke: 35 cm
- Deckenhöhe: bis ca. 9,50 m über OKRF
  Bodenplatte

Ausführung gem. Angaben Bemessung aus der Statik.
Menge: 655,000 m²

##### 2.1.4 Erdarbeiten

*Hinweis: Vorbemerkungen Erdarbeiten*
Vorbemerkungen Erdarbeiten

Die Herstellung, Vorhaltung und der Rückbau von behelfsmäßigen Zugängen und Zufahrten in die Baugrube sowie Baubehelfen, nutzbar für andere Gewerke, sind vom AN vorzusehen und einzukalkulieren.

Im Näherungsbereich von Leitungen ist Handschachtung vorzusehen.
Vor Beginn der Schachtarbeiten ist die entsprechende Genehmigung
(Schachterlaubnisschein) einzuholen.

Alle Baugruben und Böschungsneigungen sind gemäß DIN 18300 sowie nach den Empfehlungen des Baugrundgutachtens auszuführen.

Die Baugrubenränder sind lastfrei zu halten. Es ist auch darauf zu achten, dass die Böschung der Baugrube gegen Erosion und Abspülen sichergestellt wird.

Die spezifischen Bandbreiten der angegebenen Homogenbereiche sind den beiliegenden Unterlagen zum Baugrund zu entnehmen.

Die Tiefbauarbeiten sind generell erschütterungsarm durchzuführen.

Entsorgungsnachweise für die fachgerechte Entsorgung sind dem AG zu übergeben.

**2.1.4.1 Bereitstellung Erdstoffzwischenlager nach Wahl des AN außerhalb des Baufeldes**
Zwischenlager des AN

nach Wahl des AN außerhalb der Baustelle anlegen, für die Dauer der Baustelle Los 2 betreiben und nach Beendigung der Arbeiten Los 3 rückbauen.

Das Zwischenlager ist mindestens 6 Monate nach Beendigung von Los 2 weiterhin dem AG zur Verfügung zu stellen, da die vorhandenen Aushubmassen für die Verfüllung der Wasserkammern 1 und 2 verwendet werden sollen.
Der Abbruch dieser Kammern wird in Los 3 ausgeschrieben und innerhalb von 6 Monaten nach Beendigung von Los 2 realisiert.

Der ursprüngliche Zustand ist wieder herzustellen.
Alle entstehenden Kosten sind einzurechnen (Mieten, Pachten,Genehmigungen, usw.)
Einschl. Einholen der erforderlichen Genehmigungen und Abstimmung mit den betreffenden Behörden.

Innerhalb des Grundstückes kann der AG keine geeigneten Flächen für ein erforderliches Erdstoffzwischenlager bereitstellen.

Entfernung des Zwischenlagers von der Baustelle nach Wahl des AN.
Flächen stehen im Umkreis von 5 km zur Verfügung, diese sind vom AN zu beschaffen und vertraglich zu binden.
(z.B. im Bereich Industriestraße / Torfstichallee)

Mindestgröße des Zwischenlagers:
ca.2.000 qm (ca. 40 x 50 m).

Der brauchbare Bodenaushub ist zwischenzulagern und nach Angabe der Bauüberwachung auf die Baustelle zum Wiedereinbau zu transportieren. Vor Anlieferung ist das Einbaumaterial von der Bauüberwachung freizugeben.

Brauchbarer Boden wird zum späteren Einbau auf der Baustelle benötigt.
Unbrauchbarer Boden ist unter Beachtung der Abfallgesetzgebung zu entsorgen.

Nach Abschluss der Arbeiten Los 3 sind die genutzten Flächen vollständig zu beräumen und in den ursprünglichen Zustand zu versetzen.
Menge: 1,000 psch

*Hinweis: Baugrube für DE Lauchhammer Behälteranlage*
Baugrube für Behälteranlage DE Lauchhammer

**2.1.4.2 Aushub Baugr. Tiefe i.M. 2,20 m, geböscht**
Aushub Baugr. Tiefe i.M. 2,20 m, geböscht

Boden der Baugrube ab OK Gelände nach Oberbodenabtrag und Geländeregulierung
profilgerecht lösen und Grobplanum herstellen.
Tiefe i.M. 2,20 m, geböscht,

Boden lösen, laden und seitlich lagern oder zum Zwischenlager des AN transportieren.
Transport zum Zwischenlager wird gesondert vergütet. (siehe Folgeposition)

Der Boden ist wiederverwendbar,
Laden, transportieren und zwischenlagern auf Flächen des AN außerhalb der Baustelle,
(Erdstoffzwischenlager in gesonderter Position)
Boden ist für späteren Wiedereinbau geeignet,
Nicht wiederverwendbarer Aushub geht in Eigentum des AN über und ist von der Baustelle zu entfernen und gemäß Entsorgungskonzept zu entsorgen.

Ausführung: Baugrube geböscht
Böschungsneigung: </= 45 Grad,

Boden Aushub:
Homogenbereich B
gemäß Baugrundgutachten des AG
Menge: 3200,000 m³

**2.1.4.3 Zulage für Hindernisse im Boden aus Beton > 0,1 cbm**
Zulage für Hindernisse im Boden aus Beton > 0,1 cbm

Hindernis aus unbewehrtem Beton, im Boden, im Rahmen der Aushubarbeiten abbrechen, abfahren und entsorgen.
Einzelgröße Hindernis : > 0,10 cbm
Menge: 15,000 m³

**2.1.4.4 Nicht gefährl. Abfall (Boden) aus Baustelle entf. und entsorgen**
Nicht gefährl. Abfall (Boden) aus Baustelle entf. und entsorgen

Nicht gefährlichen Abfall aus Baustelle laden, fördern und entsorgen. Schadstoffbelastung nach Unterlagen des
AG.
Abfall = Boden.
Abfallschlüsselnummer 17 05 04.
Entsorgung nach Wahl des AN.
Gebühren der Abfallentsorgung sind einzurechnen.
Nachweis nach Unterlagen des AG führen.
Menge: 500,000 m³

**2.1.4.5 Boden laden und zum Zwischenlager des AN transportieren**
Boden laden und zum Zwischenlager des AN transportieren

Boden laden und zum Zwischenlager des AN transportieren,
Zwischenlager des AN außerhalb der Baustelle,
Transportweg nach örtlichen Gegebenheiten,
gemäß Wahl des AN.

Alle zusätzlichen Aufwendungen sind einzurechnen und werden nicht gesondert vergütet.
Menge: 2700,000 m³

**2.1.4.6 Boden laden und vom Zwischenlager des AN zur Baustelle transportieren**
Boden auf dem Zwischenlager des AN laden und zur Baustelle transportieren

Der Großteil des zwischengelagerten Bodens wird im Zuge des Loses 3 zu einem späteren Zeitpunkt zur Baustelle transportiert und eingebaut.
Diese Leistung wird in Los 3 realisiert und ist nicht Teil dieses Leistungsverzeichnisses.

Zwischenlager des AN außerhalb der Baustelle,
Transportweg nach örtlichen Gegebenheiten,
gemäß Wahl des AN,

Alle zusätzlichen Aufwendungen sind einzurechnen und werden nicht gesondert vergütet.
Menge: 300,000 m³

**2.1.4.7 Planum Baugrubensohle herstellen und verdichten, Ev2 >= 45 MPa**
Planum der Baugrubensohle herstellen und verdichten, Abweichung +/-2 cm

Planum der Baugrubensohle
herstellen und verdichten.
Max. Abweichung von der Sollhöhe +2/-2 cm.
Verformungsmodul Ev2 >/= 45 MPa

Bereich:  auf gewachsenem Boden
  oder aufgefülltem und
  verdichteten Sand
  dichtgelagerter Sand

Unterhalb der Gründungssohle ist ein Verdichtungsgrad von mindestens DPr = 98 % nachzuweisen
Menge: 1800,000 m²

**2.1.4.8 FSS 0/45 liefern, einbauen und verdichten, Liefermaterial profilgerecht nach Plan einbauen unterhalb der Bodenplatte Reinwasserbehälter**
FSS 0/45 liefern, einbauen und verdichten, Liefermaterial profilgerecht nach Plan einbauen
unterhalb der Bodenplatten der Reinwasserbehälter

FSS 0/45 liefern, einbauen und verdichten,
Frostschutzschicht herstellen.
Baustoffgemisch 0/45.
Natürliche gebrochene Mineralstoffe,
(Natursteinmaterial - kein Recycling),
Boden unter Reinwasserbehältern,
Liefermaterial profilgerecht nach Plan einbauen unterhalb der Bodenplatte der Behälteranlage

Einbaudicke 0,30 bis 3,00 m
Einbau in Lagen von 30 cm

Verdichtungsgrad Ev=120 MN/m2

Ausführung:
Bereich Reinwasserbehälter
Gründungssohle der Bodenplatte
mehrlagig verdichtetes Gründungspolster mit Schotter-Frostschutzgemisch 0-45
Menge: 2500,000 m³

**2.1.4.9 FSS 0/45 liefern, einbauen und verdichten, Liefermaterial profilgerecht nach Plan einbauen unterhalb der Bodenplatte Reinwasserbehälter**
FSS 0/45 liefern, einbauen und verdichten, Liefermaterial profilgerecht nach Plan einbauen
unterhalb der Bodenplatten der Armaturenkammer

FSS 0/45 liefern, einbauen und verdichten,
Frostschutzschicht herstellen.
Baustoffgemisch 0/45.
Natürliche gebrochene Mineralstoffe,
(Natursteinmaterial - kein Recycling),
Boden unter Reinwasserbehältern,
Liefermaterial profilgerecht nach Plan einbauen unterhalb der Bodenplatte der Behälteranlage

Einbaudicke 0,30 bis 0,60 m
Einbau in Lagen von 30 cm

Verdichtungsgrad Ev=120 MN/m2

Ausführung:
Bereich Armaturenkammer
Gründungssohle der Bodenplatte
mehrlagig verdichtetes Gründungspolster mit Schotter-Frostschutzgemisch 0-45
Menge: 170,000 m³

**2.1.4.10 FSS 0/45 liefern, einbauen und verdichten, Einbau im Außenbereich**
FSS 0/45 liefern, einbauen und verdichten, Liefermaterial profilgerecht nach Plan einbauen

FSS 0/45 liefern, einbauen und verdichten,
Frostschutzschicht herstellen.
Baustoffgemisch 0/45.
Natürliche gebrochene Mineralstoffe,
(Natursteinmaterial - kein Recycling),
Liefermaterial profilgerecht nach Plan einbauen

Einbaudicke 0,30 bis 0,60 m
Einbau in Lagen von 30 cm

Verdichtungsgrad Ev=120 MN/m2

Ausführung:
Bereich Kleinflächen im Außenbereich
Menge: 50,000 m³

**2.1.4.11 Verfüllung der Arbeitsräume, Boden einbauen und verdichten, Liefermaterial vom Zwischenlager des AN**
Verfüllung der Arbeitsräume, Boden einbauen und verdichten, Liefermaterial vom Zwischenlager des AN

Verfüllung der Arbeitsräume,
Liefermaterial (Boden/Sand) vom Zwischenlager des AN.
Der Rücktransport vom Zwischenlager zur Baustelle wird in gesonderter Pos. vergütet.

Zwischengelagerten Boden des AG profilgerecht einbauen und verdichten als Verfüllung / Hinterfüllung Baugrube, auf Böschungen und nach weiteren genauen Vorgaben der örtlichen Bauüberwachung,
Zuordnung: Boden Z1.2,

Arbeiten mit Gerät,
einschl. ggf. erforderlicher Wasserzugabe,
einschl. aller höhenmäßigen Anpassungsarbeiten,

Verdichtungsgrad DPr >= 98 %
Nachweise sind einzukalkulieren und dem AG zu übergeben
Menge: 600,000 m³

**2.1.4.12 Stat. Lastplattendruckversuch DIN 18134**
Statische Lastplattendruckversuche gemäß DIN 18134

Prüfungen zur Ermittlung der
Verdichtungs- bzw. Tragfähigkeitswerte
mittels Lastplattendruckversuch nach DIN
18134 durch unabhängiges Prüflabor;
einschl. Bereitstellung der
erforderlichen Fahrzeuge/Geräte,
Erstellung der Prüfprotokolle in dreifacher Ausfertigung.
Ermittlung der geforderten Ev2-Werte für:

Bereich: - Planum
Verdichtungsgrad Ev2=45 MN/m2

Bereich: - Frostschutzschicht
Verdichtungsgrad Ev2=120 MN/m2

Bei Vergabe dieser Leistungen an einen Nachunternehmer obliegt die Koordinierung und Terminsicherung dem Hauptunternehmer
Menge: 6,000 St

*Hinweis: Rohrleitungsgräben*
Rohrleitungsgräben

Leitungsgräben im Bereich
DE Lauchhammer Behälteranlage

**2.1.4.13 Leitungsgraben DN 100 PP (grün) Regenwasser Rohrgrabenaushub**
Leitungsgraben DN 100 PP (grün) Regenwasser

Graben für Neuverlegung von Rohrleitungen für Regenwasser DN 100 aus PP, in Maschinen-/ Handaushub profilgerecht lösen und ausheben.

Der Boden ist wiederverwendbar, Laden und zwischenlagern auf Flächen des AG,
für späteren Wiedereinbau,

Grabenbreite nach DIN 4124
Grabentiefe: bis 1,00 m (ab OK Gelände)
Rohrdurchmesser: DN 100

Homogenbereich B gemäß Angaben im beiliegenden Baugrundgutachten,

Notwendigen Verbau entsprechend statischen und konstruktiven Erfordernissen.

Nicht wiederverwendbarer Aushub ist zu entsorgen. Entsorgung wird gesondert vergütet.
Menge: 10,000 m

**2.1.4.14 Leitungsgraben DN 150 PP (grün) Regenwasser Rohrgrabenaushub**
Leitungsgraben DN 150 PP (grün) Regenwasser

Graben für Neuverlegung von Rohrleitungen für Regenwasser DN 150 aus PP, in Maschinen-/ Handaushub profilgerecht lösen und ausheben.

Der Boden ist wiederverwendbar, Laden und zwischenlagern auf Flächen des AG,
für späteren Wiedereinbau,

Grabenbreite nach DIN 4124
Grabentiefe: bis 1,00 m (ab OK Gelände)
Rohrdurchmesser: DN 150

Homogenbereich B gemäß Angaben im beiliegenden Baugrundgutachten,

Notwendigen Verbau entsprechend statischen und konstruktiven Erfordernissen.

Nicht wiederverwendbarer Aushub ist zu entsorgen. Entsorgung wird gesondert vergütet.
Menge: 50,000 m

**2.1.4.15 Leitungsgraben DN 200 PP (grün) Regenwasser Rohrgrabenaushub**
Leitungsgraben DN 200 PP (grün) Regenwasser

Graben für Neuverlegung von Rohrleitungen für Regenwasser DN 200 aus PP, in Maschinen-/ Handaushub profilgerecht lösen und ausheben.

Der Boden ist wiederverwendbar, Laden und zwischenlagern auf Flächen des AG,
für späteren Wiedereinbau,

Grabenbreite nach DIN 4124
Grabentiefe: bis 1,50 m (ab OK Gelände)
Rohrdurchmesser: DN 200

Homogenbereich B gemäß Angaben im beiliegenden Baugrundgutachten,

Rohrgrabenverbau ist einzurechnen.
Notwendigen Verbau entsprechend statischen und konstruktiven Erfordernissen.
Rohrgrabenverbau Einzelgräben
nach DIN und den gesetzlichen
Unfallverhütungsvorschriften nach Wahl und Bemessung des AN herstellen.
Nach Beendigung der Rohrverlegearbeiten Verbau ausbauen.
Vorhaltung für die Dauer der Arbeiten, einschl. der erforderlichen Verbau-, Zieh- und Transportgeräte.

Nicht wiederverwendbarer Aushub ist zu entsorgen. Entsorgung wird gesondert vergütet.
Menge: 95,000 m

**2.1.4.16 Leitungsgraben DN 400 PP (grün) Regenwasser Rohrgrabenaushub**
Leitungsgraben DN 400 PP (grün) Regenwasser

Graben für Neuverlegung von Rohrleitungen für Wasser DN 400 aus PP, in Maschinen-/ Handaushub profilgerecht lösen und ausheben.

einschließlich des erforderlichen Verbaus

Der Boden ist wiederverwendbar, Laden und zwischenlagern auf Flächen des AG,
für späteren Wiedereinbau,

Grabenbreite nach DIN 4124
Grabentiefe: bis 2,50 m (ab OK Gelände)
Rohrdurchmesser: DN 400

Homogenbereich B gemäß Angaben im beiliegenden Baugrundgutachten,

Rohrgrabenverbau ist einzurechnen.
Notwendigen Verbau entsprechend statischen und konstruktiven Erfordernissen.
Rohrgrabenverbau Einzelgräben
nach DIN und den gesetzlichen
Unfallverhütungsvorschriften nach Wahl und Bemessung des AN herstellen.
Nach Beendigung der Rohrverlegearbeiten Verbau ausbauen.
Vorhaltung für die Dauer der Arbeiten, einschl. der erforderlichen Verbau-, Zieh- und Transportgeräte.

Nicht wiederverwendbarer Aushub ist zu entsorgen. Entsorgung wird gesondert vergütet.
Menge: 16,000 m

**2.1.4.17 Leitungsgraben DN 500 PP (grün) zwischen Armaturenkammer und Wasserkammer 7**
Leitungsgraben DN 500 PP (grün)
 zwischen Armaturenkammer und Wasserkammer 7

Graben für Neuverlegung von Rohrleitungen für Wasser DN 500 aus PP, in Maschinen-/ Handaushub profilgerecht lösen und ausheben.

einschließlich des erforderlichen Verbaus

Der Boden ist wiederverwendbar, Laden und zwischenlagern auf Flächen des AG,
für späteren Wiedereinbau,

Grabenbreite nach DIN 4124
Grabentiefe: bis 2,50 m (ab OK Gelände)
Rohrdurchmesser: DN 500

Homogenbereich B gemäß Angaben im beiliegenden Baugrundgutachten,

Rohrgrabenverbau ist einzurechnen.
Notwendigen Verbau entsprechend statischen und konstruktiven Erfordernissen.
Rohrgrabenverbau Einzelgräben
nach DIN und den gesetzlichen
Unfallverhütungsvorschriften nach Wahl und Bemessung des AN herstellen.
Nach Beendigung der Rohrverlegearbeiten Verbau ausbauen.
Vorhaltung für die Dauer der Arbeiten, einschl. der erforderlichen Verbau-, Zieh- und Transportgeräte.

Nicht wiederverwendbarer Aushub ist zu entsorgen. Entsorgung wird gesondert vergütet.
Menge: 89,000 m

**2.1.4.18 Leitungsgraben DN 250 GGG (violett) Rohrgrabenaushub**
Leitungsgraben DN 250 GGG (violett)

Graben für Neuverlegung von Rohrleitungen  DN 250 aus GGG, in Maschinen-/ Handaushub profilgerecht lösen und ausheben.

einschließlich des erforderlichen Verbaus

Der Boden ist wiederverwendbar, Laden und zwischenlagern auf Flächen des AG,
für späteren Wiedereinbau,

Grabenbreite nach DIN 4124
Grabentiefe: bis 2,00 m (ab OK Gelände)
Rohrdurchmesser: DN 250

Homogenbereich B gemäß Angaben im beiliegenden Baugrundgutachten,

Rohrgrabenverbau ist einzurechnen.
Notwendigen Verbau entsprechend statischen und konstruktiven Erfordernissen.
Rohrgrabenverbau Einzelgräben
nach DIN und den gesetzlichen
Unfallverhütungsvorschriften nach Wahl und Bemessung des AN herstellen.
Nach Beendigung der Rohrverlegearbeiten Verbau ausbauen.
Vorhaltung für die Dauer der Arbeiten, einschl. der erforderlichen Verbau-, Zieh- und Transportgeräte.

Nicht wiederverwendbarer Aushub ist zu entsorgen. Entsorgung wird gesondert vergütet.
Menge: 115,000 m

**2.1.4.19 Leitungsgraben DN 300 GGG (violett) Förderleitung obere Druckzone**
Leitungsgraben DN 300 GGG (violett) Förderleitung obere Druckzone

Graben für Neuverlegung von Rohrleitungen  DN 300 aus GGG, in Maschinen-/ Handaushub profilgerecht lösen und ausheben.

einschließlich des erforderlichen Verbaus

Der Boden ist wiederverwendbar, Laden und zwischenlagern auf Flächen des AG,
für späteren Wiedereinbau,

Grabenbreite nach DIN 4124
Grabentiefe: bis 2,50 m (ab OK Gelände)
Rohrdurchmesser: DN 300

Homogenbereich B gemäß Angaben im beiliegenden Baugrundgutachten,

Rohrgrabenverbau ist einzurechnen.
Notwendigen Verbau entsprechend statischen und konstruktiven Erfordernissen.
Rohrgrabenverbau Einzelgräben
nach DIN und den gesetzlichen
Unfallverhütungsvorschriften nach Wahl und Bemessung des AN herstellen.
Nach Beendigung der Rohrverlegearbeiten Verbau ausbauen.
Vorhaltung für die Dauer der Arbeiten, einschl. der erforderlichen Verbau-, Zieh- und Transportgeräte.

Nicht wiederverwendbarer Aushub ist zu entsorgen. Entsorgung wird gesondert vergütet.
Menge: 161,000 m

**2.1.4.20 Leitungsgraben DN 400 GGG (blau) Rohrgrabenaushub**
Leitungsgraben DN 400 GGG (blau)

Graben für Neuverlegung von Rohrleitungen  DN 400 aus GGG, in Maschinen-/ Handaushub profilgerecht lösen und ausheben.

einschließlich des erforderlichen Verbaus

Der Boden ist wiederverwendbar, Laden und zwischenlagern auf Flächen des AG,
für späteren Wiedereinbau,

Grabenbreite nach DIN 4124
Grabentiefe: bis 2,50 m (ab OK Gelände)
Rohrdurchmesser: DN 400

Homogenbereich B gemäß Angaben im beiliegenden Baugrundgutachten,

Rohrgrabenverbau ist einzurechnen.
Notwendigen Verbau entsprechend statischen und konstruktiven Erfordernissen.
Rohrgrabenverbau Einzelgräben
nach DIN und den gesetzlichen
Unfallverhütungsvorschriften nach Wahl und Bemessung des AN herstellen.
Nach Beendigung der Rohrverlegearbeiten Verbau ausbauen.
Vorhaltung für die Dauer der Arbeiten, einschl. der erforderlichen Verbau-, Zieh- und Transportgeräte.

Nicht wiederverwendbarer Aushub ist zu entsorgen. Entsorgung wird gesondert vergütet.
Menge: 15,000 m

**2.1.4.21 Leitungsgraben DN 500 GGG (blau) Rohrgrabenaushub**
Leitungsgraben DN 500 GGG (blau)

Graben für Neuverlegung von Rohrleitungen  DN 500 aus GGG, in Maschinen-/ Handaushub profilgerecht lösen und ausheben.

einschließlich des erforderlichen Verbaus

Der Boden ist wiederverwendbar, Laden und zwischenlagern auf Flächen des AG,
für späteren Wiedereinbau,

Grabenbreite nach DIN 4124
Grabentiefe: bis 2,50 m (ab OK Gelände)
Rohrdurchmesser: DN 500

Homogenbereich B gemäß Angaben im beiliegenden Baugrundgutachten,

Rohrgrabenverbau ist einzurechnen.
Notwendigen Verbau entsprechend statischen und konstruktiven Erfordernissen.
Rohrgrabenverbau Einzelgräben
nach DIN und den gesetzlichen
Unfallverhütungsvorschriften nach Wahl und Bemessung des AN herstellen.
Nach Beendigung der Rohrverlegearbeiten Verbau ausbauen.
Vorhaltung für die Dauer der Arbeiten, einschl. der erforderlichen Verbau-, Zieh- und Transportgeräte.

Nicht wiederverwendbarer Aushub ist zu entsorgen. Entsorgung wird gesondert vergütet.
Menge: 70,000 m

**2.1.4.22 Leitungsgraben DN 250 PE (schwarz) - Leitung zum Lüftungsturm**
Leitungsgraben DN 250 PE (schwarz) - Leitung zum Lüftungsturm

Graben für Neuverlegung von Rohrleitungen  DN 250 aus PE, in Maschinen-/ Handaushub profilgerecht lösen und ausheben.

einschließlich des erforderlichen Verbaus

Der Boden ist wiederverwendbar, Laden und zwischenlagern auf Flächen des AG,
für späteren Wiedereinbau,

Grabenbreite nach DIN 4124
Grabentiefe: bis 2,00 m (ab OK Gelände)
Rohrdurchmesser: DN 250

Homogenbereich B gemäß Angaben im beiliegenden Baugrundgutachten,

Rohrgrabenverbau ist einzurechnen.
Notwendigen Verbau entsprechend statischen und konstruktiven Erfordernissen.
Rohrgrabenverbau Einzelgräben
nach DIN und den gesetzlichen
Unfallverhütungsvorschriften nach Wahl und Bemessung des AN herstellen.
Nach Beendigung der Rohrverlegearbeiten Verbau ausbauen.
Vorhaltung für die Dauer der Arbeiten, einschl. der erforderlichen Verbau-, Zieh- und Transportgeräte.

Nicht wiederverwendbarer Aushub ist zu entsorgen. Entsorgung wird gesondert vergütet.
Menge: 76,000 m

**2.1.4.23 Leitungsgraben KSR DN 50 PE Rohrgrabenaushub**
Leitungsgraben KSR DN 50 PE

Graben für Neuverlegung von Kabelschutzrohr KSR DN 50 PE,
in Maschinen-/ Handaushub profilgerecht lösen und ausheben.

Der Boden ist wiederverwendbar, Laden und zwischenlagern auf Flächen des AG,
für späteren Wiedereinbau,

Grabenbreite nach DIN 4124
Grabentiefe: bis 1,50 m (ab OK Gelände)
Rohrdurchmesser: DN 50

Homogenbereich B gemäß Angaben im beiliegenden Baugrundgutachten,

evtl. erforderlichen Verbau entsprechend statischen und konstruktiven Erfordernissen ist einzurechnen.

Nicht wiederverwendbarer Aushub ist zu entsorgen. Entsorgung wird gesondert vergütet.

Gräben sind auf mehrere Bereiche auf dem Baugelände auszuführen, gem. Lage der neuzubauenden Rohrleitungen nach Lageplan Planung.
Die angegebene Gesamtmenge setzt sich aus mehreren Teillängen zusammen.
Menge: 407,000 m

**2.1.4.24 Leitungsgraben KSR DN 110 PE Rohrgrabenaushub**
Leitungsgraben KSR DN 110 PE

Graben für Neuverlegung von Kabelschutzrohr KSR DN 110 PE,
in Maschinen-/ Handaushub profilgerecht lösen und ausheben.

Der Boden ist wiederverwendbar, Laden und zwischenlagern auf Flächen des AG,
für späteren Wiedereinbau,

Grabenbreite nach DIN 4124
Grabentiefe: bis 1,50 m (ab OK Gelände)
Rohrdurchmesser: DN 110

Homogenbereich B gemäß Angaben im beiliegenden Baugrundgutachten,

evtl. erforderlichen Verbau entsprechend statischen und konstruktiven Erfordernissen ist einzurechnen.

Nicht wiederverwendbarer Aushub ist zu entsorgen. Entsorgung wird gesondert vergütet.

Gräben sind auf mehrere Bereiche auf dem Baugelände auszuführen, gem. Lage der neuzubauenden Rohrleitungen nach Lageplan Planung.
Die angegebene Gesamtmenge setzt sich aus mehreren Teillängen zusammen.
Menge: 130,000 m

**2.1.4.25 Leitungsgraben Förderleitung DN 400 obere Druckzone (Kostebrau)**
Leitungsgraben Förderleitung PE-HD d400 obere Druckzone (Kostebrau)

Graben für Neuverlegung von Rohrleitungen DN 400 aus PEHD,
in Maschinen-/ Handaushub profilgerecht lösen und ausheben.

Der Boden ist wiederverwendbar, Laden und zwischenlagern auf Flächen des AG,
für späteren Wiedereinbau,

Grabenbreite nach DIN 4124
Grabentiefe: bis 2,50 m (ab OK Gelände)
Rohrdurchmesser: DN 400

Homogenbereich B gemäß Angaben im beiliegenden Baugrundgutachten,

Notwendigen Verbau entsprechend statischen und konstruktiven Erfordernissen.

Nicht wiederverwendbarer Aushub ist zu entsorgen. Entsorgung wird gesondert vergütet.
Menge: 191,000 m

*Hinweis: Vorbemerkungen*
Vorbemerkungen

Medienanbindungen befinden sich im gesamten Baufeld. Vor den Erdarbeiten müssen die Anlagen freigeschaltet werden. Dies geschieht nur nach vorheriger Absprache mit dem Auftraggeber/ örtlichen Bauüberwachung.

Im Näherungsbereich von Leitungen ist Handschachtung vorzusehen.
Vor Beginn der Schachtarbeiten ist die entsprechende Genehmigung
(Schachterlaubnisschein) einzuholen.

Alle Gräben sind gemäß DIN 18300 sowie nach den Empfehlungen des Baugrundgutachtens auszuführen.

Die Tiefbauarbeiten sind generell erschütterungsarm durchzuführen.

Entsorgungsnachweise für die fachgerechte Entsorgung sind dem AG zu übergeben.

**2.1.4.26 Fläche abräumen, Verw.AN**
Fläche abräumen, Verw.AN

Fläche freimachen und abräumen,
Strauch- und Baumbestand, sowie sonstiger Aufwuchs bis zu 0,20 m Stammdurchmesser, ca. 2,00 m über dem Erdboden gemessen,
Stubben einschließlich Wurzelwerk,
Astwerk gefällter Bäume, Holzreste,
Steine, Betonreste, Mauerreste und abgängige Zäune.
Wurzelstöcke nach Wahl des AN verwerten.
Schlagabraum nach Wahl des AN verwerten.
Gesamtes Räumgut nach Wahl des AN verwerten.

entstehende Wurzellöcher mit geeignetem schadstofffreiem Füllboden verfüllen, evtl. Boden liefern.
Menge: 200,000 m²

**2.1.4.27 Vegetationsdecke bearbeiten**
Vegetationsdecke bearbeiten

Vegetationsdecke ist vor Oberbodenabtrag mit mindestens 10 cm Mächtigkeit abzuschälen und ungeschichtet zwischenzulagern, vor Austrocknung zu schützen und regelmäßig zu wässern.

Andeckung auf wiederhergestellten Bereichen Baustelleneinrichtung/ Lagerflächen etc., nach genauen Vorgaben der örtlichen Bauüberwachung, einschließlich erforderlicher Zwischenlagerung auf Flächen des AG,
Nicht wiederverwendungsfähiger Boden ist zu entsorgen.

Homogenbereich A, Beschreibung der Homogenbereiche nach Unterlagen des AG,
Mengenermittlung nach Aufmaß an der Entnahmestelle. Abrechnung nach gemeinsamen Aufmaß mit der zuständigen Bauleitung an der Lagerstelle.
Menge: 300,000 m²

**2.1.4.28 Oberboden abtragen und andecken**
Oberboden abtragen und andecken

Oberboden (Mutterboden) profilgerecht abtragen, Gesamtfläche setzt sich aus mehreren Teilflächen zusammen und ist verteilt auf dem gesamten Baufeld,
Andeckung auf wiederhergestellten Bereichen Baustelleneinrichtung/ Lagerflächen etc., nach genauen Vorgaben der örtlichen Bauüberwachung, einschließlich erforderlicher Zwischenlagerung auf Flächen des AG.
Nicht wiederverwendungsfähiger ist zu entsorgen.
Oberboden ist in Mieten aufzusetzen und mit weniger als 2 m Höhe zu lagern.

Homogenbereich A, Beschreibung der Homogenbereiche nach Unterlagen des AG,
Mengenermittlung nach Aufmaß an der Entnahmestelle. Abrechnung nach gemeinsamen Aufmaß mit der zuständigen Bauleitung an der Lagerstelle.
Abtragsdicke: i. M. 0,20 m, z.T. bis 0,40 m
Menge: 300,000 m²

**2.1.4.29 Leitungsortung mittels Kabelsuchgerät**
Leitungsortung mittels Kabelsuchgerät

Leitungsortung mittels Kabelsuchgerät nach Vorgabe AG/ Bauleitung und nach Spartenplänen Einschl. markieren, sichern und dokumentieren.
Leitungstiefe bis 1,00 m
Menge: 3,000 St

**2.1.4.30 Suchschachtung**
Suchschachtung

Suchschachtung zum Aufsuchen, Feststellung der Lage und Freilegen von vorh. Leitungen, Kabeln, Hindernissen und dgl. nach Vorgabe AG/ Bauleitung profilgerecht lösen, zur Wiederverwendung seitlich lagern, Arbeiten mit  Maschinen- und Handarbeit, einschl. Verbauarbeiten,

Aushubtiefe bis 2,20 m ab OK Gelände,
Die angegebene Gesamtmenge setzt sich aus mehreren Kleinstflächen zusammen.
Die Position ist nur anzuwenden, wenn die Lage vor Beginn der Erdarbeiten nicht angegeben werden kann.
Die Stellen sind zu markieren, sichern und dokumentieren.
Mengenermittlung nach Aufmaß an der Entnahmestelle, Homogenbereiche B
Menge: 20,000 m³

**2.1.4.31 Graben für Rückbau Rohrleitungen aller Art bis DN 300**
Graben für Rückbau Rohrleitungen aller Art bis DN 300

Graben für Rückbau von Rohrleitungen aller Art bis DN 300 aus Gusseisen, PE, PVC, in Maschinen-/Handaushub profilgerecht lösen und ausheben.

Der Boden ist wiederverwendbar, Laden und zwischenlagern auf Flächen des AG,
für späteren Wiedereinbau,

Grabenbreite für entsprechendes Rohrmaterial nach DIN EN 1610
und DIN 4124.

Grabentiefe: bis 2,50 m (ab OK Gelände)
Rohrdurchmesser:  bis DN 300

Homogenbereich B gemäß Angaben im beiliegenden Baugrundgutachten,

Notwendigen Verbau entsprechend statischen und konstruktiven Erfordernissen  gemäß nachfolgendem Titel.

Nicht wiederverwendbarer Aushub ist zu entsorgen. Entsorgung wird gesondert vergütet.

Gräben sind auf mehrere Bereiche auf dem Baugelände auszuführen, gem. Lage der abzubrechenden Rohrleitungen nach Lageplan Abbruch.
Die angegebene Gesamtmenge setzt sich aus mehreren Gräbenflächen zusammen.
Menge: 350,000 m³

**2.1.4.32 Zul. Steine,>0,10-0,3 m3 ausbauen**
Zul. Steine,>0,10-0,3 m3 ausbauen

Zulage zum Bodenaushub für Hindernisse aus Einzelsteinen (Feldsteine, Blöcke), im Boden, im Rahmen der Aushubarbeiten lösen und separieren und fachgerecht entsorgen nach Wahl des AN,
Boden und Steine (nicht gefährlicher Abfall),
Entsorgung gem. gesonderter Pos.,
Arbeiten mit  Maschinen- und Handarbeit,
Einzelgröße Hindernis:  > 0,10 bis 0,30 m3 (Kantenlänge bis 0,5 m)
Menge: 20,000 m³

**2.1.4.33 Zul. Steine,>0,30-1,0 m3 ausbauen**
Zul. Steine,>0,30-1,0 m3 ausbauen

Zulage zum Bodenaushub für Hindernisse aus Einzelsteinen (Findlinge), im Boden, im Rahmen der Aushubarbeiten lösen, separieren und fachgerecht entsorgen nach Wahl des AN,
Boden und Steine (nicht gefährlicher Abfall)
Entsorgung gem. gesonderter Pos.,
Arbeiten mit  Maschinen- und Handarbeit,
Einzelgröße Hindernis: > 0,30 bis 1,00 m3
Menge: 20,000 m³

**2.1.4.34 Hindernisse aus Mauerwerk und Beton abbrechen und entsorgen**
Hindernisse aus Mauerwerk und Beton abbrechen und entsorgen

Hindernis im Boden aus Mauerwerk und Beton abbrechen, zerkleinern,
aufnehmen und fachgerecht entsorgen nach Wahl des AN,
Entsorgung gem. gesonderter Pos.,
Arbeiten mit  Maschinen- und Handarbeit,
Ausführung in Einzelgrößen
Menge: 20,000 m³

**2.1.4.35 Bodenaustauschmaterial liefern, 0/32, D 30 cm**
Bodenaustauschmaterial liefern, 0/32, D 30 cm

Bodenaustauschmaterial liefern zur Stabilisierung aufgeweichter Rohrgrabensohlen einbringen, einschl. Verdichtung, einschließlich ggf. erforderlicher Wasserzugabe,
einschl. Aushub und Beseitigung des aufgeweichten Erdstoffs.
Entsorgung gem. gesonderter Pos.,

Einbau von gebrochenen Gesteinskörnungen (Brechkorn) der Bodengruppen GW, GI nach DIN 18196
lagenweise verdichtet einbauen.
Körnung: 0/32 mm
Schichtdicke: ca. 30 cm
Das Gründungspolster ist mindestens mit mitteldichter Lagerung (DPr ³ 98 %
bzw. Ev2 ³ 80 MN/m²) einzubauen.

Filterstabiler Einbau der Baustoffe (filterstabile Abstufung oder Ummantelung mit nicht verrottbaren Geotextilien)

Ausführung erfolgt nur auf besondere Aufforderung und Vorgabe der zuständigen Bauleitung vor Ort.
Menge: 100,000 m³

**2.1.4.36 Planum Grabensohle Abweichung +/-2cm**
Planum Grabensohle Abweichung +/-2cm

Planum Grabensohle herstellen, gem.
Sohlplanung, zulässige Abweichung von der Sollhöhe
+/- 2 cm,
Verformungsmodul mind. EV2 45 MPa, ohne Verdichtungsnachweis.
Bereich: auf Bodenaustausch und Rohrgrabensohle
Menge: 1300,000 m²

**2.1.4.37 Boden d. AG in Rohrleitungsgraben einb., Boden gelagert**
Boden in Rohrleitungsgraben einb., Boden gelagert

Zwischengelagerten Boden in Rohrleitungsgraben, einschließlich Schachtbaugruben einbauen und verdichten einschl. ggf. erforderlicher Wasserzugabe,
einschl. aller höhenmäßigen Anpassungsarbeiten,
Grabentiefe bis 2,50 m.
Breite der Grabensohle für Rohrleitungen bis DN 500 nach DIN EN 1610 und DIN 4124.
Boden nach Verlegen der Leitung in Rohrgraben oberhalb der Leitungszone, Schachtbaugruben und nach weiteren genauen Vorgaben der örtlichen Bauüberwachung, einbauen und verdichten.
Verdichtungsgrad DPr >= 98 %
Nachweise sind einzukalkulieren und dem AG zu übergeben

Abgerechnet wird mit senkrechten Wänden entsprechend der Abrechnung beim Aushub.
Menge: 2565,000 m³

##### 2.1.33 Baureinigungsarbeiten

*Hinweis: Vorbemerkung*
Vorbemerkung

Für die Reinigungsarbeiten sind keine
kratzenden bzw. scheuernden Reinigungsmittel zu verwenden.

Alle Reinigungsmittel müssen biologisch abbaubar sein.

**2.1.33.1 Endreinigung der verfahrenstechn. Ausrüstung**
Katalog-Nr. 033.088010.SH
Endreinigung

Endreinigung als Feinreinigung der gesamten maschinen- und verfahrenstechnische Ausrüstung einschl. aller Zubehörteile und der rohrtechnischen Ausrüstung nach der Montage bzw. vor Inbetriebnahme,
Ausführung im Gebäude,
bis zum Erreichen einer schmutzfreien Oberfläche, inkl. Entfernen von Schutzfolien, evtl. Etiketten etc.
Einschließlich der erforderlichen Zwischenreinigungen zur Übergabe an nachfolgende Lose.
Menge: 1,000 psch

**2.1.33.2 Geländer, Stahl, inkl. Handlauf, reinigen**
Katalog-Nr. 033.025130.SH
Geländer, Stahl, inkl. Handlauf, reinigen

Geländer einschl. Handlauf reinigen bis zum Erreichen einer schmutzfreien Oberfläche einschl. Entfernen von Schutzfolien und Etiketten durch Nasswischen.
Höhe: bis 1,10 m
Menge: 210,000 m

**2.1.33.3 Türen reinigen, Metall**
Katalog-Nr. 033.005800.SH
Türen reinigen, Metall

Außen- und Innentüren in verschiedenen Größen aus Metall, einschl. aller dazugehörigen Beschläge und Beschlagteile reinigen, beidseitig bis zum Erreichen einer schmutzfreien Oberfläche einschl. Entfernen von Schutzfolien und Etiketten.
Fläche beidseitig zu rechnen.
Menge: 20,000 m²

**2.1.33.4 Wandfliesen reinigen**
Katalog-Nr. 033.015020.SH
Wandfliesen reinigen

Wandfliesen einschl. Fugen durch nasses Wischen, einschl.  des evtl. Einsatzes eines  Zementschleierentferners, reinigen bis zum Erreichen einer schmutzfreien Oberfläche. Auf die elastischen Verfugungen ist besondere Rücksicht zu nehmen.
Abrechnungsgrundlage:
m² zu reinigende Fläche
Menge: 20,000 m²

**2.1.33.5 Bodenfliesen reinigen**
Katalog-Nr. 033.010300.SH
Bodenfliesen reinigen

Bodenfliesen einschl. Sockelleisten, Fugen durch nasses Wischen, einschl. des evtl. Einsatzes eines  Zementschleierentferners, reinigen bis zum Erreichen einer schmutzfreien Oberfläche.
Auf die elastischen Verfugungen ist besondere Rücksicht zu nehmen.
Abrechnungsgrundlage:
m2 Netto-Raumfläche
Menge: 40,000 m²

##### 2.1.50 Blitzschutz- und Erdungsanlagen

**2.1.50.1 Erdwiderstandsmessung**
Erdwiderstandsmessung

auf Planunm an gekennzeichneten Messpunkten gemäß Zeichnung Blatt-Nr BE-02mit Methode WENNER durchführen.

Dokumentierung der Messergebnisse und Vorlage beim AG.
Menge: 4,000 St

**2.1.50.2 Tiefenerder**
Tiefenerder

Wenn die Messergebnisse nicht den erforderlichen Wert für die Erdungsanlage zeigen, sind in Abstimmung mit dem AG in Abhängigkeit von den Anforderungen der Niederspannungs-Schaltanlage Tiefenerder einzubringen.

Rohrerder Æ 25mm, 4x 1500mm lang, Edelstahl

liefern und  mit Vibrationshammer einbringen
Menge: 4,000 St

**2.1.50.3 UF-Trennstellenkasten**
Unterflur-Trennstellenkasten

Ausführung GG mit eingebauter gut zugänglicher Trennstelle,
mit einem Schlüssel lösbar, incl. Anschluss für die Erdleitung und die Verbindung zur Ableitung, unten offen,
Material GG, schwarz lackiert

liefern und montieren
Menge: 4,000 St

**2.1.50.4 Ringerder**
Ringerder Bandstahl Fl 30x3,5 V4A

Bandstahl Edelstahl 1.4571 nach DIN VDE 0151 als Ringleitung zur Verlegung im Boden, mit Verbindungsschraubklemmen und Anschlussfahnen.
Hierfür erforderliches Material und Leistungen sind in die Position mit einzukalkulieren,

Maschenweite des Ringerders max. 15 m x 15 m.

Verlegung des Ringerders in ca. 1 Meter Tiefe um das Gebäude herum, Lage der Vermaschung auf Höhe des Planum, Die Verlegung erfolgt rund um die Behälter unter Einbeziehung der Standort dr beiden Abluftkamine sowie um das Schieberhaus.

Vor Verlegung ist der Ablauf (Verlegung, Freigabe etc) mit der örtlichen Bauüberwachung abzustimmen

Gemäß DIN 18014 ist die Erdungsanlage durch eine Elektro-Blitzschutzfachkraft bzw. unter deren Aufsicht auszuführen.

Über die Ausführung ist eine Dokumentation nach DIN 18014 zu erstellen.
Menge: 460,000 m

**2.1.50.5 Fundamenterder**
Bandstahl Fl 30x3,5 St/tZn 70mm

Bandstahl nach DIN EN 62561-2 als Ringleitung zur Verlegung im Beton, mit Verbindungsschraubklemmen und Anschlussfahnen.
Hierfür erforderliches Material und Leistungen sind in die Position mit einzukalkulieren,

Maschenweite max. 15 m x 15 m.

Die Verlegung erfolgt in der Bodenplatte, der Deckplatte, in der Außenwand sowie in den Stützen der Behälter.Die Kammertüren zu den Behältern werden innerhalb der Behälterwand mit dem Türgehäuse an den Erder angeschlossen.  Im Schieberhaus erfolgt die Verlegung in gleicher Weise. Die Erderverbindung der Baukörper Behälter und Schieberhaus erolgt im Schieberhaus in Höhenlage +0,55 mit einer Trennstelle..

Vor Verlegung ist der Ablauf (Verlegung, Freigabe etc) mit der örtlichen Bauüberwachung abzustimmen

Gemäß DIN 18014 ist die Erdungsanlage durch eine Elektro-
Blitzschutzfachkraft bzw. unter deren Aufsicht auszuführen.

Über die Ausführung ist eine Dokumentation nach DIN 18014 zu erstellen.
Menge: 380,000 m

**2.1.50.6 Erdungsfestpunkt**
Erdungsfestpunkt

Erdungspunkt als korrosionsfreien Anschluss an die Bewehrung von Gebäuden oder an die Erdungsanlage für den Schutzpotenzialausgleich und/oder den Funktionspotenzialausgleich mit verpresster Anschlussachse (L: 180 mm, D: 10mm) zum Einbauen in Betonschalungen bestehend aus

- Werkstoff Platte NIRO V4A
- Werkstoff Achse NIRO
- Anschlussgewinde M 12
- Anschluss an Hochführung
- Freilegen, säubern und kennzeichnen nach
  Entfernen der Schalung
- Wassersperre
Menge: 56,000 St

**2.1.50.7 Anschluss Ringerder an EFP**
Anschluss Ringerder an EFP

Anschluss des Ringerder an einen Erdungsfestpunkt zur Verbindung von Ringerder und Funktionspotentialausgleich.

- Behälter 1 und 2
- Lüftungstürme Behälter 1 und 2
- Schieberhaus
Menge: 16,000 St

**2.1.50.8 Funktionspotentialausgleich**
Funktionspotentialausgleich

Bandstahl als Funktionspotentialausgleichsleiter (FPA) in vorhandene bewehrte Sohlplatte zum Einbetonieren, mit Verbindungsschraubklemmen, Abstandshalter und Anschlussfahnen,

Maschenweite des FPA max. 20 x 20 m,

Der FPA ist mindestens alle 2 m mittels Schraubklemmen mit
der Armierung zu verbinden

Hierfür erforderliches Material und Leistungen sind in die
Position mit einzukalkulieren.

In Bodenplatten und Wänden, Gemäß DIN 18014 ist die
Erdungsanlage durch eine Elektro-/ Blitzschutzfachkraft bzw.
unter deren Aufsicht auszuführen.

Über die Ausführung ist eine Dokumentation nach DIN 18014 zu erstellen.

Bandstahl Werkstoff: feuerverzinkt St/tZn nach DIN 48801
Abmessungen: 30 x 3,5 mm
Menge: 3,000 St

**2.1.50.9 Fangstangen**
Fangstange, freistehend 3,5m hoch

mit Dreibeinstativ zum Schutz von Dachaufbauten,
mit Anpassung an Dachneigung bis max.10%
incl. 3Stück Betonsockel und Unterlegplatte

Die Ableitung erfolgt in den Behälterwänden zum Fundament- und Ringerder.
Menge: 10,000 St

**2.1.50.10 Potentialausgleich / Hauptpotentialausgleich**
Potentialausgleich

im Schieberhaus für alle metallischen Einbauten, Treppen, Geländer, Traversen, Rohrleitungen  DN 250 / 300 / 400

Hauptpotentialausgleich für die NS-Schaltanlage im Schieberhaus mit PAS 240mm² aus Edelstahl isoliert, mit 10 Anschlüssen M10

Potentialausgleichsleitungen H07V-K 25 / 16 / 10, gn/ge

liefern und montieren
Menge: 1,000 psch

**2.1.50.11 Trennstellen**
Trennstellen

mit freiem Zugang zur Messung der Erdungsanlage
- 4 Stk. in Trennstellenkästen
- 4 Stk. im Schieberhaus mir Wandmontage
einschl. Nummernschild
Menge: 8,000 St

**2.1.50.12 Dachleitungen**
Dachleitungen

Edelstahldraht 1.4571
Durchmesser 8mm
liefern und verlegen zur Verbindung der Fangstangen untereinander, Verbindung zue Erdungsfestpunkten in der Behälterwand und zum Anschluss der Abdeckung der Attika.
einschließlich aller Klemmen und Verbindungselemente

Verlegung auf Gründach mit einfachem Leitungshalter mit Betonstein ca.200m Länge, 1 Stk./1,50m.
Menge: 260,000 m

**2.1.50.13 Blitzschutz-Prüfbuch**
Blitzschutz-Prüfbuch

Es ist durch den AN ein Blitzschutz-Prüfbericht zu erstellen und zu übergeben. Dieser beinhaltet:
 - Errichtererklärung zum Blitzschutzsystem,
 - Anlagenbeschreibung,
 - Messprotokoll inklusive der Messergebnisse und Benennung der Messstellen, sowie Benennung der verwendeten Messgeräte, Namentliche Nennung des Prüfers, Name der prüfenden Firma,
- Benennung des nächsten Prüfzeitraums gemäß normativer Vorgaben, Wartungs- und Instandhaltungshinweise, sowie zugehörige Zeichnungen

Der Prüfbericht ist gemäß geltender DIN / VDE Richtlinien (DIN EN 62305-3/ VDE0185-305-3) zu erstellen und an den AG  zu übergeben

Die Struktur des Prüfbuchs ist vorher gemeinsam mit dem AG abzustimmen.
Nach Übergabe wird der Prüfbericht Teil der Bestandsdokumentation.

Inklusive einmaliger Revision nach Anmerkung durch AG
Menge: 1,000 St

##### 2.1.84 Demontage, Abbrucharbeiten

**2.1.84.1 Rückbau Beton-Widerlager**
Rückbau Beton-Widerlager

Abbruch und Rückbau von massiven Beton-Widerlagern im Bereich der Hume-Rohre DN 1000 und DN 600. Inkl. Stemmarbeiten, Trennen von Bewehrungsstahl, Zerkleinern in transportfähige Stücke und Verladen ab Baustelle.
Fachgerecht entsorgen, nach Wahl des AN,
Entsorgung gem. gesonderter Pos.
Betonmenge ca. 10 m³
Menge: 1,000 psch

**2.1.84.2 Abbruch des bestehenden Betonfundament**
Abbruch des bestehenden Betonfundament

Abbruch des bestehenden Betonfundaments inkl.
eventueller Sockel, Ankerplatten und
Bewehrung.
Separierung, Verladung und Entsorgung von Beton, Bewehrung und Aushubmaterial,
Fachgerecht entsorgen, nach Wahl des AN,
Entsorgung gem. gesonderter Pos.

Inkl. notwendiger Sägeschnitte zum Trennen
 vom Bestand
Betonplatte Dicke: ca. 60 cm
Länge x Breite: ca. 40 m x 3 m
Menge: 1,000 psch

*Hinweis: Rückbau (Offener Graben)*

**2.1.84.3 Rückbau Hume-Rohr (Stahlbeton) DN 1000**
Rückbau Hume-Rohr (Stahlbeton) DN 1000
Rückbau Rohrleitung DN 1000 Hume-Rohr (Stahlbeton) im offenen Graben, einschl. Trassenwarnband und aller Form- und Verbindungsstücke aufnehmen, zerkleinern, separieren und vorsortieren mit getrennter Erfassung und Verladung.
Fachgerecht entsorgen, nach Wahl des AN,
Entsorgung gem. gesonderter Pos.
Menge: 4,000 m

**2.1.84.4 Rückbau Hume-Rohr (Stahlbeton) DN 600**
Rückbau Hume-Rohr (Stahlbeton) DN 600
Rückbau Rohrleitung DN 600 Hume-Rohr (Stahlbeton) im offenen Graben, einschl. Trassenwarnband und aller Form- und Verbindungsstücke aufnehmen, zerkleinern, separieren und vorsortieren mit getrennter Erfassung und Verladung.
Fachgerecht entsorgen, nach Wahl des AN,
Entsorgung gem. gesonderter Pos.
Menge: 3,000 m

**2.1.84.5 Rückbau Hume-Rohr (Stahlbeton) DN 250**
Rückbau Hume-Rohr (Stahlbeton) DN 250
Rückbau Rohrleitung DN 250 Hume-Rohr (Stahlbeton) im offenen Graben, einschl. Trassenwarnband und aller Form- und Verbindungsstücke aufnehmen, zerkleinern, separieren und vorsortieren mit getrennter Erfassung und Verladung.
Fachgerecht entsorgen, nach Wahl des AN,
Entsorgung gem. gesonderter Pos.
Menge: 2,000 m

*Hinweis: Verdämmen von Rohrleitungen (Im Boden verbleibend)*

**2.1.84.6 Vorbereitende Maßnahmen zum Verdämmen**
Vorbereitende Maßnahmen zum Verdämmen

Fachgerechtes Trennen/Schneiden der Rohrleitungen (Guss, Stahl, Hume) der nachfolgenden Positionen, inkl. aller Nebenarbeiten wie Freilegen der Schnittstelle (Kopfloch) und Reinigung der Rohrenden.
Menge: 1,000 psch

**2.1.84.7 Verdämmen Hume-Rohr DN 1000**
Verdämmen Hume-Rohr DN 1000

Kraftschlüssiges, hohlraumfreies Verfüllen der Leitung Hume-Rohr DN 1000 mit einer fließfähigen, selbsterhärtenden Suspension.
Die Suspension muss eine Endfestigkeit von mind. 0,3 N/mm² aufweisen.
Inkl. Überwachung des Füllvorgangs bis zum blasenfreien Austritt am Entlüftungspunkt.
Menge: 40,000 m

**2.1.84.8 Verdämmen Hume-Rohr DN 600**
Verdämmen Hume-Rohr DN 600

Kraftschlüssiges, hohlraumfreies Verfüllen der Leitung Hume-Rohr DN 600 mit einer fließfähigen, selbsterhärtenden Suspension.
Die Suspension muss eine Endfestigkeit von mind. 0,3 N/mm² aufweisen.
Inkl. Überwachung des Füllvorgangs bis zum blasenfreien Austritt am Entlüftungspunkt.
Menge: 40,000 m

**2.1.84.9 Verdämmen Hume-Rohr DN 400**
Verdämmen Hume-Rohr DN 400

Kraftschlüssiges, hohlraumfreies Verfüllen der Leitung Hume-Rohr DN 400 mit einer fließfähigen, selbsterhärtenden Suspension.
Die Suspension muss eine Endfestigkeit von mind. 0,3 N/mm² aufweisen.
Inkl. Überwachung des Füllvorgangs bis zum blasenfreien Austritt am Entlüftungspunkt.
Menge: 30,000 m

**2.1.84.10 Verdämmen Hume-Rohr DN 250**
Verdämmen Hume-Rohr DN 250

Kraftschlüssiges, hohlraumfreies Verfüllen der Leitung Hume-Rohr DN 250 mit einer fließfähigen, selbsterhärtenden Suspension.
Die Suspension muss eine Endfestigkeit von mind. 0,3 N/mm² aufweisen.
Inkl. Überwachung des Füllvorgangs bis zum blasenfreien Austritt am Entlüftungspunkt.
Menge: 160,000 m

**2.1.84.11 Verdämmen Rohr Gusseisen DN 600**
Verdämmen Rohr Gusseisen DN 600

Kraftschlüssiges, hohlraumfreies Verfüllen der Leitung aus Gusseisen DN 600 mit einer fließfähigen, selbsterhärtenden Suspension.
Die Suspension muss eine Endfestigkeit von mind. 0,3 N/mm² aufweisen.
Inkl. Überwachung des Füllvorgangs bis zum blasenfreien Austritt am Entlüftungspunkt.
Menge: 100,000 m

**2.1.84.12 Verdämmen Stahlrohr DN 300**
Verdämmen Stahlrohr DN 300

Kraftschlüssiges, hohlraumfreies Verfüllen der Leitung aus Stahlrohr DN 300 mit einer fließfähigen, selbsterhärtenden Suspension.
Die Suspension muss eine Endfestigkeit von mind. 0,3 N/mm² aufweisen.
Inkl. Überwachung des Füllvorgangs bis zum blasenfreien Austritt am Entlüftungspunkt.
Menge: 90,000 m

*Hinweis: Entsorgung*

**2.1.84.13 Abtransport und Entsorgung von Stahlbetonbruch**
Abtransport und Entsorgung von Stahlbetonbruch

Nicht gefährlicher Bauschutt aus dem Abbruch von Widerlagern, der Betonplatte d=60cm und den Hume-Rohren. Inklusive der darin enthaltenen Bewehrung (Stahl) und eventueller Anhaftungen.
Zuordnung Z 1.1 gemäß LAGA. Abfallschlüssel nach AVV 17 01 01.
Leistung umfasst das Laden ab Baustelle, Fördern und fachgerechte Entsorgen nach Wahl des AN, einschließlich aller Entsorgungsgebühren und Nachweise.
Menge: 226,000 t

#### 2.2 Reinwasserbehälter

##### 2.2.3 Landschaftsbauarbeiten - Dachbegrünungsarbeiten

*Hinweis: Dach (Retentionsmatten mit Überschüttung und Extensivbegrünung)*
Dach (Retentionsmatten mit Überschüttung und Extensivbegrünung)

Die Dachbegrünungsanlage muss über eine Europäische Technische Bewertung sowie eine Umwelt-Produktdeklaration (EPD) verfügen.

Die kalkulierten Mengen- und Flächenangaben beziehen sich auf zwei Rundwasserbehälter. Alle für die fachgerechte Montage und Abdichtung erforderlichen Nebenleistungen und Erschwernisse sind in die Einheitspreise einzukalkulieren.

**2.2.3.1 Wurzelschutzbahn**
Wurzelschutzbahn

Wurzelschutzbahn für die Dachabdichtung,
lose, mit verschweißten Naht und Stoßüberdeckungen,
liefern und montieren bzw. herstellen.
In den Randbereichen bis zur fertigen Vegetationssubstrathöhe ohne Unterbrechung hochführen.

Material: PE-Folie
Überdeckungen: mind. 8-10cm
Unterlage: Dachabdichtung
Bahndicke: 0,8 mm
Menge: 700,000 m²

**2.2.3.2 Retentionsmatten**
Retentionsmatten

Retentionselement mit hoher Wasserspeicher- und Dränfunktion speziell geeignet für auflastgehaltene Solargründächer. Liefern und fachgerecht auf Stoß verlegen nach Herstellervorschrift.
Das Element muss eine hohe Druckfestigkeit aufweisen, um die Punktlasten der Solar-Unterkonstruktion dauerhaft ohne Verformung aufzunehmen.
Material: Polypropylen (PP) oder Polyethylen (HDPE)
Flächenmasse: ca. 2,0 - 3,0 kg/m²
Druckfestigkeit: > 400 kN/m² (gemäß DIN ISO 25619-2)
Max. Wasserkapazität: mind. 25 l/m² (bzw. ca. 40 mm Bauhöhe)
Materialdicke: ca. 40 mm
Menge: 630,000 m²

**2.2.3.3 Filter- und Kapillarvlies**
Filter- und Kapillarvlies

Mechanisch verfestigtes Filtervlies mit kapillarer Aufstiegswirkung, zur Trennung von Retentions- und Substratschicht bei gleichzeitiger Wasserverteilung. Liefern und fachgerecht auf die Retentionsmatten verlegen.
Das Vlies muss eine hohe Filterstabilität aufweisen, um das Einschwemmen von Feinanteilen aus dem Substrat in die Retentionsebene dauerhaft zu verhindern.
In den Randbereichen und an Aufbauten ist das Vlies bis zur Oberkante des Substrats hochzuführen.
Besonderheit: Das Vlies muss mit dem Bewässerungssystem (Aquafleece) kompatibel sein und Wasser kapillar in das Substrat transportieren können.
Material: PP/PE-Fasern, unverrottbar
Gewicht: mind. 300 g/m² (statt der 100 g/m², da es hier eine Systemfunktion hat)
GRK-Klasse: mind. 3 (Geotextilrobustheitsklasse)
Menge: 700,000 m²

**2.2.3.4 Vegetationstragschicht**
Vegetationstragschicht

Extensiv-Mehrschichtsubstrat für Schichtaufbau auf Dachflächen mit hoher Tragfähigkeit, abgestimmt auf das Retentions- und Bewässerungssystem (Aquafleece), lose, strukturstabilisiert für breites Pflanzenspektrum geeignet, liefern und fachgerecht aufbringen.
Das Substrat muss kapillaraktiv sein, um die Bewässerung über das Vlies zu gewährleisten. Sonstige Kenndaten haben den Anforderungen der FLL-Richtlinien zu entsprechen.

Materialkennwerte:
-Gesamtporenvolumen: > 60 Vol.%
-max. Wasserkapazität: ca. 35 - 45 Vol.%
-Wasserlösliche Salze: < 3,5 g/Liter
-organ. Substanz: < 40 g/Liter
-pH-Wert: 6,5 - 8,5
-Dicke nach Setzung: ca. 10 bis 15 cm entsprechend Statik Solargründach
Menge: 600,000 m²

**2.2.3.5 Bepflanzung**
Bepflanzung

Liefern und fachgerechtes Einpflanzen von Flachballenpflanzen (Sedum-Arten und Trockengräser), Topfgröße ca. 5-6 cm, in einer Dichte von 15 Stk/m²
Menge: 600,000 m²

**2.2.3.6 Pflege und Unterhaltungsarbeiten**
Pflege und Unterhaltungsarbeiten

Fachgerechte Pflege der Dachbegrünung bis zur Abnahme (ca. 1 Jahr).
Die Leistung umfasst:
-Wässern: Nach Bedarf bis zur sicheren Anwachsung.
-Fremdbewuchs: Manuelles Entfernen von unerwünschten Wildkräutern und Gehölzen (insbesondere zur Vermeidung von Verschattung der Solarmodule).
-Düngen: Einmalige Gabe von Extensiv-Langzeitdünger.
Menge: 600,000 m²

**2.2.3.7 Aquafleece-Bewässerung**
Aquafleece-Bewässerung

Liefern und fachgerechtes Verlegen des Kapillar-Bewässerungssystems als Zulage zum Filtervlies.
Die Leistung umfasst:
-Material: Hochkapillares Spezialvlies zur horizontalen Wasserverteilung aus dem Retentionsraum in das Substrat.
-Anschluss: Fachgerechte Verbindung mit den Wasser-Retentionsboxen zur Nutzung des gespeicherten Niederschlagswassers.
-Zusatzfunktion: Sicherstellung der kapillaren Wasserversorgung der Vegetation, insbesondere in den verschatteten Bereichen unterhalb der Solarmodule.
-Einbau: Lose Verlegung auf der Retentionsebene mit mind. 10 cm Überdeckung.
Menge: 630,000 m²

**2.2.3.8 Retentions-Drossel**
Retentions-Drossel

Liefern und Einbauen eines Drosselorgans zur Begrenzung des Abflusses.
Die Leistung umfasst:

-Funktion: Statische Begrenzung des Volumenstroms auf einen definierten Abflusswert

-Material: Witterungs- und korrosionsbeständiger Kunststoff oder Edelstahl.

-Wartung: Die Drossel muss zur Reinigung und Inspektion werkzeugfrei entnehmbar sein.
Menge: 2,000 St

**2.2.3.9 Betonsteinplatten 50/50/5 cm**
Betonsteinplatten 50/50/5 cm

als Wartungsweg liefern u. einbauen.
Betonwerkstein nach DIN 18318, frostbeständig, Druckbelastbarkeit bis 5 kN/m². Farbe: grau durchgefärbt. Oberfläche: rutschhemmend (R 13 / SRT >= 60). Verlegung in Reihe mit Kreuzfuge (Abstand ca. 10 cm) gem. Plan. Inkl. aller Anpassungen und Schnitte.
Selbstständige Technologie in EP einkalkulieren.
Menge: 40,000 m²

*Hinweis: Solargründach*

**2.2.3.10 Aerodynamisches Solargründach**
Aerodynamisches Solargründach

Liefern und Montage der Solargründach-Unterkonstruktion als Systemeinheit (bestehend aus Grundplatte, Stützbügeln, Modulschienen und Klemmen) für ca. 300 Module (150 pro Dach)

Bestehend aus Bodenplatte und Bügel, inkl. Schrauben und Muttern zur Befestigung sowie vormontierter Schienenhalterungen.

Anwendung:
Zum Bau von auflastgehaltenen Solargründächern mit extensiver Begrünung und Retentionsvolumen.
Der Leistungsumfang beinhaltet alle für ein funktionsfertiges Gesamtsystem erforderlichen Komponenten, insbesondere Modulschnellmontageschienen, Schienenverbindersets, Modulklemmen und Windverbände.
Das Gesamtsystem muss in Verbindung mit Trenn-, Schutz- und Speichervlies, Wasser-Retentionsbox, Filter- und Kapillarvlies sowie weiteren Gründachbestandteilen des Herstellers umgesetzt werden.

Technische Daten Bodenplatte:
Material: ABS-Kunststoff
Plattenmaße: L 1000 x B 2000 x H 43 mm
Aufnahme für Bügel in Grundplatte integriert
Anordnung: Sattel

Technische Daten Bügel:
Material: Aluminium natur
Maße: L 950 x H 520 mm
Neigung: 10 Grad

Statischer Nachweis:
Eine Berechnung der notwendigen Auflast ist mit Hilfe der DIN EN 1999-1-1 in Kombination mit der DIN EN 1991-1-4 inklusive eines objektbezogenen statischen Nachweises des Gesamtsystems durch den Hersteller zu erbringen.

inkl. Anschluss an äußeren Blitzschutz/Potentialausgleich mittels genormter Verbindungen, Blitzschutzdraht, Blitzschutzklemmen sowie Kleinmaterial

Die Anordnung der Systemeinheiten erfolgt auf zwei kreisrunden Behälterfläche Durchmesser ca. 20 m.

Inkl. aller Be- und Entladevorgänge sowie des vertikalen Transports (Kranung/Hochtransport) auf die Dachflächen und der horizontalen Verteilung

Fabrikat / Typ:
'..................................................'
vom Bieter einzutragen
Menge: 600,000 m²

**2.2.3.11 Kiesstreifen**
Kiesstreifen

Liefern und Aufbringen eines Kiesstreifens
-Material: Gewaschener Rundkies (Flusskies), Körnung 16/32 mm.
-Maße: Breite ca. 30–50 cm
-Ausführung: Sauberes Aufbringen auf der Drän-/Filterlage, bündig zur Vegetationstragschicht.
Menge: 25,000 m²

##### 2.2.13 Betonarbeiten

*Hinweis: Betonarbeiten*
Betonarbeiten
Allgemeine Vorbemerkung:

Die Einhaltung der Betonqualität ist sicherzustellen.
Der Beton ist gegen Austrocknung und starkes Abkühlen zu schützen und nachzubehandeln (Abdecken mit Folie, Auflegen von wasserspeichernden Abdeckungen unter ständigem Feuchthalten).

Die Herstellung der Betonoberflächen im Inneren der Trinkwasserbehälter erfolgt unter Einsatz einer kontrolliert wasserabführenden Schalungsbahn.
Die betonseitige Oberfläche der Schalung ist sauber, ölfrei und ohne Einsatz von Trennmitteln vorzubereiten. Die Schalungsbahn übernimmt die Trennfunktion zum Beton.
Es darf nur Material verwendet werden, für das ein aktuelles Prüfzeugnis nach KTW-Leitlinie oder DVGW-Arbeitsblatt W347/W270 vorliegt.
Durch die Entwässerung der Randzone muss ein nahezu lunker- und porenfreie Oberfläche erzielt werden um das Keimwachstum zu minimieren und die Reinigung gemäß DVGW W300-1 zu erleichtern.
Die Bahn ist nach Herstellervorschrift faltenfrei auf die Schalung aufzubringen.

*Hinweis: Unterbau für Bodenplatte (PE-Folie, SKS, Frostschürze)*
Unterbau für Bodenplatte (PE-Folie, Sauberkeitsschicht, Frostschürze)

**2.2.13.1 Sauberkeitsschicht im Bereich Bodenplatte**
Sauberkeitsschicht

Sauberkeitsschicht/ Unterbau aus unbewehrtem Beton unter Bodenplatte und bis zur Frostschürze im Außenbereich auf ebenen waagerechten Flächen liefern und herstellen, obere Betonfläche waagerecht,
einschl. erforderlicher Randabschalungen.
Durch das Gefälle der Frostschutzschicht verläuft die Sauberkeitsschicht in einem Gefälle von 2% in Richtung Entnahmeturbine (Mitte der Reinwasserbehälter).
Richtung Außenwände wird die Bodenplatte von 50cm auf 102cm Dicke ansteigen und es entsteht eine Böschung von 50cm Breite in einem Winkel von 45°. Die Sauberkeitsschicht wird in dieser Böschung bis zur Frostschürze gezogen.

Festigkeitsklasse:C12/15
Expositionsklassen: X0
Dicke: ca. 10 cm
Ausführung: geneigt und in unterschiedlichen Gefällen profiliert direkt unter Bodenplatte,
  geneigt 45° im äußeren Bereich

Das Einbauteil (Entnahmeturbine) in der Sauberkeitsschicht ist zu beachten und vor der Betonage einzubauen/zu montieren.
Menge: 570,000 m²

**2.2.13.2 Trennlage PE-Folie**
Trennlage PE-Folie

Trennlage, zweilagig,
auf Sauberkeitsschicht unter Bodenplatten, auf Frostschürze unter Bodenplatte,
Stöße überlappt auf ebenen Flächen,
einschließlich aller Zuschnitt- und Passarbeiten liefern und nach Herstellervorschriften herstellen bzw. verlegen.
An den Rändern entsprechend der Sockeldämmung ca. 30cm hochziehen.

Material: PE-Folie, 2-lagig
Foliendicke: je ca. 0,3 mm
Stoßüberlappung: mind. 20 cm
Grundfläche: rund

Abrechnung über abgedeckte Fläche
Menge: 690,000 m²

**2.2.13.3 Frostschürze**
Frostschürze

Frostschürze aus unbewehrtem Beton, unter Bodenplatte, als abgetrepptes Ringstreifenfundament,
liefern und herstellen.
Schalung und Bewehrung in gesonderten Positionen.

Herstellung der Frostschürze unter der Bodenplatte im Bereich der Außenwände mit unterschiedlichen Höhen.

- Betongüte: C20/25
- Expositionsklassen: XF1, X0, WF
- Breite: 1,00 m
- Ausführung: abgetreppt
- Höhe : ca. 0,60 bis 2,60 m

Einbauteil (Zulaufrohr mit Dämmung in Futterrohr) in der Frostschürze ist zu beachten und vor der Betonage einzubauen/zu montieren bzw. in der Schalung zu befestigen.

Zur Armaturenkammer mit EPS-Dämmung versehen, wird in gesonderter Position abgerechnet.
Bautaktung muss so gewählt werden, dass kein Betondruck zur benachbarten unausgesteiften Kellerwand (AK) wirkt.
Menge: 220,000 m³

**2.2.13.4 Dämmung Frostschürze**
Dämmung Frostschürze

Perimeterdämmung zwischen Frostschürze Reinwasserbehälter und erdberührter Außenwand Armaturenkammer,
inkl. Sicherung durch mineralischem Klebemörtel,
liefern und nach Herstellervorschriften montieren.

Wärmedämmung: Perimeterdämmplatte (EPS)
Ausführungsort: zwischen Frostschürze RWB und Außenwand (erdberührt) AK
Brandverhalten: E gemäß DIN EN 13501-1
Wärmeleitfähigkeit: 0,035 W/(mK)
Dämmdicke: ca. 2 cm
Befestigung: über mineralischen Klebemörtel, Sicherung durch dübeln nur wenn von nöten
Menge: 50,000 m²

*Hinweis: Bodenplatte d=50cm*
Bodenplatte d = 50 cm

**2.2.13.5 Bodenplatte Beton C35/45**
Bodenplatte aus Beton C35/45

Bodenplatte, aus Stahlbeton, auf ebener Sauberkeitsschicht liefern und herstellen.
Obere Fläche mit erhöhten Anforderungen an Sichtbeton mit geringer Porigkeit (möglichst porenfrei) herstellen.
Oberfläche eben abgezogen und glatt verrieben.
Das Schleifen und Glätten bzw. die Anwendung von Dichtschlämmen ist im EP einzukalkulieren.

Alle Fugen mit Fugenblech und mehrfach nachverbressbaren Verpressschläuchen hergestellt. Einmalig nachverpresst und gespült mit Verpressmaterial mit Eignungsnachweis nach KTW-Empfehlungen. Anordnung Verpressdosen nach abzustimmender Detailplanzeichnung des Auszuführenden im Sockelbereich angeordnet.

Fugenblech in gesonderter Position abgerechnet.

Schalung und Bewehrung werden in gesonderten Positionen abgerechnet.

Die Bodenplatte ist im Bereich der Außenwände dicker. Die Bodenplatte ist in Richtung Entnahmeturbine (Mitte der Reinwasserbehälter)  2% geneigt (in Vorarbeit durch die FSS und SKS gegeben).

Grundfläche: rechteckig, Flachgründung
Plattendicke: 50 cm
Neigung: zentrisch ober- und unterseitig, 2%
Betongüte: C35/45
Ausführung: WU-Beton, LP
Expositionsklassen: XC4, XF3, XD3, WF, XM1, B500B
Innenseite: Sichtbeton SB4, mit Trinkwasserberührter Anforderung

im Bereich der Außenwände:
Plattendicke: 1,02 m
Böschung: 45°

Das Einbauteil (Entnahmeturbine) in der Bodenplatte ist zu beachten und vor der Betonage der Sauberkeitsschicht schon einzubauen/zu montieren.
Menge: 690,000 m²

*Hinweis: Außenwände (WU-Beton)*

**2.2.13.6 Außenwand Beton C35/45**
Außenwand Beton C35/45

Wände aus Stahlbeton,
Oberfläche glatt,
Betonwarzen und Grate abschleifen,
sichtbare Flächen Sichtbeton mit erhöhten Anforderungen an Sichtbeton mit geringer Porigkeit (möglichst porenfrei),
liefern und herstellen.
Das Schleifen und Glätten bzw. die Anwendung von Dichtschlämmen ist im EP einzukalkulieren.

Alle Fugen mit Fugenblech und mehrfach nachverbressbaren Verpressschläuchen hergestellt. Einmalig nachverpresst und gespült mit Verpressmaterial mit Eignungsnachweis nach KTW-Empfehlungen. Anordnung Verpressdosen nach abzustimmender Detailplanzeichnung des Auszuführenden im Sockelbereich angeordnet.

Fugenblech in gesonderter Position abgerechnet.

Schalung und Bewehrung werden in gesonderten Positionen abgerechnet.

Wanddicke: 40 cm
Höhe: ca. 8,75 bis 9,15m
Betongüte: C35/45
Ausführung: WU-Beton,  LP
Innenseite: Sichtbeton SB4, mit trinkwasserberührter Anforderung
Expositionsklassen: XC4, XD3, XF3, XS1, WF, XTWB, B500B

Die Einbauteile (FF-Stück für Rohre, Drucktür, usw.) sind in der Außenwand zu beachten und vor der Betonage einzubauen/zu montieren bzw. in der Schalung zu befestigen.

Im Sockelbereich von -0,20 bis +0,10m mit Feuchteschutzabdichtung gegen aufsteigende Feuchte unter Verwendung von flexiblen rissüberbrückenden zementären Dichtschlämmen, ist in den EP einzukalkulieren.
Menge: 1190,000 m²

**2.2.13.7 Betonstufe Drucktür**
Betonstufe Drucktür

Betonstufe aus Stahlbeton,
Oberfläche glatt,
Betonwarzen und Grate abschleifen,
sichtbare Flächen Sichtbeton mit erhöhten Anforderungen an Sichtbeton mit geringer Porigkeit (möglichst porenfrei),
liefern und herstellen.
Das Schleifen und Glätten  ist im EP einzukalkulieren.

Schalung und Bewehrung werden in gesonderten Positionen abgerechnet.

In der Position beide Stufen (jeweils eine auf der RWB-Seite und eine auf der AK-Seite) enthalten. Angepasst an die Rundung des Reinwasserbehälters.

Größe auf der AK-Seite: BxHxL 28x17x120cm
- Stufe wird gefliest (in gesonderter Position abgerechnet)

Größe auf der RWB-Seite: BxHxL 28x17x140cm
- Oberseite der Stufe wird in 2% Gefälle Richtung Entnahmeturbine ausgerichtet

Betongüte: C35/45
Ausführung: WU-Beton,  LP
Innenseite: Sichtbeton SB4, mit trinkwasserberührter Anforderung
Expositionsklassen: XC4, XF4, X-A1, WF, B500B
Menge: 2,000 m²

*Hinweis: Stahlbetonstützen als Trag- und Aussteifungselemente (Sichtbeton)*

**2.2.13.8 Stahlbetonstütze C35/45**
Stahlbetonstütze C35/45

Stütze aus Stahlbeton mit rundem Querschnitt,
inkl. zwei von vier Stützen je Reinwasserbehälter mit Einbauteil,
aus Stahlbeton,
Oberfläche glatt, Sichtbeton mit erhöhten Anforderungen an Sichtbeton mit geringer Porigkeit (möglichst porenfrei),
liefern und herstellen.

Schalung Bewehrung werden in gesonderter Position abgerechnet.

Festigkeitsklasse: C35/45
Ausführung: WU-Beton, LP
Expositionsklasse: XC3, WF, XF3, XTWB, B500B
Durchmesser: 40 cm
Höhe: ca. 9,00 m
Oberfläche: Sichtbeton SB4, mit Trinkwasserberührter Anforderung

Die Menge der Position besteht aus vier Stützen je Reinwasserbehälter mit einer Länge von jeweils
ca. 9,00m.

Bei zwei von vier Stahlbetonstützen je Reinwasserbehälter wird ein Einbauteil für den Edelstahlträger zur Auflagerung des Zulaufrohr eingebaut (nach Werkplanung des AN).

Das Einbauteil (runder Edelstahleinsatz) in zwei Stützen ist zu beachten und vor der Betonage einzubauen/zu montieren.

Einbauteil:
- zur Auflagerung des Zulaufrohres nach Werkplanung des AN
- Einbau: in Schalung der Stütze
- Höhe: auf ca. 2,95 m Höhe der Stütze
- Bauteil: Rohrhülse RO 400x8 mm, l=20 cm
- Material: Edelstahl, Werkstoff-Nr. 1.4404

Ausführung Einbauteil:
- mit angeschweißten Betonverankerungselementen mit zum einbetonieren
- Einbauteil darf nicht die Stützenbewehrung berühren
- mit angeschweißten Flachstahllaschen und 4 Schrauben
- an Flachstahllasche wird Edelstahlprofilträger für Zulaufrohr befestigt
Menge: 75,000 m

*Hinweis: Sockelausbildung (Perimeterdämmung)*

**2.2.13.9 Untergrundvorbereitung**
Untergrundvorbereitung

Untergrund zur Vorbereitung für die Perimeterdämmung
auf Schmutz-, Staub-, Öl- und Fettfreiheit prüfen, Flächen von Schmutz und Staub reinigen.
Bereich Außenwand,
Gesamthöhe bis 1,60 m
Menge: 190,000 m²

**2.2.13.10 Verpressdosen für Dichtschlämme**
Verpressdosen für Dichtschlämme

Verpressdosen für flexible Dichtschlämme im Sockelbereich liefern und einbauen bzw. montieren.

4 Verpressdosen je Behälter,
inkl. Verlängerungsdose oder Verwahrdose,
in Sockeldämmung und Putz vorsehen bzw. anbringen,
inkl. Edelstahldeckel.

Dosenmitte: ca. 0,40 m über GOK
Verlängerungsdose oder Verwahrdose: 10x10 cm
Edelstahldeckel: 15x15 cm

Herstellung/ Ausführung nach Detailplanzeichnung.
Menge: 8,000 St

**2.2.13.11 Noppenbahn**
Noppenbahn

Kunststoff-Noppenbahn vlieskaschiert,
zur Feuchtigkeitsableitung,
liefern, nach Herstellervorschrift verlegen und im Sockelbereich auf Untergrund aus WU Beton mit der Noppenseite montieren,
oberen Abschluss zum Schutz gegen das Eindringen von Erdreich durch mechanische Beschädigung.
Befestigung einschl. aller erforderlichen Befestigungsteile sowie Eckausbildung an Gebäudekanten und Herstellen von Ausschnitten für Durchdringungen.

Dicke: ca. 15mm
Bahnenbreite: bis 1,60 m
Menge: 190,000 m²

**2.2.13.12 äußere Perimeterdämmung Sockel**
Äußerer Perimeterdämmung Sockel

Perimeterdämmung,
einschl. Eckausbildung und Herstellen von Ausschnitten für Durchdringungen (Verpressdosen),
liefern und nach Herstellervorschriften anbringen.

Leistung einschl. Eckausbildungen an Gebäudekanten.
Platten einlagig und dicht gestoßen verkleben und ggf. zusätzlich verdübeln oder alternativ mechanisch befestigen - je nach Untergrund und bauwerksseitiger Anforderung.

Dämmstoff: extrudiertes Polystyrol (XPS)
Wärmedämmung:  0,35 W/m²K
Wärmeleitfähigkeit (Bemessungswert): 0,035 W/mK
Kantenausbildung: mit Stufenfalz umlaufend
Befestigung: punktuell verklebt
Dicke: 80 mm
Höhe: bis mind. 0,50 m ü. GOK
  bis ca. 1,10 m u. GOK (bis unter Bodenplatte)

Bündige Abschließung mit Fassadendämmung herstellen.
Menge: 190,000 m²

**2.2.13.13 Schutz der Perimeterdämmung, Noppenbahn**
Schutz der Perimeterdämmung, Noppenbahn

Schutz der Perimeterdämmung
durch Kunststoff-Noppenbahn vlieskaschiert mit Abdeckleiste
liefern, nach Herstellervorschrift verlegen
und im Sockelbereich montieren, oberen Abschluss zum Schutz gegen das Eindringen von Erdreich durch
mechanische Beschädigung.
Befestigung einschl. aller erforderl. Befestigungsteile sowie Eckausbildung an Gebäudekanten und Herstellen von Ausschnitten für Durchdringungen.
Menge: 190,000 m²

*Hinweis: Dach (WU-Beton, Unterseite Sichtbeton)*

**2.2.13.14 Deckenplatte**
Deckenplatte

Deckenplatte aus wasserundurchlässigen Stahlbeton liefern und herstellen.
Oberfläche eben abgezogen und glatt verrieben, unterseitig in Sichtbeton mit erhöhten Anforderungen an Sichtbeton mit geringer Porigkeit (möglichst porenfrei) und Oberflächenbeschaffenheit, für eine sichtbar bleibende Oberfläche, herstellen.
Das Schleifen und Glätten bzw. die Anwendung von Dichtschlämmen ist im EP einzukalkulieren.

Alle Fugen mit Fugenblech und mehrfach nachverbressbaren Verpressschläuchen hergestellt. Einmalig nachverpresst und gespült mit Verpressmaterial mit Eignungsnachweis nach KTW-Empfehlungen. Anordnung Verpressdosen nach abzustimmender Detailplanzeichnung des Auszuführenden im Sockelbereich angeordnet.

Fugenblech in gesonderter Position abgerechnet.

Schalung und Bewehrung werden in gesonderten Positionen abgerechnet.

Plattendicke: 35 cm
Betongüte: C35/45
Ausführung: WU-Beton, LP
Expositionsklassen: XC4, XD3, WF, XF3, XTWB, B500B
Dachneigung: zentrisch ober- und unterseitig geneigt, 2%
Unterseite: Sichtbeton (SB4), als Ebenheitsqualität und Untergrund für den Tropfnasenprofil-Putz
Höhe auf: ca. zwischen 8,75 bis 9,15 m
Menge: 690,000 m²

**2.2.13.15 Attika**
Attika

Attika aus Stahlbeton,
liefern und herstellen.
Oberfläche eben angezogen und glatt verrieben.
Das Schleifen und Glätten bzw. die Anwendung von Dichtschlämmen ist im EP einzukalkulieren.

Schalung und Bewehrung werden in gesonderten Position abgerechnet.

Baustoff: Stahlbeton
Festigkeitksklasse: C35/45
Ausführung: WU-Beton, LP
Expositionsklassen: XC4, XF1, XA1, WF, B500B
Höhe: ca. 45 cm (Beginn Gefälle)
  ca. 86 cm (AK-Seite)
Dicke: 25 cm

Die Einbauteile (Dachablauf, Notablauf Speier, usw.) in der Attika sind zu beachten und vor der Betonage einzubauen/zu montieren.
Menge: 36,000 m²

*Hinweis: Schalung*
Schalung

Wasserabführende und gleichzeitig im Innenbereich saugende Schalungsbahnen aus Kunststoffvlies müssen faltenfrei und unverschieblich auf den Schaltafeln befestigt werden.
Laut Arbeitsblatt DVGW-W 347 muss die Herstellung von Betonoberflächen im Inneren von Trinkwasserbehältern mit Schalungen erfolgen, die ohne den Einsatz von Trennmitteln auskommen.

**2.2.13.16 Einweisung wasserabführende Schalungsbahn**
Einweisung wasserabführende Schalungsbahn

Die Einweisung in die Montage der wasserabführenden und gleichzeitig saugenden Schalungsbahn ist durch den Hersteller oder dessen autorisierten Vertreter durchzuführen.
Arbeiten mit Schalungsbahnen dürfen ausschließlich von zuvor eingewiesenem Personal ausgeführt werden.
Ein Wechsel des eingewiesenen Personals ist der Bauleitung unverzüglich mitzuteilen.

Material Schalungsbahnen: Kunststoffvlies

Einhaltung der Regelwerke Trinkwasserverordnung (TrinkwV) und die DVGW-Arbeitsblätter W 300-1 (A), 270 sowie DVGW-Arbeitsblatt W 347.

Teilnahme und Dokumentation der eingewiesenen Personen sind zu protokollieren und der Bauleitung vorzulegen.
Menge: 1,000 psch

**2.2.13.17 Schalungsbahn**
Schalungsbahn

Schalung der Betonarbeitsflächen (im Innenbereich des Reinwasserbehälters) bestehend aus Rahmenschalung (gesondert ausgeschrieben) und Schalungsbahn als Zulage zur Betonarbeitsflächenposition.

Schalungsbahn liefern und nach Herstellervorschriften verwenden.

Wasserabführende und gleichzeitig saugende Schalungsbahnen aus Kunststoffvlies müssen faltenfrei und unverschieblich auf den Schaltafeln befestigt werden.

Einhaltung der Regelwerke Trinkwasserverordnung (TrinkwV) und die DVGW-Arbeitsblätter W 300-1 (A), 270 sowie DVGW-Arbeitsblatt W 347.
Es darf kein Trennmittel zum Einsatz kommen.
Arbeiten mit Schalungsbahnen dürfen ausschließlich von zuvor eingewiesenem Personal ausgeführt werden.

Die betonseitige Oberfläche der Schalung ist sauber und ölfrei ohne Trennmittel vorzubereiten und unmittelbar vor dem Stellen mit einer zu liefernden Schalungsbahn nach Herstellervorschriftenliefern und zu belegen.
Schalungsbahn zur Verbesserung des Randbetons durch Reduzierung des W/Z Wertes.

Durch die Schalungsbahn sind folgende Werte nachweislich zu verbessern:
- Karbonatisierungswiderstand
- Frost-/Tausalzwiderstand
- Oberflächenhaftzugwerte
- Oberflächenhärte
- Verringerung der Wassereindringtiefe
- Verringerung der Chlorideindringung

Material: Kunststoffvlies
Ausführungsort: nur im inneren des Bauwerkes
Die gespannte Schalung kann bis zu zweimal eingesetzt werden, nach Herstellervorgaben.

Spannen und befestigen der Schalungsbahn nach Herstellervorgabe.
Alle Schalungsstöße sind sorgfältig abzudichten nach Vorgabe des Herstellers der Schalungsbahnen.
Die Belegung der Schalung hat bei höherer Temperatur zu erfolgen als die Betonage.
Die bespannte Schalung ist der schließende Teil der Schalung, um die Standzeit so gering als möglich zu halten.

Bei dem ersten Entschalen der Bauteile ist darauf zu achten, dass die Schalungsbahn ohne Beschädigung vom Beton gelöst wird und sauber an der Schalung verbleibt.
Die Schalung ist unmittelbar für den zweiten Einsatz umzusetzen, längere Standzeiten und Zwischenlagerungen sind zu vermeiden.

Nach dem zweiten Entschalen der Bauteile ist die Schalungsbahn mit der Schalung zu entfernen.
Die Schalungsbahnen sind nach dem Entfernen ordnungsgemäß zu entsorgen.
Menge: 1865,000 m²

**2.2.13.18 Randschalung Frostschürze**
Randschalung Frostschürze

Randschalung der Frostschürze unter dem Außenwandbereich der Bodenplatte, einhäuptig, beidseitig rauh geschalt bzw. mit Abschaleelement,
liefern und montieren bzw. herstellen.
Die Frostschürze ein- und ausschalen, einschl. erforderlichen Schalungsarbeiten,
die Schalung liefern, aufstellen und wieder entfernen, bei Erfordernis umsetzen.

Schalungshöhe: mind. 60 cm bis mind. 2,60m
(auf der Seite der Armaturenkammer)
Grundfläche: rechteckig

Mit rauhen Arbeitsfugen bis alle ca. 8,00 m, nach Wahl AN herstellen.
Menge: 270,000 m

**2.2.13.19 Randschalung Bodenplatte**
Randschalung Bodenplatte

Randschalung der Bodenplatte, einhäuptig,
liefern und montieren bzw. herstellen.
Die Bodenplatte ein- und ausschalen, einschl. erforderlichen Schalungsarbeiten,
die Schalung liefern, aufstellen und wieder entfernen, bei Erfordernis umsetzen.

Schalungshöhe: mind. 50 cm, im Wandbereich mind. 1,02 m
Böschung: 1,0 m von Wand-Außenseitenbereich entfernt
Grundfläche: rund
Menge: 135,000 m

**2.2.13.20 Zul. Bodenplatte**
Zulage zur Bodenplatte

Beton des Behälterbodenplatte für:
- Ebenheitsanforderungen an die Maßhaltigkeit
  Betonoberfläche als Nutzschicht
- Bodenplatte maschinell glätten zur Erzielung einer
  glatten sichtbar bleibenden Oberfläche als Nutzschicht.
  Flächen, die maschinell nicht erreichbar sind, sind von
  Hand zu glätten. Oberflächenqualität spiegelbildlich
  zur Maschinenglättung.

- Grundfläche: kreisrund
- Durchmesser: 20,00 m
- Einbauhöhe: 10 cm bis 123 cm
Menge: 690,000 m²

**2.2.13.21 Schalung Wände**
Schalung Wände

Schalung mit Schalungsbahnen, gebogenen, für Wände,
beidseitig,
für Sichtbetonwände mit sichtbar bleibenden Oberflächen,
liefern und montieren bzw. herstellen.
Nur sichtbare Flächen (Innenseite) Sichtbeton SB4.
Die Wand ein- und ausschalen, einschl. erforderlichen Schalungsarbeiten,
einschl. aller erforderlichen Abstützungen.
die Schalung liefern, aufstellen und wieder entfernen, bei Erfordernis umsetzen.

Bauteilhöhe ca. 8,75 bis 9,15m
Wanddicke: 40 cm
Sichtbetonklasse: SB4

Gebogenes für trinkwasserberührte Flächen geeignetes Schalsystem auswählen.

Verwendung von Schalungsbahnen für die Innenseitenschalung des Bauwerkes.
Nach Bedarf mit Drucküberwachung.
Herstellung nach Schalungs- und Betonierabschnittsplanung des AN.
Menge: 2360,000 m²

**2.2.13.22 Zul. z Wand Oberfl. Sichtbeton SB4**
Zulage zur Wand Oberfläche SB4

Zulage zur Wand
für glatte, sichtbar bleibende Oberflächen
auf der Innenseite
herstellen.

Sichtbetonklasse: SB4
aus nicht saugenden Schalungsplatten,
mit folgenden Anforderungen:
- Textur Schalelementstoß:
  geschlossene und weitgehend einheitliche Betonfläche
  mit regelmäßigen Schalungsstößen,
  Nagelstellen, Betonwarzen und Grate abschleifen für
  sichtbar bleibende Betonflächen,
  inkl. Abfasen der Kanten mit gehobelten Dreikantleisten,
  einschl. erforderl. Stützenkonstruktion.
- max. Porenanteil ca. 0,9 %
  je Prüffläche 50 cm x 50 cm
Menge: 1140,000 m²

**2.2.13.23 Schalung Wände Arbeitsfuge**
Schalung Wände Arbeitsfuge

Schalung mit Schalungsbahnen für Außenwände, einhäuptig,
zur Trennung von Betonierabschnitten oder zur Herstellung von Arbeitsfugen und nachträglichem Betonieren mit durchlaufender unterer und oberer Bewehrungslage,
liefern und montieren bzw. herstellen.
Die Arbeitsfuge der Wand ist ein- und auszuschalen, einschl. erforderlichen Schalungsarbeiten,
die Schalung liefern, aufstellen und wieder entfernen, bei Erfordernis umsetzen.

Dicke Wand: ca. 40 cm
Menge: 75,000 m

**2.2.13.24 Randschalung Betonstufe Drucktür**
Randschalung Betonstufe Drucktür

Randschalung der Betonstufe der Drucktür, einhäuptig,
liefern und montieren bzw. herstellen.
Die Betonstufe ein- und ausschalen, einschl. erforderlichen Schalungsarbeiten,
die Schalung liefern, aufstellen und wieder entfernen, bei Erfordernis umsetzen.

Schalungshöhe: mind. 17 cm
Tiefe: ca. 28cm
Länge: 120 bis 140cm
Grundfläche: rechteckig, durch RWB gerundet
Menge: 5,000 m

**2.2.13.25 Randschalung Brüstung/Attika**
Randschalung Brüstung/Attika

Randschalung der Brüstung/Attika mit unterschiedlichen Wandhöhen,
beidseitig,
Bauteile bewehrt,
liefern und montieren bzw. herstellen.
Die Attika ein- und ausschalen, einschl. erforderlichen Schalungsarbeiten,
einschl. aller erforderlichen Abstützungen,
die Schalung liefern, aufstellen und wieder entfernen, bei Erfordernis umsetzen.

Wanddicke: ca. 25 cm
Höhe: ca. 45 cm (Beginn Gefälle)
  ca. 85 cm (AK-Seite)
Grundfläche: rechteckig, gerundet
Menge: 270,000 m

**2.2.13.26 Schalung Stütze**
Schalung Stütze

Schalung mit Schalungsbahnen gerade, für freistehende Stützen mit kreisförmigen Querschnitt,
für Sichtbetonstütze für sichtbar bleibende Oberfläche.
Schalung Stütze, außen, als Trägerschalung,
liefern und montieren bzw. herstellen.
Die Stützen ein- und ausschalen, einschl. erforderlichen Schalungsarbeiten,
einschl. aller erforderlichen Abstützungen,
die Schalung liefern, aufstellen und wieder entfernen, bei Erfordernis umsetzen.

Betonoberfläche: Sichtbeton SB4
Durchmesser: 40 cm
Höhe: ca. 8,75 bis 9,15 m
Grundfläche: rund
Material Schalung: als Trägerschalung

Verwendung von Schalungsbahnen.
Menge: 95,000 m²

**2.2.13.27 Zul. zur Stütze Oberfl. Sichtbeton SB4**
Zulage zur Stütze Oberfläche SB4

Zulage zur Stütze
für glatte, sichtbar bleibende Oberflächen
herstellen.

Durchmesser: ca. 40 cm

Sichtbetonklasse: SB 4
aus nicht saugenden Schalungsplatten,
mit folgenden Anforderungen:
- Textur Schalelementstoß:
  geschlossene und weitgehend einheitliche Betonfläche mit regelmäßigen Schalungsstößen,
Nagelstellen, Betonwarzen und Grate abschleifen für sichtbar bleibende Betonflächen,
  inkl. Abfasen der Kanten mit gehobelten Dreikantleisten,
  einschl. erforderl. Stützenkonstruktion.
- max. Porenanteil ca. 0,9 %
  je Prüffläche 50 cm x 50 cm
Menge: 95,000 m²

**2.2.13.28 Schalung Dachplatte**
Schalung Dachplatte

Schalung mit Schalungsbahnen, für Dachplatte,
liefern und montieren bzw. herstellen.
Nur sichtbare Flächen (Innenseite) Sichtbeton (SB4) als Ebenheitsqualität und Untergrund für Tropfnasenprofil-Putz.
Die Dachplatte ein- und ausschalen, einschl. erforderlichen Schalungsarbeiten,
einschl. aller erforderlichen Abstützungen,
die Schalung liefern, aufstellen und wieder entfernen, bei Erfordernis umsetzen.

Deckendicke: 40 cm
Deckenhöhe: bis ca. 8,75-9,15m über Bodenplatte
Betonoberfläche Dachunterseite: Sichtbeton (SB4) als Ebenheitsqualität und Untergrund für Tropfnasenprofil-Putz
Grundfläche: rund

Verwendung von Schalungsbahnen für die Innenseitenschalung des Bauwerkes.
Menge: 640,000 m²

**2.2.13.29 Randschalung Dachplatte**
Randschalung Dachplatte

Randschalung Dachplatte,
einhäuptig,
liefern und montieren bzw. herstellen.
Die Dachplatte ein- und ausschalen, einschl. erforderlichen Schalungsarbeiten,
einschl. aller erforderlichen Abstützungen,
die Schalung liefern, aufstellen und wieder entfernen, bei Erfordernis umsetzen.

Schalungshöhe: mind. 40 cm
Deckenhöhe: ca. 8,75 bis 9,15m über Bodenplatte
Grundfläche: rund
Menge: 135,000 m

**2.2.13.30 Zul. z Dach Oberfl. Sichtbeton SB4**
Zulage zur Dach Oberfläche SB4

Zulage zur Dachplatte
für glatte, sichtbar bleibende Oberflächen
herstellen.

Deckendicke: ca. 40cm

Sichtbetonklasse: SB 4
aus nicht saugenden Schalungsplatten,
mit folgenden Anforderungen:
- Textur Schalelementstoß:
  geschlossene und weitgehend einheitliche Betonfläche mit regelmäßigen Schalungsstößen,
Nagelstellen, Betonwarzen und Grate abschleifen für sichtbar bleibende Betonflächen,
  inkl. Abfasen der Kanten mit gehobelten Dreikantleisten,
  einschl. erforderl. Stützenkonstruktion.
- max. Porenanteil ca. 0,9 %
  je Prüffläche 50 cm x 50 cm
Menge: 640,000 m²

*Hinweis: Fugenausbildung*
Fugenausbildung

Alle Fugen mit Fugenblech und mehrfach nachverbressbaren Verpressschläuchen hergestellt. Einmalig nachverpresst und gespült mit Verpressmaterial mit Eignungsnachweis nach KTW-Empfehlungen. Anordnung Verpressdosen nach abzustimmender Detailplanzeichnung des Auszuführenden im Sockelbereich angeordnet.

**2.2.13.31 Fugen-Bl. horizontal**
Fugenblech mit Injektionsschlauch, horizontal

Fugenblech mit Injektionsschlauch
in Arbeitsfuge horizontal
Bodenplatte / Wand
aus konstruktiv verstärktem Streckmetall
liefern und einbauen.

- mit beidseitiger Elastomer-Haftbeschichtung,
- mit Befestigungswinkel
- mit ETA / CE - Kennzeichnung
Stöße überlappen und verkleben

Fugenblechbreite: 150 mm
Injektionsschlauchlänge: bis 30 m
kombiniert mit:
mehrfach verpressbarem Injektionsschlauch,
mit Befestigungsmittel,
z.B.  mit Fugenblechklammer.

Ausführung und Einbau nach Herstellervorschrift.
Es ist vorbeugend zu verpressen.

Fugenblech und Injektionsschlauch mit
Verwendbarkeitsnachweis komplett einschließlich erforderlicher Form- und Befestigungselemente
mit Verwendbarkeitsnachweis
liefern, einbauen und Injektionsschlauch mit Kunstharz bzw. Zementleim verpressen nach Herstellervorschrift.

Aufwendungen für Übergreifungen/Überdeckungen
sind einzukalkulieren.

Wanddicke: 40cm
Menge: 135,000 m

**2.2.13.32 Injektionsschlauch verpressen horizontal**
Injektionsschlauch verpressen horizontal

Injektionsschlauch liefern und verpressen.

Injektionsschlauch der vorbeschriebenen
Position vorbeugend bzw. nach der
Dichtheitsprüfung bei auftretenden Undichtigkeiten
mit Kunstharz bzw. Zementleim mit Verwendbarkeitsnachweis nach
Herstellervorschrift verpressen.

Aufwendungen für Übergreifungen/Überdeckungen
sind einzukalkulieren.
Menge: 135,000 m

**2.2.13.33 Fugen-Bl. vertikal**
Fugenblech-Abstellelement

Fugenblech-Abstellelement
in Arbeitsfuge, vertikal Wand / Wand
aus konstruktiv verstärktem Streckmetall
liefern und einbauen.

- Fugenkategorie "verzahnte Fuge" nach DIN EN 1992-1-1,
- Fugenblech mit Elastomer-Haftbeschichtung

Fugenblechbreite: 400 mm
mit beschichtetem Fugenblech

Ausführung und Einbau nach Herstellervorschrift.
Fugenblech-Abschalelement einschließlich
erforderlicher Form- und Befestigungselemente mit
Verwendbarkeitsnachweis liefern und einbauen.

Wandhöhe: ca. 8,75 bis 9
15m
Wanddicke: 40 cm
Menge: 75,000 m

**2.2.13.34 Injektionsschlauch verpressen vertikal**
Injektionsschlauch verpressen vertikal

Injektionsschlauch liefern und verpressen.

Injektionsschlauch der vorbeschriebenen
Position vorbeugend bzw. nach der
Dichtheitsprüfung bei auftretenden Undichtigkeiten
mit Kunstharz bzw. Zementleim mit Verwendbarkeitsnachweis nach
Herstellervorschrift verpressen.

Verwendung in Abstimmung mit und nach Freigabe durch Bauleitung.

Aufwendungen für Übergreifungen/Überdeckungen
sind einzukalkulieren.
Menge: 75,000 m

*Hinweis: Bewehrung*

**2.2.13.35 Bewehrungsstahl B500B**
Bewehrungsstahl B500B

Betonstahl B 500 B in verschiedenen Durchmessern und Längen,
für Bauteile aus Ortbeton,
liefern, schneiden, biegen und entsprechend den Bewehrungsplänen einbauen.

Abgerechnet wird nach Stahllisten.

Ausführung in verschiedenen Formen: Längs-, Steck-, Verankerungseisen, Bügel u. ä. einschl. Kleinteile, wie z. B. Abstandhalter Montagebock und Bindedraht.

Der Einheitspreis gilt ohne Unterschied der Durchmesser und der Längen.
Menge: 70,000 t

*Hinweis: Dämmung*

**2.2.13.36 Dämmung Entnahme/Ablauf DN 300, DD150 mm**
Mineralwolldämmung von Entnahme/Ablaufleitung
DN 300, DD 150 mm

Dämmung Entnahme/Ablaufleitung, Dämmstärke 150mm, DN300 im Außenbereich bzw. in der Frostschürze der Reinwasserbehälter

Mineralwolldämmung von PE-Rohren, im Futterrohr in erdberührter Wand
mit nichtbrennbaren Stoffen, Baustoffklasse A nach DIN 4102, bestehend aus Dämmschale aus Mineralwolle, kaschiert mit hochreißfester Aluminium-Gitterfolie,
einschl. Anpass- und Schneidearbeiten, Passstücke nach örtlichem Aufmaß, Einbau in Teillängen,
liefern und montieren bzw. herstellen.

Dämmstärke: 150 mm (l < 0,035 W/mK)
Rohrnennmaß (DN): 300
Rohraußendurchmesser: 355mm

Als Oberflächenschutz wird die Dämmung zwischen Futterrohr und PE-Rohr angebracht.
Alle Formarbeiten für Bögen, T-Stücke, Reduzierungen, Passstücke, Stutzen, Flansche u.ä. werden gesondert vergütet.

Die Wärmedämmung ist an den Stirnseiten wasserdicht zu verschließen.
Menge: 2,000 m

**2.2.13.37 Dämmung Dachablauf DN100/200. DD50mm**
XPS und Ortschaumdämmung von Dachablauf DN100, DD50mm

Dämmung Dachablauf DN100, DD50mm in Attika der Reinwasserbehälter

XPS und Ortschaumdämmung von Edelstahlrohren, im Futterrohr in Attika
mit nichtbrennbaren Stoffen, Baustoffklasse A nach DIN 4102, bestehend aus Dämmschale aus XPS und Ortschaumdämmung,
einschl. Anpass- und Schneidearbeiten, Passstücke nach örtlichem Aufmaß, Einbau in Teillängen,
liefern und montieren bzw. herstellen.

Dämmstärke: 50 mm (l < 0,035 W/mK)
Rohrnennmaß (DN): 100
Rohraußendurchmesser: 103mm

Als Oberflächenschutz wird die Dämmung zwischen Futterrohr und Edelstahlrohr angebracht.
Alle Formarbeiten für Bögen, T-Stücke, Reduzierungen, Passstücke, Stutzen, Flansche u.ä. werden gesondert vergütet.

Die Wärmedämmung ist an den Stirnseiten wasserdicht zu verschließen.
Menge: 1,000 m

*Hinweis: Sonstiges*

**2.2.13.38 FF-Stück mit Mauerkragen DN 400 Zulauf**
FF-Stück mit Mauerkragen DN 400 Zulauf

FF-Stück mit Mauerkragen DN 400 Zulauf
Doppelflanschstück (FF-Stück)
mit dichtgeschweißten Hutmuttern
gebeizt und passiviert, besandet
beidseitig wandbündig einbetonieren
Rohrdurchmesser DA: 406,4 mm
Wandstärke:  4,0 mm
Druckstufe:  PN10 nach DIN EN 1092-1
Bauteillänge: 400 mm
Mauerkragendurchmesser 565 mm
Material: Edelstahl 1.4404
Menge: 2,000 St

**2.2.13.39 FF-Stück mit Mauerkragen DN 300 Überlauf**
FF-Stück mit Mauerkragen DN 300 Überlauf

FF-Stück mit Mauerkragen DN 300 Überlauf
Doppelflanschstück (FF-Stück)
mit dichtgeschweißten Hutmuttern
gebeizt und passiviert, besandet
beidseitig wandbündig einbetonieren
Rohrdurchmesser DA: 323,9 mm
Wandstärke:  3,0 mm
Druckstufe:  PN10 nach DIN EN 1092-1
Bauteillänge: 400 mm
Mauerkragendurchmesser 445 mm
Material: Edelstahl 1.4404
Menge: 2,000 St

**2.2.13.40 FF-Stück mit Mauerkragen DN 250 Lüftung**
FF-Stück mit Mauerkragen DN 250 Lüftung

FF-Stück mit Mauerkragen DN 250 Lüftung
Doppelflanschstück (FF-Stück)
mit dichtgeschweißten Hutmuttern
gebeizt und passiviert, besandet
beidseitig wandbündig einbetonieren
Rohrdurchmesser DA: 273,0 mm
Wandstärke:  3,0 mm
Druckstufe:  PN10 nach DIN EN 1092-1
Bauteillänge: 400 mm
Mauerkragendurchmesser 395 mm
Material: Edelstahl 1.4404
Menge: 2,000 St

**2.2.13.41 F-Stück mit Mauerkragen DN 50 Füllstandsmessung**
F-Stück mit Mauerkragen DN 50 Füllstandsmessung

F-Stück mit Mauerkragen DN 50 Füllstandsmessung
Flanschstück (F-Stück)
mit dichtgeschweißten Hutmuttern
gebeizt und passiviert, besandet
wandbündig einbetonieren
Rohrdurchmesser DA: 60,3 mm
Wandstärke:  2,0 mm
Druckstufe:  PN10 nach DIN EN 1092-1
Bauteillänge: 400 mm
Mauerkragendurchmesser 165 mm
Material: Edelstahl 1.4404
Menge: 2,000 St

**2.2.13.42 Futterrohr ID 600**
Futterrohr ID600

Futterrohr aus Spezialfaserzement
mit Versteifungsrippen für Rohrdurchführungen für den Einbau in Beton- und Stahlbetonbauteilen, gegen drückendes Wasser/ nicht drückendes Wasser, im erdverlegten Bereich,
liefern, lagesicher und
oberflächenbündig in die Schalung einbauen.

Nennweite (ID): 600
Länge: ca. 1,0m
Medienrohr: PE-Rohr DA355

Einbauort: Frostschürze Reinwasserbehälter
Menge: 2,000 St

**2.2.13.43 Futterrohr ID 200**
Futterrohr ID200

Futterrohr aus Spezialfaserzement
mit Versteifungsrippen für Rohrdurchführungen für den Einbau in Beton- und Stahlbetonbauteilen, gegen drückendes Wasser/ nicht drückendes Wasser, im erdverlegten Bereich,
liefern, lagesicher und
oberflächenbündig in die Schalung einbauen.

Nennweite (ID): 200
Länge: ca. 0,25m
Medienrohr: Edelstahl DN100

Einbauort: Attika Dachablauf
Menge: 6,000 St

**2.2.13.44 Futterrohr ID 200 einmörteln**
Futterrohr ID200 einmörteln

Futterrohr aus Spezialfaserzement
mit Versteifungsrippen für Rohrdurchführungen für den Einbau in Beton- und Stahlbetonbauteilen, gegen drückendes Wasser/ nicht drückendes Wasser,
inkl. einmörteln der Futterrohre nach Plan in Attikaaussparung,
liefern, lagesicher und
nachträglich einmörteln/einbauen.

Nennweite (ID): 200
Länge: ca. 0,25m
Medienrohr: Edelstahl DN100

Einbauort: Attika Dachablauf
Menge: 4,000 St

**2.2.13.45 Ringraumdichtung DN 100/200**
Ringraumdichtung DN 100

Ringraumdichtung für Futterrohr ID 200 und
Medienrohr DN 100
für nicht drückendes Wasser, Einbau in bauseitiges Futterrohr, gegen nicht drückendes Wasser abgedichtet,
liefern und nach Herstellerangabe einbauen.

Futterrohr:
Nennweite (ID): 200

Medienrohr:
Nennweite (DN): 100

bestehend aus:
- einem Dichtungseinsatz
- Gestellring aus Edelstahl 1.4301
- Gummidichtung aus EPDM
- temperaturbeständig von -40 bis +140° C
Menge: 8,000 St

**2.2.13.46 Kernbohrung herstellen, rund DN 50**
Kernbohrung herstellen, rund DN 50

Kernbohrung nachträglich erstellen,
in Decke, Boden, Wand und Bestandsbauten aus Stahlbeton.

Ausführung:
- Bohrdurchmesser: DN 50
- Bohrtiefe: ca. 25 bis 50 cm, einschl. Lösen des
  Bohrkerns aus dem Gefüge
- Arbeitshöhe bis 10 m

Ausführung: erschütterungsarm im Diamantbohr-Verfahren

Auffangen von Wasser und Schlamm mit geeigneten Absaugvorrichtungen.
Aufgenommene Stoffe sind fachgerecht zu entsorgen.

Fertigung nach örtlichem Aufmaß.
Menge: 8,000 St

**2.2.13.47 Kernbohrung herstellen, rund DN 75**
Kernbohrung herstellen, rund DN 75

Kernbohrung nachträglich erstellen,
in Decke, Boden, Wand und Bestandsbauten aus Stahlbeton.

Ausführung:
- Bohrdurchmesser: DN 75
- Bohrtiefe: ca. 25 bis 5 0cm, einschl. Lösen des
  Bohrkerns aus dem Gefüge
- Arbeitshöhe bis 10 m

Ausführung: erschütterungsarm im Diamantbohr-Verfahren

Auffangen von Wasser und Schlamm mit geeigneten Absaugvorrichtungen.
Aufgenommene Stoffe sind fachgerecht zu entsorgen.

Fertigung nach örtlichem Aufmaß.
Menge: 8,000 St

**2.2.13.48 Kernbohrung herstellen, rund DN 100**
Kernbohrung herstellen, rund DN 100

Kernbohrung nachträglich erstellen,
in Decke, Boden, Wand und Bestandsbauten aus Stahlbeton.

Ausführung:
- Bohrdurchmesser: DN 100
- Bohrtiefe: ca. 25 bis 50 cm, einschl. Lösen des
  Bohrkerns aus dem Gefüge
- Arbeitshöhe bis 10 m

Ausführung: erschütterungsarm im Diamantbohr-Verfahren

Auffangen von Wasser und Schlamm mit geeigneten Absaugvorrichtungen.
Aufgenommene Stoffe sind fachgerecht zu entsorgen.

Fertigung nach örtlichem Aufmaß.
Menge: 1,000 St

**2.2.13.49 Kernbohrung herstellen, rund DN 150**
Kernbohrung herstellen, rund DN 150

Kernbohrung nachträglich erstellen,
in Decke, Boden, Wand und Bestandsbauten aus Stahlbeton.

Ausführung:
- Bohrdurchmesser: DN 150
- Bohrtiefe: ca. 25 bis 50 cm, einschl. Lösen des
  Bohrkerns aus dem Gefüge
- Arbeitshöhe bis 10 m

Ausführung: erschütterungsarm im Diamantbohr-Verfahren

Auffangen von Wasser und Schlamm mit geeigneten Absaugvorrichtungen.
Aufgenommene Stoffe sind fachgerecht zu entsorgen.

Fertigung nach örtlichem Aufmaß.
Menge: 1,000 St

**2.2.13.50 Kernbohrung herstellen, rund DN 200**
Kernbohrung herstellen, rund DN 200

Kernbohrung nachträglich erstellen,
in Decke, Boden, Wand und Bestandsbauten aus Stahlbeton.

Ausführung:
- Bohrdurchmesser: DN 200
- Bohrtiefe: ca. 25 bis 50cm, einschl. Lösen des Bohrkerns aus dem Gefüge
- Arbeitshöhe bis 10 m

Ausführung: erschütterungsarm im Diamantbohr-Verfahren

Auffangen von Wasser und Schlamm mit geeigneten Absaugvorrichtungen.
Aufgenommene Stoffe sind fachgerecht zu entsorgen.

Fertigung nach örtlichem Aufmaß.
Menge: 1,000 St

**2.2.13.51 Kernbohrung herstellen, rund DN 250**
Kernbohrung herstellen, rund DN 250

Kernbohrung nachträglich erstellen,
in Decke, Boden, Wand und Bestandsbauten aus Stahlbeton.

Ausführung:
- Bohrdurchmesser: DN 250
- Bohrtiefe: ca. 25 bis 50 cm, einschl. Lösen des
  Bohrkerns aus dem Gefüge
- Arbeitshöhe bis 10 m

Ausführung: erschütterungsarm im Diamantbohr-Verfahren

Auffangen von Wasser und Schlamm mit geeigneten Absaugvorrichtungen.
Aufgenommene Stoffe sind fachgerecht zu entsorgen.

Fertigung nach örtlichem Aufmaß.
Menge: 1,000 St

**2.2.13.52 Kernbohrung herstellen, rund DN 300**
Kernbohrung herstellen, rund DN 300

Kernbohrung nachträglich erstellen,
in Decke, Boden, Wand und Bestandsbauten aus Stahlbeton.

Ausführung:
- Bohrdurchmesser: DN 300
- Bohrtiefe: ca. 25 bis 50 cm, einschl. Lösen des
  Bohrkerns aus dem Gefüge
- Arbeitshöhe bis 10 m

Ausführung: erschütterungsarm im Diamantbohr-Verfahren

Auffangen von Wasser und Schlamm mit geeigneten Absaugvorrichtungen.
Aufgenommene Stoffe sind fachgerecht zu entsorgen.

Fertigung nach örtlichem Aufmaß.
Menge: 1,000 St

**2.2.13.53 Kernbohrung herstellen, rund DN 600**
Kernbohrung herstellen, rund DN600

Kernbohrung nachträglich erstellen,
in Decke, Boden, Wand und Bestandsbauten aus Stahlbeton.

Ausführung:
- Bohrdurchmesser: DN600
- Bohrtiefe: ca. 25 bis 50 cm, einschl. Lösen des
  Bohrkerns aus dem Gefüge
- Arbeitshöhe bis 10 m

Ausführung: erschütterungsarm im Diamantbohr-Verfahren

Auffangen von Wasser und Schlamm mit geeigneten Absaugvorrichtungen.
Aufgenommene Stoffe sind fachgerecht zu entsorgen.

Fertigung nach örtlichem Aufmaß.
Kernbohrung gemäß statischem Nachweis ausführen.

Ausführungsort: Kammer 7 Bestand
Menge: 1,000 St

**2.2.13.54 Öffnung/Aussparung herstellen bis 0,50 m²**
Öffnung/Aussparung herstellen bis 0,50 m²

Öffnung und Aussparung in Wand, Bodenplatten
und Decke aus Stahlbeton ein- und ausschalen,
einschl. erforderlichen Schalarbeiten.
Kanten umlaufend, beidseitig gefast.

Form: rund/eckig
Dicke Stahlbeton. ca. 0,25 bis 0,50m
Öffnungsgröße: bis 0,50 m²
Menge: 30,000 St

**2.2.13.55 Öffnung/Aussparung herstellen bis 2,50 m²**
Öffnung/Aussparung herstellen bis 2,50 m²

Öffnung und Aussparung in Wand, Bodenplatten
und Decke aus Stahlbeton ein- und ausschalen,
einschl. erforderlichen Schalarbeiten.
Kanten umlaufend, beidseitig gefast.

Form: eckig
Dicke Stahlbeton. ca. 0,25 bis 0,50m
Öffnungsgröße: bis 2,50 m²
Menge: 2,000 St

##### 2.2.21 Dachabdichtungsarbeiten

*Hinweis: Dach (PV-Anlage)*
Dach (PV-Anlage)

Die Planung und Ausführung des Daches sowie der darauf folgenden Extensivbegrünung und der Gehwegplatten muss die Solaranlage in allen Phasen der Gestaltung einbeziehen, da die Aufständerung über eine gesonderte mechanische Dachanbindung erfolgt, die in zwei getrennten Bauabschnitten installiert wird.

Sämtliche Durchdringungen der PV-Unterkonstruktion sind durch alle vor beschriebenen Dachlagen von der Dampfsperre bis zur Oberlage fachgerecht und systemkonform einzudichten, wobei unter allen Auflagerpunkten sowie unter den Gehwegplatten geeignete Schutzschichten aus Bautenschutzmatten zur Vermeidung mechanischer Beschädigungen der Abdichtung im Einheitspreis einzukalkulieren sind.

*Hinweis: Dach (Schaumglasdämmung)*
Dach (Schaumglasdämmung)

Die kalkulierten Mengen- und Flächenangaben beziehen sich auf zwei Rundwasserbehälter. Alle für die fachgerechte Montage und Abdichtung erforderlichen Nebenleistungen und Erschwernisse sind in die Einheitspreise einzukalkulieren.

Aufgrund der hohen mechanischen Belastungen durch das Montagegestell, das Substrat und die Gehwegplatten ist die Dämmung zwingend aus druckfestem Schaumglas hohlraumfrei im Heißbitumen-Verbund auszuführen und die 3-lagige Abdichtung in der Oberlage zwingend wurzelfest nach FLL-Richtlinien herzustellen.

**2.2.21.1 Voranstrich, bituminös, auf Stahlbetondach**
Voranstrich, bituminös, auf Stahlbetondach

Dach- und Attikainnenflächen von grobem Schmutz reinigen, Verunreinigungen scharf abfegen, anfallenden Schutt vom Dach schaffen und fachgerecht entsorgen.

Liefern und vollflächiges Auftragen einer Bitumenemulsion als Voranstrich auf den mineralischen, besenreinen und trockenen Betonuntergrund. Der Auftrag erfolgt durch Streichen oder Rollen als Haftgrund für die nachfolgende Schaumglas-Dämmung, einschließlich aller An- und Abschlüsse an Aufkantungen
-Untergrund: Stahlbeton
-Material: Bitumenemulsion (lösungsmittelfrei)
-Verbrauch: ca. 0,3 kg/m²
Menge: 785,000 m²

**2.2.21.2 Dampfsperre**
Dampfsperre

Elastomerbitumen-Schweißbahn als Dampfsperrbahn nach DIN EN 13970 liefern und gemäß Herstellervorschrift auf dem vorbereiteten Untergrund der Dachfläche fachgerecht vollflächig aufschweißen.
Die Längsnaht- und Kopfstoßüberdeckungen sind mindestens 8 cm breit wasser- und dampfdicht zu verschweißen. Die Stöße sind versetzt anzuordnen.
Im Bereich von An- und Abschlüssen (z.b. Attika) sowie bei Dachdurchdringungen ist die Bahn dampfdicht bis Oberkante der Dämmschicht hochzuführen und dauerhaft sicher anzuschließen.
Untergrund: Stahlbeton (mit Bitumenvoranstrich)
Menge: 785,000 m²

**2.2.21.3 Schaumglasdämmung**
Schaumglasdämmung

Wärmedämmung aus Schaumglasplatten gemäß DIN EN 13167 liefern und auf der vorbereiteten bituminösen Dampfsperre im Heißbitumen-Einlegeverfahren vollflächig und hohlraumfrei verlegen.
Die Platten sind dicht gestoßen im Verband mit versetzten Fugen zu verlegen. Die Fugen müssen durch das Einschwemmen vollständig mit Bitumen gefüllt sein (Dampfdichtigkeit im System).
Die Oberfläche der Dämmschicht ist nach dem Verlegen mit einem Heißbitumen-Deckabstrich (ca. 2 kg/m²) vollflächig abzuziehen, um eine oberseitige Versiegelung und die Haftgrundlage für die nachfolgende Abdichtung zu schaffen.
-Dämmdicke: 10 cm, einlagig
-Plattenformat: nach Herstellervorgabe
-Anschlüsse: Dämmplatten an Bauteile
(z.B. Attika) dicht anarbeiten.
Menge: 785,000 m²

**2.2.21.4 Schaumglas-Dämmkeil**
Schaumglas-Dämmkeil

Umlaufende Dämmkeile aus Schaumglas, hochdruckfest, nicht brennbar (passend zum System der Fläche) liefern und am Übergang zwischen Dachfläche und aufgehende Attika fachgerecht einbauen.
Die Keile sind vollflächig in Heißbitumen einzukleben, um einen fließenden Übergang für die nachfolgende Dampfsperre und Abdichtungslagen zu schaffen,
Inklusive fachgerechter Ausbildung aller Gehrungen an Innen- und Außenecken.
Abmessung: Schenkellänge ca. 100/100 mm
Menge: 135,000 m

**2.2.21.5 3-lagige Dachabdichtung aus Bitumenbahnen**
3-lagige Dachabdichtung aus Bitumenbahnen

Dachabdichtung, bestehend aus drei Lagen hochwertiger Bitumenbahnen, liefern und auf der vorbereiteten Schaumglas-Dämmschicht fachgerecht vollflächig im Schweißverfahren aufbringen.
1. Lage: Elastomerbitumen-Schweißbahn
(z. B. PYE G 200 S4), vollflächig auf den Bitumen-Deckabstrich der Schaumglasdämmung aufgeschweißt.
2. Lage: Elastomerbitumen-Schweißbahn
(z. B. PYE G 200 S4), vollflächig versetzt zur 1. Lage aufgeschweißt.
3. Lage (Oberlage): Hochwertige Polymerbitumen-Schweißbahn (z. B. PYE PV 200 S5), Brandklasse E nach DIN EN 13501-1, wurzelfest nach FLL-geprüft, oberseitig grau beschiefert, vollflächig aufgeschweißt.
Längsnahtüberdeckungen mind. 8 cm und Kopfstoßüberdeckungen mind. 10 cm breit wasserdicht verschweißen. Alle Lagen sind untereinander versetzt anzuordnen.
Im Bereich von An- und Abschlüssen
(z.b. Attika), sowie Dachdurchdringungen sind die Bahnen fachgerecht bis zur erforderlichen Höhe (mind. 15 cm über OK Belag/Dämmung) hochzuführen und dicht anzuschließen.
Menge: 785,000 m²

**2.2.21.6 Dachabdichtung Anarbeiten an Einbauteile bis 0,50 m²**
Dachabdichtung Anarbeiten an Einbauteile bis 0,50 m²

Fachgerechte Herstellung der Dachabdichtung durch alle vorbeschriebenen Dachlagen (Dampfsperre, Dämmung, Dachabdichtung) an allen Einbauteilen, einschließlich:

Lieferung und Einbau von bitumenverträglichen Anschlusshilfen (z. B. Manschetten, Flansche oder Dichtkränze) nach Erfordernis und Herstellervorgabe.

Aufmaß nach Umfang der Einbauteile.
Größe: bis 0,50 m²

Alle erforderlichen Zuschnitte und Materialien, Hilfsmittel und
sämtliche Anarbeiten sind im Einheitspreis einzukalkulieren.
Menge: 15,000 St

**2.2.21.7 Attika-Holzbohle als Unterkonstruktion**
Attika-Holzbohle als Unterkonstruktion

Unterkonstruktion für die Metallabdeckung der Attika liefern und fachgerecht auf der Mauerkrone montieren. Die Befestigung erfolgt druckfest. Inklusive Ausbildung des Gefälles von ca. 3° zur Dachseite hin, um Staunässe zu vermeiden.

-Material: Konstruktionsvollholz (KVH), wasserfest verleimt.
-Dicke: mind. 30 mm
-Breite: ca. 450 mm (passend zur tatsächlichen Attikabreite inkl. Dachaufbau und Überstand).
Menge: 135,000 m

**2.2.21.8 Attikaabdeckung aus Titanzink**
Attikaabdeckung

Attikaabdeckung aus Titanzink nach DIN EN 988 liefern und auf der vorbereiteten Holzbohle fachgerecht montieren. Die Befestigung erfolgt indirekt mittels durchgehender Hafterprofile aus verzinktem Stahlblech (mind. 1,0 mm Dicke).

-Ausführung: Beidseitige Tropfkanten mit ausreichendem Fassadenabstand (mind. 2 cm).
-Verbindung: Ausbildung von Schiebnähten (Dehnungsstöße) mit untergelegten Stoßblechen alle 2,0 bis 3,0 m zur Aufnahme der thermischen Längenänderung.
-Werkstoff: Titanzink (Zn), walzblank.
-Dicke Werkstoff: mind. 0,70 mm.
-Zuschnittsbreite: ca. 850 mm (85 cm).
-Details: Inklusive fachgerechter Ausbildung aller Ecken und Endaufkantungen.
Menge: 135,000 m

##### 2.2.22 Klempnerarbeiten

*Hinweis: Dachentwässerung*

**2.2.22.1 Prov. Dachentwässerung mit Kasten**
Provisorische Dachentwässerung mit Kasten

Provisorische Entwässerung des Flachdaches liefern, herstellen und wieder entfernen.

Ausführung mit Kunststoff- oder Flexrohren,
Rohre durch Notablauf durch Attikaöffnung nach außen führen,
mit Kasten,
inkl. stabiler Befestigung und Demontage/Entsorgung nach Beendigung der Arbeiten.

Länge Rohr: jeweils bis 20 m
Menge: 4,000 St

**2.2.22.2 Prov. Fohlienabdeckung**
Provisorische Folienabdeckung

Provisorische Folienabdeckung des Flachdaches liefern, herstellen und wieder entfernen.

Ausführung mit Folie im Dach- und Fugenbereich,
Stöße mit Klebeband sichern,
inkl. stabiler Befestigung und Demontage/Entsorgung nach Beendigung der Arbeiten.

Inkl. 4 Wochen Vorhaltung.
Menge: 100,000 m²

**2.2.22.3 Hauptentwässerungsdachablauf**
Hauptentwässerungsdachablauf

Dachablauf inkl Fallrohr liefern und nach Herstellervorschriften montieren,
inkl. Bohrungen, Stemm- und Einsetzarbeiten,
einschl. Anpass- und Schneidearbeiten, Passstücke nach örtlichem Aufmaß,
einschl. systembedingten Zubehör und aller Befestigungsmaterialien.

je Dachablauf bestehend aus:
- Attikaablauf
- Rohr mit Muffe (Rohr nach Attika)
- Schiebeflansch
- Bogen
- Rohr mit Muffe (Fallrohr)
- Standrohr
- Dichtelemente, Rohrschellen, Gleitmittel Tube, Sicherungsschellen, Stockschraube

Attikaablauf:
- Attika-Schnellablauf ohne Eingriff ins Dach
- für Hauptentwässerung mit Druckströmung
- mit horizontaler Abgang
- Einbau in die Dachabdichtung,
- Ausführung: 2-teilig
- Eigenschaften: wärmegedämmt, beheizbar
- Abflussleistung: 38 l/s bei 55 mm Wasserhöhe
  auf dem Dach
- mit Klebeflansch
- 45° Aufkantung für Bitumen-Abdichtungsbahn
- Eingrifftiefe: 0 mm
- nach DIN EN 1253
- Leistungsnachweis mit normgerechter, Prüfsystem,
  nicht belüfteter Fallleitung
- Material: Edelstahl
- Größe: DN 100
Abstimmung mit dem Gewerk Dachabdichtungsarbeiten zur Befestigung in der Dachabdichtung ist einzuplanen/einzurechnen.
Rohrdurchführung durch die Attika ist ist mit dem Gewerk Betonarbeiten ist einzuplanen/einzurechnen.
Beheizung wird in gesonderter Position ausgeschrieben.

je Dachablauf Rohr mit Muffe (Rohr nach Attika):
- Material: verz. Stahl, nach DIN EN 1123
- mit 2-Kammern-Steckmuffenverbindung
- Baustoffklasse: 1
- formstabil, bruchfest, rückstausicher
- langlebige Innenbeschichtung gemäß DIN EN ISO 2178
  auf Basis einer 2K-Epoxid-Kombination
- Größe: DN 100
- Länge: 250 mm
- mit Muffe

je Dachablauf Schiebeflansch:
- Schiebeflansch mit Anschlussmanschette für Bitumen
- Material: verz. Stahl
- für Dampfsperre aus Bitumen-Abdichtungsbahnen
- Größe: DN100

je Dachablauf Bogen:
- Material: verz. Stahl nach DIN EN 1123
- mit 2-Kammern-Steckmuffenverbindung
- Baustoffklasse: A1
- Formstabil, bruchfest, rückstausicher
- langlebige Innenbeschichtung gemäß DIN EN ISO 2178
  auf Basis einer 2K-Epoxid-Kombination
- Winkel: 87°
- Größe: DN 100

je Dachablauf Rohr mit Muffe (Fallrohr):
- Material: verz. Stahl nach DIN EN 1123
- mit 2-Kammern-Steckmuffenverbindung
- Baustoffklasse: A1
- Formstabil, bruchfest, rückstausicher
- langlebige Innenbeschichtung gemäß DIN EN ISO 2178
  auf Basis einer 2K-Epoxid-Kombination
- erforderliche Länge: ca. 8,00 m (Passlängen nach
  örtlichen Aufmaß herstellen bzw. zuschneiden)
- mit Muffe
- Größe: DN 100

je Dachablauf Standrohr:
- Regenstandrohr
- Material: verz. Stahl nach DIN EN 1123
- mit 2-Kammern-Steckmuffenverbindung
- Baustoffklasse: A1
- Formstabil, bruchfest, rückstausicher
- langlebige Innenbeschichtung gemäß DIN EN ISO 2178
  auf Basis einer 2K-Epoxid-Kombination
- mit Reinigungsöffnung, rund
- Länge: ca. 1,00 m
- Größe: DN 100

- Dichtelemente aus Elastomer für Steckmuffenverbindung
  DN 100
- Rohrschellen aus Stahl, mit Kombi-Gewinde M10/12,
  ohne Schalldämmung, für DN 100
- Sicherungsschellen aus verz. Stahl zur axialen
  Schubsicherung für druckbeaufschlagte Leitungen
  DN 100
- Stockschraube aus verz. Stahl, M10, Länge 200 mm
- Gleitmittel-Tube

Anschluss an Grundleitung wird gesondert ausgeschrieben.

empfohl. Fabrikat:
LORO-X Power Drainjet (glw. zu LORO Serie 62)
o. glw.

Angebotenes Fabrikat/Typ:

_____________________
vom Bieter einzutragen
Menge: 2,000 St

**2.2.22.4 Notentwässerungsdachablauf**
Notentwässerungsdachablauf

Dachablauf inkl Fallrohr liefern und nach Herstellervorschriften montieren,
inkl. Bohrungen, Stemm- und Einsetzarbeiten,
einschl. Anpass- und Schneidearbeiten, Passstücke nach örtlichem Aufmaß,
einschl. systembedingten Zubehör und aller Befestigungsmaterialien.

je Dachablauf bestehend aus:
- Attikaablauf
- Rohr mit Muffe (Rohr nach Attika)
- Schiebeflansch
- Bogen (an Attika)
- Rohr mit Muffe (Fallrohr)
- Bogen (über Boden)
- Dichtelemente, Rohrschellen, Gleitmittel Tube, Sicherungsschellen, Stockschraube

Attikaablauf:
- Attika-Schnellablauf ohne Eingriff ins Dach
- für Notentwässerung mit Druckströmung
- mit horizontaler Abgang
- Einbau in die Dachabdichtung,
- Ausführung: 2-teilig
- Eigenschaften: wärmegedämmt, beheizbar
- Abflussleistung: 36l/s bei 75mm Wasserhöhe auf dem Dach
- mit Klebeflansch
- 45° Aufkantung für Bitumen-Abdichtungsbahn
- Eingrifftiefe: 0 mm
- nach DIN EN 1253
- Leistungsnachweis mit normgerechter, Prüfsystem,
  nicht belüfteter Fallleitung
- Material: Edelstahl
- Größe: DN 100
Abstimmung mit dem Gewerk Dachabdichtungsarbeiten zur Befestigung in der Dachabdichtung ist einzuplanen/einzurechnen.
Rohrdurchführung durch die Attika ist ist mit dem Gewerk Betonarbeiten ist einzuplanen/einzurechnen.
Beheizung wird in gesonderter Position ausgeschrieben.

je Dachablauf Rohr mit Muffe (Rohr nach Attika):
- Material: verz. Stahl, nach DIN EN 1123
- mit 2-Kammern-Steckmuffenverbindung
- Baustoffklasse: 1
- formstabil, bruchfest, rückstausicher
- langlebige Innenbeschichtung gemäß DIN EN ISO 2178
  auf Basis einer 2K-Epoxid-Kombination
- Größe: DN 100
- Länge: 250 mm
- mit Muffe

je Dachablauf Schiebeflansch:
- Schiebeflansch mit Anschlussmanschette für Bitumen
- Material: verz. Stahl
- für Dampfsperre aus Bitumen-Abdichtungsbahnen
- Größe: DN100

je Dachablauf Bogen (an Attika):
- Material: verz. Stahl nach DIN EN 1123
- mit 2-Kammern-Steckmuffenverbindung
- Baustoffklasse: A1
- Formstabil, bruchfest, rückstausicher
- langlebige Innenbeschichtung gemäß DIN EN ISO 2178 auf Basis einer 2K-Epoxid-Kombination
- Winkel: 87°
- Größe: DN 100

je Dachablauf Rohr mit Muffe (Fallrohr):
- Material: verz. Stahl nach DIN EN 1123
- mit 2-Kammern-Steckmuffenverbindung
- Baustoffklasse: A1
- Formstabil, bruchfest, rückstausicher
- langlebige Innenbeschichtung gemäß DIN EN ISO 2178
  auf Basis einer 2K-Epoxid-Kombination
- erforderliche Länge: ca. 8,00 m (Passlängen nach örtlichen
  Aufmaß herstellen bzw. zuschneiden)
- mit Muffe
- Größe: DN 100

je Dachablauf Bogen (über Boden):
- Material: verz. Stahl nach DIN EN 1123
- mit 2-Kammern-Steckmuffenverbindung
- Baustoffklasse: A1
- Formstabil, bruchfest, rückstausicher
- langlebige Innenbeschichtung gemäß DIN EN ISO 2178
  auf Basis einer 2K-Epoxid-Kombination
- Winkel: 45°
- Größe: DN 100

- Dichtelemente aus Elastomer für Steckmuffenverbindung
  DN 100
- Rohrschellen aus Stahl, mit Kombi-Gewinde M10/12,
  ohne Schalldämmung, für DN 100
- Sicherungsschellen aus verz. Stahl zur axialen
  Schubsicherung für druckbeaufschlagte Leitungen DN 100
- Stockschraube aus verz. Stahl, M10, Länge 200 mm
- Gleitmittel-Tube

Ablauf erfolgt in den Traufstreifen.

empfohl. Fabrikat:
LORO-X Power Drainjet (glw. zu LORO Serie 62)
o. glw.

Angebotenes Fabrikat/Typ:

_____________________
vom Bieter einzutragen
Menge: 2,000 St

**2.2.22.5 Rohr-Begleitheizung**
Rohr-Begleitheizung

Heizband zur Temperaturregelung des Rohres des Dachablaufes, welches durch die Attika zum Regenfallrohr geführt wird,
liefern und nach Herstellervorgaben montieren.

- selbstlimitierend
- Schutzisoliert (Schutzart III)
- zur Temperaturregelung im Rohr
- Nennspannung: 230V
- Ausführung: Temperatur regelbar
- Leistung: 9 W/m
- Länge: ca. 1,0m

Begleitheizung herstellen,
inkl. Anschluss- und Verbindungskasten,
inkl. Bohrungen,
inkl. Kabel,
einschl. systembedingten Zubehör und Befestigungsmaterialien.

Der Anschluss und die Verkabelung ist gesondert im EMSR-Gewerk ausgeschrieben.
Menge: 4,000 St

**2.2.22.6 Laubfangkorb auf Ablaufkörber**
Laubfangkorb auf Ablaufkörper

Kies- und Laubfangkorb aus verz. Stahl oder Edelstahl (nach Herstellervorgaben), passend zu vorherigen Positionen Dachablauf.

Komplett liefern und nach den Herstellervorschriften auf den Ablauf aufsetzten bzw. montieren.
Sicherstellen, dass der Korb den freien Wasserablauf gewährleistet und leicht zu reinigen ist.
Der Laubfangkorb ist begehbar.
Mit Abnehmbarer geschlitzter Abdeckung ca. 50x50cm (begehbar).

Innengröße: 500x500 mm
Höhe: ca. 200mm
Material: verz. Stahl/ Edelstahl V4A (nach Herstellervorgaben)
empfohl. Fabrikat:
ähnlich LORO-X Kontrollschacht universal begehbar
o. glw.

Angebotenes Fabrikat/Typ:

_____________________
vom Bieter einzutragen
Menge: 4,000 St

**2.2.22.7 Notablauf Speier**
Notablauf Speier

Wasserspeier liefern und nach Herstellervorschriften montieren,
inkl. Bohrungen, Stemm- und Einsetzarbeiten,
einschl. Anpass- und Schneidearbeiten, nach örtlichem Aufmaß,
einschl. systembedingten Zubehör und aller Befestigungsmaterialien,
einschl. Anschluss an Attikaabdichtung.

- für Notentwässerung mit Freispiegelströmung.
- Abflussleistung: 0,8 l/s bei 35 mm Wasserhöhe auf
  dem Dach
- mit Klemmflansch, als Los- und Festflanschkonstruktion
- Material: Edelstahl, nach DIN EN 1253
- Größe: DN 100
- Auslaufrohr: 800 mm

empfohl. Fabrikat:
LORO-X Wasserspeier mit Klemmflansch 800mm
o. glw.

Angebotenes Fabrikat/Typ:

_____________________
vom Bieter einzutragen
Menge: 6,000 St

**2.2.22.8 Anschluss Fallrohr an Grundleitung**
Anschluss Fallrohr an Grundleitung

Anschlussstück zur Verbindung eines Regenfallrohrs
DN 100 mit der Grundleitung PP-Rohr (erdverlegt)
DN 200.
Übergang mittels Form- und Verbindungsstücken aus
PP-Material, einschließlich aller erforderlichen Abdichtungsarbeiten.
Lieferung und fachgerechte Herstellung des Übergangs
an die bauseitige Grundleitung.
Menge: 4,000 St

*Hinweis: Prüfung Dachentwässerung*

**2.2.22.9 Spülen Leitung**
Spülen Leitung

Spülen der Entwässerungsleitungen nach Beendigung
der Bauarbeiten; einschließlich Protokollierung.

Die Spülung in Teilabschnitten ist einzukalkulieren!

Gesamtlänge: ca. 120 m
Menge: 1,000 psch

**2.2.22.10 Sichtprüfung**
Sichtprüfung Leitung

In die Sichtprüfungen sind einzubeziehen:
- Richtung und Höhenlage der Rohre
- Rohrverbindungen
- Schächte
- Dachentwässerung
- Wanddurchführungen
- Beschädigungen bzw. Deformationen an
  Rohren und Bauteilen

Sichtprüfung durchführen und protokollieren/dokumentieren.
Menge: 1,000 psch

**2.2.22.11 Druckprüfung**
Druckprüfung

Druck- und Dichtheitsprüfung DIN EN 1610, an Anschluss-, Sammel- und Fallleitungen, in mehreren Abschnitten, Prüfmedium Wasser/luft in Abstimmung mit Bauleitung
einschl. Entleeren der Leitungen, durchführen und protokollieren/dokumentieren.

Prüfdruck ist herstellerabhängig
Menge: 1,000 psch

##### 2.2.23 Putz- und Stuckarbeiten, Wärmedämmsysteme

*Hinweis: Sockelausbildung (Buntsteinputz)*

**2.2.23.1 Unterputz Sockel**
Unterputz Sockel

Ein Unterputz für den Buntsteinputz
liefern und herstellen.

der Unterputz besteht aus folgenden Ausführungsschritten/Materialien:
- Vorbehandlung
- Haftgrund
- Unterputz mit Armierung

Vorbehandlung:
Untergrund reinigen von groben Schmutz.

Haftgrund:
Haftgrund aus mineralischem, kunststoffvergütetem Werktrockenmörtel auf kleinflächig verbaute, extrudierte Polystyrol-Hartschaumplatten (XPS) mit glatter Oberfläche oder mit aufgerauter, entstaubter Schäumhaut, nach Ansteifung mit gezahntem Glätter liefern und verziehen.

Schichtdicke Auftrag: ca. 5 - 15mm
Festigkeitsklasse: CS III

Haftgrund mindestens 3 Tage aushärten lassen, bevor Unterputz aufgetragen werden kann.

Unterputz und Armierung:
Unterputz aus Zement liefern und anbringen.
Armierung aus Glasfaser liefern und auf dem Unterputz aufbringen.
Unterputz 1-lagig, im Außenbereich, im Sockelbereich.
Armierung vollflächig im Sockelbereich anbringen.

Unterputz:
- Putz: Zementmörtel
- Mörtelart: Normalputzmörtel (GP)
- Festigkeitsklasse: CS IV
- Schichtdicke: ca. 5 - 15mm
Herstellen eines planebenen Untergrundes, als optimale Basis/zur Schaffung einer perfekt geglätteten, ebenmäßigen Wandfläche für den nachfolgenden Buntsteinputz. Die Fläche wird gratfrei und ohne Kellenschläge ausgeführt, um ein homogenes und schattenfreies Oberflächenbild der Endbeschichtung zu gewährleisten.

Armierung:
- Stöße: mind. 100mm überlappend
- Armierung: Glasfasergewebe
Menge: 73,000 m²

**2.2.23.2 Buntsteinputz AW Sockel**
Buntsteinputz AW Sockel

Oberputz aus Kunstharzputz als Buntsteinputz im Spritzbereich/Sockelbereich Außenwand, mineralischer Unterputz armiert mit Glasgewebevlies,
Haftbrücke, unter Abschluss Feuchteschutzabdichtung gegen aufsteigende Feuchte,
liefern und montieren bzw. herstellen.
Mit vom Systemhersteller freigegebener Haftbrücke, vollflächiger, verstärkter Armierungsschicht sowie systemkonformer mechanischer Befestigung oder geeignetem Putzträger zur sicheren Haftung auf Unterputz ausführen.
Vollflächiger Auftrag mit Edelstahlkelle in nass in nass sowie anschließendes Abziehen und gleichmäßiges Glätten.

Art des Untergrunds: Unterputz
Oberputz: Dispersionsputz (Kunstharzputz)
Oberflächenbearbeitung: Buntsteinputz
Putzdicke: 2 mm
Farbton: nach Farbkonzept (nach Datenblatt)
Gesamthöhe: bis mind. 0,50m ü. GOK
  bis max. 10cm unter GOK
Dämmdicke: bis 15 cm
Menge: 73,000 m²

*Hinweis: Dach (Unterseite)*

**2.2.23.3 Deckenunterseite mit Tropfnasenprofil-Putz**
Deckenunterseite mit Tropfnasenprofil-Putz

Tropfnasenprofil/-struktur auf der Deckenunterseite herstellen.
Tropfnasen-/Wassernasenputz liefern und verarbeiten bzw. anbringen.
Herstellen einer architektonisch anspruchsvollen Tropfnase an der Deckenunterseite in Sichtbetonqualität (mit Ebenheitsqualität und Untergrund für Tropfnasenprofil-Putz, SB4).

Vor Arbeitsbeginn ist eine referenzfähige Musterfläche
(ca. 1 m²) am Objekt anzulegen und durch die Bauleitung/ den AG freizugeben. Musterfläche ist einzukalkulieren.

Aufspritzen eines zementgebundenen, hochdichten, 1-komponentigen, silica fume vergüteten Dünnputzes.

Ausführung:
- durch Spritzputz-Verfahren an der Unterseite der Decke im Reinwasserbehälter herstellen
- aufbringen einer Egalisierschicht
- aufspritzen des Dünnüutzes in einem Arbeitsgang
- Deckenhöhe: ca. 8,75 bis 9,15 m
- Tiefe der Tropfnase/Wassernase: ca. 10-15 mm
- Neigung so ausgebildet, dass Tropfen mittig vom RWB abtropfen (Vermeidung vom abtropfen an den Wänden oder über z.B. Überlauftulpe)

Der Dünnputz muss auf die zuvor aufgebrachte Egalisierschicht satt bis zum Ablaufen aufgespritzt werden, damit die Tropfnasenstruktur entsteht. Der erzeugte Effekt entsteht durch die Schwerkraft.
Dieser Vorgang wird jeweils einmal durchgeführt.

- Arbeitsgänge: 2
- Verbrauch: ca. 8-10kg/m²
- Druckfestigkeit: ca. 70 N/mm²
- Biegezugfestigkeit: ca. 8 N/mm²
- E-Modul (statisch): ca. 33.000 N/mm²
- Gesamtporositätsvolumen: < 10 % (Quecksilberdruckporosimetrie)
- Sehr gute Beständigkeit gegen hydrolytische Korrosion, Material mit KTW-Zulassung

Der aufgebrachte Putz muss mindestenseine Trinkwasserzulassung und die Prüfzeugnisse gemäß DVGW-Arbeitsblatt W270 sowie W347 aufweisen.
Der Putz mussmindestens den Typ 2 gemäß DVGW W300-4 entsprechen sowie die Anforderungen R4 nach EN 1504-3 erfüllen.

Bei Ausführung ist die Bodenplatte und der Wandbereich vor Verschmutzung zu schützen.

empfohl. Fabrikat:
Sika-110 HD
o. glw.

Angebotenes Fabrikat/Typ:

_____________________
vom Bieter einzutragen
Menge: 640,000 m²

**2.2.23.4 Zulage Deckenunterseite Randbereich**
Zulage Deckenunterseite Randbereich

Zulage zur Position zuvor Tropfnasenprofil-Putz
für Ausbildung der Deckenunterseiten-Randstreifen in geglätteter Ausführung.

Herstellung einer sauberen, gratfreien Oberfläche der Deckenunterseite-Randstreifen,
inkl. sorgfältiger Ausbildung der Übergange.

Randstreifenbreite: ca. 10 cm
Neigung: zur Tropfnasenstrukturfläche
Menge: 132,000 m

##### 2.2.31 Metallbauarbeiten

*Hinweis: Prüfbescheinigungen*
Prüfbescheinigungen

- Verzinkungsnachweis:
Die Schichtdicken für Zinküberzüge sind in DIN EN ISO 1461 Teil 1-3 geregelt.
Der Nachweis der erforderlichen Verzinkung ist durch den AN gemäß DIN EN 10204 als Werksbescheinigung der Verzinkung für alle Bauteile zu erbringen und dem AG zu übergeben.

- Stahlbauteile
Für die gelieferten Stahlbauteile sind dem AG die Werksbescheinigungen nach DIN EN 10204 des Herstellers zu übergeben.

Die dafür erforderlichen Aufwendungen sind in Einheitspreise einzurechnen und werden nicht gesondert vergütet.

*Hinweis: Werkstattplanung*
Werkstattplanung

Werkstattplanungen
sind durch den AN 5 Wochen vor Montagebeginn
(3-fach in Papierform und 1-fach digital)
prüffähig der Bauleitung des AG vorzulegen
zur Prüfung durch den Planverfasser.

Übergabe der geprüften Unterlagen mind.
2 Wochen vor Montagebeginn

Die Übergabe aller Unterlagen in digitaler Fassung
zusätzlich zur Quelldatei im PDF-Format (PDF/A) erfolgt
auf mit dem AG abgestimmten Datenträgern.

Erforderliche Prüfgebühren sind in die jeweiligen
Einheitspreise einzukalkulieren und unterliegen
keiner gesonderten Vergütung

Der Aufwand für wiederholte Prüfungen durch den
Planverfasser ist durch den AN zu tragen.

**2.2.31.1 Potentialausgleich herstellen**
Potentialausgleich herstellen

Alle Metallteile sind an den Potentialausgleich
anzuschließen vorbereitet mit Anschlusslaschen
bzw. Bohrungen mit Gewindeanschluss.
Menge: 1,000 psch

*Hinweis: Stahlbetonstützen (Zulaufrohr-Träger)*
Stahlbetonstützen (Zulaufrohrträger)

**2.2.31.2 Zulaufrohr-Träger**
Zulaufrohr-Träger

Zulaufrohr-Träger für Befestigung an Stahlbetonstützen
herstellen, liefern und montieren.

- Einbauort: zwischen zwei Stahlbetonstützen zur
  Befestigung/Auflagerung des Zulaufrohrs
- Einbauhöhe: ca. 2,99 m ü. GOK (ca. 2,95 m Höhe
  der Stütze)
- Material: Edelstahl 1.4404
- Profil: h=24 cm, b=12 cm, Flanschdicke t=10 mm,
  Stegdicke s=6 mm
- gewalzt, geschweißtes Profil mit gebeizt und passiviert
- Länge: ca. 5,10 m

Befestigt wird der Träger an den Einbauteilen in den Stahlbetonstützen an der Flanschlasche mit je vier Schrauben je Ende.

An dem Träger wir das Zulaufrohr mithilfe von jeweils zwei Schrauben befestigt.
Menge: 2,000 St

*Hinweis: Geländer auf Attika*

**2.2.31.3 Geländer auf Attika**
Geländer Attika

Geländer feststehend nach DIN EN ISO 14122-3 und einschlägigen Unfallverhütungsvorschriften,
als eigenständige Stahlkonstruktion,
aus rundem Stahlrohr zur Absturzsicherung im Bereich der Attika im Außenbereich, bestehend aus Handlauf und Pfosten
herstellen, liefern und nach Herstellervorschriften montieren bzw. herstellen.

wie folgt herstellen:
- Handlauf aus rundem verz. Stahlrohr, grundiert,
  auf den Pfosten verschraubt
- Pfosten/ Geländerstützen aus rundem Stahlrohr, grundiert
- unterer Holm aus rundem Stahlrohr, grundiert
- Befestigung: seitlich an eingedichteter Stahlkonsole montiert, die vor Dachabdichtungsarbeiten auf der Attika montiert und ausgerichtet werden muss. Montiert mit zugelassenen Ankerdübeln (mit DiBT / ETA Zulassung)

- Handlauf 48,3x3,2 mm
- Pfosten 48,3x3,2 mm
- unterer Holm 48,3x3,2 mm

Geländerhöhe: 1,00m ü. OKFF (0,50m über Rohbau Brüstung)
aufnehmbare Horizontallast: qk = 0,50 kN/m

Werkstoff: alle Stahlteile sind feuerverzinkt nach DIN EN1461
Ausführungsklasse:
EXC2 gemäß DIN EN 1993-1-1/NA: 2015-08 NDP zu C.2.2 (4)
Korrosivitätskategorie: C3
Schutzdauerklasse: VH  gemäß
DIN EN ISO 14713-1 Tabelle 2 mit einer
Mindestschichtdicke von 140 mm nach
DIN EN ISO 1461 feuerverzinken,
Hohlprofile mit Luftöffnungen versehen

Geländerkonstruktion nach Werkstattplanung und geprüfter Satik des AN
herstellen, liefern und montieren einschl. aller Kleineisenteile, Befestigungs- und Verankerungsmittel sowie
herstellen der erforderlichen Bohrungen, Stemm-, Einsetzarbeiten und aller Schraub- bzw. Schweißverbindungen.
Baustellenschweißungen und nachträgliche Bohrungen/Zuschnitte auf verzinktem Material sind nicht zugelassen.
Vor Beginn der Fertigung ist das Aufmaß zu erstellen, um Beschädigungen auf der Baustelle zu vermeiden.
Verzinkte Bauteile werden vor Ort montiert und eine Nachbehandlung wird dadurch ausgeschlossen.

Prüfung durch Prüfingenieur ist einzukalkulieren.
Menge: 130,000 m

**2.2.31.4 Zul. selbstschli. Tür im Geländer Dach**
Schranke im Geländer Dach

Zulage zur Geländerposition Dach aus Stahl feuerverzinkt
für selbstschließende Tür als Durchgangssperre vor Steigleiter in
Geländer nach DIN EN ISO 14122-3 (Sicherheitsschranke
vor der Steigleiter), aus  Stahlprofilen feuerverzinkt,
herstellen, liefern und betriebsfertig nach Herstellerangaben montieren.

Breite: ca. 92 cm,
(anpassen an Übersteigbügel Steigleiter aus GFK)
Höhe: 1,00 m
Menge: 2,000 St.

*Hinweis: Steigleiter nach ASR A1.8 (verz. Stahl)*

**2.2.31.5 Steigleiter**
Steigleiter

Einzügige Steigleiter mit Seitenholmen und Sprossen aus verzinkten Rechteckrohren nach ASR A1.8 und gemäß DIN 18799-1, mit Rückenschutz,
für den nachträglichen Einbau an Massivbauteilen im Außenbereich,
inkl. Bohrungen und Befestigungsmaterial,
herstellen, liefern und nach Herstellervorschriften aufstellen bzw. montieren, einschl. aller Kleineisenteile, Befestigungs- und Verankerungsmittel sowie
herstellen der erforderlichen Bohrungen, Stemm-, Einsetzarbeiten und aller Schraub- bzw. Schweißverbindungen.

Die Steigleitern führen vom Dach der Armaturenkammer zum Dach der Reinwasserbehälter.

bestehend aus:
- Holme aus Kastenprofil
- Lichter Holmabstand ca. 50 cm, Holmbügel
  mind. 1,00 m  über obere Podestebene
- Ausstiegsholme Höhe 1,10 m über
  Austrittsebene
- mit abgerundeten Außenkanten (75x26x2 mm)

- U-Profilsprossen
- trittsicher mit profilierter Oberfläche rutschhemmend R12, mit rutschfesten  Riefungen
- Sprossenabstand 28 cm
- Sprossenbreite: 40 cm

- Wandabstand: 20 cm
- zzgl. 25 cm U120-Profil-Stahlkonsole (S235 feuerverzinkt) sind einzudichten, in Fassade integriert

- mit Rückenschutzbügel, ab ca. 2,80m Leitersteighöhe
- aus Schutzringen, Quadratrohr 25x15mm
- Rückenschutz-Durchgang 70 cm
- vertikale Schutzgestänge aus jeweils 5 Rundrohren (18x2,5mm)
- max. ein Rohr am seitlichen Ausstieg unterbrechen

- mit Zwischenpodest (wird in gesonderter Position abgerechnet)

- Steighöhe/Steiglänge: ca. 7,80 m  (ca. 10,8m ü. GOK) (Leitersteighöhe ca. 6,70 m)
- Breite: 600 mm
- Material Leiter: Aluminium, 2 mm
- Material Stahlkonsole: feuerverzinkter Stahl
nach EN 10027-1: S235JR
nach EN 10027-2: 1.0037
Verzinkung nach DIN EN ISO 1461
- Ausführungsklasse: EXC2 gemäß DIN EN 1993-1-1/NA: 2015-08 NDP zu C.2.2 (4)
- Korrosivitätsklasse: C3
- Schutzdauerklasse: VH gemäß
DIN EN ISO 14713-1 Tabelle 2 mit einer
Mindestschichtdicke von 140 mm nach
DIN EN ISO 1461 feuerverzinken,
Hohlprofile mit Luftöffnungen versehen.

Steigleiterkonstruktion nach Werkstattplanung und geprüfter Statik des AN
herstellen, liefern und montieren.
Baustellenschweißungen und nachträgliche Bohrungen/Zuschnitte auf verzinktem Material sind nicht zugelassen.
Vor Beginn der Fertigung ist das Aufmaß zu erstellen, um Beschädigungen auf der Baustelle zu vermeiden.
Verzinkte Bauteile werden vor Ort montiert und eine Nachbehandlung wird dadurch ausgeschlossen.

Prüfung durch Prüfingenieur ist einzukalkulieren.

empfohl. Fabrikat:
System ALESKU (Fabr. Steigtec)
o. glw.

Angebotenes Fabrikat/Typ:

_____________________
vom Bieter einzutragen
Menge: 2,000 St

**2.2.31.6 Podest mit Geländer**
Podest mit Geländer

Podest mit Geländer und Seitenausgang aus verzinktem Blech,
mit Seitenausstieg,
für den nachträglichen Einbau an Massivbauteilen im Außenbereich,
inkl. Bohrungen und Befestigungsmaterial,
herstellen, liefern und nach Herstellervorschriften montieren,
einschl. aller Kleineisenteile, Befestigungs- und Verankerungsmittel sowie
herstellen der erforderlichen Bohrungen, Stemm- und Einsetzarbeiten und aller Schraub- bzw. Schweißverbindungen.

Das Podest befindet sich auf Höhe des Bullauges, auf Konsoltraggerüst.

Wartungspodest:
- mit 3 Seitig Geländer H=1,10m
- integrierter Durchgangssperre (Geländertür) als Absturzsicherung zum Seitenausstieg der seitlichen Steigleiter
-  Lichte nutzbare Podestgrundfläche 1,20mx1,20m als Aluminiumsystemkonstruktion aus Stragpressprofilen gefertigt nach Herstellerangaben auf Stahl-Kragkonsolkonstruktion
- mit Gitterrost
- farbbeschichtet nach Farbkonzept in grau DB 702
- Alle Aluminiumoberflächen silber eloxiert E6/EV1

Gitterrost:
- Gitterrost Masche 30x10
- als R11
- feuerverzinkt
- als Standfläche auf Winkelprofilauflagen ist geplant

Kragkonsolkonstruktion:
- Bestehend aus 2 Konsolen aus 3 verschweißten Stäben U100 S235 Profilen als geschweißte Rahmenkonstruktion
- mit werksseitig vorbereiteten Schraubanschlüssen, zum Toleranzausgleich und zur Befestigung an je 2 weiteren Distanzhaltern aus QR100x5
- S235 komplett feuerverzinkt DIN 1461 DIN EN ISO 1461
- farbbeschichtet nach Farbkonzept in grau DB 702
- Alle Aluminiumoberflächen silber eloxiert E6/EV1

- Abmessung Wartungspodest: ca. 120 x 120 cm
- Material Geländer, Podestrandträger: Aluminium E6/EV1
- Material Konsole, Gitterrost: feuerverzinkter Stahl
nach EN 10027-1: S235JR
nach EN 10027-2: 1.0037
Verzinkung nach DIN EN ISO 1461
Ausführungsklasse: EXC2 gemäß DIN EN 1993-1-1/NA: 2015-08 NDP zu C.2.2 (4)
Korrosivitätsklasse: C3
Schutzdauerklasse: VH gemäß
DIN EN ISO 14713-1 Tabelle 2 mit einer
Mindestschichtdicke von 140 mm nach
DIN EN ISO 1461 feuerverzinken,
Hohlprofile mit Luftöffnungen versehen

Podestkonstruktion nach Werkstattplanung und geprüfter Statik des AN
herstellen, liefern und montieren.
Baustellenschweißungen und nachträgliche Bohrungen/Zuschnitte auf verzinktem Material sind nicht zugelassen.
Vor Beginn der Fertigung ist das Aufmaß zu erstellen, um Beschädigungen auf der Baustelle zu vermeiden.
Verzinkte Bauteile werden vor Ort montiert und eine Nachbehandlung wird dadurch ausgeschlossen.

Prüfung durch einen Prüfingenieur ist einzukalkulieren.
Menge: 2,000 St

**2.2.31.7 Schauglasarmatur**
Schauglasarmatur

Lieferung und fachgerechter Einbau einer Schauglasarmatur,
inkl. Hochleistungsleuchte und Kamera,
zur außenliegenden Sichtkontrolle der Wasseroberfläche in einem Reinwasserbehälter.

Schauglasarmatur für Montage von außen flache Ausführung mit Ronde (eingeschweißt in Einbauteil) und zylindrischem Blechstreifen
Nennweite: DN 300

Schauglasarmatur bestehend aus:
- Schauglasarmatur
- Scheibenwischer
- Hochleistungsleuchte
- Kamera
- Bedienstation
- einschl. systembedingten Zubehör und aller Befestigungsmaterialien
- inkl. lichtdichter Verschlussklappe außenseitig befestigt und verriegelbar (vorgesetzter Schaltschrank in gesonderter Position abgerechnet)

Abmessungen Schauglasarmatur:
- Blockflansch ähnlich DIN28120-300-0 A, 1.4404, Æ400/325x15mm, beidseitige Planflächen walzblank
- Deckelflansch ähnlich DIN28120-300-0, 1.4301 o. ä., Æ385/325xca.10mm, ohne Rücksprung für Glas, 1 Planseite roh, sichtseitige Planfläche bearbeitet
- Natron-Kalk-Glas Qualität DIN8902, Æ350x15mm, mit zentr. Bohrung 10,5mm für drucklosen Betrieb

- Material: Edelstahl 1.4404, 1.4301, korrosionsbeständig, Glas
- Edelstahl PN0, gebeizt und passiviert
- Montageart: von außen am Ortbetonbehälter, ohne Öffnen des Behälters
- Einsatz: zur visuellen Kontrolle der Wasseroberfläche von außen

- Einbauhinweis: Einbau in Einbauteil DN500 im Ortbetonbehälter gemäß Herstellervorgabe (wird in gesonderter Position abgerechnet)

Alle Dichtungen, Schrauben und Montagematerialien sind im Lieferumfang enthalten und sind bei dem Einbau einzukalkulieren.

Scheibenwischer:
- Handantrieb inkl. Befestigungsschrauben
- mediumberührte Mechanik V4A, 1.4301
- Achse mit Wischblatt Silikon
- O-Ringe Viton
- mit Sprühvorrichtung
- Befestigung an Schauglasarmatur

Beleuchtung:
- Material: Edelstahlgehäuse
- SCH F » 2300lm (= mehr als 100W Halogen)
- inkl. Scharniere, Befestigungsmatrialien
- Schutzart: IP65/67
- mit dynamischer Leistungsregelung
- Bedienung Hochleistungsleuchte: über Handbetrieb möglich und über Bedienstation in EMSR-Raum/Leitwarte DFÜ möglich
- Stromversorgung über Kabel in Fassade verlegt
- Befestigung an Schauglasarmatur

Kamera:
- Netzwerkkamera im Edelstahlgehäuse, 1.4404
- Auflösung: 1920x1080 (Full HD)
- Remote Zoom: 4x
- Schutzart: IP66/68
- inkl. Systemkabel
- inkl. Leuchtenbefestigung, Winkel, Befestigungsmaterialien
- Stromversorgung über Kabel in Fassade verlegt
- Bedienung Kamera: über Bedienstation im EMSR-Raum/Leitwarte DFÜ möglich
- Befestigung an Schauglasarmatur

Elektrische Anschlüsse und Bedienstation gemäß Gewerk EMSR.

empfohl. Fabrikat:
Max Müller AG - SG-Armatur ähnlich DIN28120-300-0/Wischer WPD/ SVSN (Typ 51)
o. glw.

Angebotenes Fabrikat/Typ:

_____________________
vom Bieter einzutragen
Menge: 2,000 St

**2.2.31.8 Einbauteil für Schauglasarmatur**
Einbauteil für Schauglasarmatur

Einbauteil Edelstahlrohr Da508x4
liefern und in Schalung vor der Betonage montieren,
inkl. aller Schalungsarbeiten,
inkl. aller Abstützvorrichtungen.

- Größe: Di= 500 mm L=400
- mit dicht eingeschweißtem Rondenblech Da 500 Di 400 Blechdicke d=3 mm
- Material: Edelstahl, Werkszoff-Nr. 1.4404
- zur Aufnahme (eingeschweißt) der drucklosen Armatur (Bullauge) mit Blockflansch ähnl. DIN 28120 Da 400
- für Schauglasarmatur DN 300, mit größerem Rohrquerschnitt Di=500 mm für Wanddicke 400 mm)

empfohl. Fabrikat:
Max Müller AG - SG-Armatur ähnlich DIN28120-300-0/Wischer WPD/ SVSN (Typ 51)
o. glw.

Angebotenes Fabrikat/Typ:

_____________________
vom Bieter einzutragen
Menge: 2,000 St

**2.2.31.9 Schaltschrank**
Schaltschrank

Edelstahlschaltschrankgehäuse 760x760x300mm
liefern und nach Herstellervorgaben montieren.

- aus Edelstahl 1.4301
- mit zusätzlich ausgedämmt mit 6cm Dämmung aus XPS
- Rückwand und Montageplatte kreisförmig ausgeschnitten (Schnittqualität Lasergeschnitten, Anlassfarben entfernt, gebeizt und passiviert)
- luftdicht mit Fassadenmembran (Folie EPDM d= 2mm) eingedichtet
- mit Innenbeleuchtung, Erdungsanschluss, Luftdichtem Kabelübergängen/Kabeldurchführungen, Schutzfoliert
- Abdichtung gegen Staub und Wasser mit PU-Schaumdichtung
- mit 4 Wandbefestigungswinkeln montiert auf Thermostoppbeilagen (6mm Kunststoffbeilagen PA)
- mit Integrierter hygroskopisch gesteuerter Schaltschrankbelüftung mit Luftkanaldurchführung Bogenrohr D=200mm und Abdeckung in der Fassade 200x200mm als Regenabweisgitter hergestellt und eingedichtet

Zum Anschluss weiterer elektrischer Ausstattung aus vorherigen Positionen (Einbauteil und Schauglasarmatur) sind entsprechend Schutzart Anschlüsse und dichte Klemmdosen vorzusehen.

Einbauort: eine gedämmte schließbare Abdeckung für Sichtluke

empfohl. Fabrikat:
Rittal Basisschrank AX
o. glw.

Angebotenes Fabrikat/Typ:

_____________________
vom Bieter einzutragen
Menge: 2,000 St

*Hinweis: Drucktür zum Reinwasserbehälter (Edelstahl 1.4404)*

**2.2.31.10 Drucktür**
Drucktür

Druckbeständige Tür aus Edelstahl für runde Behälter, einflüglig, mit Zarge, 1 x 2 m,
Druckbeständige einflüglige Tür,
vollständig aus Edelstahl,
Werkstoff-Nr. 1.4404, statisch geprüft,
als Drucktür für runde Behälter,
herstellen, liefern und nach Herstellervorschriften montieren.

Tür zur Druckseite öffnend, einbaufertig, druckdicht, rechteckig, mit Zentralverschluss und Profilzylinder,
Abdichtung mittels mehrfach verpressbarem Verpressschlauch,
komplett  liefern und in Stahlbetonwand montieren,
einschl. aller Anschluss- und Abdichtungsarbeiten,
einschl. bauzeitliche Abdeckung und Verkleidung.

Drucktür:
- druckbeständig bis 10m Wassersäule
- zur Druckseite öffnend
- druckdicht, rechteckig mit Zentralverschluss
- mit integrierter Druckdichtung mit Materialeignungsnachweis nach KTW-Empfehlung
- einbaufertig, in die Schalung einbauen gemäß Herstellervorgaben
- aus Edelstahl
- Drucktür muss statisch geprüft sein
- Ausführung einmal DIN links,
  einmal DIN rechts

Türblatt:
- Blechstärke 5 mm
- Versteifungen aus U-förmig gekantetem Blech
- Druckseitig glattes Türblatt
- mit umlaufend eingeklebter, trinkwassergeeigneter und ozonbeständiger Vierkantgummidichtung/Vierkantsilikondichtung mit KTW- und DVGW W270 Zulassung
- Das Türblatt ist über stabile wartungsfreie Scharniere mit der Zarge verbunden
- das Türblatt muss demontierbar sein, wenn der Durchgangsquerschnitt durch Ihn eingeengt wird

Zarge:
- aus Edelstahl
- vierseitig umlaufend
- Größe: ca. 2350x1350mm
- mit dicht angeschweißten Edelstahlleisten zum Ausgleich des gebogenen Wandverlaufes
- mit beidseitigem sowie mittigem Dichtungsflansch vorgerichtet zum Schalungseinbau
- Transportösen angebracht

Zarge und Türblatt unter Schutzgas geschweißt, im Tauchbad gebeizt und passiviert.

- lichtes Öffnungsmaß B x H: 1,00m x 2,00m
- Druckhöhe: ca. 8,20 m
- Wanddicke: 40 cm
- Anschlag Breite/Dicke: 15/20 cm
- Material: Edelstahl, Werkstoff-Nr. 1.4404
- Anschlagsrichtung: einmal DIN links,
  einmal DIN rechts
- Zentralverschluss: beidseitig bedienbar

Die Verriegelung/Öffnung erfolgt an der Trockenseite über ein Handrad, wasserseitig über eine Kurbel.

Beidseitig überschalbar (Wandstärke ³300mm).

Einbau erhöht gegenüber der Bodenplatte Armaturenkammer.
Vor und nach der Drucktür ist eine Trittstufe aus Beton nach Zweitbeton Merkblatt und Trinkwasserberührt-KTW-Empfehlungsform mit geneigter Oberfläche aus Beton herzustellen (in gesonderter Position abgerechnet).

Vor Einbau ist die Werkplanung mit Materialnachweisen und die Drehrichtung mit dem Ag abzustimmen.
Fertigung nur nach örtlichem Aufmaß!

empfohl. Fabrikat:
HUBER SE - Drucktür TT7.Z 1000x2000
o. glw.

Angebotenes Fabrikat/Typ:

_____________________
vom Bieter einzutragen
Menge: 2,000 St

##### 2.2.38 Vorgehängte hinterlüftete Fassaden

*Hinweis: Außenwände (Verkleidung Aluelemente, Mineralfaserdämmung)*
Außenwände (Verkleidung Aluelemente, Mineralfaserdämmung)

Es sind die einschlägigen Normen, insbesondere DIN 18516-1 "Vorgehängte hinterlüftete Außenwandbekleidungen" und EN ISO 17660 (für Metallkonstruktionen), zu beachten.

Es sind alle Werks- und Montagepläne, statische Nachweise für die Unterkonstruktion (UK) und Zulassungen der verwendeten Materialien vorzulegen.

Fassadengesamtdicke ca. 25 cm

Zwischen Dämmung und Aluelement ist Luft (vorgehängte hinterlüftete Fassade).

Der AN hat eine Fassadenwerkplanung und Statik zu erstellen und diese nach den Vorgaben des AG nach den folgenden Position und Vorgaben zu optimieren.

**2.2.38.1 Untergrundvorbehandlung für nachfolgendes Dämmsystem.**
Untergrundvorbehandlung für nachfolgendes Dämmsystem.

Untergrund zur Vorbereitung für die Perimeterdämmung
auf Schmutz-, Staub-, Öl- und Fettfreiheit prüfen, Flächen von Schmutz und Staub reinigen.
Bereich Außenwand,
Gesamthöhe ca. 9,0 m
Menge: 1200,000 m²

**2.2.38.2 Dämmung für AW**
Dämmung für AW

Perimeterdämmung zwischen vorgehängter hinterlüfteter Fassade und Stahlbetonaußenwand,
einseitig mit Vlies kaschiert,
inkl. Sicherung durch mineralischem Klebemörtel,
liefern und nach Herstellervorschriften montieren.

Dämmplatte mit Stufenfalz und Strukturoberfläche (Drainagerillen), inkl. Vlies.
Das aufkaschierte Vlies filtert ankommendes Wasser und hält die Ablaufkanäle der Dämmplatte frei, so dass das Wasser druckfrei ablaufen kann.
Die vlieskaschierte Rillenseite muss zum Behälter auf dem Bauwerk angebracht werden, damit das Kondenswasser auf der Bauteil-Kondensationsschicht (Betonoberfläche) dauerhaft nach unten abgeführt werden kann.
Über Sockel mithilfe Drainageschicht abgeleitet.

- Wärmedämmung: Perimeterdämmplatte (EPS 035 PW)
- Ausführungsort: zwischen Fassadenelemente und Außenwand
- Brandverhalten: E gemäß DIN EN 13501-1
- Wärmeleitfähigkeit: 0,035 W/(mK)
- Dämmdicke: ca. 10 cm
- Befestigung: über mineralischen Klebemörtel, Sicherung durch dübeln nur wenn von nöten

Vor Arbeitsbeginn ist eine referenzfähige Musterfläche
(ca. 3 m²) am Objekt anzulegen und durch die Bauleitung/ den AG freizugeben. Musterfläche ist einzukalkulieren.

empfohl. Fabrikat:
RYGOL-Perimeterdämmplatte 035 PERI-DRÄN
o. glw.

Angebotenes Fabrikat/Typ:

_____________________
vom Bieter einzutragen
Menge: 1200,000 m²

**2.2.38.3 Drainageschicht für AW**
Drainageschicht für AW

Drainageschicht zwischen der Stahlbetonwand und der Dämmung.
Material liefern und einbauen bzw. herstellen.

Drainagematten oberhalb des Sockels zwischen Außenwand und Dämmung zusätzlich einbringen bzw. montieren.

Streifenbreite: zwischen 0,50 bis 2,00 m
Material: druckstabilen Drainagegitter (Kunststoff), beidseitig mit Vlies
Materialstärke: ca. 20 mm

Ausführung:
- ca. 0,5 bis 2,0 m breite Verlegebahnen über dem Sockelbereich (als Sockelanschlussdämmungsübergang
  von der EPS-Dämmung der AW)
- Abschluss des Vlieses nach außen über Sockelblech auf Sockeldämmung
- Abstimmung mit Abschlussblech der vorgehängten hinterlüfteten Fassade von nöten
Menge: 240,000 m²

**2.2.38.4 Unterkonstruktion für AW-Bekleidung**
Unterkonstruktion für AW-Bekleidung

Unterkonstruktion für Außenwandbekleidung aus Aluelementen liefern und nach Herstellervorschriften herstellen bzw. montieren.

bestehend aus:
- Aluminium-Profiltafel
- Klipp auf Klippsattel
- gebogenes Rundstahlrohr
- Wandhalter

Das gesamte System muss über eine bauaufsichtliche Zulassung verfügen.
Fugen aus Tragprofilstößen müssen mit den Fugen der Fassadentafeln übereinstimmen.
Profilabstände, Abmessung von Fest- und gleitpunkt sowie aller Befestigungs- und Verankerungsmittel nach statischer Berechnung ausführen.
Die Kontaktfläche zwischen Wandwinkel und Verankerungsgrund ist gemäß DIN 4113 zu behandeln.

Aluminium-Profiltafel Ausführung:
- Aluminium-Profiltafel senkrecht an Außenwand führen
- Stehfalzprofile an Aluminium-Profiltafeln befestigen

Klipp auf Klippsattel Ausführung:
- ist zur Befestigung der Aluminium-Profitafeln und als Abstandhalter

gebogenes Rundstahlrohr Ausführung:
- ist waagerecht zur Außenwand über Wandhalter an der Außenwand zu befestigen
- Durchmesser: ca. 80 mm
- Dicke: ca. 2,5mm
- Material: Aluminium (ALSiMg3)
- Befestigung mit (auf Minimalanzahl begrenzt) Dübeln an Wand
- Max. Bohrtiefe: 100mm

Wandhalter:
- stabförmig, L-Winkel
- aus Edelstahl-Glasfaser
- wärmebrückenfrei
- Größe: 140x100x3mm, l=200mm

Befestigung an Wand mit Thermostopmaterial.

Thermisches Trennelemennt:
- aus Kunststoff
- zwischen Wandgrund und Wandhalter der senkrechten Unterkonstruktion (Aluminium)
- passend zu den Wandhaltern
- Elementdicke max. 6mm
- zur Reduzierung der Wärmebrücken
entsprechend DIN 18516

Einschl. Trennlagen zur Vermeidung von Kontaktkorrosion zwischen Aluminium und Stahl.

empfohl. Fabrikat:
Kalzip Flexicon
o. glw.

Angebotenes Fabrikat/Typ:

_____________________
vom Bieter einzutragen
Menge: 1200,000 m²

**2.2.38.5 Verkleidung aus Aluelementen**
Verkleidung aus Aluelementen

Verkleidung hinter Dämmung mit Luftspalt,
nach Zeichnung und Aufmaß, entsprechend den Fachregeln herstellen,
liefern, montieren bzw. anbringen.
Lieferung und Montage nach Herstellervorschriften aller notwendigen Kantteile für Laibungen, Stürze, usw.
Material und Farbe wie die Fassadenelemente.

Material:
- falzbare Aluminium-Profilscharen
- die Falze werden maschinell vorprofiliert und geschlossen
- Winkel-Stehfalz-Profiltafel

Oberfläche/ Farbe:
- Hochwertige Aluminium-Oberfläche nach Wahl des AG (z.B. farbpatiniert oder HPC-bandbeschichtet)
- Struktur glatt oder liniert
- grau nach Farbkonzept beschichtet

Fugenausbildung:
Die Ausbildung der vertikalen und horizontalen Stöße hat technisch zwängungsfrei sowie nach den geltenden Fachregeln des Klempnerhandwerks und den Herstellervorschriften zu erfolgen.

Ausführung:
- Höhe: ab Sockel (ca. 0,50 m ü. GOK) bis unter
  Attikablech(ca. 10,17m ü. GOK )
- Befestigung über Unterkonstruktionsposition
- die Festpunktausbildung der einzelnen Schare erfolgt mittels Festhaften gemäß der normativen Regelung des Herstellers
- die Scharen sind aus einer Länge zu  fertigen
- sonstige Befestigungen nur mit Schiebehaften
- es sind Schiebehaften mit abgerundeten Ecken zu verwenden, Abstand und Anzahl/m² nach ATV DIN 18339 und nach Fachregeln des Herstellers.

Scharenlänge, Bandbreite und Achsmaß sind nach statischen Erfordernissen und architektonischem Bild festzulegen.
- senkrechten mehrfach gesickt und rollengeformt/gekanteten U-förmigen Alu-Profilblechtafeln
- Größe: ca. 65x333mm
- mit links und rechts als Wulst geformten Profilabschluss, der ineinander längsverschieblich eingezogen, eine verbindungsmittelfreie stabile Längsverbindung (ähnlich Stehfalz) von aneinandergereihten Profiltafeln ermöglicht, und gleichzeitig die Abstandskonsolen windstabil und längs verschieblich eingefalzt einbindet
- Befestigung über anhängen an horizontalen Unterkonsturktion

Die abschließenden Bleche für den Sockelbereich, den Attikaabschluss und die zwei Innenecken je Reinwasserbehälter werden in gesonderten Positionen abgerechnet.

empfohl. Fabrikat:
Kalzip Flexicon
o. glw.

Angebotenes Fabrikat/Typ:

_____________________
vom Bieter einzutragen
Menge: 1200,000 m²

**2.2.38.6 Sockelblech AW-Bekleidung**
Sockelblech AW-Bekleidung

Die abschließenden Sockelbleche für die Außenwandbekleidung herstellen, liefern und nach Herstellervorschriften montieren.

Der Abschluss des Stehfalz-Profils im Bereich des Sockels besteht aus:
- Sockelblech
- Lochblech
- Abschlussblech
- den jeweils dazugehörigen Schrauben und Befestigungsmittel

Sockelbereich Ausführung:
- Abschluss über Sockel
- am Stehfalzprofil über Schrauben ein Sockelblech anbringen, gegen Spritzwasser und sauberen Abschluss
- an Dämmung über Schrauben ein Abschlussblech zwischen der Dämmung und der Sockeldämmung Richtung Verbundklipp-halter  anbringen sowie ein Lochblech an der Dämmung zwischen Dämmung und Aluelement anbringen

Herstellen, liefern und montieren der Bleche im Sockelbereich,
inkl. Bohrungen und Befestigungsmaterial, einschl. aller Kleineisenteile und Verankerungsmittel sowie herstellen der erforderlichen Stemm-, Einsetzarbeiten und aller Schraubverbindungen.

empfohl. Fabrikat:
Kalzip Flexicon
o. glw.

Angebotenes Fabrikat/Typ:

_____________________
vom Bieter einzutragen
Menge: 120,000 m

**2.2.38.7 Attikablech AW-Bekleidung**
Attikablech AW-Bekleidung

Die abschließenden Attikableche für die Außenwandbekleidung herstellen, liefern und nach Herstellervorschriften montieren.

Der Abschluss des Stehfalz-Profils im Bereich der Attika besteht aus:
- Lochblech
- U-Schließblech, gekantet
- Haltebügel
- den jeweils dazugehörigen Schrauben und Befestigungsmittel

Attika Ausführung:
- Abschluss unterhalb des Attikableches
- an der Dämmung wird ein Haltebügel befestigt, welcher Anschließend über eine Schraube an der Stehfalz-Profiltafel befestigt wird, damit das Aluelement in seiner Position unter dem Attikablech verweilt
- zusätzlich wird ein Lochblech zwischen der Profiltafel und dem Attikablech befestigt
- am Abschluss der Profiltafel wird ein U-Schließblech gekantet und mit Schrauben befestigt

Herstellen, liefern und montieren der Bleche im Attikabereich,
inkl. Bohrungen und Befestigungsmaterial, einschl. aller Kleineisenteile und Verankerungsmittel sowie herstellen der erforderlichen Stemm-, Einsetzarbeiten und aller Schraubverbindungen.

empfohl. Fabrikat:
Kalzip Flexicon
o. glw.

Angebotenes Fabrikat/Typ:

_____________________
vom Bieter einzutragen
Menge: 120,000 m

**2.2.38.8 Inneneckenblech AW-Bekleidung**
Inneneckenblech AW-Bekleidung

Die abschließenden Inneneckenbleche für die Außenwandbekleidung herstellen, liefern und nach Herstellervorschriften montieren.

Der Abschluss des Stehfalz-Profils im Bereich der Innenecken mit weit auseinanderliegenden Verbundklipp-haltern bestehen aus:
- Winkel
- Stützprofil
- den jeweils dazugehörigen Schrauben und Befestigungsmittel

Innenecken bei weit auseinanderliegenden Verbundklipp-haltern Ausführung:
- Ausführung in den Innenecken zwischen Reinwasserbehälter und Armaturenkammer
- die aufeinander zuführenden Profiltafeln werden zugeschnitten und mit einem Winkel abgedeckt und über Schrauben miteinander verbunden
- die Innenecke wird mithilfe von Stützprofilen in ihrer Position gehalten und über Schrauben an den Wandhaltern befestigt

Der Abschluss des Stehfalz-Profils im Bereich der Innenecken nah aneinanderliegenden Verbundklipp-haltern bestehen aus:
- Ortgang-Verstärkungsprofil, Sturmhaken
- Abschlussblech
- den jeweils dazugehörigen Schrauben und Befestigungsmittel

Innenecke bei nah aneinanderliegenden Verbundklipp-haltern Ausführung:
- Ausführung in den Innenecken zwischen Reinwasserbehälter und Armaturenkammer
- auf dem letzten in die Innenecke führenden Verbundklipp-haltern wird ein Abschlussblech und einem Ortgang-Verstärkungsprofil (Sturmhaken) über den Stehfalz-Profiltafeln befestigt

Herstellen, liefern und montieren der Bleche im Inneneckenbereich,
inkl. Bohrungen und Befestigungsmaterial, einschl. aller Kleineisenteile und Verankerungsmittel sowie herstellen der erforderlichen Stemm-, Einsetzarbeiten und aller Schraubverbindungen.

empfohl. Fabrikat:
Kalzip Flexicon
o. glw.

Angebotenes Fabrikat/Typ:

_____________________
vom Bieter einzutragen
Menge: 43,000 m

*Hinweis: Außenwände (PV-Anlage)*
Außenwände (PV-Anlage)

Bei der Ausführung/Planung/ Statik Außenwände und der Aluelementfassadenbekleidung muss die Solaranlage bei der Gestaltung und Planung einbezogen werden.

Ausführung der PV-Anlagen-Installation erfolgt in zwei getrennten Bauabschnitten.
In der aktuellen Phase erfolgt die Errichtung der PV-Fassadenmodule.
Die technische Inbetriebnahme erfolgt, zusammen mit der Inbetriebnahme der PV-Dachmodule, für einen späteren Realisierungszeitraum (nächster Bauabschnitt/Los).

**2.2.38.9 Monokristallines Solarmodul 450 Wp für Fassadenanlage**
Monokristallines Solarmodul 450 Wp für Fassadenanlage

Lieferung und Montage von matt-schwarzen Solarmodulen  mit folgenden Eigenschaften:

- monokristalline Solarzellen
- Max. Abmessungen (LxBxH): 1762mm x 1134mm x 30mm
- Doppelglas-Einbettung mit bifazialen monokristallinen Halbzellen
- Leistung: mind. 450 Wp
- Anzahl der Zellen pro Modul: 72 Stück
- Deckmaterial: Solarglas mit Antireflexionsbeschichtung
- Rahmen: Aluminium, Hohlkammerrahmenprofil, matt-schwarz
  eloxiert
- Anschlussdose: IP65
- Leistungssortierung: nur positiv!, -0 Wp bis +5 Wp über
  Nennleistung im MPP
- Maximale Systemspannung: 1.500 V

Fabrikat / Typ:
'..................................................'
vom Bieter einzutragen
Menge: 62,000 St

**2.2.38.10 Solar-Fassaden-Montagesystem**
Solar-Fassaden-Montagesystem

Lieferung und Montage Solar-Fassade-Montagesystem,
passend zu angebotenem Fassadensystem und Solarmodulen,
nach Statik und Wahl AN,

inkl. Anschluss an äußeren Blitzschutz/Potentialausgleich
mittels genormter Verbindungen, Blitzschutzdraht, Blitzschutzklemmen sowie Kleinmaterial.

Fabrikat / Typ:
'..................................................'
vom Bieter einzutragen
Menge: 62,000 St

**2.2.38.11 Lieferung, Verlegung und Anschluss Solarleitung**
Lieferung, Verlegung und Anschluss Solarleitung

Solarkabel 1 x 6 mm² Bauart H1Z2Z2-K, zertifiziert gemäß EN 50618, Flammwidrig nach IEC 60332-1-2, Witterungs-/UV beständig nach EN 50618, Anhang E, Ozonbeständig nach EN 50396
Gute Kerb- und Abriebfestigkeit, Halogenfrei nach IEC 60754-1 (Anteil halogensäurehaltiger Gase), Korrosivität der Brandgase
nach IEC 60754-2 (Aziditätsgrad)

Solarkabel 1 x 6 mm² Bauart H1Z2Z2-K, Farbe schwarz liefern und unter den Solarmodulen entlang des Gestells sowie vom Dach zum Wechselrichter verlegen. Anschluss der Stringleitungen an die Solarmodule mit passenden Kupplungssteckern und Kupplungsbuchsen.

Die Stringleitungen sind wechselrichterseitig mit witterungsbeständigen Kabelbeschriftungsschildern zu versehen.
Menge: 200,000 m

**2.2.38.12 Alu-Kabelkanal Sonderkantung 200 x 20 mm**
Alu-Kabelkanal Sonderkantung 200 x 20 mm

Alu-Kabelkanal Sonderkantung 200 x 20 mm
liefern und montieren.

- mit Befestigungsösen zur Verlegung aller DC-Kabel von der Photovoltaikanlage an der Fassade und auf dem Dach
- inkl. Potentialausgleich
- inkl. Befestigungs- und Verlegematerial
Menge: 40,000 m

**2.2.38.13 Kabeldurchführung für Blechfassade**
Kabeldurchführung für Blechfassade

Kabeldurchführung für die Blechfassade zur Verlegung der DC-Kabel und Potentialausgleichskabel hinter die Fassade inkl. Installationsmaterial liefern und montieren.
Menge: 12,000 St

**2.2.38.14 ALU-Kabelschutzkanal**
ALU-Kabelschutzkanal

ALU-Kabelschutzkanal zur Verlegung der DC-Kabel und Potentialausgleichskabel von der Blechfassade zum Kabelschutzkanal im Erdreich inkl. Verlegematerial liefern und verlegen.

Länge: ca. 0,80m
Abmessung: 200x100mm
Deckelbreite: 200mm
Menge: 4,000 St

**2.2.38.15 DC-Trennschalter für Feuerwehr**
DC-Trennschalter für Feuerwehr

Einen DC-Trennschalter zwischen PV Generator an der Fassade und Wechselrichter zum Abschalten der Energie. Fernauslösung durch integrierten Unterspannungsauslöser 230 V, 50 Hz und Not-Aus-Taster Rückmeldung des Schaltzustandes mittels Hilfsschalter 1 Schließer und 1 Öffner inkl.
Befestigungsmaterial liefern und montieren.

empfohl. Fabrikat:
EATON SOL30X6-SAFETY-MC4-U(230V50HZ) DC-Trennschalter
o. glw.

Angebotenes Fabrikat/Typ:

_____________________
vom Bieter einzutragen
Menge: 2,000 St

**2.2.38.16 Steuerkabel Not-Aus für DC-Trennschalter**
Steuerkabel Not-Aus für DC-Trennschalter

Steuerkabel NYM-J 5x1,5 mm² zwischen Not-Aus-Taster und DC-Trennschalter, liefern, verlegen und anschließen.
Menge: 100,000 m

##### 2.2.42 Gas-, Wasserinstallation; Leitungen, Armaturen

*Hinweis: Rohrleitungen/ Formstücke*
Wassertechnische Ausrüstg. - Technolg. Rohrleitungen

Rohrleitungen/ Formstücke

Soweit nicht anders vermerkt, sind alle Rohrverbindungen zu verschweißen.

Wenn nicht anders beschrieben sind Rohrleitungen und Formstücke aus Edelstahl 1.4404 herzustellen.

Ausführung nach DIN EN 10220.

Alle Öffnungen der Rohrstränge sind während der Bauzeit dicht zu verschließen.

*Hinweis: Überlauf*

**2.2.42.1 Edelstahlrohr DN 300 Überlauf**
Rohrleitung Edelstahl DN 300 Überlauf

Rohr DN 300 (außen Ø 323,9 x 3,0 mm)
aus Edelstahl 1.4404,
einschl. Anpass- und Schneidearbeiten, Passstücke nach örtlichen Aufmaß, Einbau in Teillängen,
liefern und montieren bzw. herstellen.

Ausführung der Rohrverbindungen durch Schweißen ist abweichend von DIN 18307 in den Einheitspreis einzurechnen.

Die Formstücke, Flansche und Flanschverbindungen werden gesondert vergütet.
Menge: 12,000 m

**2.2.42.2 Bogen 90° Edelstahlrohr DN 300 Überlauf**
Bogen 90° für Rohrleitung Edelstahl DN 300 Überlauf

wie Position zuvor, jedoch:

Bogen 90° für Edelstahlrohr DN300 (Ø 323,9 x 3,0 mm),
nach DIN EN 10253-3, Toleranzen nach DIN EN ISO 1127
Bauart 3D, Typ A
Menge: 2,000 St

**2.2.42.3 konz. Reduzierstück Edelstahlrohr DN 500/300 Überlauf**
konzentrisches Reduzierstück Edelstahl DN 500/300 Überlauf

wie Position zuvor, jedoch:

konzentrisches Reduzierstück DN 500/300
(Ø 508,0/ Ø 323,9 mm),
 Wandstärke = 3,0 mm
L = 508 mm
nach DIN EN 10253-3
Menge: 2,000 St

**2.2.42.4 Vorschweißflansch DN 300 Überlauf**
Vorschweißflansch Edelstahl DN 300 Überlauf

Vorschweißflansch
DN300 PN10,
Flanschtyp nach DIN EN 1092-1, Typ 11, Form B,
aus Edelstahl 1.4404,
passend zum vorbeschriebenen Edelstahlrohr,
liefern und montieren bzw. herstellen.

Die Flanschverbindungen werden gesondert vergütet.
Menge: 2,000 St

**2.2.42.5 Flanschverbindung DN 300 Überlauf**
Flanschverbindung DN 300 Überlauf

Herstellen der Flanschverbindung
inkl. Bohrungen und Befestigungsmittel z.B. Schrauben aus Edelstahl 1.4301
Muttern und Unterlegscheibe aus Edelstahl 1.4571,
Dichtung mit KTW und W270 Zulassung
Herstellung der Schraubverbindungen ohne
Montagepaste.

Nennweite: DN300
Druckstufe: PN10
Menge: 2,000 St.

*Hinweis: Zulauf*

**2.2.42.6 Edelstahlrohr DN 400 Zulauf**
Rohrleitung Edelstahl DN 400 Zulauf

Rohr DN 400 (Ø 406,4 x 4,0 mm),
aus Edelstahl 1.4404,
einschl. Anpass- und Schneidearbeiten, Passstücke nach örtlichen Aufmaß, Einbau in Teillängen,
liefern und montieren bzw. herstellen.

Rohr inkl. Bohrungen zur Einspeisung von flüssigen Medien (Wasser) in runde Reinwasserbehälter.

Ausführung der Rohrverbindungen durch Schweißen ist abweichend von DIN 18307 in den Einheitspreis einzurechnen.

Die Formstücke, Flansche und Flanschverbindungen werden gesondert vergütet.

Bohrungen je Zulaufrohr, Länge ca. 7,50m:
- zur Ermöglichung einer gezielten und gerichteten Behälterdurchströmung
- im Mittel 12 Bohrungen je Meter
- Größe: 40 mm
- inkl. entgraten, beizen und passivieren
- Position/Lage der Bohrungen nach Planungsunterlagen
Menge: 15,000 m

**2.2.42.7 Vorschweißflansch DN 400; Zulauf**
Vorschweißflansch Edelstahl DN 400 Zulauf

Vorschweißflansch
DN 400 PN10,
Flanschtyp nach DIN EN 1092-1, Typ 11, Form B,
aus Edelstahl 1.4404,
passend zum vorbeschriebenen Edelstahlrohr
liefern und montieren bzw. herstellen.

Die Flanschverbindungen werden gesondert vergütet.
Menge: 4,000 St

**2.2.42.8 Blindflansch DN 400 red. Blattstärke; Zulauf**
Blindflansch Edelstahl DN400 Zulauf

Blindflansch mit reduzierter Blattstärke
DN 400 PN10,
Flanschtyp nach DIN EN 1092-1, Typ 5, Form A,
aus Edelstahl 1.4404,
liefern und montieren bzw. herstellen.

Einschl. 1 Stück Entlüftungsbohrung (D=12 mm) und 1 Stück Entleerungsbohrung (D=12 mm), entgratet, gebeizt und passiviert

Die Flanschverbindungen werden gesondert vergütet.
Menge: 2,000 St

**2.2.42.9 Flanschverbindung DN 400; Zulauf**
Flanschverbindung DN 400

Herstellen der Flanschverbindung,
inkl. Bohrungen und Befestigungsmittel z.B. Schrauben aus Edelstahl 1.4301
Muttern und Unterlegscheibe aus Edelstahl 1.4571,
Dichtung mit KTW und W270 Zulassung
Herstellung der Schraubverbindungen ohne
Montagepaste.

Nennweite: DN 400
Druckstufe: PN10
Menge: 4,000 St.

*Hinweis: Entnahme/ Ablauf*
Entnahme/Ablauf

Die Verlegung der Entnahmeleitungen der Reinwasserbehälter erfolgt erdverlegt und vor der Herstellung der Bodenplatten der Reinweinwasserbehälter.

**2.2.42.10 PE-Rohr 355x21,1mm; Entnahme/Ablauf**
Rohrleitung PE-RC 355x21,1 mm; Entnahme/Ablaufleitung

Rohr aus PE-RC(Ø 355 x 21,1 mm),
DVGW Zulassung
einschl. Anpass- und Schneidearbeiten, Passstücke nach örtlichen Aufmaß, Einbau in Teillängen,
liefern und montieren bzw. herstellen.

Das Kürzen von Rohren bzw. das Herstellen von Passlängen ist gemäß Verlegeanleitung vorzunehmen und in den EP einzurechnen.
Ausführung der Rohrverbindungen durch Schweißen ist abweichend von DIN 18307 ebenfalls einzurechnen.
Zur Rohrverlegung sind die einschlägigen Verlegerichtlinien des Herstellers zu beachten.
Die in den Bauzeichnungen angegebenen Rohrsohlhöhen und die Gefälle sind einzuhalten.

Die Formstücke, Flansche und Flanschverbindungen werden gesondert vergütet.
Menge: 20,000 m

**2.2.42.11 PE-Sonderflansch d355x23,7mm DN300 PN10**
Sonderflansch PE d315x18,7mm DN250 PN10

Sonderflansch PE d315x18,7mm, DN250 PN10
mit langem Schweißende

Die Flanschverbindungen werden gesondert vergütet.
Menge: 2,000 St

**2.2.42.12 PE-Bogen 90° d355x23,7mm r/d=1,0**
PE-Bogen 90° d355x23,7mm r/d=1,0

PE-Bogen 90° d355x23,7mm r/d=1,0
mit langen Schweißenden
Menge: 2,000 St

**2.2.42.13 Sonderformteil PE-Flansch DN300 PN10 mit langen Anschlussrohr 355x21,1mm**
Sonderformteil PE-Flansch DN300 PN10 mit langen Anschlussrohr 355x21,1mm Entnahme/Ablaufleitung

wie Position zuvor, jedoch:

Sonderformteil PE-Flansch DN300 PN10 mit langen Anschlussrohr 355x21,1mm
bestehend aus PE Sonderflansch DN300 PN10 und
passendem Rohr PE-RC 255x21,1mm
Bauteillänge = 1,0m

Die Flanschverbindungen werden gesondert vergütet.
Menge: 2,000 St

**2.2.42.14 PE-Schweißmuffe 355mm**
PE-Schweißmuffe 355mm Entnahme/Ablaufleitung

Elektroschweißmuffe für Schweißverbindung
355 mm liefern und mit einem autorisierten Schweißgerät einbauen.
Menge: 8,000 St

**2.2.42.15 Flanschverbindung DN300; Ablauf/Entnahme**
Flanschverbindung DN300 erdverlegt Entnahme/Ablaufleitung

Herstellen der Flanschverbindung,
inkl. Bohrungen und Befestigungsmaterial z.B. Schrauben aus Edelstahl V2A,
Muttern und Unterlegscheibe aus Edelstahl V4A,
Dichtung mit KTW und W270 Zulassung
Herstellung der Schraubverbindungen mit
Montagepaste.

Mit Korrosionsschutzbinde umwickeln.

Nennweite: DN300
Druckstufe: PN10
Menge: 2,000 St.

**2.2.42.16 Ringraumdichtung 450/355**
Ringraumdichtung 450/355

Dichtungseinsatz als nicht geteilte Dichtung, mit asymmetrisch
profilierten Stahlringen in Edelstahl 1.4404, mit wasserdicht verschweißten Bolzen,
mit Elastomer-Dichtung, Dichtbreite 27 mm,
aus EPDM,
Dichtigkeit gegen nicht drückendes Wasser,

AD Medienleitung 355 mm
ID Durchführungsöffnung 450 mm
Menge: 2,000 St

*Hinweis: Überprüfung Rohrleitung*
Überprüfung Rohrleitungen

**2.2.42.17 Sichtprüfung Rohrleitungen**
Sichtprüfung Leitungen

Sichtprüfung der fertig installierten Leitungen.
In die Überprüfung sind einzubeziehen:
- Feststellen von Beschädigungen
- die plangerechte Verlegung der Leitungen
- fachgerechte Ausführung der Rohrleitungsverbindungen/
  Rohreinbindungen
- die Anordnung der Rohrhalterungen/ Rohrunterstützungen
Menge: 1,000 psch

**2.2.42.18 Schweißnahtprüfung Edelstalrohrleitungen**
Zerstörungsfreie Prüfung von Schweißnähten Edelstahlrohrleitungen

gemäß DVGW GW 350, Qualitätsanforderungsstufe C.
Umfang: 10 %
Schweißnahtprüfung durch Röntgen oder Ultraschall, nach Wahl des AN.

Der AN benennt dem AG rechtzeitig vor Leistungsausführung das vorgesehene Prüfinstitut und lässt sich dieses durch den AG bestätigen.
In Abstimmung mit dem AG werden die zu prüfenden Schweißnähte festgelegt und entschieden, welche Schweißnähte der im Werk des AN gefertigten Teile und welche Schweißnähte der auf der Baustelle gefertigten Teile zu prüfen sind.
Es sind amtliche Prüfprotokolle aufzustellen und dem AG zu übergeben.
Menge: 22,000 m

**2.2.42.19 Dichtheitsprüfung Rohrleitungen mit Wasser**
Dichtheitsprüfung Überlaufleitung

Dichtheitsprüfung der Überlaufleitung
als Sichtprüfung mit Wasser
unter Betriebsdruck (Vollfüllung Überlauf);
Prüfdauer mind. 2h
Über die Prüfung ist ein Protokoll zu erstellen.
Menge: 14,000 m

**2.2.42.20 Innendruckprüfung Wasser**
Innendruckprüfung Wasser PE-Rohrleitungen

Innendruckprüfung der PE-Rohrleitungen und Formstücke nach DIN EN 805/DVGW W 400-2 durchführen
einschl. vorheriger Reinigung,
einschl. das Herstellen und Beseitigen der für die Innendruckprüfung erforderlichen Verankerungen
und Rohrverschlüsse.
Über die Innendruckprüfung ist ein Druckattest und durch eine Fachkraft/Sachkundigen eine Abnahmebescheinigung
zu erstellen und dem AG zu übergeben.
Auftretende Mängel sind durch den AN zu beseitigen.
Liefern und Beseitigen des für die Innendruckprüfung erforderlichen Prüfmediums, notwendigen Maschinen und Hilfseinrichtungen sowie aller Maßnahmen zur Vermeidung von Schäden und Belästigungen.

Betriebsmedium: Trinkwasser
Kontraktionsverfahren nach DVGW W 400-2
Durchmesser: DN 300
Nenndruck: PN 10
Prüftdruck: 7 bar
Anzahl der Prüfabschnitte: 2
Menge: 20,000 m

**2.2.42.21 Desinfektion, Spülung**
Desinfektion/Spülen

aller vorbeschriebenen Luftleitungen
einschl. Formstücke, Armaturen und verfahrenstechnischen Anlagen, gemäß DIN EN 805 bzw. DVGW-Regelblatt W 291, durchführen.
Spülung, Reinigung und Desinfektion aller Rohrleitungen inkl. Formteile.
Einschl. Lieferung und schadlose Beseitigung des
Desinfektionsmittels und des Spülwassers.
Alle einzubauenden Armaturen und Formstücke
sind vor dem Einbau zu reinigen.
Die Desinfektion ist durch bakteriologische Untersuchung mit einer entsprechenden Unbedenklichkeitserklärung nachzuweisen.
Die Freigabe durch das Gesundheitsamt ist beizubringen.
Die Rohrleitungen sind vor Inbetriebnahme mit Trinkwasser zu spülen. Die Spülung erfolgt mit einer Spülgeschwindigkeit von 1,0 m/s und dem 5-fachen Leitungsinhalt.

DN250 bis DN400
Menge: 42,000 m

##### 2.2.46 GWA; Betriebseinrichtung

*Hinweis: Entnahmeturbine mit Leichtblech (Edelstahl 1.4404)*

**2.2.46.1 Entnahmeturbine**
Entnahmeturbine

Entnahmeturbine DN 300 zur Erzeugung einer gleichmäßigen Behälterdurchströmung/Drallbewegung
von flüssigen Medien (Wasser) bei der Entnahme aus runden Trinkwasserbehältern,
liefern und nach Herstellervorschriften montieren bzw. herstellen.

Entnahmetubine (Normteil) bestehend aus:
- Abdeckblech d = 700 mit Leitschaufeln
- Ablaufrohr DN 300

Entnahmeturbine wird über einen Sonderformteil Bogen am Zulauf der Ablaufleitung im Behälterboden verbaut bzw. angeschlossen,
inkl. Bohrungen und Befestigungsmaterialien
(z.B. Schrauben, Dübel, Dichtungen in trinkwasserzugelassener Qualität),

Einbau in die Schalung der Bodenplatte/ Sauberkeitsschicht vor der Betonage ist zu beachten.

Ablaufrohr:
- oberer Einlauf konisch ausgebildet
- mit umlaufender Dichtungsvoute (nach dem Abbinden bauseits dauerplastisch ausspritzen, mit KTW-Zulassung)
- Material: Edelstahl 1.4404
- Größe: DN 300
- Außendurchmesser: DA 308mm
- Dichtung muss trinkwassergeeignet und chlorbeständig sein, mit KTW-Zulassung
- Nenndruck: PN 10
- mit Mauerflansch
- Flansch: DN300 PN10, nach DIN 2576 gebohrt
- Konstruktion: unter Schutzgas geschweißt,
  im Vollbad gebeizt und passiviert
- H= 600 mm
- Wandstärke: 4,00mm
- Abgang senkrecht

Abdeckblech:
- Blechstärke: 10 mm
- Durchmesser: 700 mm
- geschlossen
- mit Leitblechen zur Erzeugung einer zusätzlichen Drehbewegung (zusätzliche Drehbewegung zur erzeugten Bewegung der gelochten Zulaufleitung)
- Leitblech Drall in Richtung: gegen den Uhrzeigersinn (GU)
- Leitblech demontierbar, mit Fächerelementen
    - Anzahl: 8 Stück
    - Blech: d=5mm, h=100mm
    - Leitblech aufgedübelt mit je 4 Klebeankern d=16mm (empfohl. Produkt FISCHER Highbond A4)
- Material: Edelstahl 1.4404

Das Abdeckblech wird am Ablaufrohr bzw. der Bodenplatte befestigt (wieder lösbar).

Freibleibende nicht einbetonierte Edelstahlaußenflächen sind mit Korrosionsschutzbinden und Beschichtung zu umwickeln und zu schützen (erdberührte Flächen) und sind im EP einzukalkulieren.

Montage in Behältertiefpunkt, zur Ermöglichung eines totraumfreien Betriebs der Reinwasserbehälter.
Flanschverbindung unter der Bodenplatte mit Korrosionsschutzbinden umwickeln und beschichten, zum Anschluss an PE-Flansch.

empfohl. Fabrikat:
BI-WAT Entnahmeturbine RE330
o. glw.

Angebotenes Fabrikat/Typ:

_____________________
vom Bieter einzutragen
Menge: 2,000 St

##### 2.2.80 Straßen, Wege, Plätze

*Hinweis: Ausbildung eines Kiesstreifens mit Bordstein*
Ausbildung eines Kiesstreifens mit Bordstein

Traufstreifen aus Rollkies und Einfassung mit Tiefbord, als Spritzschutz vor Regenwasser für die Gebäudewand.

Spritzschutzschicht aus gewaschenem Kies
liefern und in den Traufstreifen
profilgerecht einbauen.

Rollkies:
Körnung:  16/32 mm
Breite x Dicke:  ca. 0,50x0,20 m

Tiefbord in Betonbettung
Form : TB 80/250 mm
Betonbettung: C25/30

Traufstreifen/ Kiesstreifen um beide Reinwasserbehälter und auf der einen Seite der Armaturenkammer ziehen bzw. anfertigen.

**2.2.80.1 Rollkies**
Rollkiesschüttung mit Vliesunterlage

Grobkiesschüttung aus Flusskies gewaschen,
als Flächenschüttung in Traufstreifen,
liefern, montieren bzw. herstellen/einbauen und einebnen.
Einschl. Unterlage, zur Vermeidung von Unkraut, liefern und nach Herstellerangaben bis ca. 20 cm Überlappung einbauen.

Unterlage Material: Gartenvlies, Polypropylenfaser, wasser- und luftdurchlässig
Streifenbereite: 50 cm
Schütthöhe: 20 cm
Körnung Kies: 16/32 mm

Leistung einschließlich Herstellung der Untergrundplanie.

Einfassung aus Tiefbord wird gesondert vergütet.
Menge: 135,000 m

**2.2.80.2 Tiefbord**
Tiefbord

Bordsteine aus Beton nach DIN EN 1340 und DIN 483,
liefern und verlegen.
Borde engfugig verlegen und in Betonbettung versetzen.

Tiefbord Material/Farbe: Beton grau
Bettung aus Beton: C 25/30
Anschlag: 3 cm
Fundamentdicke: ca. 10 cm
Art der Rückenstütze: beidseitig
Form : TB 80/250 mm

Bordsteine nach Verlegung reinigen.
Schneid- und Anpassarbeiten sind einzukalkulieren.

Höhenlage / Einfassung in Absprache mit
Gewerken Objektbau
Menge: 135,000 m

**2.2.80.3 Bordstein trennen**
Bordstein trennen

Bordstein auf Passmaß trennen.

Bordstein aus Beton TB,
Bordstein trennen durch Nassschneiden.
Bordstein auf Gehrung trennen.
Menge: 6,000 St

#### 2.3 Armaturenkammer

##### 2.3.13 Betonarbeiten

*Hinweis: Betonarbeiten*
Betonarbeiten
Allgemeine Vorbemerkung:

Die Einhaltung der Betonqualität ist sicherzustellen.
Der Beton ist gegen Austrocknung und starkes Abkühlen zu schützen und nachzubehandeln (Abdecken mit Folie, Auflegen von wasserspeichernden Abdeckungen unter ständigem Feuchthalten).

Die Herstellung der Betonoberflächen im Inneren der Trinkwasserbehälter erfolgt unter Einsatz einer kontrolliert wasserabführenden Schalungsbahn.
Die betonseitige Oberfläche der Schalung ist sauber, ölfrei und ohne Einsatz von Trennmitteln vorzubereiten. Die Schalungsbahn übernimmt die Trennfunktion zum Beton.
Es darf nur Material verwendet werden, für das ein aktuelles Prüfzeugnis nach KTW-Leitlinie oder DVGW-Arbeitsblatt W347/W270 vorliegt.
Durch die Entwässerung der Randzone muss ein nahezu lunker- und porenfreie Oberfläche erzielt werden um das Keimwachstum zu minimieren und die Reinigung gemäß DVGW W300-1 zu erleichtern.
Die Bahn ist nach Herstellervorschrift faltenfrei auf die Schalung aufzubringen.

*Hinweis: Unterbau für Bodenplatte (PE-Folie, Sauberkeitsschicht)*

**2.3.13.1 Sauberkeitsschicht im Bereich Bodenplatte**
Sauberkeitsschicht

Sauberkeitsschicht/ Unterbau aus unbewehrtem Beton unter Bodenplatte im Außenbereich auf ebenen waagerechten Flächen liefern und herstellen, obere Betonfläche waagerecht,
einschl. erforderlicher Randabschalungen.
Richtung Pumpensumpf wird die Bodenplatte von 50cm auf 90cm Dicke ansteigen und es entsteht eine Böschung von 70cm Breite in einem Winkel von 45°.

Festigkeitsklasse: C12/15
Dicke: ca. 10 cm
Expositionsklasse: X0
Ausführung: geneigt und in unterschiedlichen Gefällen profiliert direkt unter Bodenplatte,
  geneigt 45° im Pumpensumpfbereich

Sauberkeitsschicht ist 10cm überstehend zur Bodenplatte.
Menge: 185,000 m²

**2.3.13.2 Trennlage PE-Folie**
Trennlage PE-Folie

Trennlage, zweilagig,
auf Sauberkeitsschicht unter Bodenplatten,
Stöße überlappt auf ebenen Flächen,
einschließlich aller Zuschnitt- und Passarbeiten liefern und nach Herstellervorschriften herstellen bzw. verlegen.

Material: PE-Folie, 2-lagig
Foliendicke: je ca. 0,3 mm
Stoßüberlappung: mind. 20 cm
Grundfläche: rund

Abrechnung über abgedeckte Fläche
Menge: 185,000 m²

*Hinweis: Bodenplatte, d = 40 cm (C30/37)*

**2.3.13.3 Bodenplatte Beton C30/37**
Bodenplatte aus Beton

Bodenplatte, aus Stahlbeton, auf ebener Sauberkeitsschicht liefern und herstellen.
Obere Fläche mit erhöhten Anforderungen an Sichtbeton mit geringer Porigkeit (möglichst porenfrei) herstellen.
Oberfläche eben abgezogen und glatt verrieben.
Das Schleifen und Glätten bzw. die Anwendung von Dichtschlämmen ist im EP einzukalkulieren.

Alle Fugen mit Fugenblech und mehrfach nachverbressbaren Verpressschläuchen hergestellt. Einmalig nachverpresst und gespült mit Verpressmaterial mit Eignungsnachweis nach KTW-Empfehlungen. Anordnung Verpressdosen nach abzustimmender Detailplanzeichnung des Auszuführenden im Sockelbereich angeordnet.

Fugenblech in gesonderter Position abgerechnet.

Schalung und Bewehrung werden in gesonderten Positionen abgerechnet.

Die Bodenplatte ist im Bereich des Pumpensumpfes dicker.

Grundfläche: rechteckig, Flachgründung
Plattendicke: 40 cm
Betongüte: C30/37
Ausführung: WU-Beton, LP
Expositionsklassen: XC3, XD1, XF3, XM1 WF, B500B
Obere Seite: Sichtbeton SB2, mit Trinkwasserberührter Anforderung, mit erhöhter Ebenheitsanforderung, abgerieben und für Bodenbeschichtung angerauht

im Bereich des Pumpensumpf:
Plattendicke: 0,90 m
Böschung: 45°

Das Einbauteil (Kabelleerrohr) in der Bodenplatte ist zu beachten und vor der Betonage einzubauen/zu montieren.
Menge: 185,000 m²

*Hinweis: Außenwände (WU-Beton C30/37)*

**2.3.13.4 Außenwand erdberührt**
Außenwand erdberührt

Wände aus Stahlbeton,
Oberfläche glatt,
Betonwarzen und Grate abschleifen,
sichtbare Flächen Sichtbeton mit erhöhten Anforderungen an Sichtbeton mit geringer Porigkeit (möglichst porenfrei),
liefern und herstellen.
Das Schleifen und Glätten bzw. die Anwendung von Dichtschlämmen ist im EP einzukalkulieren.

Alle Fugen mit Fugenblech und mehrfach nachverbressbaren Verpressschläuchen hergestellt. Einmalig nachverpresst und gespült mit Verpressmaterial mit Eignungsnachweis nach KTW-Empfehlungen. Anordnung Verpressdosen nach abzustimmender Detailplanzeichnung des Auszuführenden im Sockelbereich angeordnet.

Fugenblech und Fugenbänder in gesonderter Position abgerechnet.

Schalung und Bewehrung werden in gesonderten Positionen abgerechnet.

Wanddicke: 30 cm
Höhe: ca. 2,80 m
Betongüte: C30/37
Ausführung: WU-Beton,  LP
Innenseite: Sichtbeton SB2, mit Trinkwasserberührter Anforderung
Expositionsklassen: XC2, XA, WF, B500B

Die Einbauteile (FF-Stück für Rohre, Futterrohr, usw..) sind in der Außenwand zu beachten und vor der Betonage einzubauen/zu montieren bzw. in der Schalung zu befestigen.
Menge: 160,000 m²

**2.3.13.5 Verpressdosen für Dichtschlämme**
Verpressdosen für Dichtschlämme

Verpressdosen für flexible Dichtschlämme im Bereich über Bodenplatte Kellergeschoss liefern und einbauen bzw. montieren.

4 Verpressdosen je Behälter,
inkl. Verlängerungsdose oder Verwahrdose,
in Sockeldämmung und Putz vorsehen bzw. anbringen,
inkl. Edelstahldeckel.

Dosenmitte: ca. 0,40 m über GOK
Verlängerungsdose oder Verwahrdose: 10x10 cm
Edelstahldeckel: 15x15 cm

Herstellung/ Ausführung nach Detailplanzeichnung.
Menge: 6,000 St

**2.3.13.6 Außenwand oberirdisch**
Außenwand oberirdisch

Wände aus Stahlbeton,
Oberfläche glatt,
Betonwarzen und Grate abschleifen,
sichtbare Flächen Sichtbeton mit erhöhten Anforderungen an Sichtbeton mit geringer Porigkeit (möglichst porenfrei),
liefern und herstellen.
Das Schleifen und Glätten bzw. die Anwendung von Dichtschlämmen ist im EP einzukalkulieren.

Alle Fugen mit Fugenblech und mehrfach nachverbressbaren Verpressschläuchen hergestellt. Einmalig nachverpresst und gespült mit Verpressmaterial mit Eignungsnachweis nach KTW-Empfehlungen. Anordnung Verpressdosen nach abzustimmender Detailplanzeichnung des Auszuführenden im Sockelbereich angeordnet.

Fugenblech und Fugenbänder in gesonderter Position abgerechnet.

Schalung und Bewehrung werden in gesonderten Positionen abgerechnet.

Wanddicke: 30 cm
Höhe: ca. 2,85 bis 3,40 m
Betongüte: C30/37
Ausführung: Stahlbeton
Innenseite: Sichtbeton SB2, mit Trinkwasserberührter Anforderung
Expositionsklassen: XC1, XA, WO, B500B

Die Einbauteile (FF-Stück für Rohre, Futterrohr, usw..) sind in der Außenwand zu beachten und vor der Betonage einzubauen/zu montieren bzw. in der Schalung zu befestigen.

Im Sockelbereich von -0,20 bis +0,10m mit Feuchteschutzabdichtung gegen aufsteigende Feuchte unter Verwendung von flexiblen rissüberbrückenden zementären Dichtschlämmen, ist in den EP einzukalkulieren.
Menge: 125,000 m²

*Hinweis: Sockelausbildung (Perimeterdämmung)*

**2.3.13.7 Untergrundvorbereitung**
Untergrundvorbereitung

Untergrund zur Vorbereitung für die Perimeterdämmung
auf Schmutz-, Staub-, Öl- und Fettfreiheit prüfen, Flächen von Schmutz und Staub reinigen.
Bereich Außenwand,
Gesamthöhe bis 1,50 m
Menge: 86,000 m²

**2.3.13.8 Noppenbahn**
Noppenbahn

Kunststoff-Noppenbahn vlieskaschiert,
zur Feuchtigkeitsableitung,
liefern, nach Herstellervorschrift verlegen und im Sockelbereich auf Untergrund aus WU Beton mit der Noppenseite montieren,
oberen Abschluss zum Schutz gegen das Eindringen von Erdreich durch mechanische Beschädigung.
Befestigung einschl. aller erforderlichen Befestigungsteile sowie Eckausbildung an Gebäudekanten und Herstellen von Ausschnitten für Durchdringungen.

Dicke: ca. 15mm
Bahnenbreite: bis 1,50 m
Menge: 86,000 m²

**2.3.13.9 äußere Perimeterdämmung Sockel**
Äußerer Perimeterdämmung Sockel

Perimeterdämmung,
einschl. Eckausbildung und Herstellen von Ausschnitten für Durchdringungen (Verpressdosen),
liefern und nach Herstellervorschriften anbringen.

Leistung einschl. Eckausbildungen an Gebäudekanten.
Platten einlagig und dicht gestoßen verkleben und ggf. zusätzlich verdübeln oder alternativ mechanisch befestigen - je nach Untergrund und bauwerksseitiger Anforderung.

Dämmstoff: extrudiertes Polystyrol (XPS)
Wärmedämmung:  0,35 W/m²K
Wärmeleitfähigkeit (Bemessungswert): 0,035 W/mK
Kantenausbildung: mit Stufenfalz umlaufend
Befestigung: punktuell verklebt
Dicke: 80 mm
Höhe: bis mind. 0,50 m ü. GOK
  bis ca. 1,00 m u. GOK (bis unter Bodenplatte)

Bündige Abschließung mit Fassadendämmung herstellen.
Menge: 86,000 m²

**2.3.13.10 Schutz der Perimeterdämmung, Noppenbahn**
Schutz der Perimeterdämmung, Noppenbahn

Schutz der Perimeterdämmung
durch Kunststoff-Noppenbahn vlieskaschiert mit Abdeckleiste
liefern, nach Herstellervorschrift verlegen
und im Sockelbereich montieren, oberen Abschluss zum Schutz gegen das Eindringen von Erdreich durch
mechanische Beschädigung.
Befestigung einschl. aller erforderl. Befestigungsteile sowie Eckausbildung an Gebäudekanten und Herstellen von Ausschnitten für Durchdringungen.
Menge: 86,000 m²

*Hinweis: Innenwände (C30/37, sicht.F. Sichtbeton)*

**2.3.13.11 Innenwand**
Innenwand

Wände aus Stahlbeton,
Oberfläche glatt,
Betonwarzen und Grate abschleifen,
sichtbare Flächen Sichtbeton mit erhöhten Anforderungen an Sichtbeton mit geringer Porigkeit (möglichst porenfrei),
liefern und herstellen.
Das Schleifen und Glätten bzw. die Anwendung von Dichtschlämmen ist im EP einzukalkulieren.

Alle Fugen mit Fugenblech und mehrfach nachverbressbaren Verpressschläuchen hergestellt. Einmalig nachverpresst und gespült mit Verpressmaterial mit Eignungsnachweis nach KTW-Empfehlungen. Anordnung Verpressdosen nach abzustimmender Detailplanzeichnung des Auszuführenden im Sockelbereich angeordnet.

Fugenblech und Fugenbänder in gesonderter Position abgerechnet.

Schalung und Bewehrung werden in gesonderten Positionen abgerechnet.

Wanddicke: 25  bis 30 cm
Höhe: ca. 2,85 m
Betongüte: C30/37
Ausführung: Stahlbeton
Innenseite: Sichtbeton SB2, mit Trinkwasserberührter Anforderung
Expositionsklassen: XC3, XF1, XA1, WF, B500B
Menge: 55,000 m²

**2.3.13.12 Innenwand/Stütze**
Innenwand/Stütze

Wände aus Stahlbeton,
Oberfläche glatt,
Betonwarzen und Grate abschleifen,
sichtbare Flächen Sichtbeton mit erhöhten Anforderungen
an Sichtbeton mit geringer Porigkeit (möglichst porenfrei),
liefern und herstellen.
Das Schleifen und Glätten bzw. die Anwendung von Dichtschlämmen ist im EP einzukalkulieren.

Alle Fugen mit Fugenblech und mehrfach nachverbressbaren Verpressschläuchen hergestellt. Einmalig nachverpresst und gespült mit Verpressmaterial mit Eignungsnachweis nach KTW-Empfehlungen. Anordnung Verpressdosen nach abzustimmender Detailplanzeichnung des Auszuführenden im Sockelbereich angeordnet.

Fugenblech und Fugenbänder in gesonderter Position abgerechnet.

Schalung und Bewehrung werden in gesonderten Positionen abgerechnet.

Wanddicke: 40 cm/40 cm
Höhe: ca. 6,00 m
Betongüte: C30/37
Ausführung: Stahlbeton
Innenseite: Sichtbeton SB2, mit Trinkwasserberührter Anforderung
Expositionsklassen: XC3, XF1, XA1, WF, B500B
Menge: 3,000 m²

*Hinweis: Decke über Kellergeschoss (C30/37, sicht.F. Sichtbeton)*
Decke über Kellergeschoss (C30/37, sicht. F. Sichtbeton)

**2.3.13.13 Deckenplatte über KG**
Deckenplatte über KG

Decken aus Stahlbeton als Geschossdecke über Kellergeschoss,
Oberfläche glatt, mit regelmäßig sichtbaren Schalungsstößen,
Oberfläche eben abgezogen und glatt verrieben, Betonwarzen und Grate abschleifen,
sichtbare Flächen Sichtbeton SB2 mit erhöhten Anforderungen an Sichtbeton mit geringer Porigkeit (möglichst porenfrei),
liefern und herstellen.
Das Schleifen und Glätten bzw. die Anwendung von Dichtschlämmen ist im EP einzukalkulieren.

Alle Fugen mit Fugenblech und mehrfach nachverbressbaren Verpressschläuchen hergestellt. Einmalig nachverpresst und
gespült mit Verpressmaterial mit Eignungsnachweis nach KTW-Empfehlungen. Anordnung Verpressdosen nach abzustimmender Detailplanzeichnung des Auszuführenden im Sockelbereich angeordnet.

Fugenblech in gesonderter Position abgerechnet.

Schalung und Bewehrung werden in gesonderten Positionen abgerechnet.

Deckendicke: 30 cm
Höhe über Bodenplatte: ca. 2,80 m
Betongüte: C30/37
Ausführung: Stahlbeton,  LP
Untere Seite: Sichtbeton SB2
Obere Seite: mit erhöhter Ebenheitsanforderung, abgerieben und für Bodenbeschichtung angerauht
Expositionsklassen: XC1, XM1, WF, XTWB, B500B

Die Einbauteile (FF-Stück für Rohre, Futterrohr, usw.) sind in
der Deckenplatte zu beachten und vor der Betonage einzubauen/zu montieren bzw. in der Schalung zu befestigen.
Menge: 90,000 m²

**2.3.13.14 Unterzug über KG**
Unterzug über Kellergeschoss

Unterzug aus Stahlbeton,
Oberfläche glatt,
Betonwarzen und Grate abschleifen,
sichtbare Flächen Sichtbeton mit erhöhten Anforderungen an Sichtbeton mit geringer Porigkeit (möglichst porenfrei),
liefern und herstellen.
Alle sichtbar bleibenden Kanten gefast 1,5/1,5 cm.

Schalung und Bewehrung in gesonderten Positionen.

- Betongüte: C30/37
- Ausführung: Stahlbeton,  LP
- Expositionsklassen: XC1, XM1, WF, XTWB, B500B
- Querschnitt B x H: 40,0 cm x 30,0 cm
- Höhe über OK Bodenplatte: ca. 2,95 m
- sichtbare Fläche: Sichtbeton SB2
- Kanten gefast 1,5/1,5cm
Menge: 8,000 m

*Hinweis: Dach (WU-Beton, sicht.F. Sichtbeton)*
Dach (WU-Beton, sicht. F. Sichtbeton)

**2.3.13.15 Deckenplatte über EG**
Deckenplatte über EG

Deckenplatte aus Stahlbeton liefern und herstellen.
Oberfläche eben abgezogen und glatt verrieben, unterseitig in Sichtbeton mit erhöhten Anforderungen an Sichtbeton mit
geringer Porigkeit (möglichst porenfrei) und
Oberflächenbeschaffenheit, für eine sichtbar bleibende Oberfläche, herstellen.
Das Schleifen und Glätten bzw. die Anwendung von Dichtschlämmen ist im EP einzukalkulieren.

Alle Fugen mit Fugenblech und mehrfach nachverbressbaren Verpressschläuchen hergestellt. Einmalig nachverpresst und
gespült mit Verpressmaterial mit Eignungsnachweis nach KTW-Empfehlungen. Anordnung Verpressdosen nach abzustimmender Detailplanzeichnung des Auszuführenden im Sockelbereich angeordnet.

Fugenblech in gesonderter Position abgerechnet.

Schalung und Bewehrung werden in gesonderten Positionen abgerechnet.

Plattendicke: 30 cm
Betongüte: C30/37
Ausführung: Stahlbeton
Expositionsklassen: XC3, W0, XF1,B500B
Dachneigung: zentrisch ober- und unterseitig geneigt,
5%
Unterseite: Sichtbeton (SB2)
Höhe: ca. 2,80 bis 3,4 m

Die Einbauteile (FF-Stück für Rohre, Futterrohr, usw.) sind in
der Deckenplatte zu beachten und vor der Betonage einzubauen/zu montieren bzw. in der Schalung zu befestigen.
Menge: 185,000 m²

**2.3.13.16 Unterzug über EG**
Unterzug über Erdgeschoss

Unterzug aus Stahlbeton,
Oberfläche glatt,
Betonwarzen und Grate abschleifen,
sichtbare Flächen Sichtbeton mit erhöhten Anforderungen an Sichtbeton mit geringer Porigkeit (möglichst porenfrei),
liefern und herstellen.
Alle sichtbar bleibenden Kanten gefast 1,5/1,5 cm.

Schalung und Bewehrung in gesonderten Positionen.

- Betongüte: C30/37
- Expositionsklassen: XC3, W0, XF1,B500B
- Sichtbeton: SB4
- Querschnitt B x H: 40,0 cm x 30,0-32,0cm
- Höhe über OK Ergeschossplatte: ca. 3,0 m
- sichtbare Fläche: Sichtbeton SB2
- Kanten gefast 1,5/1,5cm
Menge: 11,000 m

*Hinweis: Stahlbetonstützen als Trag- und Aussteifungselemente (Sichtbeton, C30/37)*

**2.3.13.17 Stahlbetonstütze C30/37**
Stahlbetonstütze C30/37

Stütze aus Stahlbeton mit quadratischem/rechteckigen Querschnitt,
Oberfläche glatt, Sichtbeton SB2 mit erhöhten Anforderungen an SB mit geringer Porigkeit (möglichst porenfrei),
liefern und herstellen.
Das Schleifen und Glätten bzw. die Anwendung von Dichtschlämmen ist im EP einzukalkulieren.
Alle sichtbar bleibenden Kanten gefast 1,5/1,5 cm.

Schalung und Bewehrung werden in gesonderter Position abgerechnet.

Festigkeitsklasse: C30/37
Expositionsklasse: XC3, WF, XTWB, B500B
Querschnitt: 40/40 cm
Höhe: ca. 6,00 m
Menge: 6,000 m

*Hinweis: Fundamente für Pumpen (C25/30)*

**2.3.13.18 Fundament für Pumpe**
Fundament für Pumpe

Fundament im Innenbereich
für Maschinen und technologische Ausrüstung
aus Stahlbeton, konstruktiv bewehrt,
Oberfläche allseitig porenfrei glatt.
Auf Rohbeton im Kellergeschoss betoniert mittels Verbundanker, in zwei Betonschichten aufgebracht, obere Betonfläche waagerecht, Oberfläche geglättet.
Fundament inkl. Dämmplatte aus Kautschukmaterial
sowie Trennlage.
Freie Flächen erhalten eine Epoxidharzbeschichtung,
welche in gesonderter Position abgerechnet wird.
Alle sichtbar bleibenden Kanten gefast 1,5/1,5 cm.

Maschinenfundament:
- Beton: C25/30
- Expositionsklasse: XC3, WF, B500B
- Konstruktiv bewehrt 40 kg/m³

- Abmessung:
  L/B = 3,20/1,3 0m
  Breite Platte: ca. 25--30cm (durch Neigung Estrich)
  Dicke untere Schicht: ca.20 cm
  Dicke obere Schicht: ca. 5-10 cm

Erforderliche Stemm- und Einsetzarbeiten
sowie die vorherige Reinigung der Rohbetonoberfläche
sind in den EP einzurechnen.
Schalung und Bewehrung werden in gesonderter
Position abgerechnet.
Menge: 5,000 m²

*Hinweis: Schalung*
Schalung

Laut Arbeitsblatt DVGW-W 347 muss die Herstellung von Betonoberflächen im Inneren mit Schalungen erfolgen, die ohne den Einsatz von Trennmitteln auskommen.

**2.3.13.19 Randschalung Bodenplatte**
Randschalung Bodenplatte

Randschalung der Bodenplatte, einhäuptig,
liefern und montieren bzw. herstellen.
Die Bodenplatte ein- und ausschalen, einschl. erforderlichen Schalungsarbeiten,
die Schalung liefern, aufstellen und wieder entfernen, bei Erfordernis umsetzen.

Schalungshöhe: mind. 40 cm, im Pumpensumpfbereich mind. 90 cm
Böschung: 0,7 m von Pumpensumpf entfernt
Grundfläche: eckig mit Rundung
Menge: 76,000 m

**2.3.13.20 Zul. Bodenplatte**
Zulage zur Bodenplatte

Beton des Behälterbodenplatte für:
- Ebenheitsanforderungen an die Maßhaltigkeit
  Betonoberfläche als Nutzschicht
- Bodenplatte maschinell glätten zur Erzielung einer
  glatten sichtbar bleibenden Oberfläche als Nutzschicht.
  Flächen, die maschinell nicht erreichbar sind, sind von
  Hand zu glätten. Oberflächenqualität spiegelbildlich
  zur Maschinenglättung.

- Grundfläche: eckig mit Rundung
- Einbauhöhe: 10 cm bis 90 cm
Menge: 185,000 m²

**2.3.13.21 Randschalung Pumpensumpf**
Randschalung Pumpensumpf

Randschalung außen geneigt, innen gerade für Pumpensumpf,
einseitig, für Sichtbetonwände, mit sichtbar bleibenden Oberflächen,
liefern und montieren bzw. herstellen.
Nur sichtbare Flächen (Innenseite) Sichtbeton SB2.
Die Wand ein- und ausschalen, einschl. erforderlichen Schalungsarbeiten,
einschl. aller erforderlichen Abstützungen.
die Schalung liefern, aufstellen und wieder entfernen, bei Erfordernis umsetzen.

Bauteilhöhe ca. 0,60 m
Wanddicke: 30-90 cm
Abmessung: 50/50cm
Sichtbetonklasse: SB2
Böschung: von Pumpensumpf 70cm entfernt 45°

Schalungshaut geeignet für das Aufbringen von Beschichtungen, auf erhärtete Betonflächen.
Menge: 2,000 m²

**2.3.13.22 Randschalung Fundament Pumpe**
Randschalung Fundament Pumpe

Schalung für Fundament der Pumpen,
einseitig, mit sichtbar bleibenden Oberflächen, liefern und montieren bzw. herstellen.
Nur sichtbare Flächen (Innenseite) Sichtbeton SB2.
Die Wand ein- und ausschalen, einschl. erforderlichen Schalungsarbeiten,
einschl. aller erforderlichen Abstützungen.
die Schalung liefern, aufstellen und wieder entfernen, bei Erfordernis umsetzen.
Alle sichtbar bleibenden Kanten gefast 1,5/1,5 cm.

Bauteilhöhe ca. 25-30cm
Abmessung L/B = 3,20/1,30m

Schalungshaut geeignet für das Aufbringen von Beschichtungen, auf erhärtete Betonflächen.
Menge: 10,000 m

**2.3.13.23 Zul. z Fundament Pumpe freie Fläche Sichtbeton SB 2**
Zulage zum Fundament Pumpe freie Fläche SB2

Zulage zum Fundament Pumpe
für glatte, sichtbar bleibende Oberflächen
auf den freien Flächen
herstellen.

Sichtbetonklasse: SB 2
aus nicht saugenden Schalungsplatten,
mit folgenden Anforderungen:
- Textur Schalelementstoß:
  geschlossene und weitgehend einheitliche Betonfläche mit regelmäßigen Schalungsstößen,
Nagelstellen, Betonwarzen und Grate abschleifen für sichtbar bleibende Betonflächen,
  inkl. Abfasen der Kanten mit gehobelten Dreikantleisten,
  einschl. erforderl. Stützenkonstruktion.
- max. Porenanteil ca. 0,9 %
  je Prüffläche 50 cm x 50 cm
Menge: 2,000 m²

**2.3.13.24 Schalung Außenwände oberirdisch**
Schalung Außenwände oberirdisch

Schalung gerade für Außenwände oberirdisch,
beidseitig, für Sichtbetonwände, mit sichtbar bleibenden Oberflächen,
liefern und montieren bzw. herstellen.
Nur sichtbare Flächen (Innenseite) Sichtbeton SB2.
Die Wand ein- und ausschalen, einschl. erforderlichen Schalungsarbeiten,
einschl. aller erforderlichen Abstützungen.
die Schalung liefern, aufstellen und wieder entfernen, bei Erfordernis umsetzen.

Bauteilhöhe ca. 2,85-3,40 m
Wanddicke: 30cm
Sichtbetonklasse: SB2

Schalungshaut geeignet für das Aufbringen von Beschichtungen, auf erhärtete Betonflächen.
Menge: 250,000 m²

**2.3.13.25 Schalung Außenwände erdberührt**
Schalung Außenwände erdberührt

Schalung gerade für Außenwände erdberührt,
einseitig, für Sichtbetonwände, mit sichtbar bleibenden Oberflächen,
liefern und montieren bzw. herstellen.
Nur sichtbare Flächen (Innenseite) Sichtbeton SB2.
Die Wand ein- und ausschalen, einschl. erforderlichen Schalungsarbeiten,
einschl. aller erforderlichen Abstützungen.
die Schalung liefern, aufstellen und wieder entfernen, bei Erfordernis umsetzen.

Bauteilhöhe ca. 2,80 m
Wanddicke: 30cm
Sichtbetonklasse: SB2

Schalungshaut geeignet für das Aufbringen von Beschichtungen, auf erhärtete Betonflächen.
Menge: 320,000 m²

**2.3.13.26 Zul. z Außenwand Oberfl. Sichtbeton SB 2**
Zulage zur Außenwand sichtbare Flächen Oberfläche SB2

Zulage zur Außenwand
für glatte, sichtbar bleibende Oberflächen
auf der Außenwand oberirdisch/erdberührt die sichtbaren Flächen die Innenseite
herstellen.

Sichtbetonklasse: SB 2
aus nicht saugenden Schalungsplatten,
mit folgenden Anforderungen:
- Textur Schalelementstoß:
  geschlossene und weitgehend einheitliche Betonfläche mit regelmäßigen Schalungsstößen,
Nagelstellen, Betonwarzen und Grate abschleifen für sichtbar bleibende Betonflächen,
  inkl. Abfasen der Kanten mit gehobelten Dreikantleisten,
  einschl. erforderl. Stützenkonstruktion.
- max. Porenanteil ca. 0,9 %
  je Prüffläche 50 cm x 50 cm
Menge: 285,000 m²

**2.3.13.27 Schalung Innenwand**
Schalung Innenwand

Schalung gerade für Innenwände,
beidseitig, für Sichtbetonwände, mit sichtbar bleibenden Oberflächen,liefern und montieren bzw. herstellen.
Nur sichtbare Flächen (Innenseite) Sichtbeton SB2.
Die Wand ein- und ausschalen, einschl. erforderlichen Schalungsarbeiten,
einschl. aller erforderlichen Abstützungen.
die Schalung liefern, aufstellen und wieder entfernen, bei Erfordernis umsetzen.
Alle sichtbar bleibenden Kanten gefast 1,5/1,5 cm.

Bauteilhöhe ca. 2,85 m
Wanddicke: 25 bis 30cm
Sichtbetonklasse: SB2

Schalungshaut geeignet für das Aufbringen von Beschichtungen, auf erhärtete Betonflächen.
Menge: 110,000 m²

**2.3.13.28 Schalung Innenwand/Stütze**
Schalung Innenwand/Stütze

Schalung gerade für Innenwände,
beidseitig, für Sichtbetonwände, mit sichtbar bleibenden Oberflächen,liefern und montieren bzw. herstellen.
Nur sichtbare Flächen (Innenseite) Sichtbeton SB2.
Die Wand ein- und ausschalen, einschl. erforderlichen Schalungsarbeiten,
einschl. aller erforderlichen Abstützungen.
die Schalung liefern, aufstellen und wieder entfernen, bei Erfordernis umsetzen.
Alle sichtbar bleibenden Kanten gefast 1,5/1,5 cm.

Bauteilhöhe ca. 6,00 m
Wanddicke:40/40cm
Sichtbetonklasse: SB2

Schalungshaut geeignet für das Aufbringen von Beschichtungen, auf erhärtete Betonflächen.
Menge: 6,000 m²

**2.3.13.29 Zul. z Innenwand Oberfl. Sichtbeton SB 2**
Zulage zur Außenwand sichtbare Flächen Oberfläche SB2

Zulage zur Innenwand
für glatte, sichtbar bleibende Oberflächen
auf der Innenseite
herstellen.

Sichtbetonklasse: SB 2
aus nicht saugenden Schalungsplatten,
mit folgenden Anforderungen:
- Textur Schalelementstoß:
  geschlossene und weitgehend einheitliche Betonfläche mit regelmäßigen Schalungsstößen,
Nagelstellen, Betonwarzen und Grate abschleifen für sichtbar bleibende Betonflächen,
  inkl. Abfasen der Kanten mit gehobelten Dreikantleisten,
  einschl. erforderl. Stützenkonstruktion.
- max. Porenanteil ca. 0,9 %
  je Prüffläche 50 cm x 50 cm
Menge: 160,000 m²

**2.3.13.30 Schalung Stütze**
Schalung Stütze

Schalung für freistehende Stützen mit rechteckigen Querschnitt,
glatt, aus Stahlblech,
für sichtbar bleibende Oberfläche.
Schalung Stütze, außen, als Trägerschalung,
liefern und montieren bzw. herstellen.
Die Stützen ein- und ausschalen, einschl. erforderlichen Schalungsarbeiten,
einschl. aller erforderlichen Abstützungen,
die Schalung liefern, aufstellen und wieder entfernen, bei Erfordernis umsetzen.
Alle sichtbar bleibenden Kanten gefast 1,5/1,5 cm.

Betonoberfläche: Sichtbeton SB2
Abmessung: 40/40cm
Höhe: ca. 6,00m
Menge: 12,000 m²

**2.3.13.31 Zul. zur Stütze Oberfl. Sichtbeton SB 2**
Zulage zur Stütze Oberfläche SB2

Zulage zur Stütze
für glatte, sichtbar bleibende Oberflächen
herstellen.

Abmessung: 40/40cm

Sichtbetonklasse: SB 2
aus nicht saugenden Schalungsplatten,
mit folgenden Anforderungen:
- Textur Schalelementstoß:
  geschlossene und weitgehend einheitliche Betonfläche mit regelmäßigen Schalungsstößen,
Nagelstellen, Betonwarzen und Grate abschleifen für sichtbar bleibende Betonflächen,
  inkl. Abfasen der Kanten mit gehobelten Dreikantleisten,
  einschl. erforderl. Stützenkonstruktion.
- max. Porenanteil ca. 0,9 %
  je Prüffläche 50 cm x 50 cm
Menge: 12,000 m²

**2.3.13.32 Schalung Deckenplatte über KG**
Schalung Deckenplatte über KG

Schalung Deckenplatte, Schalungshaut geeignet für das Aufbringen von Beschichtungen auf erhärtete Betonflächen,
liefern und montieren bzw. herstellen.
Die Stützen ein- und ausschalen, einschl. erforderlichen Schalungsarbeiten,
einschl. aller erforderlichen Abstützungen,
die Schalung liefern, aufstellen und wieder entfernen, bei Erfordernis umsetzen.
Alle sichtbar bleibenden Kanten gefast 1,5/1,5 cm.

Deckendicke: 30cm
Deckenhöhe: bis ca. 2,80 m über Bodenplatte Kellergeschoss
Betonoberfläche Deckenunterseite: Sichtbeton SB2
Menge: 90,000 m²

**2.3.13.33 Randschalung Deckenplatte über KG**
Randschalung Deckenplatte über KG

Randschalung Dachplatte,
einhäuptig,
liefern und montieren bzw. herstellen.
Die Dachplatte ein- und ausschalen, einschl. erforderlichen Schalungsarbeiten,
einschl. aller erforderlichen Abstützungen,
die Schalung liefern, aufstellen und wieder entfernen, bei Erfordernis umsetzen.
Alle sichtbar bleibenden Kanten gefast 1,5/1,5 cm.

Deckendicke: 30 cm
Deckenhöhe: bis ca. 2,80 m über Bodenplatte Kellergeschoss
Menge: 76,000 m

**2.3.13.34 Randschalung Unterzug über KG**
Randschalung Unterzug über KG

Randschalung Dachplatte,
einhäuptig,
liefern und montieren bzw. herstellen.
Die Dachplatte ein- und ausschalen, einschl. erforderlichen Schalungsarbeiten,
einschl. aller erforderlichen Abstützungen,
die Schalung liefern, aufstellen und wieder entfernen, bei Erfordernis umsetzen.
Alle sichtbar bleibenden Kanten gefast 1,5/1,5 cm.

- Querschnitt B x H: 40,0 cm x 30,0cm
- Höhe über OK Bodenplatte: ca. 2,95 m
Menge: 8,000 m

**2.3.13.35 Zul. z Decke Oberfl. Sichtbeton SB 2**
Zulage zur Decke Oberfläche SB2

Zulage zur Decke
für glatte, sichtbar bleibende Oberflächen
herstellen.

Deckendicke: ca. 30cm

Sichtbetonklasse: SB 2
aus nicht saugenden Schalungsplatten,
mit folgenden Anforderungen:
- Textur Schalelementstoß:
  geschlossene und weitgehend einheitliche Betonfläche mit regelmäßigen Schalungsstößen,
Nagelstellen, Betonwarzen und Grate abschleifen für sichtbar bleibende Betonflächen,
  inkl. Abfasen der Kanten mit gehobelten Dreikantleisten,
  einschl. erforderl. Stützenkonstruktion.
- max. Porenanteil ca. 0,9 %
  je Prüffläche 50 cm x 50 cm
Menge: 180,000 m²

**2.3.13.36 Schalung Deckenplatte über EG**
Schalung Deckenplatte über EG
Schalung Deckenplatte, Schalungshaut geeignet für das Aufbringen von Beschichtungen auf erhärtete Betonflächen,
liefern und montieren bzw. herstellen.
Die Stützen ein- und ausschalen, einschl. erforderlichen Schalungsarbeiten,
einschl. aller erforderlichen Abstützungen,
die Schalung liefern, aufstellen und wieder entfernen, bei Erfordernis umsetzen.
Alle sichtbar bleibenden Kanten gefast 1,5/1,5 cm.

Deckendicke: 30cm
Deckenhöhe: bis ca. 6,00 m über Bodenplatte Kellergeschoss, bis ca. 2,80-3,40 m über Deckenplatte Erdgeschoss
Betonoberfläche Deckenunterseite: Sichtbeton SB2
Menge: 185,000 m²

**2.3.13.37 Randschalung Deckenplatte über EG**
Randschalung Deckenplatte über EG

Randschalung Dachplatte,
einhäuptig,
liefern und montieren bzw. herstellen.
Die Dachplatte ein- und ausschalen, einschl. erforderlichen Schalungsarbeiten,
einschl. aller erforderlichen Abstützungen,
die Schalung liefern, aufstellen und wieder entfernen, bei Erfordernis umsetzen.

Dachdicke: 30cm
Dachhöhe:  bis ca. 6,00 m über Bodenplatte Kellergeschoss, bis ca. 2,80-3,40 m über Deckenplatte Erdgeschoss
Menge: 60,000 m

**2.3.13.38 Randschalung Unterzug über EG**
Randschalung Unterzug über EG

Randschalung Dachplatte,
einhäuptig,
liefern und montieren bzw. herstellen.
Die Dachplatte ein- und ausschalen, einschl. erforderlichen Schalungsarbeiten,
einschl. aller erforderlichen Abstützungen,
die Schalung liefern, aufstellen und wieder entfernen, bei Erfordernis umsetzen.
Alle sichtbar bleibenden Kanten gefast 1,5/1,5 cm.

- Querschnitt B x H: 40,0 cm x 30,0-32,0cm
- Höhe über OK Ergeschossplatte: ca. 3,0 m
Menge: 8,000 m

**2.3.13.39 Zul. z Dach Oberfl. Sichtbeton SB 2**
Zulage zur Dach Oberfläche SB2

Zulage zum Dach
für glatte, sichtbar bleibende Oberflächen
herstellen.

Dachdicke: ca.30cm

Sichtbetonklasse: SB 2
aus nicht saugenden Schalungsplatten,
mit folgenden Anforderungen:
- Textur Schalelementstoß:
  geschlossene und weitgehend einheitliche Betonfläche mit regelmäßigen Schalungsstößen,
Nagelstellen, Betonwarzen und Grate abschleifen für sichtbar bleibende Betonflächen,
  inkl. Abfasen der Kanten mit gehobelten Dreikantleisten,
  einschl. erforderl. Stützenkonstruktion.
- max. Porenanteil ca. 0,9 %
  je Prüffläche 50 cm x 50 cm
Menge: 11,000 m²

*Hinweis: Fugenausbildung*

**2.3.13.40 Fugen-Bl. horizontal**
Fugenblech mit Injektionsschlauch, horizontal

Fugenblech mit Injektionsschlauch
in Arbeitsfuge horizontal
Bodenplatte / Wand
aus konstruktiv verstärktem Streckmetall
liefern und einbauen.

- mit beidseitiger Elastomer-Haftbeschichtung,
- mit Befestigungswinkel
- mit ETA / CE - Kennzeichnung
Stöße überlappen und verkleben

Fugenblechbreite: 150 mm
Injektionsschlauchlänge: bis 30 m
kombiniert mit:
mehrfach verpressbarem Injektionsschlauch,
mit Befestigungsmittel,
z.B.  mit Fugenblechklammer.

Ausführung und Einbau nach Herstellervorschrift.
Es ist vorbeugend zu verpressen.

Fugenblech und Injektionsschlauch mit
Verwendbarkeitsnachweis komplett einschließlich erforderlicher Form- und Befestigungselemente
mit Verwendbarkeitsnachweis
liefern, einbauen und Injektionsschlauch mit Kunstharz bzw. Zementleim verpressen nach Herstellervorschrift.

Aufwendungen für Übergreifungen/Überdeckungen
sind einzukalkulieren.

Wanddicke: 40cm
Menge: 100,000 m

**2.3.13.41 Injektionsschlauch verpressen horizontal**
Injektionsschlauch verpressen horizontal

Injektionsschlauch liefern und verpressen.

Injektionsschlauch der vorbeschriebenen
Position vorbeugend bzw. nach der
Dichtheitsprüfung bei auftretenden Undichtigkeiten
mit Kunstharz bzw. Zementleim mit Verwendbarkeitsnachweis nach
Herstellervorschrift verpressen.

Aufwendungen für Übergreifungen/Überdeckungen
sind einzukalkulieren.
Menge: 100,000 m

**2.3.13.42 Fugen-Bl. vertikal**
Fugenblech-Abstellelement

Fugenblech-Abstellelement
in Arbeitsfuge, vertikal Wand / Wand
aus konstruktiv verstärktem Streckmetall
liefern und einbauen.

- Fugenkategorie "verzahnte Fuge" nach DIN EN 1992-1-1,
- Fugenblech mit Elastomer-Haftbeschichtung

Fugenblechbreite: 400 mm
mit beschichtetem Fugenblech

Ausführung und Einbau nach Herstellervorschrift.
Fugenblech-Abschalelement einschließlich
erforderlicher Form- und Befestigungselemente mit
Verwendbarkeitsnachweis liefern und einbauen.

Wandhöhe: ca. 8,75 bis 9
15m
Wanddicke: 40 cm
Menge: 7,000 m

**2.3.13.43 Injektionsschlauch verpressen vertikal**
Injektionsschlauch verpressen vertikal

Injektionsschlauch liefern und verpressen.

Injektionsschlauch der vorbeschriebenen
Position vorbeugend bzw. nach der
Dichtheitsprüfung bei auftretenden Undichtigkeiten
mit Kunstharz bzw. Zementleim mit Verwendbarkeitsnachweis nach
Herstellervorschrift verpressen.

Verwendung in Abstimmung mit und nach Freigabe durch Bauleitung.

Aufwendungen für Übergreifungen/Überdeckungen
sind einzukalkulieren.
Menge: 7,000 m

**2.3.13.44 Fugenband**
Fugenband

Außenliegendes Fugenband nach DIN 18541,
liefern und montieren bzw. anbringen.

- Farbe: betongrau
- Dicke: 5 mm
- Anzahl der Sperranker: 2 Stück je Seite
Sperranker gerippt, Höhe: 30 mm
bitumenverträglich

Ausführungsbereich: Bodenplatte RWB und Kellerdecke AK, Erdgeschossdecke Ak und Außenwand RWB

Bodenplatte RWB und Kellerdecke AK:
- ca. 20cm über bis ca. 20cm unter Erdgeschossdecke AK das Fugenband ziehen
- nur im Bereich zum Anschluss an den RWB

 Bodenplatte RWB und Kellerdecke AK:
- ca. 10cm über Kellerdecke Ak bis unter Bodenplatte RWB und ca. 20cm zwischen Frostschürze und Bodenplatte ziehen
- nur im Bereich zum Anschluss an den RWB

als fertig geschweißtes 3-teiliges Formteil für den Anschluss Überbau an Widerlager (Rückseite und beide Stirnseiten) nach ZTV-Ing 3-3, d = 30 mm, gemäß RiZ-ING, bast, Abs 1 Blatt 1 mit allen erforderlichen Einbauhilfen liefern und gemäß Detail 1 außenseitig bündig einbauen.

Die technischen Vorbemerkungen und Anforderungen der DIN 18197 sind zu beachten.
Baustellenschweißungen sind nicht zugelassen.
Befestigungsmittel für das Fugenband werden nicht gesondert vergütet.
Dichter Schalungsanschluss und evtl. Erschwernisse aus Behinderung durch Schalung und Bewehrung sind mit dem Einheitspreis abgegolten.
Abrechung nach Außenmaßen.
Menge: 19,000 m

*Hinweis: Bewehrung*

**2.3.13.45 Bewehrungsstahl B500B**
Bewehrungsstahl B500B

Betonstahl B 500 B in verschiedenen Durchmessern und Längen,
für Bauteile aus Ortbeton,
liefern, schneiden, biegen und entsprechend den Bewehrungsplänen einbauen.

Abgerechnet wird nach Stahllisten.

Ausführung in verschiedenen Formen: Längs-, Steck-, Verankerungseisen, Bügel u. ä. einschl. Kleinteile, wie z. B. Abstandhalter Montagebock und Bindedraht.

Der Einheitspreis gilt ohne Unterschied der Durchmesser und der Längen.
Menge: 15,000 t

*Hinweis: Sonstiges*

**2.3.13.46 Futterrohr ID500**
Futterrohr ID500

Futterrohr aus Spezialfaserzement
mit Versteifungsrippen für Rohrdurchführungen für den Einbau in Beton- und Stahlbetonbauteilen, gegen drückendes Wasser/ nicht drückendes Wasser, im erdverlegten Bereich,
liefern, lagesicher und
oberflächenbündig in die Schalung einbauen.

Nennweite (ID): 500
Länge: ca. 0,3 m
Medienrohr: GGG, PP(SN16)

Mit Ringraumdichtung, wird gesondert vergütet.

Einbauort: Außenwand
Menge: 2,000 St

**2.3.13.47 Futterrohr ID450**
Futterrohr ID 450

Futterrohr aus Spezialfaserzement
mit Versteifungsrippen für Rohrdurchführungen für den Einbau in Beton- und Stahlbetonbauteilen, gegen drückendes Wasser/ nicht drückendes Wasser, im erdverlegten Bereich,
liefern, lagesicher und
oberflächenbündig in die Schalung einbauen.

Nennweite (ID): 450
Länge: ca. 0,3 m
Medienrohr: PE-RC

Mit Ringraumdichtung, wird gesondertvergütet.

Einbauort: Außenwand
Menge: 2,000 St

**2.3.13.48 Futterrohr ID350**
Futterrohr ID350

Futterrohr aus Spezialfaserzement
mit Versteifungsrippen für Rohrdurchführungen für den Einbau in Beton- und Stahlbetonbauteilen, gegen drückendes Wasser/ nicht drückendes Wasser, im erdverlegten Bereich,
liefern, lagesicher und
oberflächenbündig in die Schalung einbauen.

Nennweite (ID): 350
Länge: nach Plan geschnitten auf 30 cm Wanddicke
Einbauwinkel: 60° bis 90° zur Wand
Medienrohr: GGG, Edelstahlrohr, GGG rilsaniert

Mit Ringraumdichtung, wird gesondertvergütet.

Einbauort: Außenwand, Decke
Menge: 8,000 St

**2.3.13.49 Futterrohr ID300**
Futterrohr ID300

Futterrohr aus Spezialfaserzement
mit Versteifungsrippen für Rohrdurchführungen für den Einbau in Beton- und Stahlbetonbauteilen, gegen drückendes Wasser/ nicht drückendes Wasser, im erdverlegten Bereich,
liefern, lagesicher und
oberflächenbündig in die Schalung einbauen.

Nennweite (ID): 300
Länge: ca. 0,3 m
Medienrohr: PP

Mit Ringraumdichtung, wird gesondertvergütet.

Einbauort: Decke
Menge: 2,000 St

**2.3.13.50 Futterrohr ID200**
Futterrohr ID 200

Futterrohr aus Spezialfaserzement
mit Versteifungsrippen für Rohrdurchführungen für den Einbau in Beton- und Stahlbetonbauteilen, gegen drückendes Wasser/ nicht drückendes Wasser, im erdverlegten Bereich,
liefern, lagesicher und
oberflächenbündig in die Schalung einbauen.

Nennweite (ID): 200
Länge: ca. 0,3 m
Medienrohr: PP(SN16)

Mit Ringraumdichtung, wird gesondertvergütet.

Einbauort: Außenwand
Menge: 3,000 St

**2.3.13.51 Futterrohr ID150**
Futterrohr ID 150

Futterrohr aus Spezialfaserzement
mit Versteifungsrippen für Rohrdurchführungen für den Einbau in Beton- und Stahlbetonbauteilen, gegen drückendes Wasser/ nicht drückendes Wasser, im erdverlegten Bereich,
liefern, lagesicher und
oberflächenbündig in die Schalung einbauen.

Nennweite (ID): 150
Länge: ca. 0,3 m
Medienrohr: DN 100

Mit Ringraumdichtung, wird gesondertvergütet.
Menge: 2,000 St

**2.3.13.52 Futterrohr ID125**
Futterrohr ID 125

Futterrohr aus Spezialfaserzement
mit Versteifungsrippen für Rohrdurchführungen für den Einbau in Beton- und Stahlbetonbauteilen, gegen drückendes Wasser/ nicht drückendes Wasser, im erdverlegten Bereich,
liefern, lagesicher und
oberflächenbündig in die Schalung einbauen.

Nennweite (ID): 125
Länge: ca. 0,3 m
Medienrohr: PE-RC

Mit Ringraumdichtung, wird gesondertvergütet.

Einbauort: Außenwand
Menge: 3,000 St

**2.3.13.53 Futterrohr ID100**
Futterrohr ID 100

Futterrohr aus Spezialfaserzement
mit Versteifungsrippen für Rohrdurchführungen für den Einbau in Beton- und Stahlbetonbauteilen, gegen drückendes Wasser/ nicht drückendes Wasser, im erdverlegten Bereich,
liefern, lagesicher und
oberflächenbündig in die Schalung einbauen.

Nennweite (ID): 100
Länge: ca. 0,35 m
Medienrohr: PP, Edelstahlrohr

Mit Ringraumdichtung, wird gesondertvergütet.

Einbauort: Decke
Menge: 10,000 St

**2.3.13.54 Ringraumdichtung 500**
Ringraumdichtung 500

Ringraumdichtung für Futterrohr ID 500
für nicht drückendes Wasser, Einbau in bauseitiges Futterrohr, gegen nicht drückendes Wasser abgedichtet,
liefern und nach Herstellerangabe einbauen.

Futterrohr:
Nennweite (ID): 500

Medienrohr:
Außendurchmesser (DA): 429mm
  400mm

bestehend aus:
- einem Dichtungseinsatz
- Gestellring aus Edelstahl 1.4301
- Gummidichtung aus EPDM
- temperaturbeständig von -40 bis +140° C
Menge: 4,000 St

**2.3.13.55 Ringraumdichtung 450**
Ringraumdichtung 450

Ringraumdichtung für Futterrohr ID 450
für nicht drückendes Wasser, Einbau in bauseitiges Futterrohr, gegen nicht drückendes Wasser abgedichtet,
liefern und nach Herstellerangabe einbauen.

Futterrohr:
Nennweite (ID): 450

Medienrohr:
Außendurchmesser (DA): 355mm

bestehend aus:
- einem Dichtungseinsatz
- Gestellring aus Edelstahl 1.4301
- Gummidichtung aus EPDM
- temperaturbeständig von -40 bis +140° C
Menge: 4,000 St

**2.3.13.56 Ringraumdichtung 350**
Ringraumdichtung 350

Ringraumdichtung für Futterrohr ID 350
für nicht drückendes Wasser, Einbau in bauseitiges Futterrohr, gegen nicht drückendes Wasser abgedichtet,
liefern und nach Herstellerangabe einbauen.

Futterrohr:
Nennweite (ID): 350

Medienrohr:
Außendurchmesser (DA): 274mm
  273mm

bestehend aus:
- einem Dichtungseinsatz
- Gestellring aus Edelstahl 1.4301
- Gummidichtung aus EPDM
- temperaturbeständig von -40 bis +140° C
Menge: 16,000 St

**2.3.13.57 Ringraumdichtung 300**
Ringraumdichtung 300

Ringraumdichtung für Futterrohr ID 300
für nicht drückendes Wasser, Einbau in bauseitiges Futterrohr, gegen nicht drückendes Wasser abgedichtet,
liefern und nach Herstellerangabe einbauen.

Futterrohr:
Nennweite (ID): 300

Medienrohr:
Außendurchmesser (DA): 70mm
  110mm

bestehend aus:
- einem Dichtungseinsatz
- Gestellring aus Edelstahl 1.4301
- Gummidichtung aus EPDM
- temperaturbeständig von -40 bis +140° C
Menge: 4,000 St

**2.3.13.58 Ringraumdichtung 200**
Ringraumdichtung 200

Ringraumdichtung für Futterrohr ID 200
für nicht drückendes Wasser, Einbau in bauseitiges Futterrohr, gegen nicht drückendes Wasser abgedichtet,
liefern und nach Herstellerangabe einbauen.

Futterrohr:
Nennweite (ID): 200

Medienrohr:
Außendurchmesser (DA): 110mm

bestehend aus:
- einem Dichtungseinsatz
- Gestellring aus Edelstahl 1.4301
- Gummidichtung aus EPDM
- temperaturbeständig von -40 bis +140° C
Menge: 6,000 St

**2.3.13.59 Ringraumdichtung 150**
Ringraumdichtung 150

Ringraumdichtung für Futterrohr ID 150
für nicht drückendes Wasser, Einbau in bauseitiges Futterrohr, gegen nicht drückendes Wasser abgedichtet,
liefern und nach Herstellerangabe einbauen.

Futterrohr:
Nennweite (ID): 150

Medienrohr:
Außendurchmesser (DA): 90mm

bestehend aus:
- einem Dichtungseinsatz
- Gestellring aus Edelstahl 1.4301
- Gummidichtung aus EPDM
- temperaturbeständig von -40 bis +140° C
Menge: 4,000 St

**2.3.13.60 Ringraumdichtung 125**
Ringraumdichtung 125

Ringraumdichtung für Futterrohr ID 125
für nicht drückendes Wasser, Einbau in bauseitiges Futterrohr, gegen nicht drückendes Wasser abgedichtet,
liefern und nach Herstellerangabe einbauen.

Futterrohr:
Nennweite (ID): 125

Medienrohr:
Außendurchmesser (DA): 63mm

bestehend aus:
- einem Dichtungseinsatz
- Gestellring aus Edelstahl 1.4301
- Gummidichtung aus EPDM
- temperaturbeständig von -40 bis +140° C
Menge: 6,000 St

**2.3.13.61 Ringraumdichtung 100**
Ringraumdichtung 100

Ringraumdichtung für Futterrohr ID 100
für nicht drückendes Wasser, Einbau in bauseitiges Futterrohr, gegen nicht drückendes Wasser abgedichtet,
liefern und nach Herstellerangabe einbauen.

Futterrohr:
Nennweite (ID): 100

Medienrohr:
Außendurchmesser (DA): 75mm
  23,1mm

bestehend aus:
- einem Dichtungseinsatz
- Gestellring aus Edelstahl 1.4301
- Gummidichtung aus EPDM
- temperaturbeständig von -40 bis +140° C
Menge: 20,000 St

**2.3.13.62 Kernbohrung herstellen, rund DN 50**
Kernbohrung herstellen, rund DN 50

Kernbohrung nachträglich erstellen,
in Decke, Boden, Wand und Bestandsbauten aus Stahlbeton.

Ausführung:
- Bohrdurchmesser: DN 50
- Bohrtiefe: ca. 25 bis 40 cm, einschl. Lösen des
  Bohrkerns aus dem Gefüge
- Arbeitshöhe bis 6 m

Ausführung: erschütterungsarm im Diamantbohr-Verfahren

Auffangen von Wasser und Schlamm mit geeigneten Absaugvorrichtungen.
Aufgenommene Stoffe sind fachgerecht zu entsorgen.

Fertigung nach örtlichem Aufmaß.
Menge: 8,000 St

**2.3.13.63 Kernbohrung herstellen, rund DN 75**
Kernbohrung herstellen, rund DN 75

Kernbohrung nachträglich erstellen,
in Decke, Boden, Wand und Bestandsbauten aus Stahlbeton.

Ausführung:
- Bohrdurchmesser: DN 75
- Bohrtiefe: ca. 25 bis 540cm, einschl. Lösen des
  Bohrkerns aus dem Gefüge
- Arbeitshöhe bis 6 m

Ausführung: erschütterungsarm im Diamantbohr-Verfahren

Auffangen von Wasser und Schlamm mit geeigneten Absaugvorrichtungen.
Aufgenommene Stoffe sind fachgerecht zu entsorgen.

Fertigung nach örtlichem Aufmaß.
Menge: 8,000 St

**2.3.13.64 Kernbohrung herstellen, rund DN 100**
Kernbohrung herstellen, rund DN 100

Kernbohrung nachträglich erstellen,
in Decke, Boden, Wand und Bestandsbauten aus Stahlbeton.

Ausführung:
- Bohrdurchmesser: DN 100
- Bohrtiefe: ca. 25 bis 40 cm, einschl. Lösen des
  Bohrkerns aus dem Gefüge
- Arbeitshöhe bis 6 m

Ausführung: erschütterungsarm im Diamantbohr-Verfahren

Auffangen von Wasser und Schlamm mit geeigneten Absaugvorrichtungen.
Aufgenommene Stoffe sind fachgerecht zu entsorgen.

Fertigung nach örtlichem Aufmaß.
Menge: 12,000 St

**2.3.13.65 Kernbohrung herstellen, rund DN 150**
Kernbohrung herstellen, rund DN 150

Kernbohrung nachträglich erstellen,
in Decke, Boden, Wand und Bestandsbauten aus Stahlbeton.

Ausführung:
- Bohrdurchmesser: DN 150
- Bohrtiefe: ca. 25 bis 40 cm, einschl. Lösen des
  Bohrkerns aus dem Gefüge
- Arbeitshöhe bis 6 m

Ausführung: erschütterungsarm im Diamantbohr-Verfahren

Auffangen von Wasser und Schlamm mit geeigneten Absaugvorrichtungen.
Aufgenommene Stoffe sind fachgerecht zu entsorgen.

Fertigung nach örtlichem Aufmaß.
Menge: 1,000 St

**2.3.13.66 Kernbohrung herstellen, rund DN 200**
Kernbohrung herstellen, rund DN 200

Kernbohrung nachträglich erstellen,
in Decke, Boden, Wand und Bestandsbauten aus Stahlbeton.

Ausführung:
- Bohrdurchmesser: DN 200
- Bohrtiefe: ca. 25 bis 40cm, einschl. Lösen des Bohrkerns aus dem Gefüge
- Arbeitshöhe bis 6 m

Ausführung: erschütterungsarm im Diamantbohr-Verfahren

Auffangen von Wasser und Schlamm mit geeigneten Absaugvorrichtungen.
Aufgenommene Stoffe sind fachgerecht zu entsorgen.

Fertigung nach örtlichem Aufmaß.
Menge: 1,000 St

**2.3.13.67 Kernbohrung herstellen, rund DN 250**
Kernbohrung herstellen, rund DN 250

Kernbohrung nachträglich erstellen,
in Decke, Boden, Wand und Bestandsbauten aus Stahlbeton.

Ausführung:
- Bohrdurchmesser: DN 250
- Bohrtiefe: ca. 25 bis 40 cm, einschl. Lösen des
  Bohrkerns aus dem Gefüge
- Arbeitshöhe bis 6 m

Ausführung: erschütterungsarm im Diamantbohr-Verfahren

Auffangen von Wasser und Schlamm mit geeigneten Absaugvorrichtungen.
Aufgenommene Stoffe sind fachgerecht zu entsorgen.

Fertigung nach örtlichem Aufmaß.
Menge: 1,000 St

**2.3.13.68 Kernbohrung herstellen, rund DN 300**
Kernbohrung herstellen, rund DN 300

Kernbohrung nachträglich erstellen,
in Decke, Boden, Wand und Bestandsbauten aus Stahlbeton.

Ausführung:
- Bohrdurchmesser: DN 300
- Bohrtiefe: ca. 25 bis 40 cm, einschl. Lösen des
  Bohrkerns aus dem Gefüge
- Arbeitshöhe bis 6 m

Ausführung: erschütterungsarm im Diamantbohr-Verfahren

Auffangen von Wasser und Schlamm mit geeigneten Absaugvorrichtungen.
Aufgenommene Stoffe sind fachgerecht zu entsorgen.

Fertigung nach örtlichem Aufmaß.
Menge: 1,000 St

**2.3.13.69 Kernbohrung herstellen, rund DN 400**
Kernbohrung herstellen, rund DN 400

Kernbohrung nachträglich erstellen,
in Decke, Boden, Wand und Bestandsbauten aus Stahlbeton.

Ausführung:
- Bohrdurchmesser: DN 400
- Bohrtiefe: ca. 25 bis 40 cm, einschl. Lösen des
  Bohrkerns aus dem Gefüge
- Arbeitshöhe bis 6 m

Ausführung: erschütterungsarm im Diamantbohr-Verfahren

Auffangen von Wasser und Schlamm mit geeigneten Absaugvorrichtungen.
Aufgenommene Stoffe sind fachgerecht zu entsorgen.

Fertigung nach örtlichem Aufmaß.
Kernbohrung gemäß statischem Nachweis ausführen.
Menge: 1,000 St

**2.3.13.70 Kernbohrung herstellen, rund DN 600**
Kernbohrung herstellen, rund DN 600

Kernbohrung nachträglich erstellen,
in Decke, Boden, Wand und Bestandsbauten aus Stahlbeton.

Ausführung:
- Bohrdurchmesser: DN 600
- Bohrtiefe: ca. 25 bis 40 cm, einschl. Lösen des
  Bohrkerns aus dem Gefüge
- Arbeitshöhe bis 6 m

Ausführung: erschütterungsarm im Diamantbohr-Verfahren

Auffangen von Wasser und Schlamm mit geeigneten Absaugvorrichtungen.
Aufgenommene Stoffe sind fachgerecht zu entsorgen.

Fertigung nach örtlichem Aufmaß.
Kernbohrung gemäß statischem Nachweis ausführen.

Ausführungsort: Kammer 7 Bestand
Menge: 1,000 St

**2.3.13.71 Kabeldurchführung als Dichtpackung 2x3 DN110**
Kabeldurchführung als Dichtpackung 2x3 DN110

Kabeldurchführungen horizontal zum Anschluss von Kabelschutzrohren DN110,
als Doppeldichtpackung 2x3
für beidseitigen Anschluss von Systemdeckel bzw. Systemeinsatz, Einbau mit Abstand (keine Paketbildung), zum bündigen Einbetonieren in Betonbauteilen, wie Wänden und Decken,
liefern, lagesicher und oberflächenbündig in die Schalung einbauen.

Es ist mit der Verdichtung des Betons für eine einwandfreie Dichtheit zwischen Beton und Packung zu sorgen.
Einschließlich Systemdeckel zum wasserdichten Anschluss der Kabelleerrohre.
Die erforderlichen Gummistopfen sind im Teil EMSR-Technik enthalten.

Stahlbetondicke: ca. 300 mm
Futterrohre: 2x3 DN 110
Menge: 1,000 St

**2.3.13.72 Kabeldurchführung als Dichtpackung 1x2 DN100**
Kabeldurchführung als Dichtpackung 1x2 DN100

Kabeldurchführungen horizontal zum Anschluss von Kabelschutzrohren DN100,
als Doppeldichtpackung 1x2
für beidseitigen Anschluss von Systemdeckel bzw. Systemeinsatz, Einbau mit Abstand (keine Paketbildung), zum bündigen Einbetonieren in Betonbauteilen, wie Wänden und Decken,
liefern, lagesicher und oberflächenbündig in die Schalung einbauen.

Es ist mit der Verdichtung des Betons für eine einwandfreie Dichtheit zwischen Beton und Packung zu sorgen.
Einschließlich Systemdeckel zum wasserdichten Anschluss der Kabelleerrohre.
Die erforderlichen Gummistopfen sind im Teil EMSR-Technik enthalten.

Stahlbetondicke: ca. 300 mm
Futterrohre: 1x2 DN100
Menge: 1,000 St

**2.3.13.73 Kabeldurchführung als Dichtpackung 1x2 DN150**
Kabeldurchführung als Dichtpackung 1x2 DN150

Kabeldurchführungen horizontal zum Anschluss von Kabelschutzrohren DN150,
als Doppeldichtpackung 1x2
für beidseitigen Anschluss von Systemdeckel bzw. Systemeinsatz, Einbau mit Abstand (keine Paketbildung), zum bündigen Einbetonieren in Betonbauteilen, wie Wänden und Decken, liefern, lagesicher und oberflächenbündig in die Schalung einbauen.

Es ist mit der Verdichtung des Betons für eine einwandfreie Dichtheit zwischen Beton und Packung zu sorgen.
Einschließlich Systemdeckel zum wasserdichten Anschluss der Kabelleerrohre.
Die erforderlichen Gummistopfen sind im Teil EMSR-Technik enthalten.

Stahlbetondicke: ca. 300 mm
Futterrohre: 1x2 DN 150
Menge: 1,000 St

**2.3.13.74 Öffnung/Aussparung herstellen bis 0,50 m²**
Öffnung/Aussparung herstellen bis 0,50 m²

Öffnung und Aussparung in Wand, Bodenplatten
und Decke aus Stahlbeton ein- und ausschalen,
einschl. erforderlichen Schalarbeiten.
Kanten umlaufend, beidseitig gefast.

Form: rund/eckig
Dicke Stahlbeton. ca. 0,25 bis 0,40m
Öffnungsgröße: bis 0,50 m²
Menge: 60,000 St

**2.3.13.75 Öffnung/Aussparung herstellen bis 1,50 m²**
Öffnung/Aussparung herstellen bis 1,50m²

Öffnung und Aussparung in Wand, Bodenplatten
und Decke aus Stahlbeton ein- und ausschalen,
einschl. erforderlichen Schalarbeiten.
Kanten umlaufend, beidseitig gefast.

Form: rund/eckig
Dicke Stahlbeton. ca. 0,25 bis 0,40m
Öffnungsgröße: bis 1,50 m²
Menge: 2,000 St

**2.3.13.76 Öffnung/Aussparung herstellen bis 4,00 m²**
Öffnung/Aussparung herstellen bis 4,00m²

Öffnung und Aussparung in Wand, Bodenplatten
und Decke aus Stahlbeton ein- und ausschalen,
einschl. erforderlichen Schalarbeiten.
Kanten umlaufend, beidseitig gefast.

Form: rund/eckig
Dicke Stahlbeton. ca. 0,25 bis 0,40m
Öffnungsgröße: bis 4,00 m²
Menge: 1,000 St

**2.3.13.77 Öffnung/Aussparung herstellen bis 7,00 m²**
Öffnung/Aussparung herstellen bis 7,00m²

Öffnung und Aussparung in Wand, Bodenplatten
und Decke aus Stahlbeton ein- und ausschalen,
einschl. erforderlichen Schalarbeiten.
Kanten umlaufend, beidseitig gefast.

Form: rund/eckig
Dicke Stahlbeton. ca. 0,25 bis 0,40m
Öffnungsgröße: bis 7,00 m²
Menge: 1,000 St

##### 2.3.17 Stahlbauarbeiten

*Hinweis: Montageträger für Kettenzug (verz. Stahl)*

**2.3.17.1 Montageträger für Kettenzug**
Montageträger für Kettenzug

Lieferung und betriebsfertige Montage eines Montageträgers aus Profilstahl HEB 220 (S235) als Laufbahn für einen Kettenzug. Die Befestigung erfolgt an der Stahlbetondecke über dem Erdgeschoss mittels angeschweißter Kopfplatten aus Flachstahl 420 x 100 x 15 mm und bauaufsichtlich zugelassenen Ankerdübeln (ETA/DIBt-Zulassung).
-Ausführungsklasse: EXC3 nach DIN EN 1090-2 (erhöhte Anforderung für Hebezeuge).
-Korrosionsschutz: Feuerverzinkt nach DIN EN ISO 1461 mit zusätzlicher Farbbeschichtung nach Farbkonzept (Duplex-System).
-Tragfähigkeit: 1,0 t (10 kN).
-Länge Träger: ca. 5 m
-Einbausituation: Montagehöhe ca. 3 m über OKFF, Befestigung an Massivdecke.
-Leistungsumfang: Inkl. aller Bohrungen, Schweißarbeiten, Befestigungsmittel, Montage und abschließendem Funktionsnachweis.
Menge: 5,000 m

**2.3.17.2 Werkpl./stat. Nachweise f. Montageträger**
Werkplanung/stat. Nachweise für Montageträger

Erstellung der prüffähigen statischen Berechnung sowie der Konstruktions- und Werkstattplanung für den oben beschriebenen Montageträger.
-Leistungsumfang: Örtliches Aufmaß, statischer Nachweis des Trägers und der Dübelverankerung, Erstellung der Werkstattzeichnungen.
-Prüfung: Inklusive der Prüfung durch einen anerkannten Prüfingenieur sowie der Übernahme sämtlicher Prüfgebühren.
-Dokumentation: Übergabe der geprüften Unterlagen 3-fach analog sowie digital gemäß den projektspezifischen Richtlinien -Hinweis: Profiländerungen aufgrund der statischen Erfordernisse sind im Pauschalpreis enthalten.

Geprüfte Werkstattplanung und geprüfte Statik müssen mindestens 2 Wochen vor Montagebeginn vorliegen.
Menge: 1,000 psch

##### 2.3.18 Abdichtungsarbeiten

*Hinweis: Bodenplatte d=40 cm (C30/37) (Abdichtung)*

**2.3.18.1 Abdichtung Innenecke Übergang RWB und AK**
Abdichtung Innenecke Übergang RWB und AK

Abdichtung von erdberührten Bauteilen gegen Bodenfeuchte und nicht drückendes Wasser,
mit kunststoffmodifizierter Bitumendickbeschichtung (PMBC),
einschl. systembedingten Voranstrich,
liefern und montieren bzw. herstellen/verlegen.

Anwendungsbereich: Abdichtung auf erdberührten Bauteilen
Abdichtungsart: flüssig zu verarbeitender Abdichtungsstoff
Voranstrich: Kaltbitumenemulsion
Abdichtung: PMBC (kunststoffmodifizierte Bitumendickbeschichtung)
Mindesttrockenschichtdicke-Abdichtung: 3,0mm
Wassereinwirkungsklasse: W1.1-E
Ausführung: Innenecke Übergang RWB und AK, Sockelbereich
Menge: 10,000 m²

##### 2.3.20 Dachdeckungsarbeiten

*Hinweis: Dachklappen zur Belichtung/ Belüftung/ RWA*

**2.3.20.1 RWA, 100 x 250 cm**
RWA, 100 x 250 cm

Natürliches Rauch- und Wärmeabzugsgerät Lichtkuppel für RWA-Beschlag geprüft nach DIN EN 12101-2, thermisch getrennt,
wärmebrückenfrei, in wärmebrückenfreier
Systembauweise, wärmegedämmtes Gesamtsystem, bestehend aus:
Lichtkuppel aus Kunststoffverglasung, dreischalig opal
Ug = Ut = ca. 1,80 W/(m2K)
Schalldämmwert: ca. 24 dB
Lichttransmission: 59 %
Gesamtenergiedurchlass: 59 %
Bestellgröße = OKD-Maß 100 cm x 250 cm
mit formsteifem Kunststoffeinfassrahmen zur
Begrenzung der Brandweiterleitung nach DIN 18234-4 Absatz 3.4 sowie mehrstufigem Doppeldichtungssystem.
Glasleiste aus Kunststoff mit coextrudierten
Dichtelementen
Ausführung: RWA Solo-Zuhaltung
Öffnungswinkel: 165° für Spoiler
Aerodynamisch wirksame Rauchabzugsfläche: ca. 1,80 m2
geometrisch freie Öffnungsfläche: 2,11 m2
Oberteil ohne Kranz für Steilgeometrie
einschl. Obertraverse,
RWA-Beschlag mit integrierter Lüftungsfunktion,
entgegengesetzt öffnend mit Windleitblechen.

Die Leistung umfasst die betriebsfertige Montage inklusive fachgerechtem Einbau, sowie die Durchführung einer erfolgreichen Funktionsprobe gemäß Herstellerrichtlinien und geltenden Brandschutzvorschriften.

empfohl. Fabrikat:
Lamilux
o. glw.

Angebotenes Fabrikat/Typ:

_____________________
vom Bieter einzutragen
Menge: 2,000 St.

**2.3.20.2 Aufsatzkranz für RWA, 100 x 250 cm**
Aufsatzkranz für RWA, 100 x 250 cm

Aufsatzkranz, als systemgebundene Einheit passend zu Lichtkuppel aus Vorposition, aus Aluminium, passend für Standardprofile, einschalige Ausführung,
ohne unterseitiger Wärmedämmung,
für Paneele mit einer Profilhöhe bis 100 mm,
mit bedingter thermischer Trennung,
Farbe: Alu pressblank (ohne Beschichtung)
für OKD-Maß 100 cm x 250 cm
Aufsatzkranzhöhe: 30 cm
in Steilgeometrie
RWA Solo-Zuhaltung elektrisch
Scharnierseite = Langseite
Einbau inklusive eines Eindichtrahmens zur
systemkonformen und dampfdichten Einbindung in den bauseitigen Dachaufbau liefern und einbauen
Menge: 2,000 St.

**2.3.20.3 Zulage Wärmedämmung**
Zulage Wärmedämmung

Zulage zum Aufsatzkranz für die Ausführung
mit unterseitiger Wärmedämmung,
für Paneele mit einer Profilhöhe bis 100 mm,
Höhe der Flanschkerndämmung: 120 mm
Menge: 2,000 St.

**2.3.20.4 Durchsturzschutzgitter für Lichtkuppeln**
Durchsturzschutzgitter für Lichtkuppeln

Durchsturzschutzgitter für Lichtkuppeln in systemkompatibler Bauform, passend zur Geometrie des Aufsatzkranzes, bestehend aus:
Baustahlmatte verzinkt, Tragstabstärke 6 mm, mit Stahlwinkeln für den Einbau von oben in den Aufsatzkranz mit Beschlagsblechen.
Durchsturzsicherheit geprüft nach GS-BAU-18 in Aufsatzkränzen.
für OKD-Maß 100 cm x 250 cm
liefern und montieren
Menge: 2,000 St.

**2.3.20.5 RWA-Beschlag**
RWA-Beschlag

RWA-Beschlag, entsprechend EN 12101-2
bzw. DIN EN 12101-2,
als elektrisches Öffnungssystem,
24-Volt-Ausführung, Stromaufnahme 7,5 Ampere für RWA- und Lüftungsfunktion,
zulässige max. Restwelligkeit: 5 %
Ausführung Solo-Beschlag
passend für Nenngröße 100 cm
liefern und montieren
Menge: 2,000 St.

**2.3.20.6 RWA-Steuerungstechnik und Meldeperipherie**
RWA-Steuerungstechnik und Meldeperipherie

Lieferung, Montage und betriebsfertige Installation der elektrischen Steuerung für die RWA-Anlage gemäß Brandschutzkonzept und geltenden Normen.

Leistungsumfang:
-Kombizentrale: 1 Stk. RWA-Kompaktzentrale (24V) mit Notstromversorgung (Akkupacks) zur Ansteuerung der RWA-Positionen, Montage im E-Raum.
-Verkabelung: Komplette Leitungsverlegung in E30-Ausführung (Funktionserhalt) für alle Systemkomponenten, inkl. ca. 100 m Zuleitung und Befestigungsmaterial.
-Detektion: 5 Stk. automatische Rauchmelder inkl. Sockel und Anbindung an die Zentrale.
-Handauslöse: 2 Stk. RWA-Taster (Orange) in Schutzgehäuse mit Hinweisschild (1x -Hauptzugang, 1x Treppe UG).
-Dokumentation: Erstellung von 5 Stk. Feuerwehr-Laufkarten nach DIN 14675.
-Funktionsprüfung: Fachgerechte Inbetriebnahme und Erstellung eines Prüfprotokolls des Gesamtsystems.
Menge: 1,000 psch

##### 2.3.21 Dachabdichtungsarbeiten

*Hinweis: Dach (Schaumglasdämmung)*

**2.3.21.1 Voranstrich, bituminös, auf Stahlbetondach**
Voranstrich, bituminös, auf Stahlbetondach

Dachflächen von grobem Schmutz reinigen, Verunreinigungen scharf abfegen, anfallenden Schutt vom Dach schaffen und fachgerecht entsorgen.

Liefern und vollflächiges Auftragen einer Bitumenemulsion als Voranstrich auf den mineralischen, besenreinen und trockenen Betonuntergrund. Der Auftrag erfolgt durch Streichen oder Rollen als Haftgrund für die nachfolgende Schaumglas-Dämmung, einschließlich aller An- und Abschlüsse an Aufkantungen
-Untergrund: Stahlbeton
-Material: Bitumenemulsion (lösungsmittelfrei)
-Verbrauch: ca. 0,3 kg/m²
Menge: 210,000 m²

**2.3.21.2 Dampfsperre**
Dampfsperre

Elastomerbitumen-Schweißbahn als Dampfsperrbahn nach DIN EN 13970 liefern und gemäß Herstellervorschrift auf dem vorbereiteten Untergrund der Dachfläche fachgerecht vollflächig aufschweißen.
Die Längsnaht- und Kopfstoßüberdeckungen sind mindestens 8 cm breit wasser- und dampfdicht zu verschweißen. Die Stöße sind versetzt anzuordnen.
Im Bereich von An- und Abschlüssen sowie bei Dachdurchdringungen ist die Bahn dampfdicht bis Oberkante der Dämmschicht hochzuführen und dauerhaft sicher anzuschließen.
Untergrund: Stahlbeton (mit Bitumenvoranstrich)
Menge: 210,000 m²

**2.3.21.3 Schaumglasdämmung**
Schaumglasdämmung

Wärmedämmung aus Schaumglasplatten gemäß DIN EN 13167 liefern und auf der vorbereiteten bituminösen Dampfsperre im Heißbitumen-Einlegeverfahren vollflächig und hohlraumfrei verlegen.
Die Platten sind dicht gestoßen im Verband mit versetzten Fugen zu verlegen. Die Fugen müssen durch das Einschwemmen vollständig mit Bitumen gefüllt sein (Dampfdichtigkeit im System).
Die Oberfläche der Dämmschicht ist nach dem Verlegen mit einem Heißbitumen-Deckabstrich (ca. 2 kg/m²) vollflächig abzuziehen, um eine oberseitige Versiegelung und die Haftgrundlage für die nachfolgende Abdichtung zu schaffen.
-Dämmdicke: 10 cm, einlagig
-Plattenformat: nach Herstellervorgabe
-Anschlüsse: Dämmplatten an Bauteile dicht anarbeiten.
Menge: 192,000 m²

**2.3.21.4 Druckfester Dachrandabschluss**
Druckfester Dachrandabschluss

Druckfeste Randausbildung zur Aufnahme von Dachrinnenhaltern oder Geländerkonstruktionen liefern und im Bereich des Dachrandes fachgerecht montieren.
Platten sind bündig mit der Schaumglasdämmung zu verlegen und hohlraumfrei in das Abdichtungssystem (Dampfsperre/Dachabdichtung) einzubinden.
Der Dachrandabschluss muss so vorbereitet sein, dass die nachfolgende Abdichtung (3-lagig) ohne Versprung darüber hinweggeführt werden kann.

-Hochverdichteter Konstruktionswerkstoff auf Polyurethan-Basis
-Wasserfest, verrottungsbeständig, hochdruckfest und schraubbar.
-Abmessungen: ca. 100 x 300 mm (Dicke x Breite).
Menge: 60,000 m

**2.3.21.5 Schaumglas-Dämmkeil**
Schaumglas-Dämmkeil

Umlaufende Dämmkeile aus Schaumglas, hochdruckfest, nicht brennbar (passend zum System der Fläche) liefern und am Übergang zwischen Dachfläche und aufgehende Wand fachgerecht einbauen.
Die Keile sind vollflächig in Heißbitumen einzukleben, um einen fließenden Übergang für die nachfolgende Dampfsperre und Abdichtungslagen zu schaffen,
Inklusive fachgerechter Ausbildung aller Gehrungen an Innen- und Außenecken.
Abmessung: Schenkellänge ca. 100/100 mm
Menge: 20,000 m

**2.3.21.6 3-lagige Dachabdichtung aus Bitumenbahnen**
3-lagige Dachabdichtung aus Bitumenbahnen

Dachabdichtung, bestehend aus drei Lagen hochwertiger Bitumenbahnen, liefern und auf der vorbereiteten Schaumglas-Dämmschicht fachgerecht vollflächig im Schweißverfahren aufbringen.
1. Lage: Elastomerbitumen-Schweißbahn
(z. B. PYE G 200 S4), vollflächig auf den Bitumen-Deckabstrich der Schaumglasdämmung aufgeschweißt.
2. Lage: Elastomerbitumen-Schweißbahn
(z. B. PYE G 200 S4), vollflächig versetzt zur 1. Lage aufgeschweißt.
3. Lage (Oberlage): Hochwertige Polymerbitumen-Schweißbahn (z. B. PYE PV 200 S5), Brandklasse E nach DIN EN 13501-1, oberseitig grau beschiefert, vollflächig aufgeschweißt.
Längsnahtüberdeckungen mind. 8 cm und Kopfstoßüberdeckungen mind. 10 cm breit wasserdicht verschweißen. Alle Lagen sind untereinander versetzt anzuordnen.
Im Bereich von An- und Abschlüssen, sowie Dachdurchdringungen sind die Bahnen fachgerecht bis zur erforderlichen Höhe (mind. 15 cm über OK Belag/Dämmung) hochzuführen und dicht anzuschließen.
Menge: 210,000 m²

**2.3.21.7 Eindichtung Dachdurchdringung Lichtkuppel eckig**
Eindichtung Dachdurchdringung Lichtkuppel eckig

Rechteckige Lichtkuppeln in die Aussparung mit einer Rohbauöffnung von ca. 100 x 250 cm im Stahlbetondach komplett eindichten.
Lichtkuppel in den Dachaufbau in allen Schichten (Dampfsperre, Dämmung, Dachabdichtung) Inkl. Eckausbildung fachgerecht anarbeiten und eindichten.

Abdichtung am Aufsatzkranz hochführen und befestigen.

Allem erforderlichen Zuschnitte und Materialien, Hilfsmittel und
sämtliche Anarbeiten sind im Einheitspreis einzukalkulieren.

Lichtkuppeln sind im Gewerk "RWA- und Lichtkuppeln" ausgeschrieben.
Menge: 2,000 St

**2.3.21.8 Dachabdichtung Anarbeiten an Einbauteile bis 0,50 m²**
Dachabdichtung Anarbeiten an Einbauteile bis 0,50 m²

Fachgerechte Herstellung der Dachabdichtung durch alle vorbeschriebenen Dachlagen (Dampfsperre, Dämmung, Dachabdichtung) an allen weiteren Einbauteilen, einschließlich:

Lieferung und Einbau von bitumenverträglichen Anschlusshilfen (z. B. Manschetten, Flansche oder Dichtkränze) nach Erfordernis und Herstellervorgabe.

Aufmaß nach Umfang der Einbauteile.
Größe: bis 0,50 m²

Alle erforderlichen Zuschnitte und Materialien, Hilfsmittel und
sämtliche Anarbeiten sind im Einheitspreis einzukalkulieren.
Menge: 15,000 St

##### 2.3.22 Klempnerarbeiten

*Hinweis: Dachentwässerung*

**2.3.22.1 Prov. Dachentwässerung mit Kasten**
Provisorische Dachentwässerung mit Kasten

Provisorische Entwässerung des Flachdaches liefern, herstellen und wieder entfernen.

Ausführung mit Kunststoff- oder Flexrohren,
Rohre durch Notablauf durch Attikaöffnung nach außen führen,
mit Kasten,
inkl. stabiler Befestigung und Demontage/Entsorgung nach Beendigung der Arbeiten.

Länge Rohr: jeweils bis 20 m
Menge: 2,000 St

**2.3.22.2 Prov. Fohlienabdeckung**
Provisorische Folienabdeckung

Provisorische Folienabdeckung des Flachdaches liefern, herstellen und wieder entfernen.

Ausführung mit Folie im Dach- und Fugenbereich,
Stöße mit Klebeband sichern,
inkl. stabiler Befestigung und Demontage/Entsorgung nach Beendigung der Arbeiten.

Inkl. 4 Wochen Vorhaltung.
Menge: 100,000 m²

**2.3.22.3 Dachrinnenablauf**
Dachrinnenablauf

Dachrinnenablauf inkl Fallrohr liefern und nach Herstellervorschriften montieren,
inkl. Bohrungen, Stemm- und Einsetzarbeiten,
einschl. Anpass- und Schneidearbeiten, Passstücke nach örtlichem Aufmaß,
einschl. systembedingten Zubehör und aller Befestigungsmaterialien.

bestehend aus:
- Dachrinnenablauf inkl. Laubfangkorb
- Vorsatz-Unterkonstruktion
- 2x Einhangstutzen
- 2x Rohr mit Muffe (Fallrohr)
- 2x Standrohr
- Dichtelemente, Rohrschellen, Gleitmittel Tube, Sicherungsschellen, Stockschraube

Dachrinnenablauf inkl. Laubfangkorb:
- als Hängedachrinne im Gefälle
- inkl. Rinneneinhangblech und verlängerter Rinnenhaltern und Dachrinnenverbindern an der Traufe
- Form der Dachrinne: halbrund
- Werkstoff: Aluminium
- inkl. Rinneneinhangblech: Aluminium, Z=350 mm
- inkl. verlängerter Rinnenhalter: Aluminium
- Nenngröße Dachrinne: 280 mm
- mit vertikaler Abgang
- inkl. Laubfangkorb (herausnehmbar) an den Einhangstutzen
- Dachrinnenlänge: ca. 19,0 m

Vorsatz-Unterkonstruktion:
- 250 mm Bautiefe für Fassadenaufbau
- Aluminium-Kantenprofile 100x250x3mm
- 3 Fach gekantet mit stabilen und dichten Stoßunterlagen aus verzinkter Rohrkonstruktion nach Werkplanung AN

2x Einhangstutzen:
- Rinneneinhangstutzen für vorgehängte Dachrinne
- Ausführung: gerade, konisch, rund
- Werkstoff: Aluminium
- Nenngröße Fallrohr: DN100
- Nenngröße Dachrinne: DA280

2x Rohr mit Muffe (Fallrohr) je ca. 2,00 m:
- Material: Aluminium
- pulverbeschichtet
- Formstabil, bruchfest, rückstausicher
- erforderliche Länge: ca. 2,00 m (Passlängen nach
  örtlichen Aufmaß herstellen bzw. zuschneiden)
- mit Muffe
- Größe: DN 100

2x Standrohr je 1,00 m:
- Regenstandrohr
- Material: verz. Stahl
- pulverbeschichtet
- Formstabil, bruchfest, rückstausicher
- Länge: ca. 1,00 m
- Größe: DN 100
- mit Muffe
- mit REWI-Klappe

- Dichtelemente aus Elastomer für Steckmuffenverbindung
  DN 100
- Rohrschellen aus Stahl, mit Kombi-Gewinde M10/12,
  ohne Schalldämmung, für DN 100
- Sicherungsschellen aus verz. Stahl zur axialen
  Schubsicherung für druckbeaufschlagte Leitungen
  DN 100
- Stockschraube aus verz. Stahl, M10, Länge 200 mm
- Gleitmittel-Tube

Anschluss an Grundleitung wird gesondert ausgeschrieben.

Angebotenes Fabrikat/Typ:

_____________________
vom Bieter einzutragen
Menge: 1,000 St

**2.3.22.4 Anschluss Fallrohr an Grundleitung**
Anschluss Fallrohr an Grundleitung

Anschlussstück zur Verbindung eines Regenfallrohrs
DN 100 mit der Grundleitung PP-Rohr (erdverlegt)
DN 150.
Übergang mittels Form- und Verbindungsstücken aus
PP-Material, einschließlich aller erforderlichen Abdichtungsarbeiten.
Lieferung und fachgerechte Herstellung des Übergangs
an die bauseitige Grundleitung.
Menge: 2,000 St

*Hinweis: Prüfung Dachentwässerung*

**2.3.22.5 Spülen Leitung**
Spülen Leitung

Spülen der Entwässerungsleitungen nach Beendigung
der Bauarbeiten; einschließlich Protokollierung.

Die Spülung in Teilabschnitten ist einzukalkulieren!

Gesamtlänge: ca. 120 m
Menge: 1,000 psch

**2.3.22.6 Sichtprüfung**
Sichtprüfung Leitung

In die Sichtprüfungen sind einzubeziehen:
- Richtung und Höhenlage der Rohre
- Rohrverbindungen
- Schächte
- Dachentwässerung
- Wanddurchführungen
- Beschädigungen bzw. Deformationen an
  Rohren und Bauteilen

Sichtprüfung durchführen und protokollieren/dokumentieren.
Menge: 1,000 psch

**2.3.22.7 Druckprüfung**
Druckprüfung

Druck- und Dichtheitsprüfung DIN EN 1610, an Anschluss-, Sammel- und Fallleitungen, in mehreren Abschnitten, Prüfmedium Wasser/luft in Abstimmung mit Bauleitung
einschl. Entleeren der Leitungen, durchführen und protokollieren/dokumentieren.

Prüfdruck ist herstellerabhängig
Menge: 1,000 psch

##### 2.3.23 Putz- und Stuckarbeiten, Wärmedämmsysteme

*Hinweis: Sockelausbildung (Buntsteinputz)*

**2.3.23.1 Unterputz Sockel**
Unterputz Sockel

Ein Unterputz für den Buntsteinputz
liefern und herstellen.

der Unterputz besteht aus folgenden Ausführungsschritten/Materialien:
- Vorbehandlung
- Haftgrund
- Unterputz mit Armierung

Vorbehandlung:
Untergrund reinigen von groben Schmutz.

Haftgrund:
Haftgrund aus mineralischem, kunststoffvergütetem Werktrockenmörtel auf kleinflächig verbaute, extrudierte Polystyrol-Hartschaumplatten (XPS) mit glatter Oberfläche oder mit aufgerauter, entstaubter Schäumhaut, nach Ansteifung mit gezahntem Glätter liefern und verziehen.

Schichtdicke Auftrag: ca. 5 - 15mm
Festigkeitsklasse: CS III

Haftgrund mindestens 3 Tage aushärten lassen, bevor Unterputz aufgetragen werden kann.

Unterputz und Armierung:
Unterputz aus Zement liefern und anbringen.
Armierung aus Glasfaser liefern und auf dem Unterputz aufbringen.
Unterputz 1-lagig, im Außenbereich, im Sockelbereich.
Armierung vollflächig im Sockelbereich anbringen.

Unterputz:
- Putz: Zementmörtel
- Mörtelart: Normalputzmörtel (GP)
- Festigkeitsklasse: CS IV
- Schichtdicke: ca. 5 - 15mm
Herstellen eines planebenen Untergrundes, als optimale Basis/zur Schaffung einer perfekt geglätteten, ebenmäßigen Wandfläche für den nachfolgenden Buntsteinputz. Die Fläche wird gratfrei und ohne Kellenschläge ausgeführt, um ein homogenes und schattenfreies Oberflächenbild der Endbeschichtung zu gewährleisten.

Armierung:
- Stöße: mind. 100mm überlappend
- Armierung: Glasfasergewebe
Menge: 25,000 m²

**2.3.23.2 Buntsteinputz AW Sockel**
Buntsteinputz AW Sockel

Oberputz aus Kunstharzputz als Buntsteinputz im Spritzbereich/Sockelbereich Außenwand, mineralischer Unterputz armiert mit Glasgewebevlies,
Haftbrücke, unter Abschluss Feuchteschutzabdichtung gegen aufsteigende Feuchte,
liefern und montieren bzw. herstellen.
Mit vom Systemhersteller freigegebener Haftbrücke, vollflächiger, verstärkter Armierungsschicht sowie systemkonformer mechanischer Befestigung oder geeignetem Putzträger zur sicheren Haftung auf Unterputz ausführen.
Vollflächiger Auftrag mit Edelstahlkelle in nass in nass sowie anschließendes Abziehen und gleichmäßiges Glätten.

Art des Untergrunds: Unterputz
Oberputz: Dispersionsputz (Kunstharzputz)
Oberflächenbearbeitung: Buntsteinputz
Putzdicke: 2 mm
Farbton: nach Farbkonzept (nach Datenblatt)
Gesamthöhe: bis mind. 0,50m ü. GOK
  bis max. 10cm unter GOK
Dämmdicke: bis 15 cm
Menge: 25,000 m²

##### 2.3.24 Fliesen- und Plattenarbeiten

*Hinweis: Hinweis Wandflächen*
Wandflächen

Die Ausführung erfolgt nicht auf zusammenhängenden Großflächen, sondern in Teilbereichen (z. B. als Fliesenspiegel oder Spritzschutz). Erschwernisse durch häufiges Neuansetzen und Kleinteiligkeit sind in die Einheitspreise einzukalkulieren.

**2.3.24.1 Reinigung Untergrund**
Reinigung Untergrund

Reinigung des Untergrundes von grober Verschmutzung, wenn diese von anderen Unternehmen stammen. Ausführung nur nach besonderer Anordnung des AG. Anfallendes Material ist fachgerecht zu entsorgen einschl. Entsorgungsgebühr.
Abnahme durch den AG einschließlich Protokollierung.
Menge: 20,000 m²

**2.3.24.2 Untergrund feinspachteln für Wandfliesen**
Untergrund feinspachteln für Wandfliesen

Untergrund für Wandfliesen durch Auftrag einer Feinspachtelmasse egalisieren.
Dicke: bis 3,0 mm
Ausführung nur nach besonderer Anordnung des AG.
Menge: 20,000 m²

**2.3.24.3 Haftgrundanstrich**
Haftgrundanstrich

Wandflächen/ Untergründe, vollflächig, mit Haftgrundanstrich vorbereiten.
Menge: 20,000 m²

**2.3.24.4 Streichisolierung, Wände**
Streichisolierung, Wände

Streichisolierung für Wandflächen/ Untergründe als Abdichtung durch Aufbringen einer flüssigen Dichtungsfolie auf trockene Untergründe. Ausführung zweilagig, kreuzweise beschichtet.
In die obere Lage Quarzsand, Korngröße  0,7 mm - 1,2 mm als Haftbrücke für Spritzwurf oder Fliesenbekleidung im Dünnbett einstreuen.
Menge: 20,000 m²

**2.3.24.5 W-bekleidg. aus keram. Fliesen**
W-bekleidg. aus keram. Fliesen

Wandbekleidung aus keramischen Fliesen, glasiert und kalibriert, in Innenräumen auf vorhandenen vorbereiteten Untergrund im Dünnbettverfahren herstellen und verfugen.
Format: 25 cm x 15 cm
Ausführung: Kalibrierte Kanten, Verlegung im Fugenschnitt
Höhe der Bekleidungsfläche: Fliesenspiegel bis ca. 3 m über OK Estrich
Fugenmörtel: Hydraulisch erhärtend, Farbton: Grau
Abschluss: Allseitiger Abschluss der freien Fliesenkanten mit Edelstahlabschlussleisten
Farbton: getönt Reflexionsgrad 50 %
Dekor: nach Wahl des AG
Preisgruppe: Mittel

Dem AG sind vor Ausführungsbeginn mindestens 3 verschiedene Fliesenmuster zur Bemusterung und Auswahl vorzulegen.
Menge: 20,000 m²

*Hinweis: Hinweis Bodenflächen*
Bodenflächen

Die Verlegung erfolgt auf nicht zusammenhängenden Teilflächen.
Der erhöhte Aufwand für Zuschnitte und Einpassarbeiten ist in die Einheitspreise einzukalkulieren.

**2.3.24.6 Reinigung Untergrund**
Katalog-Nr. 024.001005.SH
Reinigung Untergrund

Reinigung des Untergrundes von grober Verschmutzung, wenn diese von anderen Unternehmen stammen. Ausführung nur nach besonderer Anordnung des AG.
Anfallendes Material ist fachgerecht zu entsorgen einschl. Entsorgungsgebühr.
Abnahme durch den AG einschließlich Protokollierung.
Menge: 40,000 m²

**2.3.24.7 Beton- und Putzüberstände entfernen**
Katalog-Nr. 024.001015.SH
Beton- und Putzüberstände entfernen

Beton- und Putzüberstände sowie sonstige Unebenheiten der Auflagerflächen vor Verlegung des Bodenbelages entfernen. Ausführung nur nach besonderer Anordnung des AG.
Anfallendes Material ist fachgerecht zu entsorgen einschl. Entsorgungsgebühr.
Menge: 40,000 m²

**2.3.24.8 Untergrund feinspachteln für Bodenbeläge**
Katalog-Nr. 024.001020.SH
Untergrund feinspachteln für Bodenbeläge

Untergrund für Bodenbeläge durch Auftrag einer Feinspachtelmasse egalisieren.
Dicke: bis 3,0 mm
Ausführung nur nach besonderer Anordnung des AG.
Menge: 40,000 m²

**2.3.24.9 Fußboden-Höhenausgleich für Fliesen**
Katalog-Nr. 024.001120.SH
Fußboden-Höhenausgleich für Fliesen

Fußboden-Höhenausgleich unebener Flächen mit Zementmörtel
(Mörtelgruppe P III) herstellen,
einschl. Aufbringen einer Haftgrundierung.
Der Einheitspreis ist pro 1 cm Dicke anzubieten.
Ausführung nur nach besonderer Anordnung des AG.
Menge: 40,000 m²

**2.3.24.10 Feinsteinzeugfliesen, Format 30x30 cm**
Feinsteinzeugfliesen, Format 30x30 cm

Bodenbelag aus Feinsteinzeugfliesen, unglasiert gekörnt, in Innenräumen auf auf vorhandenen vorbereiteten Untergrund mit hydraulisch erhärtendem Dünnbettmörtel herstellen.
Oberfläche naturmatt oder feinstrukturiert, entsprechend den Anforderungen der Rutschfestigkeit R 11.
Verlegen im Fugenschnitt, Verfugung mit grauer hydraulisch abbindender Fugenmasse im Schlämmverfahren.
Format: 30 cm x 30 cm
Oberfläche: nach Wahl des AG
Farbton: getönt Reflexionsgrad 10 Prozent
Rutschfestigkeit: R 11
Verschleißfestigkeit: Gruppe U
Preisgruppe: mittel

Dem AG sind zur Bemusterung der Fliesen mind. 3 Muster anzubieten.
Menge: 40,000 m²

**2.3.24.11 Fugenverschluss, innen, Silikon, zementgrau**
Katalog-Nr. 024.050110.SH
Fugenverschluss, innen, Silikon, zementgrau

Fugenverschluss in Innenräumen, an allen Bodenanschlüssen herstellen,
einschl. Vorreinigung und Hinterfüllung der Fugen.
Verfugung wasserabweisend und abwasserbeständig
Fugenbreite: 6 mm - 8 mm i. M.
Fugenfarbe: zementgrau
Fugendichtmasse: Silikon

Bereich: Bodenfliesen
Menge: 30,000 m

##### 2.3.25 Estricharbeiten

**2.3.25.1 Betonuntergrund reinigen**
Betonuntergrund reinigen

Betonuntergrund nach Wahl des AN, zur Aufnahme eines Estrichs bzw. eines Haftgrundes von groben Verschmutzungen reinigen, anfallendes Material entsorgen einschl. Entsorgungsgebühren.
Abnahme durch den AG einschließlich Protokollierung.

Untergrund: Boden-/Deckenplatten aus Stahlbeton
Menge: 280,000 m²

**2.3.25.2 Untergrundvorbereitung**
Untergrundvorbereitung

Untergrund als Vorbereitung für die Estricharbeiten mit Wasserstrahl säubern oder staubfrei absaugen.
Anfallendes Material ist fachgerecht zu entsorgen, einschl. Entsorgungsgebühren.
Danach ist der Tragbeton ca. 48 Stunden zu nässen.
Menge: 280,000 m²

**2.3.25.3 Haftbrücke**
Haftbrücke

Haftbrücke aus Zementmörtel, evtl. mit einer
Kunststoffdispersion versehen, auf pfützenfreien und leicht eingetrockneten Tragbeton einbürsten.

Die Flächen sind nur soweit vorzubereiten,
dass Estrichmörtel und Haftbrücke frisch in
frisch eingebaut werden können.
Menge: 280,000 m²

**2.3.25.4 Haftzugprüfung, Beton, Bodenplatte**
Haftzugprüfung, Beton, Bodenplatte

Prüfung der Oberflächengüte des Rohbodens vor Aufbringung des Zementestrichs durch Haftzugprüfung,
mit Prüfgerät einschl. Ergebnisprotokoll.
Ausführung in Abstimmung mit Bauüberwachung,
die Protokolle sind de BÜ vorzulegen.

-Untergrund: Beton der Boden-/ Deckenplatte
Menge: 1,000 psch

**2.3.25.5 Zement-Verbundestrich, Gefälle, 50-300 mm**
Verbund-Zementestrich (CT)

mit Faserbewehrung zur Reduktion von Schwindrissen und mit Baustahlgewebe.

Estrich nach DIN 18560:
CT-C40-F4-A15-V50,
Druckfestigkeit: C 40
Estrichdicke: ca. 50 mm bis 300 mm je nach Einbausituation, vor Ort, Ausführung mit Gefälle
Biegezugfestigkeit: F 4
Verschleißwiderstandsklasse: A15/ V50

Das Anarbeiten an vorh. Wände, Öffnungen, Aussparungen und Einbauten sind einzukalkulieren.
Erforderliche Pressfugen sowie das Anpassen an Baustahlgewebe sind in die Position einzukalkulieren und werden nicht gesondert vergütet.
Ausführungsort: Kellergeschoss
Menge: 196,000 m²

**2.3.25.6 Zement-Verbundestrich, Dünnschichtausführung**
Verbund-Zementestrich (CT)

als Dünnschichtestrich mit Faserbewehrung zur Reduktion von Schwindrissen.

Estrich nach DIN 18560: CT-C60-F7-V50
Druckfestigkeit: C 60
Biegezugfestigkeit: min. F 7
Estrichdicke: Dünnschichtausführung, ca. 10 mm bis 30 mm
Ausführung: Im Verbund auf bauseits vorbereitetem und grundiertem Untergrund

Das Anarbeiten an vorh. Wände, Öffnungen, Aussparungen und Einbauten sind einzukalkulieren. Erforderliche Pressfugen sind in die Position einzukalkulieren und werden nicht gesondert vergütet.
Menge: 84,000 m²

**2.3.25.7 Abstellwinkel, Edelstahl, 100/100 mm**
Abstellwinkel, Edelstahl, 100/100 mm

Abstellwinkel für Estrich, einschl. Befestigungsanker
- Estrichhöhe: bis 300 mm
- Winkelgröße: Höhe bis 300 mm
- Material: Edelstahl 1.4301
liefern und auf Stahlbeton montieren,
einschl. der erforderlichen Stemm- und Einsetzarbeiten
Menge: 20,000 m

**2.3.25.8 Randfugen, 10 mm Dämmstreifen ausbilden**
Randfugen, 10 mm Dämmstreifen ausbilden

Randfuge im Estrich mit Dämmstreifen
dauerelastisch ausbilden.
- Breite 10 mm.
- Höhe: bis 350 mm
Menge: 200,000 m

**2.3.25.9 Estrichverfugung**
Estrichverfugung

Estrich- Verfugung:
Verfugung der Dehn-, Arbeits- und Anschlussfugen im Estrich mit dauerelastischer Fugenmasse
bzw. Fugenband wasserabweisend,
abwasser- und formbeständig.
Menge: 200,000 m

**2.3.25.10 Aussparungen herstellen bis 0,50 m²**
Katalog-Nr. 013.465112.SH
Aussparungen herstellen bis 0,50 m²

Aussparung für Durchführung im beschriebenen Zementestrich herstellen,

Abmessungen: bis 0,50 m²
Menge: 11,000 St

**2.3.25.11 Einbau Fachkastenablaufrinne, L = 7,00 m**
Einbau Fachkastenablaufrinne, L = 7,00 m

Fachgerechtes Versetzen und Montieren einer bauseitig gestellten Fachkastenablaufrinne zur Entwässerung im Verbundestrich
Ausführung wie folgt:

-Montage: Höhen- und fluchtgerechte Fixierung der bauseitigen Rinne auf dem Rohfußboden im erforderlichen Gefälle gemäß Planvorgabe.

-Einbauhöhe: Exakte Justierung der Oberkante Rinne bündig mit der Oberkante des Verbundestrichs (OK Estrich).

-Stabilitäts-Sicherung: Hohlraumfreies Untergießen bzw. Hinterspritzen des Rinnenkörpers mit geeignetem, druckfestem Material (z. B. kunststoffvergüteter Mörtel) während des Estricheinbaus zur dauerhaften Lastabtragung.

-Abdichtung: Fachgerechte, wasserdichte Verbindung der Rinnenstöße (sofern bauseits nicht bereits vormontiert) sowie die Ausbildung einer dauerelastischen Wartungsfuge (Flankendichtung) als Übergang zum angrenzenden Estrich.

Alle zur fachgerechten Montage notwendigen Kleinststoffe (z. B. Befestigungsmaterial zur Fixierung am Rohboden) sind in die Position einzukalkulieren.
Menge: 1,000 psch

**2.3.25.12 Haftzugprüfung, Estrich**
Katalog-Nr. 025.175220.SH
Haftzugprüfung, Estrich

Prüfung der Oberflächengüte des Estrichs durch Haftzugprüfung mit Prüfgerät, einschl. Ergebnisprotokoll.
Ausführung nach Angabe der Bauleitung, die Protokolle sind der Bauleitung vorzulegen.

Anzahl der Proben: mind. 4 St
Menge: 1,000 psch

**2.3.25.13 Prüfung Feuchtigkeit, CM-Methode, Estrich**
Katalog-Nr. 025.175310.SH
Prüfung Feuchtigkeit, CM-Methode, Estrich

Prüfung des Feuchtigkeitsgehaltes des Estrichs mit der CM-Methode, gemäß Arbeitsanweisung für CM-Messung des Bundesverbandes Estrich und Belag, einschl. genauen Protokollierens der Messstellen und Messergebnisse. Ausführung nach Angabe der Bauleitung.
Die Messergebnisse sind der Bauleitung vorzulegen.
Menge: 7,000 St

**2.3.25.14 Epoxidharzbeschichtung**
Epoxidharzbeschichtung

Kunstharzbeschichtung der Estriche der Vorpositionen auf Anweisung der Bauüberwachung in mehrschichtigen Aufbau
mit Spachtelungen und rutschhemmender Versiegelung wie folgt liefern und
herstellen bzw. auftragen:
- Füllspachtel mit ca. 1,5kg/m²
- Deckspachtel mit ca. 0,8kg/m²,
  zweimaliger Auftrag
- farbige Epoxidharz-Versiegelung,
  lösungsmittelfrei, zweikomponentig

Zwischen den Arbeitsgängen sind die Oberflächen zu
schleifen und anschließend zu reinigen.
Versiegelung im Kreuzgang auftragen.

Beschichtungsdicke: 1,0mm
Auftragsmenge Versiegelung: 300g/m²
Rutschhemmung: R12
Farbe: nach Vorgabe AG
Menge: 280,000 m²

##### 2.3.31 Metallbauarbeiten

*Hinweis: Prüfbescheinigungen*
Prüfbescheinigungen

- Verzinkungsnachweis:
Die Schichtdicken für Zinküberzüge sind in DIN EN ISO 1461 Teil 1-3 geregelt.
Der Nachweis der erforderlichen Verzinkung ist durch den AN gemäß DIN EN 10204 als Werksbescheinigung der Verzinkung für alle Bauteile zu erbringen und dem AG zu übergeben.

- Stahlbauteile
Für die gelieferten Stahlbauteile sind dem AG die Werksbescheinigungen nach DIN EN 10204 des Herstellers zu übergeben.

Die dafür erforderlichen Aufwendungen sind in Einheitspreise einzurechnen und werden nicht gesondert vergütet.

*Hinweis: Werkstattplanung*
Werkstattplanung

Werkstattplanungen
sind durch den AN 5 Wochen vor Montagebeginn
(3-fach in Papierform und 1-fach digital)
prüffähig der Bauleitung des AG vorzulegen
zur Prüfung durch den Planverfasser.

Übergabe der geprüften Unterlagen mind.
2 Wochen vor Montagebeginn

Die Übergabe aller Unterlagen in digitaler Fassung
zusätzlich zur Quelldatei im PDF-Format (PDF/A) erfolgt
auf mit dem AG abgestimmten Datenträgern.

Erforderliche Prüfgebühren sind in die jeweiligen
Einheitspreise einzukalkulieren und unterliegen
keiner gesonderten Vergütung

Der Aufwand für wiederholte Prüfungen durch den
Planverfasser ist durch den AN zu tragen.

**2.3.31.1 Potentialausgleich herstellen**
Potentialausgleich herstellen

Alle Metallteile sind an den Potentialausgleich
anzuschließen vorbereitet mit Anschlusslaschen
bzw. Bohrungen mit Gewindeanschluss.
Menge: 1,000 psch

*Hinweis: Pumpensumpf 50 x 50 x 60 cm, mit Abdeckung aus Gitterrost*
Pumpensumpf 50 x 50 x 60 cm, mit Abdeckung aus Gitterrost (R12)

**2.3.31.2 Einfasswinkelrahmen 40x5 mm für Gitterrost Pumpensumpf**
Einfasswinkelrahmen 40x5 mm für Gitterrost Pumpensumpf

Verankerter Einfasswinkelrahmen für Gitterrost Pumpensumpf
aus Edelstahl anfertigen bzw. herstellen, liefern und betriebsfertig nach Herstellerangaben montieren.

- Größe Pumpensumpf: 50 x 50 cm
- Winkelrahmen: 40 mm x 40 mm x 5 mm
- Verankerung: a = 30 cm
- Werkstoff: Edelstahl, 1.4404.

Zur Gitterrost-Klemmbefestigung sind geeignete Laschen und Befestigungsmöglichkeiten zur Verschraubung entsprechend der Gitterrostteilung und Estrichabstellung vorzusehen.

Nach Werkstattplanung des AN liefern und auf den Stahlbetonboden verankern.

In den EP sind die Bohrungen und Befestigungsmaterial aus Edelstahl, einschl. aller Kleineisenteile, Befestigungs- und Verankerungsmittel sowie herstellen der erforderlichen Bohrungen,  Anpassungs-, Zuschnitt- und Stemm- und Einsetzarbeiten
einzukalkulieren.

Fertigung nur nach örtlichem Aufmaß.
Menge: 1,000 St

**2.3.31.3 Gitterrostabdeckung Pumpensumpf**
Gitterrostabdeckung Pumpensumpf

Gitterrostabdeckung Pumpensumpf 58x58x3,5cm aus Edelstahl nach DIN EN ISO 1461 anfertigen bzw. herstellen, liefern und betriebsfertig nach Herstellerangaben montieren.

Gitterrost:
- als Pressrost mit Gleitschutz nach ASR A1.5/1,2
- Abmessung ca. 58x58x3,5cm,
  Rutschfestigkeit R 12,
  Tragstabbreite 3 mm, Tragstabhöhe 40 mm,
- Gitterrost mit Ausschnitt 10x10cm
- herausnehmbar
- Materia: Edelstahl, 1.4404

Gitterrost liefern und montieren einschl. aller Kleineisenteile, Befestigungs- und Verankerungsmittel sowie
herstellen der erforderlichen Bohrungen, Stemm- und Einsetzarbeiten und aller Schraub- bzw. Schweißverbindungen.

Fertigung nur nach örtlichem Aufmaß.
Menge: 1,000 St

*Hinweis: Flachkastenablaufrinne*

**2.3.31.4 Flachkastenablaufrinne**
Flachkastenablaufrinne

Flachkastenablaufrinne, im Gefälle,
liefern und montieren.

- OK Rinne = OK Verbundestrich (eingelassen im Estrich,
  beim Estricheinbau untergossen)
- mit Montagewinkeln im Abstand von 50 cm auf Bodenplatte
  befestigt
- Kastenaußenmaß 120x35 mm
- gekantete Lochblechabdeckung Querschnitt 100x30mm
- Material: Edelstahl 1.4404,
- Blechdicke: 1,5 mm
Menge: 7,000 m

*Hinweis: Treppenkonstruktion nach ASR A1.8 (Gitterroststufen, verz. Stahl)*

**2.3.31.5 Stahltreppe**
Stahltreppe

Stahltreppe als Industrietreppe,
als eigenständige Stahlkonstruktion,
anfertigen/herstellen, liefern und betriebsfertig nach Herstellerangaben aufstellen bzw. montieren.

Ausführung wie folgt:
- Treppenkonstruktion gerade nach ASR A1.8, einläufig,
  als Doppelwangentreppe mit Trittstufen, ohne Setzstufen,
  aus feuerverzinktem Stahl
- Trittstufen rechteckig aus Gitterrost nach DIN 24531,
  mit Sicherheitsantrittskante, als Pressrost angeschraubt
  mit Gleitschutz nach ASR A1.5/1,2, Stufenbreite einschl.
  mind. 3 cm Unterschneidung, Rutschfestigkeit R12
- Wangen aus je zwei U-Stahlprofilen, verschiebbar

- aufnehmbare Nutzlast: qK=5,00kN/m², Qk=2,00kN

Material: alle Stahlteile sind feuerverzinkt nach DIN EN 100271 oder DIN EN ISO 1461 S235JR
Ausführungsklasse: EXC2 gemäß DIN EN 1993-1-1/NA: 2015-08 NDP zu C.2.2 (4)
Korrosivitätskategorie: C3
Schutzdauerklasse: VH  gemäß
DIN EN ISO 14713-1 Tabelle 2 mit einer
Mindestschichtdicke von 140 Müm nach
DIN EN ISO 1461 feuerverzinken,
Hohlprofile mit Luftöffnungen versehen
Treppenhöhe: ca. 2,90 m
Laufbreite: 1,00 m

Gitterroststufen:
- Steigungen: 16
- Stufenbreite in Lauflinie: 270 mm
- Abmessung: 1000x305 mm
- Maschenweite: 30x30 mm
- Tragstab: 35x3 mm
- mit Sicherheitsantrittskante
- Tragstab und Füllstab geriffelt

Geländer wird in gesonderter Position vergütet.

Treppenanlage nach Werkstattplanung und geprüfter Statik des AN
herstellen, liefern und montieren einschl. aller Kleineisenteile, Befestigungs- und Verankerungsmittel sowie
herstellen der erforderlichen Bohrungen, Stemm-, Einsetzarbeiten und aller Schraub- bzw. Schweißverbindungen.
Baustellenschweißungen und nachträgliche Bohrungen/Zuschnitte auf verzinktem Material sind nicht zugelassen.
Vor Beginn der Fertigung ist das Aufmaß zu erstellen, um Beschädigungen auf der Baustelle zu vermeiden.
Verzinkte Bauteile werden vor Ort montiert und eine Nachbehandlung wird dadurch ausgeschlossen.
Menge: 1,000 St

**2.3.31.6 Treppengeländer**
Treppengeländer

Treppengeländer,
als eigenständige Stahlkonstruktion,
beidseitig auf der Stahltreppe, aus rundem Stahlrohr mit je vier Geländerstützen,
feststehend nach DIN EN ISO 14122-3 und einschlägigen Unfallverhütungsvorschriften,
bestehend aus Handlauf und Knieschutz,
anfertigen/herstellen, liefern und betriebsfertig nach Herstellerangeben aufstellen bzw. montieren.

wie folgt herstellen:
- Handlauf aus rundem verz. Stahlrohr, grundiert,
  auf den Pfosten verschraubt
- Pfosten/ Geländerstützen aus rundem Stahlrohr, grundiert
- Knieholm aus rundem Stahlrohr, grundiert

- Handlauf 48,3x3,2 mm
- Pfosten 48,3x3,2 mm
- Knieholm 26,9x2,6 mm

Geländerhöhe: 1,00m ü. OKFF (0,50m über Rohbau Brüstung)
aufnehmbare Horizontallast: qk = 0,50 kN/m

Werkstoff: alle Stahlteile sind feuerverzinkt nach DIN EN 100271 oder DIN EN ISO 14122 S235JR
Ausführungsklasse:
EXC2 gemäß DIN EN 1993-1-1/NA: 2015-08 NDP zu C.2.2 (4)
Korrosivitätskategorie: C3
Schutzdauerklasse: VH  gemäß
DIN EN ISO 14713-1 Tabelle 2 mit einer
Mindestschichtdicke von 140 mm nach
DIN EN ISO 1461 feuerverzinken,
Hohlprofile mit Luftöffnungen versehen

Geländerkonstruktion nach Werkstattplanung und geprüfter Satik des AN
herstellen, liefern und montieren einschl. aller Kleineisenteile, Befestigungs- und Verankerungsmittel sowie
herstellen der erforderlichen Bohrungen, Stemm-, Einsetzarbeiten und aller Schraub- bzw. Schweißverbindungen.
Baustellenschweißungen und nachträgliche Bohrungen/Zuschnitte auf verzinktem Material sind nicht zugelassen.
Vor Beginn der Fertigung ist das Aufmaß zu erstellen, um Beschädigungen auf der Baustelle zu vermeiden.
Verzinkte Bauteile werden vor Ort montiert und eine Nachbehandlung wird dadurch ausgeschlossen.

Prüfung durch Prüfingenieur ist einzukalkulieren.
Menge: 10,000 m

*Hinweis: Geländer mit Fußleiste und Kniestock (verz. Stahl) EG*

**2.3.31.7 Geländer EG**
Geländer EG

Geländer feststehend nach DIN EN ISO 14122-3 und einschlägigen Unfallverhütungsvorschriften,
als eigenständige Stahlkonstruktion,
aus rundem Stahlrohr zur Absturzsicherung im Bereich des Erdgeschosses Laufsteg im Innenbereich, bestehend aus Handlauf, Knieleiste und Fußleiste,
herstellen, liefern und nach Herstellervorschriften montieren bzw. herstellen.

wie folgt herstellen:
- Handlauf aus rundem verz. Stahlrohr, grundiert,
  auf den Pfosten verschraubt
- Pfosten/ Geländerstützen aus rundem Stahlrohr, grundiert
- Knieholm aus rundem Stahlrohr, grundiert
- Fußleiste

- Handlauf 48,3x3,2 mm
- Pfosten 48,3x3,2 mm
- Knieholm 26,9x2,6 mm
- Fußleiste 8x100 mm (2cm über Boden)

Geländerhöhe: 1,00 m ü. OKFF (0,50 m über Rohbau Brüstung)
aufnehmbare Horizontallast: qk = 0,50 kN/m
Befestigung: mit Fußplatten auf bzw. seitlich an der Decke montiert mit zugelassenen Ankerdübeln (mit DiBT / ETA Zulassung)

- aufnehmbare H-Last: qK=0,50kN/m

Werkstoff: alle Stahlteile sind feuerverzinkt nach DIN EN 100271 oder DIN EN ISO 14122 S235JR
Ausführungsklasse:
EXC2 gemäß DIN EN 1993-1-1/NA: 2015-08 NDP zu C.2.2 (4)
Korrosivitätskategorie: C3
Schutzdauerklasse: VH  gemäß
DIN EN ISO 14713-1 Tabelle 2 mit einer
Mindestschichtdicke von 140 mm nach
DIN EN ISO 1461 feuerverzinken,
Hohlprofile mit Luftöffnungen versehen

Geländerkonstruktion nach Werkstattplanung und geprüfter Satik des AN
herstellen, liefern und montieren einschl. aller Kleineisenteile, Befestigungs- und Verankerungsmittel sowie
herstellen der erforderlichen Bohrungen, Stemm-, Einsetzarbeiten und aller Schraub- bzw. Schweißverbindungen.
Baustellenschweißungen und nachträgliche Bohrungen/Zuschnitte auf verzinktem Material sind nicht zugelassen.
Vor Beginn der Fertigung ist das Aufmaß zu erstellen, um Beschädigungen auf der Baustelle zu vermeiden.
Verzinkte Bauteile werden vor Ort montiert und eine Nachbehandlung wird dadurch ausgeschlossen.

Prüfung durch Prüfingenieur ist einzukalkulieren.

Ausführungsort: Innen auf Erdgeschoss Laufsteg
Menge: 34,000 m

*Hinweis: Montageträger für Kettenzug (verz. Stahl)*

**2.3.31.8 Kettenzug**
Kettenzug

Kettenzug mit elektr. Fahrwerk,
herstellen, liefern und betriebsfertig nach Herstellerangaben montieren,
einschl. des systembedingten Zubehörs und aller Befestigungsmaterialien,
einschl. Funktionstest.

Material: Stahl verzinkt, S235JR
Länge: 5,00 m
Tragkraft: 1,0 t (10 kN)
Farbbeschichtung nach Farbkonzept
Einbauhöhe bis ca. 2,90 m
Ausführungsklasse: EXC3
- Elektrokettenzug, ausgeführt nach DGUV Vorschrift 54 Schützsteuerung
- Betriebsspannung 3x400V, 50 Hz
- zwei Hubgeschwindigkeiten: 2 / 8 m/min
- Schutzart IP 66
- vollständig mit Hochleistungslastkette mit darauf abgestimmten Kettenrad und passendem Lastaufnahmemittel
- Ketteneinlauf mit Verdrehungsschutz
- Hakenweg entsprechend Erfordernis und Einbauhöhe
- einsatzgehärtete Zahnräder mit Feinstbehandlung
- asbestfreie Scheibendruck-Federbremse

- Katzfahrwerk als Einschienen-Elektrofahrwerk mit Bremse
- zwei Fahrgeschwindigkeiten: 5 / 20 m/min
- abschließbarer Kranhauptschalter in einem Gehäuse IP 66 mit Überspannungsschutzgerät
- Stromzuführung und Steuerkabel zu Katzfahrwerk und Kettenzug als hochflexible Schleppleitung
- leichtgängiges, wettergerechtes Rollapparatesystemmit Kabelwägen und allen notwendigen Bauteilen für die Befestigung und Nachführung der Schleppleitung einschließlich der zugehörigen Kabel - Übergangskästen
- integrierte Steuerung für Katzfahrt und Hubwerk

- Hubklasse H2
- Beanspruchungsgruppe B2
- Hubhöhe entsprechend der vorgesehenen Nutzung
- elektrische und elektromechanische Komponenten geeignet für Industrieumgebung
- Bedienung mittels ortsfester Bedienstelle in IP 66 mit allen erforderlichen Tasten, Schaltern und Meldeleuchten, eingebaut in ein Edelstahlgehäusepassender Größe, wenn erforderlich mit Heizung zur Kondensatvermeidung

- alle elektrotechnischen Komponenten, Geräte und Baugruppen für Außenanordnung (UV-Beständigkeit) müssen für den Verwendungszweck geeignet sein
- erforderliche Warn- und Hinweisschilder
- Sachverständigen-Abnahme mit Protokoll
- geprüfte statische Berechnung
- Bereitstellung und An- und Abtransport sämtlicher Prüfgewichte
- Lieferung aller für den Betrieb erforderlichen Anschlagmittel als Erstausrüstung
- der Kettenzug und das Katzfahrwerk müssen für Wartungszwecke vom Tragwerk des Hubwerkes in einfacher und sicherer Weise erreichbar sein, alle für diese Anforderung erforderlichen Stahl- und Hilfskonstruktionen, Leitern, Podeste usw. sind in den Einheitspreis der Position einzukalkulieren und mit diesem abgegolten

Funktion:
Einbauort: über Montagefläche und Druckerhöhungsstationan der Decke über Erdgeschoss an dem dafür vorgesehenen Montageträger

Der Laufbahnträger sowie die Tragkonstruktion ist im Teil
Stahlbauarbeiten erfasst.
Menge: 1,000 St

*Hinweis: Außentor Armaturenkammer (verz. Stahl)*

**2.3.31.9 Außentor Armaturenkammer**
Außentor Armaturenkammer

Außentor als zwei-flügelige Drehtor/Sicherheitstor aus Stahlblech
als Eingangstür für die Armaturenkammer in der Außenwand oberirdisch,
dreiseitig gefälzt inkl. Schloss, Bänder und Wechselgarnitur sowie Zarge mit Dichtung,
herstellen, liefern und betriebsfertig nach Herstellerangaben einbauen bzw. montieren.

Ausführung wie folgt:
- Typ: 2-flügelig, doppelwandig, wärmegedämmt, der
  Bewitterung direkt ausgesetzt
- Wärmeschutz: U £ 1,8W/m²K,
- Einbruchhemmung: gemäß RC3-Klasse (DIN EN 1627)
- Korrosivitätskategorie: C3
- Schutzdauerklasse: VH
- Teilung: mittig
- Schlagrichtung: Gehflügel DIN L
- Gefahrenseite = Bandseite
- mit Lüftungsgitter (80x80cm)mit Luftfilter und Filtereinsatz, mit Verschlussjalousie-Klappe, Insektenschutzgitte

- mit Blockzarge mit Wetterschutzleisten
- Dickfalz
- Drückergarnitur (Drücker/Drücker) Langschild Alu Eloxiert mit Bohrschutz, Profilzylinder
- 1-Flg.-Panikentriegelung Funkt. B
- mit Türfeststellvorrichtung 95° über 2x Bodentürstopper mit Haken und Betonfundament 25x25x50cm, mit Obentürschließer
- mit RC3-Anforderung
- mit Magnetkontakttürkontakt (Reedkontakt als Einbruchmelder, siehe EMSR-Gewerk)
- inkl. Kabelübergang, Erdungsanschluss an Rahmen mit Panzerbandverbindung zu den Flügeln
- mit Automatisch absenkbare Bodendichtung und Edelstahlwinkelschwelle = 2cm

- Größe: Rohbaumaß: ca. 2,51 x 2,51m (B/H) +5 cm Bodeneinstand
- Material: verz. Stahl S235

- Befestigungsuntergrund: seitlich Stahlbetonwand d = 30 cm ohne Anschlag,
oben Ringanker Stahlbeton d = 30 cm
- Montagezubehör: Befestigung für verdeckte Montage

- Oberfläche: Grundbeschichtung, Farbbeschichtung laut Farbkonzept
Mit bauzeitlichem Oberflächenschutz für Transport und Montage aus Folie o.ä..

Türblatt:
- Material:  Stahl verzinkt,
  pulvergrundbeschichtet
- Blechdicke:  ca. 1,5 mm
- Türblattdicke:  ca. 65 mm
- wärmegedämmt
- mit Gummidichtung
- Tür nach außen um > 90 Grad öffnend
- Bodendichtung als Doppellippendichtung, mit
  absenkbarer Bodendichtung
- Falzausführung: Dünnfalz
- Regenleiste: auf dem Geh- und Bedarfsflügel
  verschraubt, Aluminium

Fertigung nur nach örtlichem Aufmaß.
Einbauen nach den Einbau- und Montagehinweisen des Herstellers.

Außentor komplett herstellen, liefern und montieren,
inkl. Bohrungen und Befestigungsmaterialien aus Edelstahl, einschl. aller Kleineisenteile und Verankerungsmittel sowie herstellen der erforderlichen Stemm-, Einsetz- und aller Schraub- und Schweißverbindungen sowie Abdichtungsarbeiten.

Einschließlich Endbeschichtung entsprechend Farbkonzept vor Ort herstellen.
Menge: 1,000 St

*Hinweis: Außentür E-MSR-Raum (verz. Stahl)*

**2.3.31.10 Außentür E-MSR-Raum**
Außentür E-MSR-Raum

Außentür als ein-flügelige Drehtür/Sicherheitstür aus Stahlblech
als Eingangstür für den E-MSR-Rum in der Außenwand oberirdisch,
dreiseitig gefälzt inkl. Schloss, Bänder und Wechselgarnitur sowie Zarge mit Dichtung,
herstellen, liefern und betriebsfertig nach Herstellerangaben einbauen bzw. montieren.

Ausführung wie folgt:
- Typ: 1-flügelig, doppelwandig, wärmegedämmt, der Bewitterung direkt ausgesetzt
- Wärmeschutz: U £ 1,8W/m²K,
- Einbruchhemmung: gemäß RC3-Klasse (DIN EN 1627)
- Korrosivitätskategorie: C3
- Schutzdauerklasse: VH
- Teilung: mittig
- Schlagrichtung: DIN links
- Gefahrenseite = Bandseite
- mit Lüftungsgitter (80x80cm)mit Luftfilter und Filtereinsatz, mit Verschlussjalousie-Klappe, Insektenschutzgitte

- mit Blockzarge mit Wetterschutzleisten
- Dickfalz
- Drückergarnitur (Drücker/Drücker) Langschild Alu Eloxiert mit Bohrschutz, Profilzylinder
- 1-Flg.-Panikentriegelung Funkt. B
- mit Türfeststellvorrichtung 95° über 2x Bodentürstopper mit Haken und Betonfundament 25x25x50cm, mit Obentürschließer
- mit RC3-Anforderung
- mit Magnetkontakttürkontakt (Reedkontakt als Einbruchmelder, siehe EMSR-Gewerk)
- inkl. Kabelübergang, Erdungsanschluss an Rahmen mit Panzerbandverbindung zu den Flügeln
- mit Automatisch absenkbare Bodendichtung und Edelstahlwinkelschwelle = 2cm

- Größe: Rohbaumaß: ca. 1,25 x 2,51 m (B/H) + 5 cm Bodeneinstand
- Material: verz. Stahl S235

- Befestigungsuntergrund: seitlich Stahlbetonwand d = 30 cm ohne Anschlag,
oben Ringanker Stahlbeton d = 30 cm
- Montagezubehör: Befestigung für verdeckte Montage

- Oberfläche: Grundbeschichtung, Farbbeschichtung laut Farbkonzept
Mit bauzeitlichem Oberflächenschutz für Transport und Montage aus Folie o.ä..

Türblatt:
- Material:  Stahl verzinkt,
  pulvergrundbeschichtet
- Blechdicke:  ca. 1,5 mm
- Türblattdicke:  ca. 65 mm
- wärmegedämmt
- mit Gummidichtung
- Tür nach außen um > 90 Grad öffnend
- Bodendichtung als Doppellippendichtung, mit absenkbarer Bodendichtung
- Falzausführung: Dünnfalz
- Regenleiste: auf dem Flügel verschraubt, Aluminium

Fertigung nur nach örtlichem Aufmaß.
Einbauen nach den Einbau- und Montagehinweisen des Herstellers.

Außentor komplett herstellen, liefern und montieren,
inkl. Bohrungen und Befestigungsmaterialien aus Edelstahl, einschl. aller Kleineisenteile und Verankerungsmittel sowie herstellen der erforderlichen Stemm-, Einsetz- und aller Schraub- und Schweißverbindungen sowie Abdichtungsarbeiten.

Einschließlich Endbeschichtung entsprechend Farbkonzept vor Ort herstellen.
Menge: 1,000 St

*Hinweis: Steigleiter nach ASR A1.8 (verz. Stahl)*

**2.3.31.11 Steigleiter**
Steigleiter

Einzügige Steigleiter mit Seitenholmen und Sprossen aus verzinkten Rechteckrohren nach ASR A1.8 und gemäß DIN 18799-1,
mit abschließbarer Aufstiegssperre (drehbares Klappblech) Aluminium d= 2 mmund Rückenschutz,
für den nachträglichen Einbau an Massivbauteilen im Außenbereich,
inkl. Bohrungen und Befestigungsmaterial,
herstellen, liefern und nach Herstellervorschriften aufstellen bzw. montieren, einschl. aller Kleineisenteile, Befestigungs- und Verankerungsmittel sowie
herstellen der erforderlichen Bohrungen, Stemm-, Einsetzarbeiten und aller Schraub- bzw. Schweißverbindungen.

Die Steigleitern führen vom Dach der Armaturenkammer zum Dach der Reinwasserbehälter.

bestehend aus:
- Holme aus Kastenprofil
- Lichter Holmabstand ca. 50 cm, Holmbügel
  mind. 1,00 m  über obere Podestebene
- Ausstiegsholme Höhe 1,10 m über
  Austrittsebene
- mit abgerundeten Außenkanten (75x26x2 mm)

- U-Profilsprossen
- trittsicher mit profilierter
  Oberfläche rutschhemmend R12, mit rutschfesten
  Riefungen
- Sprossenabstand 28 cm
- Sprossenbreite: 40 cm

- Wandabstand: 20 cm
- zzgl. 25 cm U120-Profil-Stahlkonsole (S235 feuerverzinkt) sind einzudichten, in Fassade integriert

- mit Rückenschutzbügel
- aus Schutzringen, Quadratrohr 25x15mm
- Rückenschutz-Durchgang 70 cm
- vertikale Schutzgestänge aus jeweils 5 Rundrohren
  (18x2,5mm)
- max. ein Rohr am seitlichen Ausstieg unterbrechen

- mit abschließbarer Aufstiegssperre (drehbares Klappblech) Aluminium d= 2mm

Steighöhe/Steiglänge: ca. 4,40 m  (ca. 4,4m ü. GOK) (Leitersteighöhe ca. 3,30m)
Breite: 600 mm
Material Leiter: Aluminium, 2 mm
Material Stahlkonsole: feuerverzinkter Stahl
nach EN 10027-1: S235JR
nach EN 10027-2: 1.0037
Verzinkung nach DIN EN ISO 1461
Ausführungsklasse: EXC2 gemäß DIN EN 1993-1-1/NA: 2015-08 NDP zu C.2.2 (4)
Korrosivitätsklasse: C3
Schutzdauerklasse: VH gemäß
DIN EN ISO 14713-1 Tabelle 2 mit einer
Mindestschichtdicke von 140 mm nach
DIN EN ISO 1461 feuerverzinken,
Hohlprofile mit Luftöffnungen versehen.

Steigleiterkonstruktion nach Werkstattplanung und geprüfter Statik des AN
herstellen, liefern und montieren.
Baustellenschweißungen und nachträgliche Bohrungen/Zuschnitte auf verzinktem Material sind nicht zugelassen.
Vor Beginn der Fertigung ist das Aufmaß zu erstellen, um Beschädigungen auf der Baustelle zu vermeiden.
Verzinkte Bauteile werden vor Ort montiert und eine Nachbehandlung wird dadurch ausgeschlossen.

Prüfung durch Prüfingenieur ist einzukalkulieren.

empfohl. Fabrikat:
System ALSEKU (Fabr. Steigtec)
o. glw.

Angebotenes Fabrikat/Typ:

_____________________
vom Bieter einzutragen
Menge: 1,000 St

*Hinweis: Geländer mit Schranke bei Steigleiter mit Fußleiste und Kniestock (verz. Stahl)*

**2.3.31.12 Geländer Dach**
Geländer Dach

Geländer feststehend nach DIN EN ISO 14122-3 und einschlägigen Unfallverhütungsvorschriften,
als eigenständige Stahlkonstruktion,
aus rundem Stahlrohr zur Absturzsicherung im Bereich der Attika im Außenbereich, bestehend aus Handlauf und Pfosten
herstellen, liefern und nach Herstellervorschriften montieren bzw. herstellen.

wie folgt herstellen:
- Handlauf aus rundem verz. Stahlrohr, grundiert,
  auf den Pfosten verschraubt
- Pfosten/ Geländerstützen aus rundem Stahlrohr, grundiert
- Knieholm aus rundem Stahlrohr, grundiert
- Befestigung:  Fußpunkt mit Befestigung an eingedichteten Randverstärkungsblock, nach Werkplanung AN
- mit Durchgangsperre (in gesonderter Position abgerechnet)

- Handlauf 48,3x3,2 mm
- Pfosten 48,3x3,2 mm
- Knieholm 26,9x2,6 mm

Geländerhöhe: 1,00m ü. OKFF (0,50m über Rohbau Brüstung)
aufnehmbare Horizontallast: qk = 0,50 kN/m

Werkstoff: alle Stahlteile sind feuerverzinkt nach DIN EN 100271 oder DIN EN ISO 14122 S235JR
Ausführungsklasse:
EXC2 gemäß DIN EN 1993-1-1/NA: 2015-08 NDP zu C.2.2 (4)
Korrosivitätskategorie: C3
Schutzdauerklasse: VH  gemäß
DIN EN ISO 14713-1 Tabelle 2 mit einer
Mindestschichtdicke von 140 mm nach
DIN EN ISO 1461 feuerverzinken,
Hohlprofile mit Luftöffnungen versehen

Geländerkonstruktion nach Werkstattplanung und geprüfter Satik des AN
herstellen, liefern und montieren einschl. aller Kleineisenteile, Befestigungs- und Verankerungsmittel sowie
herstellen der erforderlichen Bohrungen, Stemm-, Einsetzarbeiten und aller Schraub- bzw. Schweißverbindungen.
Baustellenschweißungen und nachträgliche Bohrungen/Zuschnitte auf verzinktem Material sind nicht zugelassen.
Vor Beginn der Fertigung ist das Aufmaß zu erstellen, um Beschädigungen auf der Baustelle zu vermeiden.
Verzinkte Bauteile werden vor Ort montiert und eine Nachbehandlung wird dadurch ausgeschlossen.

Prüfung durch Prüfingenieur ist einzukalkulieren.
Menge: 40,000 m

**2.3.31.13 Zul. selbstschli. Tür im Geländer Dach**
Schranke im Geländer Dach

Zulage zur Geländerposition Dach aus Stahl feuerverzinkt
für selbstschließende Tür als Durchgangssperre in
Geländer nach DIN EN ISO 14122-3 (Sicherheitsschranke
vor der Steigleiter), aus  Stahlprofilen feuerverzinkt,
herstellen, liefern und betriebsfertig nach Herstellerangaben montieren.

Breite: ca. 92 cm,
(anpassen an Übersteigbügel Steigleiter aus GFK)
Höhe: 1,00 m
Menge: 1,000 St

*Hinweis: Sonstiges*

**2.3.31.14 Kabelleerohr in BP**
Kabelleerrohr in Bodenplatte

Liefern und verlegen von Kabelleerrohr aus Stahl im Bereich des Maschinenfundaments.

- 2-faches Kabelleerrohr
- Material: verz. Stahl S235
- Größe: 2x DN100
- inkl. mit je zwei Schweißbögen 90°

Verlegung einschließlich Ablängen, Ausrichten, Fixieren sowie aller hierfür erforderlichen Nebenleistungen.
Lieferung und Einbau der zur fachgerechten Verbindung erforderlichen Muffen / Rohrverbinder, einschließlich aller Dicht- und Verbindungselemente.
Ausführung spannungsfrei und formstabil.
Menge: 3,000 m

##### 2.3.34 Maler- und Lackierarbeiten

**2.3.34.1 Abdeckung Boden**
Abdeckung Boden

Boden als Schutzmaßnahme bei Malerarbeiten
mit Folie abkleben oder staubdicht abdecken.

Leistung einschl. Beseitigung der Abdeckmaterialien
nach Beendigung der Malerarbeiten.
Menge: 275,000 m²

**2.3.34.2 Tür mit Folie abkleben**
Tür mit Folie abkleben

Schutz von Bauteilen (u.a.Tür)
mit PE-Folie gegen Verschmutzung während
der Malerarbeiten durch vollflächiges Abdecken und Verkleben.
Das Entfernen und fachgerechte
Entsorgen der Folie nach Abschluss der Arbeiten ist einzukalkulieren.

In dieser Position sind nur die Flächen erfasst, bei denen die Leistung nach Art und Umfang nicht als Nebenleistung einzuordnen ist.

Innenbereich des Bauwerkes
Menge: 11,000 m²

**2.3.34.3 Voranstrich, innen**
Voranstrich, innen

Voranstrich auf Stb-Innenwand aufbringen, passend zu nachfolgender Position.

Die Verarbeitungshinweise des Herstellers sind zu beachten!

Farbe entsprechend Farbkonzept des AG.

empfohl. Fabrikat:
Alligator
o. glw.

Angebotenes Fabrikat/Typ:

_____________________
vom Bieter einzutragen
Menge: 355,000 m²

**2.3.34.4 Deckenanstrich, innen - Dispersionsfarbe**
Deckenanstrich, innen - Dispersionsfarbe

Dispersions-Innenfarbe mit Silberverbindungen zum Schutz vor Schimmel- und Pilzbefall der Stb-Decken im Innenbereich.

Hoch wirksam gem. Prüfzeugnis.
Die Verarbeitungshinweise des Herstellers sind zu beachten!

Farbe entsprechend Farbkonzept des AG.

empfohl. Fabrikat:
Alligator
o. glw.

Angebotenes Fabrikat/Typ:

_____________________
vom Bieter einzutragen
Menge: 275,000 m²

**2.3.34.5 Wandanstrich, innen - Dispersionsfarbe**
Wandanstrich, innen - Dispersionsfarbe

Dispersions-Innenfarbe mit Silberverbindungen zum Schutz vor Schimmel- und Pilzbefall der Stb-Wände im Innenbereich.

Hoch wirksam gem. Prüfzeugnis.
Die Verarbeitungshinweise des Herstellers sind zu beachten!

Farbe entsprechend Farbkonzept des AG.

empfohl. Fabrikat:
Alligator
o. glw.

Angebotenes Fabrikat/Typ:

_____________________
vom Bieter einzutragen
Menge: 355,000 m²

##### 2.3.38 Vorgehängte hinterlüftete Fassaden

*Hinweis: Außenwände (Verkleidung Aluelemente, Mineralfaserdämmung)*
Außenwände (Verkleidung Aluelemente, Mineralfaserdämmung)

Es sind die einschlägigen Normen, insbesondere DIN 18516-1 "Vorgehängte hinterlüftete Außenwandbekleidungen" und EN ISO 17660 (für Metallkonstruktionen), zu beachten.

Es sind alle Werks- und Montagepläne, statische Nachweise für die Unterkonstruktion (UK) und Zulassungen der verwendeten Materialien vorzulegen.

Fassadengesamtdicke ca. 25cm

Zwischen Dämmung und Aluelement ist Luft (vorgehängte hinterlüftete Fassade).

Der AN hat eine Fassadenwerkplanung und statik zu erstellen und diese nach den Vorgaben des AG nach den folgenden Position und Vorgaben zu optimieren.

**2.3.38.1 Untergrundvorbehandlung für nachfolgendes Dämmsystem.**
Untergrundvorbereitung

Untergrund zur Vorbereitung für die Perimeterdämmung
auf Schmutz-, Staub-, Öl- und Fettfreiheit prüfen, Flächen von Schmutz und Staub reinigen.
Bereich Außenwand,
Gesamthöhe ca. 9,0m
Menge: 105,000 m²

**2.3.38.2 Mineralfaserdämmung**
Mineralfaserdämmung

Mineralfaserdämmung hinter vorgehängter hinterlüfteter Fassade,
einseitig mit schwarzen Glasflies kaschiert,
zwischen vorhandener Unterkonstruktion auf massiven Wänden,
inkl. mechanischer Sicherung durch Dämmstoffhalter,
liefern und nach Herstellervorschriften montieren.

Wärmedämmung: Mineralfaserdämmung
Schicht: zwischen Unterkonstruktion
Anwendungstyp: WAB
Brandverhalten: A1 gemäß DIN EN 13501-1
Wärmeleitfähigkeit: 0,035 W/(mK)
Dämmdicke: ca. 16 cm
Befestigung: über mineralischen Klebemörtel, Sicherung durch dübeln nur wenn von nöten
Menge: 105,000 m²

**2.3.38.3 Unterkonstruktion für AW-Bekleidung**
Unterkonstruktion für AW-Bekleidung

Unterkonstruktion für Außenwandbekleidung aus Aluelementen liefern und nach Herstellervorschriften herstellen bzw. montieren.

bestehend aus:
- Wandhalter
- Winkelprofil mit thermischen Trennelement

Das gesamte System muss über eine bauaufsichtliche Zulassung verfügen.
Fugen aus Tragprofilstößen müssen mit den Fugen der Fassadentafeln übereinstimmen.
Profilabstände, Abmessung von Fest- und gleitpunkt sowie aller Befestigungs- und Verankerungsmittel nach statischer Berechnung ausführen.
Die Kontaktfläche zwischen Wandwinkel und Verankerungsgrund ist gemäß DIN 4113 zu behandeln.

Winkelprofil:
- ist waagerecht zur Außenwand über Wandhalter an der Außenwand zu befestigen
- gerade horizontal verlaufende Winkelprofilunterkonstruktion
- Material: Aluminium (ALSiMg3)
- Größe: 60x50x2,0mm

Wandhalter:
- stabförmig, L-förmig
- aus Edelstahl-Glasfaser
- wärmebrückenfrei
- als Los- und Festpunkt

Befestigung an Wand mit Thermostopmaterial.

Thermisches Trennelemennt:
- aus Kunststoff
- zwischen Wandgrund und Wandhalter der senkrechten Unterkonstruktion (Aluminium)
- passend zu den Wandhaltern
- Elementdicke max. 6mm
- zur Reduzierung der Wärmebrücken
entsprechend DIN 18516

- mit Dübeln befestigt

Einschl. Trennlagen zur Vermeidung von Kontaktkorrosion zwischen Aluminium und Stahl.

Einschl. Trennlagen zur Vermeidung von Kontaktkorrosion zwischen Aluminium und Stahl.

empfohl. Fabrikat:
Kalzip Flexicon
o. glw.

Angebotenes Fabrikat/Typ:

_____________________
vom Bieter einzutragen
Menge: 105,000 m²

**2.3.38.4 Verkleidung aus Aluelementen**
Verkleidung aus Aluelementen

Verkleidung hinter Dämmung mit Luftspalt,
nach Zeichnung und Aufmaß, entsprechend den Fachregeln herstellen,
liefern, montieren bzw. anbringen.
Lieferung und Montage nach Herstellervorschriften aller notwendigen Kantteile für Laibungen, Stürze, usw.
Material und Farbe wie die Fassadenelemente.

Material:
- falzbare Aluminium-Profilscharen
- die Falze werden maschinell vorprofiliert und geschlossen
- Winkel-Stehfalz-Profiltafel

Oberfläche/ Farbe:
- Hochwertige Aluminium-Oberfläche nach Wahl des AG (z.B. farbpatiniert oder HPC-bandbeschichtet)
- Struktur glatt oder liniert
- grau nach Farbkonzept beschichtet

Fugenausbildung:
Die Ausbildung der vertikalen und horizontalen Stöße hat technisch zwängungsfrei sowie nach den geltenden Fachregeln des Klempnerhandwerks und den Herstellervorschriften zu erfolgen.

Ausführung:
- Höhe: ab Sockel (ca. 0,50 m ü. GOK) bis unter
  Attikablech(ca. 10,17m ü. GOK )
- Befestigung über Unterkonstruktionsposition
- die Festpunktausbildung der einzelnen Schare erfolgt mittels Festhaften gemäß der normativen Regelung des Herstellers
- die Scharen sind aus einer Länge zu  fertigen
- sonstige Befestigungen nur mit Schiebehaften
- es sind Schiebehaften mit abgerundeten Ecken zu verwenden, Abstand und Anzahl/m² nach ATV DIN 18339 und nach Fachregeln des Herstellers.

Scharenlänge, Bandbreite und Achsmaß sind nach statischen Erfordernissen und architektonischem Bild festzulegen.
- senkrechten mehrfach gesickt und rollengeformt/gekanteten U-förmigen Alu-Profilblechtafeln
- Größe: ca. 65x333mm
- mit links und rechts als Wulst geformten Profilabschluss, der ineinander längsverschieblich eingezogen, eine verbindungsmittelfreie stabile Längsverbindung (ähnlich Stehfalz) von aneinandergereihten Profiltafeln ermöglicht, und gleichzeitig die Abstandskonsolen windstabil und längs verschieblich eingefalzt einbindet
- Befestigung über anhängen an horizontalen Unterkonsturktion

Die abschließenden Bleche für den Sockelbereich, den Attikaabschluss und die zwei Innenecken je Reinwasserbehälter werden in gesonderten Positionen abgerechnet.

empfohl. Fabrikat:
Kalzip Flexicon
o. glw.

Angebotenes Fabrikat/Typ:

_____________________
vom Bieter einzutragen
Menge: 105,000 m²

**2.3.38.5 Sockelblech AW-Bekleidung**
Sockelblech AW-Bekleidung

Die abschließenden Sockelbleche für die Außenwandbekleidung herstellen, liefern und nach Herstellervorschriften montieren.

Der Abschluss des Stehfalz-Profils im Bereich des Sockels besteht aus:
- Sockelblech
- Lochblech
- Abschlussblech
- den jeweils dazugehörigen Schrauben und Befestigungsmittel

Sockelbereich Ausführung:
- Abschluss über Sockel
- am Stehfalzprofil über Schrauben ein Sockelblech anbringen, gegen Spritzwasser und sauberen Abschluss
- an Dämmung über Schrauben ein Abschlussblech zwischen der Dämmung und der Sockeldämmung Richtung Verbundklipp-halter  anbringen sowie ein Lochblech an der Dämmung zwischen Dämmung und Aluelement anbringen

Herstellen, liefern und montieren der Bleche im Sockelbereich,
inkl. Bohrungen und Befestigungsmaterial, einschl. aller Kleineisenteile und Verankerungsmittel sowie herstellen der erforderlichen Stemm-, Einsetzarbeiten und aller Schraubverbindungen.

empfohl. Fabrikat:
Kalzip Flexicon
o. glw.

Angebotenes Fabrikat/Typ:

_____________________
vom Bieter einzutragen
Menge: 40,000 m

**2.3.38.6 Attikablech AW-Bekleidung**
Attikablech AW-Bekleidung

Die abschließenden Attikableche für die Außenwandbekleidung herstellen, liefern und nach Herstellervorschriften montieren.

Der Abschluss des Stehfalz-Profils im Bereich der Attika besteht aus:
- Lochblech
- U-Schließblech, gekantet
- Haltebügel
- den jeweils dazugehörigen Schrauben und Befestigungsmittel

Attika Ausführung:
- Abschluss unterhalb des Attikableches
- an der Dämmung wird ein Haltebügel befestigt, welcher Anschließend über eine Schraube an der Stehfalz-Profiltafel befestigt wird, damit das Aluelement in seiner Position unter dem Attikablech verweilt
- zusätzlich wird ein Lochblech zwischen der Profiltafel und dem Attikablech befestigt
- am Abschluss der Profiltafel wird ein U-Schließblech gekantet und mit Schrauben befestigt

Herstellen, liefern und montieren der Bleche im Attikabereich,
inkl. Bohrungen und Befestigungsmaterial, einschl. aller Kleineisenteile und Verankerungsmittel sowie herstellen der erforderlichen Stemm-, Einsetzarbeiten und aller Schraubverbindungen.

empfohl. Fabrikat:
Kalzip Flexicon
o. glw.

Angebotenes Fabrikat/Typ:

_____________________
vom Bieter einzutragen
Menge: 40,000 m

**2.3.38.7 Außeneckenblech AW-Bekleidung**
Außeneckenblech AW-Bekleidung

Die abschließenden Außeneckenbleche für die Außenwandbekleidung herstellen, liefern und nach Herstellervorschriften montieren.

Der Abschluss des Stehfalz-Profils im Bereich der Außenecken mit weit auseinanderliegenden Verbundklipp-haltern bestehen aus:
- Winkel
- Stützprofil
- den jeweils dazugehörigen Schrauben und Befestigungsmittel

Außenecken bei weit auseinanderliegenden Verbundklipp-haltern Ausführung:
- Ausführung in den Außenecken der Armaturenkammer
- die aufeinander zuführenden Profiltafeln werden zugeschnitten und mit einem Winkel abgedeckt und über Schrauben miteinander verbunden
- die Außenecke wird mithilfe von Stützprofilen in ihrer Position gehalten und über Schrauben an den Wandhaltern befestigt

Der Abschluss des Stehfalz-Profils im Bereich der Außenecken nah aneinanderliegenden Verbundklipp-haltern bestehen aus:
- Ortgang-Verstärkungsprofil, Sturmhaken
- Abschlussblech
- den jeweils dazugehörigen Schrauben und Befestigungsmittel

Innenecke bei nah aneinanderliegenden Verbundklipp-haltern Ausführung:
- Ausführung in den Außenecken der Armaturenkammer
- auf dem letzten in die Außenecke führenden Verbundklipp-haltern wird ein Abschlussblech und einem Ortgang-Verstärkungsprofil (Sturmhaken) über den Stehfalz-Profiltafeln befestigt

Herstellen, liefern und montieren der Bleche im Außeneckenbereich,
inkl. Bohrungen und Befestigungsmaterial, einschl. aller Kleineisenteile und Verankerungsmittel sowie herstellen der erforderlichen Stemm-, Einsetzarbeiten und aller Schraubverbindungen.

empfohl. Fabrikat:
Kalzip Flexicon
o. glw.

Angebotenes Fabrikat/Typ:

_____________________
vom Bieter einzutragen
Menge: 7,000 m

*Hinweis: Verkabelung*

**2.3.38.8 Alu-Kabelkanal Sonderkantung 200 x 20 mm**
Alu-Kabelkanal Sonderkantung 200 x 20 mm

Alu-Kabelkanal Sonderkantung 200 x 20 mm
liefern und montieren.

- mit Befestigungsösen zur Verlegung aller DC-Kabel von der Photovoltaikanlage an der Fassade und auf dem Dach
- inkl. Potentialausgleich
- inkl. Befestigungs- und Verlegematerial
Menge: 10,000 m

**2.3.38.9 Kabeldurchführung für Blechfassade**
Kabeldurchführung für Blechfassade

Kabeldurchführung für die Blechfassade zur Verlegung der DC-Kabel und Potentialausgleichskabel hinter die Fassade inkl. Installationsmaterial liefern und montieren.
Menge: 6,000 St

**2.3.38.10 ALU-Kabelschutzkanal**
ALU-Kabelschutzkanal

ALU-Kabelschutzkanal zur Verlegung der DC-Kabel und Potentialausgleichskabel von der Blechfassade zum Kabelschutzkanal im Erdreich inkl. Verlegematerial liefern und verlegen.

Länge: ca. 0,80m
Abmessung: 200x100mm
Deckelbreite: 200mm
Menge: 1,000 St

##### 2.3.42 Gas-, Wasserinstallation; Leitungen, Armaturen

*Hinweis: MT - Wassertechnische Ausrüstg. - Technolg. Rohrleitungen*
Wassertechnische Ausrüstg. - Technologische  Rohrleitungen

*Hinweis: MT - Rohrleitungen/ Formstücke*
Rohrleitungen/Formstücke

Soweit nicht anders vermerkt, sind alle Rohrverbindungen zu verschweißen.

Wenn nicht anders beschrieben sind Rohrleitungen und Formstücke aus Edelstahl 1.4404 herzustellen.

Ausführung nach DIN EN 10220.

Alle Öffnungen der Rohrstränge sind während der Bauzeit dicht zu verschließen.

*Hinweis: Lüftung*

**2.3.42.1 Edelstahlrohr DN 250 Lüftung**
Rohrleitung Edelstahl DN 250 Lüftung

Rohr DN 250 (Ø 273,0 x 3,0 mm) aus Edelstahl 1.4404
nach DIN EN 10217-7, Toleranzen nach DIN EN ISO 1127
einschl. Anpass- und Schneidearbeiten, Passstücke nach örtlichen Aufmaß, Einbau in Teillängen

Ausführung der Rohrverbindungen durch Schweißen ist abweichend von DIN 18307 einzurechnen.

Die Formstücke, Flansche und Flanschverbindungen werden gesondert vergütet.
Menge: 34,000 m

**2.3.42.2 Bogen 15° Edelstahlrohr DN 250 Lüftung**
Bogen15°für Rohrleitung Edelstahl DN 250 Lüftung

wie Position zuvor, jedoch:

Bogen 15° für Edelstahlrohr DN250 (Ø 273,0 x 3,0 mm),
nach DIN EN 10253-3, Toleranzen nach DIN EN ISO 1127
Bauart 3D, Typ A
Menge: 4,000 St

**2.3.42.3 Bogen 90° Edelstahlrohr DN 250 Lüftung**
Bogen90°für Rohrleitung Edelstahl DN 250 Lüftung

wie Position zuvor, jedoch:

Bogen 90° für Edelstahlrohr DN250 (Ø 273,0 x 3,0 mm),
nach DIN EN 10253-3, Toleranzen nach DIN EN ISO 1127
Bauart 3D, Typ A
Menge: 2,000 St

**2.3.42.4 Bogen 90° Edelstahlrohr DN 250 Lüftung, 2D**
Bogen90°für Rohrleitung Edelstahl DN 250 Lüftung

wie Position zuvor, jedoch:

Bogen 90° für Edelstahlrohr DN250 (Ø 273,0 x 3,0 mm),
nach DIN EN 10253-3, Toleranzen nach DIN EN ISO 1127
Bauart 2D, Typ A
Menge: 2,000 St

**2.3.42.5 T-Stück mit gl. Abzweig Edelstahlrohr DN 250 Lüftung**
T-Stück mit gleichem Abzweig für Rohrleitung Edelstahl DN 250 Lüftung

passend zur oben beschriebenen Rohrleitungsposition

T-Stück DN 250 (Ø 273,0 x 3,0 mm) aus Edelstahl 1.4404
nach DIN EN 10253-3
Menge: 4,000 St

**2.3.42.6 Vorschweißflansch DN250 Lüftung**
Vorschweißflansch Edelstahl DN 250 Lüftung

Vorschweißflansch
DN 250 PN10,
Flanschtyp nach DIN EN 1092-1, Typ 11, Form B,
aus Edelstahl 1.4404,
passend zum vorbeschriebenen Edelstahlrohr,
liefern und montieren bzw. herstellen.

Die Flanschverbindungen werden gesondert vergütet.
Menge: 12,000 St

**2.3.42.7 Kupplung DN 250 Lüftung**
Kupplung DN 250 Lüftung

Lösbare Rohrkupplung
aufklappbar
nicht zugfest
Gehäuse aus Edelstahl 1.4571
Dichtmanschette aus EPDM
Dichtlippentechnik mit Druckausgleichskanal
Verschluss aus Edelstahl
Mit Bandeinlage

Außendurchmesser Medienrohr: 273,0 mm
Material Medienrohr: Edelstahl 1.4301/1.4404
Medium: Luft für Belüftung Trinkwasserbehälter
Betriebsdruck bis 1000 Pa
Menge: 4,000 St

**2.3.42.8 Blindflansch mit Gewindebohrung DN 40 Lüftung**
Blindflansch DN 250 mit Gewindebohrung 1"
IG DN40 Lüftung

Blindflansch mit reduzierter Blattstärke
Flanschtyp nach DIN EN 1092-1, Typ 5, Form A,
aus Edelstahl 1.4404,
mit Gewindebohrung 1" IG (DN40)

Die Flanschverbindungen werden gesondert vergütet.
Menge: 2,000 St

**2.3.42.9 Flanschverbindung DN 250**
Flanschverbindung DN 250

Herstellen der Flanschverbindung
inkl. Bohrungen und Befestigungsmittel z.B. Schrauben aus Edelstahl 1.4301
Muttern und Unterlegscheibe aus Edelstahl 1.4571,
Dichtung mit KTW und W270 Zulassung
Herstellung der Schraubverbindungen mit
Montagepaste.

Nennweite: DN 250
Druckstufe: PN10
Menge: 6,000 St

**2.3.42.10 Isolierflanschverbindung Flanschverbindung DN250**
Isolierflanschverbindung DN 250

Herstellen der Flanschverbindung
inkl. Bohrungen und Befestigungsmittel z.B. Schrauben aus Edelstahl 1.4301
Muttern und Unterlegscheibe aus Edelstahl 1.4571,
Dichtung mit KTW und W270 Zulassung

Galvanische Trennung der beiden Flansche
Isolierflanschkonstruktion mit
-Abnahmezeugnis APZ 3.1 oder APZ 3.2
-mit DVGW-Zertifikat

Nennweite: DN 250
Druckstufe: PN10
Menge: 2,000 St

**2.3.42.11 Übergangsmuffe 1"AG/ 32x3mm PE**
Übergangsmuffe 1"AG/ 32x3 mm PE

Übergangsmuffe aus PE
- mit Anschlussgewinde 1" AG
- Schweißmuffenende 32x3 mm

und mit einem autorisierten Schweißgerät einbauen
Menge: 2,000 St

**2.3.42.12 PE-Rohr DN 25 Lüftung/Kondensatablauf**
PE-Rohr DN 25 Lüftung

Rohr aus PE-RC(Ø 32 x 3,0 mm),
DVGW Zulassung
einschl. Anpass- und Schneidearbeiten, Passstücke nach örtlichen Aufmaß, Einbau in Teillängen,
liefern und montieren bzw. herstellen.

Das Kürzen von Rohren bzw. das Herstellen von Passlängen ist gemäß Verlegeanleitung vorzunehmen und in den EP einzurechnen.
Ausführung der Rohrverbindungen durch Schweißen ist abweichend von DIN 18307 ebenfalls einzurechnen.
Zur Rohrverlegung sind die einschlägigen Verlegerichtlinien des Herstellers zu beachten.
Die in den Bauzeichnungen angegebenen Rohrsohlhöhen und die Gefälle sind einzuhalten.

Die Formstücke, Flansche und Flanschverbindungen werden gesondert vergütet.
Menge: 9,000 m

**2.3.42.13 Winkelschweißmuffe 90° PE-Rohr 32x3mm Lüftung**
Winkelschweißmuffe 90° für PE-Rohr 32x3mm Lüftung

Winkelschweißmuffe 90° für PE-Rohr 32x3,0mm,
 mit einem autorisierten Schweißgerät einbauen.
Menge: 8,000 St

**2.3.42.14 Ringraumdichtung 350/274**
Ringraumdichtung 350/274

Dichtungseinsatz als nicht geteilte Dichtung, mit asymmetrisch
profilierten Stahlringen in Edelstahl 1.4404, mit wasserdicht verschweißten Bolzen,
mit Elastomer-Dichtung, Dichtbreite 27 mm,
aus EPDM,
Dichtigkeit gegen nicht drückendes Wasser,

AD Medienleitung 274 mm
ID Durchführungsöffnung 350 mm
Menge: 2,000 St

*Hinweis: Überlauf*

**2.3.42.15 Edelstahlrohr DN 300 Überlauf**
Rohrleitung Edelstahl DN 300 Überlauf

Rohr DN 300 (Ø 323,9 x 3,0 mm) aus Edelstahl 1.4404
nach DIN EN 10217-7, Toleranzen nach DIN EN ISO 1127
einschl. Anpass- und Schneidearbeiten, Passstücke nach örtlichen Aufmaß, Einbau in Teillängen

Ausführung der Rohrverbindungen durch Schweißen ist abweichend von DIN 18307 einzurechnen.

Die Formstücke, Flansche und Flanschverbindungen werden gesondert vergütet.
Menge: 3,000 m

**2.3.42.16 Edelstahlrohr DN 400 Überlauf**
Rohrleitung Edelstahl DN 400 Überlauf

Rohr DN 400 (Ø 406,4 x 4,0 mm) aus Edelstahl 1.4404
nach DIN EN 10217-7, Toleranzen nach DIN EN ISO 1127
einschl. Anpass- und Schneidearbeiten, Passstücke nach örtlichen Aufmaß, Einbau in Teillängen

Ausführung der Rohrverbindungen durch Schweißen ist abweichend von DIN 18307 einzurechnen.

Die Formstücke, Flansche und Flanschverbindungen werden gesondert vergütet.
Menge: 14,000 m

**2.3.42.17 Bogen 45° Edelstahlrohr DN 400 Überlauf**
Bogen 45° für Rohrleitung Edelstahl DN 400 Überlauf

wie Position zuvor, jedoch:

Bogen 45° für Edelstahlrohr DN400 (Ø 406,4x4,0 mm),
nach DIN EN 10253-3, Toleranzen nach DIN EN ISO 1127
Bauart 3D, Typ A
Menge: 2,000 St

**2.3.42.18 Bogen 90° Edelstahlrohr DN 300 Überlauf**
Bogen 90° für Rohrleitung Edelstahl DN300 Überlauf

wie Position zuvor, jedoch:

Bogen 90° für Edelstahlrohr DN400 (Ø 323,9x3,0 mm),
nach DIN EN 10253-3, Toleranzen nach DIN EN ISO 1127
Bauart 3D, Typ A
Menge: 2,000 St

**2.3.42.19 Bogen 90° Edelstahlrohr DN 400 Überlauf**
Bogen 90° für Rohrleitung Edelstahl DN 400 Überlauf

wie Position zuvor, jedoch:

Bogen 90° für Edelstahlrohr DN400 (Ø 406,4x4,0 mm),
nach DIN EN 10253-3, Toleranzen nach DIN EN ISO 1127
Bauart 3D, Typ A
Menge: 2,000 St

**2.3.42.20 Zulage Gewindestutzen 1/2" IG**
Zulage Gewindestutzen 1/2" IG

Zulage Gewindestutzen 1/2" IG
aufgeschweißt auf Edelstahl Rohr DN 300
Stutzen aus Edelstahl 1.4404
inkl. Bohrung
inkl. beizen und passivieren
Menge: 2,000 St

**2.3.42.21 Sonderformteil T-Stück Edelstahlrohr DN 400 Überlauf**
Sonderformteil T-Stück mit für Rohrleitung Edelstahl
DN 400 Überlauf

passend zur oben beschriebenen Rohrleitungsposition DN400

Sonderformteil T-Stück DN 400 (Ø 406,4 x 4,0 mm) aus Edelstahl 1.4404
nach DIN EN 10253-3
mit abgehendem Stutzen mit Außendurchmesser
= 400 mm
passend für PP-Muffenrohr DA 400
Menge: 1,000 St

**2.3.42.22 konz. Reduzierstück Edelstahlrohr DN 600/400 Überlauf**
konzentrisches Reduzierstück Edelstahl DN 600/400 Überlauf

passend zur vorher beschriebenen Rohrleitungsposition
DN 400

konzentrisches Reduzierstück DN 600/400
(Ø 609,5/Ø 406,4 mm),
 Wandstärke = 4,0 mm
L = 508 mm
aus Edelstahlrohr 1.4404
nach DIN EN 10253-3
Menge: 2,000 St

**2.3.42.23 Vorschweißflansch DN 300 Überlauf**
Vorschweißflansch Edelstahl DN 300 Überlauf

Vorschweißflansch
DN 300 PN10,
Flanschtyp nach DIN EN 1092-1, Typ 11, Form B,
aus Edelstahl 1.4404,
passend zum vorbeschriebenen Edelstahlrohr,
liefern und montieren bzw. herstellen.

Die Flanschverbindungen werden gesondert vergütet.
Menge: 6,000 St

**2.3.42.24 Flanschverbindung DN 300**
Flanschverbindung DN300

Herstellen der Flanschverbindung
inkl. Bohrungen und Befestigungsmittel z.B. Schrauben aus Edelstahl 1.4301
Muttern und Unterlegscheibe aus Edelstahl 1.4571,
Dichtung mit KTW und W270 Zulassung
Herstellung der Schraubverbindungen mit
Montagepaste.

Nennweite: DN300
Druckstufe: PN10
Menge: 4,000 St

**2.3.42.25 Ringraumdichtung 500/400**
Ringraumdichtung 500/400

Dichtungseinsatz als nicht geteilte Dichtung, mit asymmetrisch
profilierten Stahlringen in Edelstahl 1.4404, mit wasserdicht verschweißten Bolzen,
mit Elastomer-Dichtung, Dichtbreite 27 mm,
aus EPDM,
Dichtigkeit gegen nicht drückendes Wasser,

AD Medienleitung 400 mm
ID Durchführungsöffnung 500 mm
Menge: 1,000 St

*Hinweis: Zulauf*

**2.3.42.26 Edelstahlrohr DN 400 Zulauf**
Rohrleitung Edelstahl DN 400 Zulauf

Rohr DN 400 (Ø 406,4 x 4,0 mm) aus Edelstahl 1.4404
nach DIN EN 10217-7, Toleranzen nach DIN EN ISO 1127
einschl. Anpass- und Schneidearbeiten, Passstücke nach örtlichen Aufmaß, Einbau in Teillängen

Ausführung der Rohrverbindungen durch Schweißen ist abweichend von DIN 18307 einzurechnen.

Die Formstücke, Flansche und Flanschverbindungen werden gesondert vergütet.
Menge: 16,000 m

**2.3.42.27 Bogen 90° Edelstahlrohr DN 400 Zulauf**
Bogen 90° für Rohrleitung Edelstahl DN 400 Zulauf

wie Position zuvor, jedoch:

Bogen 90° für Edelstahlrohr DN 400 (Ø 406,4x4,0 mm),
nach DIN EN 10253-3, Toleranzen nach DIN EN ISO 1127
Bauart 3D, Typ A
Menge: 4,000 St

**2.3.42.28 T-Stück mit gl. Abzweig Edelstahlrohr DN 400 Zulauf**
T-Stück mit gleichem Abzweig für Rohrleitung Edelstahl DN400 Zulauf

passend zur oben beschriebenen Rohrleitungsposition
DN 400

T-Stück DN 400 (Ø 406,4 x 4,0 mm) aus Edelstahl 1.4404
nach DIN EN 10253-3
Menge: 2,000 St

**2.3.42.29 T-Stück mit red. Abzweig Edelstahlrohr DN 400/300 Zulauf**
T-Stück mit reduziertem Abzweig für Rohrleitung Edelstahl DN400/300 Zulauf

passend zur oben beschriebenen Rohrleitungsposition
DN 400

T-Stück DN 400 ( Ø406,4 x 4,0 mm) aus Edelstahl 1.4404
mit reduziertem Abgang: DN 300 Ø323,9x3,0 mm
nach DIN EN 10253-3
Menge: 1,000 St

**2.3.42.30 Vorschweißflansch DN 400 Zulauf**
Vorschweißflansch Edelstahl DN 400 Zulauf

Vorschweißflansch
DN 400 PN10,
Flanschtyp nach DIN EN 1092-1, Typ 11, Form B,
aus Edelstahl 1.4404,
passend zum vorbeschriebenen Edelstahlrohr,
liefern und montieren bzw. herstellen.

Die Flanschverbindungen werden gesondert vergütet.
Menge: 7,000 St

**2.3.42.31 Blindflansch DN400, reduzierte Blattstärke**
Blindflansch DN400, reduzierte Blattstärke

Blindflansch mit reduzierter Blattstärke
Flanschtyp nach DIN EN 1092-1, Typ 5, Form A,
aus Edelstahl 1.4404,

Die Flanschverbindungen werden gesondert vergütet.
Menge: 1,000 St

**2.3.42.32 Flanschverbindung DN 400**
Flanschverbindung DN 400

Herstellen der Flanschverbindung
inkl. Bohrungen und Befestigungsmittel
z.B. Schrauben aus Edelstahl 1.4301
Muttern und Unterlegscheibe aus Edelstahl 1.4571,
Dichtung mit KTW und W270 Zulassung
Herstellung der Schraubverbindungen mit
Montagepaste.

Nennweite: DN 400
Druckstufe: PN10
Menge: 11,000 St

**2.3.42.33 Ringraumdichtung 500/429**
Ringraumdichtung 500/429

Dichtungseinsatz als nicht geteilte Dichtung, mit asymmetrisch
profilierten Stahlringen in Edelstahl 1.4404, mit wasserdicht verschweißten Bolzen,
mit Elastomer-Dichtung, Dichtbreite 27 mm,
aus EPDM,
Dichtigkeit gegen nicht drückendes Wasser,

AD Medienleitung 429 mm
ID Durchführungsöffnung 500 mm
Menge: 1,000 St

*Hinweis: Entnahme/Ablauf*

**2.3.42.34 Edelstahlrohr DN 300 Entnahme/Ablauf**
Rohrleitung Edelstahl DN300 Entnahme/Ablauf

Rohr DN 300 ( Ø323,9 x 3,0 mm) aus Edelstahl 1.4404
nach DIN EN 10217-7, Toleranzen nach DIN EN ISO 1127
einschl. Anpass- und Schneidearbeiten, Passstücke nach örtlichen Aufmaß, Einbau in Teillängen

Ausführung der Rohrverbindungen durch Schweißen ist abweichend von DIN 18307 einzurechnen.

Die Formstücke, Flansche und Flanschverbindungen werden gesondert vergütet.
Menge: 22,000 m

**2.3.42.35 Zulage Gewindestutzen 1/2" IG**
Zulage Gewindestutzen 1/2" IG

Zulage Gewindestutzen 1/2" IG
aufgeschweißt auf Edelstahl Rohr DN 300
Stutzen aus Edelstahl 1.4404
inkl. Bohrung
inkl. beizen und passivieren
Menge: 2,000 St

**2.3.42.36 Bogen 45° Edelstahlrohr DN 300 Entnahme/Ablauf**
Bogen 45° für Rohrleitung Edelstahl DN 300 Entnahme/Ablauf

passend zur Rohrleitungsposition DN 300

Bogen 45° für Edelstahlrohr DN 300 (Ø 323,9x3,0 mm),
nach DIN EN 10253-3, Toleranzen nach DIN EN ISO 1127
Bauart 3D, Typ A
Menge: 7,000 St

**2.3.42.37 Bogen 90° Edelstahlrohr DN 300 Entnahme/Ablauf**
Bogen 90° für Rohrleitung Edelstahl DN 300 Entnahme/Ablauf

passend zur Rohrleitungsposition DN 300

Bogen 90° für Edelstahlrohr DN 300 (Ø 323,9x3,0 mm),
nach DIN EN 10253-3, Toleranzen nach DIN EN ISO 1127
Bauart 3D, Typ A
Menge: 3,000 St

**2.3.42.38 T-Stück mit gl. Abzweig Edelstahlrohr DN 250 Entnahme/Ablauf**
T-Stück mit gleichem Abzweig für Rohrleitung Edelstahl DN 250 Entnahme/Ablauf

passend zur oben beschriebenen Rohrleitungsposition
DN 250

T-Stück DN 250 (Ø 273,0 x 3,0 mm) aus Edelstahl 1.4404
nach DIN EN 10253-3
Menge: 1,000 St

**2.3.42.39 T-Stück mit gl. Abzweig Edelstahlrohr DN 300 Entnahme/Ablauf**
T-Stück mit gleichem Abzweig für Rohrleitung Edelstahl DN 300 Entnahme/Ablauf

passend zur oben beschriebenen Rohrleitungsposition
DN 300

T-Stück DN 300 (Ø 323,9 x 3,0 mm) aus Edelstahl 1.4404
nach DIN EN 10253-3
Menge: 2,000 St

**2.3.42.40 T-Stück mit red. Abzweig Edelstahlrohr DN 300/200 Entnahme/Ablauf**
T-Stück mit reduziertem Abzweig für Rohrleitung Edelstahl DN 300/200 Entnahme/Ablauf

passend zur oben beschriebenen Rohrleitungsposition
DN 300

T-Stück DN 300 (Ø 273,0 x 3,0 mm) aus Edelstahl 1.4404
mit reduziertem Abgang: DN 200 Ø 219,1x3,0 mm
nach DIN EN 10253-3
Menge: 2,000 St

**2.3.42.41 konz. Reduzierstück Edelstahlrohr DN 200/80 Entnahme/Ablauf**
konzentrisches Reduzierstück Edelstahl DN 200/80 Entnahme/Ablauf

passend zum vorher beschriebenen T-Stück
DN 300/200

konzentrisches Reduzierstück DN 200/80
(Ø 219,1/ Ø 88,9mm),
 Wandstärke = 3,0 mm
L = 356 mm
aus Edelstahlrohr 1.4404
nach DIN EN 10253-3
Menge: 2,000 St

**2.3.42.42 konz. Reduzierstück Edelstahlrohr DN 300/250 Entnahme/Ablauf**
konzentrisches Reduzierstück für Rohrleitung Edelstahl DN 300/250 Entnahme/Ablauf

passend zur vorher beschriebenen Rohrleitung DN 300

konzentrisches Reduzierstück DN 300/250
(Ø 323,9/ Ø 273,0 mm),
 Wandstärke = 3,0 mm
L = 508 mm
aus Edelstahlrohr 1.4404
nach DIN EN 10253-3
Menge: 1,000 St

**2.3.42.43 Vorschweißflansch DN 80 Entnahme/Ablauf**
Vorschweißflansch Edelstahl DN 80 Entnahme/Ablauf

Vorschweißflansch
DN 80 PN10,
Flanschtyp nach DIN EN 1092-1, Typ 11, Form B,
aus Edelstahl 1.4404,
passend zum vorbeschriebenen Edelstahlrohr,
liefern und montieren bzw. herstellen.

Die Flanschverbindungen werden gesondert vergütet.
Menge: 2,000 St

**2.3.42.44 Vorschweißflansch DN 250 Entnahme/Ablauf**
Vorschweißflansch Edelstahl DN 250 Entnahme/Ablauf

Vorschweißflansch
DN 250 PN10,
Flanschtyp nach DIN EN 1092-1, Typ 11, Form B,
aus Edelstahl 1.4404,
passend zum vorbeschriebenen Edelstahlrohr,
liefern und montieren bzw. herstellen.

Die Flanschverbindungen werden gesondert vergütet.
Menge: 2,000 St

**2.3.42.45 Vorschweißflansch DN 300 Entnahme/Ablauf**
Vorschweißflansch Edelstahl DN 300 Entnahme/Ablauf

Vorschweißflansch
DN 300 PN10,
Flanschtyp nach DIN EN 1092-1, Typ 11, Form B,
aus Edelstahl 1.4404,
passend zum vorbeschriebenen Edelstahlrohr,
liefern und montieren bzw. herstellen.

Die Flanschverbindungen werden gesondert vergütet.
Menge: 9,000 St

**2.3.42.46 Blindflansch DN 250 Entnahme/Ablauf**
Blindflansch DN 250  Entnahme/Ablauf

Blindflansch mit reduzierter Blattstärke
Flanschtyp nach DIN EN 1092-1, Typ 5, Form A,
aus Edelstahl 1.4404,

Die Flanschverbindungen werden gesondert vergütet.
Menge: 1,000 St

**2.3.42.47 Gewindeflansch DN 80 mit Entleerung Entnahme/Ablauf**
Gewindeflansch Edelstahl DN 80 mit Entleerung Entnahme/Ablauf

Gewindeflansch DN80 PN10, 3" IG
Flanschtyp nach DIN EN 1092-1, Typ 13, Form B1,
aus Edelstahl 1.4404,
- inkl. Storzkupplung B
- inkl. Blinddeckel für Storzkupplung
- inkl. Entleerungsventil im Blinddeckel
.
Menge: 2,000 St

**2.3.42.48 Flanschverbindung DN 300**
Flanschverbindung DN300

Herstellen der Flanschverbindung
inkl. Bohrungen und Befestigungsmittel z.B. Schrauben aus Edelstahl 1.4301
Muttern und Unterlegscheibe aus Edelstahl 1.4571,
Dichtung mit KTW und W270 Zulassung
Herstellung der Schraubverbindungen mit
Montagepaste.

Nennweite: DN300
Druckstufe: PN10
Menge: 11,000 St

**2.3.42.49 Flanschverbindung DN 250**
Flanschverbindung DN250

Herstellen der Flanschverbindung
inkl. Bohrungen und Befestigungsmittel z.B. Schrauben aus Edelstahl 1.4301
Muttern und Unterlegscheibe aus Edelstahl 1.4571,
Dichtung mit KTW und W270 Zulassung
Herstellung der Schraubverbindungen mit
Montagepaste.

Nennweite: DN250
Druckstufe: PN10
Menge: 2,000 St

**2.3.42.50 Flanschverbindung DN 80**
Flanschverbindung DN80

Herstellen der Flanschverbindung
inkl. Bohrungen und Befestigungsmittel z.B. Schrauben aus Edelstahl 1.4301
Muttern und Unterlegscheibe aus Edelstahl 1.4571,
Dichtung mit KTW und W270 Zulassung
Herstellung der Schraubverbindungen mit
Montagepaste.

Nennweite: DN80
Druckstufe: PN10
Menge: 4,000 St

*Hinweis: Entnahme obere Druckzone*

**2.3.42.51 Edelstahlrohr DN 50 Entnahme obere Druckzone**
Rohrleitung Edelstahl DN 50 Entnahme obere Druckzone

Rohr DN 50 (Ø 60,3 x 2,0 mm) aus Edelstahl 1.4404
nach DIN EN 10217-7, Toleranzen nach DIN EN ISO 1127
einschl. Anpass- und Schneidearbeiten, Passstücke nach örtlichen Aufmaß, Einbau in Teillängen

Ausführung der Rohrverbindungen durch Schweißen ist abweichend von DIN 18307 einzurechnen.

Die Formstücke, Flansche und Flanschverbindungen werden gesondert vergütet.
Menge: 33,000 m

**2.3.42.52 Edelstahlrohr DN 250 Entnahme obere Druckzone**
Rohrleitung Edelstahl DN 250 Entnahme obere Druckzone

Rohr DN 250 (Ø 273,0 x 3,0 mm) aus Edelstahl 1.4404
nach DIN EN 10217-7, Toleranzen nach DIN EN ISO 1127
einschl. Anpass- und Schneidearbeiten, Passstücke nach örtlichen Aufmaß, Einbau in Teillängen

Ausführung der Rohrverbindungen durch Schweißen ist abweichend von DIN 18307 einzurechnen.

Die Formstücke, Flansche und Flanschverbindungen werden gesondert vergütet.
Menge: 16,000 m

**2.3.42.53 Zulage Gewindestutzen 1/2" IG**
Zulage Gewindestutzen 1/2" IG

Zulage Gewindestutzen 1/2" IG
aufgeschweißt auf Edelstahl Rohr DN 50
Stutzen aus Edelstahl 1.4404
inkl. Bohrung
inkl. beizen und passivieren
Menge: 1,000 St

**2.3.42.54 Bogen 45° Edelstahlrohr DN 250 Entnahme obere Druckzone**
Bogen 45° für Rohrleitung Edelstahl DN 250 Entnahme obere Druckzone

passend zur Rohrleitungsposition DN 250

Bogen 45° für Edelstahlrohr DN 250 (Ø 273,0 x 3,0 mm),
nach DIN EN 10253-3, Toleranzen nach DIN EN ISO 1127
Bauart 3D, Typ A
Menge: 4,000 St

**2.3.42.55 Bogen 90° Edelstahlrohr DN 250 Entnahme obere Druckzone**
Bogen 90° für Rohrleitung Edelstahl DN 250 Entnahme oben

passend zur Rohrleitungsposition DN 250

Bogen 90° für Edelstahlrohr DN 250 (Ø 273,0 x 3,0 mm),
nach DIN EN 10253-3, Toleranzen nach DIN EN ISO 1127
Bauart 3D, Typ A
Menge: 4,000 St

**2.3.42.56 Bogen 90° Edelstahlrohr DN 50 obere Druckzone**
Bogen 90° für Rohrleitung Edelstahl DN 50 Entnahme obere Druckzone

passend zur Rohrleitungsposition DN 50

Bogen 90° für Edelstahlrohr DN50 (Ø 60,3 x 2,0 mm),
nach DIN EN 10253-3, Toleranzen nach DIN EN ISO 1127
Bauart 3D, Typ A
Menge: 13,000 St

**2.3.42.57 Bogen 45° Edelstahlrohr DN 50 obere Druckzone**
Bogen 45° für Rohrleitung Edelstahl DN 50 Entnahme obere Druckzone

passend zur Rohrleitungsposition DN 50

Bogen 45° für Edelstahlrohr DN 50 (Ø 60,3x2,0 mm),
nach DIN EN 10253-3, Toleranzen nach DIN EN ISO 1127
Bauart 3D, Typ A
Menge: 3,000 St

**2.3.42.58 Sonderformteil Bogen 90° Edelstahlrohr DN 250, Flanschstutzen DN 50**
Sonderformteil Bogen 90° für Rohrleitung Edelstahl
DN 250 mit Flanschstutzen DN 50

passend zur Rohrleitungsposition DN 250

Bogen 90° für Edelstahlrohr DN 250 (Ø 273,0 x 3,0 mm),
nach DIN EN 10253-3, Toleranzen nach DIN EN ISO 1127
Bauart 3D, Typ A

mit Flanschstutzen DN 50 PN 10/16
senkrecht zur Rohrachse aufgeschweißt
Stutzen aus Edelstahl 1.4404
inkl. Bohrung
inkl. beizen und passivieren
Menge: 1,000 St

**2.3.42.59 T-Stück mit gl. Abzweig Edelstahlrohr DN 250 Entnahme obere Druckzone**
T-Stück mit gleichem Abzweig für Rohrleitung Edelstahl DN 250 Entnahme obere Druckzone

passend zur oben beschriebenen Rohrleitungsposition
DN 250

T-Stück DN 250 (Ø 273,0 x 3,0 mm) aus Edelstahl 1.4404
nach DIN EN 10253-3
Menge: 1,000 St

**2.3.42.60 T-Stück mit gl. Abzweig Edelstahlrohr DN50 Entnahme obere Druckzone**
T-Stück mit gleichem Abzweig für Rohrleitung Edelstahl DN 50 Entnahme obere Druckzone

passend zur oben beschriebenen Rohrleitungsposition
DN 50

T-Stück DN 50 (Ø 60,3 x 2,0 mm) aus Edelstahl 1.4404
nach DIN EN 10253-3
Menge: 2,000 St

**2.3.42.61 Vorschweißflansch DN 50 Entnahme obere Druckzone**
Vorschweißflansch Edelstahl DN 50 Entnahme obere Druckzone

Vorschweißflansch
DN 50 PN10,
Flanschtyp nach DIN EN 1092-1, Typ 11, Form B,
aus Edelstahl 1.4404,
passend zum vorbeschriebenen Edelstahlrohr,
liefern und montieren bzw. herstellen.

Die Flanschverbindungen werden gesondert vergütet.
Menge: 3,000 St

**2.3.42.62 Vorschweißflansch DN 250 Entnahme obere Druckzone**
Vorschweißflansch Edelstahl DN 250 Entnahme obere Druckzone

Vorschweißflansch
DN 250 PN10,
Flanschtyp nach DIN EN 1092-1, Typ 11, Form B,
aus Edelstahl 1.4404,
passend zum vorbeschriebenen Edelstahlrohr,
liefern und montieren bzw. herstellen.

Die Flanschverbindungen werden gesondert vergütet.
Menge: 5,000 St

**2.3.42.63 Anschweißnippel 2" AG**
Anschweißnippel 2" AG

passend zur Rorhleitung DN 50

Anschweißnippel 2" AG
aus Edelstahl 1.4404
Menge: 4,000 St

**2.3.42.64 Storzkupplung C52 Entnahme obere Druckzone**
Storzkupplung C52 Entnahme obere Druckzone

Storzkupplung 52-C aus Edelstahl 1.4404
mit Schweißstutzen 60,3x2,0 mm
- inkl. Blinddeckel für Storzkupplung
- inkl. Entleerungsventil im Blinddeckel
.
Menge: 2,000 St

**2.3.42.65 Zulage Flanschstutzen DN50 Entnahme obere Druckzone**
Zulage Flanschstutzen DN 50

Zulage Flanschsstutzen DN 50 PN 10
aufgeschweißt auf Edelstahl Rohr DN 250
Stutzen aus Edelstahl 1.4404
inkl. Bohrung
inkl. beizen und passivieren
Menge: 1,000 St.

**2.3.42.66 Anschlussleitung Waschbecken 1/2" Edelstahl 1.4404**
Anschlussleitung Waschbecken 1/2" Edelstahl 1.4404

Anschlussleitung Waschbecken 1/2" Edelstahl 1.4404
bestehend aus
- Leitungslänge 2 m
- 4 Stk 90° Bögen
- 1 Stk 60° Bogen
- Anschlussnippel 1/2" AG

Trinkwassergerechte Installation nach Wahl des AN
Menge: 1,000 St

**2.3.42.67 Rohrleitung GGG DN250**
Rohrleitung GGG DN250

Rohrleitung GGG DN250 (D=274mm) PN10
bestehend aus Formteilen entsprechend der folgenden Positionen
Formstücke innen und außen Epoxidharzpulverbeschichtet entsprechend RAL-GZ 662

Fittings, Flansche sowie Flanschverbindungen werden gesondert vergütet.

Alle Öffnungen der Rohrstränge sind während der Bauzeit dicht zu verwahren.

Bei Schichtschluss sind die Rohrleitungsenden druckwasserdicht zu verschließen.

Bei Anlieferung sind die Rohrleitungsteile einer Sichtkontrolle zu unterziehen und die aufgedruckten Angaben zu prüfen.

Zur Rohrverlegung sind die einschlägigen Verlegerichtlinien des Herstellers zu beachten.
.
Menge: 2,000 m

**2.3.42.68 F-Stück DN 250 L =300cm**
F-Stück DN 250 L=300cm

F-Stück DN 250 GGG

Maße nach Maßtabellen DIN EN 545.

Epoxid-Vollschutzbeschichtung (Farbe blau), innen und außen, in Wirbelsinterverfahren aufgebracht, nach DIN EN 545 und DIN EN 14901 und den erhöhten Anforderungen der Gütegemeinschaft Schwerer Korrosionsschutz

Durchmesser: DN 250
Druckstufe: PN 10
Länge: 300 cm

Die Flanschverbindungen werden gesondert vergütet.
Menge: 1,000 St

**2.3.42.69 Flanschverbindung DN 250**
Flanschverbindung DN250

Herstellen der Flanschverbindung
inkl. Bohrungen und Befestigungsmittel z.B. Schrauben aus Edelstahl 1.4301
Muttern und Unterlegscheibe aus Edelstahl 1.4571,
Dichtung mit KTW und W270 Zulassung
Herstellung der Schraubverbindungen mit
Montagepaste.

Nennweite: DN250
Druckstufe: PN10
Menge: 11,000 St

**2.3.42.70 Ringraumdichtung 350/274**
Ringraumdichtung 350/274

Dichtungseinsatz als nicht geteilte Dichtung, mit asymmetrisch
profilierten Stahlringen in Edelstahl 1.4404, mit wasserdicht verschweißten Bolzen,
mit Elastomer-Dichtung, Dichtbreite 27 mm,
aus EPDM,
Dichtigkeit gegen nicht drückendes Wasser,

AD Medienleitung 274 mm
ID Durchführungsöffnung 350 mm
Menge: 2,000 St

**2.3.42.71 Ringraumdichtung 125/63**
Ringraumdichtung 125/63

Dichtungseinsatz als nicht geteilte Dichtung, mit asymmetrisch
profilierten Stahlringen in Edelstahl 1.4404, mit wasserdicht verschweißten Bolzen,
mit Elastomer-Dichtung, Dichtbreite 27 mm,
aus EPDM,
Dichtigkeit gegen nicht drückendes Wasser,

AD Medienleitung 63 mm
ID Durchführungsöffnung 125 mm
Menge: 1,000 St

*Hinweis: MT - Armaturen und Ausrüstung*
Armaturen

*Hinweis: Lüftung*

**2.3.42.72 Luftfilter**
Luftfiltereinheit

Luftfiltereinheit
beidseitig mit Anschlussstutzen  273,0x3,0mm,
 ausgestattet mit je
einem Vor- und einem Schwebstofffilter, mit zwei Kondenswasserabläufen DN 1/2“ aus Edelstahl vor
und nach dem Filterpaket, einschließlich Wandkonsolen.
Die Luftfiltereinheit wird direkt zwischen die Luftleitung gebaut. Darin befindet sich ein Vorfilter der
Filterklasse ISO ePM10 75% nach EN ISO 16890, und dient als zweite Filterstufe. Der Vorfilter wird
benötigt um die Standzeit des nachgeschalteten Schwebstofffilters zu erhöhen. der die dritte
Filterstufe bildet. Dieser entspricht der Filterklasse H13 und besitzt einen Abscheidegrad von
mindestens 99,99% nach DIN EN 1822.
Die Überwachung der Filterverschmutzung erfolgt durch einen Druckmessumformer. Der Druck wird
vor und nach dem Filter erfasst, die Druckdifferenz erscheint auf einem vierstelligen Display.
Zusätzlich wird der Differenzdruck mittels
 Analogwert 0 .... 10 V, 4 .... 20 mA bereitgestellt.
Standardmessbereich: 0 … 1000 Pa, voreingestellt auf 500 Pa
Versorgungsspannung: 24 V AC/DC
Linearität: ±1,5%
Temperatur-Drift: 0,1% pro K
Kabelverschraubung: M 12
Schutzart: IP 65
Relaisausgang: Potentialfreier Wechselkontakt
Max. Durchsatz 720 m³/h
Maße Luftfilterkasten L x B x H 520 x 640 x 725 mm
Werkstoff 1.4307 (304L)
Druckmessumformer PT-LE
Kondenswasserablauf Kugelhahn

empfohl. Fabrikat:
HUBER SE - Luftfiltereinheit BLA L361
o. glw.

Angebotenes Fabrikat/Typ:

_____________________
vom Bieter einzutragen
Menge: 2,000 St

**2.3.42.73 Über- und Unterdruckventil DN 250 Lüftung**
Über- und Unterdruckventil DN 250 Lüftung

Sicherheitsventil Vakuumbrecher
Gehäuse: Aluminium
Beschichtet
Beschichtungsfarbton RAL 3000
mit Dichtungsteller
Ansprechdruck Einstellbereich 400 Pa bis 1600 Pa
Eingestellt auf 500 Pa

Flanschanschluss DN250 PN10
Menge: 2,000 St

*Hinweis: Überlauf*

**2.3.42.74 Rückschlagklappe DN 300 Überlauf**
Rückschlagklappe DN 300 Überlauf

Doppel-Rückschlagklappen
Einklemmarmaturen in Kurzbaulängen
nach EN 558 Reihe 16
Rilsanbeschichtetes Gehäuse aus EN-GJL-250
Zwei unabhängig voneinander bewegliche Klappen
aus Edelstahl 1.4408 mit vier Schließfedern.
Fließrichtung vertikal von oben nach unten

Nennweite DN: 300
Druckstufe PN: 10
Öffnungsdruck: 5 mbar
Kvs-Wert: >3500 m³/h

Weichdichten mit Sitzdichtung aus EPDM
Leckrate A nach DIN EN 12266-1
Menge: 2,000 St

*Hinweis: Zulauf*

**2.3.42.75 Absperrschieber DN 400 Zulauf**
Absperrschieber DN 400 Zulauf

Absperrschieber, DIN EN 1171, PN 10, DN400, weichdichtender, Baulänge DIN EN 558-1, Grundreihe 14
Gehäuse:  EN-GJS-15
Absperrkeil: EN-GJS-15 allseitig mit EPDM vulkanisert
Spindel: 1.4057
Beschichtung: Epoxid-Pulver-Beschichtung außen und innen
mit Handrad aus Gusseisen,

DVGW geprüft und registriert für Trinkwasser
geprüft nach DIN EN 12266-1

herstellen, liefern und nach Herstellerangeben einbauen bzw. montieren.
Menge: 1,000 St

**2.3.42.76 Absperrschieber DN 400 el. Antrieb; Zulauf**
Absperrschieber DN 400 Zulauf

Absperrschieber, DIN EN 1171, PN 10, DN 400, weichdichtender, Baulänge DIN EN 558-1, Grundreihe 14
Gehäuse:  EN-GJS-15
Absperrkeil: EN-GJS-15 allseitig mit EPDM vulkanisert
Spindel: 1.4057
Beschichtung: Epoxid-Pulver-Beschichtung außen und innen

DVGW geprüft und registriert für Trinkwasser
geprüft nach DIN EN 12266-1

mit passenden el. Antrieb Auma Aumatic für Betriebsdruck bis 6 bar

herstellen, liefern und nach Herstellerangeben einbauen bzw. montieren.
Menge: 2,000 St

**2.3.42.77 Düsenrückschlagventil DN 400 Zulauf**
Düsenrückschlagventil DN 400 Zulauf

Düsenrückschlagventil DN 400, PN10
Baulänge: Grundreihe 14
Gehäuse: duktiles Gusseisen
Gehäuseiensatz: zinkfreie Bronze
Ventilring: 1.4404/Elastomer nach KTW/W270
Führungsstange: 1.4057
Feder: 1.4310
Außenbeschichtung: EKB
Innenbeschichtung: Email
Druckverlust bei 1,5 m/s: <65 mbar
Menge: 1,000 St

*Hinweis: Entnahme/ Ablauf*
Entnahme/Ablauf

**2.3.42.78 Absperrschieber DN 80 Entnahme/Ablauf**
Absperrschieber DN 80 Entnahme/Ablauf

Absperrschieber, DIN EN 1171, PN 10, DN 80, weichdichtender, Baulänge DIN EN 558-1, Grundreihe 14
Gehäuse:  EN-GJS-15
Absperrkeil: EN-GJS-15 allseitig mit EPDM vulkanisert
Spindel: 1.4057
Beschichtung: Epoxid-Pulver-Beschichtung außen und innen
mit Handrad aus Gusseisen

DVGW geprüft und registriert für Trinkwasser
geprüft nach DIN EN 12266-1

herstellen, liefern und nach Herstellerangeben einbauen bzw. montieren.
Menge: 2,000 St

**2.3.42.79 Absperrschieber DN 300; Entnahme/Ablauf**
Absperrschieber DN 300 Zulauf

Absperrschieber, DIN EN 1171, PN 10, DN 300, weichdichtender, Baulänge DIN EN 558-1, Grundreihe 14
Gehäuse:  EN-GJS-15
Absperrkeil: EN-GJS-15 allseitig mit EPDM vulkanisert
Spindel: 1.4057
Beschichtung: Epoxid-Pulver-Beschichtung außen und innen
mit Handrad aus Gusseisen

DVGW geprüft und registriert für Trinkwasser
geprüft nach DIN EN 12266-1

herstellen, liefern und nach Herstellerangeben einbauen bzw. montieren.
Menge: 1,000 St

**2.3.42.80 Absperrschieber DN 300 mit el. Antrieb; Entnahme/Ablauf**
Absperrschieber DN 300 mit el. Antrieb; Entnahme/Ablauf

Absperrschieber, DIN EN 1171, PN 10, DN 300, weichdichtender, Baulänge DIN EN 558-1, Grundreihe 14
Gehäuse:  EN-GJS-15
Absperrkeil: EN-GJS-15 allseitig mit EPDM vulkanisert
Spindel: 1.4057
Beschichtung: Epoxid-Pulver-Beschichtung außen und innen

DVGW geprüft und registriert für Trinkwasser
geprüft nach DIN EN 12266-1

mit passenden el. Antrieb Auma Aumatic für Betriebsdruck bis 6 bar

herstellen, liefern und nach Herstellerangeben einbauen bzw. montieren.
Menge: 3,000 St

**2.3.42.81 Probenahmehahn 1/2" Entnahme/Ablauf**
Probenahmehahn 1/2" Entnahme/Ablauf

Probeentnahmeventil, abflammbar,
mit Außengewinde, mit Handhebel,
Medium: belüftetes Rohwasser

Werkstoff: Edelstahl, Nr. 1.4571
Nennweite: 1/2"
Anschlussgewinde: 1/2" AG
Nenndruck: PN 6
Temperaturbereich: bis 50°C

Dichtungen mit KTW und W270 Zulassung
mit DIN/DVGW Trinkwasser-Zulassung nach
DIN EN 13828/ W570-1

liefern und montieren.
Einschl. Funktionstest.
Menge: 2,000 St.

**2.3.42.82 Rückschlagklappe DN 300 Entnahme/Ablauf**
Rückschlagklappe DN 300 Entnahme/Ablauf

Rückschlagklappe,
einschl. des systembedingten Zubehörs und aller Befestigungsmaterialien,
einschl. Funktionstest,
liefern und montieren bzw. einbauen.
Es sind die Einbauhinweise des Herstellers zu beachten.

Technische Daten:
- Nennweite: DN 300
- Nenndruck: PN 10
- Auslegungsdruckfaktor: PN 10
- Anschlussart: Flansch nach DIN EN 1092-1

Ausführung:
- trinkwassergeeignet
- mit 100% freiem Durchgang
- weichdichtend nach DIN EN 12334
- Armaturenform: Flansch,
beiderseits Flanschanschluss PN 10 nach DIN EN 1092-1, Baulänge nach DIN EN 558-1, Reihe 48
- glatte einteilige und beidseitig verwendbare
  Klappenscheibe
- integrierte Anschläge in der Klappenscheibe
- integrierte Aufhängung der Klappenscheibe
- Möglichkeit Demontage von Gehäusedeckel und Klappenscheibe ohne Ausbau der Armatur
- mit Anlüftvorrichtung G 3/4 "

Werkstoffe:
- Gehäuse: Duktilguss (GJS-400-15)
- Welle: Edelstahl A2
- Dichtung: EPDM
- Korrosionschutz:
innen und außen Epoxid-Beschichtung
Menge: 1,000 St

*Hinweis: Entnahme obere Druckzone*

**2.3.42.83 Absperrschieber DN 250 Entnahme obere Druckzone**
Absperrschieber DN 250 Entnahme obere Druckzone

Absperrschieber, DIN EN 1171, PN 10, DN 250, weichdichtender, Baulänge DIN EN 558-1, Grundreihe 14
Gehäuse:  EN-GJS-15
Absperrkeil: EN-GJS-15 allseitig mit EPDM vulkanisert
Spindel: 1.4057
Beschichtung: Epoxid-Pulver-Beschichtung außen und innen
mit Handrad aus Gusseisen

DVGW geprüft und registriert für Trinkwasser
geprüft nach DIN EN 12266-1

herstellen, liefern und nach Herstellerangeben einbauen bzw. montieren.
Menge: 3,000 St

**2.3.42.84 Kugelhahn DN 50 Entnahme obere Druckzone**
Kugelhahn DN 50 Innengewinde Entnahme oben

Kugelhahn 2" (DN 50), PN 40
voller Durchgang,
Gehäuse: Edelstahl 1.4408
Kugel: Edelstahl 1.4408
Anschluss 2" IG/IG

Dichtungen konform mitTrinkwasser KTW- und W270
Antrieb über Handhebel,
liefern und montieren einschließlich Funktionstest.

DVGW-Zulassung
Menge: 2,000 St

**2.3.42.85 Kugelhahn DN 15 Entnahme obere Druckzone**
Kugelhahn DN 15 Innengewinde Entnahme oben

Kugelhahn 1/2" (DN 15), PN40
voller Durchgang,
Gehäuse: Edelstahl 1.4408
Kugel: Edelstahl 1.4408
Anschluss 1/2" IG/IG

Dichtungen konform mitTrinkwasser KTW- und W270
Antrieb über Handhebel,
liefern und montieren einschließlich Funktionstest.

DVGW-Zulassung
Menge: 1,000 St

**2.3.42.86 Pass- und Ausbaustück DN 250**
Pass- und Ausbaustück DN 250

Pass- und Ausbaustück DN 250 Stahl 1.0038 mit 250 mm EKB-Beschichtung und einseitig durchgehenden Gewindestangenaus 1.4301, Muttern/Schrauben aus 1.4571, mit beidseits Flanschanschluss
Menge: 1,000 St

*Hinweis: Sonstiges*

*Hinweis: Überprüfung Rohrleitung*
Überprüfung Rohrleitungen Wasser

**2.3.42.87 Schweißnahtprüfung**
Zerstörungsfreie Prüfung von Schweißnähten Wasser

gemäß DVGW GW 350, Qualitätsanforderungsstufe C.
Umfang: 10 %
Schweißnahtprüfung durch Röntgen oder Ultraschall, nach Wahl des AN.

Der AN benennt dem AG rechtzeitig vor Leistungsausführung das vorgesehene Prüfinstitut und lässt sich dieses durch den AG bestätigen.
In Abstimmung mit dem AG werden die zu prüfenden Schweißnähte festgelegt und entschieden, welche Schweißnähte der im Werk des AN gefertigten Teile und welche Schweißnähte der auf der Baustelle gefertigten Teile zu prüfen sind.
Es sind amtliche Prüfprotokolle aufzustellen und dem AG zu übergeben.
Menge: 1,000 psch

**2.3.42.88 Sichtprüfung nach Rohrverlegung Wasser**
Sichtprüfung Wasser

der fertig installierten Rohrleitungen und Armaturen, in die Überprüfung sind einzubeziehen:
- Feststellen von Beschädigungen
- die plangerechte Verlegung der Rohrleitungen
- fachgerechte Ausführung der Rohrleitungsverbindungen/
  Rohreinbindungen
- der funktionsgerechte Einbau von Armaturen
  einschl. Antrieben
- die Anordnung der Rohrhalterungen/ Rohrunterstützungen
- Vorhandensein notwendiger Kennzeichnungen/
  Beschilderungen
Menge: 1,000 psch

**2.3.42.89 Dichtheitsprüfung Rohrleitungen Wasser**
Dichtheitsprüfung Wasser

als Sichtprüfung aller Rohrleitungen bzw. Formstücken, Armaturen unter Betriebsdruck;
Prüfdauer mind. 2h
Über die Prüfung ist ein Protokoll zu erstellen.
Menge: 1,000 psch

**2.3.42.90 Desinfektion DN 250 bis DN 400**
DesinfektionWasser DN 250 bis DN 400

aller Rohrleitungen bzw. Formstücke,
Armaturen gemäß DIN EN 805 bzw. DVGW-Regelblatt W 291, durchführen.
Spülung und Reinigung aller Ausrüstungsteile.
Einschl. Lieferung und schadlose Beseitigung des Desinfektionsmittels und des Spülwassers.
Alle einzubauenden Armaturen und Formstücke sind vor dem Einbau zu reinigen.
Die Desinfektion ist durch bakteriologische Untersuchung mit einer entsprechenden Unbedenklichkeitserklärung nachzuweisen.
Die Freigabe durch das Gesundheitsamt ist beizubringen.
Die Rohrleitungen sind vor Inbetriebnahme mit Trinkwasser zu spülen. Die Spülung erfolgt mit einer Spülgeschwindigkeit von 1,0 m/s und dem 5-fachen Leitungsinhalt.
DN 250 bis DN 400
Menge: 75,000 m

**2.3.42.91 Desinfektion DN 25 bis 50**
DesinfektionWasser DN 25 bis 50

aller Rohrleitungen bzw. Formstücke,
Armaturen gemäß DIN EN 805 bzw. DVGW-Regelblatt W 291, durchführen.
Spülung und Reinigung aller Ausrüstungsteile.
Einschl. Lieferung und schadlose Beseitigung des Desinfektionsmittels und des Spülwassers.
Alle einzubauenden Armaturen und Formstücke sind vor dem Einbau zu reinigen.
Die Desinfektion ist durch bakteriologische Untersuchung mit einer entsprechenden Unbedenklichkeitserklärung nachzuweisen.
Die Freigabe durch das Gesundheitsamt ist beizubringen.
Die Rohrleitungen sind vor Inbetriebnahme mit Trinkwasser zu spülen. Die Spülung erfolgt mit einer Spülgeschwindigkeit von 1,0 m/s und dem 5-fachen Leitungsinhalt.
DN25 bis DN50
Menge: 42,000 m

**2.3.42.92 Innendruckprüfung Wasser DN 250 bis DN 400**
Innendruckprüfung Wasser DN 250 bis DN 400

Innendruckprüfung der PE-Rohrleitungen und Formstücke nach DIN EN 805/DVGW W 400-2 durchführen
einschl. vorheriger Reinigung,
einschl. das Herstellen und Beseitigen der für die Innendruckprüfung erforderlichen Verankerungen
und Rohrverschlüsse.
Über die Innendruckprüfung ist ein Druckattest und durch eine Fachkraft/Sachkundigen eine Abnahmebescheinigung
zu erstellen und dem AG zu übergeben.
Auftretende Mängel sind durch den AN zu beseitigen.
Liefern und Beseitigen des für die Innendruckprüfung erforderlichen Prüfmediums, notwendigen Maschinen und Hilfseinrichtungen sowie aller Maßnahmen zur Vermeidung von Schäden und Belästigungen.

Betriebsmedium: Trinkwasser
Kontraktionsverfahren nach DVGW W 400-2
Durchmesser: DN 250 bid DN 400
Nenndruck: PN 10
Prüftdruck: 15 bar
Anzahl der Prüfabschnitte: ca. 10
Menge: 75,000 m

**2.3.42.93 Innendruckprüfung Wasser DN 25 bis DN 50**
Innendruckprüfung Wasser DN 25 bis DN 50

Innendruckprüfung der PE-Rohrleitungen und Formstücke nach DIN EN 805/DVGW W 400-2 durchführen
einschl. vorheriger Reinigung,
einschl. das Herstellen und Beseitigen der für die Innendruckprüfung erforderlichen Verankerungen
und Rohrverschlüsse.
Über die Innendruckprüfung ist ein Druckattest und durch eine Fachkraft/Sachkundigen eine Abnahmebescheinigung
zu erstellen und dem AG zu übergeben.
Auftretende Mängel sind durch den AN zu beseitigen.
Liefern und Beseitigen des für die Innendruckprüfung erforderlichen Prüfmediums, notwendigen Maschinen und Hilfseinrichtungen sowie aller Maßnahmen zur Vermeidung von Schäden und Belästigungen.

Betriebsmedium: Trinkwasser
Kontraktionsverfahren nach DVGW W 400-2
Durchmesser: DN 25 bis DN 50
Nenndruck: PN 10
Prüftdruck: 17 bar
Anzahl der Prüfabschnitte: 3
Menge: 42,000 m

*Hinweis: Temporärer Anschluss für Probebetrieb der Pumpenstaffel*
Temporärer Anschluss für Probebetrieb der Pumpenstaffel

Zur Befüllung und für den Probebetrieb der Pumpenstaffel wird eine temporäre Leitung zwischen Pumpenstaffel und der Beschickungsleitung errichtet. An diese schließt auch die Befüllleitung vom Wasserturm kommend an.

**2.3.42.94 Anschluss temporäre Leitung an Bestand**
Anschluss temporäre Leitung an Bestand

Der Anschluss der  temporäre Leitung an den Bestand beinhaltet:
- Herstellen Kopfloch um den Hydranten am Anschlusspunkt
- Rückbau Hydrant und Lagerung auf Lagerfläche des AN
- Anschluss temporöre PE-Leitung an Flanschstutzen DN 80
Menge: 1,000 psch

**2.3.42.95 FFR-Stück DN400/250**
FFR-Stück DN 400/250

FFR-Stück DN 400/250 GGG
Doppelflanschübergangsstück
Maße nach Maßtabellen DIN EN 545.

Epoxid-Vollschutzbeschichtung (Farbe blau), innen und außen, in Wirbelsinterverfahren aufgebracht, nach DIN EN 545 und DIN EN 14901 und den erhöhten Anforderungen der Gütegemeinschaft Schwerer Korrosionsschutz

Durchmesser: DN 400/250
Druckstufe: PN 10

inkl. Rückbau nach Außerbetriebnahme des temporären Anschlusses. Übergabe des Formstücks an den AG
Menge: 1,000 St

**2.3.42.96 T-Stück DN 250/100**
T-Stück DN 250/100

Flanschen-T-Stück mit reduziertem Abgang
DN 250/100 GGG
Maße nach Maßtabellen DIN EN 545.

Epoxid-Vollschutzbeschichtung (Farbe blau), innen und außen, in Wirbelsinterverfahren aufgebracht, nach DIN EN 545 und DIN EN 14901 und den erhöhten Anforderungen der Gütegemeinschaft Schwerer Korrosionsschutz

Durchmesser: DN 250/100
Druckstufe: PN 10

inkl. Rückbau nach Außerbetriebnahme des temporären Anschlusses. Übergabe des Formstücks an den AG
Menge: 1,000 St

**2.3.42.97 Q-Stück DN250 mit Losflansch**
Q-Stück DN250 mit Losflanschen

Q-Stück DN 250 GGG
Flanschbogen mit Losflanschen
Maße nach Maßtabellen DIN EN 545.

Epoxid-Vollschutzbeschichtung (Farbe blau), innen und außen, in Wirbelsinterverfahren aufgebracht, nach DIN EN 545 und DIN EN 14901 und den erhöhten Anforderungen der Gütegemeinschaft Schwerer Korrosionsschutz

Durchmesser: DN 250
Druckstufe: PN 10

inkl. Rückbau nach Außerbetriebnahme des temporären Anschlusses. Übergabe des Formstücks an den AG
Menge: 2,000 St

**2.3.42.98 FF-Passstück L ca. 1,9m**
FF-Stück DN 250

FF-Stück DN250 GGG
FF-Stück als Passstück
Maße nach Maßtabellen DIN EN 545.

Epoxid-Vollschutzbeschichtung (Farbe blau), innen und außen, in Wirbelsinterverfahren aufgebracht, nach DIN EN 545 und DIN EN 14901 und den erhöhten Anforderungen der Gütegemeinschaft Schwerer Korrosionsschutz

Durchmesser: DN 250
Druckstufe: PN 10
Länge ca. 1,90 m (Herstellung nach Werkplanung AN)

inkl. Rückbau nach Außerbetriebnahme des temporären Anschlusses. Übergabe des Formstücks an den AG
Menge: 1,000 St

**2.3.42.99 FF-Passstück L ca. 0,45m**
FF-Stück DN 250

FF-Stück DN250 GGG
FF-Stück als Passstück
Maße nach Maßtabellen DIN EN 545.

Epoxid-Vollschutzbeschichtung (Farbe blau), innen und außen, in Wirbelsinterverfahren aufgebracht, nach DIN EN 545 und DIN EN 14901 und den erhöhten Anforderungen der Gütegemeinschaft Schwerer Korrosionsschutz

Durchmesser: DN 250
Druckstufe: PN 10
Länge ca. 0,45 m (Herstellung nach Werkplanung AN)

inkl. Rückbau nach Außerbetriebnahme des temporären Anschlusses. Übergabe des Formstücks an den AG
Menge: 1,000 St

**2.3.42.100 Absperrschieber DN 100**
Absperrschieber DN 100 Anschluss Befüllung

Absperrschieber, DIN EN 1171, PN 10, DN 100, weichdichtender, Baulänge DIN EN 558-1, Grundreihe 14
Gehäuse:  EN-GJS-15
Absperrkeil: EN-GJS-15 allseitig mit EPDM vulkanisert
Spindel: 1.4057
Beschichtung: Epoxid-Pulver-Beschichtung außen und innen
mit Handrad aus Gusseisen

DVGW geprüft und registriert für Trinkwasser
geprüft nach DIN EN 12266-1

herstellen, liefern und nach Herstellerangeben einbauen bzw. montieren.

inkl. Rückbau nach Außerbetriebnahme des temporären Anschlusses. Übergabe der Armatur an den AG.
Menge: 1,000 St

**2.3.42.101 Flanschverbindung DN400**
Flanschverbindung DN 400

Herstellen der Flanschverbindung
inkl. Bohrungen und Befestigungsmittel
z.B. Schrauben aus Edelstahl 1.4301
Muttern und Unterlegscheibe aus Edelstahl 1.4571,
Dichtung mit KTW und W270 Zulassung
Herstellung der Schraubverbindungen mit
Montagepaste.

Nennweite: DN 400
Druckstufe: PN10

inkl. Rückbau nach Außerbetriebnahme des temporären Anschlusses.
Menge: 1,000 St

**2.3.42.102 Flanschverbindung DN250**
Flanschverbindung DN250

Herstellen der Flanschverbindung
inkl. Bohrungen und Befestigungsmittel z.B. Schrauben aus
Edelstahl 1.4301
Muttern und Unterlegscheibe aus Edelstahl 1.4571
Dichtung mit KTW und W270 Zulassung
Herstellung der Schraubverbindungen mit
Montagepaste.

Nennweite: DN250
Druckstufe: PN10

inkl. Rückbau nach Außerbetriebnahme des temporären Anschlusses.
Menge: 6,000 St

**2.3.42.103 Flanschverbindung DN100**
Flanschverbindung DN100

Herstellen der Flanschverbindung
inkl. Bohrungen und Befestigungsmittel z.B. Schrauben aus
Edelstahl 1.4301
Muttern und Unterlegscheibe aus Edelstahl 1.4571
Dichtung mit KTW und W270 Zulassung
Herstellung der Schraubverbindungen mit
Montagepaste.

Nennweite: DN100
Druckstufe: PN10

inkl. Rückbau nach Außerbetriebnahme des temporären Anschlusses.
Menge: 1,000 St

##### 2.3.44 Abwasserinstallation; Leitungen, Abläufe

*Hinweis: MT - Wassertechnische Ausrüstg. - Technolg. Rohrleitungen*
Wassertechnische Ausrüstg. - Technolg. Rohrleitungen

Schmutzwasser

*Hinweis: MT - Rohrleitungen/ Formstücke*
Rohrleitungen/ Formstücke

**2.3.44.1 Edelstahlrohr DN 50 Schmutzwasser**
Rohrleitung Edelstahl DN 50 Schmutzwasser

Rohr DN 50 (Ø 60,3 x 2,0 mm) aus Edelstahl 1.4404
nach DIN EN 10217-7, Toleranzen nach DIN EN ISO 1127
einschl. Anpass- und Schneidearbeiten, Passstücke nach örtlichen Aufmaß, Einbau in Teillängen

Die Formstücke werden gesondert vergütet.
Menge: 1,000 m

**2.3.44.2 90°-Winkelstück 1 1/2" AG/IG Edelstahlrohr DN 50 Schmutzwasser**
Winkel 90° für Rohrleitung Edelstahl DN 50 Schmutzwasser

90° Winkelstück für Rohr DN 50 (Ø 60,3 x 2,0 mm) aus Edelstahl 1.4404
mit Gewinde 2" AG/IG

inkl. Anschlussgewinde an Rohrleitung 2" IG herstellen
Menge: 2,000 St

**2.3.44.3 90°-Winkelstück 1 1/2" AG/AG Edelstahlrohr DN 50 Schmutzwasser**
Winkel 90° für Rohrleitung Edelstahl DN 50 Schmutzwasser

90° Winkelstück für Rohr DN 50 (Ø 60,3 x 2,0 mm) aus Edelstahl 1.4404
mit Gewinde 2" AG/AG

inkl. 2 Stk Anschlussgewinde an Rohrleitung 2" IG herstellen
Menge: 2,000 St

**2.3.44.4 Verschraubung 1 1/2" AG/AG**
Verschraubung 1 1/2" AG/AG

Verschraubung 1 1/2" AG/AG
aus Edelstahl 1.4408
Menge: 1,000 St

**2.3.44.5 Rohrleitung PE-RC 63x5,8 mm; Schmutzwasser**
Rohrleitung PE-RC 63x5,8 mm; Schmutzwasser

Rohr aus PE-RC(Ø 63 x 5,8 mm),
einschl. Anpass- und Schneidearbeiten, Passstücke nach örtlichen Aufmaß, Einbau in Teillängen,
liefern und montieren bzw. herstellen.

Das Kürzen von Rohren bzw. das Herstellen von Passlängen ist gemäß Verlegeanleitung vorzunehmen und in den EP einzurechnen.
Ausführung der Rohrverbindungen durch Schweißen ist abweichend von DIN 18307 ebenfalls einzurechnen.
Zur Rohrverlegung sind die einschlägigen Verlegerichtlinien des Herstellers zu beachten.
Die in den Bauzeichnungen angegebenen Rohrsohlhöhen und die Gefälle sind einzuhalten.

Die Formstücke, Flansche und Flanschverbindungen werden gesondert vergütet.
Menge: 8,000 m

**2.3.44.6 PE Übergangsmuffe 1 1/2" AG/60x5,8 mm**
Übergangsmuffe 1 1/2"AG/ 63x5,8 mm PE

Übergangsmuffe aus PE
- mit Anschlussgewinde 1 1/2" AG
- Schweißmuffenende 63x5,8 mm

und mit einem autorisierten Schweißgerät einbauen
Menge: 1,000 St

**2.3.44.7 PE- Bogen 90°, 63x5,8 mm Schmutzwasser**
PE- Bogen 90°, 63x5,8 mm Schmutzwasser

PE-Bogen 90°, r/d = 1,5,  Ø 63x 5,8 mm
nahtlos
mit langen Schweißenden
Menge: 2,000 St

**2.3.44.8 PE- Bogen 45°, 63x5,8 mm Schmutzwasser**
PE- Bogen 45°, 63x5,8 mm Schmutzwasser

PE-Bogen 45°, r/d = 1,5,  Ø 63x 5,8 mm
nahtlos
mit langen Schweißenden
Menge: 3,000 St

**2.3.44.9 PE-Reduzierung 75x6,8 mm/63x5,8mm**
PE-Reduzierung 75x6,8 mm/63x5,8 mm

PE-Reduzierung (Ø 75x6,8 mm/Ø 63x 5,8 mm)
mit langen Schweißenden
Menge: 1,000 St

**2.3.44.10 PE-Schweißmuffe 63 mm Schmutzwasser**
PE-Schweißmuffe 63 mm Schmutzwasser

Elektroschweißmuffe für Schweißverbindung
63x5,8mm liefern und mit einem autorisierten Schweißgerät einbauen.
Menge: 9,000 St

**2.3.44.11 Rohrleitung aus PP 75x1,9 mm nach DIN EN 1451-1, SN2**
Muffenrohr aus PP 75x1,9 mm nach DIN EN 1451-1, SN2

Muffenrohr aus PP 75x1,9 mm
mit eingelegter Dichtung
nach DIN EN 1451-1
Ringsteifigkeit SN2
Vollwandrohr ohne Mineralzuschlag

einschl. Anpass- und Schneidearbeiten, Passstücke nach örtlichen Aufmaß, Einbau in Teillängen,
liefern und montieren bzw. herstellen.

Das Kürzen von Rohren bzw. das Herstellen von Passlängen ist gemäß Verlegeanleitung vorzunehmen und in den EP einzurechnen.

Zur Rohrverlegung sind die einschlägigen Verlegerichtlinien des Herstellers zu beachten.

Die Formstücke,  werden gesondert vergütet.
Menge: 4,000 m

**2.3.44.12 PP-Abzweig 45°, 75x1,9 mm**
PP-Abzweig 45°, 75x1,9 mm

passend zum oben beschriebenen PP Rohr:

PP-Abzweig 45°, 75x1,9 mm
Menge: 1,000 St

**2.3.44.13 PP-Abzweig 45°, 75x1,9 mm mit Reduzierung**
PP-Abzweig 45°, 75x1,9 mm mit Reduzierten Abzweig

passend zum oben beschriebenen PP Rohr:

PP-Abzweig 45°, 75x1,9 mm
Abzweig 50x1,9 mm
Menge: 1,000 St

**2.3.44.14 PP-Bogen 45°; 75x1,9 mm**
PP-Bogen 45°; 75x1,9 mm

passend zum oben beschriebenen PP Rohr:

PP-Bogen 45°; 75x1,9 mm
Menge: 1,000 St

**2.3.44.15 PP-Reduzierung 110/75 mm**
PP-Reduzierung 110/75 mm

passend zum oben beschriebenen PP Rohr:

PP-Reduzierung 110/75 mm
Wandstärke: 2,7 mm
einseitige Muffe mit eingelegter Dichtung
Menge: 1,000 St

**2.3.44.16 Ringraumdichtung 200/110**
Ringraumdichtung 200/110

Dichtungseinsatz als nicht geteilte Dichtung, mit asymmetrisch
profilierten Stahlringen in Edelstahl 1.4404, mit wasserdicht verschweißten Bolzen,
mit Elastomer-Dichtung, Dichtbreite 27 mm,
aus EPDM,
Dichtigkeit gegen nicht drückendes Wasser

AD Medienleitung 110 mm
ID Durchführungsöffnung 200 mm
Menge: 1,000 St

*Hinweis: MT - Armaturen und Ausrüstung*
Armaturen

**2.3.44.17 Rückschlagklappe DN 40**
Rückschlagklappe DN 40

Rückschlagklappe DN 40
nach DIN EN 12050-4
aus Kunststoff
Anschluss 1 1/2" IG/IG
L = 140 mm
P max = 4 bar
Menge: 1,000 St

*Hinweis: Sonstiges*

*Hinweis: Überprüfungen*
Überprüfung Rohrleitungen Wasser

**2.3.44.18 Sichtprüfung nach Rohrverlegung**
Sichtprüfung

der fertig installierten Rohrleitungen und Armaturen, in die Überprüfung sind einzubeziehen:
- Feststellen von Beschädigungen
- die plangerechte Verlegung der Rohrleitungen
- fachgerechte Ausführung der Rohrleitungsverbindungen/
  Rohreinbindungen
- der funktionsgerechte Einbau von Armaturen
  einschl. Antrieben
- die Anordnung der Rohrhalterungen/ Rohrunterstützungen
- Vorhandensein notwendiger Kennzeichnungen/
  Beschilderungen
Menge: 1,000 psch

**2.3.44.19 Innendruckprüfung Wasser**
Innendruckprüfung Wasser PE-Rohrleitungen

Innendruckprüfung der PE-Rohrleitungen und Formstücke nach DIN EN 805/DVGW W 400-2 durchführen
einschl. vorheriger Reinigung,
einschl. das Herstellen und Beseitigen der für die Innendruckprüfung erforderlichen Verankerungen
und Rohrverschlüsse.
Über die Innendruckprüfung ist ein Druckattest und durch eine Fachkraft/Sachkundigen eine Abnahmebescheinigung
zu erstellen und dem AG zu übergeben.
Auftretende Mängel sind durch den AN zu beseitigen.
Liefern und Beseitigen des für die Innendruckprüfung erforderlichen Prüfmediums, notwendigen Maschinen und Hilfseinrichtungen sowie aller Maßnahmen zur Vermeidung von Schäden und Belästigungen.

Betriebsmedium: Trinkwasser
Kontraktionsverfahren nach DVGW W 400-2
Durchmesser: DN 50
Nenndruck: PN 10
Prüftdruck: 7 bar
Anzahl der Prüfabschnitte: 1
Menge: 9,000 m

##### 2.3.45 GWA; Einrichtung, Sanitärausstattung

*Hinweis: Edelstahlausgussbecken mit Mini-Durchlauferhitzer*

**2.3.45.1 Ausgussbecken Edelstahl**
Edelstahlausgussbecken

Wandausgussbecken  für Wandmontage,
aus Edelstahl, liefern und nach Herstellerangaben montieren.

Ausführung wie folgt:
- Ausgussbecken: aus Edelstahl
- Oberfläche: seidenmatt
- Materialstärke 0,8 mm
- Fassungsvolumen: ca. 15 l
- Ablauf: hinten mittig,
- mit Spritzschutz (Rückwand) -> Fliesenspiege
- mit Ablagefläche und Edelstahl-Auflagerrost
- mit Ab- und Überlaufgarnitur
- mit Ablauf 1 1/2" inkl. Siphon und Anschluss an Ablaufleitung DN 50 (Anbindung Ablauf an Grundleitung mit HT-Formstücken weiß)
- automatische Hygienespülung: Integrierte elektronische Spüleinheit zur Sicherstellung des Wasseraustauschs nach VDI 6023, mit programmierbaren Spülintervallen und Überlaufschutz
- mit Auflagerrost
- mit geeigneter Einhebel-Wandarmatur für Warm- und Kaltwasser, einschließlich erforderlicher Anschlüsse und Fittinge.
- Befestigung mittels Wandhalterung
- Abmessungen (B x H x T): 495 x 400 x 360 mm

Herstellung inkl. Bohrungen und Befestigungsmaterial aus Edelstahl, einschl. aller Kleineisenteile und Verankerungsmittel sowie herstellen aller Schraubverbindungen und Abdichtungsarbeiten,
inkl. fachgerechtem Anschluss an die Medien, Programmierung der Spülparameter, Herstellen des erforderlichen Elektroanschlusses für die Steuereinheit,
einschl. Funktionstest.
Menge: 1,000 St.

**2.3.45.2 Mini-Durchlauferhitzer**
Mini-Durchlauferhitzer für Ausgussbecken

Mini-Durchlauferhitzer mit Wandbefestigung liefern und betriebsfertig nach Herstellerangaben montieren.
Mini-Durchlauferhitzer zur Einzelversorgung eines Handwaschbeckens.
Betrieb mit druck- und druckloser Armatur möglich.
Elektronisch geregelter Mini-Durchlauferhitzer mit Regelelektronik, Auslauftemperatursensor und variabler Begrenzung der Durchflussmenge.
Gradgenaue Wunschtemperatur bis zur maximalen Leistung.
Über- und Untertischmontage möglich.
Elektronische Leistungsregelung für energie- und wassersparenden Betrieb.
Außenliegende 3/8" Metall-Wasseranschlüsse.
Netzanschlussleitung vorbereitet für Festanschluss.
Sicherheitssystem mit Druckabschaltung und elektronischer Temperaturüberwachung.

Technische Daten (Mindestanforderungen):
- Nennspannung: mindestens 230 V, 50 Hz
- Nennleistung: mindestens 5,7 kW
- Wasseranschluss: G 3/8" A
- Max. zulässiger Druck: 1 MPa
- Temperatureinstellbereich Warmwasser: 30-50 °C
- Montageart Untertisch, Wandmontage
- Material: Kunststoff, Farbe: weiß
- Schutzart: IP25
- Energieeffizienzklasse: A
- Abmessung HxBxT: handelsüblich, ca. 150 x 190 x 90 mm
- Gewicht: 1,7 kg
- Lieferung inkl. Anschlussschlauch Kaltwasser 3/8", einschl. Fittinge zum Übergang auf 1/2".

Herstellung inkl. Bohrungen und Befestigungsmaterial, einschl. aller Kleineisenteile und Verankerungsmittel sowie herstellen aller Schraubverbindungen, einschl. Funktionstest.
Menge: 1,000 St.

**2.3.45.3 Spender für Flüssigseife 1.000 ml**
Spender für Flüssigseife 1000 ml

Seifenspender mit Wandbefestigung liefern und einbauen, einschl. Funktionstest, einschl. allem systembedingten Zubehör und Befestigungsmaterialien, einschl. aller Stemm-, Bohr-, Einsetz- und Vergussarbeiten.

Ausführung wie folgt:
- Material: Kunststoff
- Fassungsvolumen: ca. 1.000 ml
- Höhe: ca. 296 mm
- Breite: ca. 112 mm
- Tiefe: ca. 114 mm
- Farbe: weiß
- Wandmontage
- mit ergonomischem und stabilem Druckknopf zur Seifenentnahme
- mit Sichtfenster (Vorratsanzeige)
- abschließbar
- Inbetriebnahme einschließlich Erstbefüllung mit passender Seife.
Menge: 1,000 St.

**2.3.45.4 Papier-Handtuchhalter**
Papier-Handtuchhalter

Papier-Handtuchhalter mit Wandbefestigung liefern und einbauen, einschl. Funktionstest, einschl. allem systembedingten Zubehör und Befestigungsmaterialien, einschl. aller Stemm-, Bohr-, Einsetz- und Vergussarbeiten.

Ausführung wie folgt:
- Material: Kunststoff
- System H3
- Fassungsvolumen: bis zu 600 Blatt
- Höhe: ca. 43,9cm
- Breite: ca. 33,3cm
- Tiefe: ca. 13,6cm
- Farbe: weiß
- Wandmontage
- mit Sichtfenster (Vorratsanzeige)
- abschließbar
- Inbetriebnahme einschließlich Erstbefüllung mit passenden Papierhandtüchern

Montage an der Wand auf ca. 1,40m Höhe.
Menge: 1,000 St

**2.3.45.5 Abfall-Gitterkorb**
Abfall-Gitterkorb

Abfall-Gitterkorb für Papierhandtücher
liefern und montieren bzw. hinstellen,

- Material: Metall
- Farbe: weiß
- Größe: passend für 120l Müllbeutel (ohne Zugband)
- Ausführung: freistehend, klappbar
Menge: 1,000 St

##### 2.3.46 GWA; Betriebseinrichtung

*Hinweis: MT - Wassertechnische Ausrüstg.*
Wassertechnische Ausrüstung

**2.3.46.1 Druckerhöhungsstation**
Druckerhöhungsstation aus dem alten Wasserturm

Druckerhöhungsstation aus dem alten Wasserturm abbauen bzw. entfernen und in die Armaturenkammer liefern und betriebsfertig montieren bzw. einbauen.
Entfernung: ca. 80 m.
Druckerhöhungsstation besteht aus 5 Kreiselpumpen. Auf dem vorhandenen Fundament aufstellen, inkl. Bohrungen und Befestigungsmaterialien aus Edelstahl, einschl. aller Kleineisenteile und Verankerungsmittel sowie herstellen der erforderlichen Stemm-, Einsetzarbeiten und aller Schraub- bzw. Schweißverbindungen.

Sämtliche Transportkosten, einschließlich aller damit verbundenen Nebenkosten und Unwägbarkeiten, sind in die Einheitspreise einzukalkulieren.
Menge: 1,000 St

**2.3.46.2 Manometer für Druckerhöhungsstation**
Manometer für Druckerhöhungsstation

Liefern und dem AN der anlagetechnischen Ausrüstung
zur Montage übergeben.
Einbauort: Druckleitung Pumpen

Technische Mindestanforderungen:
-Betriebs-Manometer mit Rohrfeder
-Gehäuse: Bajonettringgehäuse, CrNi-Stahl 1.4301
-Sichtscheibe: Polycarbonat
-Schutzart: IP 54
-Gehäusefüllung: Glyzerin
-Nenngröße: 100 mm
-Messstoffberührte Teile: CrNi-Stahl 1.4571
-Prozessanschluss: G 1/2" B, untenliegend, verschraubt
-Anzeigebereich: 0 bar bis 6 bar
-Genauigkeitsklasse: 1,0 bei +20°C
-Zifferblatt: Aluminium, weiß, Skalierung schwarz
-Zeiger: Instrumenten-Zeiger Aluminium schwarz; Sollwertzeig
-Zusatz: Verstellschloss in der Sichtscheibe
-Schaltkontakte: 2 Stück (1 Schließer + 1 Öffner), 250 V, 1A
-Kabelanschlussdose inkl. Verschraubung seitlich
-Absperrhahn: DIN 16262, PN 16, Werkstoff 1.4571
Menge: 1,000 St

**2.3.46.3 hydrostatische Wasserstandserfassung**
hydrostatische Wasserstandserfassung

Hydrostatische Füllstandssonde (Tauchsonde)
Liefern und betriebsfertiges Montieren einer hydrostatischen Druckmesssonde zur kontinuierlichen Pegelmessung von Wasser.

-Messprinzip: Hydrostatisch, mit trockener, keramisch-kapazitiver Messzelle für höchste Überlastfestigkeit.
-Messbereich: 0 bis 10 mH2O (einstellbar).
-Ausgang: 4 bis 20 mA (2-Leiter-Technik).
-Gehäuse/Sensor: Edelstahl (1.4404) mit frontbündiger Keramikmembran.
-Kabel: PE-Tragkabel mit integriertem Kapillarrohr für atmosphärischen Druckausgleich, Länge: ca. 15 m.
-Schutzart: IP68.
-Zubehör: Inkl. Abspannklemme aus Edelstahl zur fachgerechten Montage.
Menge: 1,000 St

**2.3.46.4 Schmutzwasserpumpe**
Schmutzwasserpumpe

überflutbare Tauchmotorpumpe
vertikal einstufig liefern und nach Herstellervorgaben montieren.

Betriebspunkt:
- Förderhöhe = 4,0m
- Fördermenge = 15 m³/h

10 mm freier Druchgang
Dichtung Motorseitig: 2-fach Wellendichtung
Dichtung mediumseitig: SiC Gleitringdichtung
Trockenlaufsicher
Schutzart IP68
Kugellager Fettgeschmiert
mit Ölkammer

Druckabgang 1 1/2" IG

Motorleistung P1: 0,85 kW
Motorleistung P2: 0,60 kW
400 V
mit Wicklungsthermostat

Schaltautomatik mit Schwimmerschalter
Minimaler Wasserstand: 12,5 cm
Maximaler Wasserstand: 24 cm
Menge: 1,000 St

**2.3.46.5 Lüftungshaube DN70 Schmutzwasser**
Lüftungshaube DN65 Schmutzwasser

Lüftungshaube DN70 aus Edelstahl,
inkl. Vogelgitter und Regenhaube,
herstellen, liefern und nach Herstellerangaben montieren bzw. einbauen.

Lüftungshaube für Rohr DN65 bestehend aus:
- Lüftungsrohr
- wärmegedämmt
- mit fest eingeschäumter Anschschlussmanschette (ca. 495x495mm) passend zur vorhandenen Dachabdichtung
- inkl. siebenlippigem Dichtring
- inkl. Gleitmittel
- inkl. 1000mm langem Anschlussrohr und Abweiser
- Größe DA: 75mm
- Material: Edelstahl V2A, Werkstoff-Nr. 1.4301
- inkl. Vogelgitter in Regenhaube
- Regenhaube inkl. EPDM-Befestigungsring

Es sind die Einbauhinweise des Herstellers zu beachten,
einschl. systembedingten Zubehör und aller Befestigungsmittel,
einschl. erforderlichen Dichtmaterialien,
einschl. aller Anpass-, Zuschnitt und Einsetzarbeiten.

empfohl. Fabrikat:
Sita Bauelemente GmbH (SitaVent Systemlüfter)
o. glw.

Angebotenes Fabrikat/Typ:

_____________________
vom Bieter einzutragen
Menge: 1,000 St

##### 2.3.47 Dämmarbeiten - betriebstechnische Anlagen

*Hinweis: Dämmung Lüftung*

**2.3.47.1 Dämmung Luftleitung DN 250, DD 60 mm**
Mineralwolldämmung von Luftleitung DN 250,
DD 60 mm

Dämmung Luftleitung, Dämmstärke 60 mm, DN 250 im Außenbereich

Mineralwolldämmung von Edelstahlrohren, im Außenbereich,
mit nichtbrennbaren Stoffen, Baustoffklasse A nach DIN 4102, bestehend aus Dämmschale aus Mineralwolle, kaschiert mit hochreißfester Aluminium-Gitterfolie,
einschl. Anpass- und Schneidearbeiten, Passstücke nach örtlichem Aufmaß, Einbau in Teillängen,
liefern und montieren bzw. herstellen.

Dämmstärke: 60 mm (l < 0,040 W/mK)
Rohrnennmaß (DN): 250
Rohraußendurchmesser: 273,0 mm

Als Oberflächenschutz erhält die Dämmung eine Ummantelung aus Alu-Blechmantel,
Blechstärke mindestens 0,6 mm, einreihig, mit mindestens 6 Blechtreibschrauben je Meter verschraubt.
Alle Formarbeiten für Bögen, T-Stücke, Reduzierungen, Passstücke, Stutzen, Flansche u.ä. werden gesondert vergütet.
Menge: 14,000 m

**2.3.47.2 Dämmung Bogen 90° Luftleitung DN 250, DD 60 mm**
Wärmedämmung Bogen 90° Luftleitung DN 250,
DD 60 mm

Wärmedämmung Bogen 90° Luftleitung DN 250,
DD 60 mm
passend zu vorbeschriebener Dämmung der
Luftleitung
Menge: 4,000 St

**2.3.47.3 Wärmedämmung Bogen 60° Luftleitung DN250, DD60mm**
Wärmedämmung Bogen 60° Luftleitung DN 250,
DD 60mm

Wärmedämmung Bogen 60° Luftleitung DN 250,
DD 60 mm
passend zu vorbeschriebener Dämmung
der Luftleitung
Menge: 2,000 St

**2.3.47.4 Dämmung Flanschverbindung Luftleitung DN 250, DD 60 mm**
Wärmedämmung Flanschverbindung Luftleitung
DN 250, DD 60 mm

Wärmedämmung Flanschverbindung der Luftleitung
DN 250, DD 60 mm
passend zu vorbeschriebener Dämmung
der Luftleitung
Menge: 4,000 St

##### 2.3.75 Raumlufttechnische Anlagen

**2.3.75.1 Luftwechsel-Wandeinbaugerät mit Wärmerückgewinnung**
Luftwechsel-Wandeinbaugerät mit Wärmerückgewinnung

Lüftungsgerät zur Be- und Entlüftung mit Wärmerückgewinnung (WRG)
als Wandeinbaugerät liefern und betriebsfertig montieren.

Ausführung wie folgt:
- Gerätetyp: Luftwechsel-Wandeinbaugerät mit
  integrierter Wärmerückgewinnung
- Gehäuse/Einbaustutzen:
  Nennweite DA160
- Wärmetauscher: Hocheffiziente Ausführung zur Zulufttemperierung
- Ventilatoren: Energetisch optimierte Zu- und Abluftventilatoren
- Filter: Integriertes Filtersystem für Zu- und Abluft
- Elektroanschluss: Inkl. werkseitiger Kabelzuleitung, Länge 10 m
- Spannungsversorgung: 230 V / 50-60 Hz

Montage / Einbau:
- Einsetzen der Einheit in bauseitige Kernbohrung entsprechend Einbauhülsengröße
- Fachgerechtes Einmörteln und Abdichten des Gerätes
- Fassadenseitiger Abschluss mittels Rohrstutzen (Gesamteinbaulänge bis 100 cm)
- Herstellung der fachgerechten Abschluss gegen die Außenfassade

Ausführungsort: E-MSR-Raum

Lieferung und Herstellung mit allem für die Montage erforderlichem Zubehör,
ibkl. Bohrungen und Befesteigungsmaterialien,
inkl. aller Einsetz-, Stemm-, Abdicht- und Befestigungsarbeiten
und aller Schraub- bzw. Schweißverbindungen,
sowie einschl. aller erforderlichen Kleineisenteile und Verankerungsmittel, alle systembedingten Zubehöre,
sowie Funktionstest.

empfohl. Fabrikat:
Helios KWL EC 45-160 (+ Zubehör)
o. glw.

Angebotenes Fabrikat/Typ:

_____________________
vom Bieter einzutragen
Menge: 1,000 St

**2.3.75.2 Luftentfeuchter, mobil**
Luftentfeuchter

nach dem Kondensationsprinzip arbeitend,
hoch effizient auch bei niedrigen Temperaturen,
mit:
-montiertemem Kondensatpumpen-Set (integriert)
-digitalem Bedienfeld mit Hygrostat, Temperaturanzeige, Betriebsstunden- und Energieverbrauchszähler (kWh)
-automatischer Heißgasabtauung
-robustem Fahrgestell mit großen Rädern und Ausziehgriff für maximale Mobilität,
für mobilen und stationären Einsatz geeignet.

Technische Daten:
-Luftentfeuchtungsleistung (max.): ca. 53 l / 24 h (bei 30 °C/80 % r.F.)
-Leistungsaufnahme: 0,83 kW
-Umluftmenge (2-stufig): 290 / 550 m³/h
-Arbeitsbereich:
  Temperatur: + 3 °C bis 35 °C
  Feuchte: 30 % r.F. bis 90 % r.F.
-Geräuschpegel (max.): 53 dB(A)
-Kältemittel: R454C
-Netzanschluss: 230 V / 50 Hz, Anschlusskabel mit Netzstecker
-Gewicht: ca. 42 kg
-Abmessungen (HxBxT): ca. 850 x 450 x 540 mm
-Gehäuse: Robustes Gehäuse aus pulverbeschichtetem Stahlblech mit schlagfesten Kunststoff-Schutzelementen; Farbe Silber-Grau / Schwarz.

liefern und anschließen einschließlich Funktionsnachweis und Inbetriebnahme.

empfohl. Fabrikat:
Munters, MK55 NX, Kondensationstrockner o. glw.

Angebotenes Fabrikat/Typ:

_____________________
vom Bieter einzutragen
Menge: 2,000 St

##### 2.3.78 Kälteanlagen

*Hinweis: Klimasplitgerät mit Wandbefestigung*

**2.3.78.1 Klimasplitgerät**
Klimasplitgerät

Klimasplitgerät als Wandgerät, Inneneinheit 3 kW, liefern und betriebsfertig nach Herstellerangaben montieren.

Ausführung wie folgt:
- System: Split-Inverter-Wandsystem zum Kühlen, Heizen
  und Entfeuchten
- Leistung: Nennkühlleistung ca. 3,0 kW
- Steuerung: Inkl. Infrarot-Fernbedienung und automatischer
  Luftlamellensteuerung
- Funktionen: Drehzahlgeregelter Ventilator, automatischer
  Wiederanlauf nach Stromausfall
- Kältemittel: Gemäß aktueller Verordnung (z.B. R32 oder
  gleichwertig)

Montage und Zusatzleistungen:
- Herstellung Wanddurchführung als Kernbohrung  (ca. DN 80) inkl. fachgerechter Abdichtung mittels Mehrfachdurchführung
- Montage der Inneneinheit inkl. Wandbefestigung
- Lieferung und fachgerechte Montage einer auskragenden
  Konsolhalterung für das Außengerät (B=1,00 m x 0,60 m)
  aus Stahl feuerverzinkt, inkl. statischer Befestigung im
  Fassadenaufbau und Abdichtung gegen die
  wasserführende Ebene
- Verlegung der Kältemittelleitungen (Flüssigkeits-
  und Sauggasseite) inkl. fachisolierung
- Verlegung der Kondensatleitung mit Gefälle zum
  Anschlusspunkt

Facharbeiten zur Inbetriebnahme:
- Druckprobe und Dichtheitsprüfung nach geltenden Normen
  (z. B. EN 378)
- Evakuierung des Systems (Vakuum ziehen) zur Entfernung
  von Feuchtigkeit
- Erstbefüllung/Ergänzung von Kältemittel falls
  leitungslängenabhängig erforderlich
- Funktionsprüfung und Einweisung des Nutzers

Ausführungsort: E-MSR-Raum

Lieferung und Herstellung mit allem für die Montage erforderlichem Zubehör,
inkl. aller Befestigungsmaterialien, Dichtungen, Bohrungen sowie
Sicherstellung der fachgerechten Einbindung in die Fassade.
Menge: 1,000 St

#### 2.4 Außenbereich/Außenanlagen

##### 2.4.13 Betonarbeiten

**2.4.13.1 Betonwiderlager Außenrohrleitung**
Betonwiderlager Außenrohrleitung

Betonwiderlager aus C30/37
liefern und herstellen.

Ausführung nur nach örtlichem Aufmaß und gemäß Werkplanung und geprüfter Statik des AN nach DVGW-Arbeitsblatt GW 310.

Ausführungsorte bei:
- 1x DN600 ca. 60°-Bogen
- 1x Reduzierung DN1000/400
- 1x DN250 90°-Bogen
Menge: 15,000 m³

##### 2.4.42 Gas-, Wasserinstallation; Leitungen, Armaturen

*Hinweis: Untere Druckzone*
Untere Druckzone
Knotenpunkte 1 bis 4

**2.4.42.1 Rohrleitung GGG DN500**
Rohrleitung GGG DN500

Steckmuffenrohr aus duktilem Gusseisen
nach DIN EN 545,
mit TYTON SIT PLUS-Verbindungen, inkl. Dichtring.

Muffensystem inkl. Schubsicherung elektrisch isolierend ausgebildet.

Beschichtung innen:
Zementmörtelauskleidung auf Basis Hochofenzement

Beschichtung außen:
Zinkaluminiumlegierung 200g/m² und Epoxidharzbeschichtung

Durchmesser: DN500
Druckklasse: C40

liefern, abladen und im Erdreich auf vorh. Auflager höhen- und fluchtgerecht verlegen.

Fittings, Flansche sowie Flanschverbindungen werden gesondert vergütet.
Die längskraftschlüssigen Muffenverbindungen in der Rohrleitungsstrecke und an den Knotenpunkten werden abweichend von DIN 18307 nicht gesondert vergütet.

Alle Öffnungen der Rohrstränge sind während der Bauzeit dicht zu verwahren.

Bei Schichtschluss sind die Rohrleitungsenden druckwasserdicht zu verschließen.

Bei Anlieferung sind die Rohrleitungsteile einer Sichtkontrolle zu unterziehen und die aufgedruckten Angaben zu prüfen.

Das Ablängen von Rohren ist gemäß Verlegeanleitung
vorzunehmen und in den EP einzurechnen.

Zur Rohrverlegung sind die einschlägigen Verlegerichtlinien des Herstellers zu beachten.
Die in den Längsschnitten angegebenen Rohrsohlhöhen und Gefälle sind einzuhalten.
Menge: 70,000 m

**2.4.42.2 Rohrleitung GGG DN400**
Rohrleitung GGG DN400

Steckmuffenrohr aus duktilem Gusseisen
nach DIN EN 545,
mit TYTON SIT PLUS-Verbindungen, inkl. Dichtring.

Muffensystem inkl. Schubsicherung elektrisch isolierend ausgebildet.

Beschichtung innen:
Zementmörtelauskleidung auf Basis Hochofenzement

Beschichtung außen:
Zinkaluminiumlegierung 200g/m² und Epoxidharzbeschichtung

Durchmesser: DN400
Druckklasse: C40

liefern, abladen und im Erdreich auf vorh. Auflager höhen- und fluchtgerecht verlegen.

Fittings, Flansche sowie Flanschverbindungen werden gesondert vergütet.
Die längskraftschlüssigen Muffenverbindungen in der Rohrleitungsstrecke und an den Knotenpunkten werden abweichend von DIN 18307 nicht gesondert vergütet.

Alle Öffnungen der Rohrstränge sind während der Bauzeit dicht zu verwahren.

Bei Schichtschluss sind die Rohrleitungsenden druckwasserdicht zu verschließen.

Bei Anlieferung sind die Rohrleitungsteile einer Sichtkontrolle zu unterziehen und die aufgedruckten Angaben zu prüfen.

Das Ablängen von Rohren ist gemäß Verlegeanleitung
vorzunehmen und in den EP einzurechnen.

Zur Rohrverlegung sind die einschlägigen Verlegerichtlinien des Herstellers zu beachten.
Die in den Längsschnitten angegebenen Rohrsohlhöhen und Gefälle sind einzuhalten.
Menge: 15,000 m

**2.4.42.3 Sonderanfertigung Übergangsstück DN 1000/500**
Sonderanfertigung Übergangsstück DN 1000/500

Sonderanfertigung Übergangsstück DN 1000/500
- kraftschlüssige Rohrkupplung
- aus Stahl
- mit Rilsanbeschichtung
- Druckstufe PN 10
- Anschluss an Humerohr DN1000, Einschubtiefe 60 cm
- Reduzierung DN1000/500
- Flanschanschluss DN500 PN10
- Dichtung aus EPDM gem. DIN EN 681-1
- Schrauben aus Edelstahl 1.4571
- Exponierte Edelstahlschrauben mit Korrosionsschutzbinden umwickeln
Menge: 1,000 St

**2.4.42.4 F-Stück DN500**
F-Stück DN 300

F-Stück DN 500 GGG

Maße nach Maßtabellen DIN EN 545.

Epoxid-Vollschutzbeschichtung (Farbe blau), innen und außen, in Wirbelsinterverfahren aufgebracht, nach DIN EN 545 und DIN EN 14901 und den erhöhten Anforderungen der Gütegemeinschaft Schwerer Korrosionsschutz

Durchmesser: DN 500
Druckstufe: PN 10

Die Flanschverbindungen werden gesondert vergütet.
Menge: 11,000 St

**2.4.42.5 MMK-Stück DN500, 11°**
MMK-Stück DN500, 11°

Bogen mit Doppelmuffe (MMK-Stück) für Druckrohre
aus duktilem Gusseisen mit TYTON SIT PLUS-Verbindungen, inkl. Dichtring.

Maße nach Maßtabellen DIN EN 545.

Muffensystem inkl. Schubsicherung elektrisch isolierend ausgebildet.

Epoxid-Vollschutzbeschichtung (Farbe blau), innen und außen, in Wirbelsinterverfahren aufgebracht, nach DIN EN 545 und DIN EN 14901 und den erhöhten Anforderungen der Gütegemeinschaft Schwerer Korrosionsschutz

Durchmesser: DN 500
Druckstufe: PN 10
Winkel: 11°
Menge: 1,000 St

**2.4.42.6 MK-Stück DN500, 30°**
MK-Stück DN500, 30°

Bogen mit einseitiger Muffe (MK-Stück) für Druckrohre
aus duktilem Gusseisen mit TYTON SIT PLUS-Verbindungen, inkl. Dichtring.

Maße nach Maßtabellen DIN EN 545.

Muffensystem inkl. Schubsicherung elektrisch isolierend ausgebildet.

Epoxid-Vollschutzbeschichtung (Farbe blau), innen und außen, in Wirbelsinterverfahren aufgebracht, nach DIN EN 545 und DIN EN 14901 und den erhöhten Anforderungen der Gütegemeinschaft Schwerer Korrosionsschutz

Durchmesser: DN 500
Druckstufe: PN 10
Winkel: 30°
Menge: 1,000 St

**2.4.42.7 MK-Stück DN 400, 45°**
MK-Stück DN 400, 45°

Bogen mit einseitiger Muffe (MK-Stück) für Druckrohre
aus duktilem Gusseisen mit TYTON SIT PLUS-Verbindungen, inkl. Dichtring.

Maße nach Maßtabellen DIN EN 545.

Muffensystem inkl. Schubsicherung elektrisch isolierend ausgebildet.

Epoxid-Vollschutzbeschichtung (Farbe blau), innen und außen, in Wirbelsinterverfahren aufgebracht, nach DIN EN 545 und DIN EN 14901 und den erhöhten Anforderungen der Gütegemeinschaft Schwerer Korrosionsschutz

Durchmesser: DN 400
Druckstufe: PN 10
Winkel: 45°
Menge: 1,000 St

**2.4.42.8 MMR-Stück DN500/400**
MMR-Stück DN500/400

Doppelmuffenübergangsstück (MMK-Stück) für Druckrohre
aus duktilem Gusseisen mit TYTON SIT PLUS-Verbindungen, inkl. Dichtring.

Maße nach Maßtabellen DIN EN 545.

Muffensystem inkl. Schubsicherung elektrisch isolierend ausgebildet.

Epoxid-Vollschutzbeschichtung (Farbe blau), innen und außen, in Wirbelsinterverfahren aufgebracht, nach DIN EN 545 und DIN EN 14901 und den erhöhten Anforderungen der Gütegemeinschaft Schwerer Korrosionsschutz

Durchmesser: DN 500/400
Druckstufe: PN 10
Menge: 1,000 St

**2.4.42.9 F-Stück, L=1,5m**
F-Stück, L=1,5m

Flanschstück (F-Stück) mit Integralflansch aus duktilem Gusseinsen nach DIN EN 1092-2.

Epoxid-Vollschutzbeschichtung (Farbe blau), innen und außen, in Wirbelsinterverfahren aufgebracht, nach DIN EN 545 und DIN EN 14901 und den erhöhtren Anforderungen der Gütegemeinschaft Schwerer Korrosionsschutz

Durchmesser: DN 400
Druckstufe: PN 10
Baulänge: 1500 mm
Menge: 1,000 St

*Hinweis: Obere Druckzone Lauchhammer*
Obere Druckzone Lauchhammer
Knotenpunkte 5 bis 12

**2.4.42.10 Rohrleitung GGG DN300**
Rohrleitung GGG DN300

Steckmuffenrohr aus duktilem Gusseisen
nach DIN EN 545,
mit TYTON SIT PLUS-Verbindungen, inkl. Dichtring.

Muffensystem inkl. Schubsicherung elektrisch isolierend ausgebildet.

Beschichtung innen:
Zementmörtelauskleidung auf Basis Hochofenzement

Beschichtung außen:
Zinkaluminiumlegierung 200g/m² und Epoxidharzbeschichtung

Durchmesser: DN300
Druckklasse: C50

liefern, abladen und im Erdreich auf vorh. Auflager höhen- und fluchtgerecht verlegen.

Fittings, Flansche sowie Flanschverbindungen werden gesondert vergütet.
Die längskraftschlüssigen Muffenverbindungen in der Rohrleitungsstrecke und an den Knotenpunkten werden abweichend von DIN 18307 nicht gesondert vergütet.

Alle Öffnungen der Rohrstränge sind während der Bauzeit dicht zu verwahren.

Bei Schichtschluss sind die Rohrleitungsenden druckwasserdicht zu verschließen.

Bei Anlieferung sind die Rohrleitungsteile einer Sichtkontrolle zu unterziehen und die aufgedruckten Angaben zu prüfen.

Das Ablängen von Rohren ist gemäß Verlegeanleitung
vorzunehmen und in den EP einzurechnen.

Zur Rohrverlegung sind die einschlägigen Verlegerichtlinien des Herstellers zu beachten.
Die in den Längsschnitten angegebenen Rohrsohlhöhen und Gefälle sind einzuhalten.
Menge: 161,000 m

**2.4.42.11 Rohrleitung GGG DN250**
Rohrleitung GGG DN250

Steckmuffenrohr aus duktilem Gusseisen
nach DIN EN 545,
mit TYTON SIT PLUS-Verbindungen, inkl. Dichtring.

Muffensystem inkl. Schubsicherung elektrisch isolierend ausgebildet.

Beschichtung innen:
Zementmörtelauskleidung auf Basis Hochofenzement

Beschichtung außen:
Zinkaluminiumlegierung 200g/m² und Epoxidharzbeschichtung

Durchmesser: DN250
Druckklasse: C50

liefern, abladen und im Erdreich auf vorh. Auflager höhen- und fluchtgerecht verlegen.

Fittings, Flansche sowie Flanschverbindungen werden gesondert vergütet.
Die längskraftschlüssigen Muffenverbindungen in der Rohrleitungsstrecke und an den Knotenpunkten werden abweichend von DIN 18307 nicht gesondert vergütet.

Alle Öffnungen der Rohrstränge sind während der Bauzeit dicht zu verwahren.

Bei Schichtschluss sind die Rohrleitungsenden druckwasserdicht zu verschließen.

Bei Anlieferung sind die Rohrleitungsteile einer Sichtkontrolle zu unterziehen und die aufgedruckten Angaben zu prüfen.

Das Ablängen von Rohren ist gemäß Verlegeanleitung
vorzunehmen und in den EP einzurechnen.

Zur Rohrverlegung sind die einschlägigen Verlegerichtlinien des Herstellers zu beachten.
Die in den Längsschnitten angegebenen Rohrsohlhöhen und Gefälle sind einzuhalten.
Menge: 115,000 m

**2.4.42.12 Sonderanfertigung Übergangsstück DN 600/300**
Sonderanfertigung Übergangsstück DN 600/300

Sonderanfertigung Übergangsstück DN 600/300
- kraftschlüssige Rohjrkupplung
- zum überschieben
- aus Stahl
- mit Rilsanbeschichtung
- Druckstufe PN 10
- Anschluss an Rohr DN600 GG
- Reduzierung DN600/300
- Anschluss an Rohr DN300 GGG
- mit Mauerkragen für Anschluss Widerlager
- Dichtung aus EPDM gem. DIN EN 681-1
- Schrauben aus Edelstahl 1.4571
- Exponierte Edelstahlschrauben mit Korrosionsschutzbinden umwickeln
Menge: 1,000 St

**2.4.42.13 Sonderanfertigung Übergangsstück DN 250**
Sonderanfertigung Übergangsstück DN 250

Sonderanfertigung Übergangsstück DN 250
- kraftschlüssige Rohrkupplung
- zum überschieben
- aus Stahl
- mit Rilsanbeschichtung
- Druckstufe PN 10
- Anschluss an Humerohr DN250
- Anschluss an Rohr DN250 GGG
- mit Mauerkragen für Anschluss Widerlager
- Dichtung aus EPDM gem. DIN EN 681-1
- Schrauben aus Edelstahl 1.4571
- Exponierte Edelstahlschrauben mit Korrosionsschutzbinden umwickeln
Menge: 1,000 St

**2.4.42.14 MMA-Stück DN300/250**
MMA-Stück DN300/250

MMA-Stück DN300/250
Doppelmuffenstück mit Flanschstutzen (MMA-Stück) für Druckrohre aus duktilem Gusseisen mit TYTON SIT PLUS-Verbindungen, inkl. Dichtring.

Maße nach Maßtabellen DIN EN 545.

Muffensystem inkl. Schubsicherung elektrisch isolierend ausgebildet.

Epoxid-Vollschutzbeschichtung (Farbe blau), innen und außen, in Wirbelsinterverfahren aufgebracht, nach DIN EN 545 und DIN EN 14901 und den erhöhten Anforderungen der Gütegemeinschaft Schwerer Korrosionsschutz

Durchmesser: DN300
Flanschstutzen: DN250
Druckstufe: PN 10
Menge: 1,000 St

**2.4.42.15 MK-Stück DN300, 45°**
MK-Stück DN 300, 45°

Bogen mit einseitiger Muffe (MK-Stück) für Druckrohre
aus duktilem Gusseisen mit TYTON SIT PLUS-Verbindungen, inkl. Dichtring.

Maße nach Maßtabellen DIN EN 545.

Muffensystem inkl. Schubsicherung elektrisch isolierend ausgebildet.

Epoxid-Vollschutzbeschichtung (Farbe blau), innen und außen, in Wirbelsinterverfahren aufgebracht, nach DIN EN 545 und DIN EN 14901 und den erhöhten Anforderungen der Gütegemeinschaft Schwerer Korrosionsschutz

Durchmesser: DN 300
Druckstufe: PN 10
Winkel: 45°
Menge: 1,000 St

**2.4.42.16 MK-Stück DN300, 30°**
MK-Stück DN 300, 30°

Bogen mit einseitiger Muffe (MK-Stück) für Druckrohre
aus duktilem Gusseisen mit TYTON SIT PLUS-Verbindungen, inkl. Dichtring.

Maße nach Maßtabellen DIN EN 545.

Muffensystem inkl. Schubsicherung elektrisch isolierend ausgebildet.

Epoxid-Vollschutzbeschichtung (Farbe blau), innen und außen, in Wirbelsinterverfahren aufgebracht, nach DIN EN 545 und DIN EN 14901 und den erhöhten Anforderungen der Gütegemeinschaft Schwerer Korrosionsschutz

Durchmesser: DN 300
Druckstufe: PN 10
Winkel: 30°
Menge: 1,000 St

**2.4.42.17 MK-Stück DN300, 11°**
MK-Stück DN 300, 11°

Bogen mit einseitiger Muffe (MK-Stück) für Druckrohre
aus duktilem Gusseisen mit TYTON SIT PLUS-Verbindungen, inkl. Dichtring.

Maße nach Maßtabellen DIN EN 545.

Muffensystem inkl. Schubsicherung elektrisch isolierend ausgebildet.

Epoxid-Vollschutzbeschichtung (Farbe blau), innen und außen, in Wirbelsinterverfahren aufgebracht, nach DIN EN 545 und DIN EN 14901 und den erhöhten Anforderungen der Gütegemeinschaft Schwerer Korrosionsschutz

Durchmesser: DN 300
Druckstufe: PN 10
Winkel: 11°
Menge: 1,000 St

**2.4.42.18 MMK-Stück DN250, 45°**
MMK-Stück DN250, 45°

Bogen mit Doppelmuffe (MMK-Stück) für Druckrohre
aus duktilem Gusseisen mit TYTON SIT PLUS-Verbindungen, inkl. Dichtring.

Maße nach Maßtabellen DIN EN 545.

Muffensystem inkl. Schubsicherung elektrisch isolierend ausgebildet.

Epoxid-Vollschutzbeschichtung (Farbe blau), innen und außen, in Wirbelsinterverfahren aufgebracht, nach DIN EN 545 und DIN EN 14901 und den erhöhten Anforderungen der Gütegemeinschaft Schwerer Korrosionsschutz

Durchmesser: DN 250
Druckstufe: PN 10
Winkel: 45°
Menge: 1,000 St

**2.4.42.19 MK-Stück DN250, 30°**
MK-Stück DN 250, 30°

Bogen mit einseitiger Muffe (MK-Stück) für Druckrohre
aus duktilem Gusseisen mit TYTON SIT PLUS-Verbindungen, inkl. Dichtring.

Maße nach Maßtabellen DIN EN 545.

Muffensystem inkl. Schubsicherung elektrisch isolierend ausgebildet.

Epoxid-Vollschutzbeschichtung (Farbe blau), innen und außen, in Wirbelsinterverfahren aufgebracht, nach DIN EN 545 und DIN EN 14901 und den erhöhten Anforderungen der Gütegemeinschaft Schwerer Korrosionsschutz

Durchmesser: DN 250
Druckstufe: PN 10
Winkel: 30°
Menge: 4,000 St

**2.4.42.20 EU-Stück DN 300**
EU-Stück DN 300

EU-Stück DN 300 GGG
Maße nach Maßtabellen DIN EN 545.

mit TYTON SIT PLUS-Verbindungen, inkl. Dichtring

Epoxid-Vollschutzbeschichtung (Farbe blau), innen und außen, in Wirbelsinterverfahren aufgebracht, nach DIN EN 545 und DIN EN 14901 und den erhöhten Anforderungen der Gütegemeinschaft Schwerer Korrosionsschutz

Durchmesser: DN 300
Druckstufe: PN 10

Die Flanschverbindungen werden gesondert vergütet.
Menge: 2,000 St

**2.4.42.21 F-Stück DN 300**
F-Stück DN 300

F-Stück DN 300 GGG

Maße nach Maßtabellen DIN EN 545.

Epoxid-Vollschutzbeschichtung (Farbe blau), innen und außen, in Wirbelsinterverfahren aufgebracht, nach DIN EN 545 und DIN EN 14901 und den erhöhten Anforderungen der Gütegemeinschaft Schwerer Korrosionsschutz

Durchmesser: DN 300
Druckstufe: PN 10

Die Flanschverbindungen werden gesondert vergütet.
Menge: 1,000 St

**2.4.42.22 F-Stück DN 250**
F-Stück DN 300

F-Stück DN 250 GGG

Maße nach Maßtabellen DIN EN 545.

Epoxid-Vollschutzbeschichtung (Farbe blau), innen und außen, in Wirbelsinterverfahren aufgebracht, nach DIN EN 545 und DIN EN 14901 und den erhöhten Anforderungen der Gütegemeinschaft Schwerer Korrosionsschutz

Durchmesser: DN 250
Druckstufe: PN 10

Die Flanschverbindungen werden gesondert vergütet.
Menge: 1,000 St

**2.4.42.23 Absperrschieber DN300**
Absperrschieber DN300

Absperrschieber DN 300, PN 10
für Trinkwasser,
aus duktilem Guss,
nach DIN EN 1171,
DIN-DVGW baumustergeprüft,
mit beidseitigen Flanschanschlüssen nach
DIN EN 1092-2,
Baulänge Grundreihe 15 nach DIN 558,
mit
- schraubenloser Gehäuseverbindung,
- Epoxydharzbeschichtung
- Spindelgewinde

liefern und komplett erdverlegt montieren,
einschl. Funktionstest.

Es sind die Einbauhinweise des Herstellers zu beachten.

Einbaugarnitur, Straßenkappe und Tragplatte in gesonderter Position.

Die Armatur ist vor Einbau zu entkeimen.
Menge: 1,000 St

**2.4.42.24 Absperrschieber DN250**
Absperrschieber DN250

Absperrschieber DN 250, PN 10
für Trinkwasser,
aus duktilem Guss,
nach DIN EN 1171,
DIN-DVGW baumustergeprüft,
mit beidseitigen Flanschanschlüssen nach
DIN EN 1092-2,
Baulänge Grundreihe 15 nach DIN 558,
mit
- schraubenloser Gehäuseverbindung,
- Epoxydharzbeschichtung
- Spindelgewinde

liefern und komplett erdverlegt montieren,
einschl. Funktionstest.

Es sind die Einbauhinweise des Herstellers zu beachten.

Einbaugarnitur, Straßenkappe und Tragplatte in gesonderter Position.

Die Armatur ist vor Einbau zu entkeimen.
Menge: 1,000 St

**2.4.42.25 Einbaugarnitur für Schieber DN250 bis DN300**
Einbaugarnitur für Schieber DN250 bis DN300

Einbaugarnitur für Schieber DN250 bis DN 300
höhenverstellbar,
für den Erdeinbau, nach DVGW GW 336
für Schieber ohne Zeigerwerk
Größe: DN250 bis DN300
Rohrüberdeckung ca. 1,5 m
 - Schlüsselstange aus V4A
 - mit integrierter Bremse zur stufenlosen
  Höheneinstellung
 - Schutzrohrsystem aus zwei Schutzrohren,
  formschlüssig inneinander verschiebbar und
  versplintbar
 - Hülsrohrglocke zur Aufnahme von Schmutzscheiben
 - Verstellhöhe +/- 25 cm ausgehend von obiger
  Rohrüberdeckung

inkl. der nötigen starren Verlängerungen,
inkl. aller nötigen Adapterstücke
Menge: 2,000 St

**2.4.42.26 Straßenkappe für Schieber**
Straßenkappe für Schieber

Straßenkappe aus Kunststoff mit Deckel aus Guss,
nach DIN 4056
und Tragplatte nachDIN 19720

Der lichte Abstand von der Spindel zur Kappe muss mindestens 15 cm betragen.
Die Spindel darf nicht unter dem Scharnier sitzen.
Menge: 2,000 St

**2.4.42.27 Flanschverbindung DN300**
Flanschverbindung DN300 erdverlegt

Herstellen der Flanschverbindung,
inkl. Bohrungen und Befestigungsmaterial z.B. Schrauben aus Edelstahl V2A,
Muttern und Unterlegscheibe aus Edelstahl V4A,
Dichtung mit KTW und W270 Zulassung
Herstellung der Schraubverbindungen mit
Montagepaste.

Mit Korrosionsschutzbinde umwickeln.

Nennweite: DN300
Druckstufe: PN10
Menge: 2,000 St

**2.4.42.28 Flanschverbindung DN250**
Flanschverbindung DN250 erdverlegt

Herstellen der Flanschverbindung,
inkl. Bohrungen und Befestigungsmaterial z.B. Schrauben aus Edelstahl V2A,
Muttern und Unterlegscheibe aus Edelstahl V4A,
Dichtung mit KTW und W270 Zulassung
Herstellung der Schraubverbindungen mit
Montagepaste.

Mit Korrosionsschutzbinde umwickeln.

Nennweite: DN250
Druckstufe: PN10
Menge: 2,000 St

**2.4.42.29 Flanschverbindung DN80**
Flanschverbindung DN80 erdverlegt

Herstellen der Flanschverbindung,
inkl. Bohrungen und Befestigungsmaterial z.B. Schrauben aus Edelstahl V2A,
Muttern und Unterlegscheibe aus Edelstahl V4A,
Dichtung mit KTW und W270 Zulassung
Herstellung der Schraubverbindungen mit
Montagepaste.

Mit Korrosionsschutzbinde umwickeln.

Nennweite: DN80
Druckstufe: PN10/16
Menge: 1,000 St

*Hinweis: Lüftungsleitung*
Lüftungsleitung
Knotenpunkte 13 bis 24

**2.4.42.30 Rohrleitung GGG DN250**
Rohrleitung GGG DN250

Steckmuffenrohr aus duktilem Gusseisen
nach DIN EN 545,
mit TYTON SIT PLUS-Verbindungen, inkl. Dichtring.

Muffensystem inkl. Schubsicherung elektrisch isolierend ausgebildet.

Beschichtung innen:
Zementmörtelauskleidung auf Basis Hochofenzement

Beschichtung außen:
Zinkaluminiumlegierung 200g/m² und Epoxidharzbeschichtung

Durchmesser: DN250
Druckklasse: C50

liefern, abladen und im Erdreich auf vorh. Auflager höhen- und fluchtgerecht verlegen.

Fittings, Flansche sowie Flanschverbindungen werden gesondert vergütet.
Die längskraftschlüssigen Muffenverbindungen in der Rohrleitungsstrecke und an den Knotenpunkten werden abweichend von DIN 18307 nicht gesondert vergütet.

Alle Öffnungen der Rohrstränge sind während der Bauzeit dicht zu verwahren.

Bei Schichtschluss sind die Rohrleitungsenden druckwasserdicht zu verschließen.

Bei Anlieferung sind die Rohrleitungsteile einer Sichtkontrolle zu unterziehen und die aufgedruckten Angaben zu prüfen.

Das Ablängen von Rohren ist gemäß Verlegeanleitung
vorzunehmen und in den EP einzurechnen.

Zur Rohrverlegung sind die einschlägigen Verlegerichtlinien des Herstellers zu beachten.
Die in den Längsschnitten angegebenen Rohrsohlhöhen und Gefälle sind einzuhalten.
Menge: 80,000 m

**2.4.42.31 F-Stück DN250, L=1,95m**
F-Stück DN250, L=1,95m

Flanschstück (F-Stück) mit Integralflansch aus duktilem Gusseinsen nach DIN EN 1092-2.

Epoxid-Vollschutzbeschichtung (Farbe blau), innen und außen, in Wirbelsinterverfahren aufgebracht, nach DIN EN 545 und DIN EN 14901 und den erhöhtren Anforderungen der Gütegemeinschaft Schwerer Korrosionsschutz

Durchmesser: DN 250
Druckstufe: PN 10
Baulänge: 1950 mm
Menge: 2,000 St

**2.4.42.32 MMK-Stück DN 250, 90°**
MMK-Stück DN 250, 90°

Bogen mit Doppelmuffe (MMK-Stück) für Druckrohre
aus duktilem Gusseisen mit TYTON SIT PLUS-Verbindungen, inkl. Dichtring.

Maße nach Maßtabellen DIN EN 545.

Muffensystem inkl. Schubsicherung elektrisch isolierend ausgebildet.

Epoxid-Vollschutzbeschichtung (Farbe blau), innen und außen, in Wirbelsinterverfahren aufgebracht, nach DIN EN 545 und DIN EN 14901 und den erhöhten Anforderungen der Gütegemeinschaft Schwerer Korrosionsschutz

Durchmesser: DN 250
Druckstufe: PN 10
Winkel: 90°
Menge: 2,000 St

**2.4.42.33 MK-Stück DN 250, 45°**
MK-Stück DN 250, 45°

Bogen mit einseitiger Muffe (MK-Stück) für Druckrohre
aus duktilem Gusseisen mit TYTON SIT PLUS-Verbindungen, inkl. Dichtring.

Maße nach Maßtabellen DIN EN 545.

Muffensystem inkl. Schubsicherung elektrisch isolierend ausgebildet.

Epoxid-Vollschutzbeschichtung (Farbe blau), innen und außen, in Wirbelsinterverfahren aufgebracht, nach DIN EN 545 und DIN EN 14901 und den erhöhten Anforderungen der Gütegemeinschaft Schwerer Korrosionsschutz

Durchmesser: DN 250
Druckstufe: PN 10
Winkel: 45°
°
Menge: 6,000 St

**2.4.42.34 MK-Stück DN 250, 30°**
MK-Stück DN 250, 30°

Bogen mit einseitiger Muffe (MK-Stück) für Druckrohre
aus duktilem Gusseisen mit TYTON SIT PLUS-Verbindungen, inkl. Dichtring.

Maße nach Maßtabellen DIN EN 545.

Muffensystem inkl. Schubsicherung elektrisch isolierend ausgebildet.

Epoxid-Vollschutzbeschichtung (Farbe blau), innen und außen, in Wirbelsinterverfahren aufgebracht, nach DIN EN 545 und DIN EN 14901 und den erhöhten Anforderungen der Gütegemeinschaft Schwerer Korrosionsschutz

Durchmesser: DN 250
Druckstufe: PN 10
Winkel: 30°
°
Menge: 2,000 St

*Hinweis: Druckleitung obere Druckzone (Kostebrau)*
Druckleitung obere Druckzone (Kostebrau)
Knotenpunkte 23 bis 26

**2.4.42.35 EU-Stück DN 250**
EU-Stück DN 250

EU-Stück DN 250 GGG
Maße nach Maßtabellen DIN EN 545.

mit TYTON SIT PLUS-Verbindungen, inkl. Dichtring

Epoxid-Vollschutzbeschichtung (Farbe blau), innen und außen, in Wirbelsinterverfahren aufgebracht, nach DIN EN 545 und DIN EN 14901 und den erhöhten Anforderungen der Gütegemeinschaft Schwerer Korrosionsschutz

Durchmesser: DN 250
Druckstufe: PN 10

Die Flanschverbindungen werden gesondert vergütet.
Menge: 1,000 St

**2.4.42.36 Sonderflansch PE d315x18,7mm DN250 PN10**
Sonderflansch PE d315x18,7mm DN250 PN10

Sonderflansch PE d315x18,7mm, DN250 PN10
mit langem Schweißende

Die Flanschverbindungen werden gesondert vergütet.
Menge: 1,000 St

**2.4.42.37 PE-Reduzierung d400x23,7mm/315x18,7mm**
PE-Reduzierung d400x23,7mm/315x18,7mm

PE-Reduzierung d400x23,7mm/315x18,7mm
nach DIN EN ISO 15494/B und DIN EN 12201/3
mit langen Schweißenden
Menge: 1,000 St

**2.4.42.38 Rohrleitung PE d400**
Rohrleitung PE-RC 400x23,7mm; Obere Druckzone Kostebrau

Rohr aus PE-RC(Ø 400 x 23,7 mm),
DVGW Zulassung
einschl. Anpass- und Schneidearbeiten, Passstücke nach örtlichen Aufmaß, Einbau in Teillängen,
liefern und montieren bzw. herstellen.

Das Kürzen von Rohren bzw. das Herstellen von Passlängen ist gemäß Verlegeanleitung vorzunehmen und in den EP einzurechnen.
Ausführung der Rohrverbindungen durch Schweißen ist abweichend von DIN 18307 ebenfalls einzurechnen.
Zur Rohrverlegung sind die einschlägigen Verlegerichtlinien des Herstellers zu beachten.
Die in den Bauzeichnungen angegebenen Rohrsohlhöhen und die Gefälle sind einzuhalten.

Alle Öffnungen der Rohrstränge sind während der Bauzeit dicht zu verwahren.

Bei Schichtschluss sind die Rohrleitungsenden druckwasserdicht zu verschließen.

Bei Anlieferung sind die Rohrleitungsteile einer Sichtkontrolle zu unterziehen und die aufgedruckten Angaben zu prüfen.

Die Formstücke, Flansche und Flanschverbindungen werden gesondert vergütet.
Menge: 191,000 m

**2.4.42.39 PE-Vorschweißbund mit Losflansch 400x23,7/DN400 PN10**
PE-Vorschweißbund mit Losflansch 400x23,7/DN400 PN10

Vorschweißbund  400x23,7mm
mit langem Schweißende
mit Losflansch DN400 PN10 aus PP mit Stahleinlage
Menge: 1,000 St

**2.4.42.40 PE- Bogen 45°, 400x23,7mm, nahtlos**
PE- Bogen 45°, 400x23,7mm, nahtlos

PE-Bogen 45°, r/d = 1,5,  Ø 400x 23,7 mm
nahtlos
mit langen Schweißenden
Menge: 4,000 St

**2.4.42.41 PE-Schweißmuffe 315mm**
PE-Schweißmuffe 315mm

Elektroschweißmuffe 315mm  ür Schweißverbindung
liefern und mit einem autorisierten Schweißgerät einbauen.
Menge: 1,000 St

**2.4.42.42 PE-Schweißmuffe 400mm**
PE-Schweißmuffe 400mm

Elektroschweißmuffe 400mm  ür Schweißverbindung
liefern und mit einem autorisierten Schweißgerät einbauen.
Menge: 10,000 St

**2.4.42.43 Flanschverbindung DN250**
Flanschverbindung DN250 erdverlegt

Herstellen der Flanschverbindung,
inkl. Bohrungen und Befestigungsmaterial z.B. Schrauben aus Edelstahl V2A,
Muttern und Unterlegscheibe aus Edelstahl V4A,
Dichtung mit KTW und W270 Zulassung
Herstellung der Schraubverbindungen mit
Montagepaste.

Mit Korrosionsschutzbinde umwickeln.

Nennweite: DN250
Druckstufe: PN10
Menge: 1,000 St

**2.4.42.44 Flanschverbindung DN400**
Flanschverbindung DN400 erdverlegt

Herstellen der Flanschverbindung,
inkl. Bohrungen und Befestigungsmaterial z.B. Schrauben aus Edelstahl V2A,
Muttern und Unterlegscheibe aus Edelstahl V4A,
Dichtung mit KTW und W270 Zulassung
Herstellung der Schraubverbindungen mit
Montagepaste.

Mit Korrosionsschutzbinde umwickeln.

Nennweite: DN400
Druckstufe: PN10
Menge: 1,000 St

**2.4.42.45 Rückbau Blindflansch DN400**
Rückbau Blindflansch DN400

Rückbau Blindflansch DN400
inkl. Entsorgung von
- Blindflansch
- Wickelbänder
- Schrauben, Muttern U-Scheiben
Menge: 1,000 St

*Hinweis: Anschluss Hydrant Armaturenkammer*

**2.4.42.46 Sonderformteil PE-Vorschweißbund mit Losflansch 63x5,8/ DN50 PN16, L=1,0m**
Sonderformteil PE-Vorschweißbund mit Losflansch 63x5,8/ DN50 PN16, L=1,0m

Sonderformteil
bestehend aus
PE-Vorschweißbund 63x5,8mm
mit Losflansch DN50 PN16
und verlängertem Rohrstutzen
 Gesamtlänge = 1,0m

Bestandteile mit DVGW Zulassung

Die in den Bauzeichnungen angegebenen Rohrsohlhöhen und die Gefälle sind einzuhalten.

Alle Öffnungen der Rohrstränge sind während der Bauzeit dicht zu verwahren.
Menge: 1,000 St

**2.4.42.47 PE-Reduzierung 63/90**
PE-Reduzierung D63/D90

PE-Reduzierung D63mm/D90mm
nach DIN EN ISO 15494/B und DIN EN 12201/3
mit langen Schweißenden

passend zum vor beschriebenen Rohr
Menge: 1,000 St

**2.4.42.48 Übergangsmuffe 2"AG/ 63x5,8mm PE**
Übergangsmuffe 2"AG/ 63x5,8mm PE

Übergangsmuffe aus PE
- mit Anschlussgewinde 2" AG
- Schweißmuffenende 63x5,8mm

und mit einem autorisierten Schweißgerät einbauen
Menge: 1,000 St

*Hinweis: Überprüfung Rohrleitung*
Überprüfung Rohrleitungen

**2.4.42.49 Innendruckprüfung DN400 bis DN500 Beschl. Normaverfahren**
Innendruckprüfung Beschleunigtes Normalverfahren

Innendruckprüfung der Rohrleitungen und Formstücke nach DIN EN 805/DVGW W 400-2 durchführen
einschl. vorheriger Reinigung,
einschl. das Herstellen und Beseitigen der für die Innendruckprüfung erforderlichen Verankerungen
und Rohrverschlüsse.
Über die Innendruckprüfung ist ein Druckattest und durch eine Fachkraft/Sachkundigen eine Abnahmebescheinigung
zu erstellen und dem AG zu übergeben.
Auftretende Mängel sind durch den AN zu beseitigen.
Liefern und Beseitigen des für die Innendruckprüfung erforderlichen Prüfmediums, notwendigen Maschinen und Hilfseinrichtungen sowie aller Maßnahmen zur Vermeidung von Schäden und Belästigungen.

Betriebsmedium: Trinkwasser
Beschleunigtes Normalverfahren nach DVGW W 400-2
Durchmesser: DN 400 bis DN 500
Nenndruck: PN 10
Prüftdruck: 10 bar
Anzahl der Prüfabschnitte: 1
Menge: 85,000 m

**2.4.42.50 Innendruckprüfung DN250 bis DN300 Beschl. Normaverfahren**
Innendruckprüfung Beschleunigtes Normalverfahren

Innendruckprüfung der Rohrleitungen und Formstücke nach DIN EN 805/DVGW W 400-2 durchführen
einschl. vorheriger Reinigung,
einschl. das Herstellen und Beseitigen der für die Innendruckprüfung erforderlichen Verankerungen
und Rohrverschlüsse.
Über die Innendruckprüfung ist ein Druckattest und durch eine Fachkraft/Sachkundigen eine Abnahmebescheinigung
zu erstellen und dem AG zu übergeben.
Auftretende Mängel sind durch den AN zu beseitigen.
Liefern und Beseitigen des für die Innendruckprüfung erforderlichen Prüfmediums, notwendigen Maschinen und Hilfseinrichtungen sowie aller Maßnahmen zur Vermeidung von Schäden und Belästigungen.

Betriebsmedium: Trinkwasser
Beschleunigtes Normalverfahren nach DVGW W 400-2
Durchmesser: DN 250 bis DN 300
Nenndruck: PN 10
Prüftdruck: 10 bar
Anzahl der Prüfabschnitte: 3

Für die Lüftungsleitungen wird keine Druckprüfung durchgeführt.
Menge: 276,000 m

**2.4.42.51 Innendruckprüfung DN400 Kontraktionsverfahren**
Innendruckprüfung PE-Rohrleitungen

Innendruckprüfung der PE-Rohrleitungen und Formstücke nach DIN EN 805/DVGW W 400-2 durchführen
einschl. vorheriger Reinigung,
einschl. das Herstellen und Beseitigen der für die Innendruckprüfung erforderlichen Verankerungen
und Rohrverschlüsse.
Über die Innendruckprüfung ist ein Druckattest und durch eine Fachkraft/Sachkundigen eine Abnahmebescheinigung
zu erstellen und dem AG zu übergeben.
Auftretende Mängel sind durch den AN zu beseitigen.
Liefern und Beseitigen des für die Innendruckprüfung erforderlichen Prüfmediums, notwendigen Maschinen und Hilfseinrichtungen sowie aller Maßnahmen zur Vermeidung von Schäden und Belästigungen.

Betriebsmedium: Trinkwasser
Kontraktionsverfahren nach DVGW W 400-2
Durchmesser: DN 400
Nenndruck: PN 10
Prüftdruck: 10 bar
Anzahl der Prüfabschnitte: 1
Menge: 191,000 m

**2.4.42.52 Desinfektion DN250 bis DN300**
Desinfektion DN250 bis DN300

aller Rohrleitungen bzw. Formstücke,
Armaturen gemäß DIN EN 805 bzw. DVGW-Regelblatt W 291, durchführen.
Spülung und Reinigung aller Ausrüstungsteile.
Einschl. Lieferung und schadlose Beseitigung des Desinfektionsmittels und des Spülwassers.
Alle einzubauenden Armaturen und Formstücke sind vor dem Einbau zu reinigen.
Die Desinfektion ist durch bakteriologische Untersuchung mit einer entsprechenden Unbedenklichkeitserklärung nachzuweisen.
Die Freigabe durch das Gesundheitsamt ist beizubringen.
Die Rohrleitungen sind vor Inbetriebnahme mit Trinkwasser zu spülen. Die Spülung erfolgt mit einer Spülgeschwindigkeit von 1,0 m/s und dem 5-fachen Leitungsinhalt.
DN250 bis DN300

Für die Lüftungsleitungen wird keine Desinfektion durchgeführt.
Menge: 276,000 m

**2.4.42.53 Desinfektion DN400 bis DN500**
DesinfektionWasser DN400 bis DN500

aller Rohrleitungen bzw. Formstücke,
Armaturen gemäß DIN EN 805 bzw. DVGW-Regelblatt W 291, durchführen.
Spülung und Reinigung aller Ausrüstungsteile.
Einschl. Lieferung und schadlose Beseitigung des Desinfektionsmittels und des Spülwassers.
Alle einzubauenden Armaturen und Formstücke sind vor dem Einbau zu reinigen.
Die Desinfektion ist durch bakteriologische Untersuchung mit einer entsprechenden Unbedenklichkeitserklärung nachzuweisen.
Die Freigabe durch das Gesundheitsamt ist beizubringen.
Die Rohrleitungen sind vor Inbetriebnahme mit Trinkwasser zu spülen. Die Spülung erfolgt mit einer Spülgeschwindigkeit von 1,0 m/s und dem 5-fachen Leitungsinhalt.
DN25 bis DN50
Menge: 85,000 m

*Hinweis: Befüllung Reinwasserbehälter*
Befüllung Reinwasserbehälter

Für die Befüllung der Reinwasserbehälter wird eine temporäre PE-Leitung d125 vom Wasserturm bis zur Beschickungsleitung in der Armaturenkammer geführt.

**2.4.42.54 Anschluss temporäre Leitung an Bestand**
Anschluss temporäre Leitung an Bestand

Der Anschluss der  temporäre Leitung an den Bestand beinhaltet:
- Herstellen Kopfloch um den Hydranten am Anschlusspunkt
- Rückbau Hydrant und Lagerung auf Lagerfläche des AN
- Anschluss temporöre PE-Leitung an Flanschstutzen DN 80
Menge: 1,000 psch

**2.4.42.55 PE-Rohr d125x11,4mm**
PE-Rohr d125x11,4mm

PE-Rohr d125x11,4mm
Rohr aus PE-RC(Ø 400 x 23,7 mm),
DVGW Zulassung
einschl. Anpass- und Schneidearbeiten, Passstücke nach örtlichen Aufmaß, Einbau in Teillängen,
liefern und montieren bzw. herstellen.
Oberirdisch verlegen und Lage dauerhaft sichern

Das Kürzen von Rohren bzw. das Herstellen von Passlängen ist gemäß Verlegeanleitung vorzunehmen und in den EP einzurechnen.
Ausführung der Rohrverbindungen durch Schweißen ist abweichend von DIN 18307 ebenfalls einzurechnen.
Zur Rohrverlegung sind die einschlägigen Verlegerichtlinien des Herstellers zu beachten.

Alle Öffnungen der Rohrstränge sind während der Bauzeit dicht zu verwahren.

Bei Schichtschluss sind die Rohrleitungsenden druckwasserdicht zu verschließen.

Bei Anlieferung sind die Rohrleitungsteile einer Sichtkontrolle zu unterziehen und die aufgedruckten Angaben zu prüfen.

Die Formstücke, Flansche und Flanschverbindungen werden gesondert vergütet.
Menge: 75,000 m

**2.4.42.56 PE-Vorschweißbund d125x11,4mm, Losflansch DN100 PN 10**
PE-Vorschweißbund mit Losflansch 125x11,4/DN80 PN10

Vorschweißbund  125x11,4mm
mit langem Schweißende
mit Losflansch DN100 PN10 aus PP mit Stahleinlage
Menge: 1,000 St

**2.4.42.57 PE-Vorschweißbund d90x8,2mm, Losflansch DN80 PN 10**
PE-Vorschweißbund mit Losflansch 90x8,2/DN400 PN10

Vorschweißbund  90x8,2mm
mit langem Schweißende
mit Losflansch DN80 PN10 aus PP mit Stahleinlage
Menge: 1,000 St

**2.4.42.58 PE-Schweißmuffe mit Reduzierung d125x11,4mm/d90x8,2mm**
PE-Schweißmuffe mit Reduzierung d125x11,4mm/d90x8,2mm

PE-Schweißmuffe mit Reduzierung d125x11,4mm/d90x8,2mm
liefern und mit einem autorisierten Schweißgerät einbauen.
Menge: 1,000 St

**2.4.42.59 PE-Schweißmuffe mit 90° Abwinklung d125x11,4mm**
PE-Schweißmuffe mit 90° Abwinklung d125x11,4mm

PE-Schweißmuffe mit 90° Abwinklung d125x11,4mm
liefern und mit einem autorisierten Schweißgerät einbauen.
Menge: 4,000 St

**2.4.42.60 Flanschverbindung DN100**
Flanschverbindung DN100

Herstellen der Flanschverbindung,
inkl. Bohrungen und Befestigungsmaterial z.B. Schrauben
Muttern und Unterlegscheibe aus Stahl verzinkz,
Dichtung mit KTW und W270 Zulassung
Herstellung der Schraubverbindungen mit
Montagepaste.

Nennweite: DN100
Druckstufe: PN10
Menge: 1,000 St

**2.4.42.61 Flanschverbindung DN80**
Flanschverbindung DN80

Herstellen der Flanschverbindung,
inkl. Bohrungen und Befestigungsmaterial z.B. Schrauben
Muttern und Unterlegscheibe aus Stahl verzinkz,
Dichtung mit KTW und W270 Zulassung
Herstellung der Schraubverbindungen mit
Montagepaste.

Nennweite: DN80
Druckstufe: PN10
Menge: 1,000 St

**2.4.42.62 Desinfektion temporäre Befüllleitung**
Desinfektion temporäre Befüllleitung

aller Rohrleitungen bzw. Formstücke,
Armaturen gemäß DIN EN 805 bzw. DVGW-Regelblatt W 291, durchführen.
Spülung und Reinigung aller Ausrüstungsteile.
Einschl. Lieferung und schadlose Beseitigung des Desinfektionsmittels und des Spülwassers.
Alle einzubauenden Armaturen und Formstücke sind vor dem Einbau zu reinigen.
Die Desinfektion ist durch bakteriologische Untersuchung mit einer entsprechenden Unbedenklichkeitserklärung nachzuweisen.
Die Freigabe durch das Gesundheitsamt ist beizubringen.
Die Rohrleitungen sind vor Inbetriebnahme mit Trinkwasser zu spülen. Die Spülung erfolgt mit einer Spülgeschwindigkeit von 1,0 m/s und dem 5-fachen Leitungsinhalt.
DN100
Menge: 75,000 m

**2.4.42.63 Rückbau temporäre Befüllleitung**
Rückbau temporäre Befüllleitung

Rückbau der temporären Befüllleitung aus PE d90 bis d125 inkl. aller Formstücke und fachgerechte Entsorgung mit Entsorgungsnachweis.
Menge: 75,000 m

**2.4.42.64 Wiederherstellung Hydrant**
Wiederherstellung Hydrant

Die Widerherstellung des Hydranten beinhaltet:
- beibringen des Hydranten vom LAger des AN
-  Desinfektion des Hydranten
- Herstellen Kopfloch
- Anschluss HYdrant an den bestehenden Flansch
- Verfüllung des Kopfloch
Menge: 1,000 psch

*Hinweis: Rohrleitungsarbeiten Umbindung*
Rohrleitungsarbeiten Umbindung

Vorbemerkungen

Dieser Titel umfasst die Lieferung und Herstellung der erdverlegten Rohrleitungen mit
allen dazu erforderlichen Materialien, Geräten, Nebenarbeiten und Betriebsmitteln,
die zur fachgerechten Durchführung o. g. Leistungen notwendig sind.
Leitungen im Grundwasserbereich sind nach Absprache mit dem AG zur Sicherung
gegen Auftrieb teilweise mit Beton zu ummanteln.
Rohrleitungen aus PE-HD sind grundsätzlich dicht und längstkraftschlüssig zu
verschweißen. Die Durchführung der Schweißung hat nach der Richtlinie DVS
2207-1 zu erfolgen. Eingesetzte Schweißgeräte haben die Richtlinie DVS 2208-1 zu
erfüllen bzw. müssen nach konformen nationalen Richtlinien arbeiten.
Die Schweißarbeiten sind von einer Schweißaufsicht nach GW 331 bzw. DVS
2212-1 Beiblatt 1 zu überwachen. Die erforderlichen Aufwendungen sind in die
Rohrverlegepositionen einzukalkulieren (Schweißnähte werden nicht separat
vergütet).

Trinkwasserleitungen

Für die Anbindungen an den Rohrleitungsbestand sind im
Vorfeld der Maßnahmen Suchschachtungen zur Erfassung
des vorhandenen Leitungsbestandes auszuführen
(Abgleich mit Bestandsunterlagen). Die Formteile für die
Anbindung an den Bestand sind erst nach vor-Ort-Aufmaß
zu bestellen.
Teilweise sind die Leistungen aufgrund der
Anlagenverfügbarkeit ausschließlich zwischen 22:00 Uhr
und 06:00 Uhr möglich. Aufgrund der kurzen Leitungslänge
und der kurzen zur Verfügung stehenden Zeit für die
Außerbetriebnahmen muss die Inbetriebnahme ohne
vorherige Hygienefreigabe erfolgen. Daher sind
Maßnahmen gemäß DVGW W 291 umzusetzen und
zusätzlich sämtliche Rohrleitungsteile örtlich bspw. durch
Verneblungsgerät zu desinfizieren. Die damit
einhergehenden zusätzlichen Aufwendungen (Arbeitszeit /
Hygiene) werden separat vergütet.

**2.4.42.65 Außer- und Wiederinbetriebnahme Leitung vom WW Tettau DN1000**
Außerbetriebnahme und Wiederinbetriebnahme
Trinkwasserfernleitung vom WW Tettau Humerohr DN1000

Außerbetriebnahme und Wiederinbetriebnahme
des betroffenen Leitungsabschnittes (Trinkwasserfernleitung vom WW Tettau Humerohr DN1000) für Herstellung KP1, bestehend
aus:
- Außerbetriebnahme und Absperrung des
  Fernleitungsabschnittes
- Entleerung des Fernleitungsabschnittes
- Wiederbefüllung des Fernleitungsabschnittes
- Wiederinbetriebnahme der Fernleitung
Für diese Leistungen ist zwingend WAL-Betrieb, (Betrieb Trinkwasser u.wilhelm@wal-betrieb.de) zu binden

- Trinkwasserfernleitung: WW Tettau
- Material: Stahlbeton, Humerohr
- Größe: DN1000

Die Koordinierung erfolgt durch den AN.
Menge: 1,000 St

**2.4.42.66 Außer- und Wiederinbetriebnahme obere Druckzone, DN300, Großräschen**
Außerbetriebnahme und Wiederinbetriebnahme
Trinkwasserfernleitung,obere Druckzone Lauchhammer, DN600,

Außerbetriebnahme und Wiederinbetriebnahme
des betroffenen Leitungsabschnittes (Trinkwasserfernleitung
Lauchhammer) für Herstellung KP5, bestehend
aus:
- Außerbetriebnahme und Absperrung des
  Fernleitungsabschnittes
- Entleerung des Fernleitungsabschnittes
- Wiederbefüllung des Fernleitungsabschnittes
- Wiederinbetriebnahme der Fernleitung
Für diese Leistungen ist zwingend WAL-Betrieb, (Betrieb Trinkwasser u.wilhelm@wal-betrieb.de) zu binden

- Trinkwasserfernleitung: obere Druckzone, LAuchhammer
- Material: GGG
- Größe: DN600

Die Koordinierung erfolgt durch den AN.
Menge: 1,000 St

**2.4.42.67 Außer- und Wiederinbetriebnahme untere Druckzone, DN400, Kostebrau**
Außerbetriebnahme und Wiederinbetriebnahme
Trinkwasserfernleitung,DN400, Kostebrau

Außerbetriebnahme und Wiederinbetriebnahme
des betroffenen Leitungsabschnittes (Trinkwasserfernleitung
Kostebrau) für Herstellung KP26, bestehend
aus:
- Außerbetriebnahme und Absperrung des
  Fernleitungsabschnittes
- Entleerung des Fernleitungsabschnittes
- Wiederbefüllung des Fernleitungsabschnittes
- Wiederinbetriebnahme der Fernleitung
Für diese Leistungen ist zwingend WAL-Betrieb, (Betrieb Trinkwasser u.wilhelm@wal-betrieb.de) zu binden

- Trinkwasserfernleitung: Kostebrau
- Material: GGG
- Größe: DN600

Die Koordinierung erfolgt durch den AN.
Menge: 1,000 St

**2.4.42.68 Außer- und Wiederinbetriebnahme untere Druckzone, DN250 Lauchhammer**
Außerbetriebnahme und Wiederinbetriebnahme
Trinkwasserfernleitung,obere Druckzone Lauchhammer

Außerbetriebnahme und Wiederinbetriebnahme
des betroffenen Leitungsabschnittes (Trinkwasserfernleitung
Lauchhammer) für Herstellung KP12, bestehend
aus:
- Außerbetriebnahme und Absperrung des
  Fernleitungsabschnittes
- Entleerung des Fernleitungsabschnittes
- Wiederbefüllung des Fernleitungsabschnittes
- Wiederinbetriebnahme der Fernleitung
Für diese Leistungen ist zwingend WAL-Betrieb, (Betrieb Trinkwasser u.wilhelm@wal-betrieb.de) zu binden

- Trinkwasserfernleitung: obere Druckzone, Lauchhammer
- Material: Stahlbeton Humerohr
- Größe: DN250

Die Koordinierung erfolgt durch den AN.
Menge: 1,000 St

##### 2.4.44 Abwasserinstallation; Leitungen, Armaturen

*Hinweis: Überlaufleitung*

**2.4.44.1 PP-Rohr d500 SN16**
PP-Rohr d500 SN16

Freispiegelleitung nach DIN EN 1610
aus PP (Polypropylen)-Rohren, D=500mm
Vollwandrohre ohne Füllstoff nach DIN 1852

Ringsteifigkeit DIN EN ISO 9969 SN 16,
mit Steckmuffe und festeingelegter Dichtung,
liefern und auf Auflager aus nichtbindigem Boden,
Auflagerwinkel entsprechend Rohrstatik verlegen.

Vom Rohrlieferanten ist der statische Nachweis
der Rohrleitungen für die Einbaubedingungen
zu erbringen.
Das Herstellen von Passlängen ist in die Position
einzurechnen.
Menge: 89,000 m

**2.4.44.2 PP-Rohr d400 SN16**
PP-Rohr d400 SN16

Freispiegelleitung nach DIN EN 1610
aus PP (Polypropylen)-Rohren, D=400mm
Vollwandrohre ohne Füllstoff nach DIN 1852

Ringsteifigkeit DIN EN ISO 9969 SN 16,
mit Steckmuffe und festeingelegter Dichtung,
liefern und auf Auflager aus nichtbindigem Boden,
Auflagerwinkel entsprechend Rohrstatik verlegen.

Vom Rohrlieferanten ist der statische Nachweis
der Rohrleitungen für die Einbaubedingungen
zu erbringen.
Das Herstellen von Passlängen ist in die Position
einzurechnen.
Menge: 16,000 m

**2.4.44.3 Reduzierung d500/400**
PP-Reduzierung d500/440

passend zu vorbeschriebenem Rohr
Menge: 1,000 St

**2.4.44.4 PP-Bogen d500, 45°**
PP-Bogen d500, 45°

passend zu vor beschriebenem Rohr
Menge: 6,000 St

**2.4.44.5 Ringraumdichtung d600/500, drückendes Wasser**
Ringraumdichtung 600/500

Dichtungseinsatz als nicht geteilte Dichtung, mit asymmetrisch
profilierten Stahlringen in Edelstahl 1.4404, mit wasserdicht verschweißten Bolzen,
mit Elastomer-Dichtung, Dichtbreite 2x27 mm,
aus EPDM,
Dichtigkeit gegen drückendes Wasser,

AD Medienleitung 500 mm
ID Durchführungsöffnung 600 mm
Menge: 1,000 St

**2.4.44.6 Dichtheitsprüfung d400-500**
Dichtheitsprüfung d400-500

Dichtheitsprüfung der Rohrleitung mit Luft,
Dichtheitsprüfung nach DIN EN 1610
der Rohrleitung mit Luft einschl. vorheriger Reinigung.
Herstellung und Beseitigung der für die Prüfung
erforderl. Verankerungen und Rohrverschlüsse.
Die Beseitigung evtl. auftretender Mängel
erfahren keine gesonderte Vergütung.
Nach erfolgter Prüfung auf Dichte sind die Protokolle
dem AG zu übergeben.

Nennweite D = 400 bis 500mm
Menge: 105,000 m

*Hinweis: Niederschlags- und Schmutzwasserableitung*

**2.4.44.7 PP-Rohr d200 SN16**
PP-Rohr d200 SN16

Freispiegelleitung nach DIN EN 1610
aus PP (Polypropylen)-Rohren, D=200mm
Vollwandrohre ohne Füllstoff nach DIN 1852

Ringsteifigkeit DIN EN ISO 9969 SN 16,
mit Steckmuffe und festeingelegter Dichtung,
liefern und auf Auflager aus nichtbindigem Boden,
Auflagerwinkel entsprechend Rohrstatik verlegen.

Vom Rohrlieferanten ist der statische Nachweis
der Rohrleitungen für die Einbaubedingungen
zu erbringen.
Das Herstellen von Passlängen ist in die Position
einzurechnen.
Menge: 95,000 m

**2.4.44.8 PP-Rohr d160 SN16**
PP-Rohr d160 SN16

wie vor jedoch
D = 160mm
Menge: 50,000 m

**2.4.44.9 PP-Rohr d110 SN16**
PP-Rohr d110 SN16

wie vor jedoch
D = 110mm
Menge: 16,000 m

**2.4.44.10 PP-Abzweig d200, 45°**
PP-Abzweig d200, 45°

passend zu vor beschriebenem Rohr
Menge: 1,000 St

**2.4.44.11 PP-Bogen d200, 30°**
PP-Bogen d200, 30°

passend zu vor beschriebenem Rohr
Menge: 2,000 St

**2.4.44.12 PP-Bogen d160, 45°**
PP-Bogen d160, 45°

passend zu vor beschriebenem Rohr
Menge: 1,000 St

**2.4.44.13 PP-Bogen d160, 30°**
PP-Bogen d160, 30°

passend zu vor beschriebenem Rohr
Menge: 1,000 St

**2.4.44.14 PP-Bogen d110, 88°**
PP-Bogen d110, 88°

passend zu vor beschriebenem Rohr
Menge: 5,000 St

**2.4.44.15 PP-Bogen d110, 45°**
PP-Bogen d110, 45°

passend zu vor beschriebenem Rohr
Menge: 2,000 St

**2.4.44.16 PP-Reduzierung d200/160**
PP-Reduzierung d200/160

passend zu vor beschriebenem Rohr
Menge: 2,000 St

**2.4.44.17 PP-Reduzierung d160/110**
PP-Reduzierung d160/110

passend zu vor beschriebenem Rohr
Menge: 4,000 St

**2.4.44.18 Anschluss Fallrohr DN 100**
Anschluss Fallrohr DN 100

Anschluss Fallrohr von Dachentwässerung an Grundleitung
inkl. Übergangsstopfen von Fallrohr auf PP-Rohr d110
Menge: 4,000 St

**2.4.44.19 Anschluss PP-Rohr d200 an Bestandsschacht**
Anschluss PP-Rohr d200 an Bestandsschacht

Anschluss PP-Rohr d200 an Bestandsschacht DN1500
- Bohrung D=226mm
- Bohranschlussdichtung aus SBR
- Entsorgung Bohrgut
Menge: 1,000 St

**2.4.44.20 Dichtheitsprüfung Niederschlagswasserableitung**
Dichtheitsprüfung Niederschlagswasserableitung

Dichtheitsprüfung der Rohrleitung mit Luft,
Dichtheitsprüfung nach DIN EN 1610
der Rohrleitung mit Luft einschl. vorheriger Reinigung.
Herstellung und Beseitigung der für die Prüfung
erforderl. Verankerungen und Rohrverschlüsse.
Die Beseitigung evtl. auftretender Mängel
erfahren keine gesonderte Vergütung.
Nach erfolgter Prüfung auf Dichte sind die Protokolle
dem AG zu übergeben.

Nennweite D = 110 bis 200mm
Menge: 161,000 m

##### 2.4.46 GWA; Betriebseinrichtung

*Hinweis: Abflusslose Abwassersammelgrube aus Stahlbetonfertigteilen*

**2.4.46.1 SKS, Beton C12/15,10 cm**
SKS, Beton C12/15,10 cm

Sauberkeitsschicht, rund aus unbewehrtem Beton unter Gründungsbauteilen
aller Art: Schachtbauwerk
auf ebenen Flächen herstellen.

- Grundfläche: rund
- Beton: C 12/15
- Expositionsklasse: X0, WF
- Dicke: 10 cm
 einschl. Randschalung, rau

Herstellung in Einzelflächen
Menge: 2,500 m²

**2.4.46.2 Trennlage, 2-lag, PE-Folie 0,3 mm, Bpl**
Trennlage, 2-lag, PE-Folie 0,3 mm, Bpl

Trennlage, zweilagig, unter der Schachtbodenplatte,
auf Sauberkeitsschicht, mit PE-Folie;
Stöße überlappt auf geneigten Flächen
Foliendicke: je 0,3 mm
Stoßüberlappung: mind. 20 cm einschließlich
aller Zuschnitt- und Passarbeiten herstellen.

- Grundfläche: rechteckig
- Fläche einfach gerechnet.
Menge: 2,000 m²

**2.4.46.3 Abflusslose Grube BFT-Schacht DN2000**
Abflusslose Grube BFT-Schacht DN2000

Abflusslose Abwassersammelgrube als Betonfertigteil in Ringbauweise
- Innendurchmesser: 200 cm
- Tiefe (OK Schachtabdeckung bis Schachtsohle): 2,25 m
- Nennvolumen: 4,0 m³
- Nutzvolumen: 3,1 m³ (reduziert wegen Anschlusstiefe)
- Konus für Aufnsahme Schachtabdeckung DN600
- 3 Stk Anschlüsse DN100 im Konus für Belüftung, Entleerung, Kabelleerrohr
- 1 Stk Anschluss DN100 im Ring (Zulauf)
- inkl. Absaugvorrichtung bestehend aus Saugrohr aus KG-Rohr, Übgergang auf Stahlrohr und Durchgang durch Schachtkonus, Standrohr mit Perrotkupplung DN100, Befestigungsmaterial
- inkl. Belüftungsstandrohr DN 100 aus Edelstahl 1.4301 mit Haube

Fugendichtung mit integriertem Dichtungssystem aus Elastomeren

Schacht aus Betonfertigteilen für Einsatz Schachtabdeckung DN 600 vorbereitet. Schachtabdeckung wird gesondert vergütet.

Wandstärke:  entspr. Statik
Menge: 1,000 St

**2.4.46.4 Schachtanschluss herstellen DN 100 PP**
Schachtanschluss herstellen DN 100 PP

Rohrleitung an Schacht anschließen, Anschluss dichten.
Vergütet wird der Mehraufwand für das Herstellen des
Anschlusses einschließlich Passstücke gegenüber der bis
zur Innenfläche des Schachtes durchgemessenen Rohrleitung.
Rohrleitung OD 110mm.
Rohr aus Kunststoff.
Schacht aus Stahlbeton.
Anschluss mit werksseitig eingebautem Futterohr aus Faserzement mit Lippendichtung.
Menge: 2,000 St

**2.4.46.5 Schachtabdeckung DN600 B125**
Schachtabdeckung Klasse B125

Schachtabdeckung Typ 1, Klasse D 400,
nach DIN EN 124, DIN 1229 und DIN 19584,
Ausführung rund, ohne Lüftungsöffnungen
Rahmen und Deckel aus Guss mit Betoneinlage, nicht einwalzbar.
Bauhöhe: 160 mm,
lichte Weite / Durchmesser: 625 mm.
Komplett liefern und höhengerecht setzen.
Schachtabdeckung mit hochfließfähigem, frühzeitig belastbarem zementgebundenem Vergussmörtel anpassen.
Menge: 1,000 St

**2.4.46.6 Schacht reinigen DN 2000 Betonfertigteil**
Schacht reinigen DN 2000 Betonfertigteil

Schacht der Vorposition im Hochdruck- oder Vakuumspülverfahren reinigen.
Räumgut vorentwässern.
Reinigung zur Vorbereitung auf die Dichtheitsprüfung.
Runder Schacht DN 2000.
Schacht aus Betonfertigteilen.
Schachttiefe bis 2,50 m.
Höhe der Verschmutzung des Gerinnes bis 10 v.H.
Räumgut nach Wahl des Auftragnehmers (AN) verwerten.
Menge: 1,000 St

**2.4.46.7 Dichtheit Schacht prüfen DN 2000 Betonfertigteil**
Dichtheit Schacht prüfen DN 600, Kunststoff

Dichtheitsprüfung des Schachtes,
Runder Schacht DN 2000.
Schacht aus Betonfertigteilen.
Schachttiefe bis 2,50 m.
Dichtheitsprüfung nach DIN EN 1610, der Schächte mit Wasser.
Inklusive Herstellung und Beseitigung der für die Prüfung erforderlichen Verankerungen bzw. Rohrverschlüsse. Notwendigen Füllstoff liefern und ableiten. Einschließlich Erstellung des Prüfberichtes und Übergabe an den Auftraggeber (AG). Wasser liefern und schadlos beseitigen.
Menge: 1,000 St

*Hinweis: Schächte*

**2.4.46.8 Fertigteilschacht herstellen Kunststoff DN 600 mm,Tiefe 1,310 m**
Fertigteilschacht herstellen Kunststoff DN 600 mm, Tiefe 1,310 m

Fertigteil-Schacht mit Schachthals einschließlich der Öffnungen für die Rohranschlüsse herstellen.
Erforderliche Auflageringe einbauen.
Schachtabdeckung und Anschluss der Rohrleitungen werden gesondert vergütet.
Schacht aus Kunststoff-Fertigteil aus PP nach
DIN EN 13598-2.
Schacht DN 600 mm
Lichte Schachttiefe 1,310 m
Standard-Schacht mit folgenden Anschlüssen:
Anschlüsse: Zulauf 1 DN 200 blind ausgeführt,
einschließlich Muffenstopfen,
Zulauf 2 DN 200 PP, Zulauf 3 DN 200 PP und Ablauf DN 200 PP

Alle begehbaren Schächte mit Einstiegs-Hülse und Einstiegshilfe ausrüsten.
Lastabtragung der Schachtabdeckung über Betonauflagerring in den Untergrund.
Betonauflagerring lastentkoppelt zum Konushals mit Konusdichtung einbauen.
Auflager aus Beton C 12/15, 10 cm dick, herstellen.
Fugendichtung mit Gleitringdichtung aus Elastomeren und Lastübertragungsring.
Menge: 1,000 St

**2.4.46.9 Fertigteilschacht herstellen Kunststoff DN 600 mm,Tiefe 1,192 m**
Fertigteilschacht herstellen Kunststoff DN 600 mm, Tiefe 1,192 m

Fertigteil-Schacht mit Schachthals wie vor, jedoch
Lichte Schachttiefe 1,192 m
Zulauf 1 DN 200 PP und Ablauf DN 200 PP
Menge: 1,000 St

**2.4.46.10 Fertigteilschacht herstellen Kunststoff DN 600 mm,Tiefe 1,130 m**
Fertigteilschacht herstellen Kunststoff DN 600 mm, Tiefe 1,130 m

Fertigteil-Schacht mit Schachthals wie vor, jedoch
Lichte Schachttiefe 1,130 m
Zulauf 1 DN 200 PP und Ablauf DN 200 PP
Menge: 1,000 St

**2.4.46.11 Fertigteilschacht herstellen Kunststoff DN 600 mm,Tiefe 1,330 m**
Fertigteilschacht herstellen Kunststoff DN 600 mm,Tiefe 1,330 m

Fertigteil-Schacht mit Schachthals wie vor, jedoch
Lichte Schachttiefe 1,330 m
Anschlüsse: Zulauf 1 DN 150 PP, Zulauf 2 DN 150 PP, Zulauf 3 DN 150 blind ausgeführt, einschließlich Muffenstopfen und Ablauf DN 150 PP
Menge: 1,000 St

**2.4.46.12 Schachtabdeckung Klasse D 400**
Schachtabdeckung Klasse D 400

Schachtabdeckung Typ 1, Klasse D 400,
nach DIN EN 124, DIN 1229 und DIN 19584,
Ausführung rund, mit Lüftungsöffnungen und Schmutzfänger nach DIN 1221,
mit dämpfender Einlage.
Rahmen aus Vollguss, Deckel aus Guss mit Betoneinlage, nicht einwalzbar.
Bauhöhe: 160 mm,
lichte Weite / Durchmesser: 625 mm.
Komplett liefern und höhengerecht setzen.
Schachtabdeckung zunächst provisorisch auflegen und entsprechend dem Bauablauf
Zug um Zug bis auf planmäßige Höhe setzen.
Schachtabdeckung mit hochfließfähigem, frühzeitig belastbarem zementgebundenem Vergussmörtel anpassen.
Menge: 4,000 St

**2.4.46.13 Schachtanschluss herstellen Rohr DN 200 Kunststoff, Fertigteilschacht Kunststoff**
Schachtanschluss herstellen Rohr DN 200 Kunststoff, Fertigteilschacht  Kunststoff

Rohrleitung an Schacht anschließen, Anschluss dichten. Vergütet wird der Mehraufwand für das Herstellen des
Anschlusses, einschließlich Passstücke gegenüber der bis zur Innenfläche des Schachtes durchgemessenen Rohrleitung.
Rohrleitung DN 200.
Rohr aus Kunststoff.
Schacht aus Kunststoff.
Anschluss mit Schachtanschlussstück und Gelenkstück.
Menge: 7,000 St

**2.4.46.14 Schachtanschluss herstellen Rohr DN 150 Kunststoff, Fertigteilschacht Kunststoff**
Schachtanschluss herstellen Rohr DN 150 Kunststoff, Fertigteilschacht Kunststoff

Rohrleitung an Schacht anschließen, Anschluss dichten. Vergütet wird der Mehraufwand für das Herstellen des
Anschlusses, einschließlich Passstücke gegenüber der bis zur Innenfläche des Schachtes durchgemessenen Rohrleitung.
Rohrleitung DN 150.
Rohr aus Kunststoff.
Schacht aus Kunststoff.
Anschluss mit Schachtanschlussstück und Gelenkstück.
Menge: 3,000 St

**2.4.46.15 Schacht reinigen DN 600 Kunststoff**
Schacht reinigen DN 600 Kunststoff

Schacht der Vorpositionen im Hochdruck- oder Vakuumspülverfahren reinigen. Räumgut vorentwässern.
Reinigung zur Vorbereitung auf die  Dichtheitsprüfung.
Runder Schacht DN 600.
Schacht aus Kunststoff.
Schachttiefe bis 1,50 m
Höhe der Verschmutzung des Gerinnes bis 10 v.H.
Räumgut nach Wahl des AN verwerten.
Menge: 4,000 St

**2.4.46.16 Dichtheit Schacht prüfen DN 600, Kunststoff**
Dichtheit Schacht prüfen DN 600, Kunststoff

Dichtheitsprüfung Schacht,
Runder Schacht DN 600,
Schacht aus Kunststoff,
Schachttiefe bis 1,50 m,
Dichtheitsprüfung nach DIN EN 1610, der Schächte mit Wasser,
inkl. Herstellung und Beseitigung der für die Prüfung erforderlichen Verankerungen bzw. Rohrverschlüsse, Notwendigen Füllstoff liefern und ableiten, einschließlich Erstellung des Prüfberichtes und Übergabe an den AG.
Wasser liefern und schadlos beseitigen.
Menge: 4,000 St

*Hinweis: Überflurhydrant*

**2.4.46.17 Überflurhydrant DN 80, PN 16, RD = 1,50 m**
Überflurhydrant DN 80, PN 16, RD = 1,50 m

Überflurhydrant DN 80, PN 16,
nach EN 1074-6 und EN 14384,
mit Flanschanschluss nach EN 1092 (ISO 7005-2), PN 16,
für Wasser und neutrale Flüssigkeiten bis max. 60 °C.
Grundausführung:
Überflurhydrant mit zusätzlicher Kugelabsperrung,
zwei B-Abgänge mit Festkupplung gemäß DIN,
kv-Wert bei 2xB-Anschluss: 96 m³/h,
doppelt absperrende Ausführung,
Umfahrausführung mit Sollbruchstelle,
geeignet für den erdverlegten Einbau.

Werkstoffe:
Säulenteile aus Gusseisen mit Kugelgraphit,
elastomere Dichtungen aus EPDM.

Einbaubedingungen:
Nennweite: DN 80,
Rohrdeckung: 1,50 m.

hydraulische Prüfungen nach EN 1074-1, 1074- 2 und 1074-6 sowie EN 12266.

Inklusive Zubehör:
Sickerpackung DN 80,
erforderliche Befestigungs- und Einbauteile.

liefern und komplett erdverlegt montieren,
einschl. Funktionstest.
Menge: 1,000 St

**2.4.46.18 Unterflurhydrant DN 80, PN 16, RD = 1,25m**
Unterflurhydrant DN 80, PN 16, RD = 1,25m

Unterflurhydrant DN 80, PN 16, RD = 1,25m
nach DIN EN 14339
Form AD nach DIN3221
DVGW-Zulassung
Anschlussflansch nach DIN EN 1092-2

Mantelrohr: EN GJS 400-15
Beschichtung Innen: Email nach DIN EN ISO 11177
Beschichtung außen EKB nach DIN 3476-1

inkl. Sickerpackung
inkl. Einbaugarnitur
inkl. Straßenkappe nach DIN 4055 mit Tragplatte Größe 2
Menge: 1,000 St

##### 2.4.75 Raumlufttechnische Anlagen

**2.4.75.1 Lüftungsturm für Reinwasserbehälter, inkl. Fundament und Erdarbeiten**
Lüftungsturm für Reinwasserbehälter, inkl. Fundament und Erdarbeiten

Liefern, herstellen und montieren von zwei runden Lüftungstürmen einschließlich Fundamenten, Erd- und Betonarbeiten, Befestigungsmitteln sowie kompletter Montage, gemäß nachfolgender technischer Beschreibung, betriebsfertig.

1.Lüftungsturm

- Mehrteilig geschweißter Lüftungsturm als rundes
  Standrohr mit senkrechter Luftführung,
  ausgelegt für den drucklosen Betrieb.
- Material: Edelstahl 1.4301
- Standrohr-Durchmesser ca. 400 mm
- Wandstärke Standrohr: 2,0 mm
- Gesamthöhe: ca. 3.700 mm
- Ausführung: rundes Standrohr
- Volumenstrom: 2.700 m³/h

Ausstattung Lüftungsturm:
- Lamellenkopf DN 400
- bündig mit dem Standrohr, bestehend aus:
  5 rundumlaufenden, mehrteilig geschweißten Lamellen
- Lamellenneigung: 45°
- Materialstärke Lamellen: 1,5 mm
- Höhe einer Lamelle: ca. 100 mm
- Gesamte Lamellenhöhe: ca. 500 mm
- Innenliegender Kopfflansch zur Aufnahme des Lamellenkopfes

Kegelhaube, mehrteilig geschweißt:
- Neigung: 10°
- Durchmesser: 400 mm
- Gesamthöhe: ca. 189 mm
- Materialstärke: 1,5 mm
- Ausführung mit rundum geneigtem Deckel und umlaufender Ringschürze

Streckmetallgitter:
- Material: Edelstahl
- Maschenmaß: 20 x 13 x 1 mm
- Luftdurchlass: ca. 80 %
- Schutz gegen eindringende Fremdkörper
(Hinweis: Bei frostig-nebeligen Wetterbedingungen kann Vereisung auftreten)

Revisionstür:
- Öffnungsmaß (B x H): 300 x 500 mm
- eckig, aufgesetzt, mit Standardschloss und Vierkantschlüssel

Gitterkorb aus Drahtgewebe:
- Maschenweite: 1 x 1 mm
- Drahtstärke: 0,8 mm
- Durchmesser: ca. 275 mm
- Höhe: ca. 450 mm
- Befestigung mittels Spannring am Gussrohr

Fußflansch:
- Außen am Standrohrfuß angeschweißt
- Ringbreite: ca. 120 mm
- Oberfläche: 1D matt
- Materialstärke: 510 mm (statikabhängig)
- Zur Befestigung des Lüftungsturms auf dem Fundament

Zusätzliche Ausstattung:
- Blitzschutzlasche aus Edelstahl, angeschweißt am
  Fußpunkt (für bauseitigen Erdungsanschluss)
- Verbundmörtel für Dübelmontage
- Dübel zur Befestigung des Fußflansches am Beton

Hinweis:
Der Fußpunkt des Lüftungsturms ist aus Korrosions- und Dichtigkeitsgründen bauseits mit Flüssigkunststoff oder gleichwertig abzudichten.

2. Fundament und Unterbau (je Lüftungsturm)

2.1 Erdarbeiten
- Aushub der Baugrube
- Herstellung des Planums
- Abfuhr und fachgerechte Entsorgung des
  überschüssigen Materials ist im
  Titel Erdarbeiten enthalten

2.2. Unterbau
- Frostschutzschicht ca. 50 cm
- Material FSS 0/45
  zertifiziertes Material
- lagenweise eingebaut und verdichtet

2.3 Sauberkeitsschicht
- Beton C12/15
- Expositionsklasse X0
- Dicke: 10 cm

2.4 Stahlbetonfundament
- Abmessungen: 1,60 × 1,60 m
- Höhe: 0,50 m
- Betonqualität: C25/30
- Expositionsklassen: XC3, WF
- Fundament mit Durchbruch Ø ca. 400 mm (runde Aussparung)
- Lüftungsturm wird durch das Fundament geführt
- Inkl. Schalung, Bewehrung und Betonage

2.5 Ankerkorb
- Ankerkorb mit verlorener Schalung
- Einbau und exakte Ausrichtung zur Aufnahme des
  Lüftungsturms
- Inklusive Verfüllung des Ringspalts zwischen
  Lüftungsrohr und Fundamentöffnung
  mit natürlichem Mineralgemisch 2/8

Aufstellen, Ausrichten und Befestigen der Lüftungstürme auf den Fundamenten und Untergrund.
Lieferung sämtlicher Befestigungs- und Verbindungsmittel.
Fachgerechte Montage aller Bauteile
Vollständige, betriebsfertige Übergabe

Abrechnung für 2 Lüftungstürme
Menge: 1,000 psch

##### 2.4.80 Straßen, Wege, Plätze

*Hinweis: Hinweis Kabelschutzrohre*
Hinweis Kabelschutzrohre

Aufgrund der Trassenführung ist es erforderlich, dass Kabelschutzrohre teilweise geschnitten und in Teillängen verlegt werden. Je Rohr sind hierfür bis zu zwei Schnitte erforderlich. Die Schnitte sind fachgerecht auszuführen.
Die zur Verbindung der Rohrabschnitte erforderlichen Muffen / Rohrverbinder sind in den jeweiligen Positionen mit einzukalkulieren.

**2.4.80.1 Kabelschutzrohre aus PE-HD, DN 50**
Kabelschutzrohre aus PE-HD, DN 50

Liefern und verlegen von wasserdichten Kabelschutzrohren aus PE-HD für EMSR-Leitungen nach den anerkannten Regeln der Technik.

Kabelschutzrohre:
Werkstoff: PE-HD
SDR-Klasse: SDR 11
Farbe: schwarz
Oberfläche Innen: gerieft zur Reduzierung der Kabeleinzugskräfe
Fertigung nach DIN 16874 / DIN 16876
Fremdüberwacht
Nennweite / Abmessung: 50 x 4,6 mm
(Außendurchmesser × Wanddicke)

Verlegung auf der vorgesehenen Trasse,
wahlweise im Erdreich (offener Graben/Sandbett) oder als Aufputzmontage an baulichen Strukturen (Fassaden, Wänden, Decken).
Einschließlich aller erforderlichen Nebenleistungen wie:
Ablängen, Ausrichten und spannungsfreies Fixieren.
Lieferung und Einbau der zur fachgerechten Verbindung erforderlichen Muffen / Rohrverbindern, einschließlich aller Dicht- und Verbindungselemente.
Zusätzlich bei Wand-/Fassadenmontage: Lieferung und Montage aller notwendigen Befestigungselemente (z. B. UV-beständige Abstandsschellen, Dübel und Schrauben) sowie Berücksichtigung der thermischen Längenausdehnung.

Ausführung spannungsfrei und formstabil.

Abrechnung erfolgt nach tatsächlich verlegter Länge über alles.
Menge: 940,000 m

**2.4.80.2 Kabelschutzrohre aus PE-HD, DN 110**
Kabelschutzrohre aus PE-HD, DN 110

Liefern und verlegen von wasserdichten Kabelschutzrohren aus PE-HD für EMSR-Leitungen nach den anerkannten Regeln der Technik.

Kabelschutzrohre:
Werkstoff: PE-HD
SDR-Klasse: SDR 11
Farbe: schwarz
Oberfläche Innen: gerieft zur Reduzierung der Kabeleinzugskräfe
Fertigung nach DIN 16874 / DIN 16876
Fremdüberwacht
Nennweite / Abmessung: 110 x 10 mm
(Außendurchmesser × Wanddicke)

Verlegung auf der vorgesehenen Trasse,
wahlweise im Erdreich (offener Graben/Sandbett) oder als Aufputzmontage an baulichen Strukturen (Fassaden, Wänden, Decken).
Einschließlich aller erforderlichen Nebenleistungen wie:
Ablängen, Ausrichten und spannungsfreies Fixieren.
Lieferung und Einbau der zur fachgerechten Verbindung erforderlichen Muffen / Rohrverbindern, einschließlich aller Dicht- und Verbindungselemente.
Zusätzlich bei Wand-/Fassadenmontage: Lieferung und Montage aller notwendigen Befestigungselemente (z. B. UV-beständige Abstandsschellen, Dübel und Schrauben) sowie Berücksichtigung der thermischen Längenausdehnung.

Ausführung spannungsfrei und formstabil.

Abrechnung erfolgt nach tatsächlich verlegter Länge über alles.
Menge: 250,000 m

#### 2.5 EMSR

##### 2.5.2 Übergreifende Leistungen

###### 2.5.2.1 Technische Dokumentation

**2.5.2.1.1 Werkplanung**
Werkplanung

Erstellung einer aussagekräftigen Werksplanung im CAE
System WSCAD Electrix auf Grundlage der
Ausführungsplanung, Planungsunterlagen der anderen Lose
sowie der Bestandsunterlagen. Die Werksplanung enthält
sämtliche Zeichnungen und Ausführungen die zum
Herstellen der ausgeschriebenen Anlage erforderlich
sind. Bei der Erstellung ist das AKZ-System des AG zu
berücksichtigen.
Sie ist vor Beginn dem AG zu übergeben und bestätigen
zu lassen. Vom AG können Änderungen bzw. eine
Neukonstruktion verlangt werden, welche sowohl förmlich
als auch technisch begründet sein können.
Ein Exemplar erhält der AN mit Sichtvermerk zurück.
Die Verantwortung und Haftung des AN erfahren durch
diese Sichtvermerke keine Einschränkungen.
Nach Freigabe bedürfen Änderungen der schriftlichen
Zustimmung des AG.
Die Dokumentation ist auf der Baustelle während der
Bauzeit mindestens 1-fach handrevidiert an zentraler
Stelle zu führen.
Die Dokumentation ist spätestens 4 Wochen nach Abnahme
endrevidiert zu übergeben. Die Übergabe erfolgt neben
der Papierdokumentation als PDF-Datei sowie als
originale WSCAD-Projektdatei (.wsPRA) einschließlich
aller Symboldateien, Makros und Bilder.

Schaltschrankunterlagen
-  Deckblatt mit Projektangaben
-  Inhaltsverzeichnis
-  Technische Daten (Spannungsangaben,
Verdrahtungsfarben, Klemmenleistenbelegung)
-  Technische Daten Schaltschrank
-  Grundriss Schaltschrankaufstellung
-  Ansichtszeichnung Schaltschrankfront
-  Stromlaufplan
Strukturierung:
-  NS - Einspeisung
-  NS - Allgemeine Verbraucher
-  Steuerspannungsversorgung/ -verteilung
-  Steuerung  Allgemeine Signale
-  Spannungsversorgung/ Steuerung/ Signalanschaltung
  aufeinanderfolgend pro Verbraucher oder Messstelle
in der
  Reihenfolge der technologischen
Anlagenkennzeichnung
-  E/A  Belegungspläne
-  Kabellisten
-  Klemmenpläne
-  Schrankinnenansicht (auch als Fotografie)
-  Gerätestücklisten
Die BMK Kennzeichnung entsprechend
DIN EN 61346-2 nach
= Anlage
+ Ort
Seite Kennbuchstabe  Zähler
zu erfolgen.

Aderfarben
400/230VAC Netz:  L = schwarz, N = hellblau, PE =
grüngelb
Steuerspannung 230VAC: L = rot, N = rot/weiß
24VDC:  L+ = dunkelblau, L-/M = dunkelblau/weiß
Analogsignale:  weiß
Fremdspannung:  lila
Menge: 1,000 psch

**2.5.2.1.2 Pflichtenheft**
Pflichtenheft

Für die Erstellung des Pflichtenheftes ist der
Auftragnehmer verantwortlich.
Durch den Auftragnehmer ist eine genaue Analyse der
Anlage zu erstellen und mit dem Auftraggeber
abzustimmen. Grundlage hierfür bilden die
Planungsunterlagen, vorhandene Software,
Bestandsunterlagen und Stromlaufpläne.
Die Erstellung eines Pflichtenheftes bildet die
Grundlage für die Abarbeitung dieses Projektes. Erst
nach Freigabe durch den Auftraggeber bzw. durch das
mit  der  Bauüberwachung  beauftragte  Ingenieurbüro
können die Arbeiten begonnen werden.
Im Rahmen des Pflichtenheftes sind alle Details
hinsichtlich der Aufgabenstellung zu klären und der
Lösungsweg darzustellen. In der Klärungsphase ist das
Pflichtenheft entsprechend den Erfordernissen mit dem
AG abzustimmen, zu überarbeiten und dem AG
gegebenenfalls mehrfach vorzulegen.
Bei der Konzeptentwicklung ist zwingend der
reibungslose Umschluss in Verbindung mit dem
fortlaufenden Betrieb der Druckerhöhungsanlage zu
berücksichtigen. Ausfallzeiten von Anlagenteilen sowie
der Datenkommunikation sind daher auf ein absolutes
Minimum zu begrenzen. Alle notwendigen Veränderungen
und Anpassungen sind in dem Pflichtenheft festzuhalten
und mit dem Auftraggeber abzustimmen.
Ein wesentlicher Bestandteil des Pflichtenheftes ist
die Analyse der laufenden SPS Programme sowie die
Festlegung der sich daraus ergebenen
Steuerungsaufgaben. Zu diesem Zweck übergibt der
Auftraggeber dem Auftragnehmer die zur Zeit laufenden
Programme mit den entsprechenden Kommentaren,
Bestandsunterlagen, Stromlaufpläne. Die Übergabe einer
gesonderten Aufgabenbeschreibung ist nicht vorgesehen.
Durch den AN wird nun ein Steuerungskonzept erarbeitet
und in dem Pflichtenheft festgeschrieben. Alle
bestehenden Steuerungs- und Regelfunktionen sind
umzusetzen.
Ohne Zustimmung des AG darf mit der Realisierung nicht
begonnen werden.

Es müssen für alle Prozessvariablen Beschreibungen,
Tabellen, o.Ä. erstellt werden, aus denen ersichtlich
ist, welche Funktionen und Aufgaben die einzelnen
Prozessvariablen haben.

Alle Steuerungs- und Regelfunktionen sind in dem
Pflichtenheft erschöpfend zu beschreiben.

Als Grundlage für Umfang und Inhalt wird die VDI/ VDE
3694 vereinbart.

Mehrmalige Abstimmungen und Anpassungen des
Pflichtenhefts sind bei der Kalkulation zu
berücksichtigen.
Menge: 1,000 psch

**2.5.2.1.3 Gesamtdokumentation**
Gesamtdokumentation

Mit Abschluss der Baumaßnahme und vor der Endabnahme
ist eine Gesamtdokumentation für die
Druckerhöhngsanlage zu erstellen. Diese ist nach
Prüfung in zweifacher Papierform mit jeweils einem
digitalen Datenträger zu übergeben und muss mindestens
folgenden Inhalt aufweisen:

- Errichterbescheinigung mit Bestätigung der Beachtung
aktueller Regelwerke
- EG-Konformitätserklärung
- Anlagenbeschreibung
- Schaltungsunterlagen
- Mess-/Prüfprotokolle
- Anlagenkonfigurator
- SPS-Software als offener Quellcode
- Parameter und Schaltpunktlisten
- vollständige Passwortlisten
- Wartungs- und Betriebsanleitungen
- Listen von Klemmen, Materialien und Ersatzteilen mit
Hersteller und Artikelnummer
- Zeichnungen mit Kabelverlegung und
Installationsplänen
- technische Dokumentation inkl. aller
Gerätedokumentationen, Betriebsanleitungen und
Wartungsvorschriften der Hersteller zu den verbauten
Geräten
- Abnahmeprotokolle
- Prüfprotokolle der Erdungsanlagen, NS-Kabel,
Fernmeldekabel und nach DGUV 3, DIN VDE 0100 600, DIN
VDE 011

Eine vollständige Dokumentation ist voraussetzung für
den Abschluss und damit der Abnahme der Maßnahme.
Menge: 1,000 psch

###### 2.5.2.2 Abschluss

**2.5.2.2.1 Abnahme der Gesamtanlage**
Abnahme der Gesamtanlage

Abnahme der gesamten E/MSR-Anlage mit Vorführung aller
möglichen Betriebs- und Störfälle im Beisein des
Auftraggebers und des Fachplaners.
Die Abnahme ist dem AG rechtzeitig anzuzeigen (min. 1
Woche vorher) und ein Abnahmeplan zur Prüfung zu
übergeben.
Falls eine reale Nachbildung von Betriebs- oder
Störfällen nicht möglich ist, sind diese in Absprache
mit dem AG zu simulieren. Dafür zusätzlich
erforderliche Hilfsmittel stellt und beseitigt der AN,
diese verbleiben in dessen Besitz.
Die Abnahme ist zu protokollieren und der Dokumentation
beizulegen.
Menge: 1,000 psch

###### 2.5.2.3 Stundenlohnarbeiten

*Hinweis: Hinweis*
Bei der Kalkulation nachfolgender Stundenleistungen
sind alle notwendigen Nebenleistungen, wie Schicht-,
Nacht-, Feiertagszuschläge und Fahrtkosten zu
berücksichtigen. Es erfolgt durch den Auftraggeber
keine gesonderte Vergütung.

Es handelt sich hierbei um kleinere zusätzliche, nicht
vorhersehbare Leistungen, die nicht Bestandteil dieser
Leistungsbeschreibung sind und auf Stundenbasis
abgerechnet werden. Zusätzliche Leistungen sind durch
den Auftragnehmer anzuzeigen und werden vor Ausführung
durch den Auftraggeber
als solche freigegeben.

Ein Anspruch des Auftragnehmers auf Beauftragung
zusätzlicher Leistungen im beschriebenen Umfang besteht
nicht.

**2.5.2.3.1 Regiestunden Monteur**
Regiestunden Monteur

Regiearbeiten dürfen nur auf Anordnung der Bauleitung
ausgeführt werden. Die Regieberichte sind - wenn keine
andere Vereinbarung getroffen wurde - täglich der
Bauleitung zur Unterschrift vorzulegen.

Zu kalkulieren für: Monteur
Menge: 10,000 h

**2.5.2.3.2 Regiestunden Meister**
Regiestunden Meister

Regiearbeiten dürfen nur auf Anordnung der Bauleitung
ausgeführt werden. Die Regieberichte sind - wenn keine
andere Vereinbarung getroffen wurde - täglich der
Bauleitung zur Unterschrift vorzulegen.

Zu kalkulieren für: Meister
Menge: 10,000 h

**2.5.2.3.3 Regiestunden Azubi**
Regiestunden Azubi

Regiearbeiten dürfen nur auf Anordnung der Bauleitung
ausgeführt werden. Die Regieberichte sind - wenn keine
andere Vereinbarung getroffen wurde - täglich der
Bauleitung zur Unterschrift vorzulegen.

Zu kalkulieren für: Azubi
Menge: 10,000 h

**2.5.2.3.4 Regiestunden Ingenieur**
Regiestunden Ingenieur

Regiearbeiten dürfen nur auf Anordnung der Bauleitung
ausgeführt werden. Die Regieberichte sind - wenn keine
andere Vereinbarung getroffen wurde - täglich der
Bauleitung zur Unterschrift vorzulegen.

Zu kalkulieren für: Ingenieur
Menge: 10,000 h

##### 2.5.3 Provisorium

###### 2.5.3.1 Provisorium

**2.5.3.1.1 Provisorium**
Provisorium

Für den Umbauzeitraum erfolgt eine Umstellung des
Trinkwassernetzes. Die DE Lauchhammer soll außer
Betrieb genommen werden. Die Trinkwasserversorgung soll
hauptsächlich über die DE Schwarzheide erfolgen.
Während des gesamten Bauzeitraumes sind alle Daten der
DE Lauchhammer weiterhin zur Leitwarte nach Tettau zu
übertragen. Da das SPS-Feld im Wasserturm verbleibt
entstehen hieraus zunächst keine zusätzlichen
Aufwendungen.
Für den Havariefall wird eine einzelne Pumpe im
Wasserturm als Reserve vorgehalten. Diese Pumpe ist
Lieferumfang eines anderen AN und ist anzuschließen und
für den Betrieb bereit zu halten. Für die Pumpe ist ein
Stern-Dreieck oder Sanftanlauf vorzusehen. Eine
Regelung ist nicht erforderlich. Der Netzdruck ist
kontinuierlich zu überwachen und bei Unterschreiten
eines vom AG vorgegebenen Wertes ist die Pumpe
zuzuschalten. Für das Zuschalten der Pumpe ist
weiterhin die vorhandene VATEC Anlage zur Entlüftung
der Pumpe erforderlich.
Um das Provisorium zu errichten sind die Möglichkeiten
vor Ort zu nutzen. Hierfür verbleibt das vorhandene
Einspeisefeld im Wasserturm sowie der Fernwirkschrank
mit der SPS.
Diese Leistungsposition beinhaltet den Anschluss der
Pumpe einschließlich allem erforderlichen Zubehör
(Leistungsabgang, Ansteuerung, Kabel, .) sowie der
Anpassung der Programmierung der vorhandenen S7-300
Steuerung (Step7). Bis zur Inbetriebnahme der neuen DE
Lauchhammer ist das Provisorium vorzuhalten.
Sämtliche eingesetzte Materialien bleiben im Besitz des
AN und sind nach Beendigung des Interimsbetriebs
zurückzubauen. Inkl. aller anfallenden Kleinmaterialien
sowie Aufwendungen zur Abstimmung.

Folgende Leistungen gehören zu dieser Position:
- Materiallierfung
- Aufbau und Anschluss
- Programmierung
- Betrieb
- Außerbetriebnahme und Demontage
Menge: 1,000 psch

##### 2.5.4 Kabelverlegung Außenbereich

###### 2.5.4.1 Anbindung Trafostation

*Hinweis: Hinweis*
Für das neue Gebäude soll eine neue Zuleitung verlegt
werden. Die Kabelverlegung erfolgt in den
Kabelleerohren, welche neu verlegt werden. Freie
Abgänge an der Trafostation stehen noch zur Verfügung.
Weiterhin soll ein Steuerkabel A-2Yfl2Y 10x2x0,8
verlegt werden.
Der vorhandene Abgang in den Wasserturm bleibt
erhalten.

Hauptabnehmer ist die Pumpengruppe mit einer
Spitzenleistung von ca. 75kW. Hinzu kommen weitere
Verbraucher, sodass von einer Gesamtleistung von ca.
100kW auszugehen ist.

**2.5.4.1.1 NYY-O 4x120 mm²**
NYY-O 4x120 mm²

NYY-O 4x120 mm²  liefern sowie legen / ziehen

Vorhaltung und Einsatz aller erforderlichen Maschinen,
Geräte und Werkzeuge.
Kabel vom Kabelwagen aus oder durch Ausrollen eines
Kabelringes in vorhandenen Kabelzugschacht unter
Einhaltung der Richtlinien des AG einlegen.
Menge: 150,000 m

**2.5.4.1.2 Abgang Trafostation**
Abgang Trafostation

Herstellen eines weiteren Abganges an der vorhandenen
Trafostation des WAL für das neue Gebäude der DE

beinhaltet:
- Kabel in Trafostation einführen
- Sicherungen liefern und einsetzen
- Kabel und Sicherungsabgang kennzeichnen

Alle erforderlichen Leistungen um das Kabel in die
Trafostation einzuführen sind in diese
Leistungsposition einzupreisen. Hierzu zählen
beispielsweise Pflaster und Tiefbauarbeiten.
Menge: 1,000 St

**2.5.4.1.3 Anschluss NYY-O 4x120 mm²**
Anschluss NYY-O 4x120  mm²

Anschließen von Kabeln und Leitungen an beigestellten
Betriebsmitteln, Kennzeichnung mit
Kunststoff-Kabelmarkern (beschriftet mit Kabelnummer,
Kabeltyp und Querschnitt, Zielbezeichnung) entsprechend
Kabelliste, einschl. erforderlicher Verschraubungen,
Zugentlastung, Klein- und Befestigungsmaterial, inkl.
Säubern des Kabels von der Fettfüllung, inkl.
Abschrumpfen des Kabelmantelendes zu den
Einzeladernbündel, zur Verhinderung des Fettaustrittes,
inkl. herstellen eines Erdungsanschlusses für den
Kabelmantel.

Kabeltyp: NYY-O 4x120 mm²
Menge: 1,000 St

**2.5.4.1.4 A-2Yfl2Y 10x2x0,8**
A-2Yfl2Y 10x2x0,8

A-2Yfl2Y 10x2x0,8  liefern sowie legen / ziehen

Vorhaltung und Einsatz aller erforderlichen Maschinen,
Geräte und Werkzeuge.
Kabel vom Kabelwagen aus oder durch Ausrollen eines
Kabelringes in vorhandenen Kabelzugschacht unter
Einhaltung der Richtlinien des AG einlegen.
Menge: 150,000 m

**2.5.4.1.5 Anschluss A-2Yfl2Y 10x2x0,8**
Anschluss A-2Yfl2Y 10x2x0,8

Anschließen von Kabeln und Leitungen an beigestellten
Betriebsmitteln, Kennzeichnung mit
Kunststoff-Kabelmarkern (beschriftet mit Kabelnummer,
Kabeltyp und Querschnitt, Zielbezeichnung) entsprechend
Kabelliste, einschl. erforderlicher Verschraubungen,
Zugentlastung, Klein- und Befestigungsmaterial, inkl.
Säubern des Kabels von der Fettfüllung, inkl.
Abschrumpfen des Kabelmantelendes zu den
Einzeladernbündel, zur Verhinderung des Fettaustrittes,
inkl. herstellen eines Erdungsanschlusses für den
Kabelmantel.

Kabeltyp: A-2Yfl2Y 10x2x0,8

Dokumentation der Rangierarbeiten durchführen und dem
AG übergeben.
Menge: 2,000 St

###### 2.5.4.2 Steuerkabel Fernwirk

*Hinweis: Hinweis*
Das Steuerkabel vom Fernwirknetz des WAL wurde bereits
bis auf das Gelände des Wasserturmes neu verlegt.
Dieses Kabel ist im Bauverlauf aufzugreifen, anzumuffen
und über die Kabelleerohre in das neue Gebäude zu
verlegen (siehe Lageplan).
Die Umbindung kann erst erfolgen, sobald die neue
Schaltanlage in Betrieb genommen wurde, um eine
kontinuierliche Datenübertragung zu gewährleisten.

Zwischen dem Wasserturm und dem neuen Gebäude wird
ebenfalls ein neues Steuerkabel verlegt. Diese
Verbindung dient für erforderliche Provisorien während
der Umbindung beispielsweise für die Sinaut
Übertragung. Zusätzlich kann die Verbindung für
Überwachungsfunktionen genutzt werden.

Da ein vollständiges Umschwenken von der Altanlage auf
die neue Anlage nicht möglich ist, ist davon
auszugehen, dass während der Bauzeit mehrere
Provisorien einzurichten sind. Es ist immer
sicherzustellen, dass die Leitwarte alle relevanten
Daten erhält. Alle notwendigen Aufwendungen hierfür hat
der AN zu erbringen.

**2.5.4.2.1 A-2Yfl2Y 20x2x0,8**
A-2Yfl2Y 20x2x0,8

A-2Yfl2Y 20x2x0,8  liefern sowie legen / ziehen

in zwei Abschnitten

Vorhaltung und Einsatz aller erforderlichen Maschinen,
Geräte und Werkzeuge.
Kabel vom Kabelwagen aus oder durch Ausrollen eines
Kabelringes in vorhandenen Kabelzugschacht unter
Einhaltung der Richtlinien des AG einlegen.
Menge: 310,000 m

**2.5.4.2.2 Anschluss A-2Yfl2Y 20x2x0,8**
Anschluss A-2Yfl2Y 20x2x0,8

Anschließen von Kabeln und Leitungen an beigestellten
Betriebsmitteln, Kennzeichnung mit
Kunststoff-Kabelmarkern (beschriftet mit Kabelnummer,
Kabeltyp und Querschnitt, Zielbezeichnung) entsprechend
Kabelliste, einschl. erforderlicher Verschraubungen,
Zugentlastung, Klein- und Befestigungsmaterial, inkl.
Säubern des Kabels von der Fettfüllung, inkl.
Abschrumpfen des Kabelmantelendes zu den
Einzeladernbündel, zur Verhinderung des Fettaustrittes,
inkl. herstellen eines Erdungsanschlusses für den
Kabelmantel.

Kabeltyp: A-2Yfl2Y 20x2x0,8

Eventuell zusätzlich anfallende Rangierarbeiten für
eine provisorische Datenübertragung sind in dieser
Position mit abgedeckt.

Dokumentation der Rangierarbeiten durchführen und dem
AG übergeben.
Menge: 3,000 St

**2.5.4.2.3 Gießharzmuffe liefern und einbauen**
Gießharzmuffe liefern und einbauen

Verbindungsmuffe für Kabel und Leitungen liefern und
einbauen. Universell verwendbar für alle
Kunststoffkabel zum Einsatz im Erdreich. Hohe
elektrische Isolationswerte, absolute Längs- und
Querwasserdichtigkeit, große mechanische Festigkeit,
gute Beständigkeit gegen chemische Einflüsse,
Erdalkalien und UV-Strahlen.

Fabrikat: Cellpack Gießharz Muffe 329587 Typ P 2/GG mit
GG Gießharz. Gießharz-Muffe universell verwendbar zum
Abzweigen von Kabeln mit Isolierungen aus PVC, PE, VPE
und Papier (z. B. N(A)YY, N(A)KBA, GN-CLN, TT) ohne und
mit konzentrischem Leiter sowie papierisolierten
Kabeln. Geeignet für Kabelklemmen auf Kupfer- und
Aluminiumleiter. Anwendungsgebiete: Innenraum,
Freiluft, Erdreich, Wasser, Installationskanäle.
Lieferumfang: Hydrolysebeständiges PUR-Gießharz GG,
mischfertig abgemessen im praktischen Zweikammer-
Mischbeutel, Dichtungen, Kunststoff-Formschale mit
integrierter Zugentlastung, Sechskantschrauben und
Muttern, Montageanleitung.

Es ist beim Muffen der Kabel der WAL Standard
umzusetzen. Alle Arbeiten sind durch detaillierte
Bilder zu dokumentieren. Die Kabelmuffen sind gesondert
einzumessen.
Menge: 1,000 St

##### 2.5.5 Gebäudeausrüstung

###### 2.5.5.1 Haustechnik

**2.5.5.1.1 LED Feuchtraumwannenleuchte**
LED Feuchtraumwannenleuchte

Beschreibung
Leuchtmittel:  LED
Diffusor:  Opale Scheibe
Ausstrahlwinkel:  120°
Frequenz:  50/60 Hz
Gehäuse:  PC
Diffusor:  PC
Kabel:  H05V-U 1x0.5mm²
Edelstahlclips mit Schrauben, zwei Klammern an beiden
Seiten am Diffusor
Befestigung:  Edelstahl Montagewinkel (2 Stück)
Merkmale
Bemessungslichtstrom nach IEC 62722-2-1  8000 lm
Farbtemperatur  4000 K
Farbwiedergabeindex CRI80-89
Schutzart (IP)  IP66
Schlagfestigkeit  IK08
Schutzklasse  I
Bemessungsumgebungstemperatur nach IEC62722-2-1  -20 -
40 °C
LxBxT  1506x103x84 mm
Spannungsart  AC
Nennspannung  220 - 240 V
Max. Systemleistung  55 W
Mit Betriebsgerät  ja
Polzahl  5
Art der Verdrahtung  mit Durchgangsverdrahtung
Leuchtmittel  LED nicht austauschbar
Lichtaustritt  direkt
Lichtverteilung  symmetrisch
Ausstrahlungswinkel  extrem breitstrahlend >80°
Gehäusefarbe  grau
Werkstoff des Gehäuses  Kunststoff
Werkstoff der Abdeckung  Kunststoff strukturiert
Gewicht  0,7kg
Leiterquerschnitt  1.5 mm²
Lichtfarbe  weiß
Lichtstrom einstellbar  Stufen

liefern, montieren und anschließen

Fabrikat:  Protec.class oder gleichwertig
Typ:  PFRW LED 55 G3

Angebotenes Fabrikat/Typ:

'....................................................'
Menge: 26,000 St

**2.5.5.1.2 LED Außenstrahler 30 W**
LED Außenstrahler 30 W

LED-Strahler für die Außenmontage, Komplettgerät zur
Wandmontage im Außenbereich mit Bewegungsmelder.
Schutzgrad:  IP65
Umgebungstemperatur:  -20 - 40°C
Farbe:  schwarz
Betriebsspannung:  220 - 240 V ~ / 50 - 60 Hz
Systemleistung:  30 W
Leuchtmittel:  LED
Lichtfarbe:  4000 K
Lichtstrom:  3200 lm

liefern, montieren und anschließen

Fabrikat:  Easylux der gleichwertig
Typ:  EL10810732

Angebotenes Fabrikat/Typ:

'....................................................'
Menge: 2,000 St

**2.5.5.1.3 Wechselschalter AP, Feuchtraum**
Wechselschalter AP, Feuchtraum

Schalter für Aus- und Wechselschaltungen oder Taster
mit Schriftfeld für Stromkreisbezeichnung und
Beleuchtung für den Einsatz im Innen- und Außenbereich.
Montage:  Aufputz
Nennspannung:  250 VAC
Nennstrom:  10 A
Schutzgrad:  IP44

liefern, montieren und anschließen.
Menge: 2,000 St

**2.5.5.1.4 Installationsleitung NYM-J 5x1,5 mm²**
Installationsleitung NYM-J 5x1,5 mm²

Installationsleitung für die Verwendung in Innenräumen,
Kabelkanälen, Putz, Mauerwerk und Beton.

Kabel für die Installation im Innenbereich; Leiter aus
Kupfer blank, ein oder mehrdrähtig; Aderisolation und
Mantelmaterial PVC, Mantelfarbe grau RAL 7035,
Aderkennzeichnung nach VDE 0293; Flammwidrigkeit nach
VDE 0482-332-1-2; Zulässige Außentemperatur bei
verlegtem Kabel -40-+70°C; Nennspannung 300/500 V,
Prüfspannung 2 kV

liefern und anschließen in Teillängen a.P. in Kanal,
Doppelboden, Kabelrinne oder auf Kabelleitern verlegen
einschl. Klein-, Kennzeichnungs- und
Befestigungsmaterial, erforderlicher Verschraubungen,
Zugentlastung

Kabeltyp: NYM-J 5x1,5 mm²
Menge: 150,000 m

**2.5.5.1.5 Abzweigdose bis 4 mm²**
Abzweigdose bis 4 mm²

Kabelabzweigkästen nach IEC 60670-22 mit
heraustrennbaren, elastischen Dichtmembranen. Geeignet
für Innenräume und geschützte Installation im Freien
nach DIN VDE 0100, Teil 737. Für Umgebungstemperatur
maximal +40 °C und minimal -25 °C, bei relativer
Luftfeuchte 50 % bei +40 °C oder 100 % bei +25 °C.
Werkstoff Temperaturbeständigkeit von -25 °C bis +70
°C, Brennverhalten nach VDE 0471, Teil 2 -
Glühdrahtprüfung 750 °C, UL Subject 94 V-2. Schutzart
nach IEC 60529: IP 66. Bemessungsisolationsspannung
1000 V. Werkstoff: Thermoplast, halogen- und
silikonfrei. Farbe: grau, RAL 7035. Deckelbefestigung
mit Schnellverschluss, ohne Zubehör plombierbar.
Steckbare Außenlaschen zur Wandmontage im Lieferumfang
enthalten.

inklusive Montagematerial, Klemmen,
Kabelverschraubungen

liefern, montieren und anschließen
Menge: 10,000 St

**2.5.5.1.6 ÖLFLEX® CLASSIC 110 3G1,5**
ÖLFLEX® CLASSIC 110 3G1,5

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 3G1,5 oder vergleichbar

für Behälterbeleuchtung am Podest
Menge: 120,000 m

**2.5.5.1.7 Rettungszeichenleuchte**
Rettungszeichenleuchte

LED-Sicherheitsbeleuchtung mit integrierter Batterie

Universell einsetzbar für Dauer- und
Bereitschaftsschaltung sowie 1 h, 3 h oder 8 h Betrieb

Betriebsart:  einzelbetrieb (ohne
Notlichtanlage)
Schutzgrad:  IP65
Umgebungstemperatur:  +5 - 35°C
Betriebsspannung:  220 - 240 V ~ / 50 - 60 Hz
Leuchtmittel:  LED
Gehäusematerial:  Polycarbonat, Aluminium
Gehäusefarbe:  grau
Mit automatischen Tests für geringen Inspektionsaufwand
Einfache Fehleranalyse und Statusanzeige über
Bicolor-LED und Prüftaster

inklusive Einlegepiktogramm PU ISO

liefern, montieren und anschließen

Fabrikat:  Eaton der gleichwertig
Typ:  Atlantic LED S 1-8h/D CGLine+

Angebotenes Fabrikat/Typ:

'....................................................'
Menge: 2,000 St

**2.5.5.1.8 Sicherheitsbeleuchtung**
Sicherheitsbeleuchtung

LED-Sicherheitsbeleuchtung mit integrierter Batterie

Universell einsetzbar für Dauer- und
Bereitschaftsschaltung sowie 1 h, 3 h oder 8 h Betrieb

Betriebsart:  einzelbetrieb (ohne
Notlichtanlage)
Schutzgrad:  IP65
Umgebungstemperatur:  +5 - 35°C
Betriebsspannung:  220 - 240 V ~ / 50 - 60 Hz
Leuchtmittel:  LED
Gehäusematerial:  Polycarbonat, Aluminium
Gehäusefarbe:  grau
Mit automatischen Tests für geringen Inspektionsaufwand
Einfache Fehleranalyse und Statusanzeige über
Bicolor-LED und Prüftaster

liefern, montieren und anschließen

Fabrikat:  Eaton der gleichwertig
Typ:  Atlantic LED O 1-8h/D CGLine+

Angebotenes Fabrikat/Typ:

'....................................................'
Menge: 3,000 St

**2.5.5.1.9 Installationsleitung NYM-J 3x1,5 mm²**
Installationsleitung NYM-J 3x1,5 mm²

Installationsleitung für die Verwendung in Innenräumen,
Kabelkanälen, Putz, Mauerwerk und Beton.

Kabel für die Installation im Innenbereich; Leiter aus
Kupfer blank, ein oder mehrdrähtig; Aderisolation und
Mantelmaterial PVC, Mantelfarbe grau RAL 7035,
Aderkennzeichnung nach VDE 0293; Flammwidrigkeit nach
VDE 0482-332-1-2; Zulässige Außentemperatur bei
verlegtem Kabel -40-+70°C; Nennspannung 300/500 V,
Prüfspannung 2 kV

liefern und anschließen in Teillängen a.P. in Kanal,
Doppelboden, Kabelrinne oder auf Kabelleitern verlegen
einschl. Klein-, Kennzeichnungs- und
Befestigungsmaterial, erforderlicher Verschraubungen,
Zugentlastung

Kabeltyp: NYM-J 3x1,5 mm²
Menge: 80,000 m

**2.5.5.1.10 Steckdosenkombination IP44**
Steckdosenkombination IP 44

Steckdosenkombination AMAXX® Wand IP44, CEE 32A5P6h,
16A5P6h, 2 SCHUKO®, LS, FI allstromsensitiv
MENNEKES® Steckdosenkombination AMAXX®
anschlussfertig verdrahtet
Schutzart IP 44

Gehäuse:
1 AMAPLAST®-Gehäuse 390x225 mm (HxB)
plombierbar, mit Außen-u.Innenbefestigung
A
Unterteil schwarz
Oberteil elektrograu RAL 7035

Bestückung/Absicherung:
Pos.
1 CEE-Steckdose 32A 5p 400V
1 LS-Schalter 32A 3p C
Pos.
1 CEE-Steckdose 16A 5p 400V
1 LS-Schalter 16A 3p C
Pos.
2 SCHUKO® Steckdosen 16A 2p+E 230V
2 LS-Schalter 16A 1p C

Pos.
1 FI-Schutzschalter 40A 4p IFN=0,03A
-allstromsensitiv- Typ B

Leitungseinführung/Anschlussmöglichkeit:
je 2 M 40 oben und unten (verschlossen)
je 2 M 20 oben und unten (verschlossen)
für 1 Leitung bis 5 x 25 mm²

Nach DIN EN 61439:
Vorsicherung max. 40A
RDF 0,7
InA 40A

liefern, montieren und anschließen

Fabrikat:  Mennekes der gleichwertig
Typ:  AMAXX 930080

Angebotenes Fabrikat/Typ:

_____________________
Menge: 3,000 St

**2.5.5.1.11 Installationsleitung NYM-J 5x6 mm²**
Installationsleitung NYM-J 5x6 mm²

Installationsleitung für die Verwendung in Innenräumen,
Kabelkanälen, Putz, Mauerwerk und Beton.

Kabel für die Installation im Innenbereich; Leiter aus
Kupfer blank, ein oder mehrdrähtig; Aderisolation und
Mantelmaterial PVC, Mantelfarbe grau RAL 7035,
Aderkennzeichnung nach VDE 0293; Flammwidrigkeit nach
VDE 0482-332-1-2; Zulässige Außentemperatur bei
verlegtem Kabel -40-+70°C; Nennspannung 300/500 V,
Prüfspannung 2 kV

liefern und anschließen in Teillängen a.P. in Kanal,
Doppelboden, Kabelrinne oder auf Kabelleitern verlegen
einschl. Klein-, Kennzeichnungs- und
Befestigungsmaterial, erforderlicher Verschraubungen,
Zugentlastung

Kabeltyp: NYM-J 5x6 mm²
Menge: 60,000 m

**2.5.5.1.12 Schuko Steckdose**
Schuko Steckdose

Schuko Steckdose 16A 250V
feuchtraum
Aufputz
mit Klappdeckel

liefern, montieren und anschließen.
Menge: 3,000 St

**2.5.5.1.13 Installationsleitung NYM-J 3x2,5 mm²**
Installationsleitung NYM-J 3x2,5 mm²

Installationsleitung für die Verwendung in Innenräumen,
Kabelkanälen, Putz, Mauerwerk und Beton.

Kabel für die Installation im Innenbereich; Leiter aus
Kupfer blank, ein oder mehrdrähtig; Aderisolation und
Mantelmaterial PVC, Mantelfarbe grau RAL 7035,
Aderkennzeichnung nach VDE 0293; Flammwidrigkeit nach
VDE 0482-332-1-2; Zulässige Außentemperatur bei
verlegtem Kabel -40-+70°C; Nennspannung 300/500 V,
Prüfspannung 2 kV

liefern und anschließen in Teillängen a.P. in Kanal,
Doppelboden, Kabelrinne oder auf Kabelleitern verlegen
einschl. Klein-, Kennzeichnungs- und
Befestigungsmaterial, erforderlicher Verschraubungen,
Zugentlastung

Kabeltyp: NYM-J 3x2,5 mm²
Menge: 90,000 m

**2.5.5.1.14 CEE Wandsteckdose 16A 5P 6h**
CEE Wandsteckdose 16A 5P 6h

CEE Wandsteckdose mit Schraubtechnik
16A 5P 6h 400V IP54
Gehäuse aus PA6-Material mit hoch wärmebeständigem
Kontaktträger aus PA66-Material mit einer teilbaren
Kabeleinführung M32 oben und einer ausbrechbaren
Kabeleinführung M25 hintenzur Innenbefestigung

liefern, montieren und anschließen.
Menge: 2,000 St

**2.5.5.1.15 Installationsleitung NYM-J 5x2,5 mm²**
Installationsleitung NYM-J 5x2,5 mm²

Installationsleitung für die Verwendung in Innenräumen,
Kabelkanälen, Putz, Mauerwerk und Beton.

Kabel für die Installation im Innenbereich; Leiter aus
Kupfer blank, ein oder mehrdrähtig; Aderisolation und
Mantelmaterial PVC, Mantelfarbe grau RAL 7035,
Aderkennzeichnung nach VDE 0293; Flammwidrigkeit nach
VDE 0482-332-1-2; Zulässige Außentemperatur bei
verlegtem Kabel -40-+70°C; Nennspannung 300/500 V,
Prüfspannung 2 kV

liefern und anschließen in Teillängen a.P. in Kanal,
Doppelboden, Kabelrinne oder auf Kabelleitern verlegen
einschl. Klein-, Kennzeichnungs- und
Befestigungsmaterial, erforderlicher Verschraubungen,
Zugentlastung

Kabeltyp: NYM-J 5x2,5 mm²
Menge: 70,000 m

###### 2.5.5.2 Einbruchmeldeanlage

*Hinweis: Hinweis*
Das Gebäude ist auf Zutritt zu Überwachen. Hierfür sind
an jeder Tür, auch den Behältertüren, Kontakte
vorgesehen. Direkt neben der Tür im Gebäudeinneren
befindet sich ein Blockschloss um die Anlage "Scharf"
bzw. "Unscharf" zu schalten. Der Zustand wird je über
eine LED grün - "passiv" bzw. rot  "aktiv" angezeigt.
Die Überwachung und Steuerung erfolgt über die SPS und
die Daten sind per Sinaut an die zentrale Leitwarte zu
übermitteln. Da der EMSR Raum getrennt zu dem
Maschinenraum ist, werden Beide unabhängig voneinander
überwacht. Die Meldungen sind separat zu übertragen, es
soll keine Sammelmeldung generiert werden.

**2.5.5.2.1 Schlüsselschalter**
Schlüsselschalter

Schlüsselschalter für Scharf-/Unschaltung der Einbruchüberwachung.

Inklusive Befestigungsmaterial.

Inklusive Schließzylinder.
Die passenden Schließzylinder sind beim Betriebsführer
WAL-B anzufragen, damit diese nach dem Schließsystem
des WAL ausgelegt werden können.

liefern, montieren und anschließen

Fabrikat:  Indexa der gleichwertig
Typ:  FS 04 AP

Angebotenes Fabrikat/Typ:

'....................................................'
Menge: 2,000 St

**2.5.5.2.2 Magnetkontakt Tür**
Magnetkontakt Tür

Magnetkontakt zur Montage an der Tür.

- Eingangstür EMSR-Raum
- Eingangstür Maschinenraum
- Behältertür Behälter 1
- Behältertür Behälter 2

Inklusive Befestigungsmaterial.

liefern, montieren und anschließen

Fabrikat:  Indexa der gleichwertig
Typ:  MK02

Angebotenes Fabrikat/Typ:

'....................................................'
Menge: 4,000 St

**2.5.5.2.3 Steuerkabel 2 DA**
Steuerkabel 2 DA

Fernmeldekabel mit 2 DA Doppeladern

für Türkontakt

einschließlich anschließen an beigestellten
Betriebsmitteln, Kennzeichnung mit
Kunststoff-Kabelmarkern (beschriftet mit Kabelnummer,
Kabeltyp und Querschnitt, Zielbezeichnung) entsprechend
Kabelliste, einschl. erforderlicher Verschraubungen,
Zugentlastung, Klein- und Befestigungsmaterial.

J-Y(St)Y 2x2x0,8
Menge: 125,000 m

**2.5.5.2.4 Steuerkabel 8 DA**
Steuerkabel 8 DA

Fernmeldekabel mit 8 DA Doppeladern

für Blockschloss

einschließlich anschließen an beigestellten
Betriebsmitteln, Kennzeichnung mit
Kunststoff-Kabelmarkern (beschriftet mit Kabelnummer,
Kabeltyp und Querschnitt, Zielbezeichnung) entsprechend
Kabelliste, einschl. erforderlicher Verschraubungen,
Zugentlastung, Klein- und Befestigungsmaterial.

J-Y(St)Y 8x2x0,8
Menge: 45,000 m

**2.5.5.2.5 Aufbau EMA**
Aufbau EMA

Montage und Verkabelung der vorgenannten Betriebsmittel
zur SPS einschließlich erforderlichem Zubehör und
Kleinmaterial.

- DC/DC Wandler 24V/12V zur Ansteuerung der LEDs
- Koppelrelais

- Verdrahtungskanal
- Hutschiene
- Kabelschlauch inkl. Halter
- Beschriftungen
- Klemmen (Phoenix Contact)
- Verschraubungen
- Befestigungsmaterialien
- Schraube
- Kleinteile
- sonstiges

Programmierung der Überwachungsfunktion.
Der EMSR-Raum und Maschinenraum sind dabei getrennt zu
betrachten.
- Scharf-/Unscharfschaltung am Blockschloss sowie
Signalisierung anhand der eingebauten LEDs
- Alarmmeldung (Einbruch) nach Tettau wenn nach
vorgegebener Zeit nicht Unscharf geschalten wurde

- Zustand der Behältertüren ist direkt zu übermitteln
Menge: 1,000 psch

###### 2.5.5.3 Kabeltrasse

*Hinweis: Hinweis*
Da für den EMSR-Raum kein Doppelboden vorhanden ist,
ist die Kabelrangierung zum Teil über die
Schaltschranksockel zu realisieren, diese sind
entsprechend auszulegen.
Direkt unter den Schaltschränken befinden sich
Kabeldurchführungen in den Keller. Von dort werden die
Kabel über Kabelrinnen zu den Geräten geführt. Dabei
ist darauf zu achten, dass Energiekabel und Signalkabel
voneinander getrennt sind. Um dies sicherzustellen sind
Trennbleche in den Kabelrinnen einzusetzen.
Bei der Installation der Kabelrinne sind die
Kabelbiegeradien sowie der maximal zulässige
Kabeldurchhang zu berücksichtigen.
Im Bereich der Pumpengruppe sind im Boden Rohre zur
Kabelführung eingelassen.
Zwischen den Leuchten wie auch an den
Rauchabzugsklappen an der Decke sind Kunststoffrohre
für die Kabelführung zu verwenden. Für Antriebe und
Sensoren sind Aluminiumrohre einzusetzen.
Die senkrechte Kabelführung an der Wand zur Decke soll
über Kabelkanal erfolgen.

**2.5.5.3.1 Kabelrinne 50 mm**
Kabelrinne 50 mm

Gelochte Kabelrinne zur horizontalen Verlegung von
Kabeln und Leitungen. Gemäß DIN EN 61537. Einsetzbar im
Innen- und Außenbereich. Geeignet für direkte und
erhöhte Bodenmontage sowie Wand- und Deckenmontage auf
Tragsystem. Durchgängige Holmlochung für Verbinder- und
Zubehörmontage. Lochung im Rinnenboden für
Mittenabhängung mit Gewindestangen.

Werkstoff:  Stahl
Oberfläche:  verzinkt
Breite:  50 mm
Höhe:  60 mm

Einschließlich folgendem Zubehör:
- Verbinder
- Zubehörteile
- Formteile
- Trennsteg (zwischen Leistungs- und Steuerkabel)
- Winkel
- Klemmbefestigungen
- Schrauben, Muttern, Unterlegscheiben
- Ausleger bei Wandbefestigung oder
- Hängestiele/-ausleger bei Deckenbefestigung oder
- Bodenaufständerung

Einschließlich Potentialausgleich der Einzelteile
untereinander.

Zubehör ist in den Einheitspreis einzurechnen.
Bohrungen, Schlaganker und Spreizdübel sind ebenfalls
in den Einheitspreis einzurechnen.

liefern und fachgerecht montieren.

Der Preis ist pro Meter fachgerecht montierter
Kabelrinne  anzugeben.
Menge: 15,000 m

**2.5.5.3.2 Kabelrinne 200 mm**
Kabelrinne 200 mm

Gelochte Kabelrinne zur horizontalen Verlegung von
Kabeln und Leitungen. Gemäß DIN EN 61537. Einsetzbar im
Innen- und Außenbereich. Geeignet für direkte und
erhöhte Bodenmontage sowie Wand- und Deckenmontage auf
Tragsystem. Durchgängige Holmlochung für Verbinder- und
Zubehörmontage. Lochung im Rinnenboden für
Mittenabhängung mit Gewindestangen.

Werkstoff:  Stahl
Oberfläche:  verzinkt
Breite:  200 mm
Höhe:  60 mm

Einschließlich folgendem Zubehör:
- Verbinder
- Zubehörteile
- Formteile
- Trennsteg (zwischen Leistungs- und Steuerkabel)
- Winkel
- Klemmbefestigungen
- Schrauben, Muttern, Unterlegscheiben
- Ausleger bei Wandbefestigung oder
- Hängestiele/-ausleger bei Deckenbefestigung oder
- Bodenaufständerung

Einschließlich Potentialausgleich der Einzelteile
untereinander.

Zubehör ist in den Einheitspreis einzurechnen.
Bohrungen, Schlaganker und Spreizdübel sind ebenfalls
in den Einheitspreis einzurechnen.

liefern und fachgerecht montieren.

Der Preis ist pro Meter fachgerecht montierter
Kabelrinne  anzugeben.
Menge: 3,000 m

**2.5.5.3.3 Kabelrinne 400 mm**
Kabelrinne 400 mm

Gelochte Kabelrinne zur horizontalen Verlegung von
Kabeln und Leitungen. Gemäß DIN EN 61537. Einsetzbar im
Innen- und Außenbereich. Geeignet für direkte und
erhöhte Bodenmontage sowie Wand- und Deckenmontage auf
Tragsystem. Durchgängige Holmlochung für Verbinder- und
Zubehörmontage. Lochung im Rinnenboden für
Mittenabhängung mit Gewindestangen.

Werkstoff:  Stahl
Oberfläche:  verzinkt
Breite:  400 mm
Höhe:  60 mm

Einschließlich folgendem Zubehör:
- Verbinder
- Zubehörteile
- Formteile
- Trennsteg (zwischen Leistungs- und Steuerkabel)
- Winkel
- Klemmbefestigungen
- Schrauben, Muttern, Unterlegscheiben
- Ausleger bei Wandbefestigung oder
- Hängestiele/-ausleger bei Deckenbefestigung oder
- Bodenaufständerung

Einschließlich Potentialausgleich der Einzelteile
untereinander.

Zubehör ist in den Einheitspreis einzurechnen.
Bohrungen, Schlaganker und Spreizdübel sind ebenfalls
in den Einheitspreis einzurechnen.

liefern und fachgerecht montieren.

Der Preis ist pro Meter fachgerecht montierter
Kabelrinne  anzugeben.
Menge: 33,000 m

**2.5.5.3.4 Aluminiumrohr bis M25**
Aluminiumrohr M25

Aluminiumrohr; Außendurchmesser 25 mm

inklusive allen Montagezubehörs wie Haltern, Schrauben,
Verbindungen, Bögen, Schutzkappen, usw.

liefern und fachgerecht montieren

Der Preis ist pro Meter fachgerecht montiertes
Aluminiumrohr  anzugeben.
Menge: 30,000 m

**2.5.5.3.5 Aluminiumrohr bis M40**
Aluminiumrohr M40

Aluminiumrohr; Außendurchmesser 40 mm

inklusive allen Montagezubehörs wie Haltern, Schrauben,
Verbindungen, Bögen, Schutzkappen, usw.

liefern und fachgerecht montieren

Der Preis ist pro Meter fachgerecht montiertes
Aluminiumrohr  anzugeben.
Menge: 6,000 m

**2.5.5.3.6 Kabelkanal**
Kabelkanal

Kunststoff, weiß

L x B x H 2000 x 110 x 60 mm

inklusive allen Montagezubehörs wie Haltern, Schrauben,
Verbindungen, usw.

liefern und fachgerecht montieren

Der Preis ist pro Meter fachgerecht montiertes
Kunststoffrohr anzugeben.
Menge: 6,000 m

**2.5.5.3.7 Kunststoffrohr bis M25**
Kunststoffrohr M25

Kunststoffrohr; Außendurchmesser 25 mm

inklusive allen Montagezubehörs wie Haltern, Schrauben,
Verbindungen, Bögen, Schutzkappen, usw.

liefern und fachgerecht montieren

Der Preis ist pro Meter fachgerecht montiertes
Kunststoffrohr anzugeben.
Menge: 21,000 m

**2.5.5.3.8 Kunststoffrohr bis M40**
Kunststoffrohr M40

Kunststoffrohr; Außendurchmesser 40 mm

inklusive allen Montagezubehörs wie Haltern, Schrauben,
Verbindungen, Bögen, Schutzkappen, usw.

liefern und fachgerecht montieren

Der Preis ist pro Meter fachgerecht montiertes
Kunststoffrohr anzugeben.
Menge: 12,000 m

###### 2.5.5.4 Erdung & Potentialausgleich

*Hinweis: Hinweis*
Das Betriebsgebäude wird mit Fangeinrichtung und
entsprechenden Ableitungen und Erdung ausgerüstet.

Entsprechend DIN VDE 0100, 0101 und 0141 sind alle
Teile der Anlage in die Schutzmaßnahmen gegen zu hohe
Berührungsspannungen einzubeziehen (Schutz gegen
Berühren, Schutz bei indirektem Berühren, Schutz gegen
elektrischen Schlag unter Anwendung der
Fehlerstromschutzschaltung und Schutzerdung).

Ein Potentialausgleich ist das Herstellen elektrischer
Verbindungen zwischen leitfähigen Teilen zwecks
erreichen einer Potentialgleichheit. Der
Hauptpotentialausgleich muss bei jedem Gebäude zur
Verhinderung von Spannungsverschleppungen zwischen den
metallischen leitenden Systemen bestehen. In den
Potentialausgleich nach DIN VDE 0100 Teil 410 sind alle
nicht zum Betriebsstromkreis gehörigen elektrisch
leitfähigen Teile einzubeziehen.

**2.5.5.4.1 Potentialausgleichsleitung bis 6 mm²**
Potentialausgleichsleitung bis 6 mm²

Aderleitung für die Herstellung des örtlichen
Potentialausgleichs innerhalb von Gebäuden.

Kabelart: H07V-K
Querschnitt: bis 6 mm²
Farbe: grün-gelb

in mehreren Teilstücken
beidseitig mit geeigenten Anschlussstellen wie
Kabelschuhen oder Schellen

liefern und in Teillängen a.P. in Kanal, Doppelboden,
Kabelrinne oder auf Kabelleitern verlegen einschl.
Klein-, Kennzeichnungs- und Befestigungsmaterial sowie
Montage und Anschluss
Menge: 1,000 psch

**2.5.5.4.2 Potentialausgleichsleitung bis 16 mm²**
Potentialausgleichsleitung bis 16 mm²

Aderleitung für die Herstellung des örtlichen
Potentialausgleichs innerhalb von Gebäuden.

Kabelart: H07V-K
Querschnitt: bis 16 mm²
Farbe: grün-gelb

in mehreren Teilstücken
beidseitig mit geeigenten Anschlussstellen wie
Kabelschuhen oder Schellen

liefern und in Teillängen a.P. in Kanal, Doppelboden,
Kabelrinne oder auf Kabelleitern verlegen einschl.
Klein-, Kennzeichnungs- und Befestigungsmaterial sowie
Montage und Anschluss
Menge: 1,000 psch

**2.5.5.4.3 Potentialausgleichsschiene**
Potentialausgleichsschiene

in Industrieausführung aus
Edelstahl. Inklusive Isolator und Abdeckung aus
Edelstahl. Mind. 6 Ansschlussmöglichkeiten
bis 240 mm²
über Schraube M10 mit Federring (Sicherung
gegen Selbstlockern)

inklusive Beschriftung

liefern montieren und anschließen
Menge: 3,000 St

###### 2.5.5.5 Kabelabdichtung

*Hinweis: Hinweis*
Für Kabel die auf dem Gelände der DE verlegt werden
sind einzelne Kabelleerrohre vorgesehen, welche einzeln
in das Gebäude eingeführt werden. An der Stelle der
Gebäudeeinführung sind in den Leerrohren Abdichtungen
einzusetzen, welche dauerhaft Dicht sind und ein
nachträgliches Öffnen zulassen.

Unter den Schaltschränken sind zur Einhaltung der
Brandschutzvorgaben Kabeldurchführungen zu montieren.
Die entsprechenden Öffnungen sind im Baukörper
vorgesehen. Die Kabel werden vom Schaltschrank
senkrecht nach unten auf die Kabeltrasse durch die
Decke verlegt. Unterhalb des E-Raumes verläuft die
Kabeltrasse unter der Schaltschrankreihe.
Nach Möglichkeit sind die Schaltschranksockel
zusätzlich zur Kabelführung zu nutzen, um den Aufwand
durch unnötige Kabeldurchführungen zu reduzieren.

**2.5.5.5.1 Kabelabdichtung EMSR Raum**
Kabelabdichtung EMSR Raum

Unter den Schaltschränken sind zur Einhaltung der
Brandschutzvorgaben Kabeldurchführungen zu montieren.
Die entsprechenden Öffnungen sind im Baukörper
vorgesehen.

Die Kabel werden vom Schaltschrank senkrecht nach unten
auf die Kabeltrasse durch die Decke verlegt.

Je nach Anzahl und Art der Kabel sind die
entsprechenden Durchführungen vorzusehen, bestehend
aus:
Roxtec Rahmen GH6x1 GALV
RM30 / RM 20W40 (je nach Bedarf)
Wedge 120 galv
Stayplate

Fabrikat:  Roxtec der gleichwertig

Angebotenes Fabrikat/Typ:

'....................................................'
Menge: 6,000 St

**2.5.5.5.2 Kabelabdichtung Leerrohr DN50**
Kabelabdichtung Leerrohr DN 50

Runder Stopfen zur Abdichtung der Leerrohre bzw. mit
Kabeln gefüllte Leerrohre.
Die Stopfe müssen eine dauerhafte Abdichtung
gewährleisten sowie ein späteres entfernen zulassen.
In passendem Durchmesser je nach Bedarf.

Fabrikat:  Roxtec der gleichwertig

Angebotenes Fabrikat/Typ:

'....................................................'
Menge: 5,000 St

**2.5.5.5.3 Kabelabdichtung Leerrohr DN110**
Kabelabdichtung Leerrohr DN 110

Runder Stopfen zur Abdichtung der Leerrohre bzw. mit
Kabeln gefüllte Leerrohre.
Die Stopfe müssen eine dauerhafte Abdichtung
gewährleisten sowie ein späteres entfernen zulassen.
In passendem Durchmesser je nach Bedarf.

Fabrikat:  Roxtec der gleichwertig

Angebotenes Fabrikat/Typ:

'....................................................'
Menge: 10,000 St

##### 2.5.6 Schaltanlage

*Hinweis: Schaltanlage*
Im Wasserturm soll das vorhandene Einspeisefeld sowie
der Fernwirkschrank verbleiben.
An dem Einspeisefeld sind keine Änderungen geplant.
Die Fernwirktechnik soll im Zuge des Umbaus demontiert
und in der neuen Schaltanlage installiert werden.

Die Schaltanlage der neuen DE wird im wesentlichen neu
gebaut. Lediglich die KSB Pumpengruppe mit Schaltanlage
soll vollständig umgezogen werden.

###### 2.5.6.1 Allgemeines

**2.5.6.1.1 Hinweisschilder ELT**
Hinweisschilder ELT

1 Satz Hinweisschilder lt. DIN/VDE für elektrische
Betriebsräume zur Montage innen und außen am
Schaltraum.

Liefern und montieren
Menge: 1,000 psch

###### 2.5.6.2 PV-Feld - Feld 1

**2.5.6.2.1 Schaltschrank**
Schaltschrank

Anreihschrank für die Niederspannungsschaltanlage.

symmetrische Profilrahmenkonstruktion, bestehend aus
geschlossenem und profiliertem Hohlprofil mit Lochung
im
Maßraster von 25 mm.
Rahmen mit integrierten Blindnietmuttern M6 zur
schutzartgerechten Befestigung von Beschlagteilen
am Profil. Alle Profilkanten abgerundet.
Horizontale Profile mit zusätzlicher Rinne oberhalb der
PU
Schaum-Dichtung.
Umlaufend gleiche Profile mit zwei Montageebenen,
von innen und außen zugänglich, für platzsparenden
und schnellen Innenausbau.
Vierkantlochung rundum für den Einsatz von Käfigmuttern
und metrische Schrauben bis M8.
Angeschweißter Bodenrahmen mit integrierter
Bodenverstärkung zur Befestigung am Untergrund der
Schrankinnenseite, Bodenblech 3-fach geteilt,
herausnehmbar
und austauschbar, montiert.
Nach allen Seiten anreihbar.
Belastbar bis 15.000 N.

Tür:
mit geschäumter PU-Schaum-Dichtung, mit herausnehmbaren
Vierkantrohrrahmen mit Lochung im Maßraster von 25 mm
und
integrierten Hammerkopfausschnitten für Kabelabfangung.
Mit Stangenverschluss vierfach verriegelt,
Doppelbarteinsatz nach DIN 43668, Scharniere
mit angeschraubten Anschlägen, Türanschlag wechselbar,
mit
unverlierbaren Scharnierstiften, Türöffnungswinkel 130°
werkzeuglos nachrüstbar auf 180°, Bodenfreiheit 17 mm.

Rückwand und Dachblech:
mit aufgeschäumter PU-Schaum-Dichtung. Rückwand und
Dachblech angeschraubt und abnehmbar. Rückwand mit
Positionierhilfe. Dach mit Dachbefestigungsschrauben
M12.

Montageplatte:
seitlich C-gekantet, über integrierte
Kunststoffgleitstücke
und wiederverwendbare Montageschienen,
tiefenverstellbar im
Raster von 25 mm. Inklusive Montageraster zur
Vereinfachung
der Positionierung von Bauteilen.

Flachteile:
Dach, Tür, Rückwand, Bodenbleche im Lieferumfang
enthalten.
Seitenwände sind separat als Zubehör verfügbar.
Rückwand, Dach- und Bodenbleche sind leitend mit dem
Rahmen verbunden (automatischer Potenzialausgleich)
nach
DIN 62 208 und vorbereitet zur zusätzlichen Befestigung
von
Erdungsbändern.

QR Code:
Gedruckter QR Code auf Dach, Tür, Montageplatte,
Rückwand
und Typenschild zur eindeutigen Kennzeichnung und zum
einfachen Abruf relevanter Produkt-Informationen und -
Dokumentationen, sowie eindeutiger Nachverfolgbarkeit
der
einzelnen Teile.

Material:
Schrankgerüst, Rückwand, Dach: 1,5 mm Stahlblech
Tür: 2 mm Stahlblech
Montageplatte: 3 mm Stahlblech, verzinkt
Oberflächenausführung:
Dreifache Behandlung der Oberfläche für
Korrosionsschutz
und Beständigkeit gegen Mineralöle, Schmierstoffe,
Bearbeitungsemulsionen und Lösungsmittel:
Nanokeramische
Beschichtung, Elektrophorese-Tauchgrundierung,
Außenflächen in RAL 7035 Struktur pulverbeschichtet.
Schutzart nach IEC 60 529 (mit montierten
Seitenwänden):
IP 55
Schutzart nach UL 508A: Typ 1, 12
Schlagschutz nach IEC 62 262: IK10
Abmessungen (B x H x T): 1000x2000x600 mm

Zubehör:
1x Seitenwand
1x Anreihverbinder-Satz.
1x Schaltplantasche aus Stahlblech für die Montage an
der Türinnenseite.
1x Schaltschrankleuchte mit Bewegungsmelder oder
Türkontakt und Schukosteckdose mit Anschlusskabel, 230
VAC, manuell schaltbar Ein/Aus/Auto
1x Schaltschranksockel, Höhe 200 mm, mit modularen
Blenden für die Anreihung

inklusive erforderlichem Zubehör, Nebenarbeiten und
Hilfsmitteln, inklusive Transport und Aufstellung sowie
Material und Arbeiten für die Befestigung, weiterhin
mit vollständigem Verdrahtungssystem
(Verdrahtungskanäle) und Potentialausgleich, weiterhin
inklusive Schellen für die Zugentlastung aller Kabel

liefern, aufstellen und befestigen

Fabrikat:  Rittal oder gleichwertig
Typ:  VX25

Angebotenes Fabrikat/Typ:

'....................................................'
Menge: 1,000 St

**2.5.6.2.2 Sammelschienensystem**
Sammelschienensystem

Fünfpoliges Sammelschienensystem für einen
Schaltschrank bestehend aus L1-L3 im oberen Bereich des
Schrankes sowie N und PE im Bodenbereich. Inklusive
sämtlichen Zubehör wie Sammelschienenhalter,
-verbinder, -abdeckung usw., die
Stromführenden Bahnen L1-L3 sind vollständig
berührungssicher abzudecken.
Als durchgängiges System über alle Schaltschränke.

Material:  Kupfer
Maße:  12x10 mm (flach)
Strombelastbarkeit:  bis 250 A

liefern, montieren und anschließen.
Menge: 1,000 psch

**2.5.6.2.3 Vorbereitung Solaranlage**
Vorbereitung Solaranlage

Bestehend aus:
- Sammelschienenabgang NH-Trenner
(Einspeisung Solaranlage)
- Sammelschienenabgang NH-Trenner
(Reserve)
- mind 2x Sammelschienenabgang 3polig für
Sicherungsautomat
(Steuer- und Messtechnik)
- mind 6x Sammelschienenabgang 1polig für
Sicherungsautomat
(Steuer- und Messtechnik)

ohne Sicherungen

liefern und auf Sammelschiene montieren
Menge: 1,000 psch

**2.5.6.2.4 Anschluss NYY-O 4x120 mm² Einspeisung**
Anschluss NYY-O 4x120 mm² Einspeisung

Anschließen von Kabeln und Leitungen an beigestellten
Betriebsmitteln, Kennzeichnung mit
Kunststoff-Kabelmarkern (beschriftet mit Kabelnummer,
Kabeltyp und Querschnitt, Zielbezeichnung) entsprechend
Kabelliste, einschl. erforderlicher Verschraubungen,
Zugentlastung, Klein- und Befestigungsmaterial, inkl.
Säubern des Kabels von der Fettfüllung, inkl.
Abschrumpfen des Kabelmantelendes zu den
Einzeladernbündel, zur Verhinderung des Fettaustrittes,
inkl. herstellen eines Erdungsanschlusses für den
Kabelmantel.

Kabeltyp: NYY-O 4x120 mm²

Der Anschluss ist zunächst nur provisorisch zur
Sammelschiene herzustellen.
Mit der Errichtung der PV-Anlage soll zusätzlich ein
motorbetriebener Leistungsschalter nachgerüstet werden.
Menge: 1,000 St

**2.5.6.2.5 Herstellung Einspeisung Feld 2**
Herstellung Einspeisung Feld 2

Herstellen der Einspeisung auf den Netz - 0 - Notstrom
Schalter im Feld 2 von der Sammelschiene.

Einschließlich erforderlicher Kabel, Leitungen und
Verbindungsmaterialien.

Betriebsfertig anschließen.
Menge: 1,000 St

**2.5.6.2.6 Kleinmaterial**
Kleinmaterial

In diese Position sind aller erforderlichen Kleimaterialien nach Bedarf zu kalkulieren.
Hierzu können unter anderem folgende Positionen zählen:
- Verdrahtungskanal
- Hutschiene
- Kabelschlauch inkl. Halter
- Beschriftungen
- Klemmen (Phornix Contact)
- Verschraubungen
- Befestigungsmaterialien
- Schrauben
- Kleinteile
- Sonstiges

liefern ud montieren.
Menge: 1,000 psch

###### 2.5.6.3 Einspeisefeld - Feld 2

**2.5.6.3.1 Schaltschrank**
Schaltschrank

Anreihschrank für die Niederspannungsschaltanlage.

symmetrische Profilrahmenkonstruktion, bestehend aus
geschlossenem und profiliertem Hohlprofil mit Lochung
im
Maßraster von 25 mm.

Dach, Tür, Rückwand, Bodenbleche im Lieferumfang
enthalten.
Schrankgerüst, Rückwand, Dach: 1,5 mm Stahlblech
Tür: 2 mm Stahlblech
Montageplatte: 3 mm Stahlblech, verzinkt
Dreifache Behandlung der Oberfläche für
Korrosionsschutz
und Beständigkeit gegen Mineralöle, Schmierstoffe,
Bearbeitungsemulsionen und Lösungsmittel:
Nanokeramische
Beschichtung, Elektrophorese-Tauchgrundierung,
Außenflächen in RAL 7035 Struktur pulverbeschichtet.
Schutzart nach IEC 60 529 (mit montierten
Seitenwänden):
IP 55

Rückwand, Dach- und Bodenbleche sind leitend mit dem
Rahmen verbunden nach DIN 62 208 und vorbereitet zur
zusätzlichen Befestigung von Erdungsbändern.

Zubehör:
1x Montageplatten-Zwischenstück
1x Anreihverbinder-Satz.
1x Schaltplantasche aus Stahlblech (Montage an Tür)
1x Schaltschrankleuchte mit Bewegungsmelder oder
Türkontakt und Schukosteckdose mit Anschlusskabel
1x Schaltschranksockel, Höhe 200 mm, mit modularen
Blenden für die Anreihung

inklusive erforderlichem Zubehör, Nebenarbeiten und
Hilfsmitteln, inklusive Transport und Aufstellung sowie
Material und Arbeiten für die Befestigung

liefern, aufstellen und befestigen

Abmessungen (B x H x T): 1000x2000x600 mm

Fabrikat:  Rittal oder gleichwertig
Typ:  VX25

Angebotenes Fabrikat/Typ:

'....................................................'
Menge: 1,000 St

**2.5.6.3.2 Sammelschienensystem**
Sammelschienensystem

Fünfpoliges Sammelschienensystem für einen
Schaltschrank bestehend aus L1-L3 im oberen Bereich des
Schrankes sowie N und PE im Bodenbereich. Inklusive
sämtlichen Zubehör wie Sammelschienenhalter,
-verbinder, -abdeckung usw., die
Stromführenden Bahnen L1-L3 sind vollständig
berührungssicher abzudecken.
Als durchgängiges System über alle Schaltschränke.

Material:  Kupfer
Maße:  12x10 mm (flach)
Strombelastbarkeit:  bis 250 A

liefern, montieren und anschließen.
Menge: 1,000 psch

**2.5.6.3.3 Lastumschalter Netz-0-Notstrom 250 A**
Lastumschalter Netz-0-Notstrom 250 A

Manuell betätigter Lastumschalter zur Umschaltung von
Netzbetrieb auf Notstrom über Nullstellung. Aufbau auf
Montageplatte oder Hutschiene, Betätigung über Gestänge
mit Wahlhebel an der Schaltschranktür. Mit
Beschriftungsfeld am Wahlhebel Netz-0-Not. In
Nullstellung abschließbar. Verriegelung für Öffnung der
Schranktür lösbar.

Nennstrom:  250 A
Nennspannung:  400 VAC
Pole:  4
Stellungen:  3 (Netz - 0 - Notstrom)

inkl. Kurzschlussbrücken und weiterem erforderlichen
Zubehör wie Klemmenabdeckungen o.Ä.

liefern, montieren und anschließen

Fabrikat:  Siemens der gleichwertig
Typ:  3KC0438-0PE00-0AA0

Angebotenes Fabrikat/Typ:

'....................................................'
Menge: 1,000 St

**2.5.6.3.4 Einspeisegehäuse Noteinspeisung**
Einspeisegehäuse Noteinspeisung

Einspeisegehäuse
Montageart:  Aufputz
  für den Außenbereich
  mit Tür und Aufnahme für  Profilhalbzylinder
Schutzklasse  II (schutzisoliert)
  RAL 7035
  Gehäuse aus Stahlblech
Anschlussart:  Sammelschiene
Kabelabfangschiene integriert

liefern, montieren und anschließen
Menge: 1,000 St

**2.5.6.3.5 H07RN-F black 5 G 95 mm²**
H07RN-F black 5 G 95 mm²

H07RN-F black 5 G 95 mm²
liefern sowie legen / ziehen

Vorhaltung und Einsatz aller erforderlichen Maschinen,
Geräte und Werkzeuge.
Kabel vom Kabelwagen aus oder durch Ausrollen eines
Kabelringes in vorhandenen Kabelzugschacht unter
Einhaltung der Richtlinien des AG einlegen.
Menge: 15,000 m

**2.5.6.3.6 Anschluss H07RN-F black 5 G 95 mm² Noteinspeisung**
Anschluss H07RN-F black 5 G 95 mm² Noteinspeisung

Anschließen von Kabeln und Leitungen an beigestellten
Betriebsmitteln, Kennzeichnung mit
Kunststoff-Kabelmarkern (beschriftet mit Kabelnummer,
Kabeltyp und Querschnitt, Zielbezeichnung) entsprechend
Kabelliste, einschl. erforderlicher Verschraubungen,
Zugentlastung, Klein- und Befestigungsmaterial, inkl.
Säubern des Kabels von der Fettfüllung, inkl.
Abschrumpfen des Kabelmantelendes zu den
Einzeladernbündel, zur Verhinderung des Fettaustrittes,
inkl. herstellen eines Erdungsanschlusses für den
Kabelmantel.

Kabeltyp: H07RN-F black 5 G 95 mm²
Menge: 2,000 St

**2.5.6.3.7 Anschluss Potentialausgleich**
Anschluss Potentialausgleich

Verlängern der Potentialausgleichsleitung und Anschluss

inkl. Kabel, Kleinmaterial, Anschlussmaterial und
Beschriftung

Verlängern und einseitiges Auflegen
Menge: 1,000 psch

**2.5.6.3.8 Überspannungsschutz**
Überspannungsschutz

Blitzstromableiter Typ 1 (Kombiableiter) für
3-phasige TN-S und TT-Netze mit separatem N und
PE, mit Fernmeldekontakt.

Blitzstromableiter Typ 1 FLASHTRAB SEC PLUS für
5-Leiter-Systeme (L1, L2, L3, N, PE) bestehend aus
Schutzsteckern und Basiselement für die
Tragschienenmontage. Optische rot/grün
Statusanzeige und Fernmeldekontakt zur
Fehlersignalisierung. Netzfolgestromfreie
Technologie, einsetzbar für die Ableitung von
Blitzströmen bis 25 kA pro Pol durch gekapselte
Funkenstrecken mit Zündmechanismus zur Triggerung
der Ansprechspannung. Für den
Blitzschutz-Potenzialausgleich in
Blitzschutzanlagen Klasse I, II und III.
Leckstromfreier Ableiter, geeignet für den Einsatz
im Vorzählerbereich. Zusätzlich für Typ 2 geprüft
(Kombiableiter). Basiselement anschlussvariabel
montierbar (Außenleiter von oben oder unten).
Schutzstecker lassen sich wahlweise um 180°
gedreht in das Basiselement stecken und sind durch
mechanische Kodierung gegen Fehlbestückung
geschützt. Stecker mit individueller
Beschriftungsfläche und werkzeuglos steck- und
ziehbar. Schutzstecker sind ohne Unterbrechung des
Stromkreises mit dem CHECKMASTER 2 Testgerät auf
Vorschädigung und Defekt prüfbar und die
Testergebnisse sind dokumentierbar.

inklusive Vorsicherung
inklusive Überwachung des Fernmeldekontaktes

liefern, montieren und betriebsfertig anschließen

Fabrikat:  Phoenix Contact oder
gleichwertig
Typ:  FLT-SEC-P-T1-3S-350/25-FM

Angebotenes Fabrikat/Typ:

'....................................................'
Menge: 1,000 St

**2.5.6.3.9 Energiemessung**
Energiemessung

SENTRON PAC3220 LCD 96X96 mm Power Monitoring Device
Schalttafeleinbaugerät zur Messung elektrischer Größen
Protokoll: Modbus TCP Mit grafischem Display UE Nenn:
690/400V 45-65Hz IE Nenn: X/1A oder X/5A AC
Hilfsenergie: 24...600 V +-10 % AC/DC
Schraubklemmenanschluss

Einbau in die Schaltschranktür des Einspeisefeldes.

Inklusive passenden Wandlern (3 Stück) zur Montage
zwischen Hauptschalter und Sammelschienensystem.
Anschluss über Wandlertrennklemmen.

Inklusive Sicherungsabgang für die Spannungsmessung.

Inklusive Profinetmodul 7KM9300-0AE02-0AA0 und
Anschluss an die SPS.

Versorgung erfolgt aus dem USV gepuffertem 24V Feld.

Einbau und Konfiguration des Energiemessgerätes in der
Schaltschranktür

liefern, und montieren und betriebsfertig anschließen.

Fabrikat:  Siemens oder gleichwertig
Nr:  7KM3220-1BA01-1DA0

Angebotenes Fabrikat/Typ:

'....................................................'
Menge: 1,000 St

**2.5.6.3.10 Abgang KSB Schrank**
Abgang KSB Schrank

Abgang 160A 5p

Bestehend aus:
- Sammelschienenabgang
- NH Trenner mit Absicherung 160A
- Klemmen im unteren Schaltschrankbereich
- 5 polige Ausführung (3L, N ,PE)

Durchgänging verdrahtet von den Klemmen bis zur
Sammelschiene.

inklusive aller erforderlichen Zubehörteile,
Kleinmaterialien und Verdrahtungsmaterial

liefern, montieren und anschließen
Menge: 1,000 St

**2.5.6.3.11 Abgang Steckdosenkombi**
Abgang Steckdosenkombi

Abgang 40A 5p

Bestehend aus:
- Sammelschienenabgang
- Sicherungsabgang 40A
- Klemmen im unteren Schaltschrankbereich
- 5 polige Ausführung (3L, N ,PE)

Durchgänging verdrahtet von den Klemmen bis zur
Sammelschiene.

inklusive aller erforderlichen Zubehörteile,
Kleinmaterialien und Verdrahtungsmaterial

liefern, montieren und anschließen
Menge: 3,000 St

**2.5.6.3.12 Abgang Beleuchtung**
Abgang Beleuchtung

Abgang 10A 3p

für
- Strahler Tür EMSR-Raum
- Strahler Tür Maschinenraum
- Beleuchtung EMSR-Raum
- Beleuchtung Behälter 1
- Beleuchtung Behälter 2
- Rettungszeichenleuchte EMSR-Raum
- Rettungszeichenleuchte Maschinenraum
- Sicherheitsbeleuchtung EMSR-Raum
- Sicherheitsbeleuchtung Maschinenraum

Bestehend aus:
- Sammelschienenabgang
- Sicherungsabgang 10A
- Fehlerstromschutzschalter
- Klemmen im unteren Schaltschrankbereich
- 3 polige Ausführung (L, N ,PE)

Durchgänging verdrahtet von den Klemmen bis zur
Sammelschiene.

inklusive aller erforderlichen Zubehörteile,
Kleinmaterialien und Verdrahtungsmaterial

liefern, montieren und anschließen
Menge: 9,000 St

**2.5.6.3.13 Abgang Beleuchtung Maschinenraum**
Abgang Beleuchtung Maschinenraum

Abgang 10A 5p

Bestehend aus:
- Sammelschienenabgang
- Sicherungsabgang 3x 10A
- Fehlerstromschutzschalter
- Schütz
- Klemmen im unteren Schaltschrankbereich
- 5 polige Ausführung (3L, N ,PE)

Durchgänging verdrahtet von den Klemmen bis zur
Sammelschiene.

inklusive aller erforderlichen Zubehörteile,
Kleinmaterialien und Verdrahtungsmaterial

liefern, montieren und anschließen
Menge: 1,000 St

**2.5.6.3.14 Abgang 16A 3p**
Abgang 16A 3p

für
- 1x Klimaanlage EMSR-Raum
- 2x Fostschutzheizung Maschinenraum
- 1x Fostschutzheizung EMSR-Raum

Bestehend aus:
- Sammelschienenabgang
- Sicherungsabgang 16A
- Fehlerstromschutzschalter
- Klemmen im unteren Schaltschrankbereich
- 3 polige Ausführung (L, N ,PE)

Durchgänging verdrahtet von den Klemmen bis zur
Sammelschiene.

inklusive aller erforderlichen Zubehörteile,
Kleinmaterialien und Verdrahtungsmaterial

liefern, montieren und anschließen
Menge: 4,000 St

**2.5.6.3.15 Abgang 16A 5p**
Abgang 16A 5p

für
- 2x Luftentfeuchter Maschinenraum

Bestehend aus:
- Sammelschienenabgang
- Sicherungsabgang 16A
- Fehlerstromschutzschalter
- Klemmen im unteren Schaltschrankbereich
- 5 polige Ausführung (3L, N ,PE)

Durchgänging verdrahtet von den Klemmen bis zur
Sammelschiene.

inklusive aller erforderlichen Zubehörteile,
Kleinmaterialien und Verdrahtungsmaterial

liefern, montieren und anschließen
Menge: 2,000 St

**2.5.6.3.16 Reserveabgang 32A 5p**
Reserveabgang 32A 5p

Bestehend aus:
- Sammelschienenabgang
- Sicherungsabgang 32A
- Fehlerstromschutzschalter
- Klemmen im unteren Schaltschrankbereich
- 5 polige Ausführung (3L, N ,PE)

Durchgänging verdrahtet von den Klemmen bis zur
Sammelschiene.

inklusive aller erforderlichen Zubehörteile,
Kleinmaterialien und Verdrahtungsmaterial

liefern, montieren und anschließen
Menge: 1,000 St

**2.5.6.3.17 Reserveabgang 16A 5p**
Reserveabgang 16A 5p

Bestehend aus:
- Sammelschienenabgang
- Sicherungsabgang 16A
- Fehlerstromschutzschalter
- Klemmen im unteren Schaltschrankbereich
- 5 polige Ausführung (3L, N ,PE)

Durchgänging verdrahtet von den Klemmen bis zur
Sammelschiene.

inklusive aller erforderlichen Zubehörteile,
Kleinmaterialien und Verdrahtungsmaterial

liefern, montieren und anschließen
Menge: 1,000 St

**2.5.6.3.18 Reserveabgang 16A 3p**
Reserveabgang 16A 3p

Bestehend aus:
- Sammelschienenabgang
- Sicherungsabgang 16A
- Fehlerstromschutzschalter
- Klemmen im unteren Schaltschrankbereich
- 3 polige Ausführung (L, N ,PE)

Durchgänging verdrahtet von den Klemmen bis zur
Sammelschiene.

inklusive aller erforderlichen Zubehörteile,
Kleinmaterialien und Verdrahtungsmaterial

liefern, montieren und anschließen
Menge: 3,000 St

**2.5.6.3.19 Kleinmaterial**
Kleinmaterial

In diese Position sind alle erforderlichen
Kleinmaterialien nach Bedarf zu kalkulieren.
Hierzu können unter anderem folgende Positionen zählen:
- Verdrahtungskanal
- Hutschiene
- Kabelschlauch inkl. Halter
- Beschriftungen
- Klemmen (Phoenix Contact)
- Verschraubungen
- Befestigungsmaterialien
- Schraube
- Kleinteile
- sonstiges

liefern und montieren.
Menge: 1,000 psch

###### 2.5.6.4 Eckfeld - Feld 3

**2.5.6.4.1 Schaltschrank als Eckfeld**
Schaltschrank als Eckfeld

Anreihschrank für die Niederspannungsschaltanlage.

symmetrische Profilrahmenkonstruktion, bestehend aus
geschlossenem und profiliertem Hohlprofil mit Lochung
im
Maßraster von 25 mm.
Rahmen mit integrierten Blindnietmuttern M6 zur
schutzartgerechten Befestigung von Beschlagteilen
am Profil. Alle Profilkanten abgerundet.
Horizontale Profile mit zusätzlicher Rinne oberhalb der
PU
Schaum-Dichtung.
Umlaufend gleiche Profile mit zwei Montageebenen,
von innen und außen zugänglich, für platzsparenden
und schnellen Innenausbau.
Vierkantlochung rundum für den Einsatz von Käfigmuttern
und metrische Schrauben bis M8.
Angeschweißter Bodenrahmen mit integrierter
Bodenverstärkung zur Befestigung am Untergrund der
Schrankinnenseite, Bodenblech 3-fach geteilt,
herausnehmbar
und austauschbar, montiert.
Nach allen Seiten anreihbar.
Belastbar bis 15.000 N.

Tür:
mit geschäumter PU-Schaum-Dichtung, mit herausnehmbaren
Vierkantrohrrahmen mit Lochung im Maßraster von 25 mm
und
integrierten Hammerkopfausschnitten für Kabelabfangung.
Mit Stangenverschluss vierfach verriegelt,
Doppelbarteinsatz nach DIN 43668, Scharniere
mit angeschraubten Anschlägen, Türanschlag wechselbar,
mit
unverlierbaren Scharnierstiften, Türöffnungswinkel 130°
werkzeuglos nachrüstbar auf 180°, Bodenfreiheit 17 mm.

Rückwand und Dachblech:
mit aufgeschäumter PU-Schaum-Dichtung. Rückwand und
Dachblech angeschraubt und abnehmbar. Rückwand mit
Positionierhilfe. Dach mit Dachbefestigungsschrauben
M12.

Montageplatte:
seitlich C-gekantet, über integrierte
Kunststoffgleitstücke
und wiederverwendbare Montageschienen,
tiefenverstellbar im
Raster von 25 mm. Inklusive Montageraster zur
Vereinfachung
der Positionierung von Bauteilen.

Flachteile:
Dach, Tür, Rückwand, Bodenbleche im Lieferumfang
enthalten.
Seitenwände sind separat als Zubehör verfügbar.
Rückwand, Dach- und Bodenbleche sind leitend mit dem
Rahmen verbunden (automatischer Potenzialausgleich)
nach
DIN 62 208 und vorbereitet zur zusätzlichen Befestigung
von
Erdungsbändern.

QR Code:
Gedruckter QR Code auf Dach, Tür, Montageplatte,
Rückwand
und Typenschild zur eindeutigen Kennzeichnung und zum
einfachen Abruf relevanter Produkt-Informationen und -
Dokumentationen, sowie eindeutiger Nachverfolgbarkeit
der
einzelnen Teile.

Material:
Schrankgerüst, Rückwand, Dach: 1,5 mm Stahlblech
Tür: 2 mm Stahlblech
Montageplatte: 3 mm Stahlblech, verzinkt
Oberflächenausführung:
Dreifache Behandlung der Oberfläche für
Korrosionsschutz
und Beständigkeit gegen Mineralöle, Schmierstoffe,
Bearbeitungsemulsionen und Lösungsmittel:
Nanokeramische
Beschichtung, Elektrophorese-Tauchgrundierung,
Außenflächen in RAL 7035 Struktur pulverbeschichtet.
Schutzart nach IEC 60 529 (mit montierten
Seitenwänden):
IP 55
Schutzart nach UL 508A: Typ 1, 12
Schlagschutz nach IEC 62 262: IK10
Abmessungen (B x H x T): 600x2000x600 mm

Zubehör:
1x zusätzliche Rückwand
1x zusätzliche Montageplatte
1x Anreihverbinder-Satz.
1x Schaltschranksockel, Höhe 200 mm, mit modularen
Blenden für die Anreihung

inklusive erforderlichem Zubehör, Nebenarbeiten und
Hilfsmitteln, inklusive Transport und Aufstellung sowie
Material und Arbeiten für die Befestigung, weiterhin
mit vollständigem Verdrahtungssystem
(Verdrahtungskanäle) und Potentialausgleich, weiterhin
inklusive Schellen für die Zugentlastung aller Kabel

liefern, aufstellen und befestigen

Fabrikat:  Rittal oder gleichwertig
Typ:  VX25

Angebotenes Fabrikat/Typ:

'....................................................'
Menge: 1,000 St

**2.5.6.4.2 Sammelschienensystem**
Sammelschienensystem

Fünfpoliges Sammelschienensystem für einen
Schaltschrank bestehend aus L1-L3 im oberen Bereich des
Schrankes sowie N und PE im Bodenbereich. Inklusive
sämtlichen Zubehör wie Sammelschienenhalter,
-verbinder, -abdeckung usw., die
Stromführenden Bahnen L1-L3 sind vollständig
berührungssicher abzudecken.
Als durchgängiges System über alle Schaltschränke.

Material:  Kupfer
Maße:  12x10 mm (flach)
Strombelastbarkeit:  bis 250 A

liefern, montieren und anschließen.
Menge: 1,000 psch

**2.5.6.4.3 Kleinmaterial**
Kleinmaterial

In diese Position sind alle erforderlichen
Kleinmaterialien nach Bedarf zu kalkulieren.
Hierzu können unter anderem folgende Positionen zählen:
- Verdrahtungskanal
- Hutschiene
- Kabelschlauch inkl. Halter
- Beschriftungen
- Klemmen (Phoenix Contact)
- Verschraubungen
- Befestigungsmaterialien
- Schraube
- Kleinteile
- sonstiges

liefern und montieren.
Menge: 1,000 psch

###### 2.5.6.5 SPS-Feld - Feld 4

**2.5.6.5.1 Schaltschrank**
Schaltschrank

Anreihschrank für die Niederspannungsschaltanlage.

symmetrische Profilrahmenkonstruktion, bestehend aus
geschlossenem und profiliertem Hohlprofil mit Lochung
im
Maßraster von 25 mm.
Rahmen mit integrierten Blindnietmuttern M6 zur
schutzartgerechten Befestigung von Beschlagteilen
am Profil. Alle Profilkanten abgerundet.
Horizontale Profile mit zusätzlicher Rinne oberhalb der
PU
Schaum-Dichtung.
Umlaufend gleiche Profile mit zwei Montageebenen,
von innen und außen zugänglich, für platzsparenden
und schnellen Innenausbau.
Vierkantlochung rundum für den Einsatz von Käfigmuttern
und metrische Schrauben bis M8.
Angeschweißter Bodenrahmen mit integrierter
Bodenverstärkung zur Befestigung am Untergrund der
Schrankinnenseite, Bodenblech 3-fach geteilt,
herausnehmbar
und austauschbar, montiert.
Nach allen Seiten anreihbar.
Belastbar bis 15.000 N.

Tür:
mit geschäumter PU-Schaum-Dichtung, mit herausnehmbaren
Vierkantrohrrahmen mit Lochung im Maßraster von 25 mm
und
integrierten Hammerkopfausschnitten für Kabelabfangung.
Mit Stangenverschluss vierfach verriegelt,
Doppelbarteinsatz nach DIN 43668, Scharniere
mit angeschraubten Anschlägen, Türanschlag wechselbar,
mit
unverlierbaren Scharnierstiften, Türöffnungswinkel 130°
werkzeuglos nachrüstbar auf 180°, Bodenfreiheit 17 mm.

Rückwand und Dachblech:
mit aufgeschäumter PU-Schaum-Dichtung. Rückwand und
Dachblech angeschraubt und abnehmbar. Rückwand mit
Positionierhilfe. Dach mit Dachbefestigungsschrauben
M12.

Montageplatte:
seitlich C-gekantet, über integrierte
Kunststoffgleitstücke
und wiederverwendbare Montageschienen,
tiefenverstellbar im
Raster von 25 mm. Inklusive Montageraster zur
Vereinfachung
der Positionierung von Bauteilen.

Flachteile:
Dach, Tür, Rückwand, Bodenbleche im Lieferumfang
enthalten.
Seitenwände sind separat als Zubehör verfügbar.
Rückwand, Dach- und Bodenbleche sind leitend mit dem
Rahmen verbunden (automatischer Potenzialausgleich)
nach
DIN 62 208 und vorbereitet zur zusätzlichen Befestigung
von
Erdungsbändern.

QR Code:
Gedruckter QR Code auf Dach, Tür, Montageplatte,
Rückwand
und Typenschild zur eindeutigen Kennzeichnung und zum
einfachen Abruf relevanter Produkt-Informationen und -
Dokumentationen, sowie eindeutiger Nachverfolgbarkeit
der
einzelnen Teile.

Material:
Schrankgerüst, Rückwand, Dach: 1,5 mm Stahlblech
Tür: 2 mm Stahlblech
Montageplatte: 3 mm Stahlblech, verzinkt
Oberflächenausführung:
Dreifache Behandlung der Oberfläche für
Korrosionsschutz
und Beständigkeit gegen Mineralöle, Schmierstoffe,
Bearbeitungsemulsionen und Lösungsmittel:
Nanokeramische
Beschichtung, Elektrophorese-Tauchgrundierung,
Außenflächen in RAL 7035 Struktur pulverbeschichtet.
Schutzart nach IEC 60 529 (mit montierten
Seitenwänden):
IP 55
Schutzart nach UL 508A: Typ 1, 12
Schlagschutz nach IEC 62 262: IK10
Abmessungen (B x H x T): 800x2000x600 mm

Zubehör:
1x Anreihverbinder-Satz.
1x Schaltplantasche aus Stahlblech für die Montage an
der Türinnenseite.
1x Schaltschrankleuchte mit Bewegungsmelder oder
Türkontakt und Schukosteckdose mit Anschlusskabel, 230
VAC, manuell schaltbar Ein/Aus/Auto
1x Schaltschranksockel, Höhe 200 mm, mit modularen
Blenden für die Anreihung

inklusive erforderlichem Zubehör, Nebenarbeiten und
Hilfsmitteln, inklusive Transport und Aufstellung sowie
Material und Arbeiten für die Befestigung, weiterhin
mit vollständigem Verdrahtungssystem
(Verdrahtungskanäle) und Potentialausgleich, weiterhin
inklusive Schellen für die Zugentlastung aller Kabel

liefern, aufstellen und befestigen

Fabrikat:  Rittal oder gleichwertig
Typ:  VX25

Angebotenes Fabrikat/Typ:

'....................................................'
Menge: 1,000 St

**2.5.6.5.2 Sammelschienensystem**
Sammelschienensystem

Fünfpoliges Sammelschienensystem für einen
Schaltschrank bestehend aus L1-L3 im oberen Bereich des
Schrankes sowie N und PE im Bodenbereich. Inklusive
sämtlichen Zubehör wie Sammelschienenhalter,
-verbinder, -abdeckung usw., die
Stromführenden Bahnen L1-L3 sind vollständig
berührungssicher abzudecken.
Als durchgängiges System über alle Schaltschränke.

Material:  Kupfer
Maße:  12x10 mm (flach)
Strombelastbarkeit:  bis 250 A

liefern, montieren und anschließen.
Menge: 1,000 psch

**2.5.6.5.3 USV mit integriertem Netzteil**
USV mit integriertem Netzteil

TRIO-UPS-2G/1AC/24DC/10

Unterbrechungsfreie Stromversorgung mit
integriertem Netzteil. Für Blei-AGM
Energiespeicher von 1,3 Ah bis 38 Ah
Nennkapazität. Eingang: 1-phasig, Ausgang: 24 V DC
/ 10 A. Push-in-Anschlusstechnik

Technische Daten:
Eingangsspannungsbereich:
  100 V AC - 240 V AC -15 % - +10 %
Nennausgangsspannung:  24 V DC
Einbaulage:
  waagerechte Tragschiene NS 35, EN 60715
Anschlussart:  Push-in-Anschluss
Anschlussart:  Push-in-Anschluss
Umgebungstemperatur (Betrieb):
  -25 °C - 70 °C (> 60 °C Derating: 2,5 %/K)
Breite:  68 mm
Breite bei alternativer Montage:  160 mm

inklusive Sammelschienenabgang und Absicherung.

liefern, und montieren und anschließen.

Fabrikat:  Phoenix Contact oder
gleichwertig
Typ:  TRIO-UPS-2G/1AC/24DC/10
Art-Nr:  2907161

Angebotenes Fabrikat/Typ:

'....................................................'
Menge: 1,000 St

**2.5.6.5.4 Energiespeicher, 24 V DC, 20 Ah**
Energiespeicher 24 V DC, 20 Ah

Energiespeicher Blei-AGM, VRLA-Technologie, 24 V
DC, 20 Ah, automatische Erkennung und
Kommunikation mit der QUINT UPS-IQ

Ausstattung:
UPS-BAT/VRLA ? Energiespeicher mit
Blei-AGM-Technologie für maximale Pufferzeiten.
Mit zusätzlichem Signalkontakt zur automatischen
Erkennung und Kommunikation mit der QUINT UPS-IQ.

Technische Daten:
Nennspannung:  24 V DC
Nennkapazität:  20 Ah

Breite:  155 mm

liefern, und montieren und anschließen.

Fabrikat:  Phoenix Contact oder
gleichwertig
Typ:  UPS-BAT/PB/24DC/20AH
Art-Nr:  1348516

Angebotenes Fabrikat/Typ:

'....................................................'
Menge: 1,000 St

**2.5.6.5.5 Elektronischer Geräteschutzschalter 4kanalig**
Elektronischer Geräteschutzschalter 4-kanalig

CBM E4 24DC/0.5-10A NO-R

Mehrkanaliger, elektronischer Geräteschutzschalter
mit aktiver Strombegrenzung zum Schutz von vier
Verbrauchern an 24 V DC bei Überlast und
Kurzschluss. Mit Nennstrom-Assistent und
elektronischer Verriegelung der eingestellten
Nennströme. Zur Installation auf DIN-Schienen.

Ausstattung:
Mehrkanaliger, elektronischer Geräteschutzschalter
mit aktiver Strombegrenzung zum Schutz von vier
Verbrauchern an 24 V DC bei Überlast und
Kurzschluss. Mit Nennstrom-Assistent und
elektronischer Verriegelung der eingestellten
Nennströme. Zur Installation auf DIN-Tragschienen,
mit Push-in-Anschlussklemmen.

Technische Daten:
Sicherungstyp:  elektronisch
Betriebsspannung:  18 V DC - 30 V DC
Bemessungsspannung:  24 V DC
Bemessungsstrom IN:  max. 40 A DC
Bemessungsstrom IN:
  0,5 / 1 / 2 / 4 / 6 / 10 A DC (einstellbar pro
  Ausgangskanal)
Aktive Strombegrenzung:  typ. 2,0 x IN (0,5 - 1 A)
  typ. 1,5 x IN (2 - 10 A)
Unterspannungsabschaltung Lastkreis:
  <= 17,8 V DC (aktiv)
  >= 19 V DC (inaktiv)
Überspannungsabschaltung Lastkreis:
  >= 30,5 V DC (aktiv)
  <= 29,5 V DC (inaktiv)
Max. kapazitive Last Lastkreis:
  75000 µF (pro Kanal bei 24 V DC)
Umgebungstemperatur (Betrieb):
  -25 °C - 70 °C (Anlauf bei -40 °C typgeprüft)
  -25 °C - 65 °C (bei UL 2367)
Höhenlage:  <= 6000 m (amsl (über normal Null))
Schock (Betrieb):  30g (IEC 60068-2-27, Test Ea)

Fabrikat:  Phoenix Contact oder
gleichwertig
Typ:  CBM E4 24DC/0.5-10A NO-R
Art-Nr:  2905743

Angebotenes Fabrikat/Typ:

'....................................................'
Menge: 3,000 St

**2.5.6.5.6 Profilschiene für S7-1500**
Profilschiene für S7-1500

SIMATIC S7-1500, Profilschiene 482,6 mm (ca. 19 inch);
inkl. Erdungsschraube, integrierte Hutprofilschiene zum
Montieren von Kleinmaterial wie z.B. Klemmen,
Sicherungs- Automaten und Relais

liefern und montieren.

Fabrikat:  Siemens oder gleichwertig
Typ:  6ES7590-1AE80-0AA0

Angebotenes Fabrikat/Typ:

'....................................................'
Menge: 1,000 St

**2.5.6.5.7 Zentralbaugruppe S7-1500**
Zentralbaugruppe S7-1500

SIMATIC S7-1500, CPU 1513-1 PN,
Zentralbaugruppe mit Arbeitsspeicher 600
KB für Programm und 2,5 MB für Daten,
1. Schnittstelle: PROFINET IRT mit 2
Port Switch, 25 ns Bit-Performance,
SIMATIC Memory Card notwendig.
Merkmale:
- Programmierbar entsprechend IEC 61131
- Konsistente Datenhaltung der
Anwendersoftware auf der CPU
- Automatisches netzwerkunabhängiges
Routing über PROFINET/PROFIBUS
- Integrierter Webserver
- Integrierte Kommunikationsdienste
(PROFINET IO, TCP/IP, UDP, ISO on TCP,
SNMP, DCP, LLDP, MODBUS TCP, OPC UA)
- Integrierte Securityfunktionen wie
Know How-, Kopier- sowie Zugriffsschutz
- Display zur Klartextanzeige,
Diagnosemeldung und Grundeinstellungen,
mehrsprachig
- Erweiterbar mit Dezentraler Peripherie
Zulassungen: CE; ATEX; EN 61000-6-4;
EN 60068-2-1/-2/-6/-13/-14/-27/-30/-31/-
42/-43/-78; EN 61131-2

liefern, und montieren und anschließen.

Fabrikat:  Siemens oder gleichwertig
Typ:  6ES7513-1AM03-0AB0

Angebotenes Fabrikat/Typ:

'....................................................'
Menge: 1,000 St

**2.5.6.5.8 Speicherkarte**
Speicherkarte

SIMATIC S7, Memory Card für S7-1x00 CPU/SINAMICS, 3, 3V
Flash, 24 MByte

für vorgenannte CPU Baugruppe liefern, betriebsfertig
installieren

Fabrikat:  Siemens oder gleichwertig
Typ:  6ES7954-8LF03-0AA0

Angebotenes Fabrikat/Typ:

'....................................................'
Menge: 1,000 St

**2.5.6.5.9 Eingangskarte 32DI**
Eingangskarte 32DI

SIMATIC S7-1500, Digitaleingabemodul DI 32xDC 24V HF,
32 Kanäle in Gruppen zu 16; Eingangsverzögerung
0,05..20ms Eingangstyp 3 (IEC 61131); Diagnose;
Prozessalarme: Frontstecker (Schraubklemmen oder
Push-In) separat bestellen

Liefern und montieren.

inklusive Fronstecker

liefern, und montieren und anschließen.

Fabrikat:  Siemens oder gleichwertig
Typ:  6ES7521-1BL00-0AB0

Angebotenes Fabrikat/Typ:

'....................................................'
Menge: 3,000 St

**2.5.6.5.10 Ausgangskarte 32DO**
Ausgangskarte 32DO

SIMATIC S7-1500, Digitalausgabemodul DQ 32xDC 24V/0,5A
HF; 32 Kanäle in Gruppen zu 8; 4A pro Gruppe;
Einzelkanaldiagnose; Ersatzwert: Frontstecker
(Schraubklemmen oder Push-In) separat bestellen

inklusive Fronstecker

liefern, und montieren und anschließen.

Fabrikat:  Siemens oder gleichwertig
Typ:  6ES7522-1BL01-0AB0

Angebotenes Fabrikat/Typ:

'....................................................'
Menge: 2,000 St

**2.5.6.5.11 Analoge Eingangskarte 8AE**
Analoge Eingangskarte 8AE

SIMATIC S7-1500, Analogeingabemodul AI 8xU/I/RTD/TC ST,
16 Bit Auflösung, Genauigkeit 0,3%, 8 Kanäle in Gruppen
zu 8, 4 Kanäle bei RTD Messung, Gleichtaktspannung 10V;
Diagnose; Prozessalarme inkl. Einspeiseelement,
Schirmbügel und Schirmklemme: Frontstecker
(Schraubklemmen oder Push-In) separat bestellen

inklusive Fronstecker

liefern, und montieren und anschließen.

Fabrikat:  Siemens oder gleichwertig
Typ:  6ES7531-7KF00-0AB0

Angebotenes Fabrikat/Typ:

'....................................................'
Menge: 4,000 St

**2.5.6.5.12 S7-1500 TIM**
S7-1500 TIM

TIM 1531 IRC Kommunikationsbaugruppe für SIMATIC
S7-1500, S7-400, S7-300 mit SINAUT ST7, DNP3 und IEC
60870-5-101/104 mit drei RJ45-Schnittstellen für
Kommunikation über IP-basierte Netze (WAN / LAN) und
eine RS-232/RS-485- Schnittstelle für Kommunikation
über klassische WAN-Netze

liefern, und montieren und anschließen.

Fabrikat:  Siemens oder gleichwertig
Typ:  6GK7543-1MX00-0XE0

Angebotenes Fabrikat/Typ:

'....................................................'
Menge: 1,000 St

**2.5.6.5.13 Steuerungsprogramm SPS**
Steuerungsprogramm SPS

Erstellung des Steuerungsprogramms für die komplette
Anlage. Herstellung eines autarken Betriebs der Anlage
unabhängig von äußeren Prozesseingriffen. Realisierung
des Automatikbetriebs nach Vorgaben des Lastenheftes
und nach Wunsch des AG. Im Rahmen der
Pflichtenhefterstellung ist die komplette
Funktionalität der Anlage zu beschreiben. Auf Grundlage
der abgestimmten Funktionen ist das Steuerungsprogramm
zu erstellen. Weiterhin sind alle nötigen
Konfigurationen wie bspw. Einrichtung aller nötigen
Systemfunktionen, Überwachung, Hardwarekonfiguration,
etc. auszuführen.

Einrichten der Hardware für die SINAUT-Verbindung.
Erstellung einer SINAUT Software zur Kommunikation der
Druckerhöhungsstation mit der Zentrale im WW Tettau.
Für die Übertragung der Daten sind die ST7
Standardelegramme zu verwenden.
Durch den Bieter ist die Zusammenstellung der
Telegramme
sowohl in Melde- als auch in Befehlsrichtung
vorzunehmen und
zu organisieren.
Die Daten sind inder Zentrale in stationsgebundenen
Datenbausteinen abzulegen und für die weitere
Bearbeitung
bereitzustellen.

Die vorhandene Datenvisualisierung auf dem Leitsystem
PCS7
ist um das aus dem Pflichtenheft resultierende
zusätzliche
Mengengerüst zu erweitern.
Die zentrale Archivierung auf dem ACRON Server ist
ebenfalls
zu erweitern, Tages- und Monatsberichte sind
anzupassen.
Die Funktionsprüfung der Datenübertragung erfolgt auf
den
Monitoren in der zentralen Leitwarte des WAL. Der
gesamte
Übertragungsweg vom Pumpwerk bis zur Leitwarte über
mehrere Zwischenstationen ist vom AN sicherzustellen.

Programmierung der Steuerung im TIA-Portal V18.

Einrichtung der der SINAUT Verbindung in der ST7
Software. Hierzu ist die WAL eigene ES zu nutzen
(Wasserwerk Tettau).

Programmierung der PCS7 Visualisierung im DBA an der
WAL eigenen ES (Wasserwerk Tettau).

Inkl. aller Arbeitsleistungen und Geräte/Software die
zur Ausführung der Leistung erforderlich werden.

Sämtliche Software ist voll zugänglich für den AG zu
gestalten und unterliegt keinem KnowHow-Schutz.
Menge: 1,000 psch

**2.5.6.5.14 HMI TP1500 Comfort**
HMI TP 1500 Comfort

SIMATIC HMI TP1500 Comfort, Comfort Panel,
Touchbedienung, 15" Widescreen-TFT-Display, 16 MIO
Farben, PROFINET Schnittstelle, MPI/PROFIBUS-DP
Schnittstelle, 24MByte Projektierungsspeicher, WEC
2013, projektierbar ab WinCC Comfort V14 SP1 mit HSP

liefern, und montieren und anschließen.

Die Montage erfolgt in der Schaltschranktür und ist in
diese Position einzukalkulieren.

Ebenfalls in diese Position einzukalkulieren ist das
erforderliche Kabel um die Verbindung zur CPU
herzustellen.

Fabrikat:  Siemens oder gleichwertig
Typ:  6AV2124-0QC02-0AX1

Angebotenes Fabrikat/Typ:

'....................................................'
Menge: 1,000 St

**2.5.6.5.15 Programmierung TP1500 Comfort**
Programmierung Visualisierung

Realisierung der Visualisierung nach Vorgaben des
Lastenheftes und nach Wunsch des AG. Im Rahmen der
Pflichtenhefterstellung ist die komplette
Funktionalität des Panels zu beschreiben sowie
Vorschläge für Prozessbilder einzureichen. Auf
Grundlage der abgestimmten Funktionen ist das
Touchpanel einzurichten. Weiterhin sind alle nötigen
Konfigurationen wie bspw. Einrichtung aller nötigen
Systemfunktionen, Überwachung, Hardwarekonfiguration,
etc. auszuführen.

Es ist die Panel Software im TIA Portal V18 neu zu
erstellen.

Die Verbindung zwischen Panel und CPU erfolgt über
Profinet. Diese Verbindung ist zu konfigurieren, zu
testen und zu dokumentieren.

Folgende Punkte sind unter anderem auf dem Panel
darzustellen:
- detaillierte Störmeldungen (Klartextmeldungen der
einzelnen Störeingänge, Klartextmeldungen der
Steuerungshardware)
- Übersichtsseite (Schematische Darstellung der
gesamten Anlage, Anzeige der Betriebszustände, Ströme,
Darstellung der Füllstände sowie Durchflussmengen)
- Parameterseite (Schaltpunkte mit der Möglichkeit
diese zu ändern)
- Passwortgeschützte Parameterseite für alle weiteren
Variablen
- grafische Darstellung von Analogwerten (Drücken,
Durchflüssen, Füllständen) einschließlich
Langzeitarchiv

Weiterhin sind nachfolgende Stationen Abzubilden, die
Datenübertragung ist im Sinaut entsprechend zu
konfigurieren:
- Schachtbauwerk Lauchhammer Hochstraße

Inkl. aller Arbeitsleistungen und Geräte/Software die
zur Ausführung der Leistung erforderlich werden.

Sämtliche Software ist voll zugänglich für den AG zu
gestalten und unterliegt keinem KnowHow-Schutz.
Menge: 1,000 St

**2.5.6.5.16 Leuchtdrucktaster LED**
Leuchtdrucktaster LED

Leuchtdrucktaster flach, zum Einbau in Fronttafel,
inkl. Tastenzusatzschildträger 30x50 mm, inkl.
individueller Beschriftung, inkl. LED 24 VDC oder 230
VAC, inkl. Diodenelement für Lampentest
Nennisolationsspannung: 230 VAC
Nennstrom: 6 A (Kontakte)
Frontring: titan
Schutzgrad: IP67
Farbe: rot
Beschriftung: Störung Quittierung
Hilfskontakte: 1 Schließer

liefern, montieren und anschließen
Menge: 1,000 St

**2.5.6.5.17 Relais 24 VDC 2 W**
Relais 24 VDC 2 W

Relais für DIN-Schiene mit Schraubanschlüssen;
Kontakte: 2 Wechsler 6 A/250 VAC
Spulenspannung: 24 VDC
Kontaktmaterial.AgNi
Zustandsanzeige: LED
EMV-Entstörung: Ja

Fabrikat:  Finder oder gleichwertig
Typ:  48.P5.7.024.0050

liefern, montieren und anschließen
Menge: 20,000 St

**2.5.6.5.18 Relais 24 VDC 4 W**
Relais 24 VDC 4 W

Relais für DIN-Schiene mit Schraubanschlüssen;
Kontakte: 4 Wechsler 6 A/250 VAC
Spulenspannung: 24 VDC
Kontaktmaterial.AgNi
Zustandsanzeige: LED
EMV-Entstörung: Ja

Fabrikat:  Finder oder gleichwertig
Typ:  58.P4.9.024.0050

liefern, montieren und anschließen
Menge: 10,000 St

**2.5.6.5.19 Scalance M826**
Scalance M826

SCALANCE M826-2 SHDSL-Router; für die IP-Kommunikation
über 2-Draht-und 4-Draht- Leitungen von
Ethernet-basierten Automatisierungsgeräten;
SHDSL-Topologie: Punkt-zu-Punkt, Bonding, Linie
Bridge-Mode; Routing-Mode mit VPN, Firewall, NAT;
4-Port Switch; 1xDigitaleing., 1xDigitalausg.

liefern, montieren und Inbetriebnehmen.

Die Konfiguration ist nach den Vorgaben des
Betriebsführers WAL-B durchzuführen.

Fabrikat:  Siemens oder gleichwertig
Typ:  6GK5826-2AB00-2AB2

Angebotenes Fabrikat/Typ:

'....................................................'
Menge: 2,000 St

**2.5.6.5.20 Überspannungschutz Sinaut**
Überspannungsschutz Sinaut

DSL-FLUE-02 - Sicherer Überspannungsschutz
für DSL
4-Draht Ausführung
RJ-45-Buchse und Schraubanschluss
Überspannungs-Grobschutz auf der
Leitungsseite über Gasableiterdioden
Frequenzbereich 6 -2.000kHz
Spannungsfestigkeit 6kV
Übertragungsverhältnis 1:1
Betriebsdämpfung ? 0,3dB
Fehlerdämpfung ? 23dB
Symmetriedämpfung ? 52dB (552kHz)
DIN-35mm Hutschienenmontage
Geprüft nach EN 61000-4-5:2006
Abmessungen: 148x40x77mm
(LxBxH)

liefern und montieren.

Bestellangaben:
Fabrikat:  Digicom oder
gleichwertig
Typ:  DSL-FLUE-02

Angebotenes Fabrikat/Typ:

'....................................................'
Menge: 2,000 St

**2.5.6.5.21 Modem Montage**
Modem Montage

Montage der SHDSL Modems.

- Einbau SHDSL Modem
- Anschluss Steuerspannung
- Einbau Überspannungssschutz
- Anschluss Zweidrahtleitung
- Parametrierung Modem
- Rangierarbeiten

inklusive erforderlichem Kleinmaterial
Menge: 1,000 St

**2.5.6.5.22 Patchkabel CAT5e**
Patchkabel CAT5e

Patchkabel zur Verbindungsherstellung zwischen
Ethernet-Endgeräten. Bspw. Anschluss von Steuerungen an
Router, Switche, PCs, Patchpanels o.Ä..
Kabel in Kabellänge bis 5 m, für Gigabit-Netzwerke
10/100/1000 MBit, Belegung nach EIA/TIA 568 B,
beidseitig mit RJ45 Stecker oder offenem Kabelende zur
Verbindung von Netzwerkdosen o.Ä..

liefern, verlegen und anschließen
Menge: 5,000 St

**2.5.6.5.23 Datenpunkttest**
Datenpunkttest

Der Datenpunkttest untergliedert sich in zwei Teile:

1. Innerhalb der Anlage sind alle Ein- und Ausgänge,
welche an der SPS angeschlossen sind zu prüfen.

2. Alle Signale, welche zwischen der Leitwarte in
Tettau und der SPS vor Ort eingerichtet sind, sind zu
prüfen.

Alle Ergebnisse sind in Excel-Listen zu dokumentieren.
Diese Ergebnisse sind Umfang der Gesamtdokumentation.
Menge: 1,000 psch

**2.5.6.5.24 Industrial Ethernet Switch**
Industrial Ethernet Switch

SCALANCE XC208G PoE managebarer Layer 2 IE PoE Switch;
IEC 62443-4-2 zertifi ziert;
6x 10/100/1000 Mbit/s RJ45 PoE Ports nach IEEE802.3at ;

2 Ports davon nach IEEE802.3bt;
2x 10/100/1000 Mbit/s RJ45;
PoE Unterstützung bei 24 V DC Einspeisung; 120 W PoE
Leistung auf alle PoE Ports aufteilbar;
1xKonsolen-Port; Diagnose-LED;
redundante Spannungsversorgung;
Temp.-Bereich-40°C bis +60°C;
Montage Hut-/S7-Profilschiene /Wand;
Redundanzfunktionen;
Office Features (RSTP, VLAN,.. .);
PROFINET Device;
Ethernet/IP-konform;
C-PLUG Schacht;
IEEE 1588v2 PTP

Fabrikat:  Siemens oder gleichwertig
Typ:  6GK5208-0RA00-2AC2

Angebotenes Fabrikat/Typ:

'....................................................'
Menge: 1,000 St

**2.5.6.5.25 Netzwerkkabel Kamera**
Netzwerkkabel Kamera

Industrial Ethernet Leitung mind. Cat6

Hochwertiger LDPE Außenmantel für den Outdoor Einsatz
Temperaturbereich: -40°C bis 65°C
Geeignet für PoE und PoE+ Anwendungen z.B. IP-Kameras
Halogenfrei
UV-beständig
Farbe: schwarz

inklusive RJ45 Stecker auf beiden Seite montiert

inklusive Outdoor RJ45 Patchkabelverbinder Cat.6
schwarz (IP67)

in 2 Teilstücken, je einmal pro Kamera

einschließlich Kennzeichnung mit
Kunststoff-Kabelmarkern

liefern, verlegen und anschließen.
Menge: 120,000 m

**2.5.6.5.26 Kleinmaterial**
Kleinmaterial

In diese Position sind alle erforderlichen
Kleinmaterialien nach Bedarf zu kalkulieren.
Hierzu können unter anderem folgende Positionen zählen:
- Verdrahtungskanal
- Hutschiene
- Kabelschlauch inkl. Halter
- Beschriftungen
- Klemmen (Phoenix Contact)
- Verschraubungen
- Befestigungsmaterialien
- Schraube
- Kleinteile
- sonstiges

liefern und montieren.
Menge: 1,000 psch

###### 2.5.6.6 Abgangsfeld - Feld 5

*Hinweis: Hinweis*
Die Komponenten im Angangsfeld sind so anzuordnen, dass
eine später Nachrüstung eines FUs inklusive Zubehör
möglich ist. Hierfür ist ca. die halbe Montageplatte
freizuhalten.

**2.5.6.6.1 Schaltschrank**
Schaltschrank

Anreihschrank für die Niederspannungsschaltanlage.

symmetrische Profilrahmenkonstruktion, bestehend aus
geschlossenem und profiliertem Hohlprofil mit Lochung
im
Maßraster von 25 mm.
Rahmen mit integrierten Blindnietmuttern M6 zur
schutzartgerechten Befestigung von Beschlagteilen
am Profil. Alle Profilkanten abgerundet.
Horizontale Profile mit zusätzlicher Rinne oberhalb der
PU
Schaum-Dichtung.
Umlaufend gleiche Profile mit zwei Montageebenen,
von innen und außen zugänglich, für platzsparenden
und schnellen Innenausbau.
Vierkantlochung rundum für den Einsatz von Käfigmuttern
und metrische Schrauben bis M8.
Angeschweißter Bodenrahmen mit integrierter
Bodenverstärkung zur Befestigung am Untergrund der
Schrankinnenseite, Bodenblech 3-fach geteilt,
herausnehmbar
und austauschbar, montiert.
Nach allen Seiten anreihbar.
Belastbar bis 15.000 N.

Tür:
mit geschäumter PU-Schaum-Dichtung, mit herausnehmbaren
Vierkantrohrrahmen mit Lochung im Maßraster von 25 mm
und
integrierten Hammerkopfausschnitten für Kabelabfangung.
Mit Stangenverschluss vierfach verriegelt,
Doppelbarteinsatz nach DIN 43668, Scharniere
mit angeschraubten Anschlägen, Türanschlag wechselbar,
mit
unverlierbaren Scharnierstiften, Türöffnungswinkel 130°
werkzeuglos nachrüstbar auf 180°, Bodenfreiheit 17 mm.

Rückwand und Dachblech:
mit aufgeschäumter PU-Schaum-Dichtung. Rückwand und
Dachblech angeschraubt und abnehmbar. Rückwand mit
Positionierhilfe. Dach mit Dachbefestigungsschrauben
M12.

Montageplatte:
seitlich C-gekantet, über integrierte
Kunststoffgleitstücke
und wiederverwendbare Montageschienen,
tiefenverstellbar im
Raster von 25 mm. Inklusive Montageraster zur
Vereinfachung
der Positionierung von Bauteilen.

Flachteile:
Dach, Tür, Rückwand, Bodenbleche im Lieferumfang
enthalten.
Seitenwände sind separat als Zubehör verfügbar.
Rückwand, Dach- und Bodenbleche sind leitend mit dem
Rahmen verbunden (automatischer Potenzialausgleich)
nach
DIN 62 208 und vorbereitet zur zusätzlichen Befestigung
von
Erdungsbändern.

QR Code:
Gedruckter QR Code auf Dach, Tür, Montageplatte,
Rückwand
und Typenschild zur eindeutigen Kennzeichnung und zum
einfachen Abruf relevanter Produkt-Informationen und -
Dokumentationen, sowie eindeutiger Nachverfolgbarkeit
der
einzelnen Teile.

Material:
Schrankgerüst, Rückwand, Dach: 1,5 mm Stahlblech
Tür: 2 mm Stahlblech
Montageplatte: 3 mm Stahlblech, verzinkt
Oberflächenausführung:
Dreifache Behandlung der Oberfläche für
Korrosionsschutz
und Beständigkeit gegen Mineralöle, Schmierstoffe,
Bearbeitungsemulsionen und Lösungsmittel:
Nanokeramische
Beschichtung, Elektrophorese-Tauchgrundierung,
Außenflächen in RAL 7035 Struktur pulverbeschichtet.
Schutzart nach IEC 60 529 (mit montierten
Seitenwänden):
IP 55
Schutzart nach UL 508A: Typ 1, 12
Schlagschutz nach IEC 62 262: IK10
Abmessungen (B x H x T): 800x2000x600 mm

Zubehör:
1x Seitenwand
1x Anreihverbinder-Satz.
1x Schaltplantasche aus Stahlblech für die Montage an
der Türinnenseite.
1x Schaltschrankleuchte mit Bewegungsmelder oder
Türkontakt und Schukosteckdose mit Anschlusskabel, 230
VAC, manuell schaltbar Ein/Aus/Auto
1x Schaltschranksockel, Höhe 200 mm, mit modularen
Blenden für die Anreihung

inklusive erforderlichem Zubehör, Nebenarbeiten und
Hilfsmitteln, inklusive Transport und Aufstellung sowie
Material und Arbeiten für die Befestigung, weiterhin
mit vollständigem Verdrahtungssystem
(Verdrahtungskanäle) und Potentialausgleich, weiterhin
inklusive Schellen für die Zugentlastung aller Kabel

liefern, aufstellen und befestigen

Fabrikat:  Rittal oder gleichwertig
Typ:  VX25

Angebotenes Fabrikat/Typ:

'....................................................'
Menge: 1,000 St

**2.5.6.6.2 Sammelschienensystem**
Sammelschienensystem

Fünfpoliges Sammelschienensystem für einen
Schaltschrank bestehend aus L1-L3 im oberen Bereich des
Schrankes sowie N und PE im Bodenbereich. Inklusive
sämtlichen Zubehör wie Sammelschienenhalter,
-verbinder, -abdeckung usw., die
Stromführenden Bahnen L1-L3 sind vollständig
berührungssicher abzudecken.
Als durchgängiges System über alle Schaltschränke.

Material:  Kupfer
Maße:  12x10 mm (flach)
Strombelastbarkeit:  bis 250 A

liefern, montieren und anschließen.
Menge: 1,000 psch

**2.5.6.6.3 Elektronischer Geräteschutzschalter 4kanalig**
Elektronischer Geräteschutzschalter 4-kanalig

CBM E4 24DC/0.5-10A NO-R

Mehrkanaliger, elektronischer Geräteschutzschalter
mit aktiver Strombegrenzung zum Schutz von vier
Verbrauchern an 24 V DC bei Überlast und
Kurzschluss. Mit Nennstrom-Assistent und
elektronischer Verriegelung der eingestellten
Nennströme. Zur Installation auf DIN-Schienen.

Ausstattung:
Mehrkanaliger, elektronischer Geräteschutzschalter
mit aktiver Strombegrenzung zum Schutz von vier
Verbrauchern an 24 V DC bei Überlast und
Kurzschluss. Mit Nennstrom-Assistent und
elektronischer Verriegelung der eingestellten
Nennströme. Zur Installation auf DIN-Tragschienen,
mit Push-in-Anschlussklemmen.

Technische Daten:
Sicherungstyp:  elektronisch
Betriebsspannung:  18 V DC - 30 V DC
Bemessungsspannung:  24 V DC
Bemessungsstrom IN:  max. 40 A DC
Bemessungsstrom IN:
  0,5 / 1 / 2 / 4 / 6 / 10 A DC (einstellbar pro
  Ausgangskanal)
Aktive Strombegrenzung:  typ. 2,0 x IN (0,5 - 1 A)
  typ. 1,5 x IN (2 - 10 A)
Unterspannungsabschaltung Lastkreis:
  <= 17,8 V DC (aktiv)
  >= 19 V DC (inaktiv)
Überspannungsabschaltung Lastkreis:
  >= 30,5 V DC (aktiv)
  <= 29,5 V DC (inaktiv)
Max. kapazitive Last Lastkreis:
  75000 µF (pro Kanal bei 24 V DC)
Umgebungstemperatur (Betrieb):
  -25 °C - 70 °C (Anlauf bei -40 °C typgeprüft)
  -25 °C - 65 °C (bei UL 2367)
Höhenlage:  <= 6000 m (amsl (über normal Null))
Schock (Betrieb):  30g (IEC 60068-2-27, Test Ea)

Fabrikat:  Phoenix Contact oder
gleichwertig
Typ:  CBM E4 24DC/0.5-10A NO-R
Art-Nr:  2905743

Angebotenes Fabrikat/Typ:

'....................................................'
Menge: 2,000 St

**2.5.6.6.4 Schieberabgang**
Schieberabgang

je Zu- und Ablaufschieber Behälter 1+2 bestehend aus

Motorabgang passend für den Schieber, bestehend aus:
- Sammelschienenabgang
- Motorschutzschalter inklusive Hilfsschalter
- separater 24V Abgang vom elektronischen
  Geräteschutzschalter
- Anschluss Profinet an Switch
- Aufschaltung auf die SPS

inklusive aller erforderlichen Zubehörteile,
Kleinmaterialien und
Verdrahtungsmaterial

liefern, montieren und anschließen
Menge: 4,000 St

**2.5.6.6.5 ÖLFLEX® CLASSIC 110 3G1,5**
ÖLFLEX® CLASSIC 110 3G1,5

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 3G1,5 oder vergleichbar
Menge: 145,000 m

**2.5.6.6.6 ÖLFLEX® CLASSIC 110 4G2,5**
ÖLFLEX® CLASSIC 110 4G2,5

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 4G2,5 oder vergleichbar
Menge: 145,000 m

**2.5.6.6.7 Buskabel Profinet**
Buskabel Profinet

Industrial Ethernet Leitung mind. Cat5e

inklusive RJ45 Stecker auf beiden Seiten montiert

einschließlich Kennzeichnung mit
Kunststoff-Kabelmarkern

liefern, verlegen und anschließen.
Menge: 145,000 m

**2.5.6.6.8 Anschluss und Inbetriebnahme Schieber**
Anschluss und Inbetriebnahme Schieber

Anschluss 400V
Anschluss 24V
Anschluss Profinet

Betriebsfertiger Anschluss des Schiebers gemäß
Herstellervorgaben.

Erstinbetriebnahme des Schiebers sowie Einstellung der
erforderlichen Parameter.

Mehrere Probefahrten des Schiebers.
Menge: 4,000 St

**2.5.6.6.9 Motorabgang Pumpensumpf**
Motorabgang Pumpensumpf

Motorabgang passend für die Pumpe im Pumpensumpf
bestehend aus:

- Sammelschienenabgang
- Motorschutzschalter inklusive Hilfsschalter
- Leistungsschütz  inklusive Hilfsschalter
- Hilfs- und Koppelrelais
- Aufschaltung auf die SPS (Stabsonde Min/Max liefert
Aus- bzw. Einschaltsignal)
- Klemmdose neben der Pumpe

inklusive aller erforderlichen Zubehörteile,
Kleinmaterialien und Verdrahtungsmaterial

liefern, montieren und anschließen
Menge: 1,000 St

**2.5.6.6.10 ÖLFLEX® CLASSIC 110 3G1,5**
ÖLFLEX® CLASSIC 110 3G1,5

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 3G1,5 oder vergleichbar
Menge: 35,000 m

**2.5.6.6.11 Abgang Begleitheizung**
Abgang Begleitheizung

für Dachabläufe

Abgang bestehend aus:

- Sicherungsabgang
- Leistungsschütz  inklusive Hilfsschalter
- Hilfs- und Koppelrelais
- Aufschaltung auf die SPS (Aus- bzw. Einschaltsignal
abhängig von Außentemperatur)
- Klemmdose neben der Heizung

inklusive aller erforderlichen Zubehörteile,
Kleinmaterialien und Verdrahtungsmaterial

liefern, montieren und anschließen
Menge: 2,000 St

**2.5.6.6.12 ÖLFLEX® CLASSIC 110 3G2,5**
ÖLFLEX® CLASSIC 110 3G2,5

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 3G2,5 oder vergleichbar
Menge: 100,000 m

**2.5.6.6.13 Abzweigdose bis 4 mm²**
Abzweigdose bis 4 mm²

Kabelabzweigkästen nach IEC 60670-22 mit
heraustrennbaren, elastischen Dichtmembranen. Geeignet
für Innenräume und geschützte Installation im Freien
nach DIN VDE 0100, Teil 737. Für Umgebungstemperatur
maximal +40 °C und minimal -25 °C, bei relativer
Luftfeuchte 50 % bei +40 °C oder 100 % bei +25 °C.
Werkstoff Temperaturbeständigkeit von -25 °C bis +70
°C, Brennverhalten nach VDE 0471, Teil 2 -
Glühdrahtprüfung 750 °C, UL Subject 94 V-2. Schutzart
nach IEC 60529: IP 66. Bemessungsisolationsspannung
1000 V. Werkstoff: Thermoplast, halogen- und
silikonfrei. Farbe: grau, RAL 7035. Deckelbefestigung
mit Schnellverschluss, ohne Zubehör plombierbar.
Steckbare Außenlaschen zur Wandmontage im Lieferumfang
enthalten.

inklusive Montagematerial, Klemmen,
Kabelverschraubungen

liefern, montieren und anschließen
Menge: 4,000 St

**2.5.6.6.14 Kleinmaterial**
Kleinmaterial

In diese Position sind alle erforderlichen
Kleinmaterialien nach Bedarf zu kalkulieren.
Hierzu können unter anderem folgende Positionen zählen:
- Verdrahtungskanal
- Hutschiene
- Kabelschlauch inkl. Halter
- Beschriftungen
- Klemmen (Phoenix Contact)
- Verschraubungen
- Befestigungsmaterialien
- Schraube
- Kleinteile
- sonstiges

liefern und montieren.
Menge: 1,000 psch

###### 2.5.6.7 Umzug KSB Feld - Feld 6

**2.5.6.7.1 Umzug Pumpensteuerschrank**
Umzug Pumpensteuerschrank

Außerbetriebnahme der Pumpengruppe im Wasserturm.

Freischalten des Schaltschrankes und Abklemmen aller
Kabel.
Demontage des Schaltschrankes sowie bei Bedarf eine
teilweise Zerlegung des Schaltschrankes.
Alle nicht mehr benötigten Kabel der Pumpengruppe sind
vollständig zurück zu bauen und zu entsorgen.

Transport des Schaltschrankes in die neue DE
Breite:  ca. 1.000mm
Höhe:  ca. 1.900-2.200mm
Tiefe:  ca. 400-600mm

Hinweis:
Die Montageplatte kann nicht ohne weiteres ausgebaut
werden. Der Schrank muss möglicherweise im Ganzen
transportiert werden.
Im Schaltschrank sind 5 Stück 15kW Frequenzumrichter
eingebaut.

Montage des Schaltschrankes am neuen Standort.

Herstellen der Einspeisung sowie der Signalverdrahtung.

Das Panel sowie die Knebelschalter sind zu Versetzen
(siehe hierzu gesonderte LV-Position)!
- Im Bedienschrank im Keller sind das Panel sowie die
Knebelschalter zu montieren. Der Schaltschrank muss
entsprechend angepasst werden.
- Die nicht mehr benötigten Schaltschranköffnungen sind
zu verschließen.

Aufbau der Schaltanlage sowie betriebsfertige
Verdrahtung.

Nach erfolgtem Anschluss der Pumpengruppe ist der
Schrank in Zusammenarbeit mit KSB wieder in Betrieb zu
nehmen.
Menge: 1,000 psch

**2.5.6.7.2 Herstellen Einspeisung**
Herstellen Einspeisung

5-polig (3L, N, PE) bestehend aus

PVC Einzelader Länge jeweils ca. 10 m

Aufbau: feindrähtige Litze aus blanken Kupferdrähten,
PVC Aderisolation

liefern und in Teillängen a.P. in Kanal, Doppelboden,
Kabelrinne oder auf Kabelleitern verlegen einschl.
Klein-, Kennzeichnungs- und Befestigungsmaterial

einschließlich  Anschließen von Kabeln und Leitungen an
beigestellten Betriebsmitteln, Kennzeichnung mit
Kunststoff-Kabelmarkern, einschl. erforderlicher
Verschraubungen, Zugentlastung, Klein- und
Befestigungsmaterial, inkl. herstellen eines
Erdungsanschlusses für den Kabelmantel.

Kabeltyp: 5x Einzelader H07V-K 70mm² in entsprechender
Farbe oder vergleichbar
Menge: 1,000 psch

**2.5.6.7.3 Druckmessumformer**
Druckmessumformer

als Ersatz der vorhandenen Vor- und Nachdruckmessung

Der VEGABAR 82 ist ein universell einsetzbarer
Druckmessumformer zur Messung von Gasen, Dämpfen und
Flüssigkeiten. Auch Inhaltsstoffe wie Sand sind für die
abrasionsfeste Keramikmesszelle eine leichte Übung. Der
VEGABAR 82 bietet höchste Zuverlässigkeit und
Betriebssicherheit. Die vielfältige Einsetzbarkeit
zeigt sich in allen Industriebereichen. Das einfache
Zusammenschalten von Sensoren der VEGABAR Serie 80 als
elektronischer Differenzdruck eröffnet neue
Möglichkeiten zur Messung von Differenzdrücken.

Maßeinheit für Längen: Meter/Millimeter
Maßeinheit für Druck: bar
Geltungsbereich: A Europa
Zulassung: X für Ex-freien Bereich
Prozessanschluss/Werkstoff: DU Gewinde G1/2,
EN 837; Manometeranschluss/316 L
Dichtungskonzept: S Einfachdichtung
Messzellendichtung/Prozesstemperatur: A
FKM (VP2/A / - 20 ... + 130 °C
Druckart: G Relativdruck (Messung gegen
Atmosphäre)
Messbereich: I 0 ... + 25,0 bar (0 ... + 2500 kPa)
Kundenspezifischer Abgleich: Nein
Genauigkeitsklasse: S 0,20 %
Elektronik: H Zweiteiler 4 ... 20 mA/HART
Optionaler Überspannungsschutz: ohne
Zusatzelektronik: X ohne
Gehäuse: K Kunststoff-Einkammer
Gehäuseführung/Schutzart: I kompakt /
IP 66/IP 67; NEMA 4X
Kabeleinführung/Anschluss: M M 20 x 1,5 /
Kabelverschraubung PA schwarz
(Durchm. 5 - 9 mm), Standard
Anzeige-/Bedienmodul: A eingebaut
PLICSCOM
Zertifikate: X NEIN
Betriebsanleitung: DE Deutsch
Anzahl Betriebsanleitungen: 1
Messstellenkennzeichnungsschild: ohne
Linearisierung: NEIN
Adresseinstellung: NEIN
Anwendungsspezif. Einstellungen: ohne
Messzellentyp: CERTEC - keramische
Messzelle
Faktor Überlastfestigkeit Messzelle: 5
Beigelegte Prozessdichtung: Klingersil C-4400
Elektronischer Differenzdruck: Konfiguration geeignet
Min. Prozessdruck: - 1 bar
Max. Prozessdruck: 83 bar
Zolltarifnummer (HS-Code): 90262020

liefern, montieren, anschließen und konfigurieren

Fabrikat:  Vega oder gleichwertig
Typ:  VEGABAR 82
Art.-Nr.:  B82.AXDUSAGISHXKIMAX

Angebotenes Fabrikat/Typ:

'....................................................'
Menge: 2,000 St

**2.5.6.7.4 Analogsignaldoppler**
Analogsignaldoppler

HART-transparenter Speisetrenner

Anwendung
9106A ist ein ein- oder zweikanaliger, galvanisch
getrennter Speisetrennverstärker.
Das Gerät speist 2-Draht SMART-Umformer und kann auch
als Stromquelle für 2-Draht SMART-Umformer genutzt
werden. Es unterstützt HART & BRAIN Protokolle und ist
für diese in beide Signalrichtungen transparent.
Der 9106A kann in sicheren Bereichen und in Zone 2 /
Cl.1, Div. 2, Gruppe A, B, C, D eingesetzt werden.
Für Anwendungen der Verdopplung/Migration, können die
Ausgangssignale zu zwei verschiedenen Steuerungs-/HMI-
oder Monitoring-Systemen geschickt werden.
Der 9106AxBx kann als Splitter/Signalverdoppler in
sicherheitsgerichteten Anwendungen (SIL Loop) mit der
folgenden Ausgangskonfiguration belegt werden:
Wenn der 9106AxBx in einer SIL2 Anwendung verwendet
wird, dann wird Kanal 1 für den SIL loop verwendet und
Kanal 2 darf auch in nicht SIL loops verwendet werden,
also auch mit einem nicht SIL-relevanten System
verbunden sein.
Für höhere SIL Anforderungen (SIL 3), kann der 9106AxBx
als Splitter/Verdoppler verwendet werden. Kanal 1 und
Kanal 2 sind mit der gleichen sicherheitsgerichteten
Steuerung verbunden, wobei Kanal 2 als redundanter
Diagnose-Kanal verwendet wird (für mehr Informationen,
stehen der FMEDA Report und das Sicherheitshandbuch zur
Verfügung).

Erweiterte Funktionen
Abfrage von Fehlerereignissen und Drahtbruch am
Eingang.
Geeignet für den Einsatz in Systemen bis Performance
Level (PL) "d" nach ISO-13849.

Technische Merkmale
Hohe galvanische Trennung von 2,6 kVAC.
Schnelle Ansprechzeit <5 ms
Hohe Genauigkeit, besser 0,1%.
2-Draht-Versorgung >16 V.

Montage
Waagerechte oder senkrechte Montage ohne Abstand.

liefern, und montieren, anschließen und
inbetriebnehmen.

Fabrikat:  pr electronics oder
gleichwertig
Nr:  PR 9106A

Angebotenes Fabrikat/Typ:

'....................................................'
Menge: 2,000 St

**2.5.6.7.5 Display für Trennverstärker**
Display für Trennverstärker

Display Bluetooth

Bluetooth-Kommunikation zwischen den PR-Geräten der
4000er- und 9000er-Serie und iOS-/Android-Geräten
Echtzeit-Überwachung der Prozesswerte und Diagnosen
entweder auf einem kompatiblen mobilen Gerät oder
direkt auf dem PR 4512
Erweiterte Daten- und Ereigniserfassung mithilfe der
eingebauten Echtzeituhr

Fabrikat:  pr electronics oder
gleichwertig
Nr:  PR4512

Angebotenes Fabrikat/Typ:

'....................................................'
Menge: 1,000 St

**2.5.6.7.6 ÖLFLEX® CLASSIC 115 CY 2X0,75**
ÖLFLEX® CLASSIC 115 CY 2X0,75

PVC Anschluss- und Steuerleitung für gelegentlichen
flexiblen Einsatz und feste Verlegung bei normaler
mechanischer Beanspruchung; geeignet für die Verlegung
in trockenen oder feuchten Räumen; geeignet für
Torsionsanwendungen

Aufbau: feindrähtige Litze aus blanken Kupferdrähten,
PVC Aderisolation, Adern in Lagen verseilt, Mantel aus
PVC, grau (RAL 7001), geschirmt

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 115 CY 2X0,75 oder
vergleichbar
Menge: 80,000 m

**2.5.6.7.7 Motroanschlussleitung 2YSLCY-JB 4G4 mm²**
Motoranschlussleitung 2YSLCY-JB 4G4 mm²

Motoranschlussleitung für gelegentlichen flexiblen
Einsatz und feste Verlegung bei normaler mechanischer
Beanspruchung; geeignet für die Verlegung in trockenen
oder feuchten Räumen; geeignet für Torsionsanwendungen

Aufbau: feindrähtige Litze aus blanken Kupferdrähten,
PVC Aderisolation, Adern in Lagen verseilt, Mantel aus
PVC, transparant, geschirmt

gute chemische Beständigkeit, bedingt ölbeständig

liefern und in Teillängen a.P. in Kanal, Doppelboden,
Kabelrinne oder auf Kabelleitern verlegen einschl.
Klein-, Kennzeichnungs- und Befestigungsmaterial

einschließlich  Anschließen von Kabeln und Leitungen an
beigestellten Betriebsmitteln, Kennzeichnung mit
Kunststoff-Kabelmarkern, einschl. erforderlicher
Verschraubungen, Zugentlastung, Klein- und
Befestigungsmaterial, inkl. herstellen eines
Erdungsanschlusses für den Kabelmantel.

Kabeltyp: 2YSLCY-JB 4G4 mm² oder vergleichbar
Menge: 200,000 m

**2.5.6.7.8 Reparaturschalter**
Reparaturschalter

bestehend aus Lasttrennschalter in einem
hochbeständigen Kunststoffgehäuse mit großen
Anschlussräumen zur leichten Verdrahtung.
Mit Schirmklammern zur EMV.gerechten Verdrahtung

Leistung:  15kW
Montage:  Aufbaumontage

Reparaturschalter zur allpoligen Trennung für jede
Pumpe der Pumpengruppe.
Montage in der Nähe der jeweiligen Pumpe.

liefern, montieren und anschließen.
Menge: 5,000 St

**2.5.6.7.9 KSB-Servicetechniker**
KSB-Servicetechniker

Für die Wiederinbetriebnahme nach dem betriebsfertigen
Anschluss der Druckerhöhungsanlage ist ein
Servicetechniker von KSB hinzuzuziehen. Dies ist in
dieser Position einzukalkulieren.

Inbetriebnahme gemeinsam mit dem Betriebspersonal des
WAL. Ein passender Termin ist vorab rechtzeitig
abzustimmen.

Zu der Inbetriebnahme gehören weiterhin folgende
Punkte:
- Vollständige Funktionsprüfung.
- Parametrierung
- Dokumentation

Die Inbetriebnahme der KSB Anlage ist ein
eigenständiger Punkt kann aber im Zuge der
Gesamtinbetriebnahme erfolgen.
Menge: 1,000 psch

**2.5.6.7.10 Kleinmaterial**
Kleinmaterial

In diese Position sind alle erforderlichen
Kleinmaterialien nach Bedarf zu kalkulieren.
Hierzu können unter anderem folgende Positionen zählen:
- Verdrahtungskanal
- Hutschiene
- Kabelschlauch inkl. Halter
- Beschriftungen
- Klemmen (Phoenix Contact)
- Verschraubungen
- Befestigungsmaterialien
- Schraube
- Kleinteile
- sonstiges

liefern und montieren.
Menge: 1,000 psch

###### 2.5.6.8 Funkanlage - Feld 7

**2.5.6.8.1 Schaltschrank**
Schaltschrank

Anreihschrank für die Niederspannungsschaltanlage.

symmetrische Profilrahmenkonstruktion, bestehend aus
geschlossenem und profiliertem Hohlprofil mit Lochung
im
Maßraster von 25 mm.
Rahmen mit integrierten Blindnietmuttern M6 zur
schutzartgerechten Befestigung von Beschlagteilen
am Profil. Alle Profilkanten abgerundet.
Horizontale Profile mit zusätzlicher Rinne oberhalb der
PU
Schaum-Dichtung.
Umlaufend gleiche Profile mit zwei Montageebenen,
von innen und außen zugänglich, für platzsparenden
und schnellen Innenausbau.
Vierkantlochung rundum für den Einsatz von Käfigmuttern
und metrische Schrauben bis M8.
Angeschweißter Bodenrahmen mit integrierter
Bodenverstärkung zur Befestigung am Untergrund der
Schrankinnenseite, Bodenblech 3-fach geteilt,
herausnehmbar
und austauschbar, montiert.
Nach allen Seiten anreihbar.
Belastbar bis 15.000 N.

Tür:
mit geschäumter PU-Schaum-Dichtung, mit herausnehmbaren
Vierkantrohrrahmen mit Lochung im Maßraster von 25 mm
und
integrierten Hammerkopfausschnitten für Kabelabfangung.
Mit Stangenverschluss vierfach verriegelt,
Doppelbarteinsatz nach DIN 43668, Scharniere
mit angeschraubten Anschlägen, Türanschlag wechselbar,
mit
unverlierbaren Scharnierstiften, Türöffnungswinkel 130°
werkzeuglos nachrüstbar auf 180°, Bodenfreiheit 17 mm.

Rückwand und Dachblech:
mit aufgeschäumter PU-Schaum-Dichtung. Rückwand und
Dachblech angeschraubt und abnehmbar. Rückwand mit
Positionierhilfe. Dach mit Dachbefestigungsschrauben
M12.

Montageplatte:
seitlich C-gekantet, über integrierte
Kunststoffgleitstücke
und wiederverwendbare Montageschienen,
tiefenverstellbar im
Raster von 25 mm. Inklusive Montageraster zur
Vereinfachung
der Positionierung von Bauteilen.

Flachteile:
Dach, Tür, Rückwand, Bodenbleche im Lieferumfang
enthalten.
Seitenwände sind separat als Zubehör verfügbar.
Rückwand, Dach- und Bodenbleche sind leitend mit dem
Rahmen verbunden (automatischer Potenzialausgleich)
nach
DIN 62 208 und vorbereitet zur zusätzlichen Befestigung
von
Erdungsbändern.

QR Code:
Gedruckter QR Code auf Dach, Tür, Montageplatte,
Rückwand
und Typenschild zur eindeutigen Kennzeichnung und zum
einfachen Abruf relevanter Produkt-Informationen und -
Dokumentationen, sowie eindeutiger Nachverfolgbarkeit
der
einzelnen Teile.

Material:
Schrankgerüst, Rückwand, Dach: 1,5 mm Stahlblech
Tür: 2 mm Stahlblech
Montageplatte: 3 mm Stahlblech, verzinkt
Oberflächenausführung:
Dreifache Behandlung der Oberfläche für
Korrosionsschutz
und Beständigkeit gegen Mineralöle, Schmierstoffe,
Bearbeitungsemulsionen und Lösungsmittel:
Nanokeramische
Beschichtung, Elektrophorese-Tauchgrundierung,
Außenflächen in RAL 7035 Struktur pulverbeschichtet.
Schutzart nach IEC 60 529 (mit montierten
Seitenwänden):
IP 55
Schutzart nach UL 508A: Typ 1, 12
Schlagschutz nach IEC 62 262: IK10
Abmessungen (B x H x T): 800x2000x600 mm

Zubehör:
2x Seitenwand
1x Anreihverbinder-Satz.
1x Schaltplantasche aus Stahlblech für die Montage an
der Türinnenseite.
1x Schaltschrankleuchte mit Bewegungsmelder oder
Türkontakt und Schukosteckdose mit Anschlusskabel, 230
VAC, manuell schaltbar Ein/Aus/Auto
1x Schaltschranksockel, Höhe 200 mm, mit modularen
Blenden für die Anreihung

inklusive erforderlichem Zubehör, Nebenarbeiten und
Hilfsmitteln, inklusive Transport und Aufstellung sowie
Material und Arbeiten für die Befestigung, weiterhin
mit vollständigem Verdrahtungssystem
(Verdrahtungskanäle) und Potentialausgleich, weiterhin
inklusive Schellen für die Zugentlastung aller Kabel

liefern, aufstellen und befestigen

Fabrikat:  Rittal oder gleichwertig
Typ:  VX25

Angebotenes Fabrikat/Typ:

'....................................................'
Menge: 1,000 St

**2.5.6.8.2 Elektronischer Geräteschutzschalter 4kanalig**
Elektronischer Geräteschutzschalter 4-kanalig

CBM E4 24DC/0.5-10A NO-R

Mehrkanaliger, elektronischer Geräteschutzschalter
mit aktiver Strombegrenzung zum Schutz von vier
Verbrauchern an 24 V DC bei Überlast und
Kurzschluss. Mit Nennstrom-Assistent und
elektronischer Verriegelung der eingestellten
Nennströme. Zur Installation auf DIN-Schienen.

Ausstattung:
Mehrkanaliger, elektronischer Geräteschutzschalter
mit aktiver Strombegrenzung zum Schutz von vier
Verbrauchern an 24 V DC bei Überlast und
Kurzschluss. Mit Nennstrom-Assistent und
elektronischer Verriegelung der eingestellten
Nennströme. Zur Installation auf DIN-Tragschienen,
mit Push-in-Anschlussklemmen.

Technische Daten:
Sicherungstyp:  elektronisch
Betriebsspannung:  18 V DC - 30 V DC
Bemessungsspannung:  24 V DC
Bemessungsstrom IN:  max. 40 A DC
Bemessungsstrom IN:
  0,5 / 1 / 2 / 4 / 6 / 10 A DC (einstellbar pro
  Ausgangskanal)
Aktive Strombegrenzung:  typ. 2,0 x IN (0,5 - 1 A)
  typ. 1,5 x IN (2 - 10 A)
Unterspannungsabschaltung Lastkreis:
  <= 17,8 V DC (aktiv)
  >= 19 V DC (inaktiv)
Überspannungsabschaltung Lastkreis:
  >= 30,5 V DC (aktiv)
  <= 29,5 V DC (inaktiv)
Max. kapazitive Last Lastkreis:
  75000 µF (pro Kanal bei 24 V DC)
Umgebungstemperatur (Betrieb):
  -25 °C - 70 °C (Anlauf bei -40 °C typgeprüft)
  -25 °C - 65 °C (bei UL 2367)
Höhenlage:  <= 6000 m (amsl (über normal Null))
Schock (Betrieb):  30g (IEC 60068-2-27, Test Ea)

liefern, und montieren und anschließen.

Die 24V Versorgung erfolgt aus dem Feld 4 (SPS und
Messtechnik)

Fabrikat:  Phoenix Contact oder
gleichwertig
Typ:  CBM E4 24DC/0.5-10A NO-R
Art-Nr:  2905743

Angebotenes Fabrikat/Typ:

'....................................................'
Menge: 1,000 St

**2.5.6.8.3 DC/DC-Wandler**
DC/DC-Wandler

QUINT DC/DC-Wandler mit dynamischer SFB Technology
(Selective Fuse Breaking Technology), lösen
Standard-Leitungsschutzschalter zuverlässig und
schnell aus. Zuverlässiges Starten schwieriger
Lasten mit der Leistungsreserve POWER BOOST.
Internationales Zulassungspaket für den weltweiten
Einsatz.

Approbation: LR
Approbation: NK
Approbation: BV
Approbation: UL Listed
Approbation: cUL Listed
Approbation: ABS
Approbation: Bauart geprüft
Approbation: DNV
Approbation: LR
Approbation: NK
Approbation: BV
Approbation: UL Listed
Approbation: cUL Listed
Approbation: ABS
Approbation: Bauart geprüft
Approbation: DNV
Eingangsspannungsbereich: 18 V DC - 32 V DC
Ausgangsspannungsbereich: 12 V DC - 15 V DC (>
12 V DC, leistungskonstant)
Ausgangsspannung: 12 V DC
Ausgangsstrom: 8 A
Nennleistung: 96 W
Anschlussart: Push-in-Anschluss
Gehäusematerial: Metall
Schutzlackierung: nein
Breite: 36 mm
Weitbereichseingang: nein

liefern, montieren und anschließen.

Fabrikat:  Phoenix Contact
Typ:  QUINT4-PS/24DC/12DC/8/PT
Art-Nr:  2910122

Angebotenes Fabrikat/Typ:

'....................................................'
Menge: 1,000 St

**2.5.6.8.4 LSA-Trennleiste 2/10 zu 10 DA liefern und einbauen**
LSA-Trennleiste 2/10 zu 10 DA liefern und einbauen

Technische Daten gemäß Standard Deutsche Telekom
Zum löt-, schraub- und abisolierfreien Verbinden oder
Verteilen von kunststoffisolierten Kupferadern
Mit Massivleiter 0,4-0,8 mm Durchmesser oder Litze AWG
26-22
(Schneidklemmverbindungen nach IEC 60352-4 und DIN 41
611-6-C-EL-CL)
Zum Aufrasten auf LSA-Montagekanäle oder -bügel
Große Rangierösen beidseitig
Kabelseite oben
Rangierseite bedruckt von 1...0, ohne Farbcode
Gehäusefarbe: weiß
Kontakt zwischen Kabel- und Rangierseite auftrennbar
Genaue technische Details bitte dem Datenblatt
entnehmen

Fabrikat:  CobiNet oder gleichwertig
Art-Nr:  1020052

liefern und montieren.
Menge: 6,000 St

**2.5.6.8.5 Modulschilderrahmen 2/10 liefern und einbauen**
Modulschilderrahmen 2/10 liefern und einbauen

Zum direkten Aufstecken auf Montagewanne / -kanal
Der Modulschilderrahmen benötigt auf der Montagewanne/
-kanal einen eigenen Steckplatz. Mit unbedrucktem
Papierschild. Genaue technische Details bitte dem
Datenblatt entnehmen

Fabrikat:  CobiNet oder gleichwertig
Art-Nr:  3030086

liefern, in v.g. Leergehäuse auf LSA-Leiste montieren
und beschriften.
Menge: 3,000 St

**2.5.6.8.6 Umsetzen Hardware**
Umsetzen Hardware

In Abstimmung mit dem Betrieber Umsetzen folgender
Hardwarekomponenten aus dem Bestandsschrank in den
neuen Funk-Schrank:

S7-Rack (Siemens)
- CPU
- TIM32
- RS232 CP
- RS232 CP
- AI-Karten
- DI-Karten
- Modem inklusive Überspannungsschutz

Funkanlage (R&D Electronic)
- Datenfunkmodem
- Schnittstellenadapter
- Polling Master
- Zeitschlitzgeber
- Funkgerät

Pumpwerksüberwachung (EES) (Pumpwerk Händelstraße)
- ZS8A Grundmodul
- ZS8A Analogmodul

Das Umsetzen der Hardware muss zügig erfolgen, um den
Übertragungsausfall zur Leitwarte möglichst kurz zu
gestalten. Hierfür sind alle Arbeiten vorzubereiten und
ggfs. Provisorien einzurichten, diese provisorien
gerhören zum Leistungsumfang.

Das Umsetzen der Hardware sollte in maximal einem
Arbeitstag abgeschlossen sein.
Menge: 1,000 psch

**2.5.6.8.7 Programmierung Funk SPS ST16**
Programmierung Funk SPS ST16

Programmierung

Anpassung des vorhandenen Steuerungsprogrammes der
S7-300 im Step7 (Stationsnummer 16)

Aktuell sind im Bestand beide S7-300 Steuerungen per
Profibus gekoppelt. Die Funk SPS übergibt die Daten
folgender Anlagen:
- DE Kleinkmehlen
- DE Kostebrau
an die Wasser SPS (Station 22), welche ersetzt wird.
Künftig soll auf die Kopplung verzichtet werden und die
Funk-SPS soll alle Daten zur Leitwarte nach Tettau
übertragen. Das Steuerungsprogramm ist entsprechend
anzupassen (Hard- und Software). Dabei ist zu beachten,
dass aufgrund des eingetzten Fernwirkprotokolls Sinaut
Hardwareänderungen zwingend an der Engineering Station
in Tettau auszuführen sind.

Die Anpassungsarbeiten an der Programmierung sind dabei
aufgrund der Spezifik beim Betriebsführer WAL-B
anzufragen.
Menge: 1,000 psch

**2.5.6.8.8 Antennenkabel**
Antennenkabel

Herstellen der Verbindung zwischen der am Wasserturm
befindlichen Antenne und der in das neue Gebäude
umgesetzten Funkanlage.
Das Kabel ist von dem aktuellen Schaltschrankstandort
im Wassterturm in das neue Gebäude zu verlängern.

Einschließlich erforderlicher Verbinder und Adapter.
Einschließlich Überspannungsschutz.
Menge: 80,000 m

**2.5.6.8.9 Datenpunkttest**
Datenpunkttest

In Abstimmung mit dem Betreiber ist die
Signalübertragung,  zwischen der Leitwarte in Tettau
und ausgewählten Anlagen über die Funk-SPS zu prüfen.

Alle Ergebnisse sind in Excel-Listen zu dokumentieren.
Diese Ergebnisse sind Umfang der Gesamtdokumentation.

Diese Leistung ist aufgrund der spezifik beim
Betriebsführer WAL-B anzufragen.
Menge: 1,000 psch

**2.5.6.8.10 Kleinmaterial**
Kleinmaterial

In diese Position sind alle erforderlichen
Kleinmaterialien nach Bedarf zu kalkulieren.
Hierzu können unter anderem folgende Positionen zählen:
- Verdrahtungskanal
- Hutschiene
- Kabelschlauch inkl. Halter
- Beschriftungen
- Klemmen (Phoenix Contact)
- Verschraubungen
- Befestigungsmaterialien
- Schraube
- Kleinteile
- sonstiges

liefern und montieren.
Menge: 1,000 psch

###### 2.5.6.9 Bedienschrank

**2.5.6.9.1 Steuerschrank 1200x600x300mm**
Steuerschrank 1200 x 600 x 300 mm

Breite 1200 mm, Höhe 600 mm, Tiefe 300 mm, Werkstoff
Stahl, Ausführung der Oberfläche pulverbeschichtet,
Farbe grau, RAL-Nummer 7035, Mit Montageplatte, Anzahl
der Schlösser 2, Bodenaufstellung möglich,
Wandbefestigung möglich,

Anzahl der Türen 2,
Schlagfestigkeit IK08,
Schutzart (IP) IP55,
Schutzart (NEMA) 4

inkl. Flanschplatte und Türarretierung

Liefern und montieren.

Fabrikat:  Rittal oder gleichwertig
Typ:  AX1113000

Angebotenes Fabrikat/Typ:

'....................................................'
Menge: 1,000 St

**2.5.6.9.2 HMI TP1900 Comfort**
HMI TP 1900 Comfort

SIMATIC HMI TP1900 Comfort, Comfort Panel,
Touchbedienung, 19" Widescreen-TFT-Display, 16 MIO
Farben, PROFINET Schnittstelle, MPI/PROFIBUS-DP
Schnittstelle, 24MByte Projektierungsspeicher, WEC
2013, projektierbar ab WinCC Comfort V14 SP1 mit HSP

liefern, und montieren und anschließen.

Die Montage erfolgt in der Schaltschranktür und ist in
diese Position einzukalkulieren.

Für das Panel ist das gleiche Projekt zu verwenden wie
für das Panel in der Schaltanlage unter dem Punkt
SPS-Feld, daher gibt es keine gesonderte Position
Programmierung.

Fabrikat:  Siemens oder gleichwertig
Typ:  6AV2124-0UC02-0AX1

Angebotenes Fabrikat/Typ:

'....................................................'
Menge: 1,000 St

**2.5.6.9.3 ÖLFLEX® CLASSIC 110 3G1,5**
ÖLFLEX® CLASSIC 110 3G1,5

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 3G1,5 oder vergleichbar
Menge: 30,000 m

**2.5.6.9.4 Buskabel Profinet**
Buskabel Profinet

Industrial Ethernet Leitung mind. Cat5e

inklusive RJ45 Stecker auf beiden Seiten montiert

einschließlich Kennzeichnung mit
Kunststoff-Kabelmarkern

liefern, verlegen und anschließen.
Menge: 30,000 m

**2.5.6.9.5 Leuchtdrucktaster LED**
Leuchtdrucktaster LED

Leuchtdrucktaster flach, zum Einbau in Fronttafel,
inkl. Tastenzusatzschildträger 30x50 mm, inkl.
individueller Beschriftung, inkl. LED 24 VDC oder 230
VAC, inkl. Diodenelement für Lampentest
Nennisolationsspannung: 230 VAC
Nennstrom: 6 A (Kontakte)
Frontring: titan
Schutzgrad: IP67
Farbe: nach Vorgabe
Beschriftung: Störung Quittierung
Hilfskontakte: 1 Schließer

liefern, montieren und anschließen
Menge: 1,000 St

**2.5.6.9.6 ÖLFLEX® CLASSIC 110 4X0,75**
ÖLFLEX® CLASSIC 110 4X0,75,

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 4X0,75 oder vergleichbar
Menge: 30,000 m

**2.5.6.9.7 Umbau Panel und Knebelschalter KSB-Schrank**
Umbau Panel und Knebelschalter KSB-Schrank

Demontage des Bedienpanel aus dem KSB-Schrank
(TYP: EATON / XV-102-B8-70TWRC-10)

Verschließen der Türöffnung des KSB-Schrankes durch
eine geeignete Blende.

Die Montage des Panels erfolgt in der Schaltschranktür
des genannten Steuerschrankes und ist in diese Position
einzukalkulieren.

Anschluss des Panels

Die 5 Knebelschalter sind ebenfalls zu demontieren und
die Löcher der Schaltschranktüren fachgerecht zu
verschließen.
Montage der 5 Knebelschalter unterhalb des Panels im
neuen Steuerschrank.

inklusive aller erforderlichen Zubehörteile,
Kleinmaterialien und
Verdrahtungsmaterial

liefern, montieren und anschließen
Menge: 1,000 psch

**2.5.6.9.8 Buskabel Profibus**
Buskabel Profibus

Profibusleitung

inklusive Profibusstecker auf beiden Seiten montiert

einschließlich Kennzeichnung mit
Kunststoff-Kabelmarkern

liefern, verlegen und anschließen.
Menge: 30,000 m

**2.5.6.9.9 ÖLFLEX® CLASSIC 110 3G1,5**
ÖLFLEX® CLASSIC 110 3G1,5

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 3G1,5 oder vergleichbar
Menge: 30,000 m

**2.5.6.9.10 ÖLFLEX® CLASSIC 110 4X0,75**
ÖLFLEX® CLASSIC 110 40X0,75

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 40X0,75 oder vergleichbar
Menge: 30,000 m

**2.5.6.9.11 Umbau- / Montagearbeiten**
Umbau- / Montagearbeiten

Montage und Anschluss des vorgerüsteten Steuerschrankes
im Keller der Anlage.

Steuerschrank bestehend aus:
- linke Schranktür bestückt mit Siemens HMI TP1500
Comfort und einem Leuchtdrucktaster zur Signalisierung
und Quittierung von Störungen
- rechte Schranktür bestückt mit Bedienpanel aus dem
KSB Schrank sowie 5 Knebelschalter zur Bedienung der
Pumpen

Die Steuer- und Versorgungsleitungen sind jeweils über
Klemmleisten zu führen.

Die Buskabel werden direkt angeschlossen.
Menge: 1,000 psch

**2.5.6.9.12 Kleinmaterial**
Kleinmaterial

In diese Position sind alle erforderlichen
Kleinmaterialien nach Bedarf zu kalkulieren.
Hierzu können unter anderem folgende Positionen zählen:
- Verdrahtungskanal
- Hutschiene
- Kabelschlauch inkl. Halter
- Beschriftungen
- Klemmen (Phoenix Contact)
- Verschraubungen
- Befestigungsmaterialien
- Schraube
- Kleinteile
- sonstiges

liefern und montieren.
Menge: 1,000 psch

##### 2.5.7 Messtechnik

###### 2.5.7.1 Durchflussmessungen

*Hinweis: Hinweis*
Als Durchflussmessung soll die Ultraschall-Messtechnik
zum Einsatz kommen. Der bauliche Aufwand wird damit
vereinfacht, da die Sonden direkt an der Leitung
montiert werden und keine zusätzlichen Passstücke
erforderlich sind. Ein nachträgliches Wechseln ist
problemlos möglich. Weiterhin sind kürzere Ein- und
Auslaufstrecken notwendig, welche sonst nicht hätten
sichergestellt werden können. Für die Sensoren sind die
zugehörigen Montagesysteme zu verwenden, um eine
präzise Einstellung zu gewährleisten.
Jede der der Durchflussmessungen ist als separate
Messstrecke auszulegen. Neben den Messwerten sind auch
alle Betriebs- und Störmeldungen in der SPS auszuwerten
und weiterzuleiten.
Da die Sensoren mit Spezialkabel ausgeliefert werden
und das Kabel nicht geändert werden kann ist zu
beachten, dass die Sensoren eine ausreichende
Kabellänge aufweisen.

**2.5.7.1.1 Durchflussmengenmessung**
Durchflussmengenmessung

Durchflussmengenmessung von Trinkwasseranwendungen in vollgefüllten Rohren DN 50  800.
Erfassung der mittleren Fließgeschwindigkeit nach dem
Laufzeitdifferenzprinzip mittels Clamp-On-Sensoren.

Durchflussmessumformer mit integrierten numerischen
Abflussmodellen zur Ermittlung der mittleren Fließgeschwindigkeit.
Berechnung der Durchflussmenge aus mittlerer Fließgeschwindigkeit und Geometrie unter Berücksichtigung
der Mediumtemperatur und Geometrieparameter unter
Zugrundelegung interner numerischer Abflussmodelle.
Speicherung, grafische Darstellung und Übertragung
aller relevanten Messdaten.
Metallgekapseltes kompaktes Gehäuse mit frontseitig
leicht zugänglichen steckbaren Käfigzug-Federklemmen
zur schnellen Installation und Montage.
Großes, tageslichttaugliches TFT-Farbgrafikdisplay
mit 240 x 320 Pixel und 65536 Farben.
Brillante Ablesbarkeit selbst bei direkter Sonneneinstrahlung durch Kontrastverhältnis 1:400 sowie bis zu
80° abweichenden Blickwinkel aus der Betrachtungsebene in alle Richtungen.
Moderne, intuitive Ein-Hand-Bedienung mittels Dreh-
Druckknopf im Kontext mit dem hochauflösenden
Farbgrafikdisplay.
Hierarchisch flache, grafisch und farblich unterstützte
Programmierung mit bildlicher, maßstabsgerechter
Darstellung der verwendeten Geometrie und Sensorpositionen zur einfachen, fehlervermeidenden
Installation der Sensoren sowie der Inbetriebnahme.
Sensor- und zeitzugeordnete Fehlerdiagnosen.
Integrierte Schreiberfunktion mit Minimal-, Mittelwert-
und Maximalwertspeicher.
Speicherung sämtlicher Pfadgeschwindigkeiten,
mittlerer Fließgeschwindigkeit, Mengen und Mediumtemperatur in großem internem Speicher.
Auslesbarkeit der Programmierung sowie sämtlicher
gespeicherten Messwerte und Fehler mittels frontseitig
angeordneter USB-Schnittstelle auf handelsüblichen
USB-Stick.
Anbindung des Messumformers an nachgeordnete
Systeme unter Verwendung von RS232/485, TCP-IP/
Ethernet und ModBus TCP/RTU.
Weltweite Konnektivität durch integriertes LTE-
Modem zur Einbindung in IoT-Systeme, Datenfernübertragung, Grenzwertalarmierung und Gerätediagnose.
Integrierter MultiRoam SIM-Chip sowie zusätzlicher
SIM-Karten-Einschub.
Direkte Übertragung von Mess- und Systemdaten, Störmeldungen und Alarm per Mobilfunk auf das NIVUS-
Webportal.
Fernwartungs-, Ferndiagnose- und Ferninbetriebnahmemöglichkeiten mit dem vollen Leistungsumfang der
Vor-Ort-Inbetriebnahme.
Online- und Remotezugriff über Internetbrowser ohne
Installation zusätzlicher Software.
Betriebsspannung:  85  240 V AC
9  36 V DC (Option)
Analogeingang:  1 x 4  20 mA
Analogausgang:  1 x 0/4  20 mA
Digitaleingang:  1 x 5  24 VDC
Digitalausgang:  1 Wechsler, 230 VAC/2A
Bauform:  Hutschiene
Gehäusematerial:  Profilaluminium
Schutzart:  IP 20
Anzeige:  tageslichttaugliches TFT-Farb-
grafikdisplay
  240 x 320 Pixel, 65536 Farben
  Kontrast 1:400
Programmierung:  menügeführt mittels Dreh-Druck-
knopf und 2 Funktionstasten
Variante:  NF6 DGD
Liefern und nach den Herstellerangaben betriebsfertig
montieren.

Fabrikat:  Nivus oder gleichwertig
Typ:  Nivuflow 600WS
  NF6-DTDE0D001

Angebotenes Fabrikat/Typ:

'....................................................'
Menge: 3,000 St

**2.5.7.1.2 Sensorpaar**
Sensorpaar

Sensorpaar zur Montage von außen auf vollgefüllte
Rohre (ohne Mediumberührung).
Messung durch die Rohrwandung verschiedenster
Materialien hindurch.
Erfassung der Fließgeschwindigkeiten durch 2 Stück
Ultraschallsensoren.
Montage mittels Spannband oder Schienenmontagesystem (Option).
Messbereich:  - 10 m/s bis 10 m/s
Messfrequenz:  1 MHz
Messunsicherheit:  0,1 % von Geschwindigkeitsermittlung im Messpfad (v)
Offset +/- 5 mm/s
Werkstoffe:  Edelstahl 1.4301; PEEK
Schutzart:  IP 68
Kabellänge:  50 m
Kabelanschluss:  konfektioniertes Kabelende zum
Anschluss an den NF 600 oder
Überspannungsschutz BSL0 SPT
Variante:  NIC CO 01
Liefern und nach den Herstellerangaben betriebsfertig
montieren

Fabrikat:  Nivus oder gleichwertig
Typ:  NIC-CO010xxK

Angebotenes Fabrikat/Typ:

'....................................................'
Menge: 3,000 St

**2.5.7.1.3 Montagesystem**
Montagesystem

Selbsthaftendes Montagesystem (Neodymmagnete)
mit verschiebbaren Sensoraufnahmekörpern zur
variablen Aufnahme und einfachen Justage sowie
Wartung eines akustischen Messpfades im Clamp On
Verfahren bis DN 1000.
Geeignet zur Aufnahme von 2 Stück Sensoren Typ
NIC CO01 zur Montage an Rohren.
Skala zur Abstandbestimmung und Sensorjustage.
Massive Metallabdeckung zum mechanischen Schutz der
Sensoren.
Incl. Befestigungsmaterial zur einfachen Montage auf
unterschiedlichen Rohrnennweiten.
Werkstoff:  Edelstahl
Befestigung:  mittels Spanngurten
Option:  mittels Metallbändern
Einsatzbereiche:  DN 100-350: 1 Syst. erforderlich
DN 350-1000: 2 Syst. erforderlich
Variante:  ZUB CO RA3
Liefern und nach den Herstellerangaben betriebsfertig
montieren

Fabrikat:  Nivus oder gleichwertig
Typ:  ZUB CO RA3

Angebotenes Fabrikat/Typ:

'....................................................'
Menge: 4,000 St

**2.5.7.1.4 Erstinbetriebnahme**
Erstinbetriebnahme

Erstinbetriebnahme und Funktionskontrolle der
Messung durch den Messtechnikhersteller.
Überprüfung der hydraulischen Eignung des Einbauortes, der korrekten Sensormontage und der Installation
des Messumformers.
Übergabe von Parameterlisten mit den vorgenommenen
Einstellungen an der Gerätetechnik sowie eines
Inbetriebnahmeprotokolls.
Voraussetzung der Inbetriebnahme:
Nach den Herstellerangaben montierte Sensoren und
betriebsbereit verdrahtete Messumformer.
Menge: 1,000 psch

###### 2.5.7.2 Füllstandsmessungen

*Hinweis: Hinweis*
Jeder Behälter besitzt eine eigene Füllstandsmessung
ausgelegt als hydrostatische Messung. Die Messung ist
in der SPS auszuwerten und darzustellen.
Für die Typ Gleichheit sollen die gleichen Sensoren wie
an der Pumpengruppe zur Druckmessung eingesetzt werden.

**2.5.7.2.1 Druckmessumformer Behälter**
Druckumformer Behälter

Der VEGABAR 82 ist ein universell einsetzbarer
Druckmessumformer zur Messung von Gasen, Dämpfen und
Flüssigkeiten. Auch Inhaltsstoffe wie Sand sind für die
abrasionsfeste Keramikmesszelle eine leichte Übung. Der
VEGABAR 82 bietet höchste Zuverlässigkeit und
Betriebssicherheit. Die vielfältige Einsetzbarkeit
zeigt sich in allen Industriebereichen. Das einfache
Zusammenschalten von Sensoren der VEGABAR Serie 80 als
elektronischer Differenzdruck eröffnet neue
Möglichkeiten zur Messung von Differenzdrücken.

Maßeinheit für Längen: Meter/Millimeter
Maßeinheit für Druck: bar
Geltungsbereich: A Europa
Zulassung: X für Ex-freien Bereich
Prozessanschluss/Werkstoff: DU Gewinde G1/2,
EN 837; Manometeranschluss/316 L
Dichtungskonzept: S Einfachdichtung
Messzellendichtung/Prozesstemperatur: A
FKM (VP2/A) / -20 ... + 130°C
Druckart: G Relativdruck (Messung gegen
Atmosphäre)
Messbereich: I 0 ... + 25,0 bar (0 ... + 2500 kPa)
Kundenspezifischer Abgleich: Nein
Genauigkeitsklasse: S 0,20 %
Elektronik: H Zweiteiler 4 ... 20 mA/HART
Optionaler Überspannungsschutz: ohne
Zusatzelektronik: X ohne
Gehäuse: K Kunststoff-Einkammer
Gehäuseführung/Schutzart: I kompakt /
IP 66/IP 67; NEMA 4X
Kabeleinführung/Anschluss: M M 20 x 1,5 /
Kabelverschraubung PA schwarz
(Durchm. 5 - 9 mm), Standard
Anzeige-/Bedienmodul: A eingebaut
PLICSCOM
Zertifikate: X NEIN
Betriebsanleitung: DE Deutsch
Anzahl Betriebsanleitungen: 1
Messstellenkennzeichnungsschild: ohne
Linearisierung: NEIN
Adresseinstellung: NEIN
Anwendungsspezif. Einstellungen: ohne
Messzellentyp: CERTEC - keramische
Messzelle
Faktor Überlastfestigkeit Messzelle: 5
Beigelegte Prozessdichtung: Klingersil C-4400
Elektronischer Differenzdruck: Konfiguration geeignet
Min. Prozessdruck: - 1 bar
Max. Prozessdruck: 83 bar
Zolltarifnummer (HS-Code): 90262020

liefern, montieren, anschließen und konfigurieren

inkl. Speisetrenner:
Fabrikat:  VEGA oder gleichwertig
Art.-Nr.:  TRENN141.AXXXKXX

Anschluss an die SPS einschl. erforderlichem
Zubehör:
- 1 x Analogwert Füllstand

Fabrikat:  Vega oder gleichwertig
Typ:  VEGABAR 82
Art.-Nr.:  B82.AXDUSAGISHXKIMAX

Angebotenes Fabrikat/Typ:

'....................................................'
Menge: 2,000 St

**2.5.7.2.2 ÖLFLEX® CLASSIC 115 CY 2X0,75**
ÖLFLEX® CLASSIC 115 CY 2X0,75

PVC Anschluss- und Steuerleitung für gelegentlichen
flexiblen Einsatz und feste Verlegung bei normaler
mechanischer Beanspruchung; geeignet für die Verlegung
in trockenen oder feuchten Räumen; geeignet für
Torsionsanwendungen

Aufbau: feindrähtige Litze aus blanken Kupferdrähten,
PVC Aderisolation, Adern in Lagen verseilt, Mantel aus
PVC, grau (RAL 7001), geschirmt

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 115 CY 2X0,75 oder
vergleichbar
Menge: 80,000 m

**2.5.7.2.3 Radarsonde abflusslose Grube**
Radarsonde abflusslose Grube

Kompakter Radarsensor zur kontinuierlichen
Füllstandmessung
4 . 20 mA/HART-Ausgang, Messbereich bis 20 m,
Genauigkeit ±2 mm

Anwendungsbereich
Der VEGAPULS 21 ist der ideale Sensor zur
berührungslosen Füllstandmessung von Flüssigkeiten und
Schüttgütern in einfachen Anwendungen. Er eignet sich
besonders zur Verwendung in der Wasseraufbereitung,
Lagerbehältern mit Säuren, Laugen und Hilfsstoffen in
allen Industriebereichen, oder zur Messung von
Füllständen in Kunststofftanks von außen durch die
Behälterwand. In Schüttgütern kommen die Sensoren in
kleinen Schüttgutsilos oder offenen Containern zum
Einsatz.

Ihr Nutzen
- Wartungsfreier Betrieb durch berührungslose 80 GHz
Radar-Technologie
- Exakte Messergebnisse unabhängig von
Mediumeigenschaften und Prozessbedingungen
- Bequeme drahtlose Inbetriebnahme und Diagnose mit
Smartphone

liefern, montieren, anschließen und konfigurieren

inklusive Gegenmutter G1 1/2

inklusive Montagebügel 200mm

inklusive Speisetrenner:
Fabrikat:  Vega oder gleichwertig
Art.-Nr.:  TRENN141.AXXXKXX

inklusive Überspannungsschutz:
Fabrikat:  Weidmüller oder gleichwertig
Art.-Nr.:  VSSC4CLFG24VAC/DCEx

Anschluss an die SPS einschließlich erforderlichem
Zubehör:
- 1x Analogwert Füllstand

Fabrikat:  Vega oder gleichwertig
Art.-Nr.:  PS21.XXXXXGMHB

Angebotenes Fabrikat/Typ:

'....................................................'
Menge: 1,000 St

**2.5.7.2.4 ÖLFLEX® CLASSIC 115 CY 2X0,75**
ÖLFLEX® CLASSIC 115 CY 2X0,75

PVC Anschluss- und Steuerleitung für gelegentlichen
flexiblen Einsatz und feste Verlegung bei normaler
mechanischer Beanspruchung; geeignet für die Verlegung
in trockenen oder feuchten Räumen; geeignet für
Torsionsanwendungen

Aufbau: feindrähtige Litze aus blanken Kupferdrähten,
PVC Aderisolation, Adern in Lagen verseilt, Mantel aus
PVC, grau (RAL 7001), geschirmt

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 115 CY 2X0,75 oder
vergleichbar
Menge: 40,000 m

###### 2.5.7.3 Überlaufmessungen

*Hinweis: Behälter*
Behälter
Grenzschalter zur Montage an der Überlaufleitung der
Behälter als Überlaufüberwachung.

**2.5.7.3.1 Überlaufsensor**
Überlaufsensor

Grenzschalter zur Montage an der Überlaufleitung der
Behälter als Überlaufüberwachung der Behälter.
Mit integriertem oder separatem Auswertegerät.

inklusive erforderlicher Halter- und
Befestigungsmaterialien

inklusive Auswertegerät

liefern, montieren und anschließen.

Anschluss an die SPS einschließlich erforderlichem
Zubehör:
- 1x Binärwert

Angebotenes Fabrikat/Typ:

'....................................................'
Menge: 2,000 St

**2.5.7.3.2 ÖLFLEX® CLASSIC 110 2X0,75**
ÖLFLEX® CLASSIC 110 2X0,75

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 2X0,75 oder vergleichbar
Menge: 80,000 m

**2.5.7.3.3 Konduktive Sonde Pumpensumpf**
Konduktive Sonde Pumpensumpf

Konduktive 3-Stab Sonde inklusive Steuergerät Vegator
zur Überwachung des Wasserstandes im Pumpensumpf sowie
Steuerung der dort befindlichen Pumpe.
Die Stablängen sind entsprechend der Schachtabmessungen
festzulegen, sodass daraus ein sinnvoller Ein- wie auch
Ausschaltpunkt für die Pumpe resultiert.

inklusive erforderlicher Halter und
Befestigungsmaterialien

inklusive Auswertegerät Vegator

liefern, montieren und anschließen.

Fabrikat:  Vega oder gleichwertig
Art.-Nr.:  EL4

Angebotenes Fabrikat/Typ:

'....................................................'
Menge: 1,000 St

**2.5.7.3.4 ÖLFLEX® CLASSIC 110 3X0,75**
ÖLFLEX® CLASSIC 110 3X0,75

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 3X0,75 oder vergleichbar
Menge: 35,000 m

###### 2.5.7.4 Temperaturmessungen

*Hinweis: Hinweis*
Im EMSR-Raum sowie im Maschinenraum sind jeweils ein
PT100 Temperaturfühler vorgesehen. Diese werden auf die
SPS aufgeschaltet und dienen zur Anzeige sowie
Überwachung der Raumtemperatur.
Weiterhin soll außen am Gebäude ein Temperatursensor
installiert werden, über welchen die Begleitheizungen
gesteuert werden.

**2.5.7.4.1 Temperaturfühler**
Temperaturfühler

Außenwandwiderstandsthermometer/ Witterungsfühler
THERMASGARD® ATF 1 (interner Sensor) mit passivem
Ausgang, mit Gehäuse aus schlagzähem Kunststoff und
Schnellverschlussschrauben.

Er dient zur Erfassung der Außentemperatur, der
Temperatur im Feuchtraumbereich, z.B. als Außenfühler,
Witterungsfühler, zur Montage auf Außenwänden, in Kühl-
und Gewächshäusern, in Hallen, im Industriebereich und
in der Landwirtschaft. Im Außenbereich erfolgt die
Montage des Temperatursensor vorzugsweise an der
Nordseite oder an geschützter Stelle. Bei direkter
Sonneneinstrahlung ist der Sonnenschutz WS 01 oder WS
04 zu verwenden.

Sensor: Pt100, DIN EN 60751, Klasse B;Messbereich:
-50...+90 °C;zulässige Luftfeuchte: < 95 % RH, nicht
kondensierende Luft;Gehäuse: Kunststoff, UV-beständig,
Werkstoff Polyamid,

Farbe Verkehrsweiß (ähnlich RAL 9016);Abmaße: 72 x 64 x
37,8 mm (Tyr 1);Abmaße Gehäuse: 72 x 64 x 37,8 mm (Tyr
1);Kabelverschraubung: M 16 x 1,5; mit Zugentlastung,
auswechselbar,max. Innendurchmesser 10,4 mm;Schutzart:
IP 67 (nach EN 60 529) Gehäuse geprüft

liefern, montieren und anschließen.

Anschluss an die SPS einschließlich erforderlichem
Zubehör:
- 1x Widerstandswert Temperatur (4-Draht)

Fabrikat:  S + S Regeltechnik  oder gleichwertig
Art.-Nr.:  THERMASGARD® ATF1 Pt100

Angebotenes Fabrikat/Typ:

'....................................................'
Menge: 3,000 St

**2.5.7.4.2 ÖLFLEX® CLASSIC 115 CY 4X0,75**
ÖLFLEX® CLASSIC 115 CY 4X0,75

PVC Anschluss- und Steuerleitung für gelegentlichen
flexiblen Einsatz und feste Verlegung bei normaler
mechanischer Beanspruchung; geeignet für die Verlegung
in trockenen oder feuchten Räumen; geeignet für
Torsionsanwendungen

Aufbau: feindrähtige Litze aus blanken Kupferdrähten,
PVC Aderisolation, Adern in Lagen verseilt, Mantel aus
PVC, grau (RAL 7001), geschirmt

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 115 CY 4X0,75 oder
vergleichbar
Menge: 55,000 m

###### 2.5.7.5 Differenzdruckmessung

**2.5.7.5.1 Differenzdrucksensor**
Differenzdrucksensor

Anschluss und Auswertung des Differenzdruckes der
Behälterbelüftung an den Analogeingang der SPS.

Herstellen der 24V Versorgung für die Vor Ort Anzeige.

Über einstellbare Schwellwerte sind Warn- und
Alarmmeldungen zu erzeugen.

Einschließlich erforderlichem Zubehör wie
Trennverstärker oder Auswerätegeräte.

Betriebsfertig anschließen.
Menge: 2,000 St

**2.5.7.5.2 ÖLFLEX® CLASSIC 115 CY 2X0,75**
ÖLFLEX® CLASSIC 115 CY 2X0,75

PVC Anschluss- und Steuerleitung für gelegentlichen
flexiblen Einsatz und feste Verlegung bei normaler
mechanischer Beanspruchung; geeignet für die Verlegung
in trockenen oder feuchten Räumen; geeignet für
Torsionsanwendungen

Aufbau: feindrähtige Litze aus blanken Kupferdrähten,
PVC Aderisolation, Adern in Lagen verseilt, Mantel aus
PVC, grau (RAL 7001), geschirmt

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 115 CY 2X0,75 oder
vergleichbar
Menge: 80,000 m

**2.5.7.5.3 ÖLFLEX® CLASSIC 110 3G1,5**
ÖLFLEX® CLASSIC 110 3G1,5

PVC Anschluss- und Steuerleitung für gelegentlichen
flexiblen Einsatz und feste Verlegung bei normaler
mechanischer Beanspruchung; geeignet für die Verlegung
in trockenen oder feuchten Räumen; geeignet für
Torsionsanwendungen

Aufbau: feindrähtige Litze aus blanken Kupferdrähten,
PVC Aderisolation, Adern in Lagen verseilt, Mantel aus
PVC, grau (RAL 7001)

gute chemische Beständigkeit, Ölbeständig nach DIN EN
50290-2-22

liefern und in Teillängen a.P. in Kanal, Doppelboden,
Kabelrinne oder auf Kabelleitern verlegen einschl.
Klein-, Kennzeichnungs- und Befestigungsmaterial

einschließlich  Anschließen von Kabeln und Leitungen an
beigestellten Betriebsmitteln, Kennzeichnung mit
Kunststoff-Kabelmarkern, einschl. erforderlicher
Verschraubungen, Zugentlastung, Klein- und
Befestigungsmaterial, inkl. herstellen eines
Erdungsanschlusses für den Kabelmantel.

Kabeltyp: ÖLFLEX® CLASSIC 110 3G1,5 oder vergleichbar
Menge: 80,000 m

#### 2.6 Inbetriebnahme/Probebetrieb

*Hinweis: Inbetriebnahme/Probebetrieb*
Die Inbetriebnahme umfasst die Inbetriebnahme aller Objekte der neu errichteten Druckerhöhungsanlage Lauchhammer.

Die Inbetriebnahme erstreckt sich von der Inbetriebsetzung einzelner Anlagenkomponenten
(Apparate, Aggregate und Armaturen) bis hin zur vollen Funktionsfähigkeit des gesamten Liefer- und Leistungsumfanges.
Der Leistungsumfang zur Durchführung von Inbetriebnahme und Probebetrieb beinhaltet die durch den Auftragnehmer (AN) zu erbringenden nachfolgend aufgeführten Leistungen:
- Bereitstellung aller erforderlichen Unterlagen für die Durchführung von Funktionsprüfungen
  und Vorbereitungsprüfungen an den Anlagenteilen und Systemen, Inbetriebnahme und
  Probebetrieb,
- Durchführung der Funktionsprüfungen an den Aggregate- und Anlagengruppen,
- Erstellung der Arbeitsunterlagen für vorbetriebliche Prüfungen, Inbetriebnahme, Probebetrieb
  sowie Leistungs- und Garantienachweise,
- Dokumentation der Betriebsdaten
- Messung des Betriebsmittel- und Energieverbrauches
- Dokumentation der Ergebnisse der Inbetriebnahme und des Probebetriebs
- Planung von Inbetriebnahme und Probebetrieb, Erstellung Inbetriebnahmeprogramm,
- Planung und Erstellung eines  ausführlichen Inbetriebnahmekonzepts für die Inbetriebnahme
  und den Probebetrieb (verbale Beschreibung, Balkendiagramm).
- Vorlage der durch den AN erstellten Bedienungsanleitung für die Druckerhöhungsanlage
  Lauchhammer sowie Weiterführung und ständige Aktualisierung der Bedienungsanleitung
  durch den  AN entsprechend der während der Inbetriebnahme bzw. des Probebetriebes
  gesammelten Erfahrungen
- Vorbereitung und Durchführung der Funktionsprüfung
- Vorbereitung und Durchführung der Inbetriebnahme und des Probebetriebes
- Vorbereitung und Durchführung der Leistungs- und Garantienachweise einschl. Leistungsfahrt,
- Einweisung und Schulung des Bedienpersonals.

Die Inbetriebnahme setzt den trockenen Funktionstest aller Anlagenteile sowie die Umbindung
der Außenrohrleitungen voraus.

Der AN führt die Funktionstests durch und ist für den Ablauf und die Durchführung der  Inbetriebnahme und des Probebetriebs verantwortlich.

Die Leistungen zur Inbetriebnahme und Probebetrieb umfassen dabei alle Objekte der neuerrichteten Reinwasserbehälter und der DEA gemeinsam mit dem Gewerk E/MSR-Technik sowie alle Maßnahmen zur Einregulierung aller gelieferten Einrichtungen, in enger Abstimmung mit dem AG und seinem Beauftragten.

Im Vorfeld der Inbetriebnahme hat sich der AN durch ein intensives Studium der ihm bzw. durch
den AG bereitgestellten Dokumente eine genaue Kenntnis über die verfahrenstechnischen
Betriebsabläufe, Regel- und Steuerstrategien einzelner Verfahrensstufen bzw. Anlagekomponenten als auch der Gesamtanlage zu verschaffen. Der AG bzw. sein Beauftragter stehen ihm dabei unterstützend zur Verfügung.

Die  Inbetriebnahme und der  Probebetrieb sowie die Schulung und Einweisung des Bedienpersonals müssen für das Los 2 (Neubau) sowie unter Teilnahme von Vertretern des Loses 2 stattfinden.

Es ist durch den AN ein verantwortlicher Vertreter für die Inbetriebnahme und den Probebetrieb zu benennen. Die Nachweise seiner Qualifikation und der
Erfahrungen (Referenzen) sind dem Angebot beizulegen.

Der Auftragnehmer (AN) trägt während der gesamten Inbetriebnahme die Verantwortung für die
von ihm gelieferten und errichteten Anlagenteile. Abstimmungen sind insbesondere mit dem Ge-
werk E/MSR-Technik zu führen. Die vertraglich gebundenen Leistungen sind in ihrer Gesamtheit zeitlich so zu koordinieren, dass ein reibungsloser Inbetriebnahmeprozess gewährleistet wird.

Inbetriebnahme und Probebetrieb sind in folgenden Schritten durchzuführen:
1. Schritt:  Funktionstest ohne Medium
2 Schritt:  Funktionsprüfung und Inbetriebnahme mit Medium
  Trinkwasser
3. Schritt:  Probebetrieb einschließlich Leistungsfahrt mit Medium Rohwasser
 Zeitraum Probebetrieb 4 Wochen
 Zeitraum Leistungsfahrt 72 h

Sollten für die Inbetriebnahme Versorgungsunterbrechungen nicht vermieden werden können, sind die Zeiten der Unterbrechungen zu minimieren und mit einem ausreichenden zeitlichen Abstand anzukündigen.

Voraussetzungen Inbetriebnahme
Vor Inbetriebnahme müssen folgende Arbeiten und Prüfungen abgeschlossen sein:
- Montageende und abgeschlossene Mängelbeseitigung
- Abschluss der Reinigungsarbeiten und
  Dichtigkeitsprüfungen
- Abschluss der Funktionstests und -prüfungen
- Betriebsmittelkennzeichnung
- Warn- und Verbotsbeschilderung
- Erstellung und Vorlage der Dokumentation für Gesamtleistungsumfang
- Betriebsanleitung (aktueller Arbeitsstand)
- behördliche Abnahme der Gesamtanlage
- Freigabe zur Inbetriebnahme durch AN

**2.6.1 Sichtprüfung Gesamtanlage**
Sichtprüfung Gesamtanlage

Nach Beendigung der Bau- und Montagearbeiten findet
eine Begehung der  Anlage durch AN und AG zur Montagesichtkontrolle der errichteten Anlagen auf Vollständigkeit und Übereinstimmung mit dem LV statt. Die Sichtprüfung kann dabei gestaffelt, d.h. zeitlich versetzt, nach Objekten bzw. technologischen Funktionseinheiten durchgeführt werden.

Die fertig installierten Rohrleitungen, Armaturen und Anlagen sind einer Sichtprüfung zu unterziehen.
Die Sichtprüfung umfasst u.a.:
- Feststellung von Beschädigungen
- Plangerechte Verlegung der Rohrleitungen
- Kontrolle der fachgerechten Ausführung
  von Rohreinbindungen
- Anordnung von Rohrhalterungen und
  Rohrunterstützungen
- Funktionsgerechter Einbau von Aggregaten, Apparaten und Armaturen einschließlich Antrieben
- Vorhandensein notwendiger Kennzeichnungen wie z. B. Rohrleitungen, Betriebsmittel, Warn- und Verbotsschilder

DIe Sichtprüfung ist unter Beteiligung des AG bzw. seines Beauftragten durchzuführen.

Über die Ergebnisse der Sichtprüfungen sind eigenverantwortlich durch den AN Niederschriften bzw. Protokolle anzufertigen, aus der festgestellte Mängel eindeutig ersichtlich sind.
Die Niederschriften bzw. Protokolle sind vom AG bzw. seinem Beauftragten zu bestätigen.
Menge: 1,000 psch

**2.6.2 Funktionsprüfung Aggregate und Anlagen**
Funktionsprüfung Aggregate und Anlagen

Der Leistungsumfang dieser Position erstreckt sich auf die Vorprüfung, Funktionstest sowie Funktionsprüfung sämtlicher Aggregate und Anlagen einschließlich der installierten Sicherheitseinrichtungen.

Leistungsumfang:

Der AN hat nach Fertigstellung der einzelnen Montagen Funktions- bzw. komplexe Prüfungen der Anlagenteile und technologischen Funktionseinheiten durchzuführen. Die Teilnahme an diesen Prüfungen behält sich der AG vor.

Die Überprüfung von Funktion und ordnungsgemäßen Betrieb der installierten Maschinen- und E/MSR-Technik erfolgt als
- Funktionstest nach erfolgter Montage der Aggregate ohne Medium sowie als
- Funktionsprüfung im Verlaufe der Inbetriebnahme der technologisch zusammenwirkenden Objekt mit Wasser (Trinkwasser/Betriebswasser)

Vor der Durchführung von Funktionstests und -prüfungen müssen folgende Dichtheitsprüfungen für Rohrleitungen und Behälter abgeschlossen sein, sofern eine Benutzung dieser im Rahmen der Funktionstests bzw. -prüfungen erforderlich wird:
- Prüfung von Schweißnähten
- Dichtheitsprüfung von Wasserleitungen
- Dichtheitsprüfung von Freispiegelleitungen
  und Schächten
- Dichtheitsprüfungen von Behältern

Schweißnähte sind gemäß DVGW GW 350, Qualitätsanforderungsstufe B, zerstörungsfrei zu prüfen. Für Rundnähte wird ein Prüfumfang von 10% festgelegt.

Für die Rohrleitungen ist eine Druckprüfung in Anlehnung an die DIN EN 805 in Verbindung mit dem Arbeitsblatt W 400-2 durchzuführen.

Es wird folgender Prüfdruck vorgegeben:
- Für die Medienleitungen/ Trinkwasserleitungen 15bar

Die entsprechenden Prüfprotokolle sind vor der Funktionsprüfung vorzulegen.

Die EMSR Installation ist während der Montage und spätestens nach Fertigstellung einer Isolationsprüfung auf Einhaltung der Mindestwerte zu unterziehen.

Die Funktionsfähigkeit der Schutzmaßnahmen ist zu überprüfen und nachzuweisen. Bei der Erdungsanlage wird der Erdübergangswiderstand gemessen.

Der Durchgangswiderstand des Hauptpotentialausgleiches ist zu messen. Der gesamte Potentialausgleich ist einer Sichtprüfung zu unterziehen.

Alle Prüfungen sind vollumfänglich zu protokollieren.

Nach Fertigstellung der gesamten Anlage bzw. einzelner Teilobjekte, Erstfüllung mit Schmieröl und Abschluss der bauseitigen Leistungen einschließlich E/MSR-Technik sind alle Anlagenteile einzeln und im Zusammenwirken einer Funktionsprüfung ohne und mit Last zu unterziehen. Der entsprechende Koordinierungsaufwand für benachbarte Gewerke ist einzurechnen. Alle wesentlichen Betriebszustände und -abläufe sowie Störfälle sind zu prüfen, ggf. zu simulieren. Die Erstellung evtl. erforderlicher Testprogramme ist in den Einheitspreis einzukalkulieren.

Die Funktionstests und -prüfungen nach Fertigstellung der einzelnen Montagen umfassen folgende Leistungen:
- Vorstellung der Anlage im entleerten und gereinigten Zustand
- Überprüfung von Funktion und ordnungsgemäßen Betrieb der installierten Maschinen- und E/MSR-Technik durch
    - Funktionstest nach erfolgter Montage der Aggregate ohne Medium
    - Funktionstest nach erfolgter Montage der Aggregate mit Wasser
    - Funktionsprüfung der technologisch zusammenwirkenden Objekte mit Medium im Verlaufe der Inbetriebnahme bzw. des Probebetriebes

Die Bereitstellung von Wasser (Trinkwasser/Betriebswasser) für die Funktionsprüfungen erfolgt eigenverantwortlich durch den AN.

Im Rahmen des Funktionstests sind zur Prüfung sowie Nachweis der Vollständigkeit folgende Leistungen zu erbringen:
- Funktion der Abschaltkriterien hinsichtlich der funktionalen Sicherheit
- Funktion der Armaturen und Schutzeinrichtungen, Gängigkeit von Armaturen
- Drehrichtungsprüfungen bei Antrieben
- Vorhandensein von Hilfsmitteln Fett, Öl,
  Dichtflüssigkeit
- Prüfung auf Drehmoment und Endlagen etc.
- Datenübertragung

Die Funktionsprüfung zur Feststellung von Leistungsausgangswerten umfasst u. a.:
- Förderleistungen
- Prüfungen auf Laufruhe, Geräusche
- Automatische Pumpenschaltungen (Pumpenschaltpunkte)
- Funktionieren der Armaturen
- Prüfung sämtlicher maschinentechnischer und E/MSR-Ausrüstung auf ordnungsgemäßen Betrieb entsprechend Bedienungsanweisung und Betriebsanleitung

Die Mindestanforderungen an den Funktionstest für Pumpen sind definiert zu:
- Nullförderhöhe und zugehörige Stromaufnahme eines Pumpenaggregates
- Stromaufnahme am Nennpunkt und bei max. manometrischer Förderhöhe
- Testlauf mit Medium (Schlamm, Wasser) bei mindestens 2 Stunden Laufzeit der Pumpen unter voller Belastung

Für den Testlauf von Pumpen sind ggf.
Rohrleitungsprovisorien herzustellen. Diese sind bei Erfordernis gemeinsam mit dem AG bzw. seinem Beauftragten abzustimmen.

Auftretende Fehlfunktionen bzw. Mängel sind durch den AN auf eigenen Kosten zu beheben. In einer erneuten Funktionsprüfung ist der Erfolg nachzuweisen. Ebenfalls zu wiederholen
sind die Prüfungen bei nicht korrekter Durchführung auf Kosten des AN.

Die Prüfung von Sicherheitseinrichtungen erstreckt sich auf deren Wirksamkeit und Ansprechverhalten.
Erforderliche Koordinationsleistungen mit dem Gewerk EMSR-Technik sind einzukalkulieren.

Die Ergebnisse der Funktionsprüfung sind in Form von Prüfprotokollen zu dokumentieren. Die Protokolle sind eindeutig abzufassen, so dass auch evtl. nicht bestandene Prüfungen bzw. Funktionstests und die daraus getroffenen Maßnahmen ersichtlich sind.

In der Prüfprotokollen sind folgende Punkte zwingend aufzuführen:
- Prüfgegenstand
- Art der Prüfung/Prüfrahmen
- Name des Prüfers und Unterschrift
- Datum der Prüfung
- Prüfergebnis
- Aussage, ob aufgrund des Prüfergebnisses aus Bedenken gegen den Anlagenbetrieb bestehen oder nicht, insbesondere aus sicherheitstechnischer Sicht.

Die Herstellervorschriften sind zu beachten.
Menge: 1,000 psch

**2.6.3 Funktionstest ohne Medium**
Funktionstest ohne Medium

Die Überprüfung von Funktion und ordnungsgemäßem Betrieb der installierten Maschinen- und E/MSR-Technik erfolgt nach beendeter Montage der verfahrenstechnischen sowie der E/MSR-Ausrüstung als
Funktionstest ohne Medium für:

- Einzelanlagen und -aggregate
- komplexe Baugruppen und Anlagensysteme

Der Funktionstest umfasst die Prüfung und den Nachweis der Vollständigkeit der zu erbringenden Leistung wie:

- Drehrichtungsprüfungen bei Antrieben
- Gängigkeit von Armaturen
- Vorhandensein von Hilfsmitteln, Betriebsmitteln und
  Wartungsmitteln (Fett, Öl, Dichtflüssigkeit)
- Prüfung auf Drehmoment und Endlagen etc.
- Installation aller Mess- und Probenahmevorrichtungen

Die Ergebnisse von Funktionstest sind in Form von Prüfprotokollen durch den AN zu dokumentieren. Die Protokolle sind eindeutig abzufassen, so dass auch eventuell nicht bestandene Prüfungen bzw. Tests und die daraus getroffenen Maßnahmen ersichtlich sind.
Menge: 1,000 psch

**2.6.4 Funktionsprüfung mit Medium Trinkwasser**
Funktionsprüfung mit Medium Trinkwasser

Nach Durchführung der Funktionstests ohne Medium einschließlich Dokumentation, Erstauffüllung der
Anlagen mit Betriebs- und Hilfsmitteln und Bereitstellung
von Wartungsmaterialien sind alle Anlagen einer Funktionsprüfung mit dem Medium Trinkwasser
zu unterziehen.
Vor Durchführung der Funktionsprüfung sind die beiden Trinkwasserbehälter in Abstimmung mit der AG zu desinfizieren.
Die Vergütung erfolgt über eine gesonderte Position.

Die Funktionsprüfung zur Feststellung von Leistungsausgangswerten umfasst u. a.:
- Förderleistungen
- Prüfung Laufruhe und Geräusche
- Funktionstüchtigkeit aller Anlagenteile bei Einsatz
  Betriebsmedium
- Funktionstüchtigkeit aller automatischen Schaltungen
- Prüfung der Prozesstechnik und Technischen Ausrüstung
  auf funktionssicheren Betrieb entsprechend
  Betriebsanweisung

Die Mindestanforderungen an den Funktionstest für Pumpen sind definiert zu:
- Nullförderhöhe und zugehörige Stromaufnahme
  eines Pumpenaggregates
- Stromaufnahme am Nennpunkt und bei max.
  manometrischer Förderhöhe
- Testlauf mit Medium bei mind. 2 Stunden Laufzeit
  der Pumpen unter voller Belastung

Während der Funktionsprüfung sind die wesentlichen Arbeits- und Betriebsabläufe sowie die Abläufe bei Störungen durchzuführen und zu prüfen. Auftretende Fehlfunktionen bzw. Mängel sind durch den AN zu
beheben.
In einer erneuten Funktionsprüfung ist der Erfolg nachzuweisen. Ebenfalls zu wiederholen sind die
Prüfungen bei nicht korrekter Durchführung.

Die Ergebnisse von Funktionsprüfung sind in Form von Prüfprotokollen durch den AN zu dokumentieren. Die Protokolle sind eindeutig abzufassen, so dass auch eventuell nicht bestandene Prüfungen bzw. Tests und die daraus getroffenen Maßnahmen ersichtlich sind.
Menge: 1,000 psch

**2.6.5 Prüfung der elektrischen Anlage**
Prüfung der elektrischen Anlage
gemäß DGUV 3, DIN VDE

Dies beinhaltet im Detail:
- Besichtigen, Erproben, Messen
- Messung Erdungswiderstand
- Schleifen- und Isolationswiderstand
- Berührungsspannung, Auslösestrom, Auslösezeit der
Fehlerstromschutzeinrichtungen
- Nachweis zur Selektivität von Überstrom- und
Überspannungsschutzeinrichtungen
- Einstell-, Prüf- und Kalibrierungsprotokolle der
MSR-Technik

Die Protokolle sind als Bestandteil der
Gesamtdokumentation zu übergeben.
Menge: 1,000 psch

**2.6.6 Desinfektion der Behälter**
Desinfektion der Behälter

Desinfektion der Behälter gemäß DVGW-Regelblatt W 291 durchführen.
Einschließlich vorlaufender Feinreinigung der Behälter, Spülung und Reinigung der Flächen sowie Lieferung, Einsatz, Neutralisierung sowie schadloser und gesicherter Entsorgung des Desinfektionsmittels

Spülung und Reinigung der Behälter einschließlich Lieferung, Einsatz, Neutralisierung sowie schadloser und gesicherter Entsorgung des Desinfektionsmittels und des anfallenden Spülwassers gemäß den geltenden gesetzlichen, wasserrechtlichen und umweltrechtlichen Vorschriften.

Die Desinfektion ist durch eine bakteriologische Untersuchung nachzuweisen. Eine entsprechende Unbedenklichkeitserklärung ist vorzulegen.
Die Freigabe durch das zuständige Gesundheitsamt ist beizubringen.
Menge: 2,000 St

**2.6.7 Konzept erstellen f. Inbetriebnahme**
Erstellung Konzept für Inbetriebnahme

Erstellung eines Konzeptes für die Inbetriebnahme der Druckerhöhungsanlage Lauchhammer auf der Grundlage der vom AN erstellten Bedienungsanleitung mit zeitlicher Einordnung aller erforderlicher Inbetriebnahmeschritte in Abstimmung
mit dem AG und der Bauleitung des AG.

In die pauschale Leistungsposition sind einzukalkulieren:
- Erstellung eines ausführlichen Inbetriebnahmeprogramms mit Aufstellung einer detaillierten  Ablaufplanung für Probebetrieb, Leistungs- und Garantienachweise sowie abschließender
  Leistungsfahrt (verbale Beschreibung,
  Balkendiagramm)

Der AN hat eine detaillierte Zeitplanung für die Inbetriebnahmephase zu erstellen und zu übergeben, so dass deren Einhaltung nachgewiesen und überwacht werden kann. Die Umsetzung dieser Pläne ermöglichen
dem AN den Nachweis zu erbringen, dass die von ihm errichteten Anlagenteile bzw. Aggregate die geforderten Leistungsparameter unter  Betriebsbedingungen einhalten. Mit diesen Plänen wird das Ziel verfolgt, die Anlage systematisch einzufahren und in Betrieb zu
nehmen, Regelkreise abzugleichen und die Einbindung im Prozessleitsystem fortlaufend zu optimieren.
Menge: 1,000 psch

**2.6.8 Sicherheitskonzept erstellen**
Erstellung Sicherheitskonzept

Erstellung eines Sicherheitskonzeptes
gem. ArbSchG als Maßnahme für einen sicheren Probebetrieb.
Weiterhin sind die Vorgaben der Unfallverhütungsvorschrift DGUV Vorschrift 1 in Verbindung mit der Betriebssicherheitsverordnung (BetrSichV) zu beachten.
Die beteiligten Mitarbeiter haben geeignete Anweisungen zu erhalten. Es sind entsprechende Arbeitsanweisungen zu erstellen und Unterweisungen durchzuführen.
Unterweisungsthemen sind u.a.:
- Organisation des Probebetriebes
- Gefahren während der einzelnen Betriebszustände
- technische, organisatorische und persönliche Schutzmaßnahmen
- Benutzung der Arbeitsmittel
- Tätigkeit mit Gefahrstoffen
- Verhalten bei Gefahr, Unfällen und Störungen
Menge: 1,000 psch

**2.6.9 Einweisung Betreiber**
Einweisung und Schulung Betriebspersonals

Das Betriebspersonal ist vor Inbetriebnahme bzw. während des Probebetriebes in die Bedienung, Wartung und Inspektion einzuweisen und im Umgang mit der kompletten Anlage zu schulen. Die Einweisung und Schulung des Betriebspersonals erfolgt anhand eines Schulungsprogramms durch qualifiziertes Personal des AN.

Im Rahmen der Schulung ist das Betriebspersonal theoretisch und praktisch so zu ertüchtigen, dass es in der Lage ist, die vom AN gelieferten Anlagenteile selbstständig zu bedienen und Inspektions- sowie Wartungsarbeiten,
wie z. B. das Auswechseln von Verschleißteilen, die Fehlersuche und die Behebung von Fehlern, eigenständig durchzuführen.
Am Ende der Schulung wird mit einer schriftlichen Kenntnisprüfung das anlagenbezogene Wissen und Können des Betriebspersonals
kontrolliert.
Menge: 1,000 psch

**2.6.10 Inbetriebnahme**
Inbetriebnahme

Die Inbetriebnahme umfasst die Inbetriebsetzung der Gesamtanlage nach erfolgter Funktionsprüfung.
Schwerpunkte sind die Einregulierung aller Anlagenteile und die Einweisung des Bedienpersonals des AG.

Vor Inbetriebnahme der Reinwasserbehälteranlage müssen folgende Arbeiten und Prüfungen abgeschlossen sein bzw. folgende Voraussetzungen vorliegen:
- Montageende und abgeschlossene Mängelbeseitigung
- Abschluss der Reinigungsarbeiten, Abschluss der Druck- und Dichtigkeitsprüfungen
- Spülen und Desinfektion der Anlagenteile mit Abnahme  durch das Gesundheitsamt
- Abschluss der Funktionstests und -prüfungen
- Betriebsmittelbereitstellung, Betriebsmittelkennzeichnung
- Beschilderung der Rohrleitungen und Armaturen, Warn- und Verbotsbeschilderung

- Erstellung und Vorlage der Dokumentation für Gesamtleistungsumfang
- Vorlage Bedienungsanleitung/Betriebsanleitung für die Anlage (aktueller Arbeitsstand)
- Vorlage des Konzepts für Inbetriebnahme
- Freigabe zur Inbetriebnahme durch AG und AN
- Abnahme von Anlagen/Anlagenteilen durch Sachverständigen/befähigte Person vor Inbetriebnahme
- Klärung der Ableitung des bei der Inbetriebnahme bzw. im Probebetrieb anfallenden aufbereiteten Wassers
- behördliche Abnahme der Gesamtanlage
- Information der Behörde über die Durchführung der Inbetriebnahme und des Probebetriebes, schriftliche Freigabe des Gesundheitsamtes zum Betreiben des Wasserwerkes
- erfolgreicher Test aller Datenein- und -ausgänge (I/O-Check)
- elektrische Laufkontrolle aller Antriebe und Aggregate,  einschl. Test von autarken Steuerungen
- Test aller maschinen- und elektronischen Funktionen als  Kaltfunktionsprüfung unter Last (Pumpenschaltpunkte,  Funktion der Armaturen und Schutzeinrichtungen, Datenübertragung etc.) abgeschlossen
- Anbindung und Betriebsbereitschaft aller Außen- und  Verbindungsleitungen (einschl. Spülung und Desinfektion)

Die Inbetriebnahme setzt den trockenen Funktionstest aller Anlagenteile sowie die Umbindung der Außenrohrleitungen voraus.

Die Inbetriebnahme ist mit dem Funktionsnachweis der maschinentechnischen Ausrüstung sowie der Anlagen der E/MSR-Technik im Neuwerk abgeschlossen. Die Ergebnisse der Inbetriebnahme sind zu dokumentieren.
Menge: 1,000 psch

**2.6.11 Probebetrieb**
Probebetrieb

Nach Abschluss der Inbetriebnahme schließt sich der Probebetrieb an, welcher insgesamt einen Zeitraum von 4 Wochen umfasst. Der Probebetrieb muss in  Zusammenarbeit mit dem AN (E/MSR-Technik) durchgeführt werden.
Der Aufwand für Abstimmungen mit E/MSR-Technik ist einzukalkulieren.

Für die Teilnahme am Probebetrieb wird von einer ständigen Anwesenheit von fachkompetentem und entscheidungsbefugtem Personal ausgegangen.

Für den Probebetrieb sind durch den AN zu
kalkulieren:

10 Tage mit Angabe des Tagessatzes

Nach diesem Zeitraum wird der AN auf Abruf durch den AG in den Probebetrieb eingebunden und muss über Rufbereitschaft kurzfristig am Einsatzort zu dem benannten Tagessatz verfügbar sein.

Die Probenahmen / Analysen während des Probebetriebes erfolgen durch den AN und auf Kosten des AN.

Die während des Probebetriebes ggf. benötigten Chemikalien für die Desinfektion werden durch den AG beigestellt.

Während des Probebetriebes werden die Wirksamkeit und die Zuverlässigkeit der eingesetzten Anlagen, Aggregate, Armaturen und verbindenden Rohrleitungen einschließlich E/MSR-Technik und sonstiger Technischen Ausrüstung hinsichtlich ihres Einsatzzweckes unter Betriebsbedingungen überprüft. Die Gesamtanlage ist im Probebetrieb mit dem Schwerpunkt Erzielung der erforderlichen Aufbereitungsleistung bei Minimierung der Betriebsaufwendungen weitgehend zu optimieren. Die in der Bedienungsanleitung benannten Handlungen sind ebenfalls im Rahmen des Probebetriebes zu prüfen.

Schwerpunkte im Betrieb der Anlage:
- An- und Abfahren der Anlagen
- Automatikbetrieb
- Nachweis der Kapazitäten und Füllstände
- Nachweis der Sicherheitstechnik

Der Probebetrieb ist sofort bei folgenden Randbedingungen abzubrechen und nach deren Regulierung neu zu beginnen:
- Ausfall eines Hauptaggregates
- einer kumulierten Stillstandszeit der Aggregate von 12 Stunden
- Verstößen gegen die Sicherheitsvorschriften
- Grenzwertüberschreitungen der behördlichen Überwachungswerte
- negativer Beeinflussung der vorhandenen
  wasserwirtschaftlichen Anlagen
- erheblichen Mängeln und Schäden an den Aggregaten

Während des Probebetriebes erfolgt eine Leistungsfahrt über 12 Stunden unter Teilnahme des AN gem. Anforderung des AG.
Die Leistungsfahrt ist mit Qd, mittl und Qd, max durchzuführen. Während der Leistungsfahrt werden neben den mit der installierten Messtechnik erfassten Betriebswerten bei Bemessungsbelastung
- Messungen des Betriebsmittel- / Energieverbrauches und
- ein Beprobungsprogramm (Kontrollbeprobung und nach
  Festlegung Intensivbeprobung)
durchgeführt.

Der Leistungsnachweis wird während 3 aufeinanderfolgenden Tagen durchgeführt. Die Leistungsfahrt beendet den erfolgreich abgeschlossenen Probebetrieb. Die Leistungsfahrt ist mit Qd,max
durchzuführen.

Der Leistungsnachweis gilt als erbracht, wenn bei Einhaltung der Verfahrensvorgaben während der Leistungsfahrt kein Überschreiten von Grenzwerten nach der TrinkwV im Trinkwasser nachgewiesen wurde.

Der erfolgreich abgeschlossene Leistungsnachweis ist die Voraussetzung für die Abnahme der Gesamtleistung und die Freigabe der Anlage durch die Behörde.

Die Ergebnisse des Probebetriebs und der Leistungsfahrt sind zu dokumentieren.
Menge: 1,000 psch

**2.6.12 Wasserdichtheitsprüfung**
Wasserdichtheitsprüfung (Behälterdichtheitsprüfung)

Wasserdichtheitsprüfung nach DVGW / Technische Regeln, Arbeitsblatt W 300-1,
für zwei Reinwasserbehälter aus Stahlbeton als technische Zustandsprüfung durchführen, einschließlich Prüfung der Einbauteile für die Rohrdurchführungen sowie Erstellung eines Prüfprotokolls.

Grundfläche: Reinwasserbehälter
jeweils ca. 315 m²
Füllhöhe: ca. 9,00 m
Prüfvolumen: jeweils ca. 2.830 m³

Der Leistungsumfang umfasst die vollständige Feinreinigung der Behälterinnenflächen vor Beginn der Prüfung. Sämtliche Rückstände oder Verschmutzungen, die das Prüfergebnis beeinträchtigen könnten, sind fachgerecht zu entfernen und zu entsorgen.

Voraussetzung für die Einzelbefüllung der Behälter einschließlich der Zulaufbereiche ist eine gleichzeitige und gleichmäßige Erstbefüllung, um die Setzung des Bauwerkes ausgewogen abzusichern.

Die Befüllung der Behälter erfolgt durch den AN mit Brauchwasser des AG.
Herstellung der für das Befüllen erforderlichen Verbindungsleitungen (B-Schläuche, Kupplungen, Absperrarmaturen, Verteiler).

Alle Öffnungen unterhalb des anvisierten Prüf-Wasserspiegels sind für die Dauer der Prüfung dicht zu verschließen und nach erfolgreicher Prüfung wieder zu öffnen.

Der AN koordiniert die Befüllung der Becken sowie das Ableiten des Prüfwassers und überwacht den Prüfvorgang der Wasserdichtheitsprüfung.

Die Abnahme der Dichtheitsprüfung erfolgt durch den AG im Beisein des AN.
Nach der Prüfung wird das Wasser aus dem ersten Reinwasserbehälter in den benachbarten Behälter gefördert. Die abschließende Entsorgung des Wassers erfolgt über die Rigole.

Der Verlauf und das Ergebnis der Prüfung sind in einem Prüfprotokoll zu dokumentieren.
Die Prüfprotokolle sind dem AG zu übergeben.

Bei Vorhandensein von Rissen sind diese vom AN zu verpressen. Diese Leistung wird nicht gesondert vergütet.

Der Beginn der Dichtheitsprüfung erfolgt nach Erreichen der 28-Tage-Festigkeit des Betons und ohne Hinterfüllung.
Die vorgeschriebenen Temperaturdifferenzen für nicht überdeckte Behälter dürfen nicht überschritten werden.

Abrechnung je Behälter in Stück
Menge: 2,000 St
